# MEJORA DE LA EDAR DE A MOSCADEIRA (PONTEVEDRA)

- Propiedad del archivo: SOFT S.A.
- Formato: FIEBDC-3/2002
- Programa: Presto 8.7
- Fecha de los precios: 10/11/2000
- Divisa: EUR
- Código: MOSCA_EDAR (19/11/1998)
Importe: 4932178.04

## 1 MOVIMIENTO DE TIERRAS Y DEMOLICIONES
Importe: 87917.71

### 1.1 MOVIMIENTO DE TIERRAS EDAR
Importe: 62365.45

**U01DB011** M2 DESPEJE, DESBROCE Y LIMPIEZA DEL TERRENO
9088 M2 × 1.48 = 13450.24
Despeje, desbroce y limpieza general del terreno hasta una profundidad de 40 cm, incluyendo desbroce de matorrales y zarzas, eliminación de malas hierbas, arranque de tocones, tala selectiva de arbustos y árboles de diámetro menor de 30 cm, limpieza de residuos orgánicos e inorgánicos, desmontaje de cierres de pizarra entre parcelas y muros de mampostería para su uso posterior, incluso carga del material, retirada, acopio intermedio para su posterior reutilización y transporte del mismo a lugar de empleo o vertedero.

| Código | Ud | Descripción | Rendimiento | Precio | Importe |
|---|---|---|---|---|---|
| O01OA020 | h | Capataz (mano de obra; 01/02/2021) | 0.007 | 18.35 | 0.13 |
| O01OA070 | h | Peón ordinario (mano de obra; 01/02/2021) | 0.007 | 17.06 | 0.12 |
| M08NM010 | h | Motoniveladora de 135 CV (maquinaria) | 0.006 | 71.29 | 0.43 |
| M05PC020 | h | Pala cargadora cadenas 130 CV/1,8m3 (maquinaria) | 0.006 | 50.07 | 0.30 |
| M07CB020 | h | Camión basculante 4x4 14 t. (maquinaria) | 0.01 | 40.19 | 0.40 |
| M11MM030 | h | Motosierra gasol. L=40cm. 1,32 CV (maquinaria) | 0.008 | 2.49 | 0.02 |
| %6 CI | % | COSTES INDIRECTOS (28/02/2022) | 6 % | 1.40 | 0.08 |
|  |  | Total |  |  | 1.48 |

Claves: terreno, mecánico, transporte, arbusto, desbroce, limpieza, superficie, medio, producción, carga, vegetal, vertedero, tierra

**U02RA040** M3 RELLENO EN TERRAPLÉN CON MATERIAL ADECUADO PROCEDENTE DE PRESTAM
1227.96 M3 × 8.47 = 10400.82
Rellenos en terraplen con material adecuado procedente de préstamo, incluso extendido y compactación hasta el 95% del proctor modificado, según lo indicado en PPTP.

| Código | Ud | Descripción | Rendimiento | Precio | Importe |
|---|---|---|---|---|---|
| O01OA020 | h | Capataz | 0.025 | 18.35 | 0.46 |
| O01OA070 | h | Peón ordinario | 0.23 | 17.06 | 3.92 |
| M08CA110 | h | Cisterna agua s/camión 10.000 l. (maquinaria) | 0.025 | 37.14 | 0.93 |
| M05RN010 | h | Retrocargadora neumáticos 50 CV (maquinaria) | 0.025 | 35.25 | 0.88 |
| M08RL010 | h | Rodillo vibrante manual tándem 800 kg. (maquinaria) | 0.25 | 7.2 | 1.80 |
| %6 CI | % | COSTES INDIRECTOS | 6 % | 7.99 | 0.48 |
|  |  | Total |  |  | 8.47 |

Claves: trasdosado, próctor, capa, humedad, producción, excavación, modificado, graduación, compacto, fábrica, relleno

| Medición | Uds. | Largo | Ancho | Alto | Parcial |
|---|---|---|---|---|---|
| fórmula: (b+c)/2*d | 1 | 0.01 | 29.87 | 5 | 74.700 |
| fórmula: (b+c)/2*d | 1 | 29.87 | 18.39 | 37.5 | 904.875 |
| fórmula: (b+c)/2*d | 1 | 19.39 | 6.61 | 52 | 676.000 |
| fórmula: (b+c)/2*d | 1 | 6.61 | 28.18 | 63 | 1095.885 |
| fórmula: (b+c)/2*d | 1 | 28.18 | 26.8 | 11.5 | 316.135 |
| fórmula: (b+c)/2*d | 1 | 26.87 | 0.01 | 5 | 67.200 |
| Por compensación de perfiles | -1 | 1906.84 |  |  | -1906.840 |
| Total |  |  |  |  | 1227.96 |

**U02ED012** M3 EXCAVACIÓN EN DESMONTES TODO TIPO DE TERRENO EXCEPTO ROCA
12627.67 M3 × 3.05 = 38514.39
Excavación a cielo abierto o desmonte para vaciado de superficies en cualquier tipo de material excepto roca, incluso agotamiento y reducción del nivel freático por cualquier tipo de medio que resulte necesario, extraccion y depósito al borde o carga y transporte a lugar de acopio, para su posterior utilizacion, o carga y transporte a vertedero o gestor de residuos.

| Código | Ud | Descripción | Rendimiento | Precio | Importe |
|---|---|---|---|---|---|
| O01OA070 | h | Peón ordinario | 0.006 | 17.06 | 0.10 |
| M05EC040 | h | Excavadora hidráulica cadenas 310 CV (maquinaria) | 0.01 | 122.95 | 1.23 |
| M05PN030 | h | Pala cargadora neumáticos 200 CV/3,7m3 (maquinaria) | 0.006 | 56.41 | 0.34 |
| M07CB020 | h | Camión basculante 4x4 14 t. | 0.03 | 40.19 | 1.21 |
| %6 CI | % | COSTES INDIRECTOS | 6 % | 2.88 | 0.17 |
|  |  | Total |  |  | 3.05 |

| Medición | Uds. | Largo | Ancho | Alto | Parcial |
|---|---|---|---|---|---|
| fórmula: (b+c)/2*d | 1 | 0.01 | 58.24 | 5 | 145.63 |
| fórmula: (b+c)/2*d | 1 | 58.24 | 119.25 | 37.5 | 3327.94 |
| fórmula: (b+c)/2*d | 1 | 119.25 | 79.68 | 52 | 5172.18 |
| fórmula: (b+c)/2*d | 1 | 79.68 | 6.46 | 63 | 2713.41 |
| fórmula: (b+c)/2*d | 1 | 6.46 | 1.25 | 11.5 | 44.33 |
| fórmula: (b+c)/2*d | 1 | 1.25 | 0.01 | 5 | 3.15 |
| Por compensación de perfiles | 1 | 1221.03 |  |  | 1221.03 |
| Total |  |  |  |  | 12627.67 |

### 1.2 DEMOLICIONES Y DESMONTAJES
Importe: 25552.26

#### 1.2.1 DEMOLICIONES EDIFICIO DE PRETRATAMIENTO Y CONTROL ACTUAL
Importe: 6227.59

**U01DM041** UD DEMOLICIÓN DE DESARENADOR - DESENGRASADOR
1 UD × 322.25 = 322.25
Demolición de desarenador - desengrasador, incluido carga y transporte a vertedero o gestor autorizado, totalmente terminado.

| Código | Ud | Descripción | Rendimiento | Precio | Importe |
|---|---|---|---|---|---|
| O01OA020 | h | Capataz | 1.5 | 18.35 | 27.53 |
| O01OA070 | h | Peón ordinario | 3 | 17.06 | 51.18 |
| M05EN030 | h | Excav.hidráulica neumáticos 100 CV (maquinaria) | 0 | 52.9 | 0.00 |
| M06MR230 | h | Martillo rompedor hidráulico 600 kg. (maquinaria) | 1.5 | 13 | 19.50 |
| M05RN020 | h | Retrocargadora neumáticos 75 CV (maquinaria) | 1.5 | 37.36 | 56.04 |
| M07CB020 | h | Camión basculante 4x4 14 t. | 2.5 | 40.19 | 100.48 |
| M07N070 | m3 | Canon de escombros a vertedero (maquinaria) | 4 | 12.32 | 49.28 |
| %6 CI | % | COSTES INDIRECTOS | 6 % | 304.01 | 18.24 |
|  |  | Total |  |  | 322.25 |

Claves: demolición, vertedero, pavimentación, transporte, material, levantar

**U01DM042** UD DEMOLICIÓN DE DE ESCALERAS Y PASARELAS
1 UD × 252.13 = 252.13
Demolición de escaleras y pasarelas, incluido carga y transporte a vertedero o gestor autorizado, totalmente terminado.

| Código | Ud | Descripción | Rendimiento | Precio | Importe |
|---|---|---|---|---|---|
| O01OA020 | h | Capataz | 1 | 18.35 | 18.35 |
| O01OA070 | h | Peón ordinario | 4 | 17.06 | 68.24 |
| M05EN030 | h | Excav.hidráulica neumáticos 100 CV | 0 | 52.9 | 0.00 |
| M06MR230 | h | Martillo rompedor hidráulico 600 kg. | 2 | 13 | 26.00 |
| M05RN020 | h | Retrocargadora neumáticos 75 CV | 0.75 | 37.36 | 28.02 |
| M07CB020 | h | Camión basculante 4x4 14 t. | 1.5 | 40.19 | 60.29 |
| M07N070 | m3 | Canon de escombros a vertedero | 3 | 12.32 | 36.96 |
| %6 CI | % | COSTES INDIRECTOS | 6 % | 237.86 | 14.27 |
|  |  | Total |  |  | 252.13 |

Claves: demolición, vertedero, pavimentación, transporte, material, levantar

**U01DM043** UD DEMOLICIÓN DE BANCADAS DE HORMIGÓN
1 UD × 295.48 = 295.48
Demolición de bancadas en 18,35 m2, incluido carga y transporte a vertedero o gestor autorizado, totalmente terminado.

| Código | Ud | Descripción | Rendimiento | Precio | Importe |
|---|---|---|---|---|---|
| O01OA020 | h | Capataz | 1 | 18.35 | 18.35 |
| O01OA070 | h | Peón ordinario | 5 | 17.06 | 85.30 |
| M05EN030 | h | Excav.hidráulica neumáticos 100 CV | 0 | 52.9 | 0.00 |
| M06MR230 | h | Martillo rompedor hidráulico 600 kg. | 1.2 | 13 | 15.60 |
| M05RN020 | h | Retrocargadora neumáticos 75 CV | 1 | 37.36 | 37.36 |
| M07CB021 | h | Martillo compresor 2000l/min (maquinaria; 14/03/2021) | 2 | 2.4 | 4.80 |
| M07CB020 | h | Camión basculante 4x4 14 t. | 2 | 40.19 | 80.38 |
| M07N070 | m3 | Canon de escombros a vertedero | 3 | 12.32 | 36.96 |
| %6 CI | % | COSTES INDIRECTOS | 6 % | 278.75 | 16.73 |
|  |  | Total |  |  | 295.48 |

Claves: demolición, vertedero, pavimentación, transporte, material, levantar

**U01DM044** UD DEMOLICIÓN DE ESTRUCTURA Y ESCALERA
1 UD × 529.15 = 529.15
Demolición de estructura de 4,70x3,20 m y escalera de acceso, incluido carga y transporte a vertedero o gestor autorizado, totalmente terminado.

| Código | Ud | Descripción | Rendimiento | Precio | Importe |
|---|---|---|---|---|---|
| O01OA020 | h | Capataz | 2 | 18.35 | 36.70 |
| O01OA070 | h | Peón ordinario | 7 | 17.06 | 119.42 |
| M05EN030 | h | Excav.hidráulica neumáticos 100 CV | 0 | 52.9 | 0.00 |
| M06MR230 | h | Martillo rompedor hidráulico 600 kg. | 2 | 13 | 26.00 |
| M05RN020 | h | Retrocargadora neumáticos 75 CV | 1.5 | 37.36 | 56.04 |
| M07CB021 | h | Martillo compresor 2000l/min | 2.5 | 2.4 | 6.00 |
| M07CB020 | h | Camión basculante 4x4 14 t. | 4.2 | 40.19 | 168.80 |
| M07N070 | m3 | Canon de escombros a vertedero | 7 | 12.32 | 86.24 |
| %6 CI | % | COSTES INDIRECTOS | 6 % | 499.20 | 29.95 |
|  |  | Total |  |  | 529.15 |

Claves: demolición, vertedero, pavimentación, transporte, material, levantar

**U01DM045** UD DEMOLICIÓN DE ARQUETAS
1 UD × 615.48 = 615.48
Demolición de arquetas de 4,40x0,90 y 5,30x1,20 m, incluido carga y transporte a vertedero o gestor autorizado, totalmente terminado.

| Código | Ud | Descripción | Rendimiento | Precio | Importe |
|---|---|---|---|---|---|
| O01OA020 | h | Capataz | 1.5 | 18.35 | 27.53 |
| O01OA070 | h | Peón ordinario | 6 | 17.06 | 102.36 |
| M05EN030 | h | Excav.hidráulica neumáticos 100 CV | 0 | 52.9 | 0.00 |
| M06MR230 | h | Martillo rompedor hidráulico 600 kg. | 2 | 13 | 26.00 |
| M05RN020 | h | Retrocargadora neumáticos 75 CV | 2.5 | 37.36 | 93.40 |
| M07CB021 | h | Martillo compresor 2000l/min | 3 | 2.4 | 7.20 |
| M07CB020 | h | Camión basculante 4x4 14 t. | 5 | 40.19 | 200.95 |
| M07N070 | m3 | Canon de escombros a vertedero | 10 | 12.32 | 123.20 |
| %6 CI | % | COSTES INDIRECTOS | 6 % | 580.64 | 34.84 |
|  |  | Total |  |  | 615.48 |

Claves: demolición, vertedero, pavimentación, transporte, material, levantar

**U01DM046** M2 DEMOLICIÓN MURO DE CERRAMIENTO 25 CM
50.6 M2 × 14.46 = 731.68
Demolición de muro de cerramiento de 25 cm de espesor, incluido carga y transporte a vertedero o gestor autorizado, totalmente terminado.

| Código | Ud | Descripción | Rendimiento | Precio | Importe |
|---|---|---|---|---|---|
| O01OA020 | h | Capataz | 0.05 | 18.35 | 0.92 |
| O01OA070 | h | Peón ordinario | 0.3 | 17.06 | 5.12 |
| M05EN030 | h | Excav.hidráulica neumáticos 100 CV | 0 | 52.9 | 0.00 |
| M06MR230 | h | Martillo rompedor hidráulico 600 kg. | 0.05 | 13 | 0.65 |
| M05RN020 | h | Retrocargadora neumáticos 75 CV | 0.03 | 37.36 | 1.12 |
| M07CB021 | h | Martillo compresor 2000l/min | 0.05 | 2.4 | 0.12 |
| M07CB020 | h | Camión basculante 4x4 14 t. | 0.05 | 40.19 | 2.01 |
| M07N070 | m3 | Canon de escombros a vertedero | 0.3 | 12.32 | 3.70 |
| %6 CI | % | COSTES INDIRECTOS | 6 % | 13.64 | 0.82 |
|  |  | Total |  |  | 14.46 |

Claves: demolición, vertedero, pavimentación, transporte, material, levantar

| Medición | Uds. | Largo | Alto | Parcial |
|---|---|---|---|---|
|  | 1 | 12.65 | 4 | 50.60 |
| Total |  |  |  | 50.6 |

**U01DM047** M2 DEMOLICIÓN DE TABIQUE
81.88 M2 × 8.9 = 728.73
Demolición de tabique de fábrica de ladrillo, i/puertas de paso, incluido carga y transporte a vertedero o gestor autorizado, totalmente terminado.

| Código | Ud | Descripción | Rendimiento | Precio | Importe |
|---|---|---|---|---|---|
| O01OA020 | h | Capataz | 0.02 | 18.35 | 0.37 |
| O01OA070 | h | Peón ordinario | 0.15 | 17.06 | 2.56 |
| M05EN030 | h | Excav.hidráulica neumáticos 100 CV | 0 | 52.9 | 0.00 |
| M06MR230 | h | Martillo rompedor hidráulico 600 kg. | 0 | 13 | 0.00 |
| M05RN020 | h | Retrocargadora neumáticos 75 CV | 0.01 | 37.36 | 0.37 |
| M07CB021 | h | Martillo compresor 2000l/min | 0.1 | 2.4 | 0.24 |
| M07CB020 | h | Camión basculante 4x4 14 t. | 0.075 | 40.19 | 3.01 |
| M07N070 | m3 | Canon de escombros a vertedero | 0.15 | 12.32 | 1.85 |
| %6 CI | % | COSTES INDIRECTOS | 6 % | 8.40 | 0.50 |
|  |  | Total |  |  | 8.9 |

Claves: demolición, vertedero, pavimentación, transporte, material, levantar

| Medición | Uds. | Largo | Alto | Parcial |
|---|---|---|---|---|
|  | 1 | 5.6 | 4 | 22.40 |
|  | 2 | 3.05 | 4 | 24.40 |
|  | 2 | 1.9 | 2.6 | 9.88 |
|  | 1 | 1.65 | 4 | 6.60 |
|  | 1 | 4.65 | 4 | 18.60 |
| Total |  |  |  | 81.88 |

**U01DM048** M2 DEMOLICIÓN DE FALSO TECHO
72.55 M2 × 4.53 = 328.65
Demolición de falso techo, incluido carga y transporte a vertedero o gestor autorizado, totalmente terminado.

| Código | Ud | Descripción | Rendimiento | Precio | Importe |
|---|---|---|---|---|---|
| O01OA020 | h | Capataz | 0.02 | 18.35 | 0.37 |
| O01OA070 | h | Peón ordinario | 0.15 | 17.06 | 2.56 |
| M05EN030 | h | Excav.hidráulica neumáticos 100 CV | 0 | 52.9 | 0.00 |
| M06MR230 | h | Martillo rompedor hidráulico 600 kg. | 0 | 13 | 0.00 |
| M05RN020 | h | Retrocargadora neumáticos 75 CV | 0.01 | 37.36 | 0.37 |
| M07CB021 | h | Martillo compresor 2000l/min | 0 | 2.4 | 0.00 |
| M07CB020 | h | Camión basculante 4x4 14 t. | 0.015 | 40.19 | 0.60 |
| M07N070 | m3 | Canon de escombros a vertedero | 0.03 | 12.32 | 0.37 |
| %6 CI | % | COSTES INDIRECTOS | 6 % | 4.27 | 0.26 |
|  |  | Total |  |  | 4.53 |

Claves: demolición, vertedero, pavimentación, transporte, material, levantar

| Medición | Uds. | Largo | Ancho | Parcial |
|---|---|---|---|---|
|  | 1 | 6.6 | 4.65 | 30.690 |
|  | 1 | 1.45 | 4.65 | 6.743 |
|  | 1 | 4.65 | 1.85 | 8.603 |
|  | 1 | 3.55 | 3.05 | 10.828 |
|  | 1 | 1.9 | 3.05 | 5.795 |
|  | 1 | 1.75 | 4.75 | 8.313 |
|  | 1 | 1.85 | 0.85 | 1.573 |
| Total |  |  |  | 72.55 |

**U01DM049** M2 LEVANTADO DE CARPINTERÍAS
12 M2 × 28.84 = 346.08
Levantado de carpinterías, por medios manuales, incluido carga y transporte a vertedero o gestor autorizado, totalmente terminado.

| Código | Ud | Descripción | Rendimiento | Precio | Importe |
|---|---|---|---|---|---|
| O01OA020 | h | Capataz | 0 | 18.35 | 0.00 |
| O01OA070 | h | Peón ordinario | 1.5 | 17.06 | 25.59 |
| M05EN030 | h | Excav.hidráulica neumáticos 100 CV | 0 | 52.9 | 0.00 |
| M06MR230 | h | Martillo rompedor hidráulico 600 kg. | 0 | 13 | 0.00 |
| M05RN020 | h | Retrocargadora neumáticos 75 CV | 0 | 37.36 | 0.00 |
| M07CB021 | h | Martillo compresor 2000l/min | 0 | 2.4 | 0.00 |
| M07CB020 | h | Camión basculante 4x4 14 t. | 0.025 | 40.19 | 1.00 |
| M07N070 | m3 | Canon de escombros a vertedero | 0.05 | 12.32 | 0.62 |
| %6 CI | % | COSTES INDIRECTOS | 6 % | 27.21 | 1.63 |
|  |  | Total |  |  | 28.84 |

Claves: demolición, vertedero, pavimentación, transporte, material, levantar

| Medición | Uds. | Largo | Ancho | Parcial |
|---|---|---|---|---|
|  | 5 | 2 | 1 | 10.00 |
|  | 1 | 1 | 2 | 2.00 |
| Total |  |  |  | 12 |

**U01DM050** m2 APERTURA HUECO EN MURO
33.39 m2 × 16.66 = 556.28
M2. Apertura hueco en muro de cerramiento, por medios manuales y mecánicos, incluido carga y transporte a vertedero o gestor autorizado, totalmente terminado.

| Código | Ud | Descripción | Rendimiento | Precio | Importe |
|---|---|---|---|---|---|
| O01OA020 | h | Capataz | 0.01 | 18.35 | 0.18 |
| O01OA040 | h | Oficial segunda (mano de obra; 01/02/2021) | 0.08 | 17.8 | 1.42 |
| O01OA070 | h | Peón ordinario | 0.16 | 17.06 | 2.73 |
| M05EN030 | h | Excav.hidráulica neumáticos 100 CV | 0 | 52.9 | 0.00 |
| M06MR230 | h | Martillo rompedor hidráulico 600 kg. | 0.02 | 13 | 0.26 |
| M05RN020 | h | Retrocargadora neumáticos 75 CV | 0.03 | 37.36 | 1.12 |
| M07CB021 | h | Martillo compresor 2000l/min | 0.08 | 2.4 | 0.19 |
| U02AP001 | h | Cortadora disco diamante (maquinaria; 01/03/2017) | 0.02 | 4.4 | 0.09 |
| M07CB020 | h | Camión basculante 4x4 14 t. | 0.15 | 40.19 | 6.03 |
| M07N070 | m3 | Canon de escombros a vertedero | 0.3 | 12.32 | 3.70 |
| %6 CI | % | COSTES INDIRECTOS | 6 % | 15.72 | 0.94 |
|  |  | Total |  |  | 16.66 |

Claves: demolición, vertedero, pavimentación, transporte, material, levantar

| Medición | Uds. | Largo | Alto | Parcial |
|---|---|---|---|---|
|  | 3 | 1.7 | 2.4 | 12.24 |
|  | 3 | 2.2 | 0.2 | 1.32 |
|  | 1 | 1.2 | 2.4 | 2.88 |
|  | 1 | 1.6 | 0.2 | 0.32 |
|  | 1 | 3 | 3 | 9.00 |
|  | 1 | 3.5 | 0.2 | 0.70 |
|  | 1 | 1.6 | 3 | 4.80 |
|  | 1 | 2 | 0.2 | 0.40 |
|  | 1 | 1.5 | 0.9 | 1.35 |
|  | 1 | 1.9 | 0.2 | 0.38 |
| Total |  |  |  | 33.39 |

**U03HL030** M3 HORMIGÓN HNE-20/P/20 RELLENOS CON TAMAÑO MÁXIMO DE ÁRIDO IN
19.35 M3 × 78.64 = 1521.68
Hormigón HNE-20/P/20 para rellenos con tamaño máximo de árido inferior a 20 mm, para todo tipo de ambientes, incluido el suministro de aditivo para la puesta en obra, colocación, vibrado, curado y demás operaciones necesarias, completamente terminado.

| Código | Ud | Descripción | Rendimiento | Precio | Importe |
|---|---|---|---|---|---|
| O01OA070 | h | Peón ordinario | 0.1 | 17.06 | 1.71 |
| M11HV120 | h | Aguja eléct.c/convertid.gasolina D=79mm. (maquinaria) | 0.05 | 9.06 | 0.45 |
| P01HB010 | m3 | Bomb.hgón. 41a55 m3, pluma <=32m (material) | 0.096 | 9.86 | 0.95 |
| P01HB130 | km | Desplazamiento camión-bomba (material) | 0.05 | 1.55 | 0.08 |
| P01HM010 | m3 | Hormigón HM-20/P/20/I central (material; 22/03/2021) | 1 | 71 | 71.00 |
| %6 CI | % | COSTES INDIRECTOS | 6 % | 74.19 | 4.45 |
|  |  | Total |  |  | 78.64 |

Claves: consistencia, central, ambiente, nivel, limpieza, masa, plástico, cimiento, vertedero, medio, manual, colocación, elaboración, hormigón

| Medición | Uds. | Largo | Ancho | Alto | Parcial |
|---|---|---|---|---|---|
| Rellenos |  |  |  |  |  |
| Desarenador-desengrasador | 1 | 1.55 | 1.55 | 2 | 4.805 |
|  | 1 | 1.4 | 3 | 1.4 | 5.880 |
|  | 1 | 1.2 | 1.2 | 1.28 | 1.843 |
|  | 1 | 1.8 | 0.7 | 1.3 | 1.638 |
|  | 1 | 3.5 | 0.7 | 1.3 | 3.185 |
| Rototamices | 1 | 4 | 1 | 0.5 | 2.000 |
| Total |  |  |  |  | 19.35 |

#### 1.2.2 DESMONTAJE DE EQUIPOS DE EDIF. PRETRATAMIENTO Y CONTROL ACTUAL (25/05/2007)
Importe: 3752.03

**U01DM150** UD DESMONTAJE Y GESTIÓN DE ROTOTAMICES (25/05/2007)
2 UD × 423.46 = 846.92
Ud. Retirada y gestión de rototamices existentes. I/p.p. de transporte a lugar indicado por D.O. o a Gestor autorizado.

| Código | Ud | Descripción | Rendimiento | Precio | Importe |
|---|---|---|---|---|---|
| O01OA020 | h | Capataz | 1 | 18.35 | 18.35 |
| O01OA030 | h | Oficial primera (mano de obra; 01/02/2021) | 4.5 | 18.2 | 81.90 |
| O01OA070 | h | Peón ordinario | 4.5 | 17.06 | 76.77 |
| U02009 | h | Camión grúa (maquinaria; 17/03/2021) | 4.5 | 46.85 | 210.83 |
| %3 AUX | % | MEDIOS AUXILIARES (25/05/2007) | 3 % | 387.85 | 11.64 |
| %6 CI | % | COSTES INDIRECTOS | 6 % | 399.49 | 23.97 |
|  |  | Total |  |  | 423.46 |

**U01DM160** UD DESMONTAJE Y GESTIÓN DE TORNILLO TRANSPORTADOR (25/05/2007)
1 UD × 186.68 = 186.68
Ud. Retirada y gestión de tornillo transportador existente. I/p.p. de transporte a lugar indicado por D.O. o a Gestor autorizado.

| Código | Ud | Descripción | Rendimiento | Precio | Importe |
|---|---|---|---|---|---|
| O01OA020 | h | Capataz | 1 | 18.35 | 18.35 |
| O01OA030 | h | Oficial primera | 3 | 18.2 | 54.60 |
| O01OA070 | h | Peón ordinario | 3 | 17.06 | 51.18 |
| U02009 | h | Camión grúa | 1 | 46.85 | 46.85 |
| %3 AUX | % | MEDIOS AUXILIARES | 3 % | 170.98 | 5.13 |
| %6 CI | % | COSTES INDIRECTOS | 6 % | 176.11 | 10.57 |
|  |  | Total |  |  | 186.68 |

**U01DM170** UD DESMONTAJE Y GESTIÓN DE PRENSA DE TORNILLO (25/05/2007)
1 UD × 353.32 = 353.32
Ud. Retirada y gestión de prensa de tornillo existente. I/p.p. de transporte a lugar indicado por D.O. o a Gestor autorizado.

| Código | Ud | Descripción | Rendimiento | Precio | Importe |
|---|---|---|---|---|---|
| O01OA020 | h | Capataz | 1 | 18.35 | 18.35 |
| O01OA030 | h | Oficial primera | 6 | 18.2 | 109.20 |
| O01OA070 | h | Peón ordinario | 6 | 17.06 | 102.36 |
| U02009 | h | Camión grúa | 2 | 46.85 | 93.70 |
| %3 AUX | % | MEDIOS AUXILIARES | 3 % | 323.61 | 9.71 |
| %6 CI | % | COSTES INDIRECTOS | 6 % | 333.32 | 20.00 |
|  |  | Total |  |  | 353.32 |

**U01DM180** UD DESMONTAJE Y GESTIÓN DE BOMBAS DE FANGOS DESHIDRATADOS (25/05/2007)
2 UD × 218.58 = 437.16
Ud. Retirada y gestión de bombas de fangos deshidratados existente. I/p.p. de transporte a lugar indicado por D.O. o a Gestor autorizado.

| Código | Ud | Descripción | Rendimiento | Precio | Importe |
|---|---|---|---|---|---|
| O01OA020 | h | Capataz | 1 | 18.35 | 18.35 |
| O01OA030 | h | Oficial primera | 2.5 | 18.2 | 45.50 |
| O01OA070 | h | Peón ordinario | 2.5 | 17.06 | 42.65 |
| U02009 | h | Camión grúa | 2 | 46.85 | 93.70 |
| %3 AUX | % | MEDIOS AUXILIARES | 3 % | 200.20 | 6.01 |
| %6 CI | % | COSTES INDIRECTOS | 6 % | 206.21 | 12.37 |
|  |  | Total |  |  | 218.58 |

**U01DM190** UD DESMONTAJE Y GESTIÓN DE DEPÓSITO DE POLIELECTROLITO (25/05/2007)
1 UD × 148.18 = 148.18
Ud. Retirada y gestión de bombas de depósito de polielectrolito existente. I/p.p. de transporte a lugar indicado por D.O. o a Gestor autorizado.

| Código | Ud | Descripción | Rendimiento | Precio | Importe |
|---|---|---|---|---|---|
| O01OA020 | h | Capataz | 1 | 18.35 | 18.35 |
| O01OA030 | h | Oficial primera | 2 | 18.2 | 36.40 |
| O01OA070 | h | Peón ordinario | 2 | 17.06 | 34.12 |
| U02009 | h | Camión grúa | 1 | 46.85 | 46.85 |
| %3 AUX | % | MEDIOS AUXILIARES | 3 % | 135.72 | 4.07 |
| %6 CI | % | COSTES INDIRECTOS | 6 % | 139.79 | 8.39 |
|  |  | Total |  |  | 148.18 |

**U01DM191** UD DESMONTAJE Y GESTIÓN DE BOMBAS DOSIFICADORAS DE POLIELECTROLITO (25/05/2007)
2 UD × 97.03 = 194.06
Ud. Retirada y gestión de bombas de dosificadoras de polielectrolito existente. I/p.p. de transporte a lugar indicado por D.O. o a Gestor autorizado.

| Código | Ud | Descripción | Rendimiento | Precio | Importe |
|---|---|---|---|---|---|
| O01OA020 | h | Capataz | 1 | 18.35 | 18.35 |
| O01OA030 | h | Oficial primera | 2 | 18.2 | 36.40 |
| O01OA070 | h | Peón ordinario | 2 | 17.06 | 34.12 |
| %3 AUX | % | MEDIOS AUXILIARES | 3 % | 88.87 | 2.67 |
| %6 CI | % | COSTES INDIRECTOS | 6 % | 91.54 | 5.49 |
|  |  | Total |  |  | 97.03 |

**U01DM192** UD DESMONTAJE Y GESTIÓN DE GRG POLIELECTROLITO (25/05/2007)
1 UD × 97.03 = 97.03
Ud. Retirada y gestión de GRG polielectrolito existente. I/p.p. de transporte a lugar indicado por D.O. o a Gestor autorizado.

| Código | Ud | Descripción | Rendimiento | Precio | Importe |
|---|---|---|---|---|---|
| O01OA020 | h | Capataz | 1 | 18.35 | 18.35 |
| O01OA030 | h | Oficial primera | 2 | 18.2 | 36.40 |
| O01OA070 | h | Peón ordinario | 2 | 17.06 | 34.12 |
| %3 AUX | % | MEDIOS AUXILIARES | 3 % | 88.87 | 2.67 |
| %6 CI | % | COSTES INDIRECTOS | 6 % | 91.54 | 5.49 |
|  |  | Total |  |  | 97.03 |

**U01DM193** UD DESMONTAJE Y GESTIÓN DE GRG CLORURO FÉRRICO (25/05/2007)
1 UD × 423.46 = 423.46
Ud. Retirada y gestión de GRG cloruro férrico existente. I/p.p. de transporte a lugar indicado por D.O. o a Gestor autorizado.

| Código | Ud | Descripción | Rendimiento | Precio | Importe |
|---|---|---|---|---|---|
| O01OA020 | h | Capataz | 1 | 18.35 | 18.35 |
| O01OA030 | h | Oficial primera | 4.5 | 18.2 | 81.90 |
| O01OA070 | h | Peón ordinario | 4.5 | 17.06 | 76.77 |
| U02009 | h | Camión grúa | 4.5 | 46.85 | 210.83 |
| %3 AUX | % | MEDIOS AUXILIARES | 3 % | 387.85 | 11.64 |
| %6 CI | % | COSTES INDIRECTOS | 6 % | 399.49 | 23.97 |
|  |  | Total |  |  | 423.46 |

**U01DM194** UD DESMONTAJE Y GESTIÓN DE EQUIPO DE DESODORIZACIÓN POR CAG (25/05/2007)
1 UD × 583.76 = 583.76
Ud. Retirada y gestión de equipo de desodorización por CAG existente. I/p.p. de transporte a lugar indicado por D.O. o a Gestor autorizado.

| Código | Ud | Descripción | Rendimiento | Precio | Importe |
|---|---|---|---|---|---|
| O01OA020 | h | Capataz | 1 | 18.35 | 18.35 |
| O01OA030 | h | Oficial primera | 8 | 18.2 | 145.60 |
| O01OA070 | h | Peón ordinario | 8 | 17.06 | 136.48 |
| U02009 | h | Camión grúa | 5 | 46.85 | 234.25 |
| %3 AUX | % | MEDIOS AUXILIARES | 3 % | 534.68 | 16.04 |
| %6 CI | % | COSTES INDIRECTOS | 6 % | 550.72 | 33.04 |
|  |  | Total |  |  | 583.76 |

**U01DM195** UD DESMONTAJE Y REUBICACIÓN CENTRÍFUGA DESHIDRATACIÓN FANGOS (25/05/2007)
1 UD × 481.46 = 481.46
Ud. Retirada y reubicación de centrífuga deshidratación de fangos. I/p.p. de transporte a lugar indicado por D.O. y recolocación/reubicación del equipo según indicaciones de D.O. y/o planos

| Código | Ud | Descripción | Rendimiento | Precio | Importe |
|---|---|---|---|---|---|
| O01OA020 | h | Capataz | 1 | 18.35 | 18.35 |
| O01OA030 | h | Oficial primera | 8 | 18.2 | 145.60 |
| O01OA070 | h | Peón ordinario | 8 | 17.06 | 136.48 |
| U02009 | h | Camión grúa | 3 | 46.85 | 140.55 |
| %3 AUX | % | MEDIOS AUXILIARES | 3 % | 440.98 | 13.23 |
| %6 CI | % | COSTES INDIRECTOS | 6 % | 454.21 | 27.25 |
|  |  | Total |  |  | 481.46 |

#### 1.2.3 DEMOLICIÓN Y DESMONTAJE DE INSTALACIONES Y ELEMENTOS EDAR ACTUAL
Importe: 5688.95

**U03HL030** M3 HORMIGÓN HNE-20/P/20 RELLENOS CON TAMAÑO MÁXIMO DE ÁRIDO IN
7 M3 × 78.64 = 550.48

| Medición | Uds. | Largo | Parcial |
|---|---|---|---|
| Pozo de bombeo | 1 | 7 | 7.00 |
| Total |  |  | 7 |

**U01DM100** UD DEMOLICIÓN DE TAPAS DE ARQUETA BOMBEO
1 UD × 298.36 = 298.36
UD. Demolición de tapas existentes en arqueta de bombeo. I.p/p de transporte a lugar indicado por D.O. o Gestor autorizado (incluso canon de gestión)

| Código | Ud | Descripción | Rendimiento | Precio | Importe |
|---|---|---|---|---|---|
| O01OA020 | h | Capataz | 1.5 | 18.35 | 27.53 |
| O01OA070 | h | Peón ordinario | 3 | 17.06 | 51.18 |
| M06MR230 | h | Martillo rompedor hidráulico 600 kg. | 1.5 | 13 | 19.50 |
| U02009 | h | Camión grúa | 1.5 | 46.85 | 70.28 |
| M07CB020 | h | Camión basculante 4x4 14 t. | 2.5 | 40.19 | 100.48 |
| M07N0701 | m3 | Canon de gestor autorizado (maquinaria; 16/03/2021) | 2 | 6.25 | 12.50 |
| %6 CI | % | COSTES INDIRECTOS | 6 % | 281.47 | 16.89 |
|  |  | Total |  |  | 298.36 |

**U01DM110** UD DESMONTAJE DE LUMINARIAS
1 UD × 308.94 = 308.94
UD. Retirada de luminarias existentes en parcela, según planos. I.p/p de transporte a lugar indicado por D.O. o Gestor autorizado.

| Código | Ud | Descripción | Rendimiento | Precio | Importe |
|---|---|---|---|---|---|
| O01OA020 | h | Capataz | 1.5 | 18.35 | 27.53 |
| O01OA070 | h | Peón ordinario | 3 | 17.06 | 51.18 |
| M05RN020 | h | Retrocargadora neumáticos 75 CV | 1.5 | 37.36 | 56.04 |
| U02009 | h | Camión grúa | 1.2 | 46.85 | 56.22 |
| M07CB020 | h | Camión basculante 4x4 14 t. | 2.5 | 40.19 | 100.48 |
| %6 CI | % | COSTES INDIRECTOS | 6 % | 291.45 | 17.49 |
|  |  | Total |  |  | 308.94 |

**U01DM120** UD DESMONTAJE MOTORES REACTOR BIOLÓGICO (01/02/2021)
4 UD × 367.56 = 1470.24
UD. Desmontaje de motores en reactor biológico existente. I.p/p de transporte a lugar indicado por D.O. o Gestor autorizado.

| Código | Ud | Descripción | Rendimiento | Precio | Importe |
|---|---|---|---|---|---|
| O01OA020 | h | Capataz | 4.5 | 18.35 | 82.58 |
| O01OA070 | h | Peón ordinario | 4.5 | 17.06 | 76.77 |
| U02009 | h | Camión grúa | 4 | 46.85 | 187.40 |
| %6 CI | % | COSTES INDIRECTOS | 6 % | 346.75 | 20.81 |
|  |  | Total |  |  | 367.56 |

**U01DM130** UD DESMONTAJE DE CENTRO DE MANDO
1 UD × 554.14 = 554.14
UD. Desmontaje de centro de mando existente. I.p/p de transporte a lugar indicado por D.O. o Gestor autorizado.

| Código | Ud | Descripción | Rendimiento | Precio | Importe |
|---|---|---|---|---|---|
| O01OA020 | h | Capataz | 4.5 | 18.35 | 82.58 |
| O01OA070 | h | Peón ordinario | 4.5 | 17.06 | 76.77 |
| U02009 | h | Camión grúa | 4 | 46.85 | 187.40 |
| M06MR230 | h | Martillo rompedor hidráulico 600 kg. | 1.5 | 13 | 19.50 |
| M05RN020 | h | Retrocargadora neumáticos 75 CV | 1.5 | 37.36 | 56.04 |
| M07CB020 | h | Camión basculante 4x4 14 t. | 2.5 | 40.19 | 100.48 |
| %6 CI | % | COSTES INDIRECTOS | 6 % | 522.77 | 31.37 |
|  |  | Total |  |  | 554.14 |

**U01DM140** UD DESMONTAJE DE TRANSFORMADOR
1 UD × 753.36 = 753.36
UD. Desmontaje de transformador existente. I.p/p de transporte a lugar indicado por D.O. o Gestor autorizado (incluso canon de gestión)

| Código | Ud | Descripción | Rendimiento | Precio | Importe |
|---|---|---|---|---|---|
| O01OA020 | h | Capataz | 6.5 | 18.35 | 119.28 |
| O01OA070 | h | Peón ordinario | 6.5 | 17.06 | 110.89 |
| U02009 | h | Camión grúa | 6.5 | 46.85 | 304.53 |
| M06MR230 | h | Martillo rompedor hidráulico 600 kg. | 1.5 | 13 | 19.50 |
| M05RN020 | h | Retrocargadora neumáticos 75 CV | 1.5 | 37.36 | 56.04 |
| M07CB020 | h | Camión basculante 4x4 14 t. | 2.5 | 40.19 | 100.48 |
| %6 CI | % | COSTES INDIRECTOS | 6 % | 710.72 | 42.64 |
|  |  | Total |  |  | 753.36 |

**U01DM196** UD DESMONTAJE Y GESTIÓN DE EQUIPOS ELÉCTRICOS Y CONTROL (25/05/2007)
1 UD × 1753.43 = 1753.43
Ud. Desmontaje y gestión de equipos electromecánicos y control de toda la EDAR existente a desmontar, i/p.p. de transporte a lugar indicado por D.O. o a Gestor autorizado.

| Código | Ud | Descripción | Rendimiento | Precio | Importe |
|---|---|---|---|---|---|
| O01OA020 | h | Capataz | 3 | 18.35 | 55.05 |
| O01OA030 | h | Oficial primera | 40 | 18.2 | 728.00 |
| O01OA070 | h | Peón ordinario | 40 | 17.06 | 682.40 |
| U02009 | h | Camión grúa | 3 | 46.85 | 140.55 |
| %3 AUX | % | MEDIOS AUXILIARES | 3 % | 1606.00 | 48.18 |
| %6 CI | % | COSTES INDIRECTOS | 6 % | 1654.18 | 99.25 |
|  |  | Total |  |  | 1753.43 |

#### 1.2.4 DEMOLICIÓN Y DESMONTAJE DE CONDUCCIONES Y REDES EXISTENTES
Importe: 7177.67

**U01DM090** m CEGADO DE TUBERÍAS CON HORMIGÓN HNE-20
26 m × 155.36 = 4039.36
Ml. CEgado de tuberías existentes, mediante el relleno del primer metro y último de tubería con hormigón HNE-20, incluso medios auxiliares. Totalmente terminado.

| Código | Ud | Descripción | Rendimiento | Precio | Importe |
|---|---|---|---|---|---|
| O01OA020 | h | Capataz | 1.5 | 18.35 | 27.53 |
| O01OA070 | h | Peón ordinario | 3 | 17.06 | 51.18 |
| MAT.HOR.15 | M3 | Hormigón HL-150/P/20, incluso aditivo. (material; 22/03/2021) | 1 | 58 | 58.00 |
| P01HB010 | m3 | Bomb.hgón. 41a55 m3, pluma <=32m | 1 | 9.86 | 9.86 |
| %6 CI | % | COSTES INDIRECTOS | 6 % | 146.57 | 8.79 |
|  |  | Total |  |  | 155.36 |

| Medición | Uds. | Parcial |
|---|---|---|
| LÍNEA DE VACIADOS Y SOBRENADANTES |  |  |
| Línea principal | 2 | 2.00 |
| Conexión a pozo de bombeo | 2 | 2.00 |
| Sobrenadantes y vac. deshidratación | 2 | 2.00 |
| Sobrenadantes y vac. espesador de fangos | 2 | 2.00 |
| LÍNEA DE AGUA |  |  |
| Colector Norte | 2 | 2.00 |
| Solector Sur | 2 | 2.00 |
| Colector a bombeo de agua bruta | 2 | 2.00 |
| Aliviadero de entrada | 2 | 2.00 |
| Salida agua tratada | 2 | 2.00 |
| Reactor biológico a decantador secundario | 2 | 2.00 |
| LÍNEA DE FANGOS |  |  |
| Bombeo recirculación de fangos | 2 | 2.00 |
| Bombeo de purga de fangos | 2 | 2.00 |
| Fangos a deshidratación | 2 | 2.00 |
| Total |  | 26 |

**U01DM080** ML DESMONTAJE CONDUCCIONES DE AMIANTO
10 ML × 249.34 = 2493.40
Ml. Retirada y eliminación de conducción de fibrocemento con amianto, con medios y equipos adecuados, y carga mecánica sobre camión. El precio incluye el desmontaje del material de sujeción, de los accesorios y de las piezas especiales, las mediciones de amianto (ambientales y personales) y el plastificado, el etiquetado y el paletizado de los elementos en zona delimitada y protegida.

| Código | Ud | Descripción | Rendimiento | Precio | Importe |
|---|---|---|---|---|---|
| O01OA020 | h | Capataz | 1.5 | 18.35 | 27.53 |
| O01OA070 | h | Peón ordinario | 3 | 17.06 | 51.18 |
| M05RN020 | h | Retrocargadora neumáticos 75 CV | 1.5 | 37.36 | 56.04 |
| M07CB020 | h | Camión basculante 4x4 14 t. | 2.5 | 40.19 | 100.48 |
| %6 CI | % | COSTES INDIRECTOS | 6 % | 235.23 | 14.11 |
|  |  | Total |  |  | 249.34 |

| Medición | Uds. | Parcial |
|---|---|---|
| LÍNEA DE AGUA |  |  |
| Emisario de salida de agua tratada | 10 | 10.00 |
| Total |  | 10 |

**U01DM010** ML DEMOLICIÓN O DESMONTAJE DE TUBERÍA PARA D<1.000 mm EN ZANJA O AC
111 ML × 5.81 = 644.91
Demolición ó desmontaje de tubería para D<1.000 mm en zanja o acueducto, incluyendo la retirada de soporte, tubería, taponamiento del colector, achique, reposición de la zona, carga, transporte a vertedero de los materiales procedentes de la demolición, totalmente terminado.

| Código | Ud | Descripción | Rendimiento | Precio | Importe |
|---|---|---|---|---|---|
| O01OA020 | h | Capataz | 0.03 | 18.35 | 0.55 |
| O01OA070 | h | Peón ordinario | 0.04 | 17.06 | 0.68 |
| M05EN030 | h | Excav.hidráulica neumáticos 100 CV | 0.04 | 52.9 | 2.12 |
| M06MR230 | h | Martillo rompedor hidráulico 600 kg. | 0.04 | 13 | 0.52 |
| M07CB020 | h | Camión basculante 4x4 14 t. | 0.04 | 40.19 | 1.61 |
| %6 CI | % | COSTES INDIRECTOS | 6 % | 5.48 | 0.33 |
|  |  | Total |  |  | 5.81 |

Claves: ladrillo, vertedero, fábrica, material, demolición

| Medición | Uds. | Largo | Parcial |
|---|---|---|---|
| LÍNEA DE AGUA |  |  |  |
| Impulsión bombeo Xinzo | 1 | 85 | 85.00 |
| Elevación de agua bruta | 1 | 10 | 10.00 |
| RED DE PLUVIALES |  |  |  |
| Colector DN200 | 1 | 16 | 16.00 |
| Total |  |  | 111 |

#### 1.2.5 DEMOLICIÓN DE PAVIMENTOS
Importe: 2562.76

**U01DM040** M2 DEMOLICIÓN DE PAVIMENTO DE AGLOMERADO ASFÁLTICO
405.5 M2 × 6.32 = 2562.76
Demolición de pavimento de aglomerado asfaltico, incluso precorte, carga, transporte a vertedero o gestor autorizado, totalmente terminado.

| Código | Ud | Descripción | Rendimiento | Precio | Importe |
|---|---|---|---|---|---|
| O01OA020 | h | Capataz | 0.015 | 18.35 | 0.28 |
| O01OA070 | h | Peón ordinario | 0.02 | 17.06 | 0.34 |
| M05EN030 | h | Excav.hidráulica neumáticos 100 CV | 0.02 | 52.9 | 1.06 |
| M06MR230 | h | Martillo rompedor hidráulico 600 kg. | 0.02 | 13 | 0.26 |
| M05RN020 | h | Retrocargadora neumáticos 75 CV | 0.015 | 37.36 | 0.56 |
| M07CB020 | h | Camión basculante 4x4 14 t. | 0.04 | 40.19 | 1.61 |
| M07N070 | m3 | Canon de escombros a vertedero | 0.15 | 12.32 | 1.85 |
| %6 CI | % | COSTES INDIRECTOS | 6 % | 5.96 | 0.36 |
|  |  | Total |  |  | 6.32 |

Claves: demolición, vertedero, pavimentación, transporte, material, levantar

| Medición | Uds. | Largo | Parcial |
|---|---|---|---|
| Para nuevas conducciones | 1 | 308 | 308.00 |
|  | 1 | 12 | 12.00 |
|  | 1 | 17 | 17.00 |
|  | 1 | 52 | 52.00 |
|  | 1 | 16.5 | 16.50 |
| Total |  |  | 405.5 |

#### 1.2.6 DEMOLICIONES EN CANAL UV EXISTENTE
Importe: 143.26

**U01DM030** M3 DEMOLICIÓN DE OBRAS DE FÁBRICA DE HORMIGÓN EN MASA O AR
3.7 M3 × 38.72 = 143.26
Demolición de obras de fabrica de hormigón en masa o armado, o mampostería, incluido transporte a vertedero, totalmente terminado.

| Código | Ud | Descripción | Rendimiento | Precio | Importe |
|---|---|---|---|---|---|
| O01OA020 | h | Capataz | 0.2 | 18.35 | 3.67 |
| O01OA070 | h | Peón ordinario | 1.23 | 17.06 | 20.98 |
| M06CM040 | h | Compre.port.diesel m.p. 10 m3/min. 7 bar (maquinaria) | 0.75 | 10.75 | 8.06 |
| M06MI010 | h | Martillo manual picador neumático 9 kg (maquinaria) | 0.75 | 2.68 | 2.01 |
| M05PN030 | h | Pala cargadora neumáticos 200 CV/3,7m3 | 0.025 | 56.41 | 1.41 |
| M07CB020 | h | Camión basculante 4x4 14 t. | 0.01 | 40.19 | 0.40 |
| %6 CI | % | COSTES INDIRECTOS | 6 % | 36.53 | 2.19 |
|  |  | Total |  |  | 38.72 |

Claves: producción, levantar, asfalto, compresor, firme, medición, transporte, vertedero, planta, perfil, carga

| Medición | Uds. | Largo | Ancho | Alto | Parcial |
|---|---|---|---|---|---|
| Muros | 2 | 2.21 | 0.25 | 0.88 | 0.97 |
| Solera | 1 | 7.8 |  | 0.35 | 2.73 |
| Total |  |  |  |  | 3.7 |

## 2 EJECUCIÓN EDAR (19/11/1998)
Importe: 4169367.55

### 2.1 OBRA DE LLEGADA. ALIVIADERO EXCESO DE CAUDAL
Importe: 153691.95

#### 2.1.1 MOVIMIENTO DE TIERRAS. OBRA DE LLEGADA. ALIVIADERO
Importe: 9410.32

**U02EZ011** M3 EXCAVACIÓN DE ZANJA, POZO O RECINTO CON SOSTENIMIENTO C/ MATERIA
1234.95 M3 × 7.62 = 9410.32
Excavación de zanja, pozo o en recinto con sostenimiento en cualquier tipo de terreno, excepto roca no ripable, por medios mecánicos, incluso agotamiento y rebaje del nivel freático, por cualquier tipo de medio que resulte necesario, extracción, transporte a acopio temporal o vertedero o gestor de residuos.

| Código | Ud | Descripción | Rendimiento | Precio | Importe |
|---|---|---|---|---|---|
| O01OA020 | h | Capataz | 0.04 | 18.35 | 0.73 |
| O01OA070 | h | Peón ordinario | 0.04 | 17.06 | 0.68 |
| M05EC020 | h | Excavadora hidráulica cadenas 135 CV (maquinaria) | 0.04 | 71.62 | 2.86 |
| M06MR230 | h | Martillo rompedor hidráulico 600 kg. | 0.04 | 13 | 0.52 |
| M07CB020 | h | Camión basculante 4x4 14 t. | 0.04 | 40.19 | 1.61 |
| M01DA050 | h | Bomba autoaspirante diesel 42,5 CV (maquinaria) | 0.07 | 11.3 | 0.79 |
| %6 CI | % | COSTES INDIRECTOS | 6 % | 7.19 | 0.43 |
|  |  | Total |  |  | 7.62 |

Claves: terreno, tráfico, agua, zanja, producción, transporte, carga, vertedero, excavación

| Medición | Uds. | Largo | Alto | Parcial |
|---|---|---|---|---|
|  | 1 | 95.5 | 6.69 | 638.90 |
|  | 1 | 79.9 | 7.46 | 596.05 |
| Total |  |  |  | 1234.95 |

#### 2.1.2 OBRA CIVIL OBRA DE LLEGADA. OBRA DE LLEGADA. ALIVIADERO
Importe: 106445.7

##### 2.1.2.1 OBRA CIVIL OBRA DE LLEGADA. OBRA DE LLEGADA. ALIVIADERO
Importe: 103320.44

**U03HL010** M3 HORMIGÓN DE LIMPIEZA HL-150/P/20.
15.68 M3 × 74.57 = 1169.26
Hormigón de limpieza HL-150/P/20 para asiento de tuberías y obras de fábrica a cielo abierto, para todo tipo de ambientes, incluso suministro, aditivo para la puesta en obra, colocacion, extendido y nivelación de la superficie y demás operaciones necesarias, completamente terminado.

| Código | Ud | Descripción | Rendimiento | Precio | Importe |
|---|---|---|---|---|---|
| MAT.HOR.15 | M3 | Hormigón HL-150/P/20, incluso aditivo. | 1 | 58 | 58.00 |
| M01HA010 | h | Autob.hormig.h.40 m3,pluma<=32m. (maquinaria) | 0.05 | 176.32 | 8.82 |
| O01OA030 | h | Oficial primera | 0.1 | 18.2 | 1.82 |
| O01OA070 | h | Peón ordinario | 0.1 | 17.06 | 1.71 |
| %6 CI | % | COSTES INDIRECTOS | 6 % | 70.35 | 4.22 |
|  |  | Total |  |  | 74.57 |

| Medición | Uds. | Largo | Ancho | Alto | Parcial |
|---|---|---|---|---|---|
|  | 1 | 21 | 6.8 | 0.1 | 14.28 |
|  | 1 | 4 | 3.5 | 0.1 | 1.40 |
| Total |  |  |  |  | 15.68 |

**U03HL030** M3 HORMIGÓN HNE-20/P/20 RELLENOS CON TAMAÑO MÁXIMO DE ÁRIDO IN
26.03 M3 × 78.64 = 2047.00

| Medición | Uds. | Largo | Ancho | Alto | Parcial |
|---|---|---|---|---|---|
| Pendientes | 0.5 | 20 | 3 | 0.5 | 15.00 |
|  | 0.5 | 17 | 3 | 0.43 | 10.97 |
|  | 0.2 | 2 | 3 | 0.05 | 0.06 |
| Total |  |  |  |  | 26.03 |

**U03HE021** M3 HORMIGÓN ARMAR EN CIMENTACIONES, MUROS Y LOSAS HA-30/B/20/IV+Qb
390.84 M3 × 90.78 = 35480.46
Hormigon para armar en cimentaciones, muros, alzados y losas, HA-30/B/20/IV+Q (MR) para ambiente marino, incluso el suministro de aditivo para la puesta en obra, colocacion, bombeo, vibrado, curado, fratasado mecánico y demás operaciones necesarias, completamente terminado.

| Código | Ud | Descripción | Rendimiento | Precio | Importe |
|---|---|---|---|---|---|
| O01OA020 | h | Capataz | 0.05 | 18.35 | 0.92 |
| O01OA030 | h | Oficial primera | 0.05 | 18.2 | 0.91 |
| O01OA070 | h | Peón ordinario | 0.08 | 17.06 | 1.36 |
| M11HV040 | h | Aguja neumática s/compresor D=80mm. (maquinaria) | 0.1 | 1.27 | 0.13 |
| M06CM030 | h | Compre.port.diesel m.p. 5 m3/min 7 bar (maquinaria) | 0.1 | 6.71 | 0.67 |
| M01HA010 | h | Autob.hormig.h.40 m3,pluma<=32m. | 0.03 | 176.32 | 5.29 |
| P01HA0301 | m3 | Hormigón HA-30/B/20/IV+Q central puesto en obra (material; 23/03/2021) | 1 | 76.36 | 76.36 |
| %6 CI | % | COSTES INDIRECTOS | 6 % | 85.64 | 5.14 |
|  |  | Total |  |  | 90.78 |

Claves: curado, terminación, vibración, hormigón, muro, armadura

| Medición | Uds. | Largo | Ancho | Alto | Parcial |
|---|---|---|---|---|---|
| Solera | 1 | 21 | 4 | 0.6 | 50.40 |
|  | 1 | 21 | 3.8 | 0.65 | 51.87 |
|  | 1 | 4 | 3.5 | 0.6 | 8.40 |
| Solera salida | 1 | 4 | 3.5 | 0.6 | 8.40 |
| Muros laterales | 1 | 21 | 0.5 | 7.15 | 75.08 |
|  | 1 | 20 | 0.5 | 0.16 | 1.60 |
|  | 1 | 24.5 | 0.5 | 7.15 | 87.59 |
|  | 1 | 3.8 | 0.5 | 7.15 | 13.59 |
|  | 1 | 3 | 0.5 | 3.7 | 5.55 |
|  | 1 | 6.3 | 0.5 | 7.15 | 22.52 |
|  | 1 | 3 | 0.5 | 7.15 | 10.73 |
|  | 1 | 3.5 | 0.5 | 7.15 | 12.51 |
| Muros aliviaderos | 1 | 12.6 | 0.3 | 2.19 | 8.28 |
|  | 1 | 6 | 0.3 | 1.59 | 2.86 |
|  | 1 | 1.4 | 0.3 | 2.39 | 1.00 |
| Losa superior aliviadero | 1 | 20 | 6.3 | 0.25 | 31.50 |
| A deducir tapas | -4 | 1.15 | 0.9 | 0.25 | -1.04 |
| Total |  |  |  |  | 390.84 |

**U03EO010** M2 ENCOFRADO Y DESENCOFRADO RECTO PARA CIMENTACIONES
61.38 M2 × 15.76 = 967.35
Encofrado y desencofrado recto para cimentaciones, incluso parte proporcional de apeos necesarios, arriostramientos, distanciadores, medios auxiliares y pequeño material y protecciones de seguirdad y salud, totalmente teminado.

| Código | Ud | Descripción | Rendimiento | Precio | Importe |
|---|---|---|---|---|---|
| O01OA020 | h | Capataz | 0.075 | 18.35 | 1.38 |
| O01OA030 | h | Oficial primera | 0.25 | 18.2 | 4.55 |
| O01OA050 | h | Ayudante (mano de obra; 01/02/2021) | 0.25 | 17.37 | 4.34 |
| M13EF020 | m2 | Encof.panel metal.5/10 m2. 50 p. (maquinaria) | 1 | 3.26 | 3.26 |
| P01EB010 | m3 | Tablón pino 2,50/5,50x205x76 (material) | 0.005 | 146.23 | 0.73 |
| P01DC040 | l | Desencofrante p/encofrado metálico (material) | 0.2 | 1.57 | 0.31 |
| P01UC030 | kg | Puntas 20x100 (material) | 0.02 | 5.88 | 0.12 |
| M13EF040 | m | Fleje para encofrado metálico (maquinaria) | 0.5 | 0.36 | 0.18 |
| %6 CI | % | COSTES INDIRECTOS | 6 % | 14.87 | 0.89 |
|  |  | Total |  |  | 15.76 |

Claves: clavazón, terminación, desencofrante, cimiento, encofrar, muro

| Medición | Uds. | Largo | Alto | Parcial |
|---|---|---|---|---|
| Solera | 4 | 21 | 0.6 | 50.40 |
|  | 1 | 7.3 | 0.6 | 4.38 |
| Solera salida | 2 | 3.5 | 0.6 | 4.20 |
|  | 1 | 4 | 0.6 | 2.40 |
| Total |  |  |  | 61.38 |

**U03EO110** M2 ENCOFRADO Y DESENCOFRADO RECTO EN ALZADOS DE MUROS (E-2 HORMIG.)
997.59 M2 × 23.99 = 23932.18
Encofrado y desencofrado recto en alzados de muros (E-2 hormigón visto), incluso parte proporcional de apeos necesarios, arriostramientos, distanciadores, berenjenos, medios auxiliares y pequeño material, totalmente terminado.

| Código | Ud | Descripción | Rendimiento | Precio | Importe |
|---|---|---|---|---|---|
| O01OA030 | h | Oficial primera | 0.47 | 18.2 | 8.55 |
| O01OA050 | h | Ayudante | 0.47 | 17.37 | 8.16 |
| M13EM030 | m2 | Tablero encofrar 22 mm. 4 p. (material) | 2 | 1.73 | 3.46 |
| P03AAA020 | kg | Alambre atar 1,30 mm. (material; 22/03/2021) | 0.1 | 0.58 | 0.06 |
| P01EB010 | m3 | Tablón pino 2,50/5,50x205x76 | 0.015 | 146.23 | 2.19 |
| P01DC040 | l | Desencofrante p/encofrado metálico | 0.2 | 1.57 | 0.31 |
| P01UC030 | kg | Puntas 20x100 | 0.02 | 5.88 | 0.12 |
| %5 AUX | % | MEDIOS AUXILIARES (09/08/2011) | 5 % | 22.85 | 1.14 |
|  |  | Total |  |  | 23.99 |

| Medición | Uds. | Largo | Alto | Parcial |
|---|---|---|---|---|
| Muros laterales | 2 | 21 | 7.15 | 300.30 |
|  | 2 | 20 | 0.16 | 6.40 |
|  | 2 | 24.5 | 7.15 | 350.35 |
|  | 2 | 3.8 | 7.15 | 54.34 |
|  | 2 | 3 | 3.7 | 22.20 |
|  | 2 | 6.3 | 7.15 | 90.09 |
|  | 2 | 3 | 7.15 | 42.90 |
|  | 2 | 3.5 | 7.15 | 50.05 |
| Muros aliviaderos | 2 | 12.6 | 2.19 | 55.19 |
|  | 2 | 6 | 1.59 | 19.08 |
|  | 2 | 1.4 | 2.39 | 6.69 |
| Total |  |  |  | 997.59 |

**U03EO100** M2 ENCOFRADO Y DESENCOFRADO RECTO (E-2 HORMIGÓN VISTO) EN LOSAS HOR
126 M2 × 28.17 = 3549.42
Encofrado y desencofrado recto (E-2 hormigón visto) en losas horizontales a cualquier altura, incluso parte proporcional de apeos necesarios, arriostramientos, distanciadores, berenjenos, medios auxiliares y pequeño material; incluye cimbra para alturas menores de cinco metros.

| Código | Ud | Descripción | Rendimiento | Precio | Importe |
|---|---|---|---|---|---|
| O01OA030 | h | Oficial primera | 0.35 | 18.2 | 6.37 |
| O01OA050 | h | Ayudante | 0.35 | 17.37 | 6.08 |
| M02GT002 | h | Grúa pluma 30 m./0,75 t. (maquinaria) | 0.3 | 21.43 | 6.43 |
| M13EM030 | m2 | Tablero encofrar 22 mm. 4 p. | 2 | 1.73 | 3.46 |
| P03AAA020 | kg | Alambre atar 1,30 mm. | 0.6 | 0.58 | 0.35 |
| P01EB010 | m3 | Tablón pino 2,50/5,50x205x76 | 0.015 | 146.23 | 2.19 |
| P01DC040 | l | Desencofrante p/encofrado metálico | 0.2 | 1.57 | 0.31 |
| P01UC030 | kg | Puntas 20x100 | 0.02 | 5.88 | 0.12 |
| %5 AUX | % | MEDIOS AUXILIARES | 5 % | 25.31 | 1.27 |
| %6 CI | % | COSTES INDIRECTOS | 6 % | 26.58 | 1.59 |
|  |  | Total |  |  | 28.17 |

| Medición | Uds. | Largo | Ancho | Parcial |
|---|---|---|---|---|
| Losa superior aliviadero | 1 | 20 | 6.3 | 126.00 |
| Total |  |  |  | 126 |

**U03AA010** kg ACERO CORRUGADO TIPO B 500 S PARA ARMADURAS (01/02/2021)
31784.74 kg × 1.06 = 33691.82
Acero en barra corrugada para armaduras tipo B500S, incluso suministro, elaboración, colocación en obra, parte proporcional de despuntes, mermas, alambre de atar, separadores, rigidizadores, solapes y anclajes necesarios totalmente colocado y terminado. Según EHE-08 y CTE-SE-A.

| Código | Ud | Descripción | Rendimiento | Precio | Importe |
|---|---|---|---|---|---|
| O01OA030 | h | Oficial primera | 0.008 | 18.2 | 0.15 |
| O01OA050 | h | Ayudante | 0.008 | 17.37 | 0.14 |
| P03ACC080 | kg | Acero corrugado B 500 S/SD (material; 22/03/2021) | 1 | 0.71 | 0.71 |
| P03AAA020 | kg | Alambre atar 1,30 mm. | 0.006 | 0.58 | 0.00 |
| %6 CI | % | COSTES INDIRECTOS | 6 % | 1.00 | 0.06 |
|  |  | Total |  |  | 1.06 |

Claves: acero, doblado, cortador, corrugado, colocación, armadura

| Medición | Uds. | Largo | Ancho | Parcial |
|---|---|---|---|---|
| Solera 60 cm | 1 | 119.07 | 80 | 9525.60 |
| Muros 50 cm | 1 | 229.159 | 80 | 18332.72 |
| Muros 30 cm | 1 | 12.144 | 85 | 1032.24 |
| Tapa 25 cm | 1 | 30.465 | 95 | 2894.18 |
| Total |  |  |  | 31784.74 |

**U03JE010** ML JUNTA ELÁSTICA IMPERMEABLE PARA ESTANQUEIDAD, CON NUCLEO TUBULAR (14/10/2010)
59.6 ML × 17.98 = 1071.61
Junta elástica impermeable para estanqueidad, con nucleo tubular para ancho 250 mm., en paramentos verticales u horizontales, incluso suministro, parte proporcional de elementos, posicionado y amarre, soldadura de empalme y demás operaciones necesarias, totalmente colocado.

| Código | Ud | Descripción | Rendimiento | Precio | Importe |
|---|---|---|---|---|---|
| O01OA030 | h | Oficial primera | 0.44 | 18.2 | 8.01 |
| O01OA050 | h | Ayudante | 0.44 | 17.37 | 7.64 |
| P06SI240 | kg | Masilla con fibras Masitex Fibra Elástica (material; 14/10/2010) | 0.15 | 8.7 | 1.31 |
| %6 CI | % | COSTES INDIRECTOS | 6 % | 16.96 | 1.02 |
|  |  | Total |  |  | 17.98 |

| Medición | Uds. | Largo | Parcial |
|---|---|---|---|
|  | 1 | 21 | 21.00 |
|  | 1 | 24 | 24.00 |
|  | 2 | 7.3 | 14.60 |
| Total |  |  | 59.6 |

**U03IP010** M2 IMPERMEABILIZACIÓN DE PARAMENTOS CON PINTURA DE CLORO CAUCHO (01/02/2021)
388.8 M2 × 3.63 = 1411.34
Impermeabilización de paramentos horizontales y verticales con pintura cloro caucho incluso p.p. de limpieza y humidificación de las superficies a tratar, tratamiento de juntas de hormigonado entre solera y muro vertical, así como grietas, pisteros y cualquier otra posible vía de agua. Completamente ejecutado y terminado.

| Código | Ud | Descripción | Rendimiento | Precio | Importe |
|---|---|---|---|---|---|
| O01OA060 | h | Peón especializado (mano de obra; 01/02/2021) | 0.1 | 17.06 | 1.71 |
| O01OA070 | h | Peón ordinario | 0.1 | 17.06 | 1.71 |
| %6 CI | % | COSTES INDIRECTOS | 6 % | 3.42 | 0.21 |
|  |  | Total |  |  | 3.63 |

Claves: tierra, densidad, protección, frente, colocación, compuesto, zanja, cubrición, rollo, terreno, alto, polietileno

| Medición | Uds. | Largo | Alto | Parcial |
|---|---|---|---|---|
|  | 1 | 57.6 | 6.75 | 388.80 |
| Total |  |  |  | 388.8 |

##### 2.1.2.2 OBRA CIVIL ELEMENTOS AUXILIARES OBRA DE LLEGADA. ALIVIADERO (08/07/2010)
Importe: 3125.26

**U03AO010** ud AYUDA DE OBRA CIVIL PARA COLOCACIÓN DE PASAMUROS DN>= 1.000 mm (28/02/2013)
3 ud × 201.86 = 605.58
Ayuda de obra civil para colocación de pasamuros para diámetros iguales o superiores a 1.000 mm. de diámetro. Completamente terminado.

| Código | Ud | Descripción | Rendimiento | Precio | Importe |
|---|---|---|---|---|---|
| O01OA020 | h | Capataz | 1 | 18.35 | 18.35 |
| O01OA030 | h | Oficial primera | 2 | 18.2 | 36.40 |
| O01OA070 | h | Peón ordinario | 2 | 17.06 | 34.12 |
| U40020 | Kg | Imprimación antioxidante de resinas epoxi (material; 28/02/2013) | 0.93 | 25.88 | 24.07 |
| U40025 | m3 | Mortero sin retracción tipo RENDEROC (material; 28/02/2013) | 0.93 | 64.71 | 60.18 |
| %10 AUX | % | MEDIOS AUXILIARES (28/02/2013) | 10 % | 173.12 | 17.31 |
| %6 CI | % | COSTES INDIRECTOS | 6 % | 190.43 | 11.43 |
|  |  | Total |  |  | 201.86 |

**U04PR420** M2 TAPA METÁLICA ACERO INOX. AISI-316L (23/04/2013)
4.14 M2 × 60.37 = 249.93
Tapa metálica de acero INOX. AISI-316L con acabado antideslizante para cubrir huecos de compuertas y otros, incluso parte proporcional de marcos, totalmente instalada y terminada.

| Código | Ud | Descripción | Rendimiento | Precio | Importe |
|---|---|---|---|---|---|
| O01OA030 | h | Oficial primera | 0.65 | 18.2 | 11.83 |
| O01OA060 | h | Peón especializado | 0.65 | 17.06 | 11.09 |
| MT141 | m2 | Chapa estriada galvanizada de 5 mm. i/bastidor y anclajes (material; 23/04/2013) | 0 | 34.03 | 0.00 |
| MT1420 | m2 | Tapa de acero inoxidables AISI-316L de e=5 mm, i/bastidor y anc (material; 23/04/2013) | 1 | 34.03 | 34.03 |
| %6 CI | % | COSTES INDIRECTOS | 6 % | 56.95 | 3.42 |
|  |  | Total |  |  | 60.37 |

| Medición | Uds. | Largo | Ancho | Parcial |
|---|---|---|---|---|
|  | 4 | 1.15 | 0.9 | 4.14 |
| Total |  |  |  | 4.14 |

**U04PR450** ud PATE DE POLIPROPILENO REFORZADO CON REDONDO 12 mm. (08/07/2010)
72 ud × 8.09 = 582.48
Pate de polipropileno reforzado con redondo de 12 mm. B-500S, con un empotramiento de 79 mm., vuelo de 157 mm. y anchura de 330 mm., incluido la colocación, nivelado y recibido en el hormigón, completamente terminado.

| Código | Ud | Descripción | Rendimiento | Precio | Importe |
|---|---|---|---|---|---|
| O01OA030 | h | Oficial primera | 0.02 | 18.2 | 0.36 |
| O01OA060 | h | Peón especializado | 0.088 | 17.06 | 1.50 |
| MAT.ACC.30 | UD | Pate de polipropeno. (material; 08/07/2010) | 1 | 5.74 | 5.74 |
| MAQ.HOR.12 | H | Taladro eléctrico 500 w para brocas de hasta 20 mm de diámetro. (maquinaria; 08/07/2010) | 0.1 | 0.34 | 0.03 |
| %6 CI | % | COSTES INDIRECTOS | 6 % | 7.63 | 0.46 |
|  |  | Total |  |  | 8.09 |

| Medición | Uds. | Largo | Parcial |
|---|---|---|---|
|  | 3 | 24 | 72.00 |
| Total |  |  | 72 |

**U04PR422** m PROTECCIÓN DE SEGURIDAD BAJADA ESCALERAS AISI-316L (01/02/2021)
14.7 m × 114.78 = 1687.27
Proteccion de seguridad tipo faba o similar, ejecutada en acero inoxidable AISI-316L, según normativa, incluso anclajes, totalmente instalada.

| Código | Ud | Descripción | Rendimiento | Precio | Importe |
|---|---|---|---|---|---|
| U03060 | m | PROTECCIÓN DE SEGURIDAD BAJADA ESCALERAS AISI-316L (material; 05/03/2021) | 1 | 84.04 | 84.04 |
| O01OA030 | h | Oficial primera | 0.2 | 18.2 | 3.64 |
| O01OA050 | h | Ayudante | 0.4 | 17.37 | 6.95 |
| O01OA070 | h | Peón ordinario | 0.8 | 17.06 | 13.65 |
| %6 CI | % | COSTES INDIRECTOS | 6 % | 108.28 | 6.50 |
|  |  | Total |  |  | 114.78 |

| Medición | Uds. | Alto | Parcial |
|---|---|---|---|
|  | 3 | 4.9 | 14.70 |
| Total |  |  | 14.7 |

#### 2.1.3 EQUIPOS ELECTROMECÁNICOS. OBRA DE LLEGADA. ALIVIADERO
Importe: 37835.93

##### 2.1.3.1 EQUIPOS ELECTROMECÁNICOS.
Importe: 36761.7

**I01TA020** UD TAMIZ ALIVIADERO. Q=2.500 L/S. PASO 5 MM. L=6,0 M
1 UD × 32299.91 = 32299.91
Tamiz de alivio de aguas residuales y pluviales modelo PAS 500x6000x5 de HIDROSTAN o equivalente, construido en acero inoxidable AISI 316L, para un caudal de entre 2.500 l/s. Rejilla de 500 mm de paso y orificios de 5 mm de paso. Longitud del equipo de 6.000 mm. Bomba sumergible de limpieza de 5 kW de potencia, protección IP-68. Armario de mando, conexionado eléctrico, transporte, medios auxiliares, montaje y pruebas de funcionamiento. Montado y probado. Resto de caracerísticas, según E.T. Nº I01TA020

| Código | Ud | Descripción | Rendimiento | Precio | Importe |
|---|---|---|---|---|---|
| O01OA020 | h | Capataz | 1 | 18.35 | 18.35 |
| O01OA030 | h | Oficial primera | 10 | 18.2 | 182.00 |
| O01OA040 | h | Oficial segunda | 0 | 17.8 | 0.00 |
| O01OA050 | h | Ayudante | 5 | 17.37 | 86.85 |
| O01OA060 | h | Peón especializado | 10 | 17.06 | 170.60 |
| O01OA070 | h | Peón ordinario | 0 | 17.06 | 0.00 |
| MAT01TA020 | UD | TAMIZ ALIVIADERO. Q=2.500 L/S. PASO 5 MM. L=6,0 M (material; 03/03/2021) | 1 | 29190.46 | 29190.46 |
| M02GE020 | h | Grúa telescópica autoprop. 25 t. (maquinaria) | 3 | 75.29 | 225.87 |
| %2 AUX | % | MEDIOS AUXILIARES (25/05/2007) | 2 % | 29874.13 | 597.48 |
| %6 CI | % | COSTES INDIRECTOS | 6 % | 30471.61 | 1828.30 |
|  |  | Total |  |  | 32299.91 |

**I02DT010** M PANTALLA DEFLECTORA FLOTANTES AISI-316L. H=1M
9 M × 314.78 = 2833.02
Pantalla deflectora de flotantes marca Hidrostank o equivalente. Soportes y refuerzos fabricados en acero inoxidable AISI-316L, pantalla mediante láminas de polipropileno de 15 mm de espesor. Altura de pantalla 1 metro, incluyendo cierre, anclajes y tornillería en A4, asi como transporte y montaje.

| Código | Ud | Descripción | Rendimiento | Precio | Importe |
|---|---|---|---|---|---|
| O01OA020 | h | Capataz | 0.001 | 18.35 | 0.02 |
| O01OA030 | h | Oficial primera | 0.08 | 18.2 | 1.46 |
| O01OA040 | h | Oficial segunda | 0.08 | 17.8 | 1.42 |
| O01OA050 | h | Ayudante | 0 | 17.37 | 0.00 |
| O01OA060 | h | Peón especializado | 0 | 17.06 | 0.00 |
| O01OA070 | h | Peón ordinario | 0.05 | 17.06 | 0.85 |
| MAT01DT010 | ud | PANTALLA DEFLECTORA FLOTANTES AISI-316L. H=1M (material; 17/03/2021) | 1 | 281.04 | 281.04 |
| M02GE020 | h | Grúa telescópica autoprop. 25 t. | 0.01 | 75.29 | 0.75 |
| %4 AUX | % | MEDIOS AUXILIARES (03/04/2012) | 4 % | 285.54 | 11.42 |
| %6 CI | % | COSTES INDIRECTOS | 6 % | 296.96 | 17.82 |
|  |  | Total |  |  | 314.78 |

**I02CM020** ud COMP. MURAL MOTOR. AISI-316L. PASO 0,50 x 0,5 M.
1 ud × 1628.77 = 1628.77
Compuerta mural motorizada de ORBINOX o equivalente, de accionamiento eléctrico, para un paso libre de 500x500 mm de tablero. Altura de coronación desde solera según planos. Materiales del bastidor, estructura y refuerzos en AISI 316L, tablero en AISI 316L, Guías de deslizamiento y cuñas en polietileno (PE), Husillo en AISI 316L, Estanqueidad de EPDM, y tornillería en acero inoxidable DIN 931 316L (A4). Incluso transporte, montaje, conexiones eléctricas al motor, y pruebas de funcionamiento. Resto de características según E.T. Nº I02CM.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT01CM020 | ud | COMP. MURAL MOTOR. AISI-316L. PASO 0,50 x 0,5 M. (material; 17/12/2020) | 1 | 1371.73 | 1371.73 |
| M02GE020 | h | Grúa telescópica autoprop. 25 t. | 0.5 | 75.29 | 37.65 |
| %2 AUX | % | MEDIOS AUXILIARES | 2 % | 1506.45 | 30.13 |
| %6 CI | % | COSTES INDIRECTOS | 6 % | 1536.58 | 92.19 |
|  |  | Total |  |  | 1628.77 |

##### 2.1.3.2 INSTRUMENTACIÓN (25/07/2007)
Importe: 1074.23

**I01UT010** ud MEDIDOR DE NIVEL ULTRASÓNICO (25/07/2007)
1 ud × 1074.23 = 1074.23
Medidor de nivel por ultrasonidos de ENDRESS&HAUSER o equivalente. IP-68. Pértiga en pp con brida. Incluso medios auxiliares, transporte, montaje, conexiones eléctricas y pruebas de funcionamiento. Resto de caracerísticas, según E.T. Nº I01UT

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01UT010 | UD | TRANSMISOR DE NIVEL ULTRASÓNICO (material; 17/12/2020) | 1 | 876.57 | 876.57 |
| %1 AUX | % | MEDIOS AUXILIARES (25/07/2007) | 1 % | 1003.39 | 10.03 |
| %6 CI | % | COSTES INDIRECTOS | 6 % | 1013.42 | 60.81 |
|  |  | Total |  |  | 1074.23 |

### 2.2 PRETRATAMIENTO (01/03/1999)
Importe: 1652499.21

#### 2.2.1 MOVIMIENTO DE TIERRAS Y PANTALLAS. PRETRATAMIENTO
Importe: 213759.6

##### 2.2.1.1 MOVIMIENTO DE TIERRAS
Importe: 11564.04

**U02EZ011** M3 EXCAVACIÓN DE ZANJA, POZO O RECINTO CON SOSTENIMIENTO C/ MATERIA
1517.59 M3 × 7.62 = 11564.04

| Medición | Uds. | Largo | Alto | Parcial |
|---|---|---|---|---|
| Pozo de gruesos | 1 | 34 | 7.46 | 253.64 |
| Tamices | 1 | 42.35 | 6.05 | 256.22 |
| Bombeo | 1 | 51.75 | 9.56 | 494.73 |
| Desarenado | 1 | 256.5 | 2 | 513.00 |
| Total |  |  |  | 1517.59 |

##### 2.2.1.2 PANTALLAS
Importe: 202195.56

**U03PP172** m PILOTES DN800 PARA FORMACIÓN DE PANTALLAS
1568 m × 80.54 = 126286.72
Pilotes ejecutados in situ de 800 mm. diámetro de hormigón armado HA25, y acero B-500-S (no incluido), incluso p.p. de viga de coronación encofrada a una o dos caras por medios manuales de sección según planos y arriostramiento metálico en caso de ser necesario, formado por vigas celosía ancladas a la viga de coronación mediante placas de anclaje. Incluido transporte, montaje y desmontaje de equipos, así como la carga y transporte de tierras a gestor Autorizado. Según NTE-CPI , EHE-08 y CTE-SE-C.

| Código | Ud | Descripción | Rendimiento | Precio | Importe |
|---|---|---|---|---|---|
| O01OA030 | h | Oficial primera | 0.1 | 18.2 | 1.82 |
| O01OA070 | h | Peón ordinario | 0.1 | 17.06 | 1.71 |
| M04PS700 | ud | Transporte equipo perforación (maquinaria) | 0.001 | 4151.87 | 4.15 |
| M04PS730 | m | Perforación pilote D 800mm. (maquinaria) | 0.9 | 17.27 | 15.54 |
| P01HA010 | m3 | Hormigón HA-25/P/20/I central (material) | 0.502 | 53.11 | 26.66 |
| M06CM010 | h | Compre.port.diesel m.p. 2 m3/min 7 bar (maquinaria) | 0.1 | 2.99 | 0.30 |
| M05RN010 | h | Retrocargadora neumáticos 50 CV | 0.1 | 35.25 | 3.53 |
| M07CB010 | h | Camión basculante 4x2 10 t. (maquinaria) | 0.1 | 31.61 | 3.16 |
| P03N010 | kg | P.P. de arriostramiento metálico de pantalla (material) | 10 | 1.69 | 16.90 |
| %3 AUX | % | MEDIOS AUXILIARES | 3 % | 73.77 | 2.21 |
| %6 CI | % | COSTES INDIRECTOS | 6 % | 75.98 | 4.56 |
|  |  | Total |  |  | 80.54 |

Claves: manual, pantalla, pilote, diámetro, anclaje, medio, encofrar, coronación, viga, cara, metal, placa, celosía, arriostramiento, sección

| Medición | Uds. | Largo | Parcial |
|---|---|---|---|
| Plitotes DN800 | 11 | 18 | 198.00 |
|  | 10 | 15 | 150.00 |
|  | 12 | 15 | 180.00 |
|  | 30 | 12 | 360.00 |
|  | 27 | 10 | 270.00 |
|  | 41 | 10 | 410.00 |
| Total |  |  | 1568 |

**U03AA010** kg ACERO CORRUGADO TIPO B 500 S PARA ARMADURAS
71612.11 kg × 1.06 = 75908.84

| Medición | Uds. | Largo | Ancho | Alto | Parcial |
|---|---|---|---|---|---|
| Plitotes DN800 | 11 | 20 | 0.503 | 105 | 11619.30 |
|  | 10 | 17 | 0.503 | 115 | 9833.65 |
|  | 12 | 17 | 0.503 | 115 | 11800.38 |
|  | 30 | 14 | 0.503 | 65 | 13731.90 |
|  | 27 | 12 | 0.503 | 60 | 9778.32 |
|  | 41 | 12 | 0.503 | 60 | 14848.56 |
| Total |  |  |  |  | 71612.11 |

#### 2.2.2 OBRA CIVIL OBRA DE LLEGADA. PRETRATAMIENTO
Importe: 259065.78

##### 2.2.2.1 OBRA CIVIL POZO DE GRUESOS Y DESBASTE
Importe: 58932.65

**U03HL010** M3 HORMIGÓN DE LIMPIEZA HL-150/P/20.
7.46 M3 × 74.57 = 556.29

| Medición | Uds. | Largo | Ancho | Alto | Parcial |
|---|---|---|---|---|---|
| Solera | 1 | 10.55 | 6 | 0.1 | 6.33 |
|  | 1 | 1.5 | 7.5 | 0.1 | 1.13 |
| Total |  |  |  |  | 7.46 |

**U03HL030** M3 HORMIGÓN HNE-20/P/20 RELLENOS CON TAMAÑO MÁXIMO DE ÁRIDO IN
2.4 M3 × 78.64 = 188.74

| Medición | Uds. | Largo | Ancho | Parcial |
|---|---|---|---|---|
|  | 4 | 5 | 0.12 | 2.40 |
| Total |  |  |  | 2.4 |

**U03HE021** M3 HORMIGÓN ARMAR EN CIMENTACIONES, MUROS Y LOSAS HA-30/B/20/IV+Qb
235.08 M3 × 90.78 = 21340.56

| Medición | Uds. | Largo | Ancho | Alto | Parcial |
|---|---|---|---|---|---|
| Solera | 1 | 10.55 | 6 | 0.6 | 37.980 |
|  | 1 | 1.5 | 7.5 | 0.6 | 6.750 |
| Muros pozo gruesos | 2 | 5 | 0.5 | 7.15 | 35.750 |
|  | 1 | 6 | 0.5 | 0.8 | 2.400 |
| Muros tamices de gruesos (superficie en plantaxaltura) | 1 | 7.68 |  | 5.75 | 44.160 |
|  | 1 | 5.78 |  | 5.75 | 33.235 |
|  | 1 | 5.55 |  | 5.75 | 31.913 |
|  | 1 | 7.46 |  | 5.75 | 42.895 |
| Total |  |  |  |  | 235.08 |

**U03EO010** M2 ENCOFRADO Y DESENCOFRADO RECTO PARA CIMENTACIONES
22.86 M2 × 15.76 = 360.27

| Medición | Uds. | Largo | Alto | Parcial |
|---|---|---|---|---|
| Solera | 2 | 10.55 | 0.6 | 12.66 |
|  | 2 | 6 | 0.6 | 7.20 |
|  | 2 | 1.5 | 0.6 | 1.80 |
|  | 2 | 1 | 0.6 | 1.20 |
| Total |  |  |  | 22.86 |

**U03EO110** M2 ENCOFRADO Y DESENCOFRADO RECTO EN ALZADOS DE MUROS (E-2 HORMIG.)
304.8 M2 × 23.99 = 7312.15

| Medición | Uds. | Largo | Alto | Parcial |
|---|---|---|---|---|
| Muros pozo gruesos | 4 | 5 | 7.15 | 143.000 |
|  | 2 | 6 | 0.8 | 9.600 |
| Muros tamices de gruesos | 1 | 7.68 | 5.75 | 44.160 |
|  | 1 | 5.78 | 5.75 | 33.235 |
|  | 1 | 5.55 | 5.75 | 31.913 |
|  | 1 | 7.46 | 5.75 | 42.895 |
| Total |  |  |  | 304.8 |

**U03AA010** kg ACERO CORRUGADO TIPO B 500 S PARA ARMADURAS
16008.51 kg × 1.06 = 16969.02

| Medición | Uds. | Largo | Ancho | Parcial |
|---|---|---|---|---|
| Solera 60 cm | 1 | 44.73 | 60 | 2683.80 |
| Muros 50 cm | 1 | 190.353 | 70 | 13324.71 |
| Total |  |  |  | 16008.51 |

**U03JE010** ML JUNTA ELÁSTICA IMPERMEABLE PARA ESTANQUEIDAD, CON NUCLEO TUBULAR
51.1 ML × 17.98 = 918.78

| Medición | Uds. | Largo | Parcial |
|---|---|---|---|
| Solera | 2 | 10.55 | 21.10 |
|  | 2 | 6 | 12.00 |
|  | 2 | 1.5 | 3.00 |
|  | 2 | 7.5 | 15.00 |
| Total |  |  | 51.1 |

**U03IP010** M2 IMPERMEABILIZACIÓN DE PARAMENTOS CON PINTURA DE CLORO CAUCHO
165.87 M2 × 3.63 = 602.11

| Medición | Uds. | Largo | Alto | Parcial |
|---|---|---|---|---|
| Solera | 2 | 10.55 | 7.15 | 150.87 |
|  | 2 | 7.5 | 1 | 15.00 |
| Total |  |  |  | 165.87 |

**U04PR440** M2 TRAMEX PRFV I/MARCO INOX. AISI-316L (08/07/2010)
15.85 M2 × 68.91 = 1092.22
Tramex de poliester reforzado con fibra de vidrio, incluso marco de acero INOX. AISI-316L de apoyo fijo y demás operaciones necesarias para su perfecta colocación y completamente terminada.

| Código | Ud | Descripción | Rendimiento | Precio | Importe |
|---|---|---|---|---|---|
| O01OA030 | h | Oficial primera | 0.1 | 18.2 | 1.82 |
| O01OA070 | h | Peón ordinario | 0.1 | 17.06 | 1.71 |
| MAQ.GRU.01 | h | Camión con grua para 7 TM. (maquinaria; 08/07/2010) | 0.01 | 45.39 | 0.45 |
| UtramexPRFV | m2 | Tramex PRFV (material; 28/02/2013) | 0.928 | 62.42 | 57.93 |
| %5 AUX | % | MEDIOS AUXILIARES | 5 % | 61.91 | 3.10 |
| %6 CI | % | COSTES INDIRECTOS | 6 % | 65.01 | 3.90 |
|  |  | Total |  |  | 68.91 |

| Medición | Uds. | Largo | Parcial |
|---|---|---|---|
| Canales | 3 | 2 | 6.00 |
|  | 2 | 0.6 | 1.20 |
|  | 1 | 3.05 | 3.05 |
|  | 1 | 5.6 | 5.60 |
| Total |  |  | 15.85 |

**E01EA080** m BARANDILLA DE ACERO INOXIDABLE AISI-316L (25/05/2020)
27 m × 119.43 = 3224.61
Barandilla de acero inoxidable AISI-316L, segun planos de proyecto, a base de redondos de D30 mm., bases en planta circular de 140 mm. y 12 mm. de espesor o perfiles, con fijación de acero inoxidable, totalmente instalada según planos de detalle. Completamente terminado.

| Código | Ud | Descripción | Rendimiento | Precio | Importe |
|---|---|---|---|---|---|
| O01OA060 | h | Peón especializado | 0.58 | 17.06 | 9.89 |
| O01OA070 | h | Peón ordinario | 0.58 | 17.06 | 9.89 |
| U03062 | m | Barandilla tubular AISI-304 (material; 25/05/2020) | 1 | 89.9 | 89.90 |
| U03063 | pp | Anclajes para barandilla (material; 25/05/2020) | 1 | 2.99 | 2.99 |
| %6 CI | % | COSTES INDIRECTOS | 6 % | 112.67 | 6.76 |
|  |  | Total |  |  | 119.43 |

| Medición | Uds. | Largo | Parcial |
|---|---|---|---|
| Pozo | 1 | 15.2 | 15.20 |
| Tamices | 1 | 11.8 | 11.80 |
| Total |  |  | 27 |

**U04PR450** ud PATE DE POLIPROPILENO REFORZADO CON REDONDO 12 mm.
57 ud × 8.09 = 461.13

| Medición | Uds. | Largo | Parcial |
|---|---|---|---|
| Tamices | 3 | 19 | 57.00 |
| Total |  |  | 57 |

**U04PR422** m PROTECCIÓN DE SEGURIDAD BAJADA ESCALERAS AISI-316L
11.25 m × 114.78 = 1291.28

| Medición | Uds. | Largo | Parcial |
|---|---|---|---|
|  | 3 | 3.75 | 11.25 |
| Total |  |  | 11.25 |

**U03AL050** m CARRIL TIPO FERROVIARIO EN ACERO AL CARBONO
89.24 m × 51.72 = 4615.49
Carril tipo ferroviario en acero al carbono. Incluso elementos, completamente colocado y teminado.

| Código | Ud | Descripción | Rendimiento | Precio | Importe |
|---|---|---|---|---|---|
| O01OA020 | h | Capataz | 0.85 | 18.35 | 15.60 |
| O01OA030 | h | Oficial primera | 0.91 | 18.2 | 16.56 |
| O01OA070 | h | Peón ordinario | 0.91 | 17.06 | 15.52 |
| P03ALP010 | kg | Acero laminado S 275 JR (material) | 1.05 | 0.82 | 0.86 |
| M07CG010 | h | Camión con grúa 6 t. (maquinaria; 17/03/2021) | 0.005 | 49.36 | 0.25 |
| %6 CI | % | COSTES INDIRECTOS | 6 % | 48.79 | 2.93 |
|  |  | Total |  |  | 51.72 |

| Medición | Uds. | Largo | Parcial |
|---|---|---|---|
| Contenedores | 8 | 3.95 | 31.60 |
| Pozo | 11 | 3.8 | 41.80 |
|  | 44 | 0.36 | 15.84 |
| Total |  |  | 89.24 |

##### 2.2.2.2 OBRA CIVIL POZO DE BOMBEO Y TAMIZADO
Importe: 97087.09

**U03HL010** M3 HORMIGÓN DE LIMPIEZA HL-150/P/20.
11.99 M3 × 74.57 = 894.09

| Medición | Uds. | Largo | Ancho | Alto | Parcial |
|---|---|---|---|---|---|
| Solera pozo bombeo | 1 | 7 | 7.5 | 0.1 | 5.25 |
| Solera tamices | 1 | 7.6 | 8.76 | 0.1 | 6.66 |
| Arqueta vaciados | 1 | 1.1 | 0.7 | 0.1 | 0.08 |
| Total |  |  |  |  | 11.99 |

**U03HE021** M3 HORMIGÓN ARMAR EN CIMENTACIONES, MUROS Y LOSAS HA-30/B/20/IV+Qb
312.26 M3 × 90.78 = 28346.96

| Medición | Uds. | Largo | Ancho | Alto | Parcial |
|---|---|---|---|---|---|
| Solera pozo bombeo | 1 | 7 | 7.5 | 0.6 | 31.500 |
| Solera tamices | 1 | 7.6 | 8.76 | 0.4 | 26.630 |
| Muros pozo: |  |  |  |  |  |
| Frontales | 2 | 7.5 | 0.5 | 9.25 | 69.375 |
| Laterales | 3 | 6 | 0.5 | 9.25 | 83.250 |
| Entrada | 2 | 3 | 0.25 | 5.38 | 8.070 |
| Losa superior pozo | 2 | 11.91 |  | 0.25 | 5.955 |
| Muros tamices: |  |  |  |  |  |
| Frontales | 1 | 7.5 | 0.3 | 3.5 | 7.875 |
| Laterales | 2 | 7.6 | 0.3 | 3.5 | 15.960 |
| Bajo tamices | 2 | 7.6 | 0.3 | 2 | 9.120 |
|  | 1 | 7.6 | 0.3 | 1.2 | 2.736 |
|  | 2 | 7.6 | 1.25 | 1.2 | 22.800 |
| Losa fondo tamices | 1 | 7.6 | 4.9 | 0.3 | 11.172 |
| Muro vertedero alivio | 1 | 2.25 | 0.25 | 0.92 | 0.518 |
| Muros hueco | 2 | 2.25 | 0.3 | 1.21 | 1.634 |
| Canal de entrada a desarenador lateral mas: |  |  |  |  |  |
| Solera | 1 | 1.8 | 3.2 | 0.4 | 2.304 |
| Muros | 2 | 3.2 | 0.3 | 3.5 | 6.720 |
|  | 1 | 1.5 | 0.3 | 3.5 | 1.575 |
| Losa fondo | 1 | 3.2 | 1.5 | 0.3 | 1.440 |
|  | -1 | 1.5 | 0.3 | 1.21 | -0.545 |
| Losa lateral | 1 | 7.9 | 1.1 | 0.25 | 2.173 |
| Losa hueco | 1 | 2.85 | 2 | 0.25 | 1.425 |
| Arqueta vaciados | 1 | 1.1 | 0.7 | 0.2 | 0.154 |
|  | 2 | 0.5 | 0.2 | 1 | 0.200 |
|  | 1 | 1.1 | 0.2 | 1 | 0.220 |
| Total |  |  |  |  | 312.26 |

**U03HL030** M3 HORMIGÓN HNE-20/P/20 RELLENOS CON TAMAÑO MÁXIMO DE ÁRIDO IN
2.88 M3 × 78.64 = 226.48

| Medición | Uds. | Largo | Ancho | Parcial |
|---|---|---|---|---|
|  | 4 | 6 | 0.12 | 2.88 |
| Total |  |  |  | 2.88 |

**U03EO010** M2 ENCOFRADO Y DESENCOFRADO RECTO PARA CIMENTACIONES
25.98 M2 × 15.76 = 409.44

| Medición | Uds. | Largo | Alto | Parcial |
|---|---|---|---|---|
| Solera pozo bombeo | 2 | 7 | 0.6 | 8.40 |
|  | 2 | 7.5 | 0.6 | 9.00 |
| Solera tamices canal entrada desarenadores | 2 | 7.6 | 0.4 | 6.08 |
|  | 1 | 1.8 | 0.4 | 0.72 |
|  | 1 | 3.2 | 0.4 | 1.28 |
| Arqueta vaciados | 1 | 1.1 | 0.2 | 0.22 |
|  | 2 | 0.7 | 0.2 | 0.28 |
| Total |  |  |  | 25.98 |

**U03EO110** M2 ENCOFRADO Y DESENCOFRADO RECTO EN ALZADOS DE MUROS (E-2 HORMIG.)
1035.92 M2 × 23.99 = 24851.72

| Medición | Uds. | Largo | Alto | Parcial |
|---|---|---|---|---|
| Muros pozo: |  |  |  |  |
| Frontales | 4 | 7.5 | 9.25 | 277.50 |
| Laterales | 6 | 6 | 9.25 | 333.00 |
| Entrada | 4 | 3 | 5.38 | 64.56 |
| Losa superior pozo | 4 | 11.91 | 0.25 | 11.91 |
| Muros tamices: |  |  |  |  |
| Frontales | 2 | 7.5 | 3.5 | 52.50 |
| Laterales | 4 | 7.6 | 3.5 | 106.40 |
| Bajo tamices | 4 | 7.6 | 2 | 60.80 |
|  | 2 | 7.6 | 1.2 | 18.24 |
|  | 4 | 7.6 | 1.2 | 36.48 |
| Muro vertedero alivio | 2 | 2.25 | 0.92 | 4.14 |
| Muros hueco | 4 | 2.25 | 1.21 | 10.89 |
| Canal de entrada a desarenador lateral mas: |  |  |  |  |
| Muros | 4 | 3.2 | 3.5 | 44.80 |
|  | 2 | 1.5 | 3.5 | 10.50 |
| Arqueta vaciados |  |  |  |  |
|  | 4 | 0.5 | 1 | 2.00 |
|  | 2 | 1.1 | 1 | 2.20 |
| Total |  |  |  | 1035.92 |

**U03EO100** M2 ENCOFRADO Y DESENCOFRADO RECTO (E-2 HORMIGÓN VISTO) EN LOSAS HOR
92.89 M2 × 28.17 = 2616.71

| Medición | Uds. | Largo | Ancho | Parcial |
|---|---|---|---|---|
| Losa superior pozo | 2 | 11.91 |  | 23.82 |
| Losa fondo tamices | 1 | 7.6 | 4.9 | 37.24 |
| Canal de entrada a desarenador lateral mas: | 1 |  |  | 1.00 |
| Losa fondo | 1 | 3.2 | 1.5 | 4.80 |
| Losa lateral | 1 | 7.9 | 1.1 | 8.69 |
| Losa hueco | 1 | 2.85 | 2 | 5.70 |
| Bombeo | 2 | 1.94 | 3 | 11.64 |
| Total |  |  |  | 92.89 |

**U03AA010** kg ACERO CORRUGADO TIPO B 500 S PARA ARMADURAS
23111.21 kg × 1.06 = 24497.88

| Medición | Uds. | Largo | Ancho | Parcial |
|---|---|---|---|---|
| Soleras 60 cm | 1 | 31.5 | 60 | 1890.000 |
| Soleras 40 cm | 1 | 28.934 | 75 | 2170.050 |
| Muros 50 cm | 1 | 152.625 | 70 | 10683.750 |
| Muros 30 cm | 1 | 67.875 | 85 | 5769.375 |
| Muros 25 cm | 1 | 8.588 | 85 | 729.980 |
| Losas 30 cm | 1 | 12.612 | 80 | 1008.960 |
| Losas 25 cm | 1 | 9.553 | 85 | 812.005 |
| Muros 20 cm | 1 | 0.554 | 85 | 47.090 |
| Total |  |  |  | 23111.21 |

**U03JE010** ML JUNTA ELÁSTICA IMPERMEABLE PARA ESTANQUEIDAD, CON NUCLEO TUBULAR
99.55 ML × 17.98 = 1789.91

| Medición | Uds. | Largo | Parcial |
|---|---|---|---|
| Solera pozo bombeo | 2 | 7 | 14.00 |
|  | 2 | 7.5 | 15.00 |
| Solera tamices | 1 | 36.75 | 36.75 |
|  | 2 | 2.4 | 4.80 |
| Muro-muro pozo | 2 | 7 | 14.00 |
|  | 2 | 7.5 | 15.00 |
| Total |  |  | 99.55 |

**U03IP010** M2 IMPERMEABILIZACIÓN DE PARAMENTOS CON PINTURA DE CLORO CAUCHO
220.25 M2 × 3.63 = 799.51

| Medición | Uds. | Largo | Alto | Parcial |
|---|---|---|---|---|
| Pozo de gruesos | 1 | 7.5 | 2.85 | 21.375 |
|  | 2 | 7 | 9.25 | 129.500 |
|  | 1 | 7.5 | 9.25 | 69.375 |
| Total |  |  |  | 220.25 |

**U04PR420** M2 TAPA METÁLICA ACERO INOX. AISI-316L
14.65 M2 × 60.37 = 884.42

| Medición | Uds. | Largo | Ancho | Parcial |
|---|---|---|---|---|
| Tapas bombas | 2 | 3.25 | 1.5 | 9.75 |
|  | 1 | 1.75 | 0.95 | 1.66 |
|  | 1 | 1.75 | 1.6 | 2.80 |
| Arqueta vaciados | 1 | 0.8 | 0.55 | 0.44 |
| Total |  |  |  | 14.65 |

**U04PR440** M2 TRAMEX PRFV I/MARCO INOX. AISI-316L
38.98 M2 × 68.91 = 2686.11

| Medición | Uds. | Largo | Ancho | Parcial |
|---|---|---|---|---|
| Canal reparto tamices | 1 | 7 | 1.6 | 11.20 |
| Alivio | 1 | 1.15 | 2.35 | 2.70 |
| Canales | 3 | 3.65 | 0.8 | 8.76 |
| Canal salida | 1 | 1.6 | 10.2 | 16.32 |
| Total |  |  |  | 38.98 |

**E01EA080** m BARANDILLA DE ACERO INOXIDABLE AISI-316L
60.5 m × 119.43 = 7225.52

| Medición | Uds. | Largo | Parcial |
|---|---|---|---|
|  | 1 | 14 | 14.00 |
|  | 2 | 2.2 | 4.40 |
|  | 2 | 5.9 | 11.80 |
|  | 1 | 24.5 | 24.50 |
|  | 2 | 2.9 | 5.80 |
| Total |  |  | 60.5 |

**U03AO020** ud AYUDA DE OBRA CIVIL PARA COLOCACIÓN DE PASAMUROS DN< 1.000 mm (28/02/2013)
5 ud × 102.95 = 514.75
Ayuda de obra civil para recibido de compuertas, incluso parte proporcional de materiales y medios auxiliares. Completamente terminado.

| Código | Ud | Descripción | Rendimiento | Precio | Importe |
|---|---|---|---|---|---|
| O01OA020 | h | Capataz | 1 | 18.35 | 18.35 |
| O01OA030 | h | Oficial primera | 1 | 18.2 | 18.20 |
| O01OA070 | h | Peón ordinario | 1 | 17.06 | 17.06 |
| U40020 | Kg | Imprimación antioxidante de resinas epoxi | 0.39 | 25.88 | 10.09 |
| U40025 | m3 | Mortero sin retracción tipo RENDEROC | 0.38 | 64.71 | 24.59 |
| %10 AUX | % | MEDIOS AUXILIARES | 10 % | 88.29 | 8.83 |
| %6 CI | % | COSTES INDIRECTOS | 6 % | 97.12 | 5.83 |
|  |  | Total |  |  | 102.95 |

| Medición | Uds. | Parcial |
|---|---|---|
|  | 2 | 2.00 |
|  | 3 | 3.00 |
| Total |  | 5 |

**U04PR423** M2 ESCALERA Y PASARELAS DE ACERO GALVANIZADO. BARANDILLAS AISI316L (06/09/2007)
5.5 M2 × 95.71 = 526.41
Escalera y pasarelas de acceso de forma segun planos, ejecutada en perfiles de acero galvanizado en caliente, incluso barandilla tubular del mismo material, de 90 cm de altura en uno o dos lados, rodapié de seguridad del mismo en uno o dos lados, así como entramado metálico de 30x30x3 en descansillos y peldaños, medida según su proyección en planta. Anclada a los muros y/o solera, instalada.

| Código | Ud | Descripción | Rendimiento | Precio | Importe |
|---|---|---|---|---|---|
| IB290DD | m | PERFILES ESCALERAS Y PASARELAS DE ACERO GALVANIZADO (material; 22/05/2020) | 1 | 30.5 | 30.50 |
| IB290DDD | m | P.P. DE PERFILES BARANDILLA. AISI-316L (material; 26/05/2020) | 1 | 20.14 | 20.14 |
| IB290B | ud | P.P. DE TACOS Y ANCLAJES (material; 22/05/2020) | 1 | 1.16 | 1.16 |
| P00026 | M2 | ENTRAMAO METÁLICO 30X30X3 TIPO TRAMEX O SIMILAR (material; 06/09/2007) | 1 | 18.87 | 18.87 |
| O01OA060 | h | Peón especializado | 0.5 | 17.06 | 8.53 |
| O01OA070 | h | Peón ordinario | 0.65 | 17.06 | 11.09 |
| %6 CI | % | COSTES INDIRECTOS | 6 % | 90.29 | 5.42 |
|  |  | Total |  |  | 95.71 |

**U03AL050** m CARRIL TIPO FERROVIARIO EN ACERO AL CARBONO
15.8 m × 51.72 = 817.18

| Medición | Uds. | Largo | Parcial |
|---|---|---|---|
| Contenedores | 4 | 3.95 | 15.80 |
| Total |  |  | 15.8 |

##### 2.2.2.3 OBRA CIVIL DESARENADOR-DESENGRASADOR
Importe: 103046.04

**U03HL010** M3 HORMIGÓN DE LIMPIEZA HL-150/P/20.
26.24 M3 × 74.57 = 1956.72

| Medición | Uds. | Largo | Ancho | Alto | Parcial |
|---|---|---|---|---|---|
| Desrenado | 1 | 24.2 | 10.7 | 0.1 | 25.89 |
| Arqueta vaciados | 1 | 2.05 | 1.7 | 0.1 | 0.35 |
| Total |  |  |  |  | 26.24 |

**U03HE021** M3 HORMIGÓN ARMAR EN CIMENTACIONES, MUROS Y LOSAS HA-30/B/20/IV+Qb
299.28 M3 × 90.78 = 27168.64

| Medición | Uds. | Largo | Ancho | Alto | Parcial |
|---|---|---|---|---|---|
| Solera | 1 | 24.2 | 10.7 | 0.4 | 103.576 |
| Muros frontales | 2 | 8.3 | 0.3 | 5.05 | 25.149 |
|  | 1 | 1.8 | 0.3 | 3.5 | 1.890 |
| Muros laterales | 2 | 20 | 0.3 | 5.5 | 66.000 |
|  | 1 | 3.3 | 0.3 | 4.56 | 4.514 |
|  | 1 | 20 | 0.3 | 4.3 | 25.800 |
| Murestes canal arena | 2 | 20 | 0.25 | 0.54 | 5.400 |
| Losa canal arena | 1 | 20 | 1 | 0.25 | 5.000 |
| Muro canal bypass | 1 | 21.8 | 0.3 | 3.5 | 22.890 |
| Losa canal by-pass | 1 | 21.8 | 1.5 | 0.4 | 13.080 |
| Muros Canales salida desarenado | 1 | 8.3 | 0.3 | 3.3 | 8.217 |
|  | 1 | 1.8 | 0.3 | 4.55 | 2.457 |
|  | 1 | 10.1 | 0.3 | 4.55 | 13.787 |
| Arqueta vaciados | 1 | 2.05 | 1.7 | 0.2 | 0.697 |
|  | 2 | 0.5 | 0.2 | 2 | 0.400 |
|  | 1 | 1.05 | 0.2 | 2 | 0.420 |
| Total |  |  |  |  | 299.28 |

**U03EO010** M2 ENCOFRADO Y DESENCOFRADO RECTO PARA CIMENTACIONES
29.01 M2 × 15.76 = 457.20

| Medición | Uds. | Largo | Alto | Parcial |
|---|---|---|---|---|
| Solera | 2 | 24.2 | 0.4 | 19.36 |
|  | 2 | 10.7 | 0.4 | 8.56 |
| Arqueta vaciados | 1 | 2.05 | 0.2 | 0.41 |
|  | 2 | 1.7 | 0.2 | 0.68 |
| Total |  |  |  | 29.01 |

**U03EO110** M2 ENCOFRADO Y DESENCOFRADO RECTO EN ALZADOS DE MUROS (E-2 HORMIG.)
1193.43 M2 × 23.99 = 28630.39

| Medición | Uds. | Largo | Alto | Parcial |
|---|---|---|---|---|
| Muros frontales | 4 | 8.3 | 5.05 | 167.66 |
|  | 2 | 1.8 | 3.5 | 12.60 |
| Muros laterales | 4 | 20 | 5.5 | 440.00 |
|  | 2 | 3.3 | 4.56 | 30.10 |
|  | 2 | 20 | 4.3 | 172.00 |
| Murestes canal arena | 4 | 20 | 0.54 | 43.20 |
| Muro canal bypass | 2 | 21.8 | 3.5 | 152.60 |
| Muros Canales salida desarenado | 2 | 8.3 | 3.3 | 54.78 |
|  | 2 | 1.8 | 4.55 | 16.38 |
|  | 2 | 10.1 | 4.55 | 91.91 |
| Arqueta vaciados | 4 | 0.5 | 2 | 4.00 |
|  | 2 | 2.05 | 2 | 8.20 |
| Total |  |  |  | 1193.43 |

**U03EO100** M2 ENCOFRADO Y DESENCOFRADO RECTO (E-2 HORMIGÓN VISTO) EN LOSAS HOR
52.7 M2 × 28.17 = 1484.56

| Medición | Uds. | Largo | Ancho | Parcial |
|---|---|---|---|---|
| Losa canal arena | 1 | 20 | 1 | 20.00 |
| Losa canal by-pass | 1 | 21.8 | 1.5 | 32.70 |
| Total |  |  |  | 52.7 |

**U03AA010** kg ACERO CORRUGADO TIPO B 500 S PARA ARMADURAS
29476.68 kg × 1.06 = 31245.28

| Medición | Uds. | Largo | Ancho | Parcial |
|---|---|---|---|---|
| Solera 40 cm | 1 | 103.576 | 95 | 9839.72 |
| Muros de 30 cm | 1 | 170.704 | 100 | 17070.40 |
| Losas 40 cm | 1 | 13.08 | 95 | 1242.60 |
| Muros 25 cm | 1 | 5.4 | 85 | 459.00 |
| Losas 25 cm | 1 | 5 | 85 | 425.00 |
| Muros de 20 cm | 1 | 5.176 | 85 | 439.96 |
| Total |  |  |  | 29476.68 |

**U03JE010** ML JUNTA ELÁSTICA IMPERMEABLE PARA ESTANQUEIDAD, CON NUCLEO TUBULAR
69.8 ML × 17.98 = 1255.00

| Medición | Uds. | Largo | Parcial |
|---|---|---|---|
|  | 2 | 24.2 | 48.40 |
|  | 2 | 10.7 | 21.40 |
| Total |  |  | 69.8 |

**U03IP010** M2 IMPERMEABILIZACIÓN DE PARAMENTOS CON PINTURA DE CLORO CAUCHO
132.62 M2 × 3.63 = 481.41

| Medición | Uds. | Largo | Alto | Parcial |
|---|---|---|---|---|
|  | 2 | 24.2 | 1.9 | 91.96 |
|  | 2 | 10.7 | 1.9 | 40.66 |
| Total |  |  |  | 132.62 |

**U04PR420** M2 TAPA METÁLICA ACERO INOX. AISI-316L
0.96 M2 × 60.37 = 57.96

| Medición | Uds. | Largo | Ancho | Parcial |
|---|---|---|---|---|
| Arqueta vaciados | 1 | 1.75 | 0.55 | 0.96 |
| Total |  |  |  | 0.96 |

**U04PR440** M2 TRAMEX PRFV I/MARCO INOX. AISI-316L
67.16 M2 × 68.91 = 4628.00

| Medición | Uds. | Largo | Ancho | Parcial |
|---|---|---|---|---|
|  | 1 | 20.3 | 1.6 | 32.48 |
|  | 1 | 3.4 | 10.2 | 34.68 |
| Total |  |  |  | 67.16 |

**E01EA080** m BARANDILLA DE ACERO INOXIDABLE AISI-316L
33 m × 119.43 = 3941.19

**U03AO020** ud AYUDA DE OBRA CIVIL PARA COLOCACIÓN DE PASAMUROS DN< 1.000 mm
7 ud × 102.95 = 720.65

| Medición | Uds. | Parcial |
|---|---|---|
|  | 2 | 2.00 |
|  | 3 | 3.00 |
|  | 2 | 2.00 |
| Total |  | 7 |

**U03AO010** ud AYUDA DE OBRA CIVIL PARA COLOCACIÓN DE PASAMUROS DN>= 1.000 mm
1 ud × 201.86 = 201.86

**U03AL050** m CARRIL TIPO FERROVIARIO EN ACERO AL CARBONO
15.8 m × 51.72 = 817.18

| Medición | Uds. | Largo | Parcial |
|---|---|---|---|
| Contenedores | 4 | 3.95 | 15.80 |
| Total |  |  | 15.8 |

#### 2.2.3 EQUIPOS ELECTROMECÁNICOS. PRETRATAMIENTO
Importe: 719404.78

##### 2.2.3.1 POZO DE GRUESOS
Importe: 5439.31

**I02CT005** ud CONTENEDOR METÁLICO 5 M3 (17/12/2020)
1 ud × 923.9 = 923.90
Contenedor de residuos normalizado cerrado de capacidad para 5 m³. Material : Acero carbono. Espesor base : 4 mm. Espesor laterales : 3 mm. Perfiles de refuerzo y enganches de carga y volteo. Incluso transporte, medios auxiliares y montaje. Resto de características según E.T. Nº I02CM.

| Código | Ud | Descripción | Rendimiento | Precio | Importe |
|---|---|---|---|---|---|
| O01OA020 | h | Capataz | 0.001 | 18.35 | 0.02 |
| O01OA030 | h | Oficial primera | 0 | 18.2 | 0.00 |
| O01OA040 | h | Oficial segunda | 0 | 17.8 | 0.00 |
| O01OA050 | h | Ayudante | 0 | 17.37 | 0.00 |
| O01OA060 | h | Peón especializado | 0 | 17.06 | 0.00 |
| O01OA070 | h | Peón ordinario | 0.1 | 17.06 | 1.71 |
| MAT01CT005 | ud | CONTENEDOR METÁLICO 5 M3 (material; 17/12/2020) | 1 | 869.87 | 869.87 |
| %6 CI | % | COSTES INDIRECTOS | 6 % | 871.60 | 52.30 |
|  |  | Total |  |  | 923.9 |

**I01CB030** ud CUCHARA BIVALVA 300 l
1 ud × 4515.41 = 4515.41
Cuchara bivalva para extracción de sólidos del pozo de gruesos, marca BLUG o equivalente, modelo C2AE-300, tipo anfibia, capacidad 300 l., incluye peine y orificios de escurrido, accionamiento electrohidráulico de doble efecto, motor eléctrico potencia nominal 2,2 kW. Material de acero S355 J2G3. Peso en vacio de 470 kg. Incluso transporte, medios auxiliares, montaje y pruebas de funcionamiento. Resto de características según ET. Nº I01CB030.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT01CB030 | ud | CUCHARA BIVALVA 300 l (material; 01/03/2021) | 1 | 4041.57 | 4041.57 |
| M02GE020 | h | Grúa telescópica autoprop. 25 t. | 0.5 | 75.29 | 37.65 |
| %2 AUX | % | MEDIOS AUXILIARES | 2 % | 4176.29 | 83.53 |
| %6 CI | % | COSTES INDIRECTOS | 6 % | 4259.82 | 255.59 |
|  |  | Total |  |  | 4515.41 |

##### 2.2.3.2 DESBASTE
Importe: 241715.14

**I01RG020** UD REJA DE GRUESOS AUTOMÁTICA. Q=260 L/S. PASO 40 MM. AISI-316L
3 UD × 65080.09 = 195240.27
Reja de desbaste automática multirastrillo y cadena, modelo MRS 90/10-60-40 de MEVA o equivalente, para un caudal máximo de 260 l/s. Canal de 600 mm de ancho. Altura de canal 6.450 mm. Calado máximo: 800 mm. Altura de descarga total: 9.018 mm. Paso de 40 mm de luz.. Inclinación de la reja 80º. Potencia motor-reductor de 1,5 kW, 400 V, clase IP-55, aislamiento F. Materiales: acero inoxidable AISI 316L. Armario de mando, conexionado eléctrico, transporte, medios auxiliares, montaje y pruebas de funcionamiento. Resto de caracerísticas, según E.T. Nº I01RG020.

| Código | Ud | Descripción | Rendimiento | Precio | Importe |
|---|---|---|---|---|---|
| O01OA020 | h | Capataz | 1 | 18.35 | 18.35 |
| O01OA030 | h | Oficial primera | 10 | 18.2 | 182.00 |
| O01OA040 | h | Oficial segunda | 0 | 17.8 | 0.00 |
| O01OA050 | h | Ayudante | 5 | 17.37 | 86.85 |
| O01OA060 | h | Peón especializado | 10 | 17.06 | 170.60 |
| O01OA070 | h | Peón ordinario | 0 | 17.06 | 0.00 |
| MAT01RG020 | UD | REJA DE GRUESOS AUTOMÁTICA. Q=260 L/S. PASO 40 MM. AISI-316L (material; 01/03/2021) | 1 | 59508.79 | 59508.79 |
| M02GE020 | h | Grúa telescópica autoprop. 25 t. | 3 | 75.29 | 225.87 |
| %2 AUX | % | MEDIOS AUXILIARES | 2 % | 60192.46 | 1203.85 |
| %6 CI | % | COSTES INDIRECTOS | 6 % | 61396.31 | 3683.78 |
|  |  | Total |  |  | 65080.09 |

**I01TC040** UD TORNILLO TRANSP-COMPAC. Q=2,0 M3/H. LONG.: 6,5 M. AISI-316L
1 UD × 9405.04 = 9405.04
Tornillo transportador - compactador de residuos sólidos gruesos. Marca: QUILTON o equivalente, modelo QT.260. Capacidad: 2,0 m³/h. Luz de malla de 1,0 mm. Diametro: 215 mm. Material: acero inoxidable AISI-316L. Longitud: 6,5 m. Potencia motor eléctrico: 0,55 kW. Posición de trabajo horizontal. Espiral en acero F1515 o EN10025-S355. Canal y tapas en acero inoxidable AISI-316 L. Zona de compactación en acero inoxidable AISI-316 L. Tolvas y soportes standard en acero inoxidable AISI-316 L. Lavado automático incorporado. Conexionado eléctrico, transporte, medios auxiliares, montaje y pruebas de funcionamiento. Resto de caracerísticas, según E.T. Nº I01TC040.

| Código | Ud | Descripción | Rendimiento | Precio | Importe |
|---|---|---|---|---|---|
| O01OA020 | h | Capataz | 1 | 18.35 | 18.35 |
| O01OA030 | h | Oficial primera | 3 | 18.2 | 54.60 |
| O01OA040 | h | Oficial segunda | 0 | 17.8 | 0.00 |
| O01OA050 | h | Ayudante | 2 | 17.37 | 34.74 |
| O01OA060 | h | Peón especializado | 3 | 17.06 | 51.18 |
| O01OA070 | h | Peón ordinario | 0 | 17.06 | 0.00 |
| MAT01TC040 | UD | TORNILLO TRANSP-COMPAC. Q=2,0 M3/H. LONG.: 6,5 M. AISI-316L (material; 03/03/2021) | 1 | 8464.55 | 8464.55 |
| M02GE020 | h | Grúa telescópica autoprop. 25 t. | 1 | 75.29 | 75.29 |
| %2 AUX | % | MEDIOS AUXILIARES | 2 % | 8698.71 | 173.97 |
| %6 CI | % | COSTES INDIRECTOS | 6 % | 8872.68 | 532.36 |
|  |  | Total |  |  | 9405.04 |

**I02CT005** ud CONTENEDOR METÁLICO 5 M3
1 ud × 923.9 = 923.90

**I02CC020** ud COMP. CANAL MOTOR. AISI-316L. ANCHURA CANAL 0,60 M. H=1,2M
7 ud × 4377.95 = 30645.65
Compuerta canal motorizada de ORBINOX o equivalente, de accionamiento eléctrico, para un ancho de canal de 600 mm de tablero y 1.200 mm de altura de tablero. Altura de coronación desde solera según planos. Materiales del bastidor, estructura y refuerzos en AISI 316L, tablero en AISI 316L, Guías de deslizamiento y cuñas en polietileno (PE), Husillo en AISI 316L, Estanqueidad de EPDM, y tornillería en acero inoxidable DIN 931 316L (A4). Incluso transporte, montaje, conexiones eléctricas al motor, y pruebas de funcionamiento. Resto de características según E.T. Nº I02CC.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT02CC020 | ud | COMP. CANAL MOTOR. AISI-316L. ANCHURA CANAL0,60 M. H=1,2M (material; 17/03/2021) | 1 | 3914.44 | 3914.44 |
| M02GE020 | h | Grúa telescópica autoprop. 25 t. | 0.5 | 75.29 | 37.65 |
| %2 AUX | % | MEDIOS AUXILIARES | 2 % | 4049.16 | 80.98 |
| %6 CI | % | COSTES INDIRECTOS | 6 % | 4130.14 | 247.81 |
|  |  | Total |  |  | 4377.95 |

| Medición | Uds. | Parcial |
|---|---|---|
| Canales | 6 | 6.00 |
| By-pas | 1 | 1.00 |
| Total |  | 7 |

**I02CM030** ud COMP. MURAL MOTOR. AISI-316L. PASO 0,60 x 0,8 M.
2 ud × 2750.14 = 5500.28
Compuerta mural motorizada de ORBINOX o equivalente, de accionamiento eléctrico, para un paso libre de 600x800 mm de tablero. Altura de coronación desde solera según planos. Materiales del bastidor, estructura y refuerzos en AISI 316L, tablero en AISI 316L, Guías de deslizamiento y cuñas en polietileno (PE), Husillo en AISI 316L, Estanqueidad de EPDM, y tornillería en acero inoxidable DIN 931 316L (A4). Incluso transporte, montaje, conexiones eléctricas al motor, y pruebas de funcionamiento. Resto de características según E.T. Nº I02CM.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT01CM030 | ud | COMP. MURAL MOTOR. AISI-316L. PASO 0,60 x 0,8 M. (material; 17/03/2021) | 1 | 2408.88 | 2408.88 |
| M02GE020 | h | Grúa telescópica autoprop. 25 t. | 0.5 | 75.29 | 37.65 |
| %2 AUX | % | MEDIOS AUXILIARES | 2 % | 2543.60 | 50.87 |
| %6 CI | % | COSTES INDIRECTOS | 6 % | 2594.47 | 155.67 |
|  |  | Total |  |  | 2750.14 |

| Medición | Uds. | Parcial |
|---|---|---|
| Entrada a pozo de bombeo | 2 | 2.00 |
| Total |  | 2 |

##### 2.2.3.3 BOMBEO DE AGUA RUTA
Importe: 85464.9

**I01BS050** ud BOMBA SUMERGIBLE AGUA BRUTA Q= 375 m3/h y 10,0 mca. P=16 KW
3 ud × 9174.29 = 27522.87
Bomba sumergible para aguas residuales. Marca: SULZER o equivalente; modelo: XFP200G-CB1.3-PE160/4-D05*10 NG2. Caudal Q=375 m3/h; Hman= 10,0 m.c.a. Paso de sólidos 125 mm. Diámetro de salida DN200. Potencia nominal en eje= 16 kW, a 1.471 rpm. 400 V y 50 Hz. Aislamiento de clase H. Con protección térmica por TCS con sensores térmicos en cada fase del bobinado, protección de estanqueidad por Sistema DI, con sonda en la cámara de aceite y sistema de refrigeración por libre circulación del medio. Materiales: cuerpo e impulsor en acero EN-GJL-250, y eje en Acero inox. AISI 420, tornillería en Acero inox. AISI 316. Incluye conexión de descarga para acoplamiento automático de las bombas, espárragos de anclaje y soportes superiores de tubo guía, módulo para supervisión de electrodos de temperatura y humedad. Incluido conexionado eléctrico, transporte, medios auxiliares, montaje y pruebas de funcionamiento. Montado y probado. Resto de caracerísticas, según E.T. Nº I01BS050.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS050 | ud | BOMBA SUMERGIBLE AGUA BRUTA Q= 375 m3/h y 10,0 mca. P=16 KW (material; 01/03/2021) | 1 | 8328.72 | 8328.72 |
| M02GE020 | h | Grúa telescópica autoprop. 25 t. | 0.2 | 75.29 | 15.06 |
| %2 AUX | % | MEDIOS AUXILIARES | 2 % | 8485.28 | 169.71 |
| %6 CI | % | COSTES INDIRECTOS | 6 % | 8654.99 | 519.30 |
|  |  | Total |  |  | 9174.29 |

**I01BS060** ud BOMBA SUMERGIBLE AGUA BRUTA Q= 1.685 m3/h y 11,0 mca. P=75 KW
2 ud × 27415.08 = 54830.16
Bomba sumergible para aguas residuales. Marca: SULZER o equivalente; modelo: XFP405M-CB2 PE750/6. Caudal Q=1.685 m3/h; Hman= 11,0 m.c.a. Paso de sólidos 170X145 mm. Diámetro de salida DN400. Potencia instalada= 75,2 kW, a 989 rpm. 400 V y 50 Hz. Aislamiento de clase H. Con protección térmica por TCS con sensores térmicos en cada fase del bobinado, protección de estanqueidad por Sistema DI, con sonda en la cámara de aceite y sistema de refrigeración por libre circulación del medio. Materiales: cuerpo e impulsor en acero EN-GJL-250, y eje en Acero inox. AISI 420, tornillería en Acero inox. AISI 316. Incluye conexión de descarga para acoplamiento automático de las bombas, espárragos de anclaje y soportes superiores de tubo guía, módulo para supervisión de electrodos de temperatura y humedad. Cable protegido para trabajar con variador. Aislamiento cerámico en el rodamiento superior para trabajar con variador. Incluido conexionado eléctrico, transporte, medios auxiliares, montaje y pruebas de funcionamiento. Montado y probado. Resto de caracerísticas, según E.T. Nº I01BS060.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS060 | ud | BOMBA SUMERGIBLE AGUA BRUTA Q= 1.685 m3/h y 11,0 mca. P=75 KW (material; 01/03/2021) | 1 | 25199.6 | 25199.60 |
| M02GE020 | h | Grúa telescópica autoprop. 25 t. | 0.2 | 75.29 | 15.06 |
| %2 AUX | % | MEDIOS AUXILIARES | 2 % | 25356.16 | 507.12 |
| %6 CI | % | COSTES INDIRECTOS | 6 % | 25863.28 | 1551.80 |
|  |  | Total |  |  | 27415.08 |

**I02CM040** ud COMP. MURAL MOTOR. AISI-316L. PASO 1,00 x 0,8 M.
1 ud × 3111.87 = 3111.87
Compuerta mural motorizada de ORBINOX o equivalente, de accionamiento eléctrico, para un paso libre de 1.000x800 mm de tablero. Altura de coronación desde solera según planos. Materiales del bastidor, estructura y refuerzos en AISI 316L, tablero en AISI 316L, Guías de deslizamiento y cuñas en polietileno (PE), Husillo en AISI 316L, Estanqueidad de EPDM, y tornillería en acero inoxidable DIN 931 316L (A4). Incluso transporte, montaje, conexiones eléctricas al motor, y pruebas de funcionamiento. Resto de características según E.T. Nº I02CM.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT01CM040 | ud | COMP. MURAL MOTOR. AISI-316L. PASO 1,00 x 0,8 M. (material; 17/03/2021) | 1 | 2743.45 | 2743.45 |
| M02GE020 | h | Grúa telescópica autoprop. 25 t. | 0.5 | 75.29 | 37.65 |
| %2 AUX | % | MEDIOS AUXILIARES | 2 % | 2878.17 | 57.56 |
| %6 CI | % | COSTES INDIRECTOS | 6 % | 2935.73 | 176.14 |
|  |  | Total |  |  | 3111.87 |

##### 2.2.3.4 TAMIZADO
Importe: 119006.7

**I02CT005** ud CONTENEDOR METÁLICO 5 M3
1 ud × 923.9 = 923.90

**I01TF020** UD TAMIZ FINOS DE ESCALERA AUTOLIMPIABLE. Q=1056 M3/H. PASO 3 MM.
3 UD × 19209.32 = 57627.96
Tamiz de finos autolimpiable de escalera, modelo DS 17X50X3 MM de MEVA (SULZER) o equivalente, para un caudal de 1056 m3/h. Canal de 700 mm de ancho. Altura de canal 1.200 mm. Calado máximo: 1000 mm. Altura de descarga: 2.379 mm. Paso de 3 mm de luz.. Movimiento entre láminas: circular. Potencia motor de 2,2 kW, 400 V, clase IP-55, aislamiento F. Materiales: acero inoxidable AISI 316L. Armario de mando, conexionado eléctrico, transporte, medios auxiliares, montaje y pruebas de funcionamiento. Resto de caracerísticas, según E.T. Nº I01TF020.

| Código | Ud | Descripción | Rendimiento | Precio | Importe |
|---|---|---|---|---|---|
| O01OA020 | h | Capataz | 1 | 18.35 | 18.35 |
| O01OA030 | h | Oficial primera | 10 | 18.2 | 182.00 |
| O01OA040 | h | Oficial segunda | 0 | 17.8 | 0.00 |
| O01OA050 | h | Ayudante | 5 | 17.37 | 86.85 |
| O01OA060 | h | Peón especializado | 10 | 17.06 | 170.60 |
| O01OA070 | h | Peón ordinario | 0 | 17.06 | 0.00 |
| MAT01TF020 | UD | TAMIZ FINOS DE ESCALERA AUTOLIMPIABLE. Q=1056 M3/H. PASO 3 MM. (material; 01/03/2021) | 1 | 17083 | 17083.00 |
| M02GE020 | h | Grúa telescópica autoprop. 25 t. | 3 | 75.29 | 225.87 |
| %2 AUX | % | MEDIOS AUXILIARES | 2 % | 17766.67 | 355.33 |
| %6 CI | % | COSTES INDIRECTOS | 6 % | 18122.00 | 1087.32 |
|  |  | Total |  |  | 19209.32 |

**I01PC010** ud PRENSA COMPACTADORA. Q=2,0 M3/H. AISI-316L
1 ud × 18823.87 = 18823.87
Prensa compactadora procedentes del tamizado de finos, modelo HUBERR WAP o equivalente. Caudal de presado de 2,0 m3/h. Incluido tolva de alimentación, tubería de descarga. Altura de descarga: 1.400 mm. Potencia motor de 2,0 kW, 400 V, clase IP-55, aislamiento F. Materiales: acero inoxidable AISI 316L. Tolva de alimentación y tubería de descarga. Conexionado eléctrico, transporte, medios auxiliares, montaje y pruebas de funcionamiento. Resto de caracerísticas, según E.T. Nº I01PC.

| Código | Ud | Descripción | Rendimiento | Precio | Importe |
|---|---|---|---|---|---|
| O01OA020 | h | Capataz | 1 | 18.35 | 18.35 |
| O01OA030 | h | Oficial primera | 3 | 18.2 | 54.60 |
| O01OA040 | h | Oficial segunda | 0 | 17.8 | 0.00 |
| O01OA050 | h | Ayudante | 2 | 17.37 | 34.74 |
| O01OA060 | h | Peón especializado | 3 | 17.06 | 51.18 |
| O01OA070 | h | Peón ordinario | 0 | 17.06 | 0.00 |
| MAT01PC010 | ud | PRENSA COMPACTADORA. Q=2,0 M3/H. AISI-316L (material; 01/02/2021) | 1 | 17176.01 | 17176.01 |
| M02GE020 | h | Grúa telescópica autoprop. 25 t. | 1 | 75.29 | 75.29 |
| %2 AUX | % | MEDIOS AUXILIARES | 2 % | 17410.17 | 348.20 |
| %6 CI | % | COSTES INDIRECTOS | 6 % | 17758.37 | 1065.50 |
|  |  | Total |  |  | 18823.87 |

**I01TT020** UD TORNILLO TRANSPORTADOR. Q=2,0 M3/H. LONG.: 6,5 M. AISI-316L
1 UD × 10034.47 = 10034.47
Tornillo transportador de residuos sólidos gruesos. Marca: QUILTON o equivalente, modelo QT.260. Capacidad: 2,0 m³/h. Luz de malla de 1,0 mm. Diametro: 215 mm. Material: acero inoxidable AISI-316L. Longitud: 6,5 m. Potencia motor eléctrico: 0,75 kW. Posición de trabajo horizontal. Espiral en acero F1515 o EN10025-S355. Canal y tapas en acero inoxidable AISI-316 L. Zona de compactación en acero inoxidable AISI-316 L. Tolvas y soportes standard en acero inoxidable AISI-316 L. Lavado automático incorporado. Conexionado eléctrico, transporte, medios auxiliares, montaje y pruebas de funcionamiento. Resto de caracerísticas, según E.T. Nº I01TT020.
.

| Código | Ud | Descripción | Rendimiento | Precio | Importe |
|---|---|---|---|---|---|
| O01OA020 | h | Capataz | 1 | 18.35 | 18.35 |
| O01OA030 | h | Oficial primera | 3 | 18.2 | 54.60 |
| O01OA040 | h | Oficial segunda | 0 | 17.8 | 0.00 |
| O01OA050 | h | Ayudante | 2 | 17.37 | 34.74 |
| O01OA060 | h | Peón especializado | 3 | 17.06 | 51.18 |
| O01OA070 | h | Peón ordinario | 0 | 17.06 | 0.00 |
| MAT01TC030 | UD | TORNILLO TRANSPORTADOR. Q=2,0 M3/H. LONG.: 6,5 M. AISI-316L (material; 03/03/2021) | 1 | 9046.7 | 9046.70 |
| M02GE020 | h | Grúa telescópica autoprop. 25 t. | 1 | 75.29 | 75.29 |
| %2 AUX | % | MEDIOS AUXILIARES | 2 % | 9280.86 | 185.62 |
| %6 CI | % | COSTES INDIRECTOS | 6 % | 9466.48 | 567.99 |
|  |  | Total |  |  | 10034.47 |

**I02PM100** ud PASAMUROS DN100. AISI-316L (25/07/2007)
3 ud × 134.81 = 404.43
Pasamuros de diámetro 100 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM100 | ud | PASAMUROS DN100. AISI-316L (material; 07/01/2021) | 1 | 86.99 | 86.99 |
| M07CG010 | h | Camión con grúa 6 t. | 0 | 49.36 | 0.00 |
| %1 AUX | % | MEDIOS AUXILIARES | 1 % | 125.92 | 1.26 |
| %6 CI | % | COSTES INDIRECTOS | 6 % | 127.18 | 7.63 |
|  |  | Total |  |  | 134.81 |

| Medición | Uds. | Parcial |
|---|---|---|
| Vaciados canales | 3 | 3.00 |
| Total |  | 3 |

**I02PM600** ud PASAMUROS DN600. AISI-316L (25/07/2007)
2 ud × 657.76 = 1315.52
Pasamuros de diámetro 600 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM600 | ud | PASAMUROS DN600. AISI-316L (material; 15/03/2021) | 1 | 575.46 | 575.46 |
| M07CG010 | h | Camión con grúa 6 t. | 0 | 49.36 | 0.00 |
| %1 AUX | % | MEDIOS AUXILIARES | 1 % | 614.39 | 6.14 |
| %6 CI | % | COSTES INDIRECTOS | 6 % | 620.53 | 37.23 |
|  |  | Total |  |  | 657.76 |

| Medición | Uds. | Parcial |
|---|---|---|
| Salida by-pass | 2 | 2.00 |
| Total |  | 2 |

**I02CC030** ud COMP. CANAL MOTOR. AISI-316L. ANCHURA CANAL 0,70 M. H=1,2M
6 ud × 4812.03 = 28872.18
Compuerta canal motorizada de ORBINOX o equivalente, de accionamiento eléctrico, para un ancho de canal de 700 mm de tablero y 1.200 mm de altura de tablero. Altura de coronación desde solera según planos. Materiales del bastidor, estructura y refuerzos en AISI 316L, tablero en AISI 316L, Guías de deslizamiento y cuñas en polietileno (PE), Husillo en AISI 316L, Estanqueidad de EPDM, y tornillería en acero inoxidable DIN 931 316L (A4). Incluso transporte, montaje, conexiones eléctricas al motor, y pruebas de funcionamiento. Resto de características según E.T. Nº I02CC.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT02CC030 | ud | COMP. CANAL MOTOR. AISI-316L. ANCHURA CANAL0,70 M. H=1,2M (material; 17/03/2021) | 1 | 4315.92 | 4315.92 |
| M02GE020 | h | Grúa telescópica autoprop. 25 t. | 0.5 | 75.29 | 37.65 |
| %2 AUX | % | MEDIOS AUXILIARES | 2 % | 4450.64 | 89.01 |
| %6 CI | % | COSTES INDIRECTOS | 6 % | 4539.65 | 272.38 |
|  |  | Total |  |  | 4812.03 |

| Medición | Uds. | Parcial |
|---|---|---|
| Entrada y salida | 6 | 6.00 |
| Total |  | 6 |

**I02VC100** UD VÁLVULA COMPUERTA MANUAL DN100. PN16. (25/07/2007)
3 UD × 153.42 = 460.26
Válvula de compuerta de cierre elástico de 100 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC100 | UD | VÁLVULA COMPUERTA MANUAL DN=100 mm. / 16 atm. (material; 07/01/2021) | 1 | 104.38 | 104.38 |
| M07CG010 | h | Camión con grúa 6 t. | 0 | 49.36 | 0.00 |
| %1 AUX | % | MEDIOS AUXILIARES | 1 % | 143.31 | 1.43 |
| %6 CI | % | COSTES INDIRECTOS | 6 % | 144.74 | 8.68 |
|  |  | Total |  |  | 153.42 |

| Medición | Uds. | Parcial |
|---|---|---|
| Vaciados | 3 | 3.00 |
| Total |  | 3 |

**I02CD100** ud CARRETE DESMONTAJE TELESCÓPICO DN100 PN16. (25/07/2007)
3 ud × 181.37 = 544.11
Carrete telescópico de desmontaje DN100 PN 16, bridas de acero al carbono, virolas de acero inoxidable, protección epoxi, tornillos y tuercas en acero F-114, cincado y posterior baño de cromo-niquel, incluido p.p. de brida enchufe. Incluido transporte, montaje y pruebas de funcionamiento. Resto de caracerísticas, según E.T. Nº I02CD

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02CD100 | ud | CARRETE DESMONTAJE TELESCÓPICO DN100 PN16. (material; 07/01/2021) | 1 | 130.48 | 130.48 |
| M07CG010 | h | Camión con grúa 6 t. | 0 | 49.36 | 0.00 |
| %1 AUX | % | MEDIOS AUXILIARES | 1 % | 169.41 | 1.69 |
| %6 CI | % | COSTES INDIRECTOS | 6 % | 171.10 | 10.27 |
|  |  | Total |  |  | 181.37 |

| Medición | Uds. | Parcial |
|---|---|---|
| Vaciados | 3 | 3.00 |
| Total |  | 3 |

##### 2.2.3.5 DESARENADO-DESENGRASADO
Importe: 105697.7

**I02VC100** UD VÁLVULA COMPUERTA MANUAL DN100. PN16.
2 UD × 153.42 = 306.84

| Medición | Uds. | Parcial |
|---|---|---|
| Vaciados | 2 | 2.00 |
| Total |  | 2 |

**I02CD100** ud CARRETE DESMONTAJE TELESCÓPICO DN100 PN16.
2 ud × 181.37 = 362.74

**I02PM100** ud PASAMUROS DN100. AISI-316L
2 ud × 134.81 = 269.62

| Medición | Uds. | Parcial |
|---|---|---|
| Vaciados | 2 | 2.00 |
| Total |  | 2 |

**I02PM150** ud PASAMUROS DN150. AISI-316L (25/07/2007)
2 ud × 153.42 = 306.84
Pasamuros de diámetro 150 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM150 | ud | PASAMUROS DN150. AISI-316L (material; 07/01/2021) | 1 | 104.38 | 104.38 |
| M07CG010 | h | Camión con grúa 6 t. | 0 | 49.36 | 0.00 |
| %1 AUX | % | MEDIOS AUXILIARES | 1 % | 143.31 | 1.43 |
| %6 CI | % | COSTES INDIRECTOS | 6 % | 144.74 | 8.68 |
|  |  | Total |  |  | 153.42 |

| Medición | Uds. | Parcial |
|---|---|---|
| Salida arenas | 2 | 2.00 |
| Total |  | 2 |

**I02VM065** UD VÁLVULA DE MARIPOSA MANUAL DN65. PN10. (25/07/2007)
2 UD × 59.25 = 118.50
Válvula de mariposa de accionamiento manual de 65 mm de diámetro, PN 10, montaje entre bridas DIN 2502. Materiales: Cuerpo: hierro fundido GGG-40, Disco: acero inoxidable AISI 416. Eje: acero inoxidable AISI 420, Asientos: E.P.D.M., Accesorios: palanca. Incluido transporte, montaje y pruebas de funcionamiento. Resto de caracerísticas, según E.T. Nº I02VM.

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VM065 | UD | VÁLVULA DE MARIPOSA MANUAL DN65. PN10. (material; 07/01/2021) | 1 | 36.8 | 36.80 |
| M07CG010 | h | Camión con grúa 6 t. | 0 | 49.36 | 0.00 |
| %1 AUX | % | MEDIOS AUXILIARES | 1 % | 55.35 | 0.55 |
| %6 CI | % | COSTES INDIRECTOS | 6 % | 55.90 | 3.35 |
|  |  | Total |  |  | 59.25 |

| Medición | Uds. | Parcial |
|---|---|---|
| Entrada a difusores | 2 | 2.00 |
| Total |  | 2 |

**I02CD065** ud CARRETE DESMONTAJE TELESCÓPICO DN65 PN16. (25/07/2007)
2 ud × 148.8 = 297.60
Carrete telescópico de desmontaje DN65 PN 16, bridas de acero al carbono, virolas de acero inoxidable, protección epoxi, tornillos y tuercas en acero F-114, cincado y posterior baño de cromo-niquel, incluido p.p. de brida enchufe. Incluido transporte, montaje y pruebas de funcionamiento. Resto de caracerísticas, según E.T. Nº I02CD

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02CD065 | ud | CARRETE DESMONTAJE TELESCÓPICO DN65 PN16. (material; 07/01/2021) | 1 | 120.44 | 120.44 |
| M07CG010 | h | Camión con grúa 6 t. | 0 | 49.36 | 0.00 |
| %1 AUX | % | MEDIOS AUXILIARES | 1 % | 138.99 | 1.39 |
| %6 CI | % | COSTES INDIRECTOS | 6 % | 140.38 | 8.42 |
|  |  | Total |  |  | 148.8 |

| Medición | Uds. | Parcial |
|---|---|---|
| Entrada a difusores | 2 | 2.00 |
| Total |  | 2 |

**I01PD020** UD PUENTE DESARENADOR DE 4,2 M ENTRE APOYOS Y L=20 m. AISI-316L
2 UD × 17664.66 = 35329.32
Puente desarenador-desengrasador de separación entre apoyos de 4,20 m y longitud de barrido de 20 m. de FILTRAMASSA o equivalente. Formada por pasarela móvil construida con perfiles de acero inoxidable AISI 316L, con barandilla de protección en tubo 1 ¼”, quitamiedos y rodapié, provista de 1 acceso. Piso de tramex en PRFV desmontable. Grupo motriz de accionamiento de 0,25 kW., mediante motorreductor eje hueco. Grupo de elevación de rasquetas de flotantes de 0,18 Kw.Ataque simultáneo a ruedas motrices. Rasquetas de barrido de acero inox AISI316L. 2 carros de deslizamiento (1 en cada extremo de la pasarela), con rodamientos. Carriles de deslizamiento del desarenador (Carril ENSIDESA 20 Kg/m o equivalente). Grapas de fijación de carriles. Cuadro eléctrico montado sobre el desarenador. Guirnalda de alimentación eléctrica con carros de arrastre en aluminio y perfil guia en acero galvanizado. Protección motores: IP-55 Cl.F. Tensión 220/380 V 50 Hz. Cuadro eléctrico: Protección IP-55. Accesorios incluidos: Rampa de evacuación de flotantes en AISI-316. Canjilón de vertido y recogida de flotantes en acero AISI-316L. Incluso transporte, montaje, conexiones eléctricas y pruebas de funcionamiento. Resto de características según E.T. Nº I01PD020.

| Código | Ud | Descripción | Rendimiento | Precio | Importe |
|---|---|---|---|---|---|
| O01OA020 | h | Capataz | 1 | 18.35 | 18.35 |
| O01OA030 | h | Oficial primera | 8 | 18.2 | 145.60 |
| O01OA040 | h | Oficial segunda | 0 | 17.8 | 0.00 |
| O01OA050 | h | Ayudante | 5 | 17.37 | 86.85 |
| O01OA060 | h | Peón especializado | 8 | 17.06 | 136.48 |
| O01OA070 | h | Peón ordinario | 0 | 17.06 | 0.00 |
| MAT01PD020 | UD | PUENTE DESARENADOR DE 4,2 M ENTRE APOYOS Y L=20 m. AISI-316L (material; 03/03/2021) | 1 | 15800.15 | 15800.15 |
| M02GE020 | h | Grúa telescópica autoprop. 25 t. | 2 | 75.29 | 150.58 |
| %2 AUX | % | MEDIOS AUXILIARES | 2 % | 16338.01 | 326.76 |
| %6 CI | % | COSTES INDIRECTOS | 6 % | 16664.77 | 999.89 |
|  |  | Total |  |  | 17664.66 |

**I02DF010** UD DIFUSORES DE BURBUJA GRUESA DE 4". PARRILLA Y EQUIPO DE LIMPIEZA (25/05/2007)
30 UD × 172.93 = 5187.90
Difusor de burbuja gruesa de 4", de BARMATEC o equivalente. Difuosr de PP, membrana de solicona. Diámetro de 4". Incluso p.p. parrilla de montaje, tuberías de distribución, válvula y manguera de purga, equipo de limpieza difusores con ácido fórmico, soporte y anclaje de parrilla y difusores, transporte y pruebas de funcionamiento. Resto de características según E.T. Nº I02DF.

| Código | Ud | Descripción | Rendimiento | Precio | Importe |
|---|---|---|---|---|---|
| O01OA020 | h | Capataz | 0.05 | 18.35 | 0.92 |
| O01OA030 | h | Oficial primera | 0.5 | 18.2 | 9.10 |
| O01OA040 | h | Oficial segunda | 0 | 17.8 | 0.00 |
| O01OA050 | h | Ayudante | 0.5 | 17.37 | 8.69 |
| O01OA060 | h | Peón especializado | 0.5 | 17.06 | 8.53 |
| O01OA070 | h | Peón ordinario | 0 | 17.06 | 0.00 |
| MAT02DF010 | UD | DIFUSORES DE BURBUJA GRUESA DE 4". PARRILLA Y EQUIPO DE LIMPIEZA (material; 17/12/2020) | 1 | 131.15 | 131.15 |
| %3 AUX | % | MEDIOS AUXILIARES | 3 % | 158.39 | 4.75 |
| %6 CI | % | COSTES INDIRECTOS | 6 % | 163.14 | 9.79 |
|  |  | Total |  |  | 172.93 |

| Medición | Uds. | Largo | Parcial |
|---|---|---|---|
|  | 2 | 15 | 30.00 |
| Total |  |  | 30 |

**I01AF020** ud AIREACIÓN DE TURBINA P = 1,50 KW
4 ud × 4459.74 = 17838.96
Sistema de aireación de doble turbina, de R&O DEPOLLUTION , modelo Aeroflo®, modelo F211 para la separación de grasas por flotación inducida con microburbujas de Ø200 micras o inferior. Con contra-turbina que permite canalizar el aire directamente hacia la doble turbina patentada fabricada en Inox. 316L, con álabes y sin soldaduras. La producción de microburbujas ocurre en la primera etapa de la turbina y se difunde directamente en el agua desde la segunda etapa y NO a través de una cámara previa y toberas. El eje incorpora rodamientos y anillos de desgaste para cancelar las fuerzas radiales y fijar la turbina, además de proteger el motor. Pintura Re3 cliché 7, con una capa primaria de epoxi rico en Zinc y un acabado con epoxi 2 componentes. Potencia instalada 1,50 kW. El motor incluye sondas de temperatura y humedad. Incorpora soporte anclado a la pared que permite la extracción rápida desde el puente desarenador sin necesidad de vaciar el tanque, incluyendo cadena de sustentación, sistema de extracción, pletinas de fijación y tubo de aspiración de aire de 2" todo fabricado en acero INOX 316L. Incluido medios auxiliares, transporte, montaje, conexiones eléctricas al motor, y pruebas de funcionamiento. Resto de características según E.T. Nº I01AF020.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01AF020 | ud | AIREACIÓN DE TURBINA P = 1,50 KW (material; 03/03/2021) | 1 | 3837.49 | 3837.49 |
| M02GE020 | h | Grúa telescópica autoprop. 25 t. | 1 | 75.29 | 75.29 |
| %2 AUX | % | MEDIOS AUXILIARES | 2 % | 4124.80 | 82.50 |
| %6 CI | % | COSTES INDIRECTOS | 6 % | 4207.30 | 252.44 |
|  |  | Total |  |  | 4459.74 |

| Medición | Uds. | Parcial |
|---|---|---|
| 2 por canal | 4 | 4.00 |
| Total |  | 4 |

**I01BA020** ud BOMBA ARENAS. CAUDAL: 15 M3/H. ALT.: 2,0 MCA.
2 ud × 4430.51 = 8861.02
Bomba para extracción de arenas del desarenador, de EGGER-TURO o equivalente, modelo: T41-40 SO6 LB3B-2 "SP", para un caudal: 15 m³/ h. Altura manométrica: 2,0 m.c.a. Potencia motor: 0,75 kW. Ø Asp/Imp: 50/40 mm. Incluido el transporte, montaje, anclajes al carro, conexiones eléctricas, jaula de alojamiento y tubo de aspiración. Resto de características según E.T. Nº I01BA020.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BA020 | ud | BOMBA ARENAS. CAUDAL: 15 M3/H. ALT.: 2,0 MCA. (material; 17/12/2020) | 1 | 3880.98 | 3880.98 |
| M02GE020 | h | Grúa telescópica autoprop. 25 t. | 1 | 75.29 | 75.29 |
| %2 AUX | % | MEDIOS AUXILIARES | 2 % | 4097.77 | 81.96 |
| %6 CI | % | COSTES INDIRECTOS | 6 % | 4179.73 | 250.78 |
|  |  | Total |  |  | 4430.51 |

**I02DG010** UD DEFLECTOR DE GRASAS. ALT.: 1,20 M. ESP: 4 MM. PRFV.
40 UD × 219.82 = 8792.80
Pantalla deflectora para separación de la zona de grasas . Altura: 1,20 m. Espesor: 4 mm. Material: PRFV. Incluso p.p. de soportes, accesorios, uniones y anclajes en acero inoxidable AISI-316L. Incluido transporte y montaje. Resto de características según E.T. Nº I02DG.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT02DG010 | UD | DEFL. GRASAS. ALT.: 1,15 m; ANCHO: 0,20 m; ESP: 4 mm. PRFV. (material; 17/12/2020) | 1 | 68.59 | 68.59 |
| M02GE020 | h | Grúa telescópica autoprop. 25 t. | 0.5 | 75.29 | 37.65 |
| %2 AUX | % | MEDIOS AUXILIARES | 2 % | 203.31 | 4.07 |
| %6 CI | % | COSTES INDIRECTOS | 6 % | 207.38 | 12.44 |
|  |  | Total |  |  | 219.82 |

| Medición | Uds. | Largo | Parcial |
|---|---|---|---|
|  | 2 | 20 | 40.00 |
| Total |  |  | 40 |

**I01SD020** UD SOPLANTE DESARENADO. Qu= 150 Nm3/h. PRES.: 0,38 bar.
3 UD × 3744.22 = 11232.66
Soplante de eje libre con embolos rotativos de AERZEN o equivalente, modelo GM 3S Delta Blower G5, para un caudal de 150 Nm³/h. Presión diferencial: 0,38 bar. Ø impulsión: 50 mm. Potencia motor: 3,0 kW. Bancada - Filtro de aspiración - Válvula de presión - Válvula de retención - Transmisión por correas - Manguito elástico - Soportes antivibratorios, válvula coriolis de arranque sin carga DN50, cabina insonorizante con paneles, ventilación forzada, manómetro y detector de colmatación. Incluido, transporte, conexiones elécticas y de control, así como el montaje y pruebas de funcionamiento. Resto de características según E.T. Nº I01SD020.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01SD020 | UD | SOPLANTE DESARENADO. Qu= 150 Nm3/h. PRES.: 0,38 bar. (material; 03/03/2021) | 1 | 3175.71 | 3175.71 |
| M02GE020 | h | Grúa telescópica autoprop. 25 t. | 1 | 75.29 | 75.29 |
| %2 AUX | % | MEDIOS AUXILIARES | 2 % | 3463.02 | 69.26 |
| %6 CI | % | COSTES INDIRECTOS | 6 % | 3532.28 | 211.94 |
|  |  | Total |  |  | 3744.22 |

**I02VM050** UD VÁLVULA DE MARIPOSA MANUAL DN50. PN10. (25/07/2007)
3 UD × 52.1 = 156.30
Válvula de mariposa de accionamiento manual de 50 mm de diámetro, PN 10, montaje entre bridas DIN 2502. Materiales: Cuerpo: hierro fundido GGG-40, Disco: acero inoxidable AISI 416. Eje: acero inoxidable AISI 420, Asientos: E.P.D.M., Accesorios: palanca. Incluido transporte, montaje y pruebas de funcionamiento. Resto de caracerísticas, según E.T. Nº I02VM.

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VM050 | UD | VÁLVULA DE MARIPOSA MANUAL DN50. PN10. (material; 07/01/2021) | 1 | 30.11 | 30.11 |
| M07CG010 | h | Camión con grúa 6 t. | 0 | 49.36 | 0.00 |
| %1 AUX | % | MEDIOS AUXILIARES | 1 % | 48.66 | 0.49 |
| %6 CI | % | COSTES INDIRECTOS | 6 % | 49.15 | 2.95 |
|  |  | Total |  |  | 52.1 |

| Medición | Uds. | Parcial |
|---|---|---|
| Salida soplantes desarenado | 3 | 3.00 |
| Total |  | 3 |

**I02CD050** ud CARRETE DESMONTAJE TELESCÓPICO DN50 PN16. (25/07/2007)
3 ud × 127.32 = 381.96
Carrete telescópico de desmontaje DN50 PN 16, bridas de acero al carbono, virolas de acero inoxidable, protección epoxi, tornillos y tuercas en acero F-114, cincado y posterior baño de cromo-niquel, incluido p.p. de brida enchufe. Incluido transporte, montaje y pruebas de funcionamiento. Resto de caracerísticas, según E.T. Nº I02CD

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02CD050 | ud | CARRETE DESMONTAJE TELESCÓPICO DN50 PN16. (material; 07/01/2021) | 1 | 100.37 | 100.37 |
| M07CG010 | h | Camión con grúa 6 t. | 0 | 49.36 | 0.00 |
| %1 AUX | % | MEDIOS AUXILIARES | 1 % | 118.92 | 1.19 |
| %6 CI | % | COSTES INDIRECTOS | 6 % | 120.11 | 7.21 |
|  |  | Total |  |  | 127.32 |

| Medición | Uds. | Parcial |
|---|---|---|
| Salida soplantes desarenado | 3 | 3.00 |
| Total |  | 3 |

**I02PM080** ud PASAMUROS DN80. AISI-316L (25/07/2007)
2 ud × 127.65 = 255.30
Pasamuros de diámetro 80 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM080 | ud | PASAMUROS DN80. AISI-316L (material; 07/01/2021) | 1 | 80.3 | 80.30 |
| M07CG010 | h | Camión con grúa 6 t. | 0 | 49.36 | 0.00 |
| %1 AUX | % | MEDIOS AUXILIARES | 1 % | 119.23 | 1.19 |
| %6 CI | % | COSTES INDIRECTOS | 6 % | 120.42 | 7.23 |
|  |  | Total |  |  | 127.65 |

| Medición | Uds. | Parcial |
|---|---|---|
| Salida grasas | 2 | 2.00 |
| Total |  | 2 |

**I02PM500** ud PASAMUROS DN500. AISI-316L (25/07/2007)
1 ud × 335.39 = 335.39
Pasamuros de diámetro 500 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM500 | ud | PASAMUROS DN500. AISI-316L (material; 05/03/2021) | 1 | 274.35 | 274.35 |
| M07CG010 | h | Camión con grúa 6 t. | 0 | 49.36 | 0.00 |
| %1 AUX | % | MEDIOS AUXILIARES | 1 % | 313.28 | 3.13 |
| %6 CI | % | COSTES INDIRECTOS | 6 % | 316.41 | 18.98 |
|  |  | Total |  |  | 335.39 |

| Medición | Uds. | Parcial |
|---|---|---|
| Salida a biológico | 1 | 1.00 |
| Total |  | 1 |

**I02PM1000** ud PASAMUROS DN1000. AISI-316L (25/07/2007)
1 ud × 901.33 = 901.33
Pasamuros de diámetro 1000 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM1000 | ud | PASAMUROS DN1000. AISI-316L (material; 15/03/2021) | 1 | 802.96 | 802.96 |
| M07CG010 | h | Camión con grúa 6 t. | 0 | 49.36 | 0.00 |
| %1 AUX | % | MEDIOS AUXILIARES | 1 % | 841.89 | 8.42 |
| %6 CI | % | COSTES INDIRECTOS | 6 % | 850.31 | 51.02 |
|  |  | Total |  |  | 901.33 |

| Medición | Uds. | Parcial |
|---|---|---|
| Salida by-pass | 1 | 1.00 |
| Total |  | 1 |

**I02CC020** ud COMP. CANAL MOTOR. AISI-316L. ANCHURA CANAL 0,60 M. H=1,2M
3 ud × 4377.95 = 13133.85

| Medición | Uds. | Parcial |
|---|---|---|
| Entrada | 3 | 3.00 |
| Total |  | 3 |

**I02CM020** ud COMP. MURAL MOTOR. AISI-316L. PASO 0,50 x 0,5 M.
1 ud × 1628.77 = 1628.77

| Medición | Uds. | Parcial |
|---|---|---|
| Salida | 1 | 1.00 |
| Total |  | 1 |

##### 2.2.3.6 LAVADO DE ARENAS
Importe: 14654.88

**I02CT005** ud CONTENEDOR METÁLICO 5 M3
1 ud × 923.9 = 923.90

**I01LA020** ud CLASIFICADOR-LAVADOR DE ARENAS 30 m3/h. AISI-316L
1 ud × 13730.98 = 13730.98
Clasificador-lavador de arenas de 30 m3/h (8 l/s) de NOGGERATH o equivalente, modelo Modelo: GWC:300, Material de elementos en contacto con el medio de AISI-316L. Motor del tornillo de potencia: 1,5 kW, tensión: 400 V. Cuadro eléctrico de control. Incluido, transporte, conexiones elécticas y de control, así como el montaje y pruebas de funcionamiento. Resto de características según E.T. Nº I01SD020.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01LA020 | ud | CLASIFICADOR-LAVADOR DE ARENAS 30 m3/h. AISI-316L (material; 03/03/2021) | 1 | 12412.44 | 12412.44 |
| M02GE020 | h | Grúa telescópica autoprop. 25 t. | 1 | 75.29 | 75.29 |
| %2 AUX | % | MEDIOS AUXILIARES | 2 % | 12699.75 | 254.00 |
| %6 CI | % | COSTES INDIRECTOS | 6 % | 12953.75 | 777.23 |
|  |  | Total |  |  | 13730.98 |

##### 2.2.3.7 CONCENTRACIÓN DE GRASAS
Importe: 9879.03

**I02CT010** ud CONTENEDOR ESTANDAR 1,1 M3 (17/12/2020)
1 ud × 576.52 = 576.52
Contenedor de residuos normalizado cerrado de capacidad para 1,1 m³. Material : Acero carbono. Espesor base : 4 mm. Espesor laterales : 3 mm. Perfiles de refuerzo y enganches de carga y volteo. Incluso transporte, medios auxiliares y montaje. Resto de características según E.T. Nº I02CT010.

| Código | Ud | Descripción | Rendimiento | Precio | Importe |
|---|---|---|---|---|---|
| O01OA020 | h | Capataz | 0.01 | 18.35 | 0.18 |
| O01OA030 | h | Oficial primera | 0 | 18.2 | 0.00 |
| O01OA040 | h | Oficial segunda | 0 | 17.8 | 0.00 |
| O01OA050 | h | Ayudante | 0 | 17.37 | 0.00 |
| O01OA060 | h | Peón especializado | 0 | 17.06 | 0.00 |
| O01OA070 | h | Peón ordinario | 0.1 | 17.06 | 1.71 |
| MAT01CT010 | ud | CONTENEDOR ESTANDAR 1,1 M3 (material; 17/12/2020) | 1 | 542 | 542.00 |
| %6 CI | % | COSTES INDIRECTOS | 6 % | 543.89 | 32.63 |
|  |  | Total |  |  | 576.52 |

**I01CG020** ud CONCENTRADOR DE GRASAS Y FLOTANTES DE 10,0 M3/H
1 ud × 9302.51 = 9302.51
Concentrador de grasas y flotantes, de FILTRAMASSA o equivalente, para un caudal de 10,0 m3/h. Ptencia del motor 0,18 kW. Aislamiento IP-55. Sistema de arraste de cadenas y rasquetas. Material depósito acero inoxidable AISI-316L, cadenas de resina aceta, coronas de poliamida. Cubierta de PRFV. Incluido, transporte, montaje y pruebas de funcionamiento. Resto de características según E.T. Nº I01CG020.

| Código | Ud | Descripción | Rendimiento | Precio | Importe |
|---|---|---|---|---|---|
| O01OA020 | h | Capataz | 0.5 | 18.35 | 9.18 |
| O01OA030 | h | Oficial primera | 3 | 18.2 | 54.60 |
| O01OA040 | h | Oficial segunda | 3 | 17.8 | 53.40 |
| O01OA050 | h | Ayudante | 0 | 17.37 | 0.00 |
| O01OA060 | h | Peón especializado | 3 | 17.06 | 51.18 |
| O01OA070 | h | Peón ordinario | 0 | 17.06 | 0.00 |
| MAT01CG020 | ud | CONCENTRADOR DE GRASAS Y FLOTANTES DE 10,0 M3/H (material; 03/03/2021) | 1 | 8059.06 | 8059.06 |
| M02GE020 | h | Grúa telescópica autoprop. 25 t. | 5 | 75.29 | 376.45 |
| %2 AUX | % | MEDIOS AUXILIARES | 2 % | 8603.87 | 172.08 |
| %6 CI | % | COSTES INDIRECTOS | 6 % | 8775.95 | 526.56 |
|  |  | Total |  |  | 9302.51 |

##### 2.2.3.8 DESODORIZACIÓN
Importe: 101995.28

**I01DD010** UD TORRE DE SISTEMA DESODORIZACIÓN VIA BIOLÓGICA. 40.000 M3/H
1 UD × 34136.11 = 34136.11
Sistema de desodorización por via biológica, de TECNIUM, tipo BIOTRICKLING FILTERS o equivalente, para un caudal de 40.000 m3/h. Compuesta por equipo compacto Biotrickling compacto vertical BTFSS-35, de PRFV, de 3.500 mm de diámetro, 8.000 mm de altura y 5 mm de espesor. Capacidad de líquido contenido en el fondo: 10.000 l. Elementos de contacto inorgánicos desordenados con gran superficie específica, separador de gotas de láminas ativa para flujo vertical de polipropileno. Incluido, transporte, montaje y pruebas de funcionamiento. Resto de características según E.T. Nº I01DD010.

| Código | Ud | Descripción | Rendimiento | Precio | Importe |
|---|---|---|---|---|---|
| O01OA020 | h | Capataz | 1 | 18.35 | 18.35 |
| O01OA030 | h | Oficial primera | 10 | 18.2 | 182.00 |
| O01OA040 | h | Oficial segunda | 10 | 17.8 | 178.00 |
| O01OA050 | h | Ayudante | 0 | 17.37 | 0.00 |
| O01OA060 | h | Peón especializado | 10 | 17.06 | 170.60 |
| O01OA070 | h | Peón ordinario | 0 | 17.06 | 0.00 |
| MAT01DD010 | UD | SISTEMA DESODORIZACIÓN VIA BIOLÓGICA. 40.000 M3/H (material; 09/03/2021) | 1 | 30647.03 | 30647.03 |
| M02GE020 | h | Grúa telescópica autoprop. 25 t. | 5 | 75.29 | 376.45 |
| %2 AUX | % | MEDIOS AUXILIARES | 2 % | 31572.43 | 631.45 |
| %6 CI | % | COSTES INDIRECTOS | 6 % | 32203.88 | 1932.23 |
|  |  | Total |  |  | 34136.11 |

**I01DD020** ud BOMBA RECIRCULACIÓN LIQUIDO DE LAVADO 38 M3/H
2 ud × 15000.26 = 30000.52
Bomba centrífuga horizontal de recirculación del líquido de lavado del sistema de desodorización por via biológica, de TECNIUM, tipo BHCKK-5.12o equivalente, para un caudal de 36,0 m3/h, 18 mca, y 5,5 kW de potencia. Incluido conexiones eléctricas, transporte, montaje y pruebas de funcionamiento. Resto de características según E.T. Nº I01DD020.

| Código | Ud | Descripción | Rendimiento | Precio | Importe |
|---|---|---|---|---|---|
| O01OA020 | h | Capataz | 1 | 18.35 | 18.35 |
| O01OA030 | h | Oficial primera | 3 | 18.2 | 54.60 |
| O01OA040 | h | Oficial segunda | 3 | 17.8 | 53.40 |
| O01OA050 | h | Ayudante | 0 | 17.37 | 0.00 |
| O01OA060 | h | Peón especializado | 3 | 17.06 | 51.18 |
| O01OA070 | h | Peón ordinario | 0 | 17.06 | 0.00 |
| MAT01DD020 | ud | BOMBA RECIRCULACIÓN LIQUIDO DE LAVADO 38 M3/H (material; 09/03/2021) | 2 | 6810.45 | 13620.90 |
| M02GE020 | h | Grúa telescópica autoprop. 25 t. | 1 | 75.29 | 75.29 |
| %2 AUX | % | MEDIOS AUXILIARES | 2 % | 13873.72 | 277.47 |
| %6 CI | % | COSTES INDIRECTOS | 6 % | 14151.19 | 849.07 |
|  |  | Total |  |  | 15000.26 |

**I01DD030** UD VENTILADOR PARA DESODORIZACIÓN 40.000 M3/H
1 UD × 26045.46 = 26045.46
Ventilador centrífugo para sistema de desodorización por via biológica, de TECNIUM, tipo MMSKI-8080 o equivalente, para un caudal de 40.0000 m3/h, y una presión estática de 1.800 Pa, y 45 kW de potencia. Incluido conexiones eléctricas, transporte, montaje y pruebas de funcionamiento. Resto de características según E.T. Nº I01DD030.

| Código | Ud | Descripción | Rendimiento | Precio | Importe |
|---|---|---|---|---|---|
| O01OA020 | h | Capataz | 1 | 18.35 | 18.35 |
| O01OA030 | h | Oficial primera | 3 | 18.2 | 54.60 |
| O01OA040 | h | Oficial segunda | 3 | 17.8 | 53.40 |
| O01OA050 | h | Ayudante | 0 | 17.37 | 0.00 |
| O01OA060 | h | Peón especializado | 3 | 17.06 | 51.18 |
| O01OA070 | h | Peón ordinario | 0 | 17.06 | 0.00 |
| MAT01DD030 | UD | VENTILADOR PARA DESADORIZACIÓN 18.000 M3/H (material; 09/03/2021) | 1 | 23836.58 | 23836.58 |
| M02GE020 | h | Grúa telescópica autoprop. 25 t. | 1 | 75.29 | 75.29 |
| %2 AUX | % | MEDIOS AUXILIARES | 2 % | 24089.40 | 481.79 |
| %6 CI | % | COSTES INDIRECTOS | 6 % | 24571.19 | 1474.27 |
|  |  | Total |  |  | 26045.46 |

**I01DD040** UD EQUIPO DE APORTE DE NUTRIENTES DESODORIZACIÓN
1 UD × 8300.23 = 8300.23
Equipo de aporte de nutrientes para el sistema de desodorización por via biológica, de TECNIUM o equivalente, formado por depósito DPFRR--10 de 1.040 l de PE, 2 bombas dosificadora GA-10 de 0-10 l/h y 120 W de potencia, a´si como tuberías, válvulas y accesorios de alimentación de nutrientes entre depóstio y biotirckling de PVC. Incluido conexiones eléctricas, transporte, montaje y pruebas de funcionamiento. Resto de características según E.T. Nº I01DD040.

| Código | Ud | Descripción | Rendimiento | Precio | Importe |
|---|---|---|---|---|---|
| O01OA020 | h | Capataz | 1 | 18.35 | 18.35 |
| O01OA030 | h | Oficial primera | 3 | 18.2 | 54.60 |
| O01OA040 | h | Oficial segunda | 3 | 17.8 | 53.40 |
| O01OA050 | h | Ayudante | 0 | 17.37 | 0.00 |
| O01OA060 | h | Peón especializado | 3 | 17.06 | 51.18 |
| O01OA070 | h | Peón ordinario | 0 | 17.06 | 0.00 |
| MAT01DD040 | UD | EQUIPO DE APORTE DE NUTRIENTES DESODORIZACIÓN (material; 09/03/2021) | 1 | 7424.05 | 7424.05 |
| M02GE020 | h | Grúa telescópica autoprop. 25 t. | 1 | 75.29 | 75.29 |
| %2 AUX | % | MEDIOS AUXILIARES | 2 % | 7676.87 | 153.54 |
| %6 CI | % | COSTES INDIRECTOS | 6 % | 7830.41 | 469.82 |
|  |  | Total |  |  | 8300.23 |

**I02DD050** UD TUBERÍAS DE LÍQUIDOS Y CONDUCTOS DE AIRE
1 UD × 3512.96 = 3512.96
Tuberías y conductos de interconexión entre biotrickling y ventilador en PP, así como entre biotrickling y bombes de lavado en PE, válvulas y demás accesorios. Tornillería en AISI-304 y juntas de EPDM, Manómetro de membrana, válvulas de aislamiento y purga, conducto de salia de gases de 2 m y DN1000. Incluido conexiones, transporte, montaje y pruebas de funcionamiento. Resto de características según E.T. Nº I01DD050.

| Código | Ud | Descripción | Rendimiento | Precio | Importe |
|---|---|---|---|---|---|
| O01OA020 | h | Capataz | 1 | 18.35 | 18.35 |
| O01OA030 | h | Oficial primera | 6 | 18.2 | 109.20 |
| O01OA040 | h | Oficial segunda | 6 | 17.8 | 106.80 |
| O01OA050 | h | Ayudante | 0 | 17.37 | 0.00 |
| O01OA060 | h | Peón especializado | 6 | 17.06 | 102.36 |
| O01OA070 | h | Peón ordinario | 0 | 17.06 | 0.00 |
| MAT01DD050 | UD | TUBERÍAS DE INTERCONEXIÓN ENTRE EQUIPOS (material; 09/03/2021) | 1 | 2837.13 | 2837.13 |
| M02GE020 | h | Grúa telescópica autoprop. 25 t. | 1 | 75.29 | 75.29 |
| %2 AUX | % | MEDIOS AUXILIARES | 2 % | 3249.13 | 64.98 |
| %6 CI | % | COSTES INDIRECTOS | 6 % | 3314.11 | 198.85 |
|  |  | Total |  |  | 3512.96 |

##### 2.2.3.9 INSTRUMENTACIÓN (25/05/2007)
Importe: 11708.6

**I01UT010** ud MEDIDOR DE NIVEL ULTRASÓNICO
6 ud × 1074.23 = 6445.38

| Medición | Uds. | Parcial |
|---|---|---|
| Pozo de bombeo | 2 | 2.00 |
| Canales de finos | 3 | 3.00 |
| Salida desarenado | 1 | 1.00 |
| Total |  | 6 |

**I01NB010** UD REGULADOR DE NIVEL POR BOYA (25/07/2007)
9 UD × 86.66 = 779.94
Regulador de nivel por boyas de máximo y mínimo de ENDRESS&HAUSER o equivalente. IP-68. Pértiga en pp con brida. Incluso medios auxiliares, transporte, montaje, conexiones eléctricas y pruebas de funcionamiento. Resto de caracerísticas, según E.T. Nº I01UT

| Código | Ud | Descripción | Rendimiento | Precio | Importe |
|---|---|---|---|---|---|
| O01OA020 | h | Capataz | 0.01 | 18.35 | 0.18 |
| O01OA030 | h | Oficial primera | 1 | 18.2 | 18.20 |
| O01OA040 | h | Oficial segunda | 0 | 17.8 | 0.00 |
| O01OA050 | h | Ayudante | 0 | 17.37 | 0.00 |
| O01OA060 | h | Peón especializado | 1 | 17.06 | 17.06 |
| O01OA070 | h | Peón ordinario | 0 | 17.06 | 0.00 |
| MAT01NB010 | UD | REGULADOR DE NIVEL POR BOYA (material; 17/12/2020) | 1 | 45.5 | 45.50 |
| %1 AUX | % | MEDIOS AUXILIARES | 1 % | 80.94 | 0.81 |
| %6 CI | % | COSTES INDIRECTOS | 6 % | 81.75 | 4.91 |
|  |  | Total |  |  | 86.66 |

| Medición | Uds. | Parcial |
|---|---|---|
| Pozo de gruesos | 1 | 1.00 |
| Canales desbaste | 6 | 6.00 |
| Pozo de bombeo | 2 | 2.00 |
| Total |  | 9 |

**I01SF010** UD DETECTOR DE SULFHÍDRICO (25/05/2007)
1 UD × 681.59 = 681.59
Detector de sulfhídrico en ambiente, con sensor, transmisor, alarma acústica. Incluso medios auxiliares, transporte, montaje, conexiones eléctricas y pruebas de funcionamiento. Resto de caracerísticas, según E.T. Nº I01SF.

| Código | Ud | Descripción | Rendimiento | Precio | Importe |
|---|---|---|---|---|---|
| O01OA020 | h | Capataz | 0.01 | 18.35 | 0.18 |
| O01OA030 | h | Oficial primera | 1 | 18.2 | 18.20 |
| O01OA040 | h | Oficial segunda | 0 | 17.8 | 0.00 |
| O01OA050 | h | Ayudante | 0 | 17.37 | 0.00 |
| O01OA060 | h | Peón especializado | 1 | 17.06 | 17.06 |
| O01OA070 | h | Peón ordinario | 0 | 17.06 | 0.00 |
| MAT01SF010 | UD | DETECTOR DE SULFHÍDRICO (material; 17/12/2020) | 1 | 588.84 | 588.84 |
| %3 AUX | % | MEDIOS AUXILIARES | 3 % | 624.28 | 18.73 |
| %6 CI | % | COSTES INDIRECTOS | 6 % | 643.01 | 38.58 |
|  |  | Total |  |  | 681.59 |

| Medición | Uds. | Parcial |
|---|---|---|
| Edificio | 1 | 1.00 |
| Total |  | 1 |

**I01PH010** ud MEDIDOR DE pH y TEMPERATURA (25/07/2007)
1 ud × 461.73 = 461.73
Indicador/controlador combinado de pH y temperatura de HACH o equivalente. Compuesto por sistema de medida de pH (con relés) en inmersión, con transmisor y electrodo de pH con 10 m de cable. Pértiga en PP con brida. Incluso medios auxiliares, transporte, montaje, conexiones eléctricas y pruebas de funcionamiento. Resto de caracerísticas, según E.T. Nº I01TE.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01PH010 | ud | MEDIDOR DE pH y TEMPERATURA (material; 18/12/2020) | 1 | 304.46 | 304.46 |
| %1 AUX | % | MEDIOS AUXILIARES | 1 % | 431.28 | 4.31 |
| %6 CI | % | COSTES INDIRECTOS | 6 % | 435.59 | 26.14 |
|  |  | Total |  |  | 461.73 |

| Medición | Uds. | Parcial |
|---|---|---|
| Pozo de gruesos | 1 | 1.00 |
| Total |  | 1 |

**I01CO010** ud MEDIDOR DE CONDUCTIVIDAD (25/07/2007)
1 ud × 852.87 = 852.87
Medidor de conductividad en inmersión de HACH o equivalente. Compuesto por sensor inductivo para la medida de conductividad en inmersión, controlador monocanal inteligente para la conexión de la sonda de conductividad y pértiga de soporte para instalación en inmersión. Incluso medios auxiliares, transporte, montaje, conexiones eléctricas y pruebas de funcionamiento. Resto de caracerísticas, según E.T. Nº I01CO.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CO010 | ud | MEDIDOR DE CONDUCTIVIDAD (material; 18/12/2020) | 1 | 669.8 | 669.80 |
| %1 AUX | % | MEDIOS AUXILIARES | 1 % | 796.62 | 7.97 |
| %6 CI | % | COSTES INDIRECTOS | 6 % | 804.59 | 48.28 |
|  |  | Total |  |  | 852.87 |

| Medición | Uds. | Parcial |
|---|---|---|
| Pozo de gruesos | 1 | 1.00 |
| Total |  | 1 |

**I01MC020** ud CONTROLADOR UNIVERSAL MULTICANAL (25/07/2007)
1 ud × 2028.44 = 2028.44
Controlador universal de HACH o equivalente, modelo SC1000, multicanal para conexión de sonda digital sc. 2 salidas 4-20 mA, y analógicas, relés de alarma. Alimentación 100-240 Vca. Incluso medios auxiliares, transporte, montaje, conexiones eléctricas y pruebas de funcionamiento. Resto de caracerísticas, según E.T. Nº I01MC020.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01MC020 | ud | CONTROLADOR UNIVERSAL MULTICANAL (material; 18/12/2020) | 1 | 1767.85 | 1767.85 |
| %1 AUX | % | MEDIOS AUXILIARES | 1 % | 1894.67 | 18.95 |
| %6 CI | % | COSTES INDIRECTOS | 6 % | 1913.62 | 114.82 |
|  |  | Total |  |  | 2028.44 |

**I01MN010** UD MANÓMETRO DE ESFERA TIPO MUELLE TUBULAR DN100 (09/08/2011)
5 UD × 91.73 = 458.65
Manómetro de esfera tipo muelle tubular con accesorios de 100 mm, sifón, válvula de aislamiento y purga. Incluso medios auxiliares, transporte, montaje, conexiones eléctricas y pruebas de funcionamiento. Resto de caracerísticas, según E.T. Nº I01MN.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT01MN010 | UD | MANÓMETRO DE ESFERA TIPO MUELLE TUBULAR DN100 (material; 07/01/2021) | 1 | 43.49 | 43.49 |
| %5 AUX | % | MEDIOS AUXILIARES | 5 % | 82.42 | 4.12 |
| %6 CI | % | COSTES INDIRECTOS | 6 % | 86.54 | 5.19 |
|  |  | Total |  |  | 91.73 |

| Medición | Uds. | Parcial |
|---|---|---|
| Bombeo | 5 | 5.00 |
| Total |  | 5 |

##### 2.2.3.10 SERVICIOS AUXILAIRES
Importe: 23843.24

**I01PG020** UD PUENTE GRÚA MONORAIL DE 5.000 KG. LUZ DE 18,40 M
1 UD × 19910.97 = 19910.97
Puente grua monorrail de capacidad de carga de 5.000 Kg. Luz : 18,40 m. Altura max. de elevación : 10 m. Marca VINCA o equivalente. Potencia motor de elevación: 5 Kw. Potencia motor del carro : 0,37 Kw. Potencia motores de traslación del puente : 2x0,84 Kw. Botonera de 10 pulsadores inalámbrica. Incluso manguera plana traslación puente. Incluso carro portacables y manguera plana para desplazamiento del carro. Incluido tomacorrientes, tambor, cuadro y aparellaje eléctrico para la cuchara, frenos en todos los movimientos, limitador de sobrecarga. Incluido, transporte, conexiones elécticas y de control, así como el montaje y pruebas de funcionamiento. Resto de características según E.T. Nº I01PG020.

| Código | Ud | Descripción | Rendimiento | Precio | Importe |
|---|---|---|---|---|---|
| O01OA020 | h | Capataz | 1 | 18.35 | 18.35 |
| O01OA030 | h | Oficial primera | 10 | 18.2 | 182.00 |
| O01OA040 | h | Oficial segunda | 0 | 17.8 | 0.00 |
| O01OA050 | h | Ayudante | 10 | 17.37 | 173.70 |
| O01OA060 | h | Peón especializado | 10 | 17.06 | 170.60 |
| O01OA070 | h | Peón ordinario | 0 | 17.06 | 0.00 |
| MAT01PG010 | UD | PUENTE GRÚA BICARRIL 2.500 KG. LUZ DE 11,50 M (material; 04/03/2021) | 1 | 17494.52 | 17494.52 |
| M02GE020 | h | Grúa telescópica autoprop. 25 t. | 5 | 75.29 | 376.45 |
| %2 AUX | % | MEDIOS AUXILIARES | 2 % | 18415.62 | 368.31 |
| %6 CI | % | COSTES INDIRECTOS | 6 % | 18783.93 | 1127.04 |
|  |  | Total |  |  | 19910.97 |

| Medición | Uds. | Parcial |
|---|---|---|
| Pretratamiento | 1 | 1.00 |
| Total |  | 1 |

**I01CA010** ud COMPRESOR + SECADOR DE AIRE 355 l/min; PRES.: 8 bar
1 ud × 3696.22 = 3696.22
Compresor de aire. Marca: AERZEN o equivalente. Conjunto bloque motor directamente embridado. Disppositivo de regulación automática con válvulas antirretorno. Prefiltro de prpósito general, secador frigorífico, postfiltros antipartículas finas. Potencia:3,0 kW. Cadual nominal 350 l/min. Presión de trabajo 8 bar. Presión máxima: 10 bar. Depósito: 300 l. Incluido, transporte, conexiones elécticas y de control, así como el montaje y pruebas de funcionamiento. Resto de características según E.T. Nº I01CA.

| Código | Ud | Descripción | Rendimiento | Precio | Importe |
|---|---|---|---|---|---|
| O01OA020 | h | Capataz | 0.5 | 18.35 | 9.18 |
| O01OA030 | h | Oficial primera | 3 | 18.2 | 54.60 |
| O01OA040 | h | Oficial segunda | 0 | 17.8 | 0.00 |
| O01OA050 | h | Ayudante | 1 | 17.37 | 17.37 |
| O01OA060 | h | Peón especializado | 3 | 17.06 | 51.18 |
| O01OA070 | h | Peón ordinario | 0 | 17.06 | 0.00 |
| MAT01CA010 | ud | COMPRESOR DE AIRE 355 l/min; PRES.: 8 bar (material; 21/12/2020) | 1 | 3248.65 | 3248.65 |
| M02GE020 | h | Grúa telescópica autoprop. 25 t. | 0.5 | 75.29 | 37.65 |
| %2 AUX | % | MEDIOS AUXILIARES | 2 % | 3418.63 | 68.37 |
| %6 CI | % | COSTES INDIRECTOS | 6 % | 3487.00 | 209.22 |
|  |  | Total |  |  | 3696.22 |

**U05TR030** m CONJUNTO TUBERÍAS PARA AIRE SERVICIO, CU Y/O PP (25/07/2007)
1 m × 236.05 = 236.05
Conjunto de tuberías, válvulas y demás accesorios de aire de servicio. Material:Cu y/o PP. Diámetro nominal: según planos mm. Presión nominal: 10 Atm. Incluso p.p. de válvulas, soportes y accesorios.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MATTR030 | ud | CONJUNTO TUBERÍAS PARA AIRE SERVICIO, CU Y/O PP (material; 17/03/2021) | 1 | 214.12 | 214.12 |
| M07CG010 | h | Camión con grúa 6 t. | 0.05 | 49.36 | 2.47 |
| %1 AUX | % | MEDIOS AUXILIARES | 1 % | 220.49 | 2.20 |
| %6 CI | % | COSTES INDIRECTOS | 6 % | 222.69 | 13.36 |
|  |  | Total |  |  | 236.05 |

#### 2.2.4 CONDUCCIONES. PRETRATAMIENTO (25/05/2007)
Importe: 22252.7

##### 2.2.4.1 LÍNEA DE AGUA (25/05/2007)
Importe: 19469.39

**U03AI020** kg ACERO INOX. AISI-316L EN SOPORTES DE TUBERIAS Y EQUIPOS MECÁNICO (25/05/2007)
200 kg × 9.57 = 1914.00
Acero inox AISI 316L en soportes de tuberías y equipos mecánicos, construidos a base de perfiles laminados y chapa de acero. Incluso anclajes, abrazaderas, tornillería, etc. en acero AISI-316 L. Totalmente terminado.

| Código | Ud | Descripción | Rendimiento | Precio | Importe |
|---|---|---|---|---|---|
| O01OA030 | h | Oficial primera | 0.076 | 18.2 | 1.38 |
| O01OA070 | h | Peón ordinario | 0.076 | 17.06 | 1.30 |
| 21160 | kg | Acero inoxidable AISI-316 (material; 28/02/2013) | 1 | 6.09 | 6.09 |
| %3 AUX | % | MEDIOS AUXILIARES | 3 % | 8.77 | 0.26 |
| %6 CI | % | COSTES INDIRECTOS | 6 % | 9.03 | 0.54 |
|  |  | Total |  |  | 9.57 |

**I02TA600** ML TUBERÍA DE ACERO INOXIDABLE AISI-316L DN 600 (25/07/2007)
36.3 ML × 422.31 = 15329.85
Suministro e instalación de tubería soldada de acero inoxidable AISI-316-L, milimétrica, ISO 17457, DN 600 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA600 | UD | TUBERÍA DE ACERO INOXIDABLE AISI-316L DN 600 (material; 15/03/2021) | 1 | 388.1 | 388.10 |
| %1 AUX | % | MEDIOS AUXILIARES | 1 % | 394.47 | 3.94 |
| %6 CI | % | COSTES INDIRECTOS | 6 % | 398.41 | 23.90 |
|  |  | Total |  |  | 422.31 |

| Medición | Uds. | Largo | Parcial |
|---|---|---|---|
| Impulsión bombas | 2 | 15.3 | 30.60 |
| Alivio de emergéncia | 1 | 5.7 | 5.70 |
| Total |  |  | 36.3 |

**I02TA300** ML TUBERÍA DE ACERO INOXIDABLE AISI-316L DN 300 (25/07/2007)
30.6 ML × 72.73 = 2225.54
Suministro e instalación de tubería soldada de acero inoxidable AISI-316-L, milimétrica, ISO 17457, DN 300 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA300 | UD | TUBERÍA DE ACERO INOXIDABLE AISI-316L DN 300 (material; 15/03/2021) | 1 | 61.56 | 61.56 |
| %1 AUX | % | MEDIOS AUXILIARES | 1 % | 67.93 | 0.68 |
| %6 CI | % | COSTES INDIRECTOS | 6 % | 68.61 | 4.12 |
|  |  | Total |  |  | 72.73 |

| Medición | Uds. | Largo | Parcial |
|---|---|---|---|
| Impulsión bombas | 2 | 15.3 | 30.60 |
| Total |  |  | 30.6 |

##### 2.2.4.2 LÍNEA DE GRASAS Y ARENAS (25/07/2007)
Importe: 550.16

**I02TA150** ML TUBERÍA DE ACERO INOXIDABLE AISI-316L DN 150 (25/07/2007)
6.5 ML × 45.82 = 297.83
Suministro e instalación de tubería soldada de acero inoxidable AISI-316-L, milimétrica, ISO 17457, DN 150 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA150 | UD | TUBERÍA DE ACERO INOXIDABLE AISI-316L DN 150 (material; 15/02/2021) | 1 | 36.43 | 36.43 |
| %1 AUX | % | MEDIOS AUXILIARES | 1 % | 42.80 | 0.43 |
| %6 CI | % | COSTES INDIRECTOS | 6 % | 43.23 | 2.59 |
|  |  | Total |  |  | 45.82 |

| Medición | Uds. | Largo | Parcial |
|---|---|---|---|
| Salida arenas | 1 | 5 | 5.00 |
|  | 1 | 1.5 | 1.50 |
| Total |  |  | 6.5 |

**I02TA080** ML TUBERÍA DE ACERO INOXIDABLE AISI-316L DN 80 (25/07/2007)
13 ML × 19.41 = 252.33
Suministro e instalación de tubería soldada de acero inoxidable AISI-316-L, milimétrica, ISO 17457, DN 80 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA080 | UD | TUBERÍA DE ACERO INOXIDABLE AISI-316L DN 80 (material; 15/02/2021) | 1 | 11.76 | 11.76 |
| %1 AUX | % | MEDIOS AUXILIARES | 1 % | 18.13 | 0.18 |
| %6 CI | % | COSTES INDIRECTOS | 6 % | 18.31 | 1.10 |
|  |  | Total |  |  | 19.41 |

| Medición | Uds. | Largo | Parcial |
|---|---|---|---|
| Salida grasas | 1 | 11 | 11.00 |
|  | 2 | 1 | 2.00 |
| Total |  |  | 13 |

##### 2.2.4.3 LÍNEA DE AIRE (25/07/2007)
Importe: 1382.58

**I02TA100** ML TUBERÍA DE ACERO INOXIDABLE AISI-316L DN 100 (25/07/2007)
57 ML × 22.76 = 1297.32
Suministro e instalación de tubería soldada de acero inoxidable AISI-316-L, milimétrica, ISO 17457, DN 100 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA100 | UD | TUBERÍA DE ACERO INOXIDABLE AISI-316L DN 100 (material; 15/02/2021) | 1 | 14.89 | 14.89 |
| M07CG010 | h | Camión con grúa 6 t. | 0.05 | 49.36 | 2.47 |
| %1 AUX | % | MEDIOS AUXILIARES | 1 % | 21.26 | 0.21 |
| %6 CI | % | COSTES INDIRECTOS | 6 % | 21.47 | 1.29 |
|  |  | Total |  |  | 22.76 |

| Medición | Uds. | Largo | Parcial |
|---|---|---|---|
| Soplantes a desarenado | 1 | 23 | 23.00 |
|  | 2 | 17 | 34.00 |
| Total |  |  | 57 |

**I02TA050** ML TUBERÍA DE ACERO INOXIDABLE AISI-316L DN 50 (25/07/2007)
6 ML × 14.21 = 85.26
Suministro e instalación de tubería soldada de acero inoxidable AISI-316-L, milimétrica, ISO 17457, DN 50 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA050 | UD | TUBERÍA DE ACERO INOXIDABLE AISI-316L DN 50 (material; 15/02/2021) | 1 | 6.91 | 6.91 |
| %1 AUX | % | MEDIOS AUXILIARES | 1 % | 13.28 | 0.13 |
| %6 CI | % | COSTES INDIRECTOS | 6 % | 13.41 | 0.80 |
|  |  | Total |  |  | 14.21 |

| Medición | Uds. | Largo | Parcial |
|---|---|---|---|
| Soplantes | 1 | 3 | 3.00 |
|  | 2 | 1.5 | 3.00 |
| Total |  |  | 6 |

##### 2.2.4.4 RED DE DRENAJES (25/07/2007)
Importe: 614.52

**I02TA100** ML TUBERÍA DE ACERO INOXIDABLE AISI-316L DN 100
27 ML × 22.76 = 614.52

| Medición | Uds. | Largo | Parcial |
|---|---|---|---|
| Vaciados tamices finos | 1 | 7 | 7.00 |
|  | 1 | 5 | 5.00 |
|  | 1 | 3 | 3.00 |
| Vaciados canales desarenado | 1 | 7 | 7.00 |
|  | 1 | 5 | 5.00 |
| Total |  |  | 27 |

##### 2.2.4.5 LÍNEA DE AIRE DE SERVICIOS (25/07/2007)
Importe: 236.05

**U05TR030** m CONJUNTO TUBERÍAS PARA AIRE SERVICIO, CU Y/O PP
1 m × 236.05 = 236.05

#### 2.2.5 EDIFICIO DE PRETRATAMIENTO (01/03/1999)
Importe: 432009.06

##### 2.2.5.1 ESTRUCTURA EDIFICIO PRETRATAMIENTO
Importe: 179425.87

**U03AL020** kg ACERO LAMINADO S 275 JR ESTRUCTURAS ESPAC. EN PERFILES
14882.94 kg × 2.46 = 36612.03
Acero laminado S275 en perfiles laminados en caliente, para estructuras espaciales, triangulares y cerchas con perfiles laminados IPN, IPE, UPN, L y T; i/p.p. de nudos y piezas especiales, mediante uniones soldadas; i/corte, elaboración, montaje y p.p. de soldaduras, cartelas, placas de apoyo, rigidizadores y piezas especiales; despuntes y dos manos de imprimación con pintura de minio de plomo, montado, completamente teminado. Según NTE-EA y CTE-DB-SE-A.

| Código | Ud | Descripción | Rendimiento | Precio | Importe |
|---|---|---|---|---|---|
| P25OU080 | l | Minio electrolítico (material) | 0.01 | 9.58 | 0.10 |
| P03ALP010 | kg | Acero laminado S 275 JR | 1.1 | 0.82 | 0.90 |
| O01OA050 | h | Ayudante | 0.03 | 17.37 | 0.52 |
| O01OA030 | h | Oficial primera | 0.03 | 18.2 | 0.55 |
| M07CG010 | h | Camión con grúa 6 t. | 0.005 | 49.36 | 0.25 |
| %6 CI | % | COSTES INDIRECTOS | 6 % | 2.32 | 0.14 |
|  |  | Total |  |  | 2.46 |

Claves: estructura, plomo, UPN, acero, lámina, perfil, espacial, IPE, pieza, colocación, especial, mano, minio, montaje, IPN, imprimación

| Medición | Uds. | Largo | Alto | Parcial |
|---|---|---|---|---|
| Estructura desodorización |  |  |  |  |
| HEB-200 | 6 | 10.5 |  | 63.00 |
|  | 3 | 5.8 |  | 17.40 |
| Vigas carrileras HEB-360 | 2 | 50.29 | 142 | 14282.36 |
| polipastos IPE160 | 1 | 8.1 | 15.8 | 127.98 |
| placas de anclaje | 4 | 10 |  | 40.00 |
| Pefiles sujeción techo soplantes y ventilador | 8 | 3.85 | 6 | 184.80 |
|  | 6 | 4.65 | 6 | 167.40 |
| Total |  |  |  | 14882.94 |

**E01EP020** m PILAR PREFABRICADO EN ARRANQUE DE MURO SECCIÓN 50x50 cm
111.3 m × 85.8 = 9549.54
Pilar prefabricado en arranque de muros, de hormigón armado HA-45 y acero B-500S, de sección 50x50 cm, incluso p.p. de vainas para recibir esperas, maquinaria para montaje, apeos necesarios y relleno congrout del nudo de unión, totalmente instalado y terminado.

| Código | Ud | Descripción | Rendimiento | Precio | Importe |
|---|---|---|---|---|---|
| O01OA030 | h | Oficial primera | 0.04 | 18.2 | 0.73 |
| O01OA050 | h | Ayudante | 0.04 | 17.37 | 0.69 |
| O01OA070 | h | Peón ordinario | 0.02 | 17.06 | 0.34 |
| P01HA050 | m3 | Hormigón HA-35/P/20/I central (material) | 0.01 | 58.77 | 0.59 |
| M02GE030 | h | Grúa telescópica autoprop. 40 t. (maquinaria) | 0.01 | 104.59 | 1.05 |
| P03EPG080 | m | Pilar pref. hgón. 50x50 h>4 m. (material; 29/09/2020) | 1 | 77.54 | 77.54 |
| %6 CI | % | COSTES INDIRECTOS | 6 % | 80.94 | 4.86 |
|  |  | Total |  |  | 85.8 |

| Medición | Uds. | Alto | Parcial |
|---|---|---|---|
|  | 14 | 7.95 | 111.30 |
| Total |  |  | 111.3 |

**E01EP400** M2 FORJADO PLACA ALVEOLAR PREFABRICADA DE HORMIGÓN CANTO 25+5 cm
988.65 M2 × 68.71 = 67930.14
Forjado de placa alveolar prefabricada de hormigón pretensado de canto total 25+5 cm, incluyendo capa de compresión de hormigón HA-30, relleno de juntas entre placas, conectores, encofrado, desencofrado, perfilería metálica para la colocación de placas, armadura de reparto, p.p. de neoprenos, maquinaria para montaje y medios auxiliares, totalmente terminado.

| Código | Ud | Descripción | Rendimiento | Precio | Importe |
|---|---|---|---|---|---|
| O01OA030 | h | Oficial primera | 0.1 | 18.2 | 1.82 |
| O01OA060 | h | Peón especializado | 0.1 | 17.06 | 1.71 |
| M02GE040 | h. | Grúa telescópica autoprop. 50 t. (maquinaria; 10/04/2013) | 0.1 | 147.26 | 14.73 |
| P01HA010 | m3 | Hormigón HA-25/P/20/I central | 0.1 | 53.11 | 5.31 |
| P03ACC080 | kg | Acero corrugado B 500 S/SD | 2.4 | 0.71 | 1.70 |
| P03AM170 | m2 | Malla 20x30x5 1,284 kg/m2 (material) | 1.3 | 0.79 | 1.03 |
| u06036 | m2 | placa alveolar de 25 cm de canto (material; 29/09/2020) | 1 | 38.52 | 38.52 |
| %6 CI | % | COSTES INDIRECTOS | 6 % | 64.82 | 3.89 |
|  |  | Total |  |  | 68.71 |

| Medición | Uds. | Largo | Ancho | Parcial |
|---|---|---|---|---|
|  | 1 | 50.7 | 19.5 | 988.65 |
| Total |  |  |  | 988.65 |

**E01EP230** ML VIGA PREFABRICADA SECCIÓN DOBLE T 160X60 cm
136.5 ML × 223.2 = 30466.80
Viga prefabricada doble T, de 1,60 m de canto y 0,60 m de ancho y momento máximo 500 mt, incluso p.p. de neoprenos, según planos, totalmente instalada y terminada.

| Código | Ud | Descripción | Rendimiento | Precio | Importe |
|---|---|---|---|---|---|
| O01OA060 | h | Peón especializado | 0.3 | 17.06 | 5.12 |
| O01OA070 | h | Peón ordinario | 0.3 | 17.06 | 5.12 |
| M02GE030 | h | Grúa telescópica autoprop. 40 t. | 0.22 | 104.59 | 23.01 |
| Uviga160 | m | Viga doble T canto 1,6 m (material; 15/03/2021) | 1 | 177.32 | 177.32 |
| %6 CI | % | COSTES INDIRECTOS | 6 % | 210.57 | 12.63 |
|  |  | Total |  |  | 223.2 |

| Medición | Uds. | Largo | Parcial |
|---|---|---|---|
|  | 7 | 19.5 | 136.50 |
| Total |  |  | 136.5 |

**E01EP250** ML INCREMENTO DE PILAR POR MÉNSULA (15/03/2021)
14 ML × 9.57 = 133.98
Incremento en pilar prefabricado de hormigón por construcción de ménsula de hormigón armado s/ cálculo para utilización de carriles de puentes grúas o similares.

| Código | Ud | Descripción | Rendimiento | Precio | Importe |
|---|---|---|---|---|---|
| UvigaMEN | m | Ménsula en pilar prefabricado (material; 15/03/2021) | 1 | 9.03 | 9.03 |
| %6 CI | % | COSTES INDIRECTOS | 6 % | 9.03 | 0.54 |
|  |  | Total |  |  | 9.57 |

**U03HL010** M3 HORMIGÓN DE LIMPIEZA HL-150/P/20.
26.83 M3 × 74.57 = 2000.71

| Medición | Uds. | Largo | Ancho | Alto | Parcial |
|---|---|---|---|---|---|
| Zapatas corrida | 2 | 51.59 | 1.8 | 0.1 | 18.57 |
|  | 1 | 8.8 | 1.8 | 0.1 | 1.58 |
|  | 1 | 21.3 | 1.8 | 0.1 | 3.83 |
| Edificio torres | 2 | 6.4 | 1.2 | 0.1 | 1.54 |
|  | 1 | 10.9 | 1.2 | 0.1 | 1.31 |
| Total |  |  |  |  | 26.83 |

**U03HE021** M3 HORMIGÓN ARMAR EN CIMENTACIONES, MUROS Y LOSAS HA-30/B/20/IV+Qb
180.68 M3 × 90.78 = 16402.13

| Medición | Uds. | Largo | Ancho | Alto | Parcial |
|---|---|---|---|---|---|
| Zapatas corrida | 2 | 51.59 | 1.8 | 0.65 | 120.721 |
|  | 1 | 8.8 | 1.8 | 0.65 | 10.296 |
|  | 1 | 21.3 | 1.8 | 0.65 | 24.921 |
| Edificio torres | 2 | 6.4 | 1.2 | 0.4 | 6.144 |
|  | 1 | 10.9 | 1.2 | 0.4 | 5.232 |
| Murete apoyo paneles | 2 | 51.59 | 0.3 | 0.5 | 15.477 |
|  | 1 | 8.8 | 0.3 | 0.5 | 1.320 |
|  | -4 | 4 | 0.3 | 0.5 | -2.400 |
|  | -2 | 1.7 | 0.3 | 0.5 | -0.510 |
|  | -1 | 2.4 | 0.3 | 0.5 | -0.360 |
|  | -1 | 1.1 | 0.3 | 0.5 | -0.165 |
| Total |  |  |  |  | 180.68 |

**U03EO010** M2 ENCOFRADO Y DESENCOFRADO RECTO PARA CIMENTACIONES
192.22 M2 × 15.76 = 3029.39

| Medición | Uds. | Largo | Alto | Parcial |
|---|---|---|---|---|
| Zapatas corrida | 4 | 51.59 | 0.65 | 134.13 |
|  | 2 | 8.8 | 0.65 | 11.44 |
|  | 2 | 21.3 | 0.65 | 27.69 |
| Edificio torres | 4 | 6.4 | 0.4 | 10.24 |
|  | 2 | 10.9 | 0.4 | 8.72 |
| Total |  |  |  | 192.22 |

**U03AA010** kg ACERO CORRUGADO TIPO B 500 S PARA ARMADURAS
12548.25 kg × 1.06 = 13301.15

| Medición | Uds. | Largo | Ancho | Parcial |
|---|---|---|---|---|
|  | 1 | 167.31 | 75 | 12548.25 |
| Total |  |  |  | 12548.25 |

##### 2.2.5.2 FACHADAS Y TABIQUERÍA EDIF. PRETRATAMIENTO
Importe: 153812.27

**E01EP330** m2 PANEL PREFABRICADO DE HORMIGÓN E= 16 cm.
818.99 m2 × 59.97 = 49114.83
Panel liso prefabricado de hormigón, para cerramientos, de 16 cm. de canto con aislamiento incorporado y acabado exterior liso, sellado entre juntas, incluso p.p. de transporte, colocación y elementos de fijación, completamente teminada.

| Código | Ud | Descripción | Rendimiento | Precio | Importe |
|---|---|---|---|---|---|
| O01OA030 | h | Oficial primera | 0.1 | 18.2 | 1.82 |
| O01OA070 | h | Peón ordinario | 0.1 | 17.06 | 1.71 |
| M02GE030 | h | Grúa telescópica autoprop. 40 t. | 0.1 | 104.59 | 10.46 |
| UPANEL 16 | M2 | panel liso 16 cm (material; 29/09/2020) | 1 | 42.59 | 42.59 |
| %6 CI | % | COSTES INDIRECTOS | 6 % | 56.58 | 3.39 |
|  |  | Total |  |  | 59.97 |

| Medición | Uds. | Largo | Alto | Parcial |
|---|---|---|---|---|
|  | 1 | 51 | 7.35 | 374.85 |
|  | 1 | 42.11 | 9.6 | 404.26 |
|  | 2 | 9.91 | 9.6 | 190.27 |
| a deducir puertas y ventanas | -3 | 4 | 1.6 | -19.20 |
|  | -9 | 5 | 2.5 | -112.50 |
|  | -3 | 2.5 | 1.5 | -11.25 |
|  | -1 | 2.4 | 3.1 | -7.44 |
| Total |  |  |  | 818.99 |

**E01EP360** m2 PANEL PREFABRICADO DE HORMIGÓN TEXTURIZADO MATRIZ E= 16 cm.
365.37 m2 × 95.86 = 35024.37
Panel liso prefabricado de hormigón, para cerramientos, de 16 cm. de canto con aislamiento incorporado y acabado exterior con texturizado con matriz Rippe Type P tipo Reckli 1/47, sellado entre juntas, incluso p.p. de transporte, colocación y elementos de fijación, completamente terminado.

| Código | Ud | Descripción | Rendimiento | Precio | Importe |
|---|---|---|---|---|---|
| P03EM180 | m2 | Muro prefab.nervado e=15cm. h>8,00m. (material; 29/09/2020) | 1 | 38.64 | 38.64 |
| M02GE200 | h | Grúa telescópica s/cam. 36-50 t. (maquinaria) | 0.4 | 103.2 | 41.28 |
| M13CP100 | ud | Puntal telesc. normal 1,40m (maquinaria) | 0.36 | 17.64 | 6.35 |
| %6 CI | % | COSTES INDIRECTOS | 6 % | 86.27 | 5.18 |
| O01OA030 | h | Oficial primera | 0.1 | 18.2 | 1.82 |
| O01OA050 | h | Ayudante | 0.1 | 17.37 | 1.74 |
| O01OA070 | h | Peón ordinario | 0.05 | 17.06 | 0.85 |
|  |  | Total |  |  | 95.86 |

| Medición | Uds. | Largo | Alto | Parcial |
|---|---|---|---|---|
|  | 1 | 7.56 | 9.6 | 72.58 |
|  | 1 | 4.3 | 2.4 | 10.32 |
|  | 1 | 3.35 | 2.4 | 8.04 |
|  | 1 | 3.7 | 2.4 | 8.88 |
|  | 1 | 4.26 | 2.4 | 10.22 |
|  | 1 | 2.5 | 2.4 | 6.00 |
|  | 1 | 9.84 | 2.4 | 23.62 |
|  | 2 | 9.91 | 9.6 | 190.27 |
|  | 1 | 8.9 | 9.6 | 85.44 |
| a deducir ventanales policarbonato | -4 | 5 | 2.5 | -50.00 |
| Total |  |  |  | 365.37 |

**E02TP010** M2 SUMINISTRO Y COLOCACIÓN DE BLOQUE DE HORMIGÓN VISTO (17/07/2018)
147.98 M2 × 34.85 = 5157.10
Suministro y colocación de bloque de hormigón visto, acabado con colorante de 40x20x20cm parte proporcional de material de juntas, recibida con mortero M-40 (1:6) incluso p.p. de cargaderos, refuerzos, cadenas de atado, machones y encuentros; construida segun NTE/FFb, medida deduciendo huecos totalmente terminado.

| Código | Ud | Descripción | Rendimiento | Precio | Importe |
|---|---|---|---|---|---|
| PSEC01 | m2 | PUERTA SECCIONAL INDUSTRIAL MOTORIZADA CON APERTURA AUTOMÁTICA (material; 17/07/2018) | 49.08 | 0.67 | 32.88 |
| %6 CI | % | COSTES INDIRECTOS | 6 % | 32.88 | 1.97 |
|  |  | Total |  |  | 34.85 |

| Medición | Uds. | Largo | Alto | Parcial |
|---|---|---|---|---|
| Sala de cuadros y soplantes | 2 | 3.8 | 4.9 | 37.240 |
|  | 1 | 13.5 | 4.9 | 66.150 |
|  | 1 | 4.65 | 4.9 | 22.785 |
|  | 1 | 4.45 | 4.9 | 21.805 |
| Total |  |  |  | 147.98 |

**E04CU115** m2 CHAPA PERFORADA SOBRE AISLACIMOENTO ACÚSTICO (01/02/2021)
409.52 m2 × 20.31 = 8317.35
Revestimiento fonoabsorbente constituido por bandejas de chapa de acero tipo S320GD perforada galvanizada-prelacada conforme a Normas NFEN 10169-1 de 20 mm. de canto y 1,25 mm. de espesor con perforaciones de 5 m. de diámetro cada 12,5 mm, colocado sobre estructura de rastreles de cuadradillo de acero tipo HACIERBA 1.500.90.SRP de ARVAL o equivalente y panel de lana de roca, tipo 231.652 de ROCKWOOL o equivalente, de 60 mm. de espesor, i p.p. de elementos de fijación y remate.

| Código | Ud | Descripción | Rendimiento | Precio | Importe |
|---|---|---|---|---|---|
| MZ04CU115 | m2 | Bandeja de chapa de acero perforada aislamiento acústico i/fijac (material; 15/03/2021) | 1 | 9.53 | 9.53 |
| MZ04CU116 | m2 | Aislamiento panel semirígilo lana mineral 60 mm (material; 18/02/2021) | 1 | 3.48 | 3.48 |
| O01OA030 | h | Oficial primera | 0.12 | 18.2 | 2.18 |
| O01OA070 | h | Peón ordinario | 0.2325 | 17.06 | 3.97 |
| %6 CI | % | COSTES INDIRECTOS | 6 % | 19.16 | 1.15 |
|  |  | Total |  |  | 20.31 |

| Medición | Uds. | Largo | Ancho | Alto | Parcial |
|---|---|---|---|---|---|
| Interior zonas: |  |  |  |  |  |
| Zona desadorización | 2 | 5.8 |  | 10.5 | 121.800 |
|  | 1 | 9.76 |  | 5.6 | 54.656 |
|  | 1 | 9.76 |  | 0.75 | 7.320 |
| Soplantes | 2 | 6.8 |  | 4.91 | 66.776 |
|  | 2 | 3.65 |  | 4.91 | 35.843 |
| Ventilador | 2 | 4.45 |  | 4.91 | 43.699 |
|  | 2 | 4.5 |  | 4.91 | 44.190 |
|  | -1 | 1.7 |  | 2.4 | -4.080 |
|  | -1 | 2.4 |  | 3.1 | -7.440 |
| Techo | 1 | 6.95 | 3.65 |  | 25.368 |
|  | 1 | 4.6 | 4.65 |  | 21.390 |
| Total |  |  |  |  | 409.52 |

**E04CZ010** M2 REVESTIMIENTO FACHADAS BANDEJAS ALUMINIO TIPO KALZIP (03/04/2012)
355.33 M2 × 104.77 = 37227.92
Sistema de revestimiento de fachadas medaine bandejas de aluminio tipo KALZIP de 0,9 mm, de las dimensiones y color a elegir por la Dirección de Obra, incluso clip de aluminio, anclajes, fijaciones, estructura auxiliar en caso de ser necesario, medios auxilaires, totalmente montada.

| Código | Ud | Descripción | Rendimiento | Precio | Importe |
|---|---|---|---|---|---|
| O01OA030 | h | Oficial primera | 0.5 | 18.2 | 9.10 |
| O01OA070 | h | Peón ordinario | 0.5 | 17.06 | 8.53 |
| MAT.ZIP010 | m2 | Revestimiento fachadas bandeja aluminio tipo KALZIP e=0,9 mm (material; 16/03/2021) | 1 | 68.04 | 68.04 |
| U02009 | h | Camión grúa | 0.2 | 46.85 | 9.37 |
| %4 AUX | % | MEDIOS AUXILIARES | 4 % | 95.04 | 3.80 |
| %6 CI | % | COSTES INDIRECTOS | 6 % | 98.84 | 5.93 |
|  |  | Total |  |  | 104.77 |

| Medición | Uds. | Largo | Alto | Parcial |
|---|---|---|---|---|
| Edificio pretratamiento | 1 | 41.35 | 2.35 | 97.173 |
|  | 1 | 80.85 | 2.35 | 189.998 |
|  | 2 | 19.82 | 2.35 | 93.154 |
| a deducir ventanales policarbonato | -2 | 5 | 2.5 | -25.000 |
| Total |  |  |  | 355.33 |

**E04CZ020** M2 REVESTIMIENTO FACHADAS BANDEJAS PERFORADA ALUMINIO TIPO KALZIP (03/04/2012)
185.08 M2 × 102.5 = 18970.70
Sistema de revestimiento de fachadas medaine bandejas perforadas de aluminio tipo KALZIP de 0,9 mm, de las dimensiones y color a elegir por la Dirección de Obra, incluso clip de aluminio, anclajes, fijaciones, estructura auxiliar en caso de ser necesario, medios auxilaires, totalmente montada.

| Código | Ud | Descripción | Rendimiento | Precio | Importe |
|---|---|---|---|---|---|
| O01OA030 | h | Oficial primera | 0.5 | 18.2 | 9.10 |
| MAT.ZIP020 | m2 | Revest. fachadas bandeja perforada aluminio tipo KALZIP e=0,9 mm (material; 16/03/2021) | 1 | 65.98 | 65.98 |
| O01OA070 | h | Peón ordinario | 0.5 | 17.06 | 8.53 |
| U02009 | h | Camión grúa | 0.2 | 46.85 | 9.37 |
| %4 AUX | % | MEDIOS AUXILIARES | 4 % | 92.98 | 3.72 |
| %6 CI | % | COSTES INDIRECTOS | 6 % | 96.70 | 5.80 |
|  |  | Total |  |  | 102.5 |

| Medición | Uds. | Largo | Alto | Parcial |
|---|---|---|---|---|
| Cubrición tanques desodorización | 2 | 5.85 | 10.5 | 122.85 |
|  | 1 | 9.8 | 5.6 | 54.88 |
|  | 1 | 9.8 | 0.75 | 7.35 |
| Total |  |  |  | 185.08 |

##### 2.2.5.3 CUBIERTAS EDIF. PRETRATAMIENTO
Importe: 30944.75

**E04CU111** m2 CUB. PLANA INTEMPER SISTEMA TF
988.65 m2 × 31.3 = 30944.75
M2. Cubierta plana sin pendientes, compuesta por una capa separadora de fieltro sintético geotextil Feltemper de 200 gr/m2., membrana impermeabilizante formada por una lámina de PVC, armada con una combinación de tejido de vidrío y fieltro de fibra de vidrío, Intemper-CG de 1,2 mm. y terminación con pavimento de losa aislante y drenante Filtron R 60x60 cm. de Intemper, de base aislante de poliestireno extruido Roofmate mecanizado, sentada en seco sobre la membrana impermeabilizante, i/p.p. de costes indirectos.

| Código | Ud | Descripción | Rendimiento | Precio | Importe |
|---|---|---|---|---|---|
| U33045A | m2 | Cub. plana intemper Sistema TF (material; 08/05/2013) | 1 | 18.36 | 18.36 |
| M02GE020 | h | Grúa telescópica autoprop. 25 t. | 0.05 | 75.29 | 3.76 |
| O01OA030 | h | Oficial primera | 0.15 | 18.2 | 2.73 |
| O01OA070 | h | Peón ordinario | 0.2745 | 17.06 | 4.68 |
| %6 CI | % | COSTES INDIRECTOS | 6 % | 29.53 | 1.77 |
|  |  | Total |  |  | 31.3 |

| Medición | Uds. | Largo | Ancho | Parcial |
|---|---|---|---|---|
|  | 1 | 50.7 | 19.5 | 988.65 |
| Total |  |  |  | 988.65 |

##### 2.2.5.4 ALBAÑILERÍA EDIF. PRETRATAMIENTO (01/02/2021)
Importe: 6217.41

**U03AO041** m2 AYUDAS ALBAÑILERÍA (01/02/2021)
988.46 m2 × 6.29 = 6217.41
Ud. Ayuda, por m2. construido en edificio industrial de cualquier trabajo de albañilería necesarío para la correcta ejecución y montaje de las instalaciónes de electricidad, fontanería, calefacción (o climatización) y especiales, i/porcentaje estimado para consumo de pequeño material y empleo de medios auxiliares.

| Código | Ud | Descripción | Rendimiento | Precio | Importe |
|---|---|---|---|---|---|
| O01OA020 | h | Capataz | 0.0845 | 18.35 | 1.55 |
| O01OA030 | h | Oficial primera | 0.1 | 18.2 | 1.82 |
| O01OA070 | h | Peón ordinario | 0.15 | 17.06 | 2.56 |
| %6 CI | % | COSTES INDIRECTOS | 6 % | 5.93 | 0.36 |
|  |  | Total |  |  | 6.29 |

| Medición | Uds. | Largo | Ancho | Parcial |
|---|---|---|---|---|
| Zona de cuadros y soplantes | 1 | 50.69 | 19.5 | 988.46 |
| Total |  |  |  | 988.46 |

##### 2.2.5.5 CARPINTERÍAS EDIF. PRETRATAMIENTO (24/05/2016)
Importe: 22393.39

**E02CE220** M2 PUERTA SECCIONAL INDUSTRIAL MOTORIZADA CON APERTURA AUTOMÁTICA (17/07/2018)
64 M2 × 171 = 10944.00
Puerta seccional industrial motorizada, construida en paneles de 45 mm. de doble chapa de acero laminado, cincado, gofrado y lacado, con cámara interior de poliuretano expandido y chapas de refuerzo, juntas flexibles de estanqueidad, guías, muelles de torsión regulables y con guía de elevación estándar, apertura automática mediante grupo electromecánico con transmisión mediante cadena fija silenciosa, armario de maniobra para el circuito impreso integrado, componentes electrónicos de maniobra, accionamiento ultrasónico a distancia, pulsador interior, equipo electrónico digital, receptor, emisor monocanal, fotocélula de seguridad y demás elementos necesarios para su funcionamiento, patillas de fijación a obra, elaborada en taller, ajuste y montaje en obra. Incluso parte proporcional de ayudas de albañilería. Totalmente instalada y en funcionamiento.

| Código | Ud | Descripción | Rendimiento | Precio | Importe |
|---|---|---|---|---|---|
| PSEC01 | m2 | PUERTA SECCIONAL INDUSTRIAL MOTORIZADA CON APERTURA AUTOMÁTICA | 240.78 | 0.67 | 161.32 |
| %6 CI | % | COSTES INDIRECTOS | 6 % | 161.32 | 9.68 |
|  |  | Total |  |  | 171 |

| Medición | Uds. | Largo | Alto | Parcial |
|---|---|---|---|---|
|  | 4 | 4 | 4 | 64.00 |
| Total |  |  |  | 64 |

**E02CE142** m2 CERRAMIENTO POLICARBONATO CELULAR (24/05/2016)
141.25 m2 × 67.54 = 9540.03
m². Cerramiento vertical con sistema modular de encastre de policarbonato celular tipo ArcoPlus 549 de Aislux o equivalente, protección externa UV, anchura de panel 500 mm. y 40 mm. de espesor, i/perfil en cerco perimetral y de remate a panel con goterón, piezas especiales de remate, tornillos o ganchos de fijación, juntas, etc. Se incluye el el precio un 10% de superficie de sistema pracicable arcoPlus con bastidor de aluminio, bisagras de compás, juntas de estanqueidad y acceosorios, accionada con motor a cadena con doble manilla con un punto de carrera, i/p.p. de costes indirectos.

| Código | Ud | Descripción | Rendimiento | Precio | Importe |
|---|---|---|---|---|---|
| O01OA030 | h | Oficial primera | 0.2 | 18.2 | 3.64 |
| O01OA050 | h | Ayudante | 0.2 | 17.37 | 3.47 |
| U12GA003 | m² | Policarbonato celular ArcoPlus 549 azul satinado (material; 11/01/2018) | 0.9 | 34.25 | 30.83 |
| U12GA003P | ml. | Perfilería de remate de aluminio lacado, fijación y sellado. (material; 24/05/2016) | 1.15 | 6.09 | 7.00 |
| U02OR055 | h | Plataforma articulada diésel 16,0 m. (maquinaria; 09/02/2017) | 0.1 | 14.58 | 1.46 |
| O01OA070 | h | Peón ordinario | 0.1 | 17.06 | 1.71 |
| U12GAp03 | m² | Sistema practicable arcoPlus i/accesorios motor a cadena (material; 14/07/2020) | 0.1 | 156.05 | 15.61 |
| %6 CI | % | COSTES INDIRECTOS | 6 % | 63.72 | 3.82 |
|  |  | Total |  |  | 67.54 |

| Medición | Uds. | Largo | Alto | Parcial |
|---|---|---|---|---|
| Paramentos verticales | 13 | 4 | 2.5 | 130.00 |
|  | 3 | 2.5 | 1.5 | 11.25 |
| Total |  |  |  | 141.25 |

**E02CE214** m2 CARPINTERÍA METÁLICA EN PUERTAS Y PORTONES CON REJILLA (01/02/2021)
18.24 m2 × 104.68 = 1909.36
Carpinteria metalica en puertas y portones con p.p de rejillas, incluso suministro, colocación, herrajes, y pintura sobre una mano de imprimación, según diseño a definir en obra.

| Código | Ud | Descripción | Rendimiento | Precio | Importe |
|---|---|---|---|---|---|
| O01OA030 | h | Oficial primera | 0.1 | 18.2 | 1.82 |
| O01OA050 | h | Ayudante | 0.12 | 17.37 | 2.08 |
| E02BA027 | m² | Carpintería metálica en puertas y portones con rejilla (material; 15/03/2021) | 1.05 | 90.33 | 94.85 |
| %6 CI | % | COSTES INDIRECTOS | 6 % | 98.75 | 5.93 |
|  |  | Total |  |  | 104.68 |

| Medición | Uds. | Largo | Alto | Parcial |
|---|---|---|---|---|
|  | 2 | 1.7 | 2.4 | 8.16 |
|  | 1 | 2.4 | 3.1 | 7.44 |
|  | 1 | 1.1 | 2.4 | 2.64 |
| Total |  |  |  | 18.24 |

##### 2.2.5.6 SOLADOS EDIF. PRETRATAMIENTO (30/11/2013)
Importe: 3592.94

**E03PI040** M2 TRATAMIENTO ANTIDESLIZANTE ENDURECIDO INLCUSO APORTE DE MINERALE (17/07/2018)
520.03 M2 × 4.41 = 2293.33
Tratamiento antideslizante-endurecedor incluso aporte de minerales y aplicación, totalmente terminado.

| Código | Ud | Descripción | Rendimiento | Precio | Importe |
|---|---|---|---|---|---|
| PSEC01 | m2 | PUERTA SECCIONAL INDUSTRIAL MOTORIZADA CON APERTURA AUTOMÁTICA | 6.21 | 0.67 | 4.16 |
| %6 CI | % | COSTES INDIRECTOS | 6 % | 4.16 | 0.25 |
|  |  | Total |  |  | 4.41 |

| Medición | Uds. | Largo | Ancho | Parcial |
|---|---|---|---|---|
| Pretratamiento, soplanes, cuadros y ventilador | 1 | 459 |  | 459.00 |
|  | 1 | 1.6 | 10.55 | 16.88 |
|  | 1 | 1.1 | 40.14 | 44.15 |
| Total |  |  |  | 520.03 |

**E03PI010** m2 PAVIMENTO ELEVADO GAMAFLOR BANK 35/05/CT ANTIESTÁTICO (30/11/2013)
21.78 m2 × 59.67 = 1299.61
Pavimento elevado y registrable sistema Gamaflor de la firma Polygroup compuesto por baldosas Bank 35/05 de medidas 600x600 mm. de lado y espesor 35 mm., compuesta de alma de partículas de madera prensada con densidad 700 kg/m3 (+ 10 % según normas internacionales).Canto perimetral de PVC será de espesor 1,5 mm. Con revestimiento superior de pavimento vinílico homogéneo prensado con capacidad electrónica Antiestática y una resistencia eléctrica de 1x10e7 a 1x10e9 Ohm tipo Polygroup Conductile superior Antiestatic de 2,5 mm. de espesor de gran resistencia a la abrasión y al tráfico intenso, clasificación al desgaste (EN 649) en el grupo P, color a elegir. Soporte inferior de bandeja a media madera de acerogalvanizado-275 de espesor 0,5 mm. en la mitad inferior. Obtenemos una clasificación al fuego UNE-EN 13501-1:2002 es Bfl-S1. Las baldosas irán apoyadas sobre pedestales de acero zincado GamaflorT-70 y varilla de métrica de 18 mm., que permitirán regulaciones de +/- 20 mm. La altura final del suelo elevado será de 150 a 600 mm. de solera base a superficie de uso de la baldosa. Para el arriostramiento se utilizará un perfil de acero galvanizado tipo travesaño U-555 de medidas 32x20 mm. y de espesor 1mm., éste irá ensamblado en la cabeza del pedestal. Incluso ventosa para registro, medida la superficie terminada. Completamente terminada.

| Código | Ud | Descripción | Rendimiento | Precio | Importe |
|---|---|---|---|---|---|
| SD1 | m2 | PAVIMENTO ELEVADO GAMAFLOR BANK 35/05/CT ANTIESTÁTICO (material; 30/11/2013) | 84.01 | 0.67 | 56.29 |
| %6 CI | % | COSTES INDIRECTOS | 6 % | 56.29 | 3.38 |
|  |  | Total |  |  | 59.67 |

| Medición | Uds. | Largo | Ancho | Parcial |
|---|---|---|---|---|
| Sala de cuadros eléctricos | 1 | 6.05 | 3.6 | 21.78 |
| Total |  |  |  | 21.78 |

##### 2.2.5.7 REVESTIMIENTOS Y PINTURAS EDIF. PRETRATAMIENTO (17/07/2018)
Importe: 7896.7

**E02PI010** m2 PINTURA PLÁSTICA IMPERMEABILIZACIÓN DE PRIMERA CALIDAD (17/07/2018)
1524.46 m2 × 5.18 = 7896.70
Pintura plástica impermeabilizante de primera calidad en paramentos interiores, incluso preparación y lijado de superficies, totalmente terminado.

| Código | Ud | Descripción | Rendimiento | Precio | Importe |
|---|---|---|---|---|---|
| PSEC01 | m2 | PUERTA SECCIONAL INDUSTRIAL MOTORIZADA CON APERTURA AUTOMÁTICA | 7.3 | 0.67 | 4.89 |
| %6 CI | % | COSTES INDIRECTOS | 6 % | 4.89 | 0.29 |
|  |  | Total |  |  | 5.18 |

| Medición | Uds. | Largo | Alto | Parcial |
|---|---|---|---|---|
| Sala de cuadros, soplantes y ventilador | 4 | 3.8 | 4.9 | 74.48 |
|  | 2 | 13.5 | 4.9 | 132.30 |
|  | 2 | 4.65 | 4.9 | 45.57 |
|  | 2 | 4.45 | 4.9 | 43.61 |
| Interior nave | 2 | 50.7 | 8.75 | 887.25 |
|  | 2 | 19.5 | 8.75 | 341.25 |
| Total |  |  |  | 1524.46 |

##### 2.2.5.8 ILUMINACIÓN Y FUERZA EDIF. PRETRATAMIENTO (12/04/2000)
Importe: 9226.42

**C04BT030** UD PUNTO DE LUZ SENCILLO (12/04/2000)
6 UD × 27.57 = 165.42
Punto de luz sencillo con parte proporcional de circuito general, bajo tubo corrugado d=16mm, cajas de registro con tapa atornillada, y conductores de cobre para una tensión de 750 V de sección 1.5 mm2, y p/p de mecanismo compuesto por interruptor, caja para empotrar y placa con bastidor, medida la unidad en funcionamiento.

| Código | Ud | Descripción | Rendimiento | Precio | Importe |
|---|---|---|---|---|---|
| O01OA040 | h | Oficial segunda | 0.5 | 17.8 | 8.90 |
| O01OA030 | h | Oficial primera | 0.5 | 18.2 | 9.10 |
| TUBO16 | M | Tubo corrugado Ø 16 mm (material; 12/04/2000) | 8 | 0.07 | 0.56 |
| PIEJ26A | ML | Conductor unipolar 1x1.5 mm2 Cu 750V (material; 11/03/2010) | 24 | 0.15 | 3.60 |
| P0001 | UD | Pequeño material (material; 23/02/2011) | 1 | 0.11 | 0.11 |
| PIEK.1a | UD | Interruptor completo sencillo (material; 14/08/2020) | 1 | 2.98 | 2.98 |
| %3 AUX | % | MEDIOS AUXILIARES | 3 % | 25.25 | 0.76 |
| %6 CI | % | COSTES INDIRECTOS | 6 % | 26.01 | 1.56 |
|  |  | Total |  |  | 27.57 |

**C04BT050** ud PANTALLA ESTANCA (25/05/2007)
12 ud × 52.63 = 631.56
Pantalla estanca WT120C L1200 1xLED40S/840 35,5W y 4.100 lúmenes de Philips o equivalente, incluyendo pp cajas derivación. Instalada y conexionada. Según E.T. E01LA.

| Código | Ud | Descripción | Rendimiento | Precio | Importe |
|---|---|---|---|---|---|
| O01OA030 | h | Oficial primera | 0.2 | 18.2 | 3.64 |
| O01OA040 | h | Oficial segunda | 0.2 | 17.8 | 3.56 |
| ILU050 | UD | Pantalla WT120C L1200 (material; 14/08/2020) | 1 | 41 | 41.00 |
| %3 AUX | % | MEDIOS AUXILIARES | 3 % | 48.20 | 1.45 |
| %6 CI | % | COSTES INDIRECTOS | 6 % | 49.65 | 2.98 |
|  |  | Total |  |  | 52.63 |

**C04BT085** ud CAMPANA INDUSTRIAL 155 W (25/05/2007)
13 ud × 218.7 = 2843.10
Campana industrial BY121P G3WB 1xLED205S/840 155W y 20.500 lúmenes de Philips o equivalente, incluyendo pp cajas derivación. Instalada y conexionada. Según E.T. E01LF.

| Código | Ud | Descripción | Rendimiento | Precio | Importe |
|---|---|---|---|---|---|
| O01OA030 | h | Oficial primera | 0.2 | 18.2 | 3.64 |
| O01OA040 | h | Oficial segunda | 0.2 | 17.8 | 3.56 |
| ILU086 | ud | Campana industrial BY121P G3WB (material; 09/12/2020) | 1 | 193.11 | 193.11 |
| %3 AUX | % | MEDIOS AUXILIARES | 3 % | 200.31 | 6.01 |
| %6 CI | % | COSTES INDIRECTOS | 6 % | 206.32 | 12.38 |
|  |  | Total |  |  | 218.7 |

**C04BT100** UD LUMINARIA EMERGENCIA 300 LM (25/05/2007)
24 UD × 29.19 = 700.56
Emergencia Basic Led serie L de Luznor, modelo LL-300-T o equivalente de 300 lúmenes, incluyendo pp cajas derivación. Instalada y conexionada. Según E.T. E01EB.

| Código | Ud | Descripción | Rendimiento | Precio | Importe |
|---|---|---|---|---|---|
| O01OA040 | h | Oficial segunda | 0.2 | 17.8 | 3.56 |
| O01OA030 | h | Oficial primera | 0.2 | 18.2 | 3.64 |
| P1094 | UD | LL-300 (material; 11/01/2017) | 1 | 19.54 | 19.54 |
| %3 AUX | % | MEDIOS AUXILIARES | 3 % | 26.74 | 0.80 |
| %6 CI | % | COSTES INDIRECTOS | 6 % | 27.54 | 1.65 |
|  |  | Total |  |  | 29.19 |

**C04BT120** m CABLE CIRCUITO ALUMBRADO 3x1.5 mm² (12/04/2000)
500 m × 2.65 = 1325.00
Circuito de alumbrado realizado con conductor unipolar de cobre rígido, con aislamiento 700 V. y una sección de 3x1.5 mm², bajo tubo flexible aislante corrugado de PVC, de diámetro 16 mm. y grado de protección 7, en sistema monofásico (fase y neutro), incluso parte proporcional de cajas de registro y regletas de conexión. Según E.T. E01FB.

| Código | Ud | Descripción | Rendimiento | Precio | Importe |
|---|---|---|---|---|---|
| O01OA040 | h | Oficial segunda | 0.05 | 17.8 | 0.89 |
| O01OA030 | h | Oficial primera | 0.05 | 18.2 | 0.91 |
| TUBO16 | M | Tubo corrugado Ø 16 mm | 1 | 0.07 | 0.07 |
| PIEJ26A | ML | Conductor unipolar 1x1.5 mm2 Cu 750V | 3 | 0.15 | 0.45 |
| P0001 | UD | Pequeño material | 1 | 0.11 | 0.11 |
| %3 AUX | % | MEDIOS AUXILIARES | 3 % | 2.43 | 0.07 |
| %6 CI | % | COSTES INDIRECTOS | 6 % | 2.50 | 0.15 |
|  |  | Total |  |  | 2.65 |

Claves: protección, PVC, flexible, diámetro, tubo, corrugado, graduación, sección, caja, aislante, aislamiento, cobre, rígido, conexión, registro, conductor, circuito, monofásico, alumbrado, regla

**C04BT130** m CABLE CIRCUITO FUERZA 3x2.5 mm² (10/10/2001)
200 m × 2.93 = 586.00
M.l. Circuito de fuerza realizado con conductor unipolar de cobre rígido, con aislamiento 700 V. y una sección de 3x2.5 mm², bajo tubo flexible aislante corrugado de PVC, de diámetro 20 mm. y grado de protección 7, (fase +neutro+tierra), incluso parte proporcional de cajas de registro y regletas de conexión. Según E.T. E01FB.

| Código | Ud | Descripción | Rendimiento | Precio | Importe |
|---|---|---|---|---|---|
| O01OA040 | h | Oficial segunda | 0.05 | 17.8 | 0.89 |
| O01OA030 | h | Oficial primera | 0.05 | 18.2 | 0.91 |
| TUBO20 | M | Tubo corrugado Ø 20 mm (material; 10/10/2001) | 1 | 0.11 | 0.11 |
| PIEJ26B | ML | Conductor unipolar 1x2.5 mm2 Cu 750V (material; 20/03/2020) | 3 | 0.22 | 0.66 |
| P0001 | UD | Pequeño material | 1 | 0.11 | 0.11 |
| %3 AUX | % | MEDIOS AUXILIARES | 3 % | 2.68 | 0.08 |
| %6 CI | % | COSTES INDIRECTOS | 6 % | 2.76 | 0.17 |
|  |  | Total |  |  | 2.93 |

Claves: protección, PVC, flexible, diámetro, tubo, corrugado, graduación, sección, caja, aislante, aislamiento, cobre, rígido, conexión, registro, conductor, circuito, monofásico, alumbrado, regla

**C04BT140** m CABLE CIRCUITO FUERZA 5x2.5 mm² (10/10/2001)
200 m × 3.4 = 680.00
M.l. Circuito de fuerza realizado con conductor unipolar de cobre rígido, con aislamiento 700 V. y una sección de 5x2.5 mm², bajo tubo flexible aislante corrugado de PVC, de diámetro 20 mm. y grado de protección 7, (3 fases +neutro+tierra), incluso parte proporcional de cajas de registro y regletas de conexión. Según E.T. E01FB.

| Código | Ud | Descripción | Rendimiento | Precio | Importe |
|---|---|---|---|---|---|
| O01OA040 | h | Oficial segunda | 0.05 | 17.8 | 0.89 |
| O01OA030 | h | Oficial primera | 0.05 | 18.2 | 0.91 |
| TUBO20 | M | Tubo corrugado Ø 20 mm | 1 | 0.11 | 0.11 |
| PIEJ26B | ML | Conductor unipolar 1x2.5 mm2 Cu 750V | 5 | 0.22 | 1.10 |
| P0001 | UD | Pequeño material | 1 | 0.11 | 0.11 |
| %3 AUX | % | MEDIOS AUXILIARES | 3 % | 3.12 | 0.09 |
| %6 CI | % | COSTES INDIRECTOS | 6 % | 3.21 | 0.19 |
|  |  | Total |  |  | 3.4 |

Claves: regla, alumbrado, monofásico, circuito, conductor, registro, conexión, rígido, cobre, aislamiento, aislante, caja, sección, graduación, corrugado, tubo, diámetro, flexible, PVC, protección

**C04BT180** ud CUADRO TOMAS DE FUERZA (25/05/2007)
6 ud × 92.63 = 555.78
Cuadro para tomas de fuerza de Schneider o equivalente con una salida trifásica y dos salidas monofásicas totamente protegidas. Incluído caja registro, caja mecanismos, base enchufes, totalmente montado e instalado. Según E.T. E01TC.

| Código | Ud | Descripción | Rendimiento | Precio | Importe |
|---|---|---|---|---|---|
| O01OA030 | h | Oficial primera | 1 | 18.2 | 18.20 |
| O01OA040 | h | Oficial segunda | 1 | 17.8 | 17.80 |
| PEL0783 | ud | Cuadro tomas de corriente (material; 10/08/2020) | 1 | 49.68 | 49.68 |
| %2 AUX | % | MEDIOS AUXILIARES | 2 % | 85.68 | 1.71 |
| %6 CI | % | COSTES INDIRECTOS | 6 % | 87.39 | 5.24 |
|  |  | Total |  |  | 92.63 |

**ELAR763** m Tubo PVC rígido d=20mm (09/08/2011)
50 m × 8.86 = 443.00
Tubo rígido de PVC d=32mm para canalización de conductores, incluso soportes y anclajes, instalado. Según E.T. E01TP.

| Código | Ud | Descripción | Rendimiento | Precio | Importe |
|---|---|---|---|---|---|
| O01OA030 | h | Oficial primera | 0.2 | 18.2 | 3.64 |
| O01OA040 | h | Oficial segunda | 0.2 | 17.8 | 3.56 |
| PEL0763 | ml | Tubo rígido PVC d=20mm (material; 15/01/2018) | 1 | 0.76 | 0.76 |
| %5 AUX | % | MEDIOS AUXILIARES | 5 % | 7.96 | 0.40 |
| %6 CI | % | COSTES INDIRECTOS | 6 % | 8.36 | 0.50 |
|  |  | Total |  |  | 8.86 |

**ELAR764** m Tubo PVC rígido d=16mm (09/08/2011)
150 m × 8.64 = 1296.00
Tubo rígido de PVC d=32mm para canalización de conductores, incluso soportes y anclajes, instalado. Según E.T. E01TP.

| Código | Ud | Descripción | Rendimiento | Precio | Importe |
|---|---|---|---|---|---|
| O01OA030 | h | Oficial primera | 0.2 | 18.2 | 3.64 |
| O01OA040 | h | Oficial segunda | 0.2 | 17.8 | 3.56 |
| PEL0764 | ml | Tubo rígido PVC d=16mm (material; 15/01/2018) | 1 | 0.56 | 0.56 |
| %5 AUX | % | MEDIOS AUXILIARES | 5 % | 7.76 | 0.39 |
| %6 CI | % | COSTES INDIRECTOS | 6 % | 8.15 | 0.49 |
|  |  | Total |  |  | 8.64 |

##### 2.2.5.9 INSTALACIONES DE FONTANERÍA EDIF. PRETRATAMIENTO (01/03/1999)
Importe: 1972.43

**I02TA200** ML TUBERÍA DE ACERO INOXIDABLE AISI-316L DN 200 (25/07/2007)
25.2 ML × 48.44 = 1220.69
Suministro e instalación de tubería soldada de acero inoxidable AISI-316-L, milimétrica, ISO 17457, DN 200 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA200 | UD | TUBERÍA DE ACERO INOXIDABLE AISI-316L DN 200 (material; 15/02/2021) | 1 | 38.88 | 38.88 |
| M07CG010 | h | Camión con grúa 6 t. | 0.05 | 49.36 | 2.47 |
| %1 AUX | % | MEDIOS AUXILIARES | 1 % | 45.25 | 0.45 |
| %6 CI | % | COSTES INDIRECTOS | 6 % | 45.70 | 2.74 |
|  |  | Total |  |  | 48.44 |

| Medición | Uds. | Largo | Parcial |
|---|---|---|---|
| Vaciados a fosa | 1 | 8.7 | 8.70 |
| Vaciados a arqueta | 1 | 1.5 | 1.50 |
|  | 1 | 15 | 15.00 |
| Total |  |  | 25.2 |

**I02TA250** ML TUBERÍA DE ACERO INOXIDABLE AISI-316L DN 250 (25/07/2007)
10.8 ML × 58.59 = 632.77
Suministro e instalación de tubería soldada de acero inoxidable AISI-316-L, milimétrica, ISO 17457, DN 250 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA250 | UD | TUBERÍA DE ACERO INOXIDABLE AISI-316L DN 250 (material; 15/02/2021) | 1 | 48.35 | 48.35 |
| M07CG010 | h | Camión con grúa 6 t. | 0.05 | 49.36 | 2.47 |
| %1 AUX | % | MEDIOS AUXILIARES | 1 % | 54.72 | 0.55 |
| %6 CI | % | COSTES INDIRECTOS | 6 % | 55.27 | 3.32 |
|  |  | Total |  |  | 58.59 |

| Medición | Uds. | Largo | Parcial |
|---|---|---|---|
|  | 1 | 2.3 | 2.30 |
|  | 1 | 8.5 | 8.50 |
| Total |  |  | 10.8 |

**E05SA044** ud ARQUETA RED DE SNTO. DE 50x50x80 TAPA FUNDICIÓN (01/03/1999)
1 ud × 118.97 = 118.97
Ud. Arqueta de registro de 38x38x50 cm. realizada con fábrica de ladrillo macizo de 1/2 pié de espesor recibido con mortero de cemento M 5 según UNE-EN 998-2, enfoscada y bruñida en su interior, i/solera de hormigón HM-20 N/mm2 y cerco y tapa de fundición hidráulica de 50x50 cm C-250

| Código | Ud | Descripción | Rendimiento | Precio | Importe |
|---|---|---|---|---|---|
| O01OA030 | h | Oficial primera | 2 | 18.2 | 36.40 |
| O01OA070 | h | Peón ordinario | 1 | 17.06 | 17.06 |
| u03051 | UD | Ladrillo macizo (material; 01/03/1999) | 96 | 0.06 | 5.76 |
| P001c9 | m2 | Cerco y tapa de fundición paso 50x50cm C250 H (material; 13/07/2020) | 1 | 43.39 | 43.39 |
| P01HM010 | m3 | Hormigón HM-20/P/20/I central | 0.12 | 71 | 8.52 |
| A01JK005 | m³ | MORTERO CEMENTO PREPARADO M5 (material; 01/03/2017) | 0.024 | 46.28 | 1.11 |
| %6 CI | % | COSTES INDIRECTOS | 6 % | 112.24 | 6.73 |
|  |  | Total |  |  | 118.97 |

##### 2.2.5.10 INSTALACIONES DE VENTILACIÓN EDIF. PRETRATAMIENTO (17/08/2020)
Importe: 12420.1

**E05IF373** ud BOMBA DE CALOR 13,04/13,96 KW (19/03/2021)
1 ud × 5195.49 = 5195.49
Bomba de calor reversible, aire-agua, potencia frigorífica nominal de 13,04 kW (temperatura de entrada del aire: 35°C; temperatura de salida del agua: 7°C, salto térmico: 5°C), potencia calorífica nominal de 13,96 kW (temperatura húmeda de entrada del aire: 7°C; temperatura de salida del agua: 45°C, salto térmico: 5°C), con grupo hidráulico (vaso de expansión de 6 l, presión nominal disponible de 80,7 kPa) y depósito de inercia de 150 l; con presostato diferencial de caudal, manómetros, válvula de seguridad y purgador automático de aire, con refrigerante R-407C, con termómetros, filtro, para instalación en exterior. Totalmente montada, conexionada y puesta en marcha por la empresa instaladora para la comprobación de su correcto funcionamiento.

| Código | Ud | Descripción | Rendimiento | Precio | Importe |
|---|---|---|---|---|---|
| B.C.AWG15 | ud | BOMBA DE CALOR 13,04/13,96 KW (material; 19/03/2021) | 1 | 4901.41 | 4901.41 |
| %6 CI | % | COSTES INDIRECTOS | 6 % | 4901.41 | 294.08 |
|  |  | Total |  |  | 5195.49 |

| Medición | Uds. | Parcial |
|---|---|---|
| E. Pretratamiento | 1 | 1.00 |
| Total |  | 1 |

**E05IF030** UD RECUPERADOR 1800 m3/h (07/09/2020)
1 UD × 4269.88 = 4269.88
Suministro e instalación mural de recuperador de calor aire-aire, montaje vertical, caudal de aire nominal 1.800 m³/h, dimensiones 1480x2150x590 mm, peso 290 kg, presión estática de aire nominal 430 Pa, presión sonora a 1 m 61 dBA, potencia eléctrica nominal 1820 W, alimentación trifásica a 400 V, eficiencia de recuperación calorífica en condiciones húmedas 85,8%, potencia calorífica recuperada 19,09 kW (temperatura del aire exterior -7°C con humedad relativa del 80% y temperatura ambiente 20°C con humedad relativa del 55%), eficiencia de recuperación calorífica en condiciones secas 76,6% (temperatura del aire exterior 5°C con humedad relativa del 80% y temperatura ambiente 25°C), con intercambiador de placas de aluminio de flujo cruzado, ventiladores con motor de tipo EC de alta eficiencia, bypass con servomotor para cambio de modo de operación de recuperación a free-cooling, estructura desmontable de doble panel con aislamiento de lana mineral de 25 mm de espesor, paneles exteriores de acero prepintado y paneles interiores de acero galvanizado, filtros de aire clase F7+F8 en la entrada de aire exterior, filtro de aire clase M5 en el retorno de aire del interior, presostatos diferenciales para los filtros, acceso a los ventiladores y a los filtros de aire a través de los paneles de inspección, posibilidad de acceso lateral a los filtros, control electrónico para la regulación de la ventilación y de la temperatura, para la supervisión del estado de los filtros de aire, programación semanal y gestión de las funciones de desescarche y antihielo para la sección opcional con batería de agua, con sección con batería de agua, potencia frigorífica total 16,14 kW, potencia frigorífica sensible 8,72 kW, potencia calorífica 20,83 kW, con válvula motorizada de 3 vías, modulante, para la batería de agua.

| Código | Ud | Descripción | Rendimiento | Precio | Importe |
|---|---|---|---|---|---|
| RC1800 | ud | RECUPERADOR 1800 m3/h (material; 07/09/2020) | 1 | 4028.19 | 4028.19 |
| %6 CI | % | COSTES INDIRECTOS | 6 % | 4028.19 | 241.69 |
|  |  | Total |  |  | 4269.88 |

| Medición | Uds. | Parcial |
|---|---|---|
| E. Pretratamiento | 1 | 1.00 |
| Total |  | 1 |

**E05IF040** UD FANCOIL CASSETTE TECHO 5,58/6,68 KW (17/08/2020)
2 UD × 373.79 = 747.58
Fancoil de techo de baja silueta, sistema de dos tubos, potencia frigorífica total nominal de 5,58 kW (temperatura húmeda de entrada del aire: 19°C; temperatura de entrada del agua: 7°C, salto térmico: 5°C), potencia calorífica nominal de 6,68 kW (temperatura de entrada del aire: 20°C; temperatura de entrada del agua: 50°C), de 3 velocidades, caudal de agua nominal de 0,268 m³/h, caudal de aire nominal de 1058 m³/h. Totalmente montado, conexionado y puesto en marcha por la empresa instaladora para la comprobación de su correcto funcionamiento.

| Código | Ud | Descripción | Rendimiento | Precio | Importe |
|---|---|---|---|---|---|
| FC84 | ud | FANCOIL CASSETTE TECHO 5,58/6,68 KW (material; 17/08/2020) | 1 | 352.63 | 352.63 |
| %6 CI | % | COSTES INDIRECTOS | 6 % | 352.63 | 21.16 |
|  |  | Total |  |  | 373.79 |

| Medición | Uds. | Parcial |
|---|---|---|
| E. Pretratamiento | 2 | 2.00 |
| Total |  | 2 |

**E05IF050** m CONDUCTO CHAPA 0,8 mm. (17/08/2020)
10 m × 68.78 = 687.80
Canalización de aire realizada con chapa de acero galvanizada de 0,8 mm. de espesor, para canalización de aire, i/embocaduras, derivaciones, elementos de fijación y piezas especiales, sellado de juntas, homologado, instalado, según normas UNE y NTE-ICI-23. Totalmente instalado y comprobado.

| Código | Ud | Descripción | Rendimiento | Precio | Importe |
|---|---|---|---|---|---|
| URSA | m | CONDUCTO CHAPA 0,8 mm. (material; 17/08/2020) | 1 | 64.89 | 64.89 |
| %6 CI | % | COSTES INDIRECTOS | 6 % | 64.89 | 3.89 |
|  |  | Total |  |  | 68.78 |

| Medición | Uds. | Largo | Parcial |
|---|---|---|---|
| E. Pretratamiento | 1 | 10 | 10.00 |
| Total |  |  | 10 |

**E05IF060** UD REJILLA 900X200 mm (17/08/2020)
1 UD × 71.42 = 71.42
Rejillas lineales de extracción de 900x200 mm, compuesta por marco frontal, con lamas deflectoras horizontales y orientables en la cara frontal, montaje roscado (SM) y con compuerta corredera de regulación. Marco y lamas fabricadas en chapa de acero lacado y termoesmaltada en RAL 9010 (blanco) o en chapa de acero electrogalvanizado. Piezas adosadas en chapa de acero electrogalvanizado, totalmente instalado y comprobado.

| Código | Ud | Descripción | Rendimiento | Precio | Importe |
|---|---|---|---|---|---|
| 900X200 | ud | REJILLA 900X200 mm (material; 17/08/2020) | 1 | 67.38 | 67.38 |
| %6 CI | % | COSTES INDIRECTOS | 6 % | 67.38 | 4.04 |
|  |  | Total |  |  | 71.42 |

| Medición | Uds. | Parcial |
|---|---|---|
| E. Pretratamiento | 1 | 1.00 |
| Total |  | 1 |

**E05IF070** UD REJILLA 750X250 mm (17/08/2020)
1 UD × 71.59 = 71.59
Rejillas lineales de extracción de 750x250 mm, compuesta por marco frontal, con lamas deflectoras horizontales y orientables en la cara frontal, montaje roscado (SM) y con compuerta corredera de regulación. Marco y lamas fabricadas en chapa de acero lacado y termoesmaltada en RAL 9010 (blanco) o en chapa de acero electrogalvanizado. Piezas adosadas en chapa de acero electrogalvanizado, totalmente instalado y comprobado.

| Código | Ud | Descripción | Rendimiento | Precio | Importe |
|---|---|---|---|---|---|
| 750X250 | ud | REJILLA 750X250 mm (material; 17/08/2020) | 1 | 67.54 | 67.54 |
| %6 CI | % | COSTES INDIRECTOS | 6 % | 67.54 | 4.05 |
|  |  | Total |  |  | 71.59 |

| Medición | Uds. | Parcial |
|---|---|---|
| E. Pretratamiento | 1 | 1.00 |
| Total |  | 1 |

**E05IF280** UD REJILLA 350X200 mm (21/08/2020)
2 UD × 33.6 = 67.20
Rejillas lineales de extracción de 350x200 mm, compuesta por marco frontal, con lamas deflectoras horizontales y orientables en la cara frontal, montaje roscado (SM) y con compuerta corredera de regulación. Marco y lamas fabricadas en chapa de acero lacado y termoesmaltada en RAL 9010 (blanco) o en chapa de acero electrogalvanizado. Piezas adosadas en chapa de acero electrogalvanizado, totalmente instalado y comprobado.

| Código | Ud | Descripción | Rendimiento | Precio | Importe |
|---|---|---|---|---|---|
| 350X200 | ud | REJILLA 350X200 mm (material; 21/08/2020) | 1 | 31.7 | 31.70 |
| %6 CI | % | COSTES INDIRECTOS | 6 % | 31.70 | 1.90 |
|  |  | Total |  |  | 33.6 |

| Medición | Uds. | Parcial |
|---|---|---|
| E. Pretratamiento | 2 | 2.00 |
| Total |  | 2 |

**E05IF090** UD REGULADOR DE CAUDAL CONSTANTE (17/08/2020)
2 UD × 89.77 = 179.54
Caja de caudal constante, adecuada para regulación continua de caudal constante hasta máx. 1000 Pa de diferencia de presión, incertidumbre de medida mas menos el 5%, equipada con bridas metu y clavetas de regulación de flujo. Carcasa fabricada en acero galvanizado, apropiado para tubos y conductos rectangulares según DIN 24145, totalmente instalado y comprobado.

| Código | Ud | Descripción | Rendimiento | Precio | Importe |
|---|---|---|---|---|---|
| RCC | ud | REGULADOR DE CAUDAL CONSTANTE (material; 17/08/2020) | 1 | 84.69 | 84.69 |
| %6 CI | % | COSTES INDIRECTOS | 6 % | 84.69 | 5.08 |
|  |  | Total |  |  | 89.77 |

| Medición | Uds. | Parcial |
|---|---|---|
| E. Pretratamiento | 2 | 2.00 |
| Total |  | 2 |

**E05IF100** ud CONEXIONADO Y CABLEADO DE CONTROL (27/08/2020)
2 ud × 435.89 = 871.78
Suministro, montaje, acabado, puesta a punto y pruebas de las unidades y equipos de acuerdo a planos y especificaciones. Suministro e instalación de cableados formados por conductores tipo RVK 0,6/1Kv de distintas secciones y números de polos, desde panel de control a los puntos existentes según listado de funciones, incluso parte proporcional de canalizaciones mediante tubo de PVC flexible, en tramos ocultos, rígidos en tramos vistos y acero en el exterior.

| Código | Ud | Descripción | Rendimiento | Precio | Importe |
|---|---|---|---|---|---|
| CCC | ud | CONEXIONADO Y CABLEADO DE CONTROL (material; 27/08/2020) | 1 | 411.22 | 411.22 |
| %6 CI | % | COSTES INDIRECTOS | 6 % | 411.22 | 24.67 |
|  |  | Total |  |  | 435.89 |

| Medición | Uds. | Parcial |
|---|---|---|
| E. Pretratamiento | 2 | 2.00 |
| Total |  | 2 |

**E05IF110** UD LEGALIZACIÓN Y CONTROL DE CALIDAD (20/07/2021)
1 UD × 257.82 = 257.82
Tramitación del expediente administrativo ante la delegación de Industria de la Comunidad Autónoma y las Compañias Suministradoras, lo cual incluye la presentación y recogida de la documentación ante estos organimos, quedando a su cargo el abono de las correspondientes tasas de legalización.
Así mismo, la empresa instaladora deberá de realizar y entregar ante estos organismos la siguiente documentación:
- Certificado de instalación térmica visado ante colegio oficial competente de instalación, realizado por el instalador autorizado.
- Boletín de la instalación.
Dicha documentación ha de ser entregada en copia una vez tramitada por la Delegación de Industria a la Propiedad y a la Dirección Facultativa de Instalaciones.

| Código | Ud | Descripción | Rendimiento | Precio | Importe |
|---|---|---|---|---|---|
| P05IF110 | ud | LEGALIZACIÓN Y CONTROL DE CALIDAD (material; 20/07/2021) | 1 | 243.23 | 243.23 |
| %6 CI | % | COSTES INDIRECTOS | 6 % | 243.23 | 14.59 |
|  |  | Total |  |  | 257.82 |

| Medición | Uds. | Parcial |
|---|---|---|
| E. Pretratamiento | 1 | 1.00 |
| Total |  | 1 |

##### 2.2.5.11 EDIFICACIÓN PRETRATAMIENTO VARIOS (11/02/2010)
Importe: 3463.59

**E05SA020** m BAJANTE PLUV. ALUM. LAC. 120 mm. (11/02/2010)
54.6 m × 18.27 = 997.54
Ml. Bajante en aluminio prelacado en color, de 120 mm de diámetro, para evacuación de aguas pluviales, fijada con abrazaderas a la pared, con refuerzo en los 2 m. inferiores, i/ codos y piezas especiales, medios auxiliares y de seguridad, totalmente colocada según CTE/ DB-HS 5 evacuación de aguas.

| Código | Ud | Descripción | Rendimiento | Precio | Importe |
|---|---|---|---|---|---|
| O01OA030 | h | Oficial primera | 0.1 | 18.2 | 1.82 |
| O01OA070 | h | Peón ordinario | 0.258 | 17.06 | 4.40 |
| U25LD101 | m | Bajante aluminio prelacado (material; 06/05/2013) | 1 | 9.37 | 9.37 |
| U25LD151 | Ud | Codo de aluminio prelacado (material; 11/02/2010) | 0.2 | 8.24 | 1.65 |
| %6 CI | % | COSTES INDIRECTOS | 6 % | 17.24 | 1.03 |
|  |  | Total |  |  | 18.27 |

| Medición | Uds. | Alto | Parcial |
|---|---|---|---|
|  | 6 | 9.1 | 54.60 |
| Total |  |  | 54.6 |

**E05SA019** m CANALÓN ALUM. LACADO 30 cm. DES. (23/05/2013)
101.4 m × 24.32 = 2466.05
Ml. Canalón visto de chapa de aluminio prelacado en color, de 30 cm. de desarrollo y 0,6 mm de espesor, fijado mediante ganchos ocultos con tornillo autorroscante de 40 mm., i/p.p. piezas especiales según CTE/ DB-HS 5 evacuación de aguas.

| Código | Ud | Descripción | Rendimiento | Precio | Importe |
|---|---|---|---|---|---|
| O01OA030 | h | Oficial primera | 0.3675 | 18.2 | 6.69 |
| O01OA070 | h | Peón ordinario | 0.6 | 17.06 | 10.24 |
| u03090 | m | Canalón de aluminio (material; 23/05/2013) | 1 | 6.01 | 6.01 |
| %6 CI | % | COSTES INDIRECTOS | 6 % | 22.94 | 1.38 |
|  |  | Total |  |  | 24.32 |

| Medición | Uds. | Largo | Parcial |
|---|---|---|---|
|  | 2 | 50.7 | 101.40 |
| Total |  |  | 101.4 |

##### 2.2.5.12 PROTECCIÓN CONTRA INCENDIOS (25/05/2007)
Importe: 643.19

**E05IC020** UD EXTINT. POLVO ABC 6 Kg. EF 21A-113B (25/05/2007)
8 UD × 28.92 = 231.36
Ud. Extintor de polvo ABC con eficacia 21A-113B para extinción de fuego de materias sólidas, líquidas, productos gaseosos e incendios de equipos eléctricos, de 6 Kg. de agente extintor con soporte, manómetro y boquilla con difusor según norma UNE-23110, totalmente instalado según CTE/DB-SI 4. Certificado por AENOR.

| Código | Ud | Descripción | Rendimiento | Precio | Importe |
|---|---|---|---|---|---|
| O01OA030 | h | Oficial primera | 0.1 | 18.2 | 1.82 |
| U35AA010 | Ud | Extintor polvo ABC 6 Kg. (material; 10/05/2011) | 1 | 24.67 | 24.67 |
| %3 AUX | % | MEDIOS AUXILIARES | 3 % | 26.49 | 0.79 |
| %6 CI | % | COSTES INDIRECTOS | 6 % | 27.28 | 1.64 |
|  |  | Total |  |  | 28.92 |

**E05IC030** UD EXTINTOR DE CO2 EFICACIA 89B (25/05/2007)
1 UD × 74.54 = 74.54
Ud. Extintor de CO2 (Nieve Carbónica) de 5 kg. de capacidad, eficacia 89B, equipado de manguera con difusor y homologado e instalado según CTE/DB-SI 4.

| Código | Ud | Descripción | Rendimiento | Precio | Importe |
|---|---|---|---|---|---|
| O01OA030 | h | Oficial primera | 0.1 | 18.2 | 1.82 |
| EXTCO2 | UD | Extintor de CO2 (material; 10/05/2011) | 1 | 66.45 | 66.45 |
| %3 AUX | % | MEDIOS AUXILIARES | 3 % | 68.27 | 2.05 |
| %6 CI | % | COSTES INDIRECTOS | 6 % | 70.32 | 4.22 |
|  |  | Total |  |  | 74.54 |

**E05IC040** UD SEÑAL LUMINISCENTE EXT. INCENDIOS (25/05/2007)
14 UD × 8.1 = 113.40
Ud. Señal luminiscente para elementos de evacuación y extinción de incendios (extintores, bies, pulsadores, salidas de emergencia....) de dimensiones conformes a la norma UNE 81501, totalmente instalada, según norma UNE 23033 y CTE/DB-SI 4.

| Código | Ud | Descripción | Rendimiento | Precio | Importe |
|---|---|---|---|---|---|
| O01OA040 | h | Oficial segunda | 0.3 | 17.8 | 5.34 |
| U35MA005 | Ud | Placa señalización incendios (material; 10/05/2011) | 1 | 2.08 | 2.08 |
| %3 AUX | % | MEDIOS AUXILIARES | 3 % | 7.42 | 0.22 |
| %6 CI | % | COSTES INDIRECTOS | 6 % | 7.64 | 0.46 |
|  |  | Total |  |  | 8.1 |

**E05IC060** UD PULSADOR DE ALARMA REARMABLE (25/05/2007)
3 UD × 50.85 = 152.55
Ud. Pulsador de alarma tipo rearmable, con tapa de plástico basculante totalmente instalado, i/p.p. de tubos y cableado, conexionado y probado, según CTE/DB-SI 4.

| Código | Ud | Descripción | Rendimiento | Precio | Importe |
|---|---|---|---|---|---|
| O01OA030 | h | Oficial primera | 0.5 | 18.2 | 9.10 |
| U35FG005 | Ud | Pulsador alarma rearmable (material; 11/05/2011) | 1 | 37.47 | 37.47 |
| %3 AUX | % | MEDIOS AUXILIARES | 3 % | 46.57 | 1.40 |
| %6 CI | % | COSTES INDIRECTOS | 6 % | 47.97 | 2.88 |
|  |  | Total |  |  | 50.85 |

**E05IC070** UD SIRENA ELECTRÓNICA BITONAL PARA EXTERIOR (25/05/2007)
1 UD × 71.34 = 71.34
Ud. Sirena de alarma de incendios bitonal, para montaje exterior, con señal óptica y acústica a 24v, totalmente instalada, i/p.p. tubo y cableado, conexionado y probado, según CTE/DB-SI 4.

| Código | Ud | Descripción | Rendimiento | Precio | Importe |
|---|---|---|---|---|---|
| O01OA030 | h | Oficial primera | 0.5 | 18.2 | 9.10 |
| C040408061 | ud | Sirena electrón.bitonal 24v para exterior (material; 11/05/2011) | 1 | 56.24 | 56.24 |
| %3 AUX | % | MEDIOS AUXILIARES | 3 % | 65.34 | 1.96 |
| %6 CI | % | COSTES INDIRECTOS | 6 % | 67.30 | 4.04 |
|  |  | Total |  |  | 71.34 |

#### 2.2.6 OBRA DESCARGA FOSAS SÉPTICAS
Importe: 6007.29

##### 2.2.6.1 MOVIMIENTO DE TIERRAS OBRA DESCARGA FOSAS SÉPTICAS
Importe: 199.15

**U02ED011** M3 EXCAVACIÓN DE PREZANJAS O ZANJAS SIN ENTIBACIÓN C/ MATERIAL EXC
46.2 M3 × 2.5 = 115.50
Excavación de prezanjas o zanjas sin entibación o excavación a cielo abierto o desmonte para vaciado de superficies en cualquier tipo de material excepto roca, incluso agotamiento y reducción del nivel freático por cualquier tipo de medio que resulte necesario, extraccion y depósito al borde o carga y transporte a lugar de acopio, utilizacion, vertedero o gestor de residuos.

| Código | Ud | Descripción | Rendimiento | Precio | Importe |
|---|---|---|---|---|---|
| O01OA070 | h | Peón ordinario | 0.006 | 17.06 | 0.10 |
| M05EC040 | h | Excavadora hidráulica cadenas 310 CV | 0.004 | 122.95 | 0.49 |
| M05PN030 | h | Pala cargadora neumáticos 200 CV/3,7m3 | 0.01 | 56.41 | 0.56 |
| M07CB020 | h | Camión basculante 4x4 14 t. | 0.03 | 40.19 | 1.21 |
| %6 CI | % | COSTES INDIRECTOS | 6 % | 2.36 | 0.14 |
|  |  | Total |  |  | 2.5 |

| Medición | Uds. | Largo | Ancho | Parcial |
|---|---|---|---|---|
|  | 1 | 11.55 | 4 | 46.20 |
| Total |  |  |  | 46.2 |

**U02RA050** M3 RELLENO DE COBERTURA Y EN TRASDOS DE OBRAS DE FÁBRICA CON MATERI
17.95 M3 × 4.66 = 83.65
Relleno de cobertura, en pozos y trasdos de muros y obra de fábrica con material seleccionado clasificados y seleccionados procedentes de la propia excavacion, incluso transportado, extendido y compactado en tongadas según indicaciones de D.F. y PG 3 (tongadas máx. 15 cm o superiores a 2/3 del tamaño máx. del árido) con una densidad no inferior al 95 % del proctor normal, i/p.p. humectación, replanteos, rasantes, formación de pendientes, refino de taludes, achique de agua de ser preciso, trasiego interno del material, limpieza, medios auxiliares y de seguridad según lo inidcado en PPTP.

| Código | Ud | Descripción | Rendimiento | Precio | Importe |
|---|---|---|---|---|---|
| O01OA070 | h | Peón ordinario | 0.11 | 17.06 | 1.88 |
| M08NM010 | h | Motoniveladora de 135 CV | 0.015 | 71.29 | 1.07 |
| M07CB020 | h | Camión basculante 4x4 14 t. | 0.036 | 40.19 | 1.45 |
| %6 CI | % | COSTES INDIRECTOS | 6 % | 4.40 | 0.26 |
|  |  | Total |  |  | 4.66 |

| Medición | Uds. | Largo | Ancho | Parcial |
|---|---|---|---|---|
|  | 1 | 46.2 |  | 46.20 |
|  | -1 | 8.31 | 3.4 | -28.25 |
| Total |  |  |  | 17.95 |

##### 2.2.6.2 OBRA CIVIL OBRA DESCARGA FOSAS SÉPTICAS
Importe: 4793.84

###### 2.2.6.2.1 OBRA CIVIL OBRA DESCARGA FOSAS SÉPTICAS
Importe: 3591.21

**U03HL010** M3 HORMIGÓN DE LIMPIEZA HL-150/P/20.
2.07 M3 × 74.57 = 154.36

| Medición | Uds. | Largo | Ancho | Alto | Parcial |
|---|---|---|---|---|---|
|  | 1 | 5.1 | 3.4 | 0.1 | 1.73 |
|  | 1 | 3.4 | 1 | 0.1 | 0.34 |
| Total |  |  |  |  | 2.07 |

**U03HL030** M3 HORMIGÓN HNE-20/P/20 RELLENOS CON TAMAÑO MÁXIMO DE ÁRIDO IN
0.27 M3 × 78.64 = 21.23

| Medición | Uds. | Largo | Ancho | Parcial |
|---|---|---|---|---|
|  | 1 | 0.09 | 3 | 0.27 |
| Total |  |  |  | 0.27 |

**U03HE021** M3 HORMIGÓN ARMAR EN CIMENTACIONES, MUROS Y LOSAS HA-30/B/20/IV+Qb
11.11 M3 × 90.78 = 1008.57

| Medición | Uds. | Largo | Ancho | Alto | Parcial |
|---|---|---|---|---|---|
| Solera | 1 | 1.3 | 3.4 | 0.3 | 1.326 |
|  | 1 | 3.8 | 3.4 | 0.2 | 2.584 |
| Muros | 1 | 3.4 | 0.3 | 2.3 | 2.346 |
|  | 2 | 1 | 0.3 | 3.16 | 1.896 |
|  | 2 | 2.45 | 0.2 |  | 0.980 |
|  | 1 | 3 | 0.2 | 0.5 | 0.300 |
| Rejilla | 1 | 3.4 | 1 | 0.2 | 0.680 |
|  | 1 | 3.4 | 0.2 | 0.5 | 0.340 |
|  | 2 | 0.8 | 0.2 | 0.5 | 0.160 |
| Losa | 1 | 2 | 1 | 0.25 | 0.500 |
| Total |  |  |  |  | 11.11 |

**U03EO010** M2 ENCOFRADO Y DESENCOFRADO RECTO PARA CIMENTACIONES
5.08 M2 × 15.76 = 80.06

| Medición | Uds. | Largo | Alto | Parcial |
|---|---|---|---|---|
| Solera | 2 | 1.3 | 0.3 | 0.78 |
|  | 1 | 3.4 | 0.3 | 1.02 |
|  | 2 | 3.8 | 0.2 | 1.52 |
|  | 1 | 3.4 | 0.2 | 0.68 |
| Rejilla | 1 | 3.4 | 0.2 | 0.68 |
|  | 2 | 1 | 0.2 | 0.40 |
| Total |  |  |  | 5.08 |

**U03EO110** M2 ENCOFRADO Y DESENCOFRADO RECTO EN ALZADOS DE MUROS (E-2 HORMIG.)
46.08 M2 × 23.99 = 1105.46

| Medición | Uds. | Largo | Alto | Parcial |
|---|---|---|---|---|
| Muros | 2 | 3.4 | 2.3 | 15.64 |
|  | 4 | 1 | 3.16 | 12.64 |
|  | 4 | 2.45 |  | 9.80 |
|  | 2 | 3 | 0.5 | 3.00 |
| Rejilla |  |  |  |  |
|  | 2 | 3.4 | 0.5 | 3.40 |
|  | 4 | 0.8 | 0.5 | 1.60 |
| Total |  |  |  | 46.08 |

**U03EO100** M2 ENCOFRADO Y DESENCOFRADO RECTO (E-2 HORMIGÓN VISTO) EN LOSAS HOR
2 M2 × 28.17 = 56.34

| Medición | Uds. | Largo | Ancho | Parcial |
|---|---|---|---|---|
| Losa | 1 | 2 | 1 | 2.00 |
| Total |  |  |  | 2 |

**U03AA010** kg ACERO CORRUGADO TIPO B 500 S PARA ARMADURAS
916.68 kg × 1.06 = 971.68

| Medición | Uds. | Largo | Ancho | Parcial |
|---|---|---|---|---|
| Solera de 30 cm | 1 | 1.326 | 80 | 106.08 |
| Muros de 30 cm | 1 | 4.242 | 80 | 339.36 |
| Solera y muros de 20 cm | 1 | 5.044 | 85 | 428.74 |
| Losas 25 cm | 1 | 0.5 | 85 | 42.50 |
| Total |  |  |  | 916.68 |

**U03JE010** ML JUNTA ELÁSTICA IMPERMEABLE PARA ESTANQUEIDAD, CON NUCLEO TUBULAR
6 ML × 17.98 = 107.88

| Medición | Uds. | Largo | Parcial |
|---|---|---|---|
|  | 2 | 1.3 | 2.60 |
|  | 1 | 3.4 | 3.40 |
| Total |  |  | 6 |

**U03IP010** M2 IMPERMEABILIZACIÓN DE PARAMENTOS CON PINTURA DE CLORO CAUCHO
23.59 M2 × 3.63 = 85.63

| Medición | Uds. | Largo | Alto | Parcial |
|---|---|---|---|---|
|  | 2 | 1.3 | 3.15 | 8.19 |
|  | 1 | 3.4 | 2 | 6.80 |
|  | 2 |  |  | 2.00 |
|  | 1 | 3.4 | 0.5 | 1.70 |
|  | 2 | 2.45 |  | 4.90 |
| Total |  |  |  | 23.59 |

###### 2.2.6.2.2 OBRA CIVIL ELEMENTOS AUXILIARES OBRA DESCARGA FOSAS SÉPTICAS
Importe: 1202.63

**U04PR420** M2 TAPA METÁLICA ACERO INOX. AISI-316L
0.99 M2 × 60.37 = 59.77

| Medición | Uds. | Largo | Ancho | Parcial |
|---|---|---|---|---|
|  | 1 | 0.9 | 1.1 | 0.99 |
| Total |  |  |  | 0.99 |

**U04PR450** ud PATE DE POLIPROPILENO REFORZADO CON REDONDO 12 mm.
10 ud × 8.09 = 80.90

**E04CU114** m2 CUBIERTA RETRÁCTIL
12.32 m2 × 29.91 = 368.49
M2. Cubierta retráctil, totalmente instalada y terminada.

| Código | Ud | Descripción | Rendimiento | Precio | Importe |
|---|---|---|---|---|---|
| U33045B | M2 | Cubierta retráctil (material; 10/09/2020) | 1 | 17.05 | 17.05 |
| M02GE020 | h | Grúa telescópica autoprop. 25 t. | 0.05 | 75.29 | 3.76 |
| O01OA030 | h | Oficial primera | 0.15 | 18.2 | 2.73 |
| O01OA070 | h | Peón ordinario | 0.2745 | 17.06 | 4.68 |
| %6 CI | % | COSTES INDIRECTOS | 6 % | 28.22 | 1.69 |
|  |  | Total |  |  | 29.91 |

| Medición | Uds. | Largo | Ancho | Parcial |
|---|---|---|---|---|
|  | 1 | 3.2 | 3.85 | 12.32 |
| Total |  |  |  | 12.32 |

**U03AO020** ud AYUDA DE OBRA CIVIL PARA COLOCACIÓN DE PASAMUROS DN< 1.000 mm
3 ud × 102.95 = 308.85

**U04PR460** M2 REJILLA AISI-316L PARA ESCURRIDOS DESCARGA FOSAS SÉPTICAS (08/07/2010)
2.4 M2 × 160.26 = 384.62
Rejilla de acero inoxidable AISI-316L para la zona de descarga de los camiones de las fosas sépticas, formada por enrejilla tipo D, para caminoes pesados, incluso marco de acero INOX. AISI-316L de apoyo fijo y demás operaciones necesarias para su perfecta colocación y completamente terminada.

| Código | Ud | Descripción | Rendimiento | Precio | Importe |
|---|---|---|---|---|---|
| O01OA030 | h | Oficial primera | 0.1 | 18.2 | 1.82 |
| O01OA070 | h | Peón ordinario | 0.1 | 17.06 | 1.71 |
| MAQ.GRU.01 | h | Camión con grua para 7 TM. | 0.01 | 45.39 | 0.45 |
| MAT. REJPR460 | m2 | REJILLA AISI-316L PARA ESCURRIDOS DESCARGA FOSAS SÉPTICAS (material; 15/03/2021) | 1 | 147.21 | 147.21 |
| %6 CI | % | COSTES INDIRECTOS | 6 % | 151.19 | 9.07 |
|  |  | Total |  |  | 160.26 |

| Medición | Uds. | Largo | Ancho | Parcial |
|---|---|---|---|---|
|  | 1 | 3 | 0.8 | 2.40 |
| Total |  |  |  | 2.4 |

##### 2.2.6.3 EQUIPOS OBRA DESCARGA FOSAS SÉPTICAS (25/07/2007)
Importe: 1014.3

###### 2.2.6.3.1 EQUIPOS OBRA DESCARGA FOSAS SÉPTICAS (17/12/2020)
Importe: 927.64

**I02RM010** UD REJA MANUAL DE GRUESOS. PASO 40 MM. AISI-316L. REJA DE 1,0X1,0 M (17/12/2020)
1 UD × 927.64 = 927.64
Reja de desbaste grueso de limpieza manual marca Filtramassa o equivalente, con separación de barrotes 40 mm, ancho de canal 1,00 m y altura de canal 1,0 m. AISI-316L. Incluso cestillo y rastrillo, transporte, medios auxiliares y montaje. Resto de características según E.T. Nº I02RM.

| Código | Ud | Descripción | Rendimiento | Precio | Importe |
|---|---|---|---|---|---|
| O01OA020 | h | Capataz | 0.001 | 18.35 | 0.02 |
| O01OA030 | h | Oficial primera | 0.1 | 18.2 | 1.82 |
| O01OA040 | h | Oficial segunda | 0 | 17.8 | 0.00 |
| O01OA050 | h | Ayudante | 0 | 17.37 | 0.00 |
| O01OA060 | h | Peón especializado | 0.1 | 17.06 | 1.71 |
| O01OA070 | h | Peón ordinario | 0.1 | 17.06 | 1.71 |
| MAT01RM010 | UD | REJA MANUAL DE GRUESOS. PASO 40 MM. AISI-316L. REJA DE 1,0X1,0 M (material; 17/12/2020) | 1 | 869.87 | 869.87 |
| %6 CI | % | COSTES INDIRECTOS | 6 % | 875.13 | 52.51 |
|  |  | Total |  |  | 927.64 |

###### 2.2.6.3.2 INSTRUMENTACIÓN (25/07/2007)
Importe: 86.66

**I01NB010** UD REGULADOR DE NIVEL POR BOYA
1 UD × 86.66 = 86.66

### 2.3 MEDICIÓN AGUA BRUTA
Importe: 25277.27

#### 2.3.1 OBRA CIVIL MEDICIÓN AGUA PRETRATADA
Importe: 4641.35

**U03HL010** M3 HORMIGÓN DE LIMPIEZA HL-150/P/20.
2.69 M3 × 74.57 = 200.59

| Medición | Uds. | Largo | Ancho | Alto | Parcial |
|---|---|---|---|---|---|
|  | 1 | 7.9 | 3.4 | 0.1 | 2.69 |
| Total |  |  |  |  | 2.69 |

**U03HE021** M3 HORMIGÓN ARMAR EN CIMENTACIONES, MUROS Y LOSAS HA-30/B/20/IV+Qb
16.06 M3 × 90.78 = 1457.93

| Medición | Uds. | Largo | Ancho | Alto | Parcial |
|---|---|---|---|---|---|
| Solera | 1 | 7.9 | 3.4 | 0.3 | 8.06 |
| Muros | 2 | 7.5 | 0.25 | 1.6 | 6.00 |
|  | 2 | 2.5 | 0.25 | 1.6 | 2.00 |
| Total |  |  |  |  | 16.06 |

**U03EO010** M2 ENCOFRADO Y DESENCOFRADO RECTO PARA CIMENTACIONES
6.78 M2 × 15.76 = 106.85

| Medición | Uds. | Largo | Alto | Parcial |
|---|---|---|---|---|
| Solera | 2 | 7.9 | 0.3 | 4.74 |
|  | 2 | 3.4 | 0.3 | 2.04 |
| Total |  |  |  | 6.78 |

**U03EO110** M2 ENCOFRADO Y DESENCOFRADO RECTO EN ALZADOS DE MUROS (E-2 HORMIG.)
64 M2 × 23.99 = 1535.36

| Medición | Uds. | Largo | Alto | Parcial |
|---|---|---|---|---|
| Muros | 4 | 7.5 | 1.6 | 48.00 |
|  | 4 | 2.5 | 1.6 | 16.00 |
| Total |  |  |  | 64 |

**U03AA010** kg ACERO CORRUGADO TIPO B 500 S PARA ARMADURAS
1164.06 kg × 1.06 = 1233.90

| Medición | Uds. | Largo | Ancho | Parcial |
|---|---|---|---|---|
| Solera 30 cm | 1 | 8.058 | 70 | 564.06 |
| Muros de 25 cm | 1 | 8 | 75 | 600.00 |
| Total |  |  |  | 1164.06 |

**U03IP010** M2 IMPERMEABILIZACIÓN DE PARAMENTOS CON PINTURA DE CLORO CAUCHO
29.4 M2 × 3.63 = 106.72

| Medición | Uds. | Largo | Alto | Parcial |
|---|---|---|---|---|
|  | 2 | 7.5 | 1.4 | 21.00 |
|  | 2 | 3 | 1.4 | 8.40 |
| Total |  |  |  | 29.4 |

#### 2.3.2 OBRA CIVIL ELEMENTOS AUXILIARES MEDICIÓN AGUA PRETRATADA (08/07/2010)
Importe: 1401.23

**U04PR420** M2 TAPA METÁLICA ACERO INOX. AISI-316L
18.46 M2 × 60.37 = 1114.43

| Medición | Uds. | Largo | Ancho | Parcial |
|---|---|---|---|---|
|  | 1 | 7.1 | 2.6 | 18.46 |
| Total |  |  |  | 18.46 |

**U04PR450** ud PATE DE POLIPROPILENO REFORZADO CON REDONDO 12 mm.
10 ud × 8.09 = 80.90

| Medición | Uds. | Largo | Parcial |
|---|---|---|---|
|  | 2 | 5 | 10.00 |
| Total |  |  | 10 |

**U03AO020** ud AYUDA DE OBRA CIVIL PARA COLOCACIÓN DE PASAMUROS DN< 1.000 mm
2 ud × 102.95 = 205.90

#### 2.3.3 EQUIPOS ELECTROMECÁNICOS MEDICIÓN AGUA PRETRATADA (25/07/2007)
Importe: 14220.34

##### 2.3.3.1 EQUIPOS MECÁNICOS (25/07/2007)
Importe: 11875.44

**I02CD400** ud CARRETE DESMONTAJE TELESCÓPICO DN400 PN16. (25/07/2007)
2 ud × 624.82 = 1249.64
Carrete telescópico de desmontaje DN400 PN 16, bridas de acero al carbono, virolas de acero inoxidable, protección epoxi, tornillos y tuercas en acero F-114, cincado y posterior baño de cromo-niquel, incluido p.p. de brida enchufe. Incluido transporte, montaje, conexiones eléctricas y pruebas de funcionamiento. Resto de caracerísticas, según E.T. Nº I02CD

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02CD400 | ud | CARRETE DESMONTAJE TELESCÓPICO DN250 PN16. (material; 17/03/2021) | 1 | 544.68 | 544.68 |
| M07CG010 | h | Camión con grúa 6 t. | 0 | 49.36 | 0.00 |
| %1 AUX | % | MEDIOS AUXILIARES | 1 % | 583.61 | 5.84 |
| %6 CI | % | COSTES INDIRECTOS | 6 % | 589.45 | 35.37 |
|  |  | Total |  |  | 624.82 |

**I02VC400** UD VÁLVULA COMPUERTA MANUAL DN400. PN16. (25/07/2007)
1 UD × 1975.89 = 1975.89
Válvula de compuerta de cierre elástico de 400 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC400 | UD | VÁLVULA COMPUERTA MANUAL DN=400 mm. / 16 atm. (material; 21/03/2021) | 1 | 1806.66 | 1806.66 |
| M07CG010 | h | Camión con grúa 6 t. | 0 | 49.36 | 0.00 |
| %1 AUX | % | MEDIOS AUXILIARES | 1 % | 1845.59 | 18.46 |
| %6 CI | % | COSTES INDIRECTOS | 6 % | 1864.05 | 111.84 |
|  |  | Total |  |  | 1975.89 |

**I02VCM400** UD VÁLVULA COMPUERTA MOTORIZADA DN400. PN16. (25/07/2007)
1 UD × 4268.29 = 4268.29
Válvula de compuerta de cierre elástico de 400 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VCM400 | UD | VÁLVULA COMPUERTA MOTORIZADA DN400. PN16. (material; 17/03/2021) | 1 | 3947.89 | 3947.89 |
| M07CG010 | h | Camión con grúa 6 t. | 0 | 49.36 | 0.00 |
| %1 AUX | % | MEDIOS AUXILIARES | 1 % | 3986.82 | 39.87 |
| %6 CI | % | COSTES INDIRECTOS | 6 % | 4026.69 | 241.60 |
|  |  | Total |  |  | 4268.29 |

**I02CD500** ud CARRETE DESMONTAJE TELESCÓPICO DN500 PN16. (25/07/2007)
1 ud × 901.33 = 901.33
Carrete telescópico de desmontaje DN500 PN 16, bridas de acero al carbono, virolas de acero inoxidable, protección epoxi, tornillos y tuercas en acero F-114, cincado y posterior baño de cromo-niquel, incluido p.p. de brida enchufe. Incluido transporte, montaje, conexiones eléctricas y pruebas de funcionamiento. Resto de caracerísticas, según E.T. Nº I02CD

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02CD500 | ud | CARRETE DESMONTAJE TELESCÓPICO DN250 PN16. (material; 17/03/2021) | 1 | 802.96 | 802.96 |
| M07CG010 | h | Camión con grúa 6 t. | 0 | 49.36 | 0.00 |
| %1 AUX | % | MEDIOS AUXILIARES | 1 % | 841.89 | 8.42 |
| %6 CI | % | COSTES INDIRECTOS | 6 % | 850.31 | 51.02 |
|  |  | Total |  |  | 901.33 |

**I02VC500** UD VÁLVULA COMPUERTA MANUAL DN500. PN16. (25/07/2007)
1 UD × 3480.29 = 3480.29
Válvula de compuerta de cierre elástico de 500 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC500 | UD | VÁLVULA COMPUERTA MANUAL DN=500 mm. / 16 atm. (material; 17/03/2021) | 1 | 3211.85 | 3211.85 |
| M07CG010 | h | Camión con grúa 6 t. | 0 | 49.36 | 0.00 |
| %1 AUX | % | MEDIOS AUXILIARES | 1 % | 3250.78 | 32.51 |
| %6 CI | % | COSTES INDIRECTOS | 6 % | 3283.29 | 197.00 |
|  |  | Total |  |  | 3480.29 |

##### 2.3.3.2 INSTRUMENTACIÓN (25/07/2007)
Importe: 2344.9

**I01CE400** ud CAUDALÍMETRO ELECTROMAGNÉTICO DN 400 (25/07/2007)
1 ud × 2344.9 = 2344.90
Equipo medidor de caudal de DN=400 mm. tipo electromagnético y PN=10 atm. con salida 4/20 mA, tensión 220 V y escala 0-240 m3/h, incluso reducciones para acople de tuberías a caudalímetro con bridas ejecutadas de acero inoxidable, totalmente instalado y probado. Incluido transporte, montaje, conexiones eléctricas y pruebas de funcionamiento. Resto de caracerísticas, según E.T. Nº I01CE

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CE400 | ud | CAUDALÍMETRO ELECTROMAGNÉTICO DN 400 (material; 17/03/2021) | 1 | 2014.09 | 2014.09 |
| M07CG010 | h | Camión con grúa 6 t. | 1 | 49.36 | 49.36 |
| %1 AUX | % | MEDIOS AUXILIARES | 1 % | 2190.27 | 21.90 |
| %6 CI | % | COSTES INDIRECTOS | 6 % | 2212.17 | 132.73 |
|  |  | Total |  |  | 2344.9 |

#### 2.3.4 CONDUCCIONES MEDICIÓN AGUA PRETRATADA (25/07/2007)
Importe: 5014.35

**I02TA400** ML TUBERÍA DE ACERO INOXIDABLE AISI-316L DN 400 (25/07/2007)
5 ML × 171.58 = 857.90
Suministro e instalación de tubería soldada de acero inoxidable AISI-316-L, milimétrica, ISO 17457, DN 400 mm espesor mínimo 4 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA400 | UD | TUBERÍA DE ACERO INOXIDABLE AISI-316L DN 400 (material; 17/03/2021) | 1 | 153.9 | 153.90 |
| M07CG010 | h | Camión con grúa 6 t. | 0.05 | 49.36 | 2.47 |
| %1 AUX | % | MEDIOS AUXILIARES | 1 % | 160.27 | 1.60 |
| %6 CI | % | COSTES INDIRECTOS | 6 % | 161.87 | 9.71 |
|  |  | Total |  |  | 171.58 |

**I02TA500** ML TUBERÍA DE ACERO INOXIDABLE AISI-316L DN 500 (25/07/2007)
11.5 ML × 361.43 = 4156.45
Suministro e instalación de tubería soldada de acero inoxidable AISI-316-L, milimétrica, ISO 17457, DN 500 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA500 | UD | TUBERÍA DE ACERO INOXIDABLE AISI-316L DN 600 (material; 17/03/2021) | 1 | 331.22 | 331.22 |
| M07CG010 | h | Camión con grúa 6 t. | 0.05 | 49.36 | 2.47 |
| %1 AUX | % | MEDIOS AUXILIARES | 1 % | 337.59 | 3.38 |
| %6 CI | % | COSTES INDIRECTOS | 6 % | 340.97 | 20.46 |
|  |  | Total |  |  | 361.43 |

| Medición | Uds. | Largo | Parcial |
|---|---|---|---|
| By-pass | 1 | 8.5 | 8.50 |
|  | 2 | 1.5 | 3.00 |
| Total |  |  | 11.5 |

### 2.4 TRATAMIENTO BIOLÓGICO
Importe: 313677.3

#### 2.4.1 MOVIMIENTO DE TIERRAS TRATAMIENTO BIOLÓGICO
Importe: 25936.3

**U02ED011** M3 EXCAVACIÓN DE PREZANJAS O ZANJAS SIN ENTIBACIÓN C/ MATERIAL EXC
5827.81 M3 × 2.5 = 14569.53

| Medición | Uds. | Largo | Ancho | Alto | Parcial |
|---|---|---|---|---|---|
| fórmula: (b+c)/2*d | 1 | 719.35 | 1380.76 | 5.55 | 5827.81 |
| Total |  |  |  |  | 5827.81 |

**U02RA050** M3 RELLENO DE COBERTURA Y EN TRASDOS DE OBRAS DE FÁBRICA CON MATERI
2439.22 M3 × 4.66 = 11366.77

| Medición | Uds. | Largo | Alto | Parcial |
|---|---|---|---|---|
| De excavación | 1 | 5827.81 |  | 5827.810 |
|  | -1 | 661.11 | 0.6 | -396.666 |
|  | -1 | 604.43 | 4.95 | -2991.929 |
| Total |  |  |  | 2439.22 |

#### 2.4.2 OBRA CIVIL TRATAMIENTO BIOLÓGICO
Importe: 200542

##### 2.4.2.1 OBRA CIVIL NUEVO REACTOR BIOLÓGICO
Importe: 200036.48

**U03HL010** M3 HORMIGÓN DE LIMPIEZA HL-150/P/20.
66.85 M3 × 74.57 = 4985.00

| Medición | Uds. | Largo | Ancho | Alto | Parcial |
|---|---|---|---|---|---|
| Solera reactor | 1 | 160.61 |  | 0.1 | 16.06 |
|  | 1 | 35 | 14.3 | 0.1 | 50.05 |
| Solera arqueta salida | 1 | 3.6 | 2.06 | 0.1 | 0.74 |
| Total |  |  |  |  | 66.85 |

**U03HE021** M3 HORMIGÓN ARMAR EN CIMENTACIONES, MUROS Y LOSAS HA-30/B/20/IV+Qb
744.47 M3 × 90.78 = 67582.99

| Medición | Uds. | Largo | Ancho | Alto | Parcial |
|---|---|---|---|---|---|
| Solera reactor | 1 | 160.61 |  | 0.5 | 80.305 |
|  | 1 | 35 | 14.3 | 0.5 | 250.250 |
| Muros exteriores reactor | 1 | 40.42 | 0.5 | 5.6 | 113.176 |
|  | 2 | 35 | 0.5 | 5.6 | 196.000 |
| Interiores reactor | 1 | 35 | 0.3 | 5.6 | 58.800 |
|  | 2 | 9.9 | 0.3 | 5.15 | 30.591 |
| Solera arqueta salida | 1 | 3.6 | 2.06 | 0.4 | 2.966 |
| Muros arqueta salida | 1 | 3.6 | 0.3 | 3 | 3.240 |
|  | 2 | 1.68 | 0.3 | 3 | 3.024 |
| Losa pasarela | 1 | 15.3 | 2 | 0.2 | 6.120 |
| Total |  |  |  |  | 744.47 |

**U03EO010** M2 ENCOFRADO Y DESENCOFRADO RECTO PARA CIMENTACIONES
38.09 M2 × 15.76 = 600.30

| Medición | Uds. | Largo | Alto | Parcial |
|---|---|---|---|---|
| Solera reactor | 2 | 35 | 0.5 | 35.00 |
| Solera arqueta salida | 1 | 3.6 | 0.4 | 1.44 |
|  | 2 | 2.06 | 0.4 | 1.65 |
| Total |  |  |  | 38.09 |

**U03EO080** M2 ENCOFRADO Y DESENCOFRADO CURVO EN SOLERAS Y CIMENTACIONES
41.78 M2 × 20.84 = 870.70
Encofrado y desencofrado curvo en soleras y cimentaciones, colocado a cualquier profundidad incluso parte proporcional de apeos necesarios, arriostramientos, distanciadores, berenjenos, medios auxiliares y pequeño material y protección de seguirdad y salud, totalmente terminado.

| Código | Ud | Descripción | Rendimiento | Precio | Importe |
|---|---|---|---|---|---|
| O01OA020 | h | Capataz | 0.1 | 18.35 | 1.84 |
| O01OA030 | h | Oficial primera | 0.33 | 18.2 | 6.01 |
| O01OA050 | h | Ayudante | 0.33 | 17.37 | 5.73 |
| M13EM030 | m2 | Tablero encofrar 22 mm. 4 p. | 2 | 1.73 | 3.46 |
| P01EB010 | m3 | Tablón pino 2,50/5,50x205x76 | 0.015 | 146.23 | 2.19 |
| P01DC040 | l | Desencofrante p/encofrado metálico | 0.2 | 1.57 | 0.31 |
| P01UC030 | kg | Puntas 20x100 | 0.02 | 5.88 | 0.12 |
| %6 CI | % | COSTES INDIRECTOS | 6 % | 19.66 | 1.18 |
|  |  | Total |  |  | 20.84 |

| Medición | Uds. | Largo | Alto | Parcial |
|---|---|---|---|---|
| Solera reactor | 2 | 41.78 | 0.5 | 41.78 |
| Total |  |  |  | 41.78 |

**U03EO110** M2 ENCOFRADO Y DESENCOFRADO RECTO EN ALZADOS DE MUROS (E-2 HORMIG.)
1348.71 M2 × 23.99 = 32355.55

| Medición | Uds. | Largo | Alto | Parcial |
|---|---|---|---|---|
| Muros exteriores reactor | 4 | 40.42 | 5.6 | 905.41 |
| Interiores reactor | 2 | 35 | 5.6 | 392.00 |
|  | 2 | 0.3 | 5.6 | 3.36 |
|  | 4 | 0.3 | 5.15 | 6.18 |
| Muros arqueta salida | 2 | 3.6 | 3 | 21.60 |
|  | 4 | 1.68 | 3 | 20.16 |
| Total |  |  |  | 1348.71 |

**U03EO120** M2 ENCOFRADO Y DESENCOFRADO CURVO EN ALZADOS DE MUROS (E-2 HORMIG.) (28/02/2013)
654.3 M2 × 23.82 = 15585.43
Encofrado y desencofrado curvo en alzados de muros (E-2 hormigón visto), incluso parte proporcional de apeos necesarios, arriostramientos, distanciadores, berenjenos, medios auxiliares y pequeño material, totalmente terminado.

| Código | Ud | Descripción | Rendimiento | Precio | Importe |
|---|---|---|---|---|---|
| U03065 | M2 | Tablero encofrar 25 mm. 8 pos (material; 28/02/2013) | 1 | 4.66 | 4.66 |
| U03066 | KG | Punta plana 20x100 (material; 28/02/2013) | 0.8 | 0.88 | 0.70 |
| U03067 | kg | Alambre galvanizado 1,3 mm. (material; 28/02/2013) | 2.3 | 1.31 | 3.01 |
| O01OA030 | h | Oficial primera | 0.4 | 18.2 | 7.28 |
| O01OA070 | h | Peón ordinario | 0.4 | 17.06 | 6.82 |
| %6 CI | % | COSTES INDIRECTOS | 6 % | 22.47 | 1.35 |
|  |  | Total |  |  | 23.82 |

| Medición | Uds. | Largo | Alto | Parcial |
|---|---|---|---|---|
| Muros exteriores reactor | 2 | 20.9 | 5.6 | 234.08 |
|  | 2 | 19.32 | 5.6 | 216.38 |
| Interiores reactor | 2 | 10.37 | 5.15 | 106.81 |
|  | 2 | 9.42 | 5.15 | 97.03 |
| Total |  |  |  | 654.3 |

**U03EO100** M2 ENCOFRADO Y DESENCOFRADO RECTO (E-2 HORMIGÓN VISTO) EN LOSAS HOR
6.92 M2 × 28.17 = 194.94

| Medición | Uds. | Largo | Alto | Parcial |
|---|---|---|---|---|
| Pasarela | 2 | 15.3 | 0.2 | 6.12 |
|  | 2 | 2 | 0.2 | 0.80 |
| Total |  |  |  | 6.92 |

**U03AA010** kg ACERO CORRUGADO TIPO B 500 S PARA ARMADURAS
64127.28 kg × 1.06 = 67974.92

| Medición | Uds. | Largo | Ancho | Parcial |
|---|---|---|---|---|
| Solera de 50 cm | 1 | 330.555 | 80 | 26444.40 |
| Solera de 40 cm | 1 | 2.966 | 85 | 252.11 |
| Muros de 50 cm curvos | 1 | 113.176 | 115 | 13015.24 |
| Muros de 50 cm rectos | 1 | 196 | 85 | 16660.00 |
| Muros de 30 cm | 1 | 95.655 | 75 | 7174.13 |
| Losa de 20 cm | 1 | 6.12 | 95 | 581.40 |
| Total |  |  |  | 64127.28 |

**U03JE010** ML JUNTA ELÁSTICA IMPERMEABLE PARA ESTANQUEIDAD, CON NUCLEO TUBULAR
168.07 ML × 17.98 = 3021.90

| Medición | Uds. | Largo | Alto | Parcial |
|---|---|---|---|---|
| Solera-muro exterior | 2 | 35 |  | 70.00 |
|  | 2 | 20.11 |  | 40.22 |
| Muros fases | 8 |  | 5.6 | 44.80 |
| Solera-muro arqueta | 1 | 7.05 |  | 7.05 |
| Muro-muro | 2 |  | 3 | 6.00 |
| Total |  |  |  | 168.07 |

**U03IP010** M2 IMPERMEABILIZACIÓN DE PARAMENTOS CON PINTURA DE CLORO CAUCHO
553.41 M2 × 3.63 = 2008.88

| Medición | Uds. | Largo | Alto | Parcial |
|---|---|---|---|---|
| Muros exterior | 2 | 35 | 4.95 | 346.50 |
|  | 2 | 20.9 | 4.95 | 206.91 |
| Total |  |  |  | 553.41 |

**E01EA080** m BARANDILLA DE ACERO INOXIDABLE AISI-316L
32.5 m × 119.43 = 3881.48

| Medición | Uds. | Largo | Parcial |
|---|---|---|---|
| Pasarela | 1 | 13.4 | 13.40 |
|  | 1 | 19.1 | 19.10 |
| Total |  |  | 32.5 |

**U04PR440** M2 TRAMEX PRFV I/MARCO INOX. AISI-316L
5.39 M2 × 68.91 = 371.42

| Medición | Uds. | Largo | Ancho | Parcial |
|---|---|---|---|---|
| Sobre arqueta de salida | 1 | 3.1 | 1.74 | 5.39 |
| Total |  |  |  | 5.39 |

**U04PR423** M2 ESCALERA Y PASARELAS DE ACERO GALVANIZADO. BARANDILLAS AISI316L
6.3 M2 × 95.71 = 602.97

| Medición | Uds. | Largo | Ancho | Parcial |
|---|---|---|---|---|
|  | 3 | 2.1 | 1 | 6.30 |
| Total |  |  |  | 6.3 |

##### 2.4.2.2 ACTUACIONES DE OBRA CIVIL EN TRATAMIENTO BIOLÓGICO EXISTENTE
Importe: 505.52

**U03AI011** m2 CHAPA DE ACERO INOXIDABLE AISI-316L 2 mm ESPESOR (25/05/2007)
1.05 m2 × 28.25 = 29.66
Chapa de acero inoxidable AISI-316L en perfileria y piezas especiales de estructura de obra civil, incluso suministro, preparacion, montaje y pruebas. Totalmente terminado.

| Código | Ud | Descripción | Rendimiento | Precio | Importe |
|---|---|---|---|---|---|
| O01OA030 | h | Oficial primera | 0.035 | 18.2 | 0.64 |
| O01OA070 | h | Peón ordinario | 0.035 | 17.06 | 0.60 |
| 21161 | m2 | Cahapa acero inoxidable 2 mm espesor (material; 21/07/2020) | 1 | 24.63 | 24.63 |
| %3 AUX | % | MEDIOS AUXILIARES | 3 % | 25.87 | 0.78 |
| %6 CI | % | COSTES INDIRECTOS | 6 % | 26.65 | 1.60 |
|  |  | Total |  |  | 28.25 |

| Medición | Uds. | Largo | Alto | Parcial |
|---|---|---|---|---|
| Verdero entrada | 1 | 3.5 | 0.3 | 1.05 |
| Total |  |  |  | 1.05 |

**U03HE021** M3 HORMIGÓN ARMAR EN CIMENTACIONES, MUROS Y LOSAS HA-30/B/20/IV+Qb
0.71 M3 × 90.78 = 64.45

| Medición | Uds. | Largo | Ancho | Alto | Parcial |
|---|---|---|---|---|---|
| Recrecido verdero entrada | 1 | 3.5 | 0.3 | 0.68 | 0.71 |
| Total |  |  |  |  | 0.71 |

**U03EO050** M2 ENCOFRADO Y DESENCOFRADO RECTO EN PILARES, VIGAS Y ELEMENTOS
4.76 M2 × 26.51 = 126.19
Encofrado y desencofrado recto en pilares, vigas y elementos de pequeña dimensión, dos de sus dimensiones menores de 30 cm., (E-2, hormigon visto), incluso parte proporcional de apeos necesarios, arriostramientos, distanciadores, berenjenos, medios auxiliares, pequeño material y protección de seguirdad y salud, totalmente terminado.

| Código | Ud | Descripción | Rendimiento | Precio | Importe |
|---|---|---|---|---|---|
| O01OA030 | h | Oficial primera | 0.21 | 18.2 | 3.82 |
| O01OA050 | h | Ayudante | 0.21 | 17.37 | 3.65 |
| P01EM260 | m2 | Tabla machiembrada 2,5x9/16 de 22mm. (material) | 1 | 14.32 | 14.32 |
| P01EM290 | m3 | Madera pino encofrar 26 mm. (material) | 0.014 | 198.14 | 2.77 |
| P01UC030 | kg | Puntas 20x100 | 0.07 | 5.88 | 0.41 |
| P03AAA020 | kg | Alambre atar 1,30 mm. | 0.07 | 0.58 | 0.04 |
| %6 CI | % | COSTES INDIRECTOS | 6 % | 25.01 | 1.50 |
|  |  | Total |  |  | 26.51 |

Claves: encofrar, pino, unión, soporte, desencofrante, sección, tabla, confeccionar, tablero, previo, norma, madero

| Medición | Uds. | Largo | Alto | Parcial |
|---|---|---|---|---|
| Recrecido verdero entrada | 2 | 3.5 | 0.68 | 4.76 |
| Total |  |  |  | 4.76 |

**U03AO050** M2 TALADROS DE UNIÓN A HORMIGÓN NUVEO CON EXISTENTE (26/07/2007)
1.46 M2 × 151.54 = 221.25
Ejecución de union entre muros de hormigón armado y muros o soleras existentes, mediante la ejecución de taladros para barras corrugadas de 10 y/o 12 mm de diámetro, rellenos con resinas epoxi para sujeción, realizado cada 20 cm y para 2 filas por metro, incluyendo la resina, y la barra que sobresalga al menos 50 cm, y cordón de sellado tipo "water stop" o similar.

| Código | Ud | Descripción | Rendimiento | Precio | Importe |
|---|---|---|---|---|---|
| O01OA020 | h | Capataz | 1 | 18.35 | 18.35 |
| O01OA030 | h | Oficial primera | 3 | 18.2 | 54.60 |
| O01OA070 | h | Peón ordinario | 3 | 17.06 | 51.18 |
| P1100041 | l | MORTERO RESINA EPOXI (material; 26/07/2007) | 0.3 | 2.81 | 0.84 |
| P01245 | m | CORDÓN DE SELLADO (material; 26/08/2011) | 1 | 0.1 | 0.10 |
| M1100017 | h | COMPRESOR PORTATIL DIESEL (maquinaria; 26/07/2007) | 0.2 | 8.25 | 1.65 |
| M12478 | H | TALADRADORA (maquinaria; 26/08/2011) | 0.2 | 6.25 | 1.25 |
| P03ACC080 | kg | Acero corrugado B 500 S/SD | 2.8 | 0.71 | 1.99 |
| %10 AUX | % | MEDIOS AUXILIARES | 10 % | 129.96 | 13.00 |
| %6 CI | % | COSTES INDIRECTOS | 6 % | 142.96 | 8.58 |
|  |  | Total |  |  | 151.54 |

| Medición | Uds. | Largo | Ancho | Alto | Parcial |
|---|---|---|---|---|---|
| Recrecido verdero entrada | 1 | 3.5 | 0.3 |  | 1.05 |
|  | 2 |  | 0.3 | 0.68 | 0.41 |
| Total |  |  |  |  | 1.46 |

**U03AA010** kg ACERO CORRUGADO TIPO B 500 S PARA ARMADURAS
60.35 kg × 1.06 = 63.97

| Medición | Uds. | Largo | Ancho | Parcial |
|---|---|---|---|---|
|  | 1 | 0.71 | 85 | 60.35 |
| Total |  |  |  | 60.35 |

#### 2.4.3 EQUIPOS ELECTROMECÁNICOS TRATAMIENTO BIOLÓGICO
Importe: 78513.42

##### 2.4.3.1 ENTRADA A BIOLÓGICO (25/07/2007)
Importe: 335.39

**I02PM500** ud PASAMUROS DN500. AISI-316L
1 ud × 335.39 = 335.39

##### 2.4.3.2 AIREACIÓN TRATAMIENTO BIOLÓGICO
Importe: 31112.46

**I02BF010** UD DIFUSORES DE BURBUJA FINA Y P.P. PARRILLAS
650 UD × 40.4 = 26260.00
Difusores de burbuja fina de 11", tipo PIK-300 de SULZER (ABS) o equivalente. Membrana de EPDM, rango normal de diseño de 1.5-8 Sm3/h . Temperatura de operación hasta 100 º C. Nivel de instalación difusor 250 mm. Diámetro exterior del difusor 336 mm, área efectiva del difusor 0.06 m2, tamaño de las burbujas 1 - 3 mm, peso del difusor 0.795 kg. Manguitos de conexión, tipo HSY 90-90 para unir las tuberías. Soportes de fondo, tipo HPK 210 para fijación de las tuberías. Purga. Cabezales en PVC con bridas de conexión. Incluso medios auxiliares, parte proporcional de tuberías de parrillas, transporte, montaje, conexiones, pruebas de funcionamiento. Resto de características según E.T. I02BF.

| Código | Ud | Descripción | Rendimiento | Precio | Importe |
|---|---|---|---|---|---|
| O01OA020 | h | Capataz | 0.001 | 18.35 | 0.02 |
| O01OA030 | h | Oficial primera | 0.08 | 18.2 | 1.46 |
| O01OA040 | h | Oficial segunda | 0.08 | 17.8 | 1.42 |
| O01OA050 | h | Ayudante | 0 | 17.37 | 0.00 |
| O01OA060 | h | Peón especializado | 0.08 | 17.06 | 1.36 |
| O01OA070 | h | Peón ordinario | 0.05 | 17.06 | 0.85 |
| MAT01BF010 | UD | DIFUSORES DE BURBUJA FINA (material; 18/12/2020) | 1 | 26.77 | 26.77 |
| MAT01BF020 | ud | P.P. PARRILLAS Y TUBERÍAS BURBUJA FINA (material; 18/12/2020) | 1 | 4.01 | 4.01 |
| M02GE020 | h | Grúa telescópica autoprop. 25 t. | 0.01 | 75.29 | 0.75 |
| %4 AUX | % | MEDIOS AUXILIARES | 4 % | 36.64 | 1.47 |
| %6 CI | % | COSTES INDIRECTOS | 6 % | 38.11 | 2.29 |
|  |  | Total |  |  | 40.4 |

| Medición | Uds. | Largo | Parcial |
|---|---|---|---|
| Reactor nuevo | 2 | 136 | 272.00 |
| Reactor existente | 2 | 189 | 378.00 |
| Total |  |  | 650 |

**I02VM150** UD VÁLVULA DE MARIPOSA MANUAL DN150. PN10. (25/07/2007)
4 UD × 127.32 = 509.28
Válvula de mariposa de accionamiento manual de 150 mm de diámetro, PN 10, montaje entre bridas DIN 2502. Materiales: Cuerpo: hierro fundido GGG-40, Disco: acero inoxidable AISI 416. Eje: acero inoxidable AISI 420, Asientos: E.P.D.M., Accesorios: palanca. Incluido transporte, montaje y pruebas de funcionamiento. Resto de caracerísticas, según E.T. Nº I02VM.

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VM150 | UD | VÁLVULA DE MARIPOSA MANUAL DN150. PN10. (material; 17/03/2021) | 1 | 100.37 | 100.37 |
| M07CG010 | h | Camión con grúa 6 t. | 0 | 49.36 | 0.00 |
| %1 AUX | % | MEDIOS AUXILIARES | 1 % | 118.92 | 1.19 |
| %6 CI | % | COSTES INDIRECTOS | 6 % | 120.11 | 7.21 |
|  |  | Total |  |  | 127.32 |

| Medición | Uds. | Parcial |
|---|---|---|
| Entrada de aire a parrillas Biológico nuevo | 2 | 2.00 |
| Entrada de aire a parrillas Biológico existente | 2 | 2.00 |
| Total |  | 4 |

**I02CD150** ud CARRETE DESMONTAJE TELESCÓPICO DN150 PN16. (25/07/2007)
4 ud × 195.37 = 781.48
Carrete telescópico de desmontaje DN150 PN 16, bridas de acero al carbono, virolas de acero inoxidable, protección epoxi, tornillos y tuercas en acero F-114, cincado y posterior baño de cromo-niquel, incluido p.p. de brida enchufe. Incluido transporte, montaje y pruebas de funcionamiento. Resto de caracerísticas, según E.T. Nº I02CD

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02CD150 | ud | CARRETE DESMONTAJE TELESCÓPICO DN150 PN16. (material; 07/01/2021) | 1 | 163.94 | 163.94 |
| M07CG010 | h | Camión con grúa 6 t. | 0 | 49.36 | 0.00 |
| %1 AUX | % | MEDIOS AUXILIARES | 1 % | 182.49 | 1.82 |
| %6 CI | % | COSTES INDIRECTOS | 6 % | 184.31 | 11.06 |
|  |  | Total |  |  | 195.37 |

| Medición | Uds. | Parcial |
|---|---|---|
| Entrada de aire a parrillas Biológico nuevo | 2 | 2.00 |
| Entrada de aire a parrillas Biológico existente | 2 | 2.00 |
| Total |  | 4 |

**I02VMM250** UD VÁLVULA DE MARIPOSA MOTORIZADA DN250. PN10. (25/07/2007)
2 UD × 1380.98 = 2761.96
Válvula de mariposa de accionamiento motorizado de 250 mm de diámetro, PN 10, montaje entre bridas DIN 2502. Materiales: Cuerpo: hierro fundido GGG-40, Disco: acero inoxidable AISI 416. Eje: acero inoxidable AISI 420, Asientos: E.P.D.M., Accesorios: palanca. Incluido transporte, montaje y pruebas de funcionamiento. Resto de caracerísticas, según E.T. Nº I02VM.

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VMM250 | UD | VÁLVULA DE MARIPOSA MANUAL DN250. PN10. (material; 17/03/2021) | 1 | 1271.36 | 1271.36 |
| M07CG010 | h | Camión con grúa 6 t. | 0 | 49.36 | 0.00 |
| %1 AUX | % | MEDIOS AUXILIARES | 1 % | 1289.91 | 12.90 |
| %6 CI | % | COSTES INDIRECTOS | 6 % | 1302.81 | 78.17 |
|  |  | Total |  |  | 1380.98 |

| Medición | Uds. | Parcial |
|---|---|---|
| Corte de aire caudalímetro Biológico nuevo | 1 | 1.00 |
| Corte de aire caudalímetro Biológico existente | 1 | 1.00 |
| Total |  | 2 |

**I02CD250** ud CARRETE DESMONTAJE TELESCÓPICO DN250 PN16. (25/07/2007)
2 ud × 399.87 = 799.74
Carrete telescópico de desmontaje DN250 PN 16, bridas de acero al carbono, virolas de acero inoxidable, protección epoxi, tornillos y tuercas en acero F-114, cincado y posterior baño de cromo-niquel, incluido p.p. de brida enchufe. Incluido transporte, montaje, conexiones eléctricas y pruebas de funcionamiento. Resto de caracerísticas, según E.T. Nº I02CD

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02CD250 | ud | CARRETE DESMONTAJE TELESCÓPICO DN250 PN16. (material; 07/01/2021) | 1 | 334.57 | 334.57 |
| M07CG010 | h | Camión con grúa 6 t. | 0 | 49.36 | 0.00 |
| %1 AUX | % | MEDIOS AUXILIARES | 1 % | 373.50 | 3.74 |
| %6 CI | % | COSTES INDIRECTOS | 6 % | 377.24 | 22.63 |
|  |  | Total |  |  | 399.87 |

| Medición | Uds. | Parcial |
|---|---|---|
| Corte de aire caudalímetro Biológico nuevo | 1 | 1.00 |
| Corte de aire caudalímetro Biológico existente | 1 | 1.00 |
| Total |  | 2 |

##### 2.4.3.3 AGITACIÓN TRATAMIENTO BIOLÓGICO
Importe: 20873.8

**I01AC020** ud ACELERADOR DE CORRIENTE P=4,5 KW. DN=1.600 MM
2 ud × 10436.9 = 20873.80
Acelerador de corriente sumergible para aguas residuales, con hélice dinámica de alto rendimiento y sistema de auto-limpieza de álabes, capaz de proporcionar un rendimiento cde agitación de 2,5 m3/s a 79 rpm en la hélice. Diámetro de hélice 1.600 mm. Ángula de hélice 8,3º. Número de álabes 2. Marca SULZER o equivalente, modelo SB1625 A45/4-33.79 400V/50Hz con motor de potencia nominal 4,5 kW, y 5,88 kW de potencia instalada, tensión 400 V y 50 Hz. El acelerador dispone de protección térmica por TCS con sensores térmicos en el bobinado, protección de estanqueidad por Sistema DI, con sonda en la cámara de aceite, y sistema de refrigeración por sumergencia. Pedestal de hormigón, pescante de izado, cable protegido para trabajar con variador y módulo de supervisión de electrodos de temperatura y humedad. Conexionado eléctrico, transporte, medios auxiliares, montaje y pruebas de funcionamiento. Resto de caracerísticas, según E.T. Nº I01AC020.

| Código | Ud | Descripción | Rendimiento | Precio | Importe |
|---|---|---|---|---|---|
| O01OA020 | h | Capataz | 1 | 18.35 | 18.35 |
| O01OA030 | h | Oficial primera | 8 | 18.2 | 145.60 |
| O01OA040 | h | Oficial segunda | 0 | 17.8 | 0.00 |
| O01OA050 | h | Ayudante | 8 | 17.37 | 138.96 |
| O01OA060 | h | Peón especializado | 8 | 17.06 | 136.48 |
| O01OA070 | h | Peón ordinario | 0 | 17.06 | 0.00 |
| MAT01AC020 | ud | ACELERADOR DE CORRIENTE P=4,5 KW. DN=1.600 MM (material; 03/03/2021) | 1 | 8987.81 | 8987.81 |
| M02GE020 | h | Grúa telescópica autoprop. 25 t. | 3 | 75.29 | 225.87 |
| %2 AUX | % | MEDIOS AUXILIARES | 2 % | 9653.07 | 193.06 |
| %6 CI | % | COSTES INDIRECTOS | 6 % | 9846.13 | 590.77 |
|  |  | Total |  |  | 10436.9 |

| Medición | Uds. | Parcial |
|---|---|---|
| Reactor nuevo | 1 | 1.00 |
| Reactor existente | 1 | 1.00 |
| Total |  | 2 |

##### 2.4.3.4 SALIDA DE LICOR MEZCLA TRATAMIENTO BIOLÓGICO (25/07/2007)
Importe: 335.39

**I02PM500** ud PASAMUROS DN500. AISI-316L
1 ud × 335.39 = 335.39

| Medición | Uds. | Parcial |
|---|---|---|
| Nuevo biológico | 1 | 1.00 |
| Total |  | 1 |

##### 2.4.3.5 INSTRUMENTACIÓN TRATAMIENTO BIOLÓGICO (25/07/2007)
Importe: 25856.38

**I01OX010** ud MEDIDOR DE OXÍGENO DISUELTO (25/07/2007)
2 ud × 1784.87 = 3569.74
Medidor de oxígeno disuelto, de la marca HACH o equivalente, tipo LDO. Rango de medida (ppm): 0-20 mg/l. Medida analógica (mA): 4..20. Alimentación (Vca): 220. Accesorios, pértiga, cables. etc. Incluso medios auxiliares, transporte, montaje, conexiones eléctricas y pruebas de funcionamiento. Resto de caracerísticas, según E.T. Nº I01CO.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01OX010 | ud | MEDIDOR DE OXÍGENO DISUELTO (material; 18/12/2020) | 1 | 1540.35 | 1540.35 |
| %1 AUX | % | MEDIOS AUXILIARES | 1 % | 1667.17 | 16.67 |
| %6 CI | % | COSTES INDIRECTOS | 6 % | 1683.84 | 101.03 |
|  |  | Total |  |  | 1784.87 |

**I01SS010** ud MEDIDOR DE SÓLIDOS EN SUSPENSIÓN (25/07/2007)
2 ud × 3425.37 = 6850.74
Medidor de sólidos en suspensión, de la marca HACH o equivalente, tipo Solitax sc ts-line sonda de turbidez o solidos en suspension, montaje en inmersion, cuerpo de acero inoxidable. Rango 0 - 4000 NTU, 0- 50 g/l. Con autolimpieza mecanica. Alimentación (Vca): 220. Accesorios, escuadra de montaje, pértiga, cables. etc. Incluso medios auxiliares, transporte, montaje, conexiones eléctricas y pruebas de funcionamiento. Resto de caracerísticas, según E.T. Nº I01SS.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01SS010 | ud | MEDIDOR DE SÓLIDOS EN SUSPENSIÓN (material; 18/12/2020) | 1 | 3072.67 | 3072.67 |
| %1 AUX | % | MEDIOS AUXILIARES | 1 % | 3199.49 | 31.99 |
| %6 CI | % | COSTES INDIRECTOS | 6 % | 3231.48 | 193.89 |
|  |  | Total |  |  | 3425.37 |

**I01NH010** ud MEDIDOR DE AMONIO Y NITRATOS (25/07/2007)
2 ud × 4027.13 = 8054.26
Sonda de Amonio por electrodo selectivo, rango 0,5-1000mg/l NH4-N de la marca HACH o equivalente, montaje en pértiga, Alimentación (Vca): 220. Accesorios, escuadra de montaje, pértiga, cables. etc. Incluso medios auxiliares, transporte, montaje, conexiones eléctricas y pruebas de funcionamiento. Resto de caracerísticas, según E.T. Nº I01NH.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01NH010 | ud | MEDIDOR DE AMONIO Y NITRATOS (material; 18/12/2020) | 1 | 3634.74 | 3634.74 |
| %1 AUX | % | MEDIOS AUXILIARES | 1 % | 3761.56 | 37.62 |
| %6 CI | % | COSTES INDIRECTOS | 6 % | 3799.18 | 227.95 |
|  |  | Total |  |  | 4027.13 |

**I01MC020** ud CONTROLADOR UNIVERSAL MULTICANAL
2 ud × 2028.44 = 4056.88

**I01MA250** ud CAUDALÍMETRO VOLUMÉTRICOS DE AIRE DN 250 mm (25/07/2007)
2 ud × 1662.38 = 3324.76
Caudalímetro másico de aire de DN=250 mm. con salida 4/20 mA, tensión 16-62 Vdc y escala de medición de 0-2000 m3/h. Incluso medios auxiliares, transporte, montaje, conexiones eléctricas y pruebas de funcionamiento. Resto de caracerísticas, según E.T. Nº I01MA.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01MA250 | ud | CAUDALÍMETRO VOLUMÉTRICOS DE AIRE DN 250 mm (material; 17/03/2021) | 1 | 1425.93 | 1425.93 |
| %1 AUX | % | MEDIOS AUXILIARES | 1 % | 1552.75 | 15.53 |
| %6 CI | % | COSTES INDIRECTOS | 6 % | 1568.28 | 94.10 |
|  |  | Total |  |  | 1662.38 |

| Medición | Uds. | Parcial |
|---|---|---|
| Biológico existente | 1 | 1.00 |
| Biológico nuevo | 1 | 1.00 |
| Total |  | 2 |

#### 2.4.4 CONDUCCIONES TRATAMIENTO BIOLÓGICO (25/05/2007)
Importe: 8685.58

##### 2.4.4.1 LÍNEA DE AGUA (25/05/2007)
Importe: 6669.5

**I02TA450** ML TUBERÍA DE ACERO INOXIDABLE AISI-316L DN 450 (25/07/2007)
25 ML × 190.22 = 4755.50
Suministro e instalación de tubería soldada de acero inoxidable AISI-316-L, milimétrica, ISO 17457, DN 450 mm espesor mínimo 4 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA450 | UD | TUBERÍA DE ACERO INOXIDABLE AISI-316L DN 450 (material; 17/03/2021) | 1 | 171.3 | 171.30 |
| M07CG010 | h | Camión con grúa 6 t. | 0.05 | 49.36 | 2.47 |
| %1 AUX | % | MEDIOS AUXILIARES | 1 % | 177.67 | 1.78 |
| %6 CI | % | COSTES INDIRECTOS | 6 % | 179.45 | 10.77 |
|  |  | Total |  |  | 190.22 |

| Medición | Uds. | Largo | Parcial |
|---|---|---|---|
| Entrada biológio existente aéreo | 1 | 12.5 | 12.50 |
| Entrada biológio existente aéreo | 1 | 12.5 | 12.50 |
| Total |  |  | 25 |

**U03AI020** kg ACERO INOX. AISI-316L EN SOPORTES DE TUBERIAS Y EQUIPOS MECÁNICO
200 kg × 9.57 = 1914.00

| Medición | Uds. | Largo | Parcial |
|---|---|---|---|
|  | 2 | 100 | 200.00 |
| Total |  |  | 200 |

##### 2.4.4.2 LÍNEA DE AIRE (25/07/2007)
Importe: 2016.08

**I02TA150** ML TUBERÍA DE ACERO INOXIDABLE AISI-316L DN 150
44 ML × 45.82 = 2016.08

| Medición | Uds. | Largo | Parcial |
|---|---|---|---|
| Entrada biológio existente aéreo | 2 | 11 | 22.00 |
| Entrada biológio existente aéreo | 2 | 11 | 22.00 |
| Total |  |  | 44 |

### 2.5 DECANTACIÓN SECUNDARIA Y ARQUETA DE REPARTO
Importe: 305457.72

#### 2.5.1 MOVIMIENTO DE TIERRAS DECANTACÓN SECUNDARIA Y ARQUETA DE REPARTO
Importe: 19332.01

##### 2.5.1.1 DECANTACIÓN SECUNDARIA TANQUE 1
Importe: 8160.84

**U02ED011** M3 EXCAVACIÓN DE PREZANJAS O ZANJAS SIN ENTIBACIÓN C/ MATERIAL EXC
2051.67 M3 × 2.5 = 5129.18

| Medición | Uds. | Largo | Ancho | Alto | Parcial |
|---|---|---|---|---|---|
| fórmula: (b+c)/2*d | 1 | 395 | 659 | 3.8 | 2002.600 |
|  | 1 | 0.33 | 62.83 | 1.6 | 33.174 |
|  | 1 | 11.95 |  | 1.33 | 15.894 |
| Total |  |  |  |  | 2051.67 |

**U02RA050** M3 RELLENO DE COBERTURA Y EN TRASDOS DE OBRAS DE FÁBRICA CON MATERI
650.57 M3 × 4.66 = 3031.66

| Medición | Uds. | Largo | Ancho | Alto | Parcial |
|---|---|---|---|---|---|
| De excavación | 1 | 2051.67 |  |  | 2051.670 |
| A deducir tanque | -1 | 0.33 | 62.83 | 1.6 | -33.174 |
|  | -1 | 11.95 |  | 1.33 | -15.894 |
|  | -1 | 360 |  | 0.5 | -180.000 |
|  | -1 | 336.54 |  | 2.85 | -959.139 |
|  | -1 | 387.07 |  | 0.55 | -212.889 |
| Total |  |  |  |  | 650.57 |

##### 2.5.1.2 DECANTACIÓN SECUNDARIA TANQUE 2
Importe: 8160.84

**U02ED011** M3 EXCAVACIÓN DE PREZANJAS O ZANJAS SIN ENTIBACIÓN C/ MATERIAL EXC
2051.67 M3 × 2.5 = 5129.18

| Medición | Uds. | Largo | Ancho | Alto | Parcial |
|---|---|---|---|---|---|
| fórmula: (b+c)/2*d | 1 | 395 | 659 | 3.8 | 2002.600 |
|  | 1 | 0.33 | 62.83 | 1.6 | 33.174 |
|  | 1 | 11.95 |  | 1.33 | 15.894 |
| Total |  |  |  |  | 2051.67 |

**U02RA050** M3 RELLENO DE COBERTURA Y EN TRASDOS DE OBRAS DE FÁBRICA CON MATERI
650.57 M3 × 4.66 = 3031.66

| Medición | Uds. | Largo | Ancho | Alto | Parcial |
|---|---|---|---|---|---|
| De excavación | 1 | 2051.67 |  |  | 2051.670 |
| A deducir tanque | -1 | 0.33 | 62.83 | 1.6 | -33.174 |
|  | -1 | 11.95 |  | 1.33 | -15.894 |
|  | -1 | 360 |  | 0.5 | -180.000 |
|  | -1 | 336.54 |  | 2.85 | -959.139 |
|  | -1 | 387.07 |  | 0.55 | -212.889 |
| Total |  |  |  |  | 650.57 |

##### 2.5.1.3 ARQUETA DE REPARTO
Importe: 3010.33

**U02ED011** M3 EXCAVACIÓN DE PREZANJAS O ZANJAS SIN ENTIBACIÓN C/ MATERIAL EXC
598.5 M3 × 2.5 = 1496.25

| Medición | Uds. | Largo | Ancho | Alto | Parcial |
|---|---|---|---|---|---|
|  | 1 | 142.5 | 0.8 | 5.25 | 598.50 |
| Total |  |  |  |  | 598.5 |

**U02RA050** M3 RELLENO DE COBERTURA Y EN TRASDOS DE OBRAS DE FÁBRICA CON MATERI
324.91 M3 × 4.66 = 1514.08

| Medición | Uds. | Largo | Ancho | Alto | Parcial |
|---|---|---|---|---|---|
|  | 1 | 598.5 |  |  | 598.50 |
|  | -1 | 65.14 | 0.8 | 5.25 | -273.59 |
| Total |  |  |  |  | 324.91 |

#### 2.5.2 OBRA CIVIL DECANTACIÓN SECUNDARIA Y ARQUETA DE REPARTO
Importe: 202479.05

##### 2.5.2.1 OBRA CIVIL TANQUE SECUNDARIO 1
Importe: 74930.54

**U03HL010** M3 HORMIGÓN DE LIMPIEZA HL-150/P/20.
11.78 M3 × 74.57 = 878.43

| Medición | Uds. | Largo | Ancho | Alto | Parcial |
|---|---|---|---|---|---|
| Bajo solera | 1 | 67.23 |  | 0.1 | 6.723 |
| Bajo canal perimetral | 1 | 67.387 | 0.75 | 0.1 | 5.054 |
| Total |  |  |  |  | 11.78 |

**U03HL030** M3 HORMIGÓN HNE-20/P/20 RELLENOS CON TAMAÑO MÁXIMO DE ÁRIDO IN
1.76 M3 × 78.64 = 138.41

| Medición | Uds. | Largo | Ancho | Alto | Parcial |
|---|---|---|---|---|---|
| Relleno tubería salida fangos | 1 | 8.75 | 0.5 | 0.5 | 2.19 |
|  | -1 | 8.75 | 0.049 |  | -0.43 |
| Total |  |  |  |  | 1.76 |

**U03HE021** M3 HORMIGÓN ARMAR EN CIMENTACIONES, MUROS Y LOSAS HA-30/B/20/IV+Qb
276.65 M3 × 90.78 = 25114.29

| Medición | Uds. | Largo | Ancho | Alto | Parcial |
|---|---|---|---|---|---|
| Solera foso | 1 | 11.95 |  | 0.8 | 9.560 |
| Entre solera foso y solera tanque | 1 | 11.99 | 0.55 |  | 6.595 |
| Solera tanque | 1 | 365.42 |  | 0.4 | 146.168 |
|  | -1 | 11.95 |  | 0.4 | -4.780 |
| Muro perimetral | 1 | 63.931 | 0.35 | 3.6 | 80.553 |
| Murete canal exterior | 1 | 68.96 | 0.25 | 1.22 | 21.033 |
| Solera canal | 1 | 67.387 | 0.75 | 0.25 | 12.635 |
| Pilón central | 1 | 0.785 |  | 6.22 | 4.883 |
| Total |  |  |  |  | 276.65 |

**U03EO050** M2 ENCOFRADO Y DESENCOFRADO RECTO EN PILARES, VIGAS Y ELEMENTOS
19.54 M2 × 26.51 = 518.01

| Medición | Uds. | Largo | Alto | Parcial |
|---|---|---|---|---|
| Pilon central | 1 | 3.142 | 6.22 | 19.54 |
| Total |  |  |  | 19.54 |

**U03EO080** M2 ENCOFRADO Y DESENCOFRADO CURVO EN SOLERAS Y CIMENTACIONES
42.09 M2 × 20.84 = 877.16

| Medición | Uds. | Largo | Alto | Parcial |
|---|---|---|---|---|
| Solera foso | 1 | 12.26 | 1.24 | 15.20 |
| Solera tanque | 1 | 67.23 | 0.4 | 26.89 |
| Total |  |  |  | 42.09 |

**U03EO120** M2 ENCOFRADO Y DESENCOFRADO CURVO EN ALZADOS DE MUROS (E-2 HORMIG.)
637.2 M2 × 23.82 = 15178.10

| Medición | Uds. | Largo | Ancho | Alto | Parcial |
|---|---|---|---|---|---|
| Muro exterior | 1 | 65.04 |  | 3.6 | 234.144 |
| Muro por interior | 1 | 62.84 |  | 3.6 | 226.224 |
| Canal por interior | 1 | 68.172 |  | 1.22 | 83.170 |
| Canal por exterior | 1 | 69.743 |  | 1.22 | 85.086 |
| Interior foso | 1 | 8.49 | 1.01 |  | 8.575 |
| Total |  |  |  |  | 637.2 |

**U03AA010** kg ACERO CORRUGADO TIPO B 500 S PARA ARMADURAS
25923.29 kg × 1.06 = 27478.69

| Medición | Uds. | Largo | Ancho | Parcial |
|---|---|---|---|---|
| Solera 40 cm | 1 | 157.543 | 105 | 16542.015 |
| Solera 25 cm | 1 | 12.365 | 100 | 1236.500 |
| Muros de 35 cm | 1 | 80.553 | 75 | 6041.475 |
| Muros de 25 cm | 1 | 21.033 | 100 | 2103.300 |
| Total |  |  |  | 25923.29 |

**U03JE010** ML JUNTA ELÁSTICA IMPERMEABLE PARA ESTANQUEIDAD, CON NUCLEO TUBULAR
220 ML × 17.98 = 3955.60

| Medición | Uds. | Largo | Alto | Parcial |
|---|---|---|---|---|
| Solera-muro | 1 | 64 |  | 64.00 |
| Solera-muro canal | 1 | 69 |  | 69.00 |
| Muro-solera canal | 1 | 69 |  | 69.00 |
| Muro fases | 5 |  | 3.6 | 18.00 |
| Total |  |  |  | 220 |

**U03IP010** M2 IMPERMEABILIZACIÓN DE PARAMENTOS CON PINTURA DE CLORO CAUCHO
218.14 M2 × 3.63 = 791.85

| Medición | Uds. | Largo | Alto | Parcial |
|---|---|---|---|---|
| Exterior muro | 1 | 65.03 | 2.55 | 165.83 |
|  | 1 | 69.75 | 0.75 | 52.31 |
| Total |  |  |  | 218.14 |

##### 2.5.2.2 OBRA CIVIL TANQUE SECUNDARIO 2
Importe: 74930.54

**U03HL010** M3 HORMIGÓN DE LIMPIEZA HL-150/P/20.
11.78 M3 × 74.57 = 878.43

| Medición | Uds. | Largo | Ancho | Alto | Parcial |
|---|---|---|---|---|---|
| Bajo solera | 1 | 67.23 |  | 0.1 | 6.723 |
| Bajo canal perimetral | 1 | 67.387 | 0.75 | 0.1 | 5.054 |
| Total |  |  |  |  | 11.78 |

**U03HL030** M3 HORMIGÓN HNE-20/P/20 RELLENOS CON TAMAÑO MÁXIMO DE ÁRIDO IN
1.76 M3 × 78.64 = 138.41

| Medición | Uds. | Largo | Ancho | Alto | Parcial |
|---|---|---|---|---|---|
| Relleno tubería salida fangos | 1 | 8.75 | 0.5 | 0.5 | 2.19 |
|  | -1 | 8.75 | 0.049 |  | -0.43 |
| Total |  |  |  |  | 1.76 |

**U03HE021** M3 HORMIGÓN ARMAR EN CIMENTACIONES, MUROS Y LOSAS HA-30/B/20/IV+Qb
276.65 M3 × 90.78 = 25114.29

| Medición | Uds. | Largo | Ancho | Alto | Parcial |
|---|---|---|---|---|---|
| Solera foso | 1 | 11.95 |  | 0.8 | 9.560 |
| Entre solera foso y solera tanque | 1 | 11.99 | 0.55 |  | 6.595 |
| Solera tanque | 1 | 365.42 |  | 0.4 | 146.168 |
|  | -1 | 11.95 |  | 0.4 | -4.780 |
| Muro perimetral | 1 | 63.931 | 0.35 | 3.6 | 80.553 |
| Murete canal exterior | 1 | 68.96 | 0.25 | 1.22 | 21.033 |
| Solera canal | 1 | 67.387 | 0.75 | 0.25 | 12.635 |
| Pilón central | 1 | 0.785 |  | 6.22 | 4.883 |
| Total |  |  |  |  | 276.65 |

**U03EO050** M2 ENCOFRADO Y DESENCOFRADO RECTO EN PILARES, VIGAS Y ELEMENTOS
19.54 M2 × 26.51 = 518.01

| Medición | Uds. | Largo | Alto | Parcial |
|---|---|---|---|---|
| Pilon central | 1 | 3.142 | 6.22 | 19.54 |
| Total |  |  |  | 19.54 |

**U03EO080** M2 ENCOFRADO Y DESENCOFRADO CURVO EN SOLERAS Y CIMENTACIONES
42.09 M2 × 20.84 = 877.16

| Medición | Uds. | Largo | Alto | Parcial |
|---|---|---|---|---|
| Solera foso | 1 | 12.26 | 1.24 | 15.20 |
| Solera tanque | 1 | 67.23 | 0.4 | 26.89 |
| Total |  |  |  | 42.09 |

**U03EO120** M2 ENCOFRADO Y DESENCOFRADO CURVO EN ALZADOS DE MUROS (E-2 HORMIG.)
637.2 M2 × 23.82 = 15178.10

| Medición | Uds. | Largo | Ancho | Alto | Parcial |
|---|---|---|---|---|---|
| Muro exterior | 1 | 65.04 |  | 3.6 | 234.144 |
| Muro por interior | 1 | 62.84 |  | 3.6 | 226.224 |
| Canal por interior | 1 | 68.172 |  | 1.22 | 83.170 |
| Canal por exterior | 1 | 69.743 |  | 1.22 | 85.086 |
| Interior foso | 1 | 8.49 | 1.01 |  | 8.575 |
| Total |  |  |  |  | 637.2 |

**U03AA010** kg ACERO CORRUGADO TIPO B 500 S PARA ARMADURAS
25923.29 kg × 1.06 = 27478.69

| Medición | Uds. | Largo | Ancho | Parcial |
|---|---|---|---|---|
| Solera 40 cm | 1 | 157.543 | 105 | 16542.015 |
| Solera 25 cm | 1 | 12.365 | 100 | 1236.500 |
| Muros de 35 cm | 1 | 80.553 | 75 | 6041.475 |
| Muros de 25 cm | 1 | 21.033 | 100 | 2103.300 |
| Total |  |  |  | 25923.29 |

**U03JE010** ML JUNTA ELÁSTICA IMPERMEABLE PARA ESTANQUEIDAD, CON NUCLEO TUBULAR
220 ML × 17.98 = 3955.60

| Medición | Uds. | Largo | Alto | Parcial |
|---|---|---|---|---|
| Solera-muro | 1 | 64 |  | 64.00 |
| Solera-muro canal | 1 | 69 |  | 69.00 |
| Muro-solera canal | 1 | 69 |  | 69.00 |
| Muro fases | 5 |  | 3.6 | 18.00 |
| Total |  |  |  | 220 |

**U03IP010** M2 IMPERMEABILIZACIÓN DE PARAMENTOS CON PINTURA DE CLORO CAUCHO
218.14 M2 × 3.63 = 791.85

| Medición | Uds. | Largo | Alto | Parcial |
|---|---|---|---|---|
| Exterior muro | 1 | 65.03 | 2.55 | 165.83 |
|  | 1 | 69.75 | 0.75 | 52.31 |
| Total |  |  |  | 218.14 |

##### 2.5.2.3 ARQUETA DE REPARTO BIOLÓGICOS Y SECUNDARIOS
Importe: 52617.97

**U03HL010** M3 HORMIGÓN DE LIMPIEZA HL-150/P/20.
6.5 M3 × 74.57 = 484.71

| Medición | Uds. | Largo | Alto | Parcial |
|---|---|---|---|---|
| Solera | 1 | 65 | 0.1 | 6.50 |
| Total |  |  |  | 6.5 |

**U03HE021** M3 HORMIGÓN ARMAR EN CIMENTACIONES, MUROS Y LOSAS HA-30/B/20/IV+Qb
155.02 M3 × 90.78 = 14072.72

| Medición | Uds. | Largo | Ancho | Alto | Parcial |
|---|---|---|---|---|---|
| Solera inferior | 1 | 15.75 |  | 0.4 | 6.30 |
| Solera media | 1 | 46.64 |  | 0.4 | 18.66 |
|  | -1 | 10.39 |  | 0.4 | -4.16 |
| Solera salida decantada | 1 | 36.19 |  | 0.4 | 14.48 |
|  | -1 | 10.39 |  | 0.4 | -4.16 |
| Solera a reactores | 2 | 1.4 | 3.23 | 0.4 | 3.62 |
| Solera entrasda recirculación | 1 | 1.4 | 4.03 | 0.4 | 2.26 |
| Solera salida agua tratada | 1 | 1.3 | 1.05 | 0.4 | 0.55 |
| Muros interiores | 6 | 2.25 | 0.4 | 6.8 | 36.72 |
|  | 3 | 2.71 | 0.3 | 5.31 | 12.95 |
|  | 3 | 0.15 |  | 1.49 | 0.67 |
| Muros exteriores | 1 | 26.36 | 0.4 | 5.3 | 55.88 |
|  | -2 | 2.93 | 0.4 | 0.52 | -1.22 |
|  | 2 | 3.1 | 0.4 | 2.5 | 6.20 |
| Muro de recir | 1 | 6.97 | 0.4 | 1.6 | 4.46 |
| Muros salida agua tratada | 1 | 1.3 | 0.25 | 2.5 | 0.81 |
|  | 2 | 0.8 | 0.25 | 2.5 | 1.00 |
| Total |  |  |  |  | 155.02 |

**U03EO010** M2 ENCOFRADO Y DESENCOFRADO RECTO PARA CIMENTACIONES
26.24 M2 × 15.76 = 413.54

| Medición | Uds. | Largo | Alto | Parcial |
|---|---|---|---|---|
|  | 1 | 14.77 | 0.4 | 5.91 |
|  | 1 | 28 | 0.4 | 11.20 |
|  | 2 | 7.93 | 0.4 | 6.34 |
|  | 1 | 6.97 | 0.4 | 2.79 |
| Total |  |  |  | 26.24 |

**U03EO110** M2 ENCOFRADO Y DESENCOFRADO RECTO EN ALZADOS DE MUROS (E-2 HORMIG.)
611.74 M2 × 23.99 = 14675.64

| Medición | Uds. | Largo | Alto | Parcial |
|---|---|---|---|---|
| Muros interiores | 12 | 2.25 | 6.8 | 183.60 |
|  | 6 | 2.71 | 5.31 | 86.34 |
|  | 3 | 0.15 | 1.49 | 0.67 |
| Muros exteriores | 2 | 26.36 | 5.3 | 279.42 |
|  | -4 | 2.93 | 0.52 | -6.09 |
|  | 4 | 3.1 | 2.5 | 31.00 |
| Muro de recir | 2 | 6.97 | 1.6 | 22.30 |
| Muros salida agua tratada | 2 | 1.3 | 2.5 | 6.50 |
|  | 4 | 0.8 | 2.5 | 8.00 |
| Total |  |  |  | 611.74 |

**U03EO100** M2 ENCOFRADO Y DESENCOFRADO RECTO (E-2 HORMIGÓN VISTO) EN LOSAS HOR
13.85 M2 × 28.17 = 390.15

| Medición | Uds. | Largo | Parcial |
|---|---|---|---|
| Solera media | 1 | 29.6 | 29.60 |
|  | -1 | 15.75 | -15.75 |
| Total |  |  | 13.85 |

**U03AA010** kg ACERO CORRUGADO TIPO B 500 S PARA ARMADURAS
11970.58 kg × 1.06 = 12688.81

| Medición | Uds. | Largo | Ancho | Parcial |
|---|---|---|---|---|
| Solera 40 cm | 1 | 37.541 | 70 | 2627.870 |
| Muros 40 cm | 1 | 102.716 | 80 | 8217.280 |
| Muros 30 cm | 1 | 12.951 | 75 | 971.325 |
| Muros 25 cm | 1 | 1.813 | 85 | 154.105 |
| Total |  |  |  | 11970.58 |

**U03JE010** ML JUNTA ELÁSTICA IMPERMEABLE PARA ESTANQUEIDAD, CON NUCLEO TUBULAR
56.66 ML × 17.98 = 1018.75

| Medición | Uds. | Largo | Parcial |
|---|---|---|---|
|  | 1 | 13.4 | 13.40 |
|  | 1 | 26.36 | 26.36 |
|  | 2 | 7 | 14.00 |
|  | 1 | 2.9 | 2.90 |
| Total |  |  | 56.66 |

**U03IP010** M2 IMPERMEABILIZACIÓN DE PARAMENTOS CON PINTURA DE CLORO CAUCHO
115.05 M2 × 3.63 = 417.63

| Medición | Uds. | Largo | Alto | Parcial |
|---|---|---|---|---|
|  | 1 | 14.77 | 1.1 | 16.247 |
|  | 1 | 27.99 | 3.35 | 93.767 |
|  | 4 | 1.4 | 0.9 | 5.040 |
| Total |  |  |  | 115.05 |

**E01EA080** m BARANDILLA DE ACERO INOXIDABLE AISI-316L
45.3 m × 119.43 = 5410.18

| Medición | Uds. | Largo | Parcial |
|---|---|---|---|
| Exterior | 1 | 32.8 | 32.80 |
| Interior | 1 | 12.5 | 12.50 |
| Total |  |  | 45.3 |

**U04PR440** M2 TRAMEX PRFV I/MARCO INOX. AISI-316L
36.28 M2 × 68.91 = 2500.05

| Medición | Uds. | Largo | Ancho | Parcial |
|---|---|---|---|---|
| Canales agua decantada | 1 | 17.2 | 0.8 | 13.76 |
| Arquetas reparto biológico | 2 | 3.03 | 2.5 | 15.15 |
| Canal recirculación | 1 | 6 | 1.1 | 6.60 |
| Arqueta salida | 1 | 0.9 | 0.85 | 0.77 |
| Total |  |  |  | 36.28 |

**U04PR421** ML ESCALERA DE PELDAÑOS FIJA VERTICAL (10/04/2013)
2.5 ML × 208.37 = 520.93
Escalera de peldaños fija vertical, a base de llanta de 50 x 12 mm, peldaños de exagono de 22 mm y fijaciones, todos los materiales en calidad aisi-316, incluido la proteccion de seguridad tipo faba o similar, totalmente instalada.

| Código | Ud | Descripción | Rendimiento | Precio | Importe |
|---|---|---|---|---|---|
| U03061 | M | Escalera metálica, AISI-304 (material; 10/04/2013) | 1 | 172.34 | 172.34 |
| O01OA030 | h | Oficial primera | 0.2 | 18.2 | 3.64 |
| O01OA050 | h | Ayudante | 0.4 | 17.37 | 6.95 |
| O01OA070 | h | Peón ordinario | 0.8 | 17.06 | 13.65 |
| %6 CI | % | COSTES INDIRECTOS | 6 % | 196.58 | 11.79 |
|  |  | Total |  |  | 208.37 |

**U03AI011** m2 CHAPA DE ACERO INOXIDABLE AISI-316L 2 mm ESPESOR
0.88 m2 × 28.25 = 24.86

| Medición | Uds. | Largo | Alto | Parcial |
|---|---|---|---|---|
| Vertedero salida a reactores | 2 | 2.93 | 0.15 | 0.88 |
| Total |  |  |  | 0.88 |

#### 2.5.3 EQUIPOS ELECTROMECÁNICOS DECANTACIÓN SECUNDARIA
Importe: 80709.8

##### 2.5.3.1 TANQUES DECANTACIÓN
Importe: 68827.84

**I02PM300** ud PASAMUROS DN300. AISI-316L (25/07/2007)
2 ud × 263.75 = 527.50
Pasamuros de diámetro 300 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM300 | ud | PASAMUROS DN300. AISI-316L (material; 07/01/2021) | 1 | 207.43 | 207.43 |
| M07CG010 | h | Camión con grúa 6 t. | 0 | 49.36 | 0.00 |
| %1 AUX | % | MEDIOS AUXILIARES | 1 % | 246.36 | 2.46 |
| %6 CI | % | COSTES INDIRECTOS | 6 % | 248.82 | 14.93 |
|  |  | Total |  |  | 263.75 |

| Medición | Uds. | Parcial |
|---|---|---|
| Salida agua nuevos | 2 | 2.00 |
| Total |  | 2 |

**I02PM250** ud PASAMUROS DN250. AISI-316L (25/07/2007)
2 ud × 192.11 = 384.22
Pasamuros de diámetro 250 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM250 | ud | PASAMUROS DN250. AISI-316L (material; 07/01/2021) | 1 | 140.52 | 140.52 |
| M07CG010 | h | Camión con grúa 6 t. | 0 | 49.36 | 0.00 |
| %1 AUX | % | MEDIOS AUXILIARES | 1 % | 179.45 | 1.79 |
| %6 CI | % | COSTES INDIRECTOS | 6 % | 181.24 | 10.87 |
|  |  | Total |  |  | 192.11 |

| Medición | Uds. | Parcial |
|---|---|---|
| Salida fangos nuevos | 2 | 2.00 |
| Total |  | 2 |

**I02PM100** ud PASAMUROS DN100. AISI-316L
2 ud × 134.81 = 269.62

| Medición | Uds. | Parcial |
|---|---|---|
| Salida flotantes nuevos | 2 | 2.00 |
| Total |  | 2 |

**I01DS020** UD PUENTE DECANTADOR SECUNDARIO DN20,0 m AISI 316L
2 UD × 33823.25 = 67646.50
Puente decantador. Servicio: Decantación secundaria. Marca: FILTRAMASA o equivalente. Tipo: radial de barredera. Diámetro del tanque de hormigón: 20,00 m. Materiales en perfiles laminados en acero inoxidable AISI-316L. Brazos de barrido de fondo, raquetas de fondo, barredor superficial y caja de recogida en acero inoxidable AISI-316L. Vertedero y pantalla deflectora en acero inoxidable AISI-316L. Láminas barredoras en neopreno 50-60 shore. - Piso puente: trámex PRFV 30x30x30x3. Accionamiento directo mediante motorreductor 0,75 CV. Incluso medios auxiliares, transporte, montaje, conexiones eléctricas y pruebas de funcionamiento. Resto de características según E.T. Nº I01DS020.

| Código | Ud | Descripción | Rendimiento | Precio | Importe |
|---|---|---|---|---|---|
| O01OA020 | h | Capataz | 1 | 18.35 | 18.35 |
| O01OA030 | h | Oficial primera | 10 | 18.2 | 182.00 |
| O01OA040 | h | Oficial segunda | 0 | 17.8 | 0.00 |
| O01OA050 | h | Ayudante | 10 | 17.37 | 173.70 |
| O01OA060 | h | Peón especializado | 10 | 17.06 | 170.60 |
| O01OA070 | h | Peón ordinario | 0 | 17.06 | 0.00 |
| MAT01DS020 | UD | PUENTE DECANTADOR SECUNDARIO DN20,0 m AISI 316L (material; 03/03/2021) | 1 | 30361.97 | 30361.97 |
| M02GE020 | h | Grúa telescópica autoprop. 25 t. | 5 | 75.29 | 376.45 |
| %2 AUX | % | MEDIOS AUXILIARES | 2 % | 31283.07 | 625.66 |
| %6 CI | % | COSTES INDIRECTOS | 6 % | 31908.73 | 1914.52 |
|  |  | Total |  |  | 33823.25 |

| Medición | Uds. | Parcial |
|---|---|---|
| Tanques nuevos | 2 | 2.00 |
| Total |  | 2 |

##### 2.5.3.2 ARQUETA DE REPARTO
Importe: 11881.96

**I02PM500** ud PASAMUROS DN500. AISI-316L
4 ud × 335.39 = 1341.56

| Medición | Uds. | Parcial |
|---|---|---|
| Entrada agua pretratada | 1 | 1.00 |
| De biodlógicos | 2 | 2.00 |
| Salida agua tratada | 1 | 1.00 |
| Total |  | 4 |

**I02PM450** ud PASAMUROS DN450. AISI-316L (25/07/2007)
5 ud × 321.06 = 1605.30
Pasamuros de diámetro 450 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM450 | ud | PASAMUROS DN450. AISI-316L (material; 05/03/2021) | 1 | 260.96 | 260.96 |
| M07CG010 | h | Camión con grúa 6 t. | 0 | 49.36 | 0.00 |
| %1 AUX | % | MEDIOS AUXILIARES | 1 % | 299.89 | 3.00 |
| %6 CI | % | COSTES INDIRECTOS | 6 % | 302.89 | 18.17 |
|  |  | Total |  |  | 321.06 |

| Medición | Uds. | Parcial |
|---|---|---|
| A decantación | 3 | 3.00 |
| A biológicos | 2 | 2.00 |
| Total |  | 5 |

**I02PM300** ud PASAMUROS DN300. AISI-316L
3 ud × 263.75 = 791.25

| Medición | Uds. | Parcial |
|---|---|---|
| Entrada de decantación | 3 | 3.00 |
| Total |  | 3 |

**I02CM020** ud COMP. MURAL MOTOR. AISI-316L. PASO 0,50 x 0,5 M.
5 ud × 1628.77 = 8143.85

| Medición | Uds. | Parcial |
|---|---|---|
| Salida biológico | 2 | 2.00 |
| Salidas decantadores | 3 | 3.00 |
| Total |  | 5 |

#### 2.5.4 CONDUCCIONES DECANTACIÓN SECUNDARIA (25/07/2007)
Importe: 2936.86

##### 2.5.4.1 LÍNEA DE AGUA (25/07/2007)
Importe: 2891.34

**I02TA450** ML TUBERÍA DE ACERO INOXIDABLE AISI-316L DN 450
15.2 ML × 190.22 = 2891.34

| Medición | Uds. | Largo | Parcial |
|---|---|---|---|
| Tubería entrada interior pilón central nuevos | 2 | 7.6 | 15.20 |
| Total |  |  | 15.2 |

##### 2.5.4.2 LÍNEA DE SOBRENADANTES (25/07/2007)
Importe: 45.52

**I02TA100** ML TUBERÍA DE ACERO INOXIDABLE AISI-316L DN 100
2 ML × 22.76 = 45.52

| Medición | Uds. | Largo | Parcial |
|---|---|---|---|
| Salida flotantes | 2 | 1 | 2.00 |
| Total |  |  | 2 |

### 2.6 MEDICIÓN AGUA TRATADA
Importe: 22984.87

#### 2.6.1 OBRA CIVIL MEDICIÓN AGUA TRATADA
Importe: 4641.35

**U03HL010** M3 HORMIGÓN DE LIMPIEZA HL-150/P/20.
2.69 M3 × 74.57 = 200.59

| Medición | Uds. | Largo | Ancho | Alto | Parcial |
|---|---|---|---|---|---|
|  | 1 | 7.9 | 3.4 | 0.1 | 2.69 |
| Total |  |  |  |  | 2.69 |

**U03HE021** M3 HORMIGÓN ARMAR EN CIMENTACIONES, MUROS Y LOSAS HA-30/B/20/IV+Qb
16.06 M3 × 90.78 = 1457.93

| Medición | Uds. | Largo | Ancho | Alto | Parcial |
|---|---|---|---|---|---|
| Solera | 1 | 7.9 | 3.4 | 0.3 | 8.06 |
| Muros | 2 | 7.5 | 0.25 | 1.6 | 6.00 |
|  | 2 | 2.5 | 0.25 | 1.6 | 2.00 |
| Total |  |  |  |  | 16.06 |

**U03EO010** M2 ENCOFRADO Y DESENCOFRADO RECTO PARA CIMENTACIONES
6.78 M2 × 15.76 = 106.85

| Medición | Uds. | Largo | Alto | Parcial |
|---|---|---|---|---|
| Solera | 2 | 7.9 | 0.3 | 4.74 |
|  | 2 | 3.4 | 0.3 | 2.04 |
| Total |  |  |  | 6.78 |

**U03EO110** M2 ENCOFRADO Y DESENCOFRADO RECTO EN ALZADOS DE MUROS (E-2 HORMIG.)
64 M2 × 23.99 = 1535.36

| Medición | Uds. | Largo | Alto | Parcial |
|---|---|---|---|---|
| Muros | 4 | 7.5 | 1.6 | 48.00 |
|  | 4 | 2.5 | 1.6 | 16.00 |
| Total |  |  |  | 64 |

**U03AA010** kg ACERO CORRUGADO TIPO B 500 S PARA ARMADURAS
1164.06 kg × 1.06 = 1233.90

| Medición | Uds. | Largo | Ancho | Parcial |
|---|---|---|---|---|
| Solera 30 cm | 1 | 8.058 | 70 | 564.06 |
| Muros de 25 cm | 1 | 8 | 75 | 600.00 |
| Total |  |  |  | 1164.06 |

**U03IP010** M2 IMPERMEABILIZACIÓN DE PARAMENTOS CON PINTURA DE CLORO CAUCHO
29.4 M2 × 3.63 = 106.72

| Medición | Uds. | Largo | Alto | Parcial |
|---|---|---|---|---|
|  | 2 | 7.5 | 1.4 | 21.00 |
|  | 2 | 3 | 1.4 | 8.40 |
| Total |  |  |  | 29.4 |

#### 2.6.2 OBRA CIVIL ELEMENTOS AUXILIARES MEDICIÓN AGUA TRATADA (08/07/2010)
Importe: 1401.23

**U04PR420** M2 TAPA METÁLICA ACERO INOX. AISI-316L
18.46 M2 × 60.37 = 1114.43

| Medición | Uds. | Largo | Ancho | Parcial |
|---|---|---|---|---|
|  | 1 | 7.1 | 2.6 | 18.46 |
| Total |  |  |  | 18.46 |

**U04PR450** ud PATE DE POLIPROPILENO REFORZADO CON REDONDO 12 mm.
10 ud × 8.09 = 80.90

| Medición | Uds. | Largo | Parcial |
|---|---|---|---|
|  | 2 | 5 | 10.00 |
| Total |  |  | 10 |

**U03AO020** ud AYUDA DE OBRA CIVIL PARA COLOCACIÓN DE PASAMUROS DN< 1.000 mm
2 ud × 102.95 = 205.90

#### 2.6.3 EQUIPOS ELECTROMECÁNICOS MEDICIÓN AGUA TRATADA (25/07/2007)
Importe: 11927.94

##### 2.6.3.1 EQUIPOS MECÁNICOS (25/07/2007)
Importe: 9583.04

**I02CD400** ud CARRETE DESMONTAJE TELESCÓPICO DN400 PN16.
2 ud × 624.82 = 1249.64

**I02VC400** UD VÁLVULA COMPUERTA MANUAL DN400. PN16.
2 UD × 1975.89 = 3951.78

**I02CD500** ud CARRETE DESMONTAJE TELESCÓPICO DN500 PN16.
1 ud × 901.33 = 901.33

**I02VC500** UD VÁLVULA COMPUERTA MANUAL DN500. PN16.
1 UD × 3480.29 = 3480.29

##### 2.6.3.2 INSTRUMENTACIÓN (25/07/2007)
Importe: 2344.9

**I01CE400** ud CAUDALÍMETRO ELECTROMAGNÉTICO DN 400
1 ud × 2344.9 = 2344.90

#### 2.6.4 CONDUCCIONES MEDICIÓN AGUA TRATADA (25/07/2007)
Importe: 5014.35

**I02TA400** ML TUBERÍA DE ACERO INOXIDABLE AISI-316L DN 400
5 ML × 171.58 = 857.90

**I02TA500** ML TUBERÍA DE ACERO INOXIDABLE AISI-316L DN 500
11.5 ML × 361.43 = 4156.45

| Medición | Uds. | Largo | Parcial |
|---|---|---|---|
| By-pass | 1 | 8.5 | 8.50 |
|  | 2 | 1.5 | 3.00 |
| Total |  |  | 11.5 |

### 2.7 TRATAMIENTO TERCIARIO (UV)
Importe: 126098.93

#### 2.7.1 MOVIMIENTO DE TIERRAS TRATAMIENTO TERCIARIO (UV)
Importe: 2738.02

**U02ED011** M3 EXCAVACIÓN DE PREZANJAS O ZANJAS SIN ENTIBACIÓN C/ MATERIAL EXC
477.03 M3 × 2.5 = 1192.58

| Medición | Uds. | Largo | Ancho | Alto | Parcial |
|---|---|---|---|---|---|
| fórmula: (b+c)/2*d | 1 | 180.6 | 32.39 | 4.4 | 468.58 |
| Existente | 2 | 2.2 | 0.8 | 2.4 | 8.45 |
| Total |  |  |  |  | 477.03 |

**U02RA050** M3 RELLENO DE COBERTURA Y EN TRASDOS DE OBRAS DE FÁBRICA CON MATERI
331.64 M3 × 4.66 = 1545.44

| Medición | Uds. | Largo | Ancho | Alto | Parcial |
|---|---|---|---|---|---|
| Nuevo | 1 | 468.58 |  |  | 468.58 |
|  | -1 | 21.39 |  | 4.4 | -94.12 |
|  | -1 | 21.91 |  | 2.34 | -51.27 |
| Existente | 2 | 2.2 | 0.8 | 2.4 | 8.45 |
| Total |  |  |  |  | 331.64 |

#### 2.7.2 OBRA CIVIL NUEVO TRATAMIENTO TERCIARIO Y AGUA DE SERVICIO (UV)
Importe: 28864.56

##### 2.7.2.1 OBRA CIVIL NUEVO TRATAMIENTO TERCIARIO Y AGUA DE SERVICIO (UV)
Importe: 24561.81

**U03HL010** M3 HORMIGÓN DE LIMPIEZA HL-150/P/20.
5.78 M3 × 74.57 = 431.01

| Medición | Uds. | Largo | Ancho | Alto | Parcial |
|---|---|---|---|---|---|
| Agua de servicio | 1 | 6.9 | 3.1 | 0.1 | 2.139 |
| Canal | 1 | 6.9 | 2.4 | 0.1 | 1.656 |
|  | 1 | 5.45 | 3.65 | 0.1 | 1.989 |
| Total |  |  |  |  | 5.78 |

**U03HE021** M3 HORMIGÓN ARMAR EN CIMENTACIONES, MUROS Y LOSAS HA-30/B/20/IV+Qb
83.84 M3 × 90.78 = 7611.00

| Medición | Uds. | Largo | Ancho | Alto | Parcial |
|---|---|---|---|---|---|
| Aguas servicios |  |  |  |  |  |
| Solera | 1 | 6.9 | 3.1 | 0.4 | 8.556 |
| Muros | 2 | 6.9 | 0.35 | 4.6 | 22.218 |
|  | 3 | 2.5 | 0.35 | 4.6 | 12.075 |
| Canal UV |  |  |  |  |  |
| Solera | 1 | 4.11 | 2.4 | 0.4 | 3.946 |
|  | 1 | 19.95 |  | 0.74 | 14.763 |
|  | 1 | 1.15 | 1.32 | 0.4 | 0.607 |
| Muros | 1 | 1.96 | 0.35 | 1.94 | 1.331 |
|  | 1 | 1.96 | 0.35 | 3.34 | 2.291 |
|  | 1 | 1.96 | 0.35 | 2.2 | 1.509 |
|  | 1 | 1.32 | 0.35 | 1.34 | 0.619 |
|  | 1 | 4.18 | 0.35 | 3.94 | 5.764 |
|  | 2 | 7.18 | 0.35 | 1 | 5.026 |
|  | 2 | 0.8 | 0.35 | 1.34 | 0.750 |
| Murete | 1 | 2.15 | 0.25 | 0.65 | 0.349 |
|  | 1 | 6.9 | 0.25 | 0.65 | 1.121 |
| Solera | 1 | 9.72 |  | 0.2 | 1.944 |
|  | 1 | 4.86 |  | 0.2 | 0.972 |
| Total |  |  |  |  | 83.84 |

**U03EO010** M2 ENCOFRADO Y DESENCOFRADO RECTO PARA CIMENTACIONES
26.71 M2 × 15.76 = 420.95

| Medición | Uds. | Largo | Alto | Parcial |
|---|---|---|---|---|
| Aguas servicios |  |  |  |  |
| Solera | 2 | 6.9 | 0.4 | 5.52 |
|  | 2 | 3.1 | 0.4 | 2.48 |
| Canal UV |  |  |  |  |
| Solera | 2 | 2.4 | 0.4 | 1.92 |
|  | 1 | 3.45 | 0.4 | 1.38 |
|  | 2 | 8.26 | 0.74 | 12.22 |
|  | 1 | 1.32 | 0.4 | 0.53 |
| Losas poyadas terreno | 1 | 7.13 | 0.2 | 1.43 |
|  | 1 | 6.13 | 0.2 | 1.23 |
| Total |  |  |  | 26.71 |

**U03EO110** M2 ENCOFRADO Y DESENCOFRADO RECTO EN ALZADOS DE MUROS (E-2 HORMIG.)
306.53 M2 × 23.99 = 7353.65

| Medición | Uds. | Largo | Alto | Parcial |
|---|---|---|---|---|
| Aguas servicios |  |  |  |  |
| Muros | 4 | 6.9 | 4.6 | 126.96 |
|  | 6 | 2.5 | 4.6 | 69.00 |
| Canal UV |  |  |  |  |
| Muros | 2 | 1.96 | 1.94 | 7.60 |
|  | 2 | 1.96 | 3.34 | 13.09 |
|  | 2 | 1.96 | 2.2 | 8.62 |
|  | 2 | 1.32 | 1.34 | 3.54 |
|  | 2 | 4.18 | 3.94 | 32.94 |
|  | 4 | 7.18 | 1 | 28.72 |
|  | 4 | 0.8 | 1.34 | 4.29 |
| Murete | 2 | 2.15 | 0.65 | 2.80 |
|  | 2 | 6.9 | 0.65 | 8.97 |
| Total |  |  |  | 306.53 |

**U03AA010** kg ACERO CORRUGADO TIPO B 500 S PARA ARMADURAS
6392.26 kg × 1.06 = 6775.80

| Medición | Uds. | Largo | Ancho | Parcial |
|---|---|---|---|---|
| Solera 40 cm | 1 | 27.872 | 70 | 1951.04 |
| Muros 35 cm | 1 | 51.583 | 80 | 4126.64 |
| Muros 25 cm | 1 | 1.471 | 85 | 125.04 |
| Solera 20 cm | 1 | 2.916 | 65 | 189.54 |
| Total |  |  |  | 6392.26 |

**U03JE010** ML JUNTA ELÁSTICA IMPERMEABLE PARA ESTANQUEIDAD, CON NUCLEO TUBULAR
82.1 ML × 17.98 = 1476.16

| Medición | Uds. | Largo | Alto | Parcial |
|---|---|---|---|---|
| Solera-muro | 1 |  |  | 1.00 |
| Agua de servicio | 2 | 6.9 |  | 13.80 |
|  | 3 | 3.1 |  | 9.30 |
| Canal | 1 | 6.9 |  | 6.90 |
|  | 3 | 2.4 |  | 7.20 |
|  | 2 | 8.3 |  | 16.60 |
|  | 1 | 1.3 |  | 1.30 |
| Muro-muro | 6 |  | 4 | 24.00 |
|  | 2 |  | 1 | 2.00 |
| Total |  |  |  | 82.1 |

**U03IP010** M2 IMPERMEABILIZACIÓN DE PARAMENTOS CON PINTURA DE CLORO CAUCHO
135.88 M2 × 3.63 = 493.24

| Medición | Uds. | Largo | Alto | Parcial |
|---|---|---|---|---|
| Aguas servicios |  |  |  |  |
| Muros | 2 | 6.9 | 4.6 | 63.48 |
|  | 2 | 2.5 | 4.6 | 23.00 |
| Canal UV |  |  |  |  |
| Muros | 1 | 1.96 | 1.94 | 3.80 |
|  | 1 | 1.96 | 3.34 | 6.55 |
|  | 1 | 1.96 | 2.2 | 4.31 |
|  | 1 | 1.32 | 1.34 | 1.77 |
|  | 1 | 4.18 | 3.94 | 16.47 |
|  | 2 | 7.18 | 1 | 14.36 |
|  | 2 | 0.8 | 1.34 | 2.14 |
| Total |  |  |  | 135.88 |

##### 2.7.2.2 OBRA CIVIL ELEMENTOS AUXILIARES TRATAMIENTO TERCIARIO
Importe: 4302.75

**U03AL010** kg ACERO LAMINADO ESTRUCTURADO S-275-JR GALVANIZADO EN PERFILERIA
200.25 kg × 3.14 = 628.79
Acero laminal estructurado S-275-JR galvanizado en perfilería y piezas especiales, mecanismos o tapas ciegas incluyendo soldadura y corte, pintado con doble capa de pintura sobre imprimación, incluido mecanizado, juntas, tornillos, tuercas y arandelas; incluso suministro, preparación, montaje y pruebas, completamente terminado. Según NTE-EAE y CTE-DB-SE-A.

| Código | Ud | Descripción | Rendimiento | Precio | Importe |
|---|---|---|---|---|---|
| O01OA030 | h | Oficial primera | 0.03 | 18.2 | 0.55 |
| O01OA050 | h | Ayudante | 0.045 | 17.37 | 0.78 |
| P03ALT010 | kg | Acero en tubo rectangular (material) | 1.1 | 0.95 | 1.05 |
| P25OU080 | l | Minio electrolítico | 0.01 | 9.58 | 0.10 |
| P01DW090 | ud | Pequeño material (material) | 0.231 | 1 | 0.23 |
| M07CG010 | h | Camión con grúa 6 t. | 0.005 | 49.36 | 0.25 |
| %6 CI | % | COSTES INDIRECTOS | 6 % | 2.96 | 0.18 |
|  |  | Total |  |  | 3.14 |

Claves: imprimación, espacial, estructura, mano, perfil, plomo, minio, colocación, acero, electrolítico, especial, unión, montaje, lámina, pintura, pieza

| Medición | Uds. | Largo | Ancho | Parcial |
|---|---|---|---|---|
| Sujeción tapas HEB-120 | 3 | 2.5 | 26.7 | 200.25 |
| Total |  |  |  | 200.25 |

**U03AO020** ud AYUDA DE OBRA CIVIL PARA COLOCACIÓN DE PASAMUROS DN< 1.000 mm
4 ud × 102.95 = 411.80

**U04PR420** M2 TAPA METÁLICA ACERO INOX. AISI-316L
16.12 M2 × 60.37 = 973.16

| Medición | Uds. | Largo | Ancho | Parcial |
|---|---|---|---|---|
| Agua de servicio | 1 | 4.7 | 2.6 | 12.22 |
|  | 1 | 1.5 | 2.6 | 3.90 |
| Total |  |  |  | 16.12 |

**U04PR450** ud PATE DE POLIPROPILENO REFORZADO CON REDONDO 12 mm.
51 ud × 8.09 = 412.59

| Medición | Uds. | Largo | Parcial |
|---|---|---|---|
| Agua de servicios | 3 | 15 | 45.00 |
| Canal | 1 | 6 | 6.00 |
| Total |  |  | 51 |

**E02CE231** M2. REJILLAS VENTILACIÓN TROX NLH (23/05/2013)
2.4 M2. × 571.41 = 1371.38
Suministro y colocación de rejilla de intemperie de alta amortiguación acústica, tipo TROX NLH, colocada en obra i/recibido a hueco con colcoción de calzos, elementos de fijación y sellado con masilla flexible de poliuretano.

| Código | Ud | Descripción | Rendimiento | Precio | Importe |
|---|---|---|---|---|---|
| O01OA030 | h | Oficial primera | 2 | 18.2 | 36.40 |
| O01OA070 | h | Peón ordinario | 3.1165 | 17.06 | 53.17 |
| UPN061 | m2 | Rejilla ventilación TROX NLH (material; 23/05/2013) | 1 | 449.5 | 449.50 |
| %6 CI | % | COSTES INDIRECTOS | 6 % | 539.07 | 32.34 |
|  |  | Total |  |  | 571.41 |

| Medición | Uds. | Largo | Alto | Parcial |
|---|---|---|---|---|
|  | 6 | 1 | 0.4 | 2.40 |
| Total |  |  |  | 2.4 |

**U04PR422** m PROTECCIÓN DE SEGURIDAD BAJADA ESCALERAS AISI-316L
4.4 m × 114.78 = 505.03

| Medición | Uds. | Largo | Parcial |
|---|---|---|---|
| Agua de servicio | 2 | 2.2 | 4.40 |
| Total |  |  | 4.4 |

#### 2.7.3 OBRA CIVIL ACTUACIONES EN TRATAMIENTO TERCIARIO EXISTENTE (UV)
Importe: 2112.66

##### 2.7.3.1 OBRA CIVIL NUEVO TRATAMIENTO TERCIARIO Y AGUA DE SERVICIO (UV)
Importe: 1587.17

**U03HL010** M3 HORMIGÓN DE LIMPIEZA HL-150/P/20.
0.42 M3 × 74.57 = 31.32

| Medición | Uds. | Largo | Ancho | Alto | Parcial |
|---|---|---|---|---|---|
|  | 1 | 2 | 2.12 | 0.1 | 0.42 |
| Total |  |  |  |  | 0.42 |

**U03HE021** M3 HORMIGÓN ARMAR EN CIMENTACIONES, MUROS Y LOSAS HA-30/B/20/IV+Qb
3.52 M3 × 90.78 = 319.55

| Medición | Uds. | Largo | Ancho | Alto | Parcial |
|---|---|---|---|---|---|
| Solera | 1 | 2.15 | 2.12 | 0.25 | 1.14 |
| Muros | 2 | 1.75 | 0.25 | 2 | 1.75 |
|  | 2 | 0.41 | 0.25 | 0.88 | 0.18 |
|  | 1 | 1.61 | 0.25 | 1.12 | 0.45 |
| Total |  |  |  |  | 3.52 |

**U03EO010** M2 ENCOFRADO Y DESENCOFRADO RECTO PARA CIMENTACIONES
1.08 M2 × 15.76 = 17.02

| Medición | Uds. | Largo | Alto | Parcial |
|---|---|---|---|---|
| Solera | 2 | 2.15 | 0.25 | 1.08 |
| Total |  |  |  | 1.08 |

**U03EO110** M2 ENCOFRADO Y DESENCOFRADO RECTO EN ALZADOS DE MUROS (E-2 HORMIG.)
19.05 M2 × 23.99 = 457.01

| Medición | Uds. | Largo | Alto | Parcial |
|---|---|---|---|---|
| Muros | 4 | 1.75 | 2 | 14.00 |
|  | 4 | 0.41 | 0.88 | 1.44 |
|  | 2 | 1.61 | 1.12 | 3.61 |
| Total |  |  |  | 19.05 |

**U03AA010** kg ACERO CORRUGADO TIPO B 500 S PARA ARMADURAS
264.08 kg × 1.06 = 279.92

| Medición | Uds. | Largo | Ancho | Parcial |
|---|---|---|---|---|
| Solera | 1 | 1.14 | 75 | 85.50 |
| Muros | 1 | 2.381 | 75 | 178.58 |
| Total |  |  |  | 264.08 |

**U03JE010** ML JUNTA ELÁSTICA IMPERMEABLE PARA ESTANQUEIDAD, CON NUCLEO TUBULAR
4 ML × 17.98 = 71.92

| Medición | Uds. | Largo | Parcial |
|---|---|---|---|
|  | 2 | 2 | 4.00 |
| Total |  |  | 4 |

**U03IP010** M2 IMPERMEABILIZACIÓN DE PARAMENTOS CON PINTURA DE CLORO CAUCHO
8.7 M2 × 3.63 = 31.58

| Medición | Uds. | Largo | Alto | Parcial |
|---|---|---|---|---|
|  | 2 | 2 | 2 | 8.00 |
|  | 2 | 0.4 | 0.88 | 0.70 |
| Total |  |  |  | 8.7 |

**U03AO050** M2 TALADROS DE UNIÓN A HORMIGÓN NUVEO CON EXISTENTE
2.5 M2 × 151.54 = 378.85

| Medición | Uds. | Ancho | Alto | Parcial |
|---|---|---|---|---|
| Muro-muro | 2 | 0.25 | 2 | 1.00 |
|  | 2 | 0.25 | 0.88 | 0.44 |
| Solera | 2 | 0.25 | 2.12 | 1.06 |
| Total |  |  |  | 2.5 |

##### 2.7.3.2 OBRA CIVIL ELEMENTOS AUXILIARES TRATAMIENTO TERCIARIO (25/05/2020)
Importe: 525.49

**E01EA080** m BARANDILLA DE ACERO INOXIDABLE AISI-316L
4.4 m × 119.43 = 525.49

| Medición | Uds. | Largo | Parcial |
|---|---|---|---|
|  | 2 | 2.2 | 4.40 |
| Total |  |  | 4.4 |

#### 2.7.4 EQUIPOS ELECTROMECÁNICOS TRATAMIENTO TERCIARIO (UV)
Importe: 91903.84

##### 2.7.4.1 EQUIPOS UV
Importe: 56083.97

**I02PM080** ud PASAMUROS DN80. AISI-316L
1 ud × 127.65 = 127.65

**I01UV020** UD SISTEMA DESINFECCIÓN EN CANAL UV. 726 M3/H
1 UD × 49279.89 = 49279.89
Sistema de desinfección en canal abierto por ultravioleta de la Marca WEDACO (XYLEM), modelo TAK 4-3 o equivalente, para un caudal total de 726 m3/h. Sólidos totales <35 mg/l. Límite de desinfección de 100 Ecoli por cada 100 ml. Número de bancadas: 2. Número de módulos por bancada: 3. Número de lámparas por módulo: 8. Total lámparas UV: 24. Potencia de lámparas: 315 W. Potencia Gemicida: 150 W. Soportes para el montaje de los módulos. Sistema de monitorización de la intensidad de UV, Placa deflectora en canal para homogeneización de efluentes (AISI-316L). Control de nivel de agua mediane vertedero fijo. Armario de suminisro de potencia. Sistema automático mecánico de limpieza sin adición de químicos, incluso el suminisro de compresor de aire comprimido. Sistea VARIO de gestión de intensidada de las lámparas. Cables de fuerza y de control entre elementos y entre armario y lámparas. Cuadro de control. Incluido conexionado eléctrico, transporte, medios auxiliares, montaje y pruebas de funcionamiento. Montado y probado. Resto de caracerísticas, según E.T. Nº I01UV020.

| Código | Ud | Descripción | Rendimiento | Precio | Importe |
|---|---|---|---|---|---|
| O01OA020 | h | Capataz | 1 | 18.35 | 18.35 |
| O01OA030 | h | Oficial primera | 15 | 18.2 | 273.00 |
| O01OA040 | h | Oficial segunda | 0 | 17.8 | 0.00 |
| O01OA050 | h | Ayudante | 5 | 17.37 | 86.85 |
| O01OA060 | h | Peón especializado | 15 | 17.06 | 255.90 |
| O01OA070 | h | Peón ordinario | 0 | 17.06 | 0.00 |
| MAT01UV020 | UD | SISTEMA DESNIFECCIÓN EN CANAL UV. 363 M3/H (material; 03/03/2021) | 1 | 44718.91 | 44718.91 |
| M02GE020 | h | Grúa telescópica autoprop. 25 t. | 3 | 75.29 | 225.87 |
| %2 AUX | % | MEDIOS AUXILIARES | 2 % | 45578.88 | 911.58 |
| %6 CI | % | COSTES INDIRECTOS | 6 % | 46490.46 | 2789.43 |
|  |  | Total |  |  | 49279.89 |

**I01PO005** ud POLIPASTO ELÉCTRICO DE 500 KG
1 ud × 2096.88 = 2096.88
Polipasto.Servicio: Izado de equipos. Características: Marca: VINCA o equivalente. Modelo: CB1-045-1P-N. Capacidad (kg): 500. Tipo de carro: monocarril. Altura de elevación hasta 4 m. Potencia motor elevación 0,45/0,11 kW. Incluye limitador de carga. Incluye motor-freno en el carro de traslación. Incluido, transporte, conexiones elécticas y de control, así como el montaje y pruebas de funcionamiento. Resto de características según E.T. Nº I01PO005.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01PO005 | ud | POLIPASTO ELÉCTRICO DE 500 KG (material; 17/12/2020) | 1 | 1652.09 | 1652.09 |
| M02GE020 | h | Grúa telescópica autoprop. 25 t. | 1 | 75.29 | 75.29 |
| %2 AUX | % | MEDIOS AUXILIARES | 2 % | 1939.40 | 38.79 |
| %6 CI | % | COSTES INDIRECTOS | 6 % | 1978.19 | 118.69 |
|  |  | Total |  |  | 2096.88 |

**I02PM500** ud PASAMUROS DN500. AISI-316L
3 ud × 335.39 = 1006.17

**I02PM050** ud PASAMUROS DN50. AISI-316L (25/07/2007)
1 ud × 113.31 = 113.31
Pasamuros de diámetro 50 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM050 | ud | PASAMUROS DN50. AISI-316L (material; 12/03/2021) | 1 | 66.91 | 66.91 |
| M07CG010 | h | Camión con grúa 6 t. | 0 | 49.36 | 0.00 |
| %1 AUX | % | MEDIOS AUXILIARES | 1 % | 105.84 | 1.06 |
| %6 CI | % | COSTES INDIRECTOS | 6 % | 106.90 | 6.41 |
|  |  | Total |  |  | 113.31 |

**I02VE010** UD VERTEDERO EN LABERINTO EJECUTADO EN ACERO INOXIDABLE AISI 316L (25/07/2007)
2 UD × 915.65 = 1831.30
Vertedero en laberinto ejecutado en acero inoxidable AISI 316L, constituído por 12 lamas de 3 milímetros de espesor y 2,25 m de longitud, incluso placas de anclaje de 200x100x6, soldaduras y fijación mediante tacos tipo hilti, con tornillos de acero inoxidable, según detalle en planos, totalmente instalado.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02CE010 | UD | VERTEDERO EN LABERINTO EJECUTADO EN ACERO INOXIDABLE AISI 316L (material; 17/03/2021) | 1 | 816.34 | 816.34 |
| M07CG010 | h | Camión con grúa 6 t. | 0 | 49.36 | 0.00 |
| %1 AUX | % | MEDIOS AUXILIARES | 1 % | 855.27 | 8.55 |
| %6 CI | % | COSTES INDIRECTOS | 6 % | 863.82 | 51.83 |
|  |  | Total |  |  | 915.65 |

| Medición | Uds. | Parcial |
|---|---|---|
| Canal nueno | 1 | 1.00 |
| Canal existente | 1 | 1.00 |
| Total |  | 2 |

**I02CM020** ud COMP. MURAL MOTOR. AISI-316L. PASO 0,50 x 0,5 M.
1 ud × 1628.77 = 1628.77

##### 2.7.4.2 INSTRUMENTACIÓN (25/07/2007)
Importe: 12824.68

**I01CP010** ud MEDIDOR DE NIVEL CAPACITIVO (25/07/2007)
1 ud × 1017.63 = 1017.63
Medidor de nivel capacitico. Servicio: Control de nivel.Características: Marca: ENDRESS-HAUSER o equivalente. - Modelo: Liquicap T FMI21. Sonda en varilla, Rango de medida has 2,5 m. Señal de salida 4..20 mA. Presión: 1-...+10 bar. Incluido transporte, montaje, conexiones eléctricas y pruebas de funcionamiento. Resto de caracerísticas, según E.T. Nº I01MC.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CP010 | ud | MEDIDOR DE NIVEL POR INDUCCIÓN (material; 18/12/2020) | 1 | 823.7 | 823.70 |
| %1 AUX | % | MEDIOS AUXILIARES | 1 % | 950.52 | 9.51 |
| %6 CI | % | COSTES INDIRECTOS | 6 % | 960.03 | 57.60 |
|  |  | Total |  |  | 1017.63 |

| Medición | Uds. | Parcial |
|---|---|---|
| Canal nuevo | 1 | 1.00 |
| Total |  | 1 |

**I01PH010** ud MEDIDOR DE pH y TEMPERATURA
1 ud × 461.73 = 461.73

| Medición | Uds. | Parcial |
|---|---|---|
| Canal existente | 1 | 1.00 |
| Total |  | 1 |

**I01NH010** ud MEDIDOR DE AMONIO Y NITRATOS
1 ud × 4027.13 = 4027.13

| Medición | Uds. | Parcial |
|---|---|---|
| Canal existente | 1 | 1.00 |
| Total |  | 1 |

**I01UT010** ud MEDIDOR DE NIVEL ULTRASÓNICO
2 ud × 1074.23 = 2148.46

| Medición | Uds. | Parcial |
|---|---|---|
| Canal nuevo | 1 | 1.00 |
| Canal existente | 1 | 1.00 |
| Total |  | 2 |

**I01NB010** UD REGULADOR DE NIVEL POR BOYA
3 UD × 86.66 = 259.98

| Medición | Uds. | Parcial |
|---|---|---|
| Canal | 1 | 1.00 |
| Reactivos | 2 | 2.00 |
| Total |  | 3 |

**I01CO010** ud MEDIDOR DE CONDUCTIVIDAD
1 ud × 852.87 = 852.87

| Medición | Uds. | Parcial |
|---|---|---|
| Canal existente | 1 | 1.00 |
| Total |  | 1 |

**I01MC020** ud CONTROLADOR UNIVERSAL MULTICANAL
2 ud × 2028.44 = 4056.88

##### 2.7.4.3 GRUPO DE PRESIÓN. AGUA DE SERVICIOS
Importe: 21308.6

**I01FM010** UD FILTRO DE MALLA AUTOLIMPIANTE DE 20 MICRAS. Q=35-50 M3/H
1 UD × 9220.88 = 9220.88
Filtro de malla autolimpiante de 20 micras de paso, de STF o equivalente, pra un caudal de 35-50 m3/h. Superficie de filtración: 13.210 cm2. Presiñon de trabajo: 10 bares. Potencia del motor: 0,37 kW. Cuerpo de acero al carbono S-275 JR. Incluido transporte, conexiones elécticas y de control, así como el montaje y pruebas de funcionamiento. Resto de características según E.T. Nº I01GP.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01FT010 | UD | GRUPO DE PRESIÓN PARA AGUA INDUSTRIAL Q=35 m3/h Y 50 mca (material; 22/12/2020) | 1 | 8241.06 | 8241.06 |
| M02GE020 | h | Grúa telescópica autoprop. 25 t. | 1 | 75.29 | 75.29 |
| %2 AUX | % | MEDIOS AUXILIARES | 2 % | 8528.37 | 170.57 |
| %6 CI | % | COSTES INDIRECTOS | 6 % | 8698.94 | 521.94 |
|  |  | Total |  |  | 9220.88 |

**I01GP020** UD GRUPO DE PRESIÓN PARA AGUA INDUSTRIAL Q=40 m3/h Y 50 mca
1 UD × 12087.72 = 12087.72
Grupo de agua a presión. Servicio: Red de aguas de servicio. Marca: LOWARA (XYLEM) o equivalente. Modelo: GHV20/A/46V3/2AG110T/4. Caudal unitario (m3/h): 40. Presión (mca): 50. Número de electrobombas: 2 (1+1). Rodete en fundición; eje AISI 420 y cierre mecánico. Motor comunitario B3. Potencia unitaria (kW): 11. Velocidad: 2945 rpm. 400 V. IP-55 - F - 50 Hz. Incluye accesorios y cuadro eléctrico, controlador de funcionamiento de electrobombas. Volumen depósito de almacenamiento (l): 100. Valvulería de conexión, bancadas con acoplamiento para bomba y moto, manómetro y presostato, y colectores de aspiración e impulsión para las 2 bombas DN125-DN100 y reducciones con tratamiento epoxi. Incluido cuadro eléctrico de control, transporte, conexiones elécticas y de control, así como el montaje y pruebas de funcionamiento. Resto de características según E.T. Nº I01GP020.

| Código | Ud | Descripción | Rendimiento | Precio | Importe |
|---|---|---|---|---|---|
| O01OA020 | h | Capataz | 1 | 18.35 | 18.35 |
| O01OA030 | h | Oficial primera | 3 | 18.2 | 54.60 |
| O01OA040 | h | Oficial segunda | 0 | 17.8 | 0.00 |
| O01OA050 | h | Ayudante | 0 | 17.37 | 0.00 |
| O01OA060 | h | Peón especializado | 3 | 17.06 | 51.18 |
| O01OA070 | h | Peón ordinario | 0 | 17.06 | 0.00 |
| MAT01GP020 | UD | GRUPO DE PRESIÓN PARA AGUA INDUSTRIAL Q=40 m3/h Y 50 mca (material; 12/03/2021) | 1 | 11040.72 | 11040.72 |
| M02GE020 | h | Grúa telescópica autoprop. 25 t. | 0.2 | 75.29 | 15.06 |
| %2 AUX | % | MEDIOS AUXILIARES | 2 % | 11179.91 | 223.60 |
| %6 CI | % | COSTES INDIRECTOS | 6 % | 11403.51 | 684.21 |
|  |  | Total |  |  | 12087.72 |

##### 2.7.4.4 DESINFECCIÓN POR HIPOCLORITO SÓDICO
Importe: 1686.59

**I02DP005** UD DEPÓSITO DE PRFV DP V=500 L
1 UD × 746.13 = 746.13
Depósito vertical de PRFV de doble pared para almacenamiento de reactivos de 500 l de capacidad. Diámetro interior de 820 mm, altura 1.375 mm. Forma cilíndrica-vertical con fondo plano, válvula de drenaje, sensor e interruptor de nivel de máximo y mínimo, boca de hombre, detector de fugas, incluso preparación de superficie para colocación del mismo. Incluido, transporte, medios auxiliares, así como el montaje y pruebas de funcionamiento. Resto de características según E.T. Nº I02DP005.

| Código | Ud | Descripción | Rendimiento | Precio | Importe |
|---|---|---|---|---|---|
| O01OA020 | h | Capataz | 0.5 | 18.35 | 9.18 |
| O01OA030 | h | Oficial primera | 2 | 18.2 | 36.40 |
| O01OA040 | h | Oficial segunda | 0 | 17.8 | 0.00 |
| O01OA050 | h | Ayudante | 1 | 17.37 | 17.37 |
| O01OA060 | h | Peón especializado | 2 | 17.06 | 34.12 |
| O01OA070 | h | Peón ordinario | 0 | 17.06 | 0.00 |
| MAT02DP005 | UD | DEPÓSITO DE PRFV DP V=500 L (material; 22/12/2020) | 1 | 555.38 | 555.38 |
| M02GE020 | h | Grúa telescópica autoprop. 25 t. | 0.5 | 75.29 | 37.65 |
| %2 AUX | % | MEDIOS AUXILIARES | 2 % | 690.10 | 13.80 |
| %6 CI | % | COSTES INDIRECTOS | 6 % | 703.90 | 42.23 |
|  |  | Total |  |  | 746.13 |

**I01BD020** ud BOMBA DOSIFICADORA Q=10 L/H. 6 BAR (09/08/2011)
2 ud × 470.23 = 940.46
Bomba dosificadora de membrana. Marca: MILTON ROY o equivalente, modelo GA10. Caudal: 1-10 l/ h. Potencia motor: 120 W y 12,0 bar de altura manométrica máxima. Amortiguador de pulsos, válvula de contrapresión y válvula de alivio. Incluido, transporte, medios auxiliares, así como el montaje y pruebas de funcionamiento. Resto de características según E.T. Nº I01BD020.

| Código | Ud | Descripción | Rendimiento | Precio | Importe |
|---|---|---|---|---|---|
| O01OA020 | h | Capataz | 0.1 | 18.35 | 1.84 |
| O01OA030 | h | Oficial primera | 1 | 18.2 | 18.20 |
| O01OA040 | h | Oficial segunda | 0 | 17.8 | 0.00 |
| O01OA050 | h | Ayudante | 1 | 17.37 | 17.37 |
| O01OA060 | h | Peón especializado | 1 | 17.06 | 17.06 |
| O01OA070 | h | Peón ordinario | 0 | 17.06 | 0.00 |
| MAT01BD020 | ud | BOMBA DOSIFICADORA Q=10 L/H. 6BAR (material; 22/12/2020) | 1 | 368.02 | 368.02 |
| %5 AUX | % | MEDIOS AUXILIARES | 5 % | 422.49 | 21.12 |
| %6 CI | % | COSTES INDIRECTOS | 6 % | 443.61 | 26.62 |
|  |  | Total |  |  | 470.23 |

#### 2.7.5 CONDUCCIONES TRATAMIENTO TERCIARIO (UV) (25/07/2007)
Importe: 479.85

##### 2.7.5.1 RED DE AGUA DE SERVICIOS (25/07/2007)
Importe: 164.99

**I02TA080** ML TUBERÍA DE ACERO INOXIDABLE AISI-316L DN 80
8.5 ML × 19.41 = 164.99

| Medición | Uds. | Largo | Parcial |
|---|---|---|---|
| Aspiración del grupo | 1 | 1 | 1.00 |
| Impulisón interior | 1 | 4 | 4.00 |
|  | 1 | 3.5 | 3.50 |
| Total |  |  | 8.5 |

##### 2.7.5.2 LÍNEA DE DOSIFICACIÓN (25/07/2007)
Importe: 314.86

**U05TR010** ML TUBERÍAS DISTRIBUCIÓN REACTIVOS PVC Y/O PP (25/07/2007)
1 ML × 314.86 = 314.86
Conjunto de tuberías, válvulas y demás accesorios para distribución de reactivos. Material: PVC y/o PP. Diámetro nominal: según planos mm. Presión nominal: 10 Atm. Incluso p.p. de válvulas, soportes y accesorios.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MATTR010 | ud | CONJUNTO TUBERÍAS DISTRIBUCIÓN REACTIVOS PVC Y/O PP POLI (material; 17/03/2021) | 1 | 287.73 | 287.73 |
| M07CG010 | h | Camión con grúa 6 t. | 0.05 | 49.36 | 2.47 |
| %1 AUX | % | MEDIOS AUXILIARES | 1 % | 294.10 | 2.94 |
| %6 CI | % | COSTES INDIRECTOS | 6 % | 297.04 | 17.82 |
|  |  | Total |  |  | 314.86 |

| Medición | Uds. | Parcial |
|---|---|---|
| UV | 1 | 1.00 |
| Total |  | 1 |

### 2.8 BOMBEO DE FANGOS Y SOBRENADANTES
Importe: 87474.69

#### 2.8.1 MOVIMIENTO DE TIERRAS BOMBEO DE FANGOS Y SOBRENADANTES
Importe: 3667.98

##### 2.8.1.1 MOVIMIENTO DE TIERRAS BOMBEO DE FANGOS
Importe: 315

**U02ED011** M3 EXCAVACIÓN DE PREZANJAS O ZANJAS SIN ENTIBACIÓN C/ MATERIAL EXC
126 M3 × 2.5 = 315.00

##### 2.8.1.2 MOVIMIENTO DE TIERRAS BOMBEO DE SOBRENADANTES
Importe: 3352.98

**U02ED011** M3 EXCAVACIÓN DE PREZANJAS O ZANJAS SIN ENTIBACIÓN C/ MATERIAL EXC
571.73 M3 × 2.5 = 1429.33

| Medición | Uds. | Largo | Ancho | Alto | Parcial |
|---|---|---|---|---|---|
| fórmula: (b+c)/2*d | 1 | 34.98 | 138.27 | 6.6 | 571.73 |
| Total |  |  |  |  | 571.73 |

**U02RA050** M3 RELLENO DE COBERTURA Y EN TRASDOS DE OBRAS DE FÁBRICA CON MATERI
412.8 M3 × 4.66 = 1923.65

| Medición | Uds. | Largo | Ancho | Alto | Parcial |
|---|---|---|---|---|---|
| de excavción | 1 | 571.73 |  |  | 571.73 |
|  | -1 | 5.6 | 4.3 | 6.6 | -158.93 |
| Total |  |  |  |  | 412.8 |

#### 2.8.2 OBRA CIVIL BOMBEO DE FANGOS Y SOBRENADANTES
Importe: 30842.49

##### 2.8.2.1 OBRA CIVIL BOMBEO DE FANGOS. PURGA Y RECIRCULACIÓN
Importe: 16680.96

**U03HL010** M3 HORMIGÓN DE LIMPIEZA HL-150/P/20.
2.41 M3 × 74.57 = 179.71

| Medición | Uds. | Largo | Ancho | Alto | Parcial |
|---|---|---|---|---|---|
|  | 1 | 5.6 | 4.3 | 0.1 | 2.41 |
| Total |  |  |  |  | 2.41 |

**U03HE021** M3 HORMIGÓN ARMAR EN CIMENTACIONES, MUROS Y LOSAS HA-30/B/20/IV+Qb
56.9 M3 × 90.78 = 5165.38

| Medición | Uds. | Largo | Ancho | Alto | Parcial |
|---|---|---|---|---|---|
| Solera | 1 | 5.6 | 4.3 | 0.4 | 9.63 |
| Muros | 2 | 5.6 | 0.4 | 6.2 | 27.78 |
|  | 2 | 3.5 | 0.4 | 6.2 | 17.36 |
| Tapa | 1 | 4.8 | 3.5 | 0.2 | 3.36 |
|  | -1 | 2.35 | 1.3 | 0.2 | -0.61 |
|  | -3 | 0.9 | 1.15 | 0.2 | -0.62 |
| Total |  |  |  |  | 56.9 |

**U03EO010** M2 ENCOFRADO Y DESENCOFRADO RECTO PARA CIMENTACIONES
7.92 M2 × 15.76 = 124.82

| Medición | Uds. | Largo | Alto | Parcial |
|---|---|---|---|---|
| Solera | 2 | 5.6 | 0.4 | 4.48 |
|  | 2 | 4.3 | 0.4 | 3.44 |
| Total |  |  |  | 7.92 |

**U03EO110** M2 ENCOFRADO Y DESENCOFRADO RECTO EN ALZADOS DE MUROS (E-2 HORMIG.)
225.68 M2 × 23.99 = 5414.06

| Medición | Uds. | Largo | Alto | Parcial |
|---|---|---|---|---|
| Muros | 4 | 5.6 | 6.2 | 138.88 |
|  | 4 | 3.5 | 6.2 | 86.80 |
| Total |  |  |  | 225.68 |

**U03EO100** M2 ENCOFRADO Y DESENCOFRADO RECTO (E-2 HORMIGÓN VISTO) EN LOSAS HOR
16.8 M2 × 28.17 = 473.26

| Medición | Uds. | Largo | Ancho | Parcial |
|---|---|---|---|---|
| Tapa | 1 | 4.8 | 3.5 | 16.80 |
| Total |  |  |  | 16.8 |

**U03AA010** kg ACERO CORRUGADO TIPO B 500 S PARA ARMADURAS
4272.24 kg × 1.06 = 4528.57

| Medición | Uds. | Largo | Ancho | Parcial |
|---|---|---|---|---|
| Solera 40 cm | 1 | 9.632 | 70 | 674.24 |
| Muros 40 cm | 1 | 45.136 | 75 | 3385.20 |
| Tapa 20 cm | 1 | 2.128 | 100 | 212.80 |
| Total |  |  |  | 4272.24 |

**U03JE010** ML JUNTA ELÁSTICA IMPERMEABLE PARA ESTANQUEIDAD, CON NUCLEO TUBULAR
19.8 ML × 17.98 = 356.00

| Medición | Uds. | Largo | Parcial |
|---|---|---|---|
| Solera | 2 | 5.6 | 11.20 |
|  | 2 | 4.3 | 8.60 |
| Total |  |  | 19.8 |

**U03IP010** M2 IMPERMEABILIZACIÓN DE PARAMENTOS CON PINTURA DE CLORO CAUCHO
120.98 M2 × 3.63 = 439.16

| Medición | Uds. | Largo | Alto | Parcial |
|---|---|---|---|---|
| Solera | 2 | 5.6 | 6.11 | 68.43 |
|  | 2 | 4.3 | 6.11 | 52.55 |
| Total |  |  |  | 120.98 |

##### 2.8.2.2 OBRA CIVIL ELEMENTOS AUXILIARES BOMBEO DE FANGOS
Importe: 5949.68

**U03AL010** kg ACERO LAMINADO ESTRUCTURADO S-275-JR GALVANIZADO EN PERFILERIA
1247.58 kg × 3.14 = 3917.40

| Medición | Uds. | Largo | Ancho | Parcial |
|---|---|---|---|---|
| Polipastos |  |  |  |  |
| HEB-120 | 6 | 3.5 | 26.7 | 560.70 |
| IPE-200 | 1 | 5.5 | 22.4 | 123.20 |
|  | 1 | 4.35 | 22.4 | 97.44 |
| IPE-180 | 4 | 3.7 | 18.8 | 278.24 |
|  | 2 | 5 | 18.8 | 188.00 |
| Total |  |  |  | 1247.58 |

**U04PR420** M2 TAPA METÁLICA ACERO INOX. AISI-316L
6.54 M2 × 60.37 = 394.82

| Medición | Uds. | Largo | Ancho | Parcial |
|---|---|---|---|---|
|  | 3 | 0.9 | 1.15 | 3.11 |
|  | 1 | 1.4 | 2.45 | 3.43 |
| Total |  |  |  | 6.54 |

**U04PR450** ud PATE DE POLIPROPILENO REFORZADO CON REDONDO 12 mm.
38 ud × 8.09 = 307.42

| Medición | Uds. | Largo | Parcial |
|---|---|---|---|
|  | 2 | 19 | 38.00 |
| Total |  |  | 38 |

**U04PR422** m PROTECCIÓN DE SEGURIDAD BAJADA ESCALERAS AISI-316L
8 m × 114.78 = 918.24

| Medición | Uds. | Largo | Parcial |
|---|---|---|---|
|  | 2 | 4 | 8.00 |
| Total |  |  | 8 |

**U03AO020** ud AYUDA DE OBRA CIVIL PARA COLOCACIÓN DE PASAMUROS DN< 1.000 mm
4 ud × 102.95 = 411.80

##### 2.8.2.3 OBRA CIVIL BOMBEO SOBRENADANTES
Importe: 5646.74

**U03HL010** M3 HORMIGÓN DE LIMPIEZA HL-150/P/20.
0.81 M3 × 74.57 = 60.40

| Medición | Uds. | Largo | Ancho | Alto | Parcial |
|---|---|---|---|---|---|
|  | 1 | 3.1 | 2.6 | 0.1 | 0.81 |
| Total |  |  |  |  | 0.81 |

**U03HE021** M3 HORMIGÓN ARMAR EN CIMENTACIONES, MUROS Y LOSAS HA-30/B/20/IV+Qb
17.28 M3 × 90.78 = 1568.68

| Medición | Uds. | Largo | Ancho | Alto | Parcial |
|---|---|---|---|---|---|
| Solera | 1 | 3.1 | 2.6 | 0.5 | 4.03 |
| Muros | 2 | 3.1 | 0.3 | 3.95 | 7.35 |
|  | 2 | 2 | 0.3 | 3.95 | 4.74 |
| Losa | 1 | 0.9 | 2 | 0.2 | 0.36 |
| Muretes | 2 | 2 | 0.2 | 1 | 0.80 |
| Total |  |  |  |  | 17.28 |

**U03EO010** M2 ENCOFRADO Y DESENCOFRADO RECTO PARA CIMENTACIONES
5.7 M2 × 15.76 = 89.83

| Medición | Uds. | Largo | Alto | Parcial |
|---|---|---|---|---|
| Solera | 2 | 3.1 | 0.5 | 3.10 |
|  | 2 | 2.6 | 0.5 | 2.60 |
| Total |  |  |  | 5.7 |

**U03EO110** M2 ENCOFRADO Y DESENCOFRADO RECTO EN ALZADOS DE MUROS (E-2 HORMIG.)
89.38 M2 × 23.99 = 2144.23

| Medición | Uds. | Largo | Alto | Parcial |
|---|---|---|---|---|
| Muros | 4 | 3.1 | 3.95 | 48.98 |
|  | 4 | 2 | 3.95 | 31.60 |
| Muretes | 2 | 2 | 1.2 | 4.80 |
|  | 2 | 2 | 1 | 4.00 |
| Total |  |  |  | 89.38 |

**U03EO100** M2 ENCOFRADO Y DESENCOFRADO RECTO (E-2 HORMIGÓN VISTO) EN LOSAS HOR
1.8 M2 × 28.17 = 50.71

| Medición | Uds. | Largo | Ancho | Parcial |
|---|---|---|---|---|
| Losa | 1 | 0.9 | 2 | 1.80 |
| Total |  |  |  | 1.8 |

**U03AA010** kg ACERO CORRUGADO TIPO B 500 S PARA ARMADURAS
1287.23 kg × 1.06 = 1364.46

| Medición | Uds. | Largo | Ancho | Parcial |
|---|---|---|---|---|
| Solera de 50 cm | 1 | 4.03 | 70 | 282.10 |
| Muros de 30 cm | 1 | 12.087 | 75 | 906.53 |
| Losa de 20 cm | 1 | 0.36 | 85 | 30.60 |
| Muros de 20 cm | 1 | 0.8 | 85 | 68.00 |
| Total |  |  |  | 1287.23 |

**U03JE010** ML JUNTA ELÁSTICA IMPERMEABLE PARA ESTANQUEIDAD, CON NUCLEO TUBULAR
11.4 ML × 17.98 = 204.97

| Medición | Uds. | Largo | Parcial |
|---|---|---|---|
|  | 2 | 3.1 | 6.20 |
|  | 2 | 2.6 | 5.20 |
| Total |  |  | 11.4 |

**U03IP010** M2 IMPERMEABILIZACIÓN DE PARAMENTOS CON PINTURA DE CLORO CAUCHO
45.03 M2 × 3.63 = 163.46

| Medición | Uds. | Largo | Alto | Parcial |
|---|---|---|---|---|
|  | 2 | 3.1 | 3.95 | 24.49 |
|  | 2 | 2.6 | 3.95 | 20.54 |
| Total |  |  |  | 45.03 |

##### 2.8.2.4 OBRA CIVIL ELEMENTOS AUXILIARES BOMBEO SOBRENADANTES
Importe: 2565.11

**U03AL010** kg ACERO LAMINADO ESTRUCTURADO S-275-JR GALVANIZADO EN PERFILERIA
473.81 kg × 3.14 = 1487.76

| Medición | Uds. | Largo | Ancho | Parcial |
|---|---|---|---|---|
| Polipastos |  |  |  |  |
| HEB-120 | 4 | 2.8 | 26.7 | 299.04 |
| IPE-200 | 1 | 3.27 | 22.4 | 73.25 |
| IPE-180 | 2 | 2.7 | 18.8 | 101.52 |
| Total |  |  |  | 473.81 |

**U03AO020** ud AYUDA DE OBRA CIVIL PARA COLOCACIÓN DE PASAMUROS DN< 1.000 mm
4 ud × 102.95 = 411.80

**U04PR420** M2 TAPA METÁLICA ACERO INOX. AISI-316L
5.67 M2 × 60.37 = 342.30

| Medición | Uds. | Largo | Ancho | Parcial |
|---|---|---|---|---|
|  | 3 | 0.9 | 2.1 | 5.67 |
| Total |  |  |  | 5.67 |

**U04PR450** ud PATE DE POLIPROPILENO REFORZADO CON REDONDO 12 mm.
13 ud × 8.09 = 105.17

**U04PR422** m PROTECCIÓN DE SEGURIDAD BAJADA ESCALERAS AISI-316L
1.9 m × 114.78 = 218.08

#### 2.8.3 EQUIPOS ELECTROMECÁNICOS BOMBEO FANGOS Y SOBRENADANTES
Importe: 46841.67

##### 2.8.3.1 BOMBEO DE RECIRCULACIÓN DE FANGOS
Importe: 25106.16

**I01BS070** ud BOMBA SUMERGIBLE RECIRCULACIÓN Q=219 m3/h y 3,5 mca. P=4,9 KW
3 ud × 4436.28 = 13308.84
Bomba sumergible para aguas residuales. Marca: SULZER o equivalente; modelo: XFP151E-CB2.5-PE49/4-D05*10. Caudal Q=219 m3/h; Hman= 3,5 m.c.a. Paso de sólidos 75 mm. Diámetro de salida DN150. Potencia del motor: 4,9 kW, a 1463 rpm. 400 V y 50 Hz. Aislamiento de clase H. Con protección térmica por TCS con sensores térmicos en cada fase del bobinado, protección de estanqueidad por Sistema DI, con sonda en la cámara de aceite y sistema de refrigeración por libre circulación del medio. Materiales: cuerpo e impulsor en acero EN-GJL-250, y eje en Acero inox. AISI 420, tornillería en Acero inox. AISI 316. Incluye conexión de descarga para acoplamiento automático de las bombas, espárragos de anclaje y soportes superiores de tubo guía, módulo para supervisión de electrodos de temperatura y humedad, cable protegido EMC para trabajar con varidor. Incluido conexionado eléctrico, transporte, medios auxiliares, montaje y pruebas de funcionamiento. Montado y probado. Resto de caracerísticas, según E.T. Nº I01BS070.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS070 | ud | BOMBA SUMERGIBLE RECIRCULACIÓN Q=219 m3/h y 3,5 mca. P=5 KW (material; 03/03/2021) | 1 | 3946.55 | 3946.55 |
| M02GE020 | h | Grúa telescópica autoprop. 25 t. | 0.2 | 75.29 | 15.06 |
| %2 AUX | % | MEDIOS AUXILIARES | 2 % | 4103.11 | 82.06 |
| %6 CI | % | COSTES INDIRECTOS | 6 % | 4185.17 | 251.11 |
|  |  | Total |  |  | 4436.28 |

**I02PM350** ud PASAMUROS DN350. AISI-316L (25/07/2007)
1 ud × 227.93 = 227.93
Pasamuros de diámetro 350 mm. ejecutado en tubería de acero inoxidable AISI 316L, incluso brida de conexión y anillo de estanqueidad. Longitud: hasta 500 mm. Incluido transporte y montaje. Resto de caracerísticas, según E.T. Nº I02PM.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PM350 | ud | PASAMUROS DN350. AISI-316L (material; 05/03/2021) | 1 | 173.97 | 173.97 |
| M07CG010 | h | Camión con grúa 6 t. | 0 | 49.36 | 0.00 |
| %1 AUX | % | MEDIOS AUXILIARES | 1 % | 212.90 | 2.13 |
| %6 CI | % | COSTES INDIRECTOS | 6 % | 215.03 | 12.90 |
|  |  | Total |  |  | 227.93 |

**I02CD250** ud CARRETE DESMONTAJE TELESCÓPICO DN250 PN16.
7 ud × 399.87 = 2799.09

| Medición | Uds. | Parcial |
|---|---|---|
| Bombeos | 3 | 3.00 |
| Caudalímetro | 1 | 1.00 |
| Entrada fangos | 3 | 3.00 |
| Total |  | 7 |

**I02VC250** UD VÁLVULA COMPUERTA MANUAL DN250. PN16. (25/07/2007)
7 UD × 609.04 = 4263.28
Válvula de compuerta de cierre elástico de 250 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC250 | UD | VÁLVULA COMPUERTA MANUAL DN=250 mm. / 16 atm. (material; 07/01/2021) | 1 | 529.95 | 529.95 |
| M07CG010 | h | Camión con grúa 6 t. | 0 | 49.36 | 0.00 |
| %1 AUX | % | MEDIOS AUXILIARES | 1 % | 568.88 | 5.69 |
| %6 CI | % | COSTES INDIRECTOS | 6 % | 574.57 | 34.47 |
|  |  | Total |  |  | 609.04 |

| Medición | Uds. | Parcial |
|---|---|---|
| Bombeos | 3 | 3.00 |
| Caudalímetro | 1 | 1.00 |
| Entrada fangos | 3 | 3.00 |
| Total |  | 7 |

**I02VR250** UD VÁLVULA DE RETENCIÓN DE BOLA DN 250 (25/07/2007)
3 UD × 803.38 = 2410.14
Válvula de retención de 250 mm. de diámetro nominal y 16 At. de P.N., carcasa y tapa FD GGG40, bolas roscadas de resina fenólica, bolas bridadas de aluminio y nitrilo, junta de nitrilo, conexión bridas son resalte para junta. Incluido transporte, montaje y pruebas de funcionamiento. Resto de caracerísticas, según E.T. Nº I02VR

| Código | Ud | Descripción | Rendimiento | Precio | Importe |
|---|---|---|---|---|---|
| O01OA020 | h | Capataz | 0.05 | 18.35 | 0.92 |
| O01OA030 | h | Oficial primera | 0.5 | 18.2 | 9.10 |
| O01OA040 | h | Oficial segunda | 0 | 17.8 | 0.00 |
| O01OA050 | h | Ayudante | 0 | 17.37 | 0.00 |
| O01OA060 | h | Peón especializado | 1 | 17.06 | 17.06 |
| O01OA070 | h | Peón ordinario | 0 | 17.06 | 0.00 |
| MAT02VR250 | UD | VÁLVULA DE RETENCIÓN DE BOLA DN 250 (material; 17/03/2021) | 1 | 723.33 | 723.33 |
| M07CG010 | h | Camión con grúa 6 t. | 0 | 49.36 | 0.00 |
| %1 AUX | % | MEDIOS AUXILIARES | 1 % | 750.41 | 7.50 |
| %6 CI | % | COSTES INDIRECTOS | 6 % | 757.91 | 45.47 |
|  |  | Total |  |  | 803.38 |

**I01PO005** ud POLIPASTO ELÉCTRICO DE 500 KG
1 ud × 2096.88 = 2096.88

##### 2.8.3.2 BOMBEO DE FANGOS EN EXCESO
Importe: 5696.16

**I02CD065** ud CARRETE DESMONTAJE TELESCÓPICO DN65 PN16.
2 ud × 148.8 = 297.60

**I02VR065** UD VÁLVULA DE RETENCIÓN DE BOLA DN 65 (25/07/2007)
2 UD × 95.08 = 190.16
Válvula de retención de 65 mm. de diámetro nominal y 16 At. de P.N., carcasa y tapa FD GGG40, bolas roscadas de resina fenólica, bolas bridadas de aluminio y nitrilo, junta de nitrilo, conexión bridas son resalte para junta. Incluido transporte, montaje y pruebas de funcionamiento. Resto de caracerísticas, según E.T. Nº I02VR

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VR065 | UD | VÁLVULA DE RETENCIÓN DE BOLA DN 65 (material; 07/01/2021) | 1 | 70.26 | 70.26 |
| M07CG010 | h | Camión con grúa 6 t. | 0 | 49.36 | 0.00 |
| %1 AUX | % | MEDIOS AUXILIARES | 1 % | 88.81 | 0.89 |
| %6 CI | % | COSTES INDIRECTOS | 6 % | 89.70 | 5.38 |
|  |  | Total |  |  | 95.08 |

**I02VC065** UD VÁLVULA COMPUERTA MANUAL DN65. PN16. (25/07/2007)
2 UD × 127.65 = 255.30
Válvula de compuerta de cierre elástico de 65 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC065 | UD | VÁLVULA COMPUERTA MANUAL DN=65 mm. / 16 atm. (material; 07/01/2021) | 1 | 80.3 | 80.30 |
| M07CG010 | h | Camión con grúa 6 t. | 0 | 49.36 | 0.00 |
| %1 AUX | % | MEDIOS AUXILIARES | 1 % | 119.23 | 1.19 |
| %6 CI | % | COSTES INDIRECTOS | 6 % | 120.42 | 7.23 |
|  |  | Total |  |  | 127.65 |

**I01BS080** ud BOMBA SUMERGIBLE PURGA DE FANGOS Q=20 m3/h y 8,5 mca. P=2,2 KW
2 ud × 1428.11 = 2856.22
Bomba sumergible para aguas residuales. Marca: SULZER o equivalente; modelo: AS0630.205-S22/4-D01*10-KFM. Caudal Q=20 m3/h; Hman= 8,5 m.c.a. Paso de sólidos 60 mm. Diámetro de salida DN65. Potencia nominal en eje= 2,2 kW, a 1.450 rpm. 400 V y 50 Hz. Aislamiento de clase H. Con protección térmica por TCS con sensores térmicos en cada fase del bobinado, protección de estanqueidad por Sistema DI, con sonda en la cámara de aceite y sistema de refrigeración por libre circulación del medio. Materiales: cuerpo e impulsor en acero EN-GJL-250, y eje en Acero inox. AISI 420, tornillería en Acero inox. AISI 316. Incluye conexión de descarga para acoplamiento automático de las bombas, espárragos de anclaje y soportes superiores de tubo guía, módulo para supervisión de electrodos de temperatura y humedad. Incluido conexionado eléctrico, transporte, medios auxiliares, montaje y pruebas de funcionamiento. Montado y probado. Resto de caracerísticas, según E.T. Nº I01BS080.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS080 | ud | BOMBA SUMERGIBLE PURGA DE FANGOS Q=20 m3/h y 8,5 mca. P=1,3 KW (material; 03/03/2021) | 1 | 1164.29 | 1164.29 |
| M02GE020 | h | Grúa telescópica autoprop. 25 t. | 0.2 | 75.29 | 15.06 |
| %2 AUX | % | MEDIOS AUXILIARES | 2 % | 1320.85 | 26.42 |
| %6 CI | % | COSTES INDIRECTOS | 6 % | 1347.27 | 80.84 |
|  |  | Total |  |  | 1428.11 |

**I01PO005** ud POLIPASTO ELÉCTRICO DE 500 KG
1 ud × 2096.88 = 2096.88

##### 2.8.3.3 BOMBEO DE SOBRENADANTES
Importe: 7879

**I02VC100** UD VÁLVULA COMPUERTA MANUAL DN100. PN16.
2 UD × 153.42 = 306.84

**I02CD100** ud CARRETE DESMONTAJE TELESCÓPICO DN100 PN16.
2 ud × 181.37 = 362.74

**I02VG100** UD VÁLVULA DE MANGUITO DN100 (25/07/2007)
2 UD × 270.91 = 541.82
Válvula de manguito de 100 mm. de diámetro nominal y 10 At. de P.N., de acionamiento neumático. Incluido transporte, montaje, conexiones de aire neumático y pruebas de funcionamiento. Resto de caracerísticas, según E.T. Nº I02VG

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VG100 | UD | VÁLVULA DE MANGUITO DN100 (material; 07/01/2021) | 1 | 214.12 | 214.12 |
| M07CG010 | h | Camión con grúa 6 t. | 0 | 49.36 | 0.00 |
| %1 AUX | % | MEDIOS AUXILIARES | 1 % | 253.05 | 2.53 |
| %6 CI | % | COSTES INDIRECTOS | 6 % | 255.58 | 15.33 |
|  |  | Total |  |  | 270.91 |

**I01PO005** ud POLIPASTO ELÉCTRICO DE 500 KG
1 ud × 2096.88 = 2096.88

**I01BS090** ud BOMBA SUMERGIBLE FLOTANTES Q=8 m3/h y 6,0 mca. P=1,3 KW
2 ud × 1331.16 = 2662.32
Bomba sumergible para aguas residuales. Marca: SULZER o equivalente; modelo: AS0630.160-S13/4-D01*10-KFM. Caudal Q=8 m3/h; Hman= 6,0 m.c.a. Paso de sólidos 60 mm. Diámetro de salida DN65. Potencia nominal en eje= 1,3 kW, a 1450 rpm. 400 V y 50 Hz. Aislamiento de clase H. Con protección térmica por TCS con sensores térmicos en cada fase del bobinado, protección de estanqueidad por Sistema DI, con sonda en la cámara de aceite y sistema de refrigeración por libre circulación del medio. Materiales: cuerpo e impulsor en acero EN-GJL-250, y eje en Acero inox. AISI 420, tornillería en Acero inox. AISI 316. Incluye conexión de descarga para acoplamiento automático de las bombas, espárragos de anclaje y soportes superiores de tubo guía, módulo para supervisión de electrodos de temperatura y humedad. Incluido conexionado eléctrico, transporte, medios auxiliares, montaje y pruebas de funcionamiento. Montado y probado. Resto de caracerísticas, según E.T. Nº I01BS090.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS090 | ud | BOMBA SUMERGIBLE FLOTANTES Q=8 m3/h y 6,0 mca. P=1,3 KW (material; 22/12/2020) | 1 | 1074.63 | 1074.63 |
| M02GE020 | h | Grúa telescópica autoprop. 25 t. | 0.2 | 75.29 | 15.06 |
| %2 AUX | % | MEDIOS AUXILIARES | 2 % | 1231.19 | 24.62 |
| %6 CI | % | COSTES INDIRECTOS | 6 % | 1255.81 | 75.35 |
|  |  | Total |  |  | 1331.16 |

**I01PO004** ud POLIPASTO MANUAL DE 500 KG
1 ud × 1265.62 = 1265.62
Polipasto.Servicio: Izado de equipos. Características: Marca: VINCA o equivalente. Modelo: HADEF. Capacidad (kg): 500. Tipo de carro: monocarril. Altura de elevación hasta 8 m. Incluido transporte, montaje y pruebas de funcionamiento. Resto de características según E.T. Nº I01PO004.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01PO004 | ud | POLIPASTO MANUAL DE 500 KG (material; 04/03/2021) | 1 | 883.26 | 883.26 |
| M02GE020 | h | Grúa telescópica autoprop. 25 t. | 1 | 75.29 | 75.29 |
| %2 AUX | % | MEDIOS AUXILIARES | 2 % | 1170.57 | 23.41 |
| %6 CI | % | COSTES INDIRECTOS | 6 % | 1193.98 | 71.64 |
|  |  | Total |  |  | 1265.62 |

| Código | Ud | Descripción | Cantidad | Precio | Importe |
|---|---|---|---|---|---|
| I02CD065 | ud | CARRETE DESMONTAJE TELESCÓPICO DN65 PN16. | 0 | 148.8 | 0.00 |
| I02VR065 | UD | VÁLVULA DE RETENCIÓN DE BOLA DN 65 | 0 | 95.08 | 0.00 |
| I02VC065 | UD | VÁLVULA COMPUERTA MANUAL DN65. PN16. | 0 | 127.65 | 0.00 |

**I02CD050** ud CARRETE DESMONTAJE TELESCÓPICO DN50 PN16.
2 ud × 127.32 = 254.64

**I02VR050** UD VÁLVULA DE RETENCIÓN DE BOLA DN 50 (25/07/2007)
2 UD × 77.17 = 154.34
Válvula de retención de 50 mm. de diámetro nominal y 16 At. de P.N., carcasa y tapa FD GGG40, bolas roscadas de resina fenólica, bolas bridadas de aluminio y nitrilo, junta de nitrilo, conexión bridas son resalte para junta. Incluido transporte, montaje y pruebas de funcionamiento. Resto de caracerísticas, según E.T. Nº I02VR

| Código | Ud | Descripción | Rendimiento | Precio | Importe |
|---|---|---|---|---|---|
| O01OA020 | h | Capataz | 0.05 | 18.35 | 0.92 |
| O01OA030 | h | Oficial primera | 0.5 | 18.2 | 9.10 |
| O01OA040 | h | Oficial segunda | 0 | 17.8 | 0.00 |
| O01OA050 | h | Ayudante | 0 | 17.37 | 0.00 |
| O01OA060 | h | Peón especializado | 0.5 | 17.06 | 8.53 |
| O01OA070 | h | Peón ordinario | 0 | 17.06 | 0.00 |
| MAT02VR050 | UD | VÁLVULA DE RETENCIÓN DE BOLA DN 50 (material; 07/01/2021) | 1 | 53.53 | 53.53 |
| M07CG010 | h | Camión con grúa 6 t. | 0 | 49.36 | 0.00 |
| %1 AUX | % | MEDIOS AUXILIARES | 1 % | 72.08 | 0.72 |
| %6 CI | % | COSTES INDIRECTOS | 6 % | 72.80 | 4.37 |
|  |  | Total |  |  | 77.17 |

**I02VC050** UD VÁLVULA COMPUERTA MANUAL DN50. PN16. (25/07/2007)
2 UD × 116.9 = 233.80
Válvula de compuerta de cierre elástico de 50 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC050 | UD | VÁLVULA COMPUERTA MANUAL DN=50 mm. / 16 atm. (material; 07/01/2021) | 1 | 70.26 | 70.26 |
| M07CG010 | h | Camión con grúa 6 t. | 0 | 49.36 | 0.00 |
| %1 AUX | % | MEDIOS AUXILIARES | 1 % | 109.19 | 1.09 |
| %6 CI | % | COSTES INDIRECTOS | 6 % | 110.28 | 6.62 |
|  |  | Total |  |  | 116.9 |

##### 2.8.3.4 INSTRUMENTACIÓN (25/07/2007)
Importe: 8160.35

**I01CE250** ud CAUDALÍMETRO ELECTROMAGNÉTICO DN 250 (25/07/2007)
1 ud × 1718.08 = 1718.08
Equipo medidor de caudal de DN=250 mm. tipo electromagnético y PN=10 atm. con salida 4/20 mA, tensión 220 V y escala 0-240 m3/h, incluso reducciones para acople de tuberías a caudalímetro con bridas ejecutadas de acero inoxidable, totalmente instalado y probado. Incluido transporte, montaje, conexiones eléctricas y pruebas de funcionamiento. Resto de caracerísticas, según E.T. Nº I01CE

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CE250 | ud | CAUDALÍMETRO ELECTROMAGNÉTICO DN 250 (material; 17/12/2020) | 1 | 1428.6 | 1428.60 |
| M07CG010 | h | Camión con grúa 6 t. | 1 | 49.36 | 49.36 |
| %1 AUX | % | MEDIOS AUXILIARES | 1 % | 1604.78 | 16.05 |
| %6 CI | % | COSTES INDIRECTOS | 6 % | 1620.83 | 97.25 |
|  |  | Total |  |  | 1718.08 |

| Medición | Uds. | Parcial |
|---|---|---|
| Recirculación | 1 | 1.00 |
| Total |  | 1 |

**I01NB010** UD REGULADOR DE NIVEL POR BOYA
2 UD × 86.66 = 173.32

| Medición | Uds. | Parcial |
|---|---|---|
| Fangos | 1 | 1.00 |
| Sobrenadantes | 1 | 1.00 |
| Total |  | 2 |

**I01UT010** ud MEDIDOR DE NIVEL ULTRASÓNICO
1 ud × 1074.23 = 1074.23

**I01SS010** ud MEDIDOR DE SÓLIDOS EN SUSPENSIÓN
1 ud × 3425.37 = 3425.37

**I01MN010** UD MANÓMETRO DE ESFERA TIPO MUELLE TUBULAR DN100
7 UD × 91.73 = 642.11

| Medición | Uds. | Parcial |
|---|---|---|
| Recirculación | 3 | 3.00 |
| Purga | 2 | 2.00 |
| Sobrenadantes | 2 | 2.00 |
| Total |  | 7 |

**I01MC010** ud CONTROLADOR UNIVERSAL MONOCANAL (25/07/2007)
1 ud × 1127.24 = 1127.24
Controlador universal de HACH o equivalente, modelo SC200, de 1 canal para conexión de sonda digital sc. 2 salidas 4-20 mA, 4 relés de alarma. Alimentación 100-240 Vca. Incluso medios auxiliares, transporte, montaje, conexiones eléctricas y pruebas de funcionamiento. Resto de caracerísticas, según E.T. Nº I01MC010
.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01MC010 | ud | CONTROLADOR UNIVERSAL MONOCANAL (material; 18/12/2020) | 1 | 926.08 | 926.08 |
| %1 AUX | % | MEDIOS AUXILIARES | 1 % | 1052.90 | 10.53 |
| %6 CI | % | COSTES INDIRECTOS | 6 % | 1063.43 | 63.81 |
|  |  | Total |  |  | 1127.24 |

#### 2.8.4 CONDUCCIONES BOMBEO DE FANGOS Y SOBRENADANTES (25/05/2007)
Importe: 6122.55

##### 2.8.4.1 LÍNEA DE FANGOS (25/05/2007)
Importe: 5037.81

**I02TA080** ML TUBERÍA DE ACERO INOXIDABLE AISI-316L DN 80
2.5 ML × 19.41 = 48.53

| Medición | Uds. | Largo | Parcial |
|---|---|---|---|
| Colector purga | 1 | 2.5 | 2.50 |
| Total |  |  | 2.5 |

**I02TA250** ML TUBERÍA DE ACERO INOXIDABLE AISI-316L DN 250
29.15 ML × 58.59 = 1707.90

| Medición | Uds. | Largo | Parcial |
|---|---|---|---|
| Bombeo recirculación individuales | 3 | 7.85 | 23.55 |
| Caudalímetro | 1 | 2.8 | 2.80 |
| Entrada fangos | 2 | 1.15 | 2.30 |
|  | 1 | 0.5 | 0.50 |
| Total |  |  | 29.15 |

**I02TA350** ML TUBERÍA DE ACERO INOXIDABLE AISI-316L DN 350 (25/07/2007)
10.75 ML × 148.67 = 1598.20
Suministro e instalación de tubería soldada de acero inoxidable AISI-316-L, milimétrica, ISO 17457, DN 350 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA350 | UD | TUBERÍA DE ACERO INOXIDABLE AISI-316L DN 350 (material; 17/03/2021) | 1 | 132.49 | 132.49 |
| M07CG010 | h | Camión con grúa 6 t. | 0.05 | 49.36 | 2.47 |
| %1 AUX | % | MEDIOS AUXILIARES | 1 % | 138.86 | 1.39 |
| %6 CI | % | COSTES INDIRECTOS | 6 % | 140.25 | 8.42 |
|  |  | Total |  |  | 148.67 |

| Medición | Uds. | Largo | Parcial |
|---|---|---|---|
| Bombeo recirculación colector | 1 | 6 | 6.00 |
|  | 1 | 2 | 2.00 |
| Entrada fangos | 1 | 2.25 | 2.25 |
|  | 1 | 0.5 | 0.50 |
| Total |  |  | 10.75 |

**I02TA065** ML TUBERÍA DE ACERO INOXIDABLE AISI-316L DN 65 (25/07/2007)
14.4 ML × 17.2 = 247.68
Suministro e instalación de tubería soldada de acero inoxidable AISI-316-L, milimétrica, ISO 17457, DN 65 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MAT02VA065 | UD | TUBERÍA DE ACERO INOXIDABLE AISI-316L DN 65 (material; 15/02/2021) | 1 | 9.7 | 9.70 |
| M07CG010 | h | Camión con grúa 6 t. | 0.05 | 49.36 | 2.47 |
| %1 AUX | % | MEDIOS AUXILIARES | 1 % | 16.07 | 0.16 |
| %6 CI | % | COSTES INDIRECTOS | 6 % | 16.23 | 0.97 |
|  |  | Total |  |  | 17.2 |

| Medición | Uds. | Largo | Parcial |
|---|---|---|---|
| Purga individuales | 2 | 7.2 | 14.40 |
| Total |  |  | 14.4 |

**U03AI020** kg ACERO INOX. AISI-316L EN SOPORTES DE TUBERIAS Y EQUIPOS MECÁNICO
150 kg × 9.57 = 1435.50

| Medición | Uds. | Largo | Parcial |
|---|---|---|---|
|  | 1 | 100 | 100.00 |
|  | 1 | 50 | 50.00 |
| Total |  |  | 150 |

##### 2.8.4.2 LÍNEA DE SOBRENADANTES (25/05/2007)
Importe: 1084.74

**I02TA050** ML TUBERÍA DE ACERO INOXIDABLE AISI-316L DN 50
10 ML × 14.21 = 142.10

| Medición | Uds. | Largo | Parcial |
|---|---|---|---|
| Tuberias individuales | 2 | 5 | 10.00 |
| Total |  |  | 10 |

**I02TA065** ML TUBERÍA DE ACERO INOXIDABLE AISI-316L DN 65
5 ML × 17.2 = 86.00

| Medición | Uds. | Largo | Parcial |
|---|---|---|---|
| Colector | 1 | 5 | 5.00 |
| Total |  |  | 5 |

**I02TA100** ML TUBERÍA DE ACERO INOXIDABLE AISI-316L DN 100
4 ML × 22.76 = 91.04

| Medición | Uds. | Largo | Parcial |
|---|---|---|---|
| Entrada | 2 | 2 | 4.00 |
| Total |  |  | 4 |

**U03AI020** kg ACERO INOX. AISI-316L EN SOPORTES DE TUBERIAS Y EQUIPOS MECÁNICO
80 kg × 9.57 = 765.60

### 2.9 ESPESADOR DE FANGOS Y DEPÓSITO DE FANGOS ESPESADOS
Importe: 33111.44

#### 2.9.1 OBRA CIVIL ESPESADOR DE FANGOS Y DEPÓSITO DE FANGOS ESPESADOS
Importe: 10099.56

##### 2.9.1.1 MOVIMIENTO DE TIERRAS DEPÓSITO DE FANGOS ESPESADOS
Importe: 373.56

**U02ED011** M3 EXCAVACIÓN DE PREZANJAS O ZANJAS SIN ENTIBACIÓN C/ MATERIAL EXC
68.34 M3 × 2.5 = 170.85

| Medición | Uds. | Largo | Ancho | Alto | Parcial |
|---|---|---|---|---|---|
| fórmula: (b+c)/2*d | 1 | 25.76 | 65.36 | 1.5 | 68.34 |
| Total |  |  |  |  | 68.34 |

**U02RA050** M3 RELLENO DE COBERTURA Y EN TRASDOS DE OBRAS DE FÁBRICA CON MATERI
43.5 M3 × 4.66 = 202.71

| Medición | Uds. | Largo | Ancho | Alto | Parcial |
|---|---|---|---|---|---|
| De excavación | 1 | 68.34 |  |  | 68.34 |
|  | -1 | 4.6 | 3.6 | 1.5 | -24.84 |
| Total |  |  |  |  | 43.5 |

##### 2.9.1.2 OBRA CIVIL DEPÓSITO DE FANGOS ESPESADOS
Importe: 7028.68

**U03HL010** M3 HORMIGÓN DE LIMPIEZA HL-150/P/20.
1.66 M3 × 74.57 = 123.79

| Medición | Uds. | Largo | Ancho | Alto | Parcial |
|---|---|---|---|---|---|
|  | 1 | 4.6 | 3.6 | 0.1 | 1.66 |
| Total |  |  |  |  | 1.66 |

**U03HE021** M3 HORMIGÓN ARMAR EN CIMENTACIONES, MUROS Y LOSAS HA-30/B/20/IV+Qb
22.37 M3 × 90.78 = 2030.75

| Medición | Uds. | Largo | Ancho | Alto | Parcial |
|---|---|---|---|---|---|
| Solera | 1 | 4.6 | 3.6 | 0.4 | 6.624 |
| Muros | 2 | 4.6 | 0.3 | 3 | 8.280 |
|  | 2 | 3 | 0.3 | 3 | 5.400 |
| Tapa | 1 | 4 | 3 | 0.2 | 2.400 |
|  | -2 | 1.05 | 0.8 | 0.2 | -0.336 |
| Total |  |  |  |  | 22.37 |

**U03EO010** M2 ENCOFRADO Y DESENCOFRADO RECTO PARA CIMENTACIONES
6.56 M2 × 15.76 = 103.39

| Medición | Uds. | Largo | Alto | Parcial |
|---|---|---|---|---|
| Solera | 2 | 4.6 | 0.4 | 3.68 |
|  | 2 | 3.6 | 0.4 | 2.88 |
| Total |  |  |  | 6.56 |

**U03EO110** M2 ENCOFRADO Y DESENCOFRADO RECTO EN ALZADOS DE MUROS (E-2 HORMIG.)
91.2 M2 × 23.99 = 2187.89

| Medición | Uds. | Largo | Alto | Parcial |
|---|---|---|---|---|
| Muros | 4 | 4.6 | 3 | 55.20 |
|  | 4 | 3 | 3 | 36.00 |
| Total |  |  |  | 91.2 |

**U03EO050** M2 ENCOFRADO Y DESENCOFRADO RECTO EN PILARES, VIGAS Y ELEMENTOS
12 M2 × 26.51 = 318.12

| Medición | Uds. | Largo | Ancho | Parcial |
|---|---|---|---|---|
| Tapa | 1 | 4 | 3 | 12.00 |
| Total |  |  |  | 12 |

**U03AA010** kg ACERO CORRUGADO TIPO B 500 S PARA ARMADURAS
1822.56 kg × 1.06 = 1931.91

| Medición | Uds. | Largo | Ancho | Parcial |
|---|---|---|---|---|
| Solera 50 cm | 1 | 6.624 | 70 | 463.68 |
| Muros de 30 cm | 1 | 13.68 | 85 | 1162.80 |
| Losa de 20 cm | 1 | 2.064 | 95 | 196.08 |
| Total |  |  |  | 1822.56 |

**U03JE010** ML JUNTA ELÁSTICA IMPERMEABLE PARA ESTANQUEIDAD, CON NUCLEO TUBULAR
15.2 ML × 17.98 = 273.30

| Medición | Uds. | Largo | Parcial |
|---|---|---|---|
| Solera-muro | 2 | 4.3 | 8.60 |
|  | 2 | 3.3 | 6.60 |
| Total |  |  | 15.2 |

**U03IP010** M2 IMPERMEABILIZACIÓN DE PARAMENTOS CON PINTURA DE CLORO CAUCHO
16.4 M2 × 3.63 = 59.53

| Medición | Uds. | Largo | Alto | Parcial |
|---|---|---|---|---|
|  | 2 | 4.6 | 1 | 9.20 |
|  | 2 | 3.6 | 1 | 7.20 |
| Total |  |  |  | 16.4 |

##### 2.9.1.3 OBRA CIVIL ELEMENTOS AUXILIARES DEPÓSITO DE FANGOS (06/09/2007)
Importe: 2697.32

**E01EA080** m BARANDILLA DE ACERO INOXIDABLE AISI-316L
16.4 m × 119.43 = 1958.65

| Medición | Uds. | Largo | Parcial |
|---|---|---|---|
|  | 2 | 3.6 | 7.20 |
|  | 2 | 4.6 | 9.20 |
| Total |  |  | 16.4 |

**U03AO020** ud AYUDA DE OBRA CIVIL PARA COLOCACIÓN DE PASAMUROS DN< 1.000 mm
2 ud × 102.95 = 205.90

**U04PR420** M2 TAPA METÁLICA ACERO INOX. AISI-316L
2.07 M2 × 60.37 = 124.97

| Medición | Uds. | Largo | Ancho | Parcial |
|---|---|---|---|---|
| Tapas | 2 | 1.15 | 0.9 | 2.07 |
| Total |  |  |  | 2.07 |

**U04PR450** ud PATE DE POLIPROPILENO REFORZADO CON REDONDO 12 mm.
9 ud × 8.09 = 72.81

**U04PR423** M2 ESCALERA Y PASARELAS DE ACERO GALVANIZADO. BARANDILLAS AISI316L
3.5 M2 × 95.71 = 334.99

#### 2.9.2 EQUIPOS ELECTROMECÁNICOS ESPESADOR Y DEPÓSITO DE FANGOS
Importe: 22598.83

##### 2.9.2.1 EQUIPOS MECÁNICOS ESPESADOR DE FANGOS ESPESADOS
Importe: 17242.56

**I01CE010** ud CUBIERTA PRFV DN=8,0 M
1 ud × 17242.56 = 17242.56
Cubierta de PRFV para espesador de fangos TECNIUM, ECOTEC o equivalente, de 8 m de diámetro, a base de módulos unidos mediante remaches. Puente de 1.800 mm. Espesor de paredes de 4 mm. Sobrecarga de 100 kg/m2. Conexiones, entrada de aire, bocas de inspección. Incluido conjuno de embalajes y transporte según normativa vigente, montaje. Resto de caracerísticas, según E.T. Nº I01CE010.

| Código | Ud | Descripción | Rendimiento | Precio | Importe |
|---|---|---|---|---|---|
| O01OA020 | h | Capataz | 1 | 18.35 | 18.35 |
| O01OA030 | h | Oficial primera | 5 | 18.2 | 91.00 |
| O01OA040 | h | Oficial segunda | 0 | 17.8 | 0.00 |
| O01OA050 | h | Ayudante | 5 | 17.37 | 86.85 |
| O01OA060 | h | Peón especializado | 5 | 17.06 | 85.30 |
| O01OA070 | h | Peón ordinario | 0 | 17.06 | 0.00 |
| MAT01CE010 | ud | CUBIERTA PRFV DN=8,0 M (material; 22/03/2021) | 1 | 15590.83 | 15590.83 |
| M02GE020 | h | Grúa telescópica autoprop. 25 t. | 1 | 75.29 | 75.29 |
| %2 AUX | % | MEDIOS AUXILIARES | 2 % | 15947.62 | 318.95 |
| %6 CI | % | COSTES INDIRECTOS | 6 % | 16266.57 | 975.99 |
|  |  | Total |  |  | 17242.56 |

##### 2.9.2.2 EQUIPOS MECÁNICOS DEPÓSITO DE FANGOS ESPESADOS
Importe: 4191.86

**I01AG010** ud AGITADOR DEPÓSITO DE FANGOS P=0,75 KW
1 ud × 3622.56 = 3622.56
Agitador sumergible de hélice. Marca de SULZER o equivalente. Modelo XRW2121-PA08/4-EC-D01*10BC. Número de álabes: 2. Diámetro de la hélice de 210 mm. Potencia nominal en eje de 0,75 kW. Potencia instalada 1,0 kW. Velocidad de la hélice 1.432 rpm. Potencia de agitación 0,7 kW. Sistema de elevación y módulo de supervisión de temperatura y humedad. Incluido medios auxiliares, conexionado eléctrico, transporte, medios auxiliares, montaje y pruebas de funcionamiento. Resto de caracerísticas, según E.T. Nº I01AG010.

| Código | Ud | Descripción | Rendimiento | Precio | Importe |
|---|---|---|---|---|---|
| O01OA020 | h | Capataz | 1 | 18.35 | 18.35 |
| O01OA030 | h | Oficial primera | 5 | 18.2 | 91.00 |
| O01OA040 | h | Oficial segunda | 0 | 17.8 | 0.00 |
| O01OA050 | h | Ayudante | 5 | 17.37 | 86.85 |
| O01OA060 | h | Peón especializado | 5 | 17.06 | 85.30 |
| O01OA070 | h | Peón ordinario | 0 | 17.06 | 0.00 |
| MAT01AG010 | ud | AGITADOR DEPÓSITO DE FANGOS P=0,75 KW (material; 18/12/2020) | 1 | 2993.71 | 2993.71 |
| M02GE020 | h | Grúa telescópica autoprop. 25 t. | 1 | 75.29 | 75.29 |
| %2 AUX | % | MEDIOS AUXILIARES | 2 % | 3350.50 | 67.01 |
| %6 CI | % | COSTES INDIRECTOS | 6 % | 3417.51 | 205.05 |
|  |  | Total |  |  | 3622.56 |

**I02PM100** ud PASAMUROS DN100. AISI-316L
1 ud × 134.81 = 134.81

**I02PM150** ud PASAMUROS DN150. AISI-316L
2 ud × 153.42 = 306.84

| Medición | Uds. | Parcial |
|---|---|---|
| Entrada | 1 | 1.00 |
| Vaciados | 1 | 1.00 |
| Total |  | 2 |

**I02PM080** ud PASAMUROS DN80. AISI-316L
1 ud × 127.65 = 127.65

| Medición | Uds. | Parcial |
|---|---|---|
| Toma | 1 | 1.00 |
| Total |  | 1 |

##### 2.9.2.3 INSTRUMENTACIÓN ESPESADOR Y DEPÓSITO DE FANGOS (25/07/2007)
Importe: 1164.41

**I01CE065** ud CAUDALÍMETRO ELECTROMAGNÉTICO DN 65 (25/07/2007)
1 ud × 887.96 = 887.96
Equipo medidor de caudal de DN=65 mm. tipo electromagnético y PN=10 atm. con salida 4/20 mA, tensión 220 V y escala 0-240 m3/h, incluso reducciones para acople de tuberías a caudalímetro con bridas ejecutadas de acero inoxidable, totalmente instalado y probado. Incluido transporte, montaje, conexiones eléctricas y pruebas de funcionamiento. Resto de caracerísticas, según E.T. Nº I01CE

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CE065 | ud | CAUDALÍMETRO ELECTROMAGNÉTICO DN 65 (material; 22/12/2020) | 1 | 702.59 | 702.59 |
| %1 AUX | % | MEDIOS AUXILIARES | 1 % | 829.41 | 8.29 |
| %6 CI | % | COSTES INDIRECTOS | 6 % | 837.70 | 50.26 |
|  |  | Total |  |  | 887.96 |

**I02VC065** UD VÁLVULA COMPUERTA MANUAL DN65. PN16.
1 UD × 127.65 = 127.65

**I02CD065** ud CARRETE DESMONTAJE TELESCÓPICO DN65 PN16.
1 ud × 148.8 = 148.80

#### 2.9.3 CONDUCCIONES ESPESADOR Y DEPÓSITO DE FANGOS (25/07/2007)
Importe: 413.05

**I02TA150** ML TUBERÍA DE ACERO INOXIDABLE AISI-316L DN 150
3.75 ML × 45.82 = 171.83

| Medición | Uds. | Largo | Parcial |
|---|---|---|---|
| Vaciado | 1 | 0.75 | 0.75 |
| Rebose | 1 | 3 | 3.00 |
| Total |  |  | 3.75 |

**I02TA080** ML TUBERÍA DE ACERO INOXIDABLE AISI-316L DN 80
7 ML × 19.41 = 135.87

| Medición | Uds. | Largo | Parcial |
|---|---|---|---|
| Aspiración | 1 | 7 | 7.00 |
| Total |  |  | 7 |

**I02TA125** ML TUBERÍA DE ACERO INOXIDABLE AISI-316L DN 125 (25/07/2007)
3.5 ML × 30.1 = 105.35
Suministro e instalación de tubería soldada de acero inoxidable AISI-316-L, milimétrica, ISO 17457, DN 125 mm espesor mínimo 3 mm. Incluso p.p. de accesorios, uniones y anclajes. Soldadura TIG con gas de respaldo. Totalmente instalada y probada.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| M07CG010 | h | Camión con grúa 6 t. | 0.05 | 49.36 | 2.47 |
| MAT02VA125 | UD | TUBERÍA DE ACERO INOXIDABLE AISI-316L DN 125 (material; 17/03/2021) | 1 | 21.75 | 21.75 |
| %1 AUX | % | MEDIOS AUXILIARES | 1 % | 28.12 | 0.28 |
| %6 CI | % | COSTES INDIRECTOS | 6 % | 28.40 | 1.70 |
|  |  | Total |  |  | 30.1 |

| Medición | Uds. | Largo | Parcial |
|---|---|---|---|
| Entrada espesador | 1 | 3.5 | 3.50 |
| Total |  |  | 3.5 |

### 2.10 EDIFICIO DE DESHIDRATACIÓN Y SOPLANTES. TOLVA FANGOS DESHIDRATAD (12/04/2000)
Importe: 229106.34

#### 2.10.1 REMODELACIÓN EDIFICACIÓN EDIFICIO DESHIDRATACIÓN Y SOPLANTES (12/04/2000)
Importe: 43099.02

##### 2.10.1.1 ALBAÑILERÍA. EDIFICIO DESHIDRATACIÓN Y SOPLANTES
Importe: 6990.76

**E02TP030** M2 FÁBRICA BLOQUE TERMOARCILLA 30x19x14
139.02 M2 × 23.51 = 3268.36
m². Fábrica de 14 cm de espesor con bloque cerámico de arcilla aligerada machihembrado (Termoarcilla) de medidas 30x19x14 cm, sentado con mortero de cemento Portland EN 197-1- CEM II/B-P 32,5 R y arena de río M7,5 según UNE-EN 998-2 para posteríor terminación, i/p.p. de roturas, replanteo, aplomado y nivelación; armadura de acero galvanizado Murfor RND.4/Z-100 cada 3 hiladas, en forma de cercha según EC6 y CTE DB SE-F con p.p. de solapes. i/p.p. de cortes y piezas especiales, según CTE/ DB-SE-F.

| Código | Ud | Descripción | Rendimiento | Precio | Importe |
|---|---|---|---|---|---|
| M02GE020 | h | Grúa telescópica autoprop. 25 t. | 0.03 | 75.29 | 2.26 |
| O01OA030 | h | Oficial primera | 0.42 | 18.2 | 7.64 |
| O01OA070 | h | Peón ordinario | 0.2 | 17.06 | 3.41 |
| A01JF005 | m3 | MORTERO CEMENTO (1/5) M 7,5 (material; 25/05/2020) | 0.01 | 54.52 | 0.55 |
| U10GE010 | ud | Bloque termoarcilla base 30x19x14 (material; 01/03/2017) | 16.6 | 0.33 | 5.48 |
| U10GE011 | m² | Piezas especiales bloque 30x19x14 (material; 01/03/2017) | 1 | 1.06 | 1.06 |
| U10XA010 | ud | Armadura Murfor RND.4/Z-100 de 3,05 m (material; 01/03/2017) | 0.6 | 2.97 | 1.78 |
| %6 CI | % | COSTES INDIRECTOS | 6 % | 22.18 | 1.33 |
|  |  | Total |  |  | 23.51 |

| Medición | Uds. | Largo | Alto | Parcial |
|---|---|---|---|---|
| cerram huecos | 5 | 2 | 0.95 | 9.50 |
|  | 1 | 0.25 | 0.25 | 0.06 |
|  | 2 | 0.3 | 0.3 | 0.18 |
| divisiones | 2 | 4.64 | 4 | 37.12 |
|  | 1 | 2.83 | 4 | 11.32 |
|  | 1 | 9.4 | 4 | 37.60 |
|  | 1 | 10.81 | 4 | 43.24 |
| Total |  |  |  | 139.02 |

**E02TP031** m CARGADERO DE HORMIGÓN (01/03/2017)
29.8 m × 13.68 = 407.66
m. Cargadero autorresistente de hormigón pretensado de 19 cm de alto, recibido con mortero de cemento y arena de río M5.

| Código | Ud | Descripción | Rendimiento | Precio | Importe |
|---|---|---|---|---|---|
| O01OA030 | h | Oficial primera | 0.3 | 18.2 | 5.46 |
| O01OA070 | h | Peón ordinario | 0.3 | 17.06 | 5.12 |
| A01JF005 | m3 | MORTERO CEMENTO (1/5) M 7,5 | 0.01 | 54.52 | 0.55 |
| U10XA010 | ud | Armadura Murfor RND.4/Z-100 de 3,05 m | 0.6 | 2.97 | 1.78 |
| %6 CI | % | COSTES INDIRECTOS | 6 % | 12.91 | 0.77 |
|  |  | Total |  |  | 13.68 |

| Medición | Uds. | Largo | Parcial |
|---|---|---|---|
|  | 4 | 3.5 | 14.00 |
|  | 6 | 2.1 | 12.60 |
|  | 2 | 1.6 | 3.20 |
| Total |  |  | 29.8 |

**U03AO041** m2 AYUDAS ALBAÑILERÍA
226.31 m2 × 6.29 = 1423.49

| Medición | Uds. | Largo | Ancho | Parcial |
|---|---|---|---|---|
|  | 1 | 15.96 | 11.4 | 181.944 |
|  | 1 | 8.89 | 4.99 | 44.361 |
| Total |  |  |  | 226.31 |

**U03AL010** kg ACERO LAMINADO ESTRUCTURADO S-275-JR GALVANIZADO EN PERFILERIA
456 kg × 3.14 = 1431.84

| Medición | Uds. | Largo | Alto | Parcial |
|---|---|---|---|---|
| Polipastos IPE 160 | 2 | 10 | 15.8 | 316.00 |
| placas anclaje | 14 | 10 |  | 140.00 |
| Total |  |  |  | 456 |

**U04PR423** M2 ESCALERA Y PASARELAS DE ACERO GALVANIZADO. BARANDILLAS AISI316L
4.8 M2 × 95.71 = 459.41

| Medición | Uds. | Largo | Ancho | Parcial |
|---|---|---|---|---|
|  | 1 | 1 | 1 | 1.00 |
|  | 1 | 2 | 1 | 2.00 |
|  | 2 | 1 | 0.9 | 1.80 |
| Total |  |  |  | 4.8 |

##### 2.10.1.2 CARPINTERÍAS (23/05/2013)
Importe: 4874.38

**E02CE231** M2. REJILLAS VENTILACIÓN TROX NLH
3.06 M2. × 571.41 = 1748.51

| Medición | Uds. | Ancho | Alto | Parcial |
|---|---|---|---|---|
|  | 1 | 3.4 | 0.9 | 3.06 |
| Total |  |  |  | 3.06 |

**E02CE213** m2 CARPINTERÍA METÁLICA EN PUERTAS Y PORTONES (01/02/2021)
33.12 m2 × 94.38 = 3125.87
Carpinteria metalica en puertas y portones, incluso suministro, colocación, herrajes, y pintura sobre una mano de imprimación, según diseño a definir en obra.

| Código | Ud | Descripción | Rendimiento | Precio | Importe |
|---|---|---|---|---|---|
| O01OA030 | h | Oficial primera | 0.1 | 18.2 | 1.82 |
| O01OA050 | h | Ayudante | 0.12 | 17.37 | 2.08 |
| E02BA026 | m² | Carpintería metálica en puertas y portones (material; 15/03/2021) | 1.05 | 81.09 | 85.14 |
| %6 CI | % | COSTES INDIRECTOS | 6 % | 89.04 | 5.34 |
|  |  | Total |  |  | 94.38 |

| Medición | Uds. | Ancho | Alto | Parcial |
|---|---|---|---|---|
|  | 2 | 3 | 3 | 18.00 |
|  | 3 | 1.7 | 2.4 | 12.24 |
|  | 1 | 1.2 | 2.4 | 2.88 |
| Total |  |  |  | 33.12 |

##### 2.10.1.3 SOLADOS EDIFICIO DESHIDRATACIÓN Y SOPLANTES
Importe: 4207.63

**U03HL030** M3 HORMIGÓN HNE-20/P/20 RELLENOS CON TAMAÑO MÁXIMO DE ÁRIDO IN
18.33 M3 × 78.64 = 1441.47

| Medición | Uds. | Largo | Ancho | Alto | Parcial |
|---|---|---|---|---|---|
| relleno huecos | 1 | 0.25 | 3.14 | 0.85 | 0.667 |
|  | 1 | 0.56 | 3.14 | 1.25 | 2.198 |
|  | 1 | 1.27 | 3.14 | 0.45 | 1.795 |
|  | 1 | 2.25 | 3.14 | 0.85 | 6.005 |
|  | 1 | 3.45 | 0.6 | 1.3 | 2.691 |
|  | 1 | 1.75 | 0.6 | 1.3 | 1.365 |
|  | 1 | 1.75 | 0.25 | 0.2 | 0.088 |
|  | 1 | 4 | 0.5 | 0.9 | 1.800 |
|  | 1 | 1.15 | 1.15 | 1.3 | 1.719 |
| Total |  |  |  |  | 18.33 |

**U03HE021** M3 HORMIGÓN ARMAR EN CIMENTACIONES, MUROS Y LOSAS HA-30/B/20/IV+Qb
1 M3 × 90.78 = 90.78

| Medición | Uds. | Largo | Ancho | Alto | Parcial |
|---|---|---|---|---|---|
| bancadas | 3 | 1.9 | 1.6 | 0.1 | 0.91 |
|  | 1 | 1.3 | 0.7 | 0.1 | 0.09 |
| Total |  |  |  |  | 1 |

**E03PI010** m2 PAVIMENTO ELEVADO GAMAFLOR BANK 35/05/CT ANTIESTÁTICO
12.99 m2 × 59.67 = 775.11

| Medición | Uds. | Largo | Ancho | Parcial |
|---|---|---|---|---|
|  | 1 | 4.64 | 2.8 | 12.99 |
| Total |  |  |  | 12.99 |

**U03IP052** M2 TERMINACIÓN DE SOLADO CON RESINA EPOXI (01/02/2021)
181.67 M2 × 10.46 = 1900.27
M2. Terminación de solado con resina epoxi de dos componentes, tipo Sikaguard®-62 o equivalente, de color a elegir, con un espesor de 300 micrones (0,3-0,45 kg/m2), totalmente terminado.

| Código | Ud | Descripción | Rendimiento | Precio | Importe |
|---|---|---|---|---|---|
| O01OA030 | h | Oficial primera | 0.2 | 18.2 | 3.64 |
| O01OA070 | h | Peón ordinario | 0.2 | 17.06 | 3.41 |
| PNM_003A | kG | Resina epoxi de protección de dos componentes color (material; 15/03/2021) | 0.5 | 5.63 | 2.82 |
| %6 CI | % | COSTES INDIRECTOS | 6 % | 9.87 | 0.59 |
|  |  | Total |  |  | 10.46 |

| Medición | Uds. | Largo | Ancho | Parcial |
|---|---|---|---|---|
|  | 1 | 2.5 | 2.83 | 7.075 |
|  | 1 | 4.64 | 2.24 | 10.394 |
|  | 1 | 10.69 | 10.81 | 115.559 |
|  | 1 | 4.5 | 10.81 | 48.645 |
| Total |  |  |  | 181.67 |

##### 2.10.1.4 REVESTIMIENTOS Y PINTURAS EDIFICIO DESHIDRATACIÓN Y SOPLANTES (17/07/2018)
Importe: 10191.44

**E02EF010** M2 ENFOSCADO Y FRATASADO PARAMENTOS VERTICALES (17/07/2018)
290.37 M2 × 6.11 = 1774.16
Enfoscado y fratasado con mortero de cemento 1:4 en paramentos verticales de 15 mm de espesor, totalmente terminado.

| Código | Ud | Descripción | Rendimiento | Precio | Importe |
|---|---|---|---|---|---|
| PSEC01 | m2 | PUERTA SECCIONAL INDUSTRIAL MOTORIZADA CON APERTURA AUTOMÁTICA | 8.6 | 0.67 | 5.76 |
| %6 CI | % | COSTES INDIRECTOS | 6 % | 5.76 | 0.35 |
|  |  | Total |  |  | 6.11 |

| Medición | Uds. | Largo | Ancho | Alto | Parcial |
|---|---|---|---|---|---|
| sobre cerram bloque | 2 | 139.02 |  |  | 278.04 |
| nuevos huecos | 12 |  | 0.3 | 2.4 | 8.64 |
|  | 2 |  | 3 | 0.3 | 1.80 |
|  | 3 |  | 1.7 | 0.3 | 1.53 |
|  | 1 |  | 1.2 | 0.3 | 0.36 |
| Total |  |  |  |  | 290.37 |

**E02PI010** m2 PINTURA PLÁSTICA IMPERMEABILIZACIÓN DE PRIMERA CALIDAD
1029.96 m2 × 5.18 = 5335.19

| Medición | Uds. | Largo | Ancho | Alto | Parcial |
|---|---|---|---|---|---|
| int | 1 | 9.64 |  | 4 | 38.560 |
|  | 1 | 10.66 |  | 4 | 42.640 |
|  | 1 | 14.88 |  | 3.2 | 47.616 |
|  | 1 | 13.76 |  | 4 | 55.040 |
|  | 1 | 18.58 |  | 4 | 74.320 |
|  | 1 | 43 |  | 4 | 172.000 |
|  | 1 | 30.62 |  | 4 | 122.480 |
| techos | 1 | 2.5 | 2.83 |  | 7.075 |
|  | 1 | 4.64 | 2.8 |  | 12.992 |
|  | 1 | 4.64 | 2.24 |  | 10.394 |
|  | 1 | 10.69 | 10.81 |  | 115.559 |
|  | 1 | 4.5 | 10.81 |  | 48.645 |
| ext | 2 | 20.95 |  | 4 | 167.600 |
|  | 2 | 14.38 |  | 4 | 115.040 |
| Total |  |  |  |  | 1029.96 |

**U03IP053** M2 REVESTIMIENTO FONOABSORVENTE DE CHAPA PERFORADA Y PANEL AISLANTE (01/02/2021)
162.13 M2 × 19.01 = 3082.09
m². Revestimiento fonoabsorvente constituido por bandejas de chapa de acero tipo S320GD perforada galvanizada-prelacada conforme a Normas NFEN 10169-1 de 20 mm. de canto y 1,25 mm. de espesor con perforaciones de 5 m. de diámetro cada 12,5 mm, colocado sobre estructura de rastreles de cuadradillo de acero tipo HACIERBA 1.500.90.SRP de ARVAL o equivalente y panel de lana de roca, tipo 231.652 de ROCKWOOL o equivalente, de 60 mm. de espesor, i p.p. de elementos de fijación y remate.

| Código | Ud | Descripción | Rendimiento | Precio | Importe |
|---|---|---|---|---|---|
| O01OA030 | h | Oficial primera | 0.25 | 18.2 | 4.55 |
| O01OA070 | h | Peón ordinario | 0.25 | 17.06 | 4.27 |
| MZ04CU116 | m2 | Aislamiento panel semirígilo lana mineral 60 mm | 1 | 3.48 | 3.48 |
| PNM_005A | m2 | Bandeja de chapa de acero perforada aislamiento acústico i/fijac (material; 15/03/2021) | 1 | 5.63 | 5.63 |
| %6 CI | % | COSTES INDIRECTOS | 6 % | 17.93 | 1.08 |
|  |  | Total |  |  | 19.01 |

| Medición | Uds. | Largo | Ancho | Alto | Parcial |
|---|---|---|---|---|---|
|  | 1 | 30.62 |  | 4 | 122.48 |
|  | 1 | 10.81 | 4.5 |  | 48.65 |
|  | -1 |  | 3 | 3 | -9.00 |
| Total |  |  |  |  | 162.13 |

##### 2.10.1.5 ILUMINACIÓN Y FUERZA EDIFICIO DESHIDRATACIÓN Y SOPLANTES (12/04/2000)
Importe: 4659

**C04BT030** UD PUNTO DE LUZ SENCILLO
7 UD × 27.57 = 192.99

**C04BT050** ud PANTALLA ESTANCA
24 ud × 52.63 = 1263.12

**C04BT100** UD LUMINARIA EMERGENCIA 300 LM
12 UD × 29.19 = 350.28

**C04BT120** m CABLE CIRCUITO ALUMBRADO 3x1.5 mm²
200 m × 2.65 = 530.00

**C04BT130** m CABLE CIRCUITO FUERZA 3x2.5 mm²
100 m × 2.93 = 293.00

**C04BT140** m CABLE CIRCUITO FUERZA 5x2.5 mm²
100 m × 3.4 = 340.00

**C04BT180** ud CUADRO TOMAS DE FUERZA
7 ud × 92.63 = 648.41

**ELAR763** m Tubo PVC rígido d=20mm
20 m × 8.86 = 177.20

**ELAR764** m Tubo PVC rígido d=16mm
100 m × 8.64 = 864.00

##### 2.10.1.6 PROTECCIÓN CONTRA INCENDIOS EDIFICIO DESHIDRATACIÓN Y SOPLANTES (25/05/2007)
Importe: 625.63

**E05IC020** UD EXTINT. POLVO ABC 6 Kg. EF 21A-113B
2 UD × 28.92 = 57.84

**E05IC030** UD EXTINTOR DE CO2 EFICACIA 89B
5 UD × 74.54 = 372.70

**E05IC040** UD SEÑAL LUMINISCENTE EXT. INCENDIOS
9 UD × 8.1 = 72.90

| Medición | Uds. | Parcial |
|---|---|---|
| extintores | 7 | 7.00 |
| pulsador | 1 | 1.00 |
| salida | 1 | 1.00 |
| Total |  | 9 |

**E05IC060** UD PULSADOR DE ALARMA REARMABLE
1 UD × 50.85 = 50.85

**E05IC070** UD SIRENA ELECTRÓNICA BITONAL PARA EXTERIOR
1 UD × 71.34 = 71.34

##### 2.10.1.7 INSTALACIÓN DE VENTILACIÓN E. DESHIDRATACIÓN Y SOPLANTES (17/08/2020)
Importe: 11550.18

**E05IF311** ud BOMBA DE CALOR 10,24/12,91 KW (19/03/2021)
1 ud × 4497.56 = 4497.56
Bomba de calor reversible, aire-agua, potencia frigorífica nominal de 10,24 kW (temperatura de entrada del aire: 35°C; temperatura de salida del agua: 7°C, salto térmico: 5°C), potencia calorífica nominal de 12,91 kW (temperatura húmeda de entrada del aire: 7°C; temperatura de salida del agua: 45°C, salto térmico: 5°C), con grupo hidráulico (vaso de expansión de 6 l, presión nominal disponible de 80,7 kPa) y depósito de inercia de 150 l; con presostato diferencial de caudal, manómetros, válvula de seguridad y purgador automático de aire, con refrigerante R-407C, con termómetros, filtro, para instalación en exterior. Totalmente montada, conexionada y puesta en marcha por la empresa instaladora para la comprobación de su correcto funcionamiento.

| Código | Ud | Descripción | Rendimiento | Precio | Importe |
|---|---|---|---|---|---|
| B.C.30AWH | ud | BOMBA DE CALOR 10,24/12,91 KW (material; 19/03/2021) | 1 | 4242.98 | 4242.98 |
| %6 CI | % | COSTES INDIRECTOS | 6 % | 4242.98 | 254.58 |
|  |  | Total |  |  | 4497.56 |

| Medición | Uds. | Parcial |
|---|---|---|
| E. Control | 1 | 1.00 |
| Total |  | 1 |

**E05IF030** UD RECUPERADOR 1800 m3/h
1 UD × 4269.88 = 4269.88

| Medición | Uds. | Parcial |
|---|---|---|
| E. Pretratamiento | 1 | 1.00 |
| Total |  | 1 |

**E05IF190** UD FANCOIL CASSETTE TECHO 3,11/3,65 KW (17/08/2020)
2 UD × 269.53 = 539.06
Fancoil de techo de baja silueta, sistema de dos tubos, potencia frigorífica total nominal de 3,11 kW (temperatura húmeda de entrada del aire: 19°C; temperatura de entrada del agua: 7°C, salto térmico: 5°C), potencia calorífica nominal de 3,65 kW (temperatura de entrada del aire: 20°C; temperatura de entrada del agua: 50°C), de 3 velocidades, caudal de agua nominal de 0,268 m³/h, caudal de aire nominal de 1058 m³/h. Totalmente montado, conexionado y puesto en marcha por la empresa instaladora para la comprobación de su correcto funcionamiento.

| Código | Ud | Descripción | Rendimiento | Precio | Importe |
|---|---|---|---|---|---|
| FC54 | ud | FANCOIL CASSETTE TECHO 3,11/3,65 KW (material; 17/08/2020) | 1 | 254.27 | 254.27 |
| %6 CI | % | COSTES INDIRECTOS | 6 % | 254.27 | 15.26 |
|  |  | Total |  |  | 269.53 |

| Medición | Uds. | Parcial |
|---|---|---|
| E. Deshidratación | 2 | 2.00 |
| Total |  | 2 |

**E05IF050** m CONDUCTO CHAPA 0,8 mm.
10 m × 68.78 = 687.80

| Medición | Uds. | Largo | Parcial |
|---|---|---|---|
| E. Deshidratación | 1 | 10 | 10.00 |
| Total |  |  | 10 |

**E05IF280** UD REJILLA 350X200 mm
2 UD × 33.6 = 67.20

| Medición | Uds. | Parcial |
|---|---|---|
| E. Deshidratación | 2 | 2.00 |
| Total |  | 2 |

**E05IF080** UD REJILLA EXTERIOR 600X450 mm (17/08/2020)
2 UD × 89.77 = 179.54
Rejilla de intemperie de aluminio de 600x450mm, para toma de aire exterior de los equipos de climatización de medidas según indicaciones de planos adjuntos, con lamas fijas horizontales antilluvia y malla metálica posterior de protección anti-pájaros y anti-insectos para toma de aire o salida de aire de condensación, instalada sobre muro exterior con revestimiento hidrófugo pintado en color RAL según indicaciones de la dirección facultativa, s/NTE-ICI-27, totalmente instalada y comprobada.

| Código | Ud | Descripción | Rendimiento | Precio | Importe |
|---|---|---|---|---|---|
| 600X450E | ud | REJILLA EXTERIOR 600X450 mm (material; 17/08/2020) | 1 | 84.69 | 84.69 |
| %6 CI | % | COSTES INDIRECTOS | 6 % | 84.69 | 5.08 |
|  |  | Total |  |  | 89.77 |

| Medición | Uds. | Parcial |
|---|---|---|
| E. Deshidratación | 2 | 2.00 |
| Total |  | 2 |

**E05IF090** UD REGULADOR DE CAUDAL CONSTANTE
2 UD × 89.77 = 179.54

| Medición | Uds. | Parcial |
|---|---|---|
| E. Control | 2 | 2.00 |
| Total |  | 2 |

**E05IF100** ud CONEXIONADO Y CABLEADO DE CONTROL
2 ud × 435.89 = 871.78

| Medición | Uds. | Parcial |
|---|---|---|
| E. Deshidratación | 2 | 2.00 |
| Total |  | 2 |

**E05IF110** UD LEGALIZACIÓN Y CONTROL DE CALIDAD
1 UD × 257.82 = 257.82

| Medición | Uds. | Parcial |
|---|---|---|
| E. Deshidratación | 1 | 1.00 |
| Total |  | 1 |

#### 2.10.2 EQUIPOS ELECTROMECÁNICOS E INSTRUMENTACIÓN EDIFICIO DESHIDRATACI
Importe: 180251.49

##### 2.10.2.1 AIREACIÓN TRATAMIENTO BIOLÓGICO
Importe: 59789.76

**I01SB030** UD SOPLANTE BIOLÓGICO. Qu= 2463-1754 Nm3/h. Pres.: 0,40-0,55 bar.
3 UD × 19607.23 = 58821.69
Soplante de compresores híbidos. Marca: AERZEN o equivalente. Modelo: Delta Hybrid D 52 S. Para unos caudales de 2.463 Nm³/h y 1.754 Nm3/h, para dar unas presiones diferencial de 400 y 550 mbar respectivamente. Ø impulsión: 150 mm. Motor de potencia 55,0 kW.Dos velocidades, IP55, 2.965 rpm, 400 V, 50 Hz. Incluye válvula de seguridad, válvula de retención, filtro silenciador, manguito elástico de conexión, bancada silenciador, transmisión por correas y poleas, silenciosos a la salida de cada soplantes, incluso cabina de insonorización. Incluido conexionado eléctrico, transporte, medios auxiliares, montaje y pruebas de funcionamiento. Montado y probado. Resto de caracerísticas, según E.T. Nº I01SB020

| Código | Ud | Descripción | Rendimiento | Precio | Importe |
|---|---|---|---|---|---|
| O01OA020 | h | Capataz | 1 | 18.35 | 18.35 |
| O01OA030 | h | Oficial primera | 10 | 18.2 | 182.00 |
| O01OA040 | h | Oficial segunda | 0 | 17.8 | 0.00 |
| O01OA050 | h | Ayudante | 5 | 17.37 | 86.85 |
| O01OA060 | h | Peón especializado | 10 | 17.06 | 170.60 |
| O01OA070 | h | Peón ordinario | 0 | 17.06 | 0.00 |
| MAT01SB030 | UD | SOPLANTE BIOLÓGICO. Qu= 2463-1754 Nm3/h. Pres.: 0,40-0,55 bar. (material; 04/03/2021) | 1 | 17451.03 | 17451.03 |
| M02GE020 | h | Grúa telescópica autoprop. 25 t. | 3 | 75.29 | 225.87 |
| %2 AUX | % | MEDIOS AUXILIARES | 2 % | 18134.70 | 362.69 |
| %6 CI | % | COSTES INDIRECTOS | 6 % | 18497.39 | 1109.84 |
|  |  | Total |  |  | 19607.23 |

**I02VM150** UD VÁLVULA DE MARIPOSA MANUAL DN150. PN10.
3 UD × 127.32 = 381.96

**I02CD150** ud CARRETE DESMONTAJE TELESCÓPICO DN150 PN16.
3 ud × 195.37 = 586.11

##### 2.10.2.2 LÍNEA DE AIRE DE SERVICIOS
Importe: 3696.22

**I01CA010** ud COMPRESOR + SECADOR DE AIRE 355 l/min; PRES.: 8 bar
1 ud × 3696.22 = 3696.22

##### 2.10.2.3 BOMBEO DE FANGOS A DESHIDRATACIÓN
Importe: 5447.46

**I02VC050** UD VÁLVULA COMPUERTA MANUAL DN50. PN16.
4 UD × 116.9 = 467.60

| Medición | Uds. | Parcial |
|---|---|---|
| Entrada y salida | 4 | 4.00 |
| Total |  | 4 |

**I02VR050** UD VÁLVULA DE RETENCIÓN DE BOLA DN 50
2 UD × 77.17 = 154.34

| Medición | Uds. | Parcial |
|---|---|---|
| Salida | 2 | 2.00 |
| Total |  | 2 |

**I02CD050** ud CARRETE DESMONTAJE TELESCÓPICO DN50 PN16.
4 ud × 127.32 = 509.28

| Medición | Uds. | Parcial |
|---|---|---|
| Entrada y salida | 4 | 4.00 |
| Total |  | 4 |

**I02CD065** ud CARRETE DESMONTAJE TELESCÓPICO DN65 PN16.
2 ud × 148.8 = 297.60

| Medición | Uds. | Parcial |
|---|---|---|
| Salida a centrifugas | 2 | 2.00 |
| Total |  | 2 |

**I02VC065** UD VÁLVULA COMPUERTA MANUAL DN65. PN16.
2 UD × 127.65 = 255.30

| Medición | Uds. | Parcial |
|---|---|---|
| Salida a centrifugas | 2 | 2.00 |
| Total |  | 2 |

**I01BH040** ud BOMBA HELICOIDAL FANGOS A DESHIDRATACIÓN. Q= 2-8 M3/H. 10 MCA
2 ud × 1881.67 = 3763.34
Bomba helicoidal de bombeo de fangos a deshidratación. Marca: MONO o equivalente. Modelo: Z34KC11RMA. Concentración del fango (%): 5. Caudal a la velocidad de trabajo (m3/h): 2,0-8,0. Presión en las condiciones de trabajo (mca): 10. Tipo de cierre: empaquetadura. Ejecución monobloc- horizontal. Detector funcionamiento en vacío. Accionado mediante variador mecánico. Conexiones: Dimensiones aspiración/impulsión: 50 mm. Potencia instalada en el motor (kW): 3,0. - Tensión (V): 400. - Frecuencia (Hz): 50. Incluso parte proporcional de grupo reductor, bancada metálica. Incluso conexionado eléctrico, transporte, medios auxiliares, montaje y pruebas de funcionamiento. Resto de caracerísticas, según E.T. Nº I01BH040.

| Código | Ud | Descripción | Rendimiento | Precio | Importe |
|---|---|---|---|---|---|
| O01OA020 | h | Capataz | 1 | 18.35 | 18.35 |
| O01OA030 | h | Oficial primera | 3 | 18.2 | 54.60 |
| O01OA040 | h | Oficial segunda | 0 | 17.8 | 0.00 |
| O01OA050 | h | Ayudante | 3 | 17.37 | 52.11 |
| O01OA060 | h | Peón especializado | 3 | 17.06 | 51.18 |
| O01OA070 | h | Peón ordinario | 0 | 17.06 | 0.00 |
| MAT01BH040 | ud | BOMBA HELICOIDAL FANGOS A DESHIDRATACIÓN. Q= 2-8 M3/H. 10 MCA (material; 03/03/2021) | 1 | 1488.82 | 1488.82 |
| M02GE020 | h | Grúa telescópica autoprop. 25 t. | 1 | 75.29 | 75.29 |
| %2 AUX | % | MEDIOS AUXILIARES | 2 % | 1740.35 | 34.81 |
| %6 CI | % | COSTES INDIRECTOS | 6 % | 1775.16 | 106.51 |
|  |  | Total |  |  | 1881.67 |

##### 2.10.2.5 ACONDICIONAMIENTO DEL FANGO
Importe: 9354.21

**I01BH020** ud BOMBA HELICOIDAL PARA POLIELECTROLITO 80-1.500 L/H. 20 MCA (25/05/2007)
2 ud × 1149.87 = 2299.74
Bomba helicoidal de bombeo de polielectrolito en deshidratación. Marca: MONO o equivalente. Modelo: C23AC11RMA. Concentración del poli (%): <0,5. Caudal a la velocidad de trabajo (l/h): 80-1.500. Presión en las condiciones de trabajo (mca): 20. Tipo de cierre: empaquetadura. Ejecución monobloc- horizontal. Detector funcionamiento en vacío. Accionado mediante variador mecánico. Conexiones: Dimensiones aspiración/impulsión: 1 1/2" rosca BSP. Potencia instalada en el motor (kW): 0,75. - Tensión (V): 400. - Frecuencia (Hz): 50. Incluso parte proporcional de grupo reductor, bancada metálica. Incluso conexionado eléctrico, transporte, medios auxiliares, montaje y pruebas de funcionamiento. Resto de caracerísticas, según E.T. Nº I01BH020.

| Código | Ud | Descripción | Rendimiento | Precio | Importe |
|---|---|---|---|---|---|
| O01OA020 | h | Capataz | 1 | 18.35 | 18.35 |
| O01OA030 | h | Oficial primera | 3 | 18.2 | 54.60 |
| O01OA040 | h | Oficial segunda | 0 | 17.8 | 0.00 |
| O01OA050 | h | Ayudante | 3 | 17.37 | 52.11 |
| O01OA060 | h | Peón especializado | 3 | 17.06 | 51.18 |
| O01OA070 | h | Peón ordinario | 0 | 17.06 | 0.00 |
| MAT01BH020 | ud | BOMBA HELICOIDAL PARA POLIELECTROLITO 80-1.5 L/H. 20 MCA (material; 22/12/2020) | 1 | 887.27 | 887.27 |
| %2 AUX | % | MEDIOS AUXILIARES | 2 % | 1063.51 | 21.27 |
| %6 CI | % | COSTES INDIRECTOS | 6 % | 1084.78 | 65.09 |
|  |  | Total |  |  | 1149.87 |

**I01PP020** UD EQUIPO PREPARACIÓN POLI. MIXTO 2.000 L/H. PANTALLA TÁCTIL
1 UD × 7054.47 = 7054.47
Unidad preparadora de polielectrolito sólido-líquido.Servicio: Acondicionamiento de fangos. Marca: POLITECH o equivalente. Modelo: POLIBASIC AD 20 PPH. Tipo: unidad compacta. Capacidad de preparación (l/h): 2.000. Dosificador de poli líquido mediante bomba a pistón de 0,25 kW. Dosificador de poli solido mediante dosificador para polvo de 60 l. Depósito con tres compartimentos y tapas, de 2.120 l. de capacidad útil. Dos electroagitadores de eje vertical y amarre por brida. Potencia electroagitador: 0,75 kW. Sonda de nivel ultrasónico. Pantalla táctil a color de 4.3". Cuadro eléctico de protección y mando. Materiales: Cuba en PPH, electroagitadores y tobera: AISI 316. Dosificador para líquido AISI-316. Incluso conexionado eléctrico, transporte, medios auxiliares, montaje y pruebas de funcionamiento. Resto de caracerísticas, según E.T. Nº I01PP020.

| Código | Ud | Descripción | Rendimiento | Precio | Importe |
|---|---|---|---|---|---|
| O01OA020 | h | Capataz | 1 | 18.35 | 18.35 |
| O01OA030 | h | Oficial primera | 3 | 18.2 | 54.60 |
| O01OA040 | h | Oficial segunda | 0 | 17.8 | 0.00 |
| O01OA050 | h | Ayudante | 3 | 17.37 | 52.11 |
| O01OA060 | h | Peón especializado | 3 | 17.06 | 51.18 |
| O01OA070 | h | Peón ordinario | 0 | 17.06 | 0.00 |
| MAT01PP020 | UD | EQUIPO PREPARACIÓN POLI. MIXTO 2.000 L/H. PANTALLA TÁCTIL (material; 03/03/2021) | 1 | 6273.14 | 6273.14 |
| M02GE020 | h | Grúa telescópica autoprop. 25 t. | 1 | 75.29 | 75.29 |
| %2 AUX | % | MEDIOS AUXILIARES | 2 % | 6524.67 | 130.49 |
| %6 CI | % | COSTES INDIRECTOS | 6 % | 6655.16 | 399.31 |
|  |  | Total |  |  | 7054.47 |

##### 2.10.2.6 TORNILLOS ESPESADORES
Importe: 67130.65

**I01PO020** ud POLIPASTO ELÉCTRICO DE 2.000 KG
1 ud × 2967.22 = 2967.22
Polipasto.Servicio: Izado de equipos. Características: Marca: VINCA o equivalente. Modelo: CC1-045-2P-N. Capacidad (kg): 2.000. Tipo de carro: monocarril. Altura de elevación hasta 4 m. Potencia motor elevación 1,9/0,15 kW. Incluye limitador de carga. Incluye motor-freno en el carro de traslación. Incluido, transporte, conexiones elécticas y de control, así como el montaje y pruebas de funcionamiento. Resto de características según E.T. Nº I01PO020.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01PO020 | ud | POLIPASTO ELÉCTRICO DE 2000 KG (material; 17/12/2020) | 1 | 2457.06 | 2457.06 |
| M02GE020 | h | Grúa telescópica autoprop. 25 t. | 1 | 75.29 | 75.29 |
| %2 AUX | % | MEDIOS AUXILIARES | 2 % | 2744.37 | 54.89 |
| %6 CI | % | COSTES INDIRECTOS | 6 % | 2799.26 | 167.96 |
|  |  | Total |  |  | 2967.22 |

**I01TD020** UD TORNILLO DESHIDRATADOR DE FANGOS. Q=5,3 M3/H
1 UD × 64163.43 = 64163.43
Tornillo deshidratado de fangos de IEA DERFLINGER (SERPROAGUA) o equivalente, modelo SP-HF 05 XLG. Caudal máximo 9,0 m3/h. Material en AISI-316L. Alimentación de fango DN80. Salida de fangos DN80. Potencia intalada 0,75 kW. IP-65. IE4. Tanque acondicionador MB 400, de una potencia de agitación de 0,55 kW de AISI-316. Sensor de presión para control automático del equipo. Automatización del tornillo deshidratador, con cuadro eléctrico con pantalla táctil de 7" (HMI). Incluso conexionado eléctrico, transporte, medios auxiliares, montaje y pruebas de funcionamiento. Resto de caracerísticas, según E.T. Nº I01TD020.

| Código | Ud | Descripción | Rendimiento | Precio | Importe |
|---|---|---|---|---|---|
| O01OA020 | h | Capataz | 1 | 18.35 | 18.35 |
| O01OA030 | h | Oficial primera | 8 | 18.2 | 145.60 |
| O01OA040 | h | Oficial segunda | 0 | 17.8 | 0.00 |
| O01OA050 | h | Ayudante | 8 | 17.37 | 138.96 |
| O01OA060 | h | Peón especializado | 8 | 17.06 | 136.48 |
| O01OA070 | h | Peón ordinario | 0 | 17.06 | 0.00 |
| MAT01TD010 | UD | TORNILLO DESHIDRATADOR DE FANGOS. Q=5,3 M3/H (material; 03/03/2021) | 1 | 58754.68 | 58754.68 |
| M02GE020 | h | Grúa telescópica autoprop. 25 t. | 2 | 75.29 | 150.58 |
| %2 AUX | % | MEDIOS AUXILIARES | 2 % | 59344.65 | 1186.89 |
| %6 CI | % | COSTES INDIRECTOS | 6 % | 60531.54 | 3631.89 |
|  |  | Total |  |  | 64163.43 |

##### 2.10.2.7 BOMBEO DE FANGOS DESHIDRATADOS
Importe: 11759.74

**I02CD150** ud CARRETE DESMONTAJE TELESCÓPICO DN150 PN16.
2 ud × 195.37 = 390.74

**I02VC150** UD VÁLVULA COMPUERTA MANUAL DN150. PN16. (25/07/2007)
0 UD × 245.85 = 0.00
Válvula de compuerta de cierre elástico de 150 mm. de diámetro nominal y 16 At. de P.N., con eje de acero inoxidable al 13 % Cr. con roscas conformadas por laminación en frio, cierre en fundición nodular, tornillería de acero inoxidable, protegida contra la corrosión mediante aplicación de doble capa de pintura epoxy, totalmente colocada. Accionamiento manual. Incluido transporte, montaje y pruebas de funcionamiento. Resto de caracerísticas, según E.T. Nº I02VC

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VC150 | UD | VÁLVULA COMPUERTA MANUAL DN150 mm. / 16 atm. (material; 07/01/2021) | 1 | 190.7 | 190.70 |
| M07CG010 | h | Camión con grúa 6 t. | 0 | 49.36 | 0.00 |
| %1 AUX | % | MEDIOS AUXILIARES | 1 % | 229.63 | 2.30 |
| %6 CI | % | COSTES INDIRECTOS | 6 % | 231.93 | 13.92 |
|  |  | Total |  |  | 245.85 |

**I01BH050** ud BOMBEO FANGOS DESHIDRATADOS Qu= 0,3-1,0 m³/h A 12 BAR
2 ud × 5390.49 = 10780.98
Bomba helicoidal de bombeo de fangos a deshidratación. Marca: MONO o equivalente. Modelo: W15BC11RPS/G412. Caudal a la velocidad de trabajo (m3/h): 0,3-1,0. Presión en las condiciones de trabajo (bar): 12. Ejecución monobloc- horizontal. Detector funcionamiento en vacío. Accionado mediante variador mecánico. Dimensiones impulsión: 80 mm. Dimensiones de caja aspiración de 750x250 mm. Potencia instalada en el motor (kW): 4,0. - Tensión (V): 400. - Frecuencia (Hz): 50. Incluso parte proporcional de reductor de velocidad, bancada metálica, sistema de protección y presostato. Incluso conexionado eléctrico, transporte, medios auxiliares, montaje y pruebas de funcionamiento. Resto de caracerísticas, según E.T. Nº I01BH050.

| Código | Ud | Descripción | Rendimiento | Precio | Importe |
|---|---|---|---|---|---|
| O01OA020 | h | Capataz | 1 | 18.35 | 18.35 |
| O01OA030 | h | Oficial primera | 3 | 18.2 | 54.60 |
| O01OA040 | h | Oficial segunda | 0 | 17.8 | 0.00 |
| O01OA050 | h | Ayudante | 3 | 17.37 | 52.11 |
| O01OA060 | h | Peón especializado | 3 | 17.06 | 51.18 |
| O01OA070 | h | Peón ordinario | 0 | 17.06 | 0.00 |
| MAT01BH050 | ud | BOMBEO FANGOS DESHIDRATADOS Qu= 0,3-1,0 m³/h A 12 BAR (material; 03/03/2021) | 1 | 4734.13 | 4734.13 |
| M02GE020 | h | Grúa telescópica autoprop. 25 t. | 1 | 75.29 | 75.29 |
| %2 AUX | % | MEDIOS AUXILIARES | 2 % | 4985.66 | 99.71 |
| %6 CI | % | COSTES INDIRECTOS | 6 % | 5085.37 | 305.12 |
|  |  | Total |  |  | 5390.49 |

**I02VG150** UD VÁLVULA GUILLOTINA MANUAL DN150. PN16. (25/07/2007)
2 UD × 294.01 = 588.02
Válvula de guillotina de cierre elástico de 150 mm. de diámetro nominal y 16 At. de P.N., con cuerpo en acero CF8M, guillotina en AISI-316, asiento EPDM, husillo en acero DIN1.4021. Accionamiento manual. Incluido transporte, montaje y pruebas de funcionamiento. Resto de caracerísticas, según E.T. Nº I02VG.

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02VG150 | UD | VÁLVULA GUILLOTINA MANUAL DN150. PN16. (material; 19/07/2021) | 1 | 235.69 | 235.69 |
| M07CG010 | h | Camión con grúa 6 t. | 0 | 49.36 | 0.00 |
| %1 AUX | % | MEDIOS AUXILIARES | 1 % | 274.62 | 2.75 |
| %6 CI | % | COSTES INDIRECTOS | 6 % | 277.37 | 16.64 |
|  |  | Total |  |  | 294.01 |

##### 2.10.2.8 TOLVA DE FANGOS
Importe: 13836.99

**I01SF025** UD SILO DE FANGOS DESHIDRATADOS V=25 M3
1 UD × 13836.99 = 13836.99
Tolva para almacenamiento de fangos deshidratados de 25 m3 de capacidad, de apertura mediante una compuerta motorizada (incluida), con escalera tipo gato para el acceso a la parte superior, barandilla de protección con rodapié en la parte superior, construída en materiales de acero al carbono, con tratamiento superficial según ET. Incluso conexionado eléctrico, transporte, medios auxiliares, montaje y pruebas de funcionamiento. Resto de caracerísticas, según E.T. Nº I01SF025.

| Código | Ud | Descripción | Rendimiento | Precio | Importe |
|---|---|---|---|---|---|
| O01OA020 | h | Capataz | 1 | 18.35 | 18.35 |
| O01OA030 | h | Oficial primera | 3 | 18.2 | 54.60 |
| O01OA040 | h | Oficial segunda | 0 | 17.8 | 0.00 |
| O01OA050 | h | Ayudante | 3 | 17.37 | 52.11 |
| O01OA060 | h | Peón especializado | 3 | 17.06 | 51.18 |
| O01OA070 | h | Peón ordinario | 0 | 17.06 | 0.00 |
| MAT01FD025 | UD | SILO DE FANGOS DESHIDRATADOS V=25 M3 (material; 22/12/2020) | 1 | 12546.27 | 12546.27 |
| M02GE020 | h | Grúa telescópica autoprop. 25 t. | 1 | 75.29 | 75.29 |
| %2 AUX | % | MEDIOS AUXILIARES | 2 % | 12797.80 | 255.96 |
| %6 CI | % | COSTES INDIRECTOS | 6 % | 13053.76 | 783.23 |
|  |  | Total |  |  | 13836.99 |

##### 2.10.2.9 INSTRUMENTACIÓN (25/05/2007)
Importe: 9236.46

**I01UT010** ud MEDIDOR DE NIVEL ULTRASÓNICO
2 ud × 1074.23 = 2148.46

| Medición | Uds. | Parcial |
|---|---|---|
| Tolvas fangos deshidratados | 2 | 2.00 |
| Total |  | 2 |

**I01RT010** UD ROTÁMETRO PARA MEDIDA DE AGUA DE APORTE. (25/07/2007)
2 UD × 213.45 = 426.90
Rotámetro para dilución de agua en línea. Marca SIEMENS o equivalente. Modelo: SITRANS F VA Trogflux. Rango de caudal de 100-1.000 l/h. Presión máxima (bar): 10. Conexión según planos. Incluso medios auxiliares, transporte, montaje, conexiones eléctricas y pruebas de funcionamiento. Resto de caracerísticas, según E.T. Nº I01RT.

| Código | Ud | Descripción | Rendimiento | Precio | Importe |
|---|---|---|---|---|---|
| O01OA020 | h | Capataz | 0.01 | 18.35 | 0.18 |
| O01OA030 | h | Oficial primera | 1 | 18.2 | 18.20 |
| O01OA040 | h | Oficial segunda | 0 | 17.8 | 0.00 |
| O01OA050 | h | Ayudante | 0 | 17.37 | 0.00 |
| O01OA060 | h | Peón especializado | 1 | 17.06 | 17.06 |
| O01OA070 | h | Peón ordinario | 0 | 17.06 | 0.00 |
| MAT01RT010 | UD | ROTÁMETRO PARA MEDIDA DE AGUA DE APORTE. (material; 21/12/2020) | 1 | 163.94 | 163.94 |
| %1 AUX | % | MEDIOS AUXILIARES | 1 % | 199.38 | 1.99 |
| %6 CI | % | COSTES INDIRECTOS | 6 % | 201.37 | 12.08 |
|  |  | Total |  |  | 213.45 |

**I01CE065** ud CAUDALÍMETRO ELECTROMAGNÉTICO DN 65
2 ud × 887.96 = 1775.92

| Medición | Uds. | Parcial |
|---|---|---|
| Fangos a centrífugas | 2 | 2.00 |
| Total |  | 2 |

**I01CE040** ud CAUDALÍMETRO ELECTROMAGNÉTICO DN 40 POLIELECTROLITO (25/07/2007)
2 ud × 1317.79 = 2635.58
Equipo medidor de caudal de DN=40 mm. tipo electromagnético para dosifiación de polielectrolito, y PN=10 atm. con salida 4/20 mA, tensión 24Vdc, incluso reducciones para acople de tuberías a caudalímetro con bridas ejecutadas de acero inoxidable, totalmente instalado y probado. Incluido transporte, montaje, conexiones eléctricas y pruebas de funcionamiento. Resto de caracerísticas, según E.T. Nº I01CE040

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01CE040 | ud | CAUDALÍMETRO ELECTROMAGNÉTICO DN 40 POLIELECTROLITO (material; 22/12/2020) | 1 | 1104.07 | 1104.07 |
| %1 AUX | % | MEDIOS AUXILIARES | 1 % | 1230.89 | 12.31 |
| %6 CI | % | COSTES INDIRECTOS | 6 % | 1243.20 | 74.59 |
|  |  | Total |  |  | 1317.79 |

**I01SF010** UD DETECTOR DE SULFHÍDRICO
1 UD × 681.59 = 681.59

| Medición | Uds. | Parcial |
|---|---|---|
| Edificio | 1 | 1.00 |
| Total |  | 1 |

**I01MR010** ud MEDIDOR DE NIVEL POR RADAR (25/07/2007)
1 ud × 1017.63 = 1017.63
Medidor de nivel por radar. Servicio: Control de nivel.Características: Marca: ENDRESS-HAUSER o equivalente. - Modelo: Micropilot M FMR231. Antena y longitud inactiva: PPS antiestático 360 mm (14"). - Señal de salida (mA): 4..20. Precisión (%): +/- 0,2. Resolución (mm): 1. Sin efecto de la temperatura ambiente sobre el valor medido. Material convertidor: fundición de aluminio con recubrimiento epoxy. Incluido transporte, montaje, conexiones eléctricas y pruebas de funcionamiento. Resto de caracerísticas, según E.T. Nº I01MR.

| Código | Ud | Descripción | Rendimiento | Precio | Importe |
|---|---|---|---|---|---|
| O01OA020 | h | Capataz | 0.2 | 18.35 | 3.67 |
| O01OA030 | h | Oficial primera | 3 | 18.2 | 54.60 |
| O01OA040 | h | Oficial segunda | 0 | 17.8 | 0.00 |
| O01OA050 | h | Ayudante | 1 | 17.37 | 17.37 |
| O01OA060 | h | Peón especializado | 3 | 17.06 | 51.18 |
| O01OA070 | h | Peón ordinario | 0 | 17.06 | 0.00 |
| MAT01MR010 | ud | MEDIDOR DE NIVEL POR RADAR (material; 18/12/2020) | 1 | 823.7 | 823.70 |
| %1 AUX | % | MEDIOS AUXILIARES | 1 % | 950.52 | 9.51 |
| %6 CI | % | COSTES INDIRECTOS | 6 % | 960.03 | 57.60 |
|  |  | Total |  |  | 1017.63 |

| Medición | Uds. | Parcial |
|---|---|---|
| Tolva | 1 | 1.00 |
| Total |  | 1 |

**I01MN010** UD MANÓMETRO DE ESFERA TIPO MUELLE TUBULAR DN100
6 UD × 91.73 = 550.38

| Medición | Uds. | Parcial |
|---|---|---|
| Bombeo fangos a centrífuga | 2 | 2.00 |
| Bombeo de poli | 2 | 2.00 |
| Bombeo fangos deshidratados | 2 | 2.00 |
| Total |  | 6 |

#### 2.10.3 CONDUCCIONES EDIFICIO DESHIDRATACIÓN Y SOPLANTES (25/07/2007)
Importe: 3372.45

##### 2.10.3.1 LÍNEA DE AIRE (25/07/2007)
Importe: 635.48

**I02TA250** ML TUBERÍA DE ACERO INOXIDABLE AISI-316L DN 250
8.5 ML × 58.59 = 498.02

| Medición | Uds. | Largo | Parcial |
|---|---|---|---|
| Salida soplantes | 1 | 8.5 | 8.50 |
| Total |  |  | 8.5 |

**I02TA150** ML TUBERÍA DE ACERO INOXIDABLE AISI-316L DN 150
3 ML × 45.82 = 137.46

##### 2.10.3.2 LÍNEA DE FANGOS (25/07/2007)
Importe: 1950.01

**I02TA050** ML TUBERÍA DE ACERO INOXIDABLE AISI-316L DN 50
2 ML × 14.21 = 28.42

| Medición | Uds. | Largo | Parcial |
|---|---|---|---|
| Entrada y salida fangos a deshidratación | 4 | 0.5 | 2.00 |
| Total |  |  | 2 |

**I02TA065** ML TUBERÍA DE ACERO INOXIDABLE AISI-316L DN 65
26.5 ML × 17.2 = 455.80

| Medición | Uds. | Largo | Parcial |
|---|---|---|---|
| A tornillo deshidrtador | 1 | 6.5 | 6.50 |
| A centrífuga | 1 | 20 | 20.00 |
| Total |  |  | 26.5 |

**I02TA150** ML TUBERÍA DE ACERO INOXIDABLE AISI-316L DN 150
30.5 ML × 45.82 = 1397.51

| Medición | Uds. | Largo | Parcial |
|---|---|---|---|
| Tornillo a tolva | 1 | 23 | 23.00 |
|  | 1 | 7.5 | 7.50 |
| Total |  |  | 30.5 |

**I02TA100** ML TUBERÍA DE ACERO INOXIDABLE AISI-316L DN 100
3 ML × 22.76 = 68.28

| Medición | Uds. | Largo | Parcial |
|---|---|---|---|
| Escurridos tornillo deshidratador | 1 | 3 | 3.00 |
| Total |  |  | 3 |

##### 2.10.3.3 LÍNEA DE DOSIFICACIÓN (25/07/2007)
Importe: 314.86

**U05TR010** ML TUBERÍAS DISTRIBUCIÓN REACTIVOS PVC Y/O PP
1 ML × 314.86 = 314.86

| Medición | Uds. | Parcial |
|---|---|---|
| Edificio deshidratación | 1 | 1.00 |
| Total |  | 1 |

##### 2.10.3.4 RED DE AGUA DE SERVICIOS (25/07/2007)
Importe: 236.05

**U05TR020** m CONJUNTO TUBERÍAS PARA AGUA INDUST. Y POTABLE. PVC Y/O PE (25/07/2007)
1 m × 236.05 = 236.05
Conjunto de tuberías, válvulas y demás accesorios de agua industrial y potable. Material: PVC y/o PE. Diámetro nominal: según planos mm. Presión nominal: 10 Atm. Incluso p.p. de válvulas, soportes y accesorios.

| Código | Ud | Descripción | Rendimiento | Precio | Importe |
|---|---|---|---|---|---|
| O01OA020 | h | Capataz | 0.02 | 18.35 | 0.37 |
| O01OA030 | h | Oficial primera | 0.1 | 18.2 | 1.82 |
| O01OA040 | h | Oficial segunda | 0 | 17.8 | 0.00 |
| O01OA050 | h | Ayudante | 0 | 17.37 | 0.00 |
| O01OA060 | h | Peón especializado | 0.1 | 17.06 | 1.71 |
| O01OA070 | h | Peón ordinario | 0 | 17.06 | 0.00 |
| MATTR020 | ud | CONJUNTO TUBERÍAS PARA AGUA INDUST. Y POTABLE. PVC Y/O PE (material; 17/03/2021) | 1 | 214.12 | 214.12 |
| M07CG010 | h | Camión con grúa 6 t. | 0.05 | 49.36 | 2.47 |
| %1 AUX | % | MEDIOS AUXILIARES | 1 % | 220.49 | 2.20 |
| %6 CI | % | COSTES INDIRECTOS | 6 % | 222.69 | 13.36 |
|  |  | Total |  |  | 236.05 |

| Medición | Uds. | Parcial |
|---|---|---|
| Edificio de deshidratación | 1 | 1.00 |
| Total |  | 1 |

##### 2.10.3.5 RED DE AIRE DE SERVICIOS (25/07/2007)
Importe: 236.05

**U05TR030** m CONJUNTO TUBERÍAS PARA AIRE SERVICIO, CU Y/O PP
1 m × 236.05 = 236.05

| Medición | Uds. | Parcial |
|---|---|---|
| Edificio de deshidratación | 1 | 1.00 |
| Total |  | 1 |

#### 2.10.4 INSTALACIONES AUXILIARES EDIFICIO DESHIDRATACIÓN Y SOPLANTES
Importe: 2383.38

**I01PO030** ud POLIPASTO ELÉCTRICO DE 1.500 KG
1 ud × 2383.38 = 2383.38
Polipasto.Servicio: Izado de equipos. Características: Marca: VINCA o equivalente. Modelo: CB1-045-2P-N. Capacidad (kg): 1.500. Tipo de carro: monocarril. Altura de elevación hasta 4 m. Potencia motor elevación 0,9/0,15 kW. Incluye limitador de carga. Incluye motor-freno en el carro de traslación. Incluido, transporte, conexiones elécticas y de control, así como el montaje y pruebas de funcionamiento. Resto de características según E.T. Nº I01PO030.

| Código | Ud | Descripción | Rendimiento | Precio | Importe |
|---|---|---|---|---|---|
| O01OA020 | h | Capataz | 1 | 18.35 | 18.35 |
| O01OA030 | h | Oficial primera | 5 | 18.2 | 91.00 |
| O01OA040 | h | Oficial segunda | 0 | 17.8 | 0.00 |
| O01OA050 | h | Ayudante | 1 | 17.37 | 17.37 |
| O01OA060 | h | Peón especializado | 5 | 17.06 | 85.30 |
| O01OA070 | h | Peón ordinario | 0 | 17.06 | 0.00 |
| MAT01PO030 | ud | POLIPASTO ELÉCTRICO DE 1500 KG (material; 04/03/2021) | 1 | 1917.07 | 1917.07 |
| M02GE020 | h | Grúa telescópica autoprop. 25 t. | 1 | 75.29 | 75.29 |
| %2 AUX | % | MEDIOS AUXILIARES | 2 % | 2204.38 | 44.09 |
| %6 CI | % | COSTES INDIRECTOS | 6 % | 2248.47 | 134.91 |
|  |  | Total |  |  | 2383.38 |

### 2.11 EDIFICIO DE CONTROL (01/03/1999)
Importe: 96115.69

#### 2.11.1 MOVIMIENTO TIERRAS EDIFICIO DE CONTROL
Importe: 366.7

**U02ED011** M3 EXCAVACIÓN DE PREZANJAS O ZANJAS SIN ENTIBACIÓN C/ MATERIAL EXC
96.37 M3 × 2.5 = 240.93

| Medición | Uds. | Largo | Ancho | Alto | Parcial |
|---|---|---|---|---|---|
|  | 1 | 15.4 | 8.7 | 0.5 | 66.99 |
|  | 1 | 14.35 | 3.35 | 0.5 | 24.04 |
|  | 1 | 8.9 | 1.2 | 0.5 | 5.34 |
| Total |  |  |  |  | 96.37 |

**U02RA050** M3 RELLENO DE COBERTURA Y EN TRASDOS DE OBRAS DE FÁBRICA CON MATERI
26.99 M3 × 4.66 = 125.77

| Medición | Uds. | Largo | Ancho | Alto | Parcial |
|---|---|---|---|---|---|
|  | 1 | 15.4 | 8.7 | 0.5 | 66.990 |
|  | 1 | 14.35 | 3.35 | 0.5 | 24.036 |
|  | 1 | 8.9 | 1.2 | 0.5 | 5.340 |
| a deducir losa | -1 | 13.3 | 6.7 | 0.5 | -44.555 |
|  | -1 | 12.35 | 3.35 | 0.5 | -20.686 |
|  | -1 | 6.9 | 1.2 | 0.5 | -4.140 |
| Total |  |  |  |  | 26.99 |

#### 2.11.2 CIMENTACIONES Y ESTRUCTURAS EDIFICIO DE CONTROL
Importe: 21708.3

**U03HL010** M3 HORMIGÓN DE LIMPIEZA HL-150/P/20.
13.94 M3 × 74.57 = 1039.51

| Medición | Uds. | Largo | Ancho | Alto | Parcial |
|---|---|---|---|---|---|
|  | 1 | 13.4 | 6.7 | 0.1 | 8.978 |
|  | 1 | 12.35 | 3.35 | 0.1 | 4.137 |
|  | 1 | 6.9 | 1.2 | 0.1 | 0.828 |
| Total |  |  |  |  | 13.94 |

**U03EO010** M2 ENCOFRADO Y DESENCOFRADO RECTO PARA CIMENTACIONES
19.72 M2 × 15.76 = 310.79

| Medición | Uds. | Largo | Alto | Parcial |
|---|---|---|---|---|
|  | 2 | 13.4 | 0.4 | 10.72 |
|  | 2 | 11.25 | 0.4 | 9.00 |
| Total |  |  |  | 19.72 |

**U03HE021** M3 HORMIGÓN ARMAR EN CIMENTACIONES, MUROS Y LOSAS HA-30/B/20/IV+Qb
66.5 M3 × 90.78 = 6036.87

| Medición | Uds. | Largo | Ancho | Alto | Parcial |
|---|---|---|---|---|---|
| Zapatas | 1 | 13.4 | 6.7 | 0.4 | 35.912 |
|  | 1 | 12.35 | 3.35 | 0.4 | 16.549 |
|  | 1 | 6.9 | 1.2 | 0.4 | 3.312 |
| pilares | 8 | 0.3 | 0.3 | 3.2 | 2.304 |
| vigas | 2 | 12.15 | 0.4 | 0.5 | 4.860 |
|  | 1 | 11 | 0.4 | 0.5 | 2.200 |
|  | 2 | 4.9 | 0.3 | 0.25 | 0.735 |
|  | 2 | 4.15 | 0.3 | 0.25 | 0.623 |
| Total |  |  |  |  | 66.5 |

**U03AA010** kg ACERO CORRUGADO TIPO B 500 S PARA ARMADURAS
3371.4 kg × 1.06 = 3573.68

| Medición | Uds. | Largo | Parcial |
|---|---|---|---|
| losa cimentac | 35 | 55.77 | 1951.95 |
| pilares y vigas | 80 | 10.72 | 857.60 |
| forjado | 5 | 112.37 | 561.85 |
| Total |  |  | 3371.4 |

**U03IP010** M2 IMPERMEABILIZACIÓN DE PARAMENTOS CON PINTURA DE CLORO CAUCHO
54.3 M2 × 3.63 = 197.11

| Medición | Uds. | Largo | Alto | Parcial |
|---|---|---|---|---|
| canto losa | 2 | 13.4 | 0.4 | 10.72 |
|  | 2 | 11.25 | 0.4 | 9.00 |
| arranques | 2 | 13.3 | 0.75 | 19.95 |
|  | 2 | 9.75 | 0.75 | 14.63 |
| Total |  |  |  | 54.3 |

**U03EO050** M2 ENCOFRADO Y DESENCOFRADO RECTO EN PILARES, VIGAS Y ELEMENTOS
88.9 M2 × 26.51 = 2356.74

| Medición | Uds. | Largo | Ancho | Alto | Parcial |
|---|---|---|---|---|---|
| pilares | 32 |  | 0.3 | 3.2 | 30.72 |
| vigas | 2 | 12.15 | 0.9 |  | 21.87 |
|  | 1 | 22 | 0.9 |  | 19.80 |
|  | 2 | 4.9 | 0.3 |  | 2.94 |
|  | 2 | 4.15 | 0.3 |  | 2.49 |
| borde forj | 2 | 12.15 |  | 0.25 | 6.08 |
|  | 2 | 10 |  | 0.25 | 5.00 |
| Total |  |  |  |  | 88.9 |

**U03AL010** kg ACERO LAMINADO ESTRUCTURADO S-275-JR GALVANIZADO EN PERFILERIA
150.53 kg × 3.14 = 472.66

| Medición | Uds. | Largo | Alto | Parcial |
|---|---|---|---|---|
| PILARES | 4 | 11.76 | 3.2 | 150.53 |
| Total |  |  |  | 150.53 |

**E01EP400** M2 FORJADO PLACA ALVEOLAR PREFABRICADA DE HORMIGÓN CANTO 25+5 cm
112.37 M2 × 68.71 = 7720.94

| Medición | Uds. | Largo | Ancho | Parcial |
|---|---|---|---|---|
|  | 1 | 12.15 | 5.45 | 66.22 |
|  | 1 | 7.2 | 0.12 | 0.86 |
|  | 1 | 1.55 | 0.12 | 0.19 |
|  | 1 | 11.35 | 3.35 | 38.02 |
|  | 1 | 5.9 | 1.2 | 7.08 |
| Total |  |  |  | 112.37 |

#### 2.11.3 FACHADAS Y TABIQUERÍA EDIF. CONTROL
Importe: 16987.1

**E02TP051** M2 TABIQUE AUTOPORTANTE 1x15N+70+1x15H
43.09 M2 × 26.69 = 1150.07
m². Tabique formado por una estructura de perfiles de chapa de acero galvanizada de 70 mm de ancho, a base de Montantes (elementos verticales) separados 400 mm entre ellos y canales (elementos horizontales), En una cara se atornilla una placa de yeso laminado, estandar tipo N de 15 mm de espesor y en la otra una placa de yeso laminado hidrofugada tipo H1, de 15 mm, dando un ancho total terminado de 100 mm. Parte proporcional de tornillería, juntas estancas /acústicas de su perímetro, cintas y pasta de juntas, piezas de arriostramiento, anclajes mecánicos, etc. totalmente terminado con calidad de terminación Nivel 1 (Q1) para terminación de alicatado en lado placa hidrofugada, y calidad de terminación Nivel 2 (Q2) para terminaciones estándar de pintura en lado Alma con Lana Mineral tipo Arena PR de 65 mm de espesor. Montaje según Norma UNE 102.041 IN y requisitos del CTE-DB HR. Montaje según Norma UNE 102.041 IN y requisitos del CTE-DB HR.

| Código | Ud | Descripción | Rendimiento | Precio | Importe |
|---|---|---|---|---|---|
| M02GE020 | h | Grúa telescópica autoprop. 25 t. | 0.01 | 75.29 | 0.75 |
| O01OA030 | h | Oficial primera | 0.22 | 18.2 | 4.00 |
| O01OA050 | h | Ayudante | 0.22 | 17.37 | 3.82 |
| O01OA070 | h | Peón ordinario | 0.11 | 17.06 | 1.88 |
| U10JA262 | m | Banda acústica de 70 mm ancho (material; 01/03/2017) | 1 | 0.37 | 0.37 |
| U10JA003 | m² | Placa Pladur N-15 mm (material; 15/04/2020) | 1.05 | 2.55 | 2.68 |
| U10JA035 | m² | Placa Pladur-H1 15 mm (material; 26/01/2017) | 1.05 | 4.01 | 4.21 |
| U10JA054 | kg | Pasta para juntas a/h Pladur (material; 14/04/2020) | 0.7 | 0.92 | 0.64 |
| U10JA050 | m | Cinta Juntas Placas Pladur (material; 04/03/2014) | 3.36 | 0.03 | 0.10 |
| U10JA052 | m | Cinta guardavivos PLADUR® de pvc (30 m) (material; 04/03/2014) | 0.3 | 0.45 | 0.14 |
| U10JA138 | m | Montante PLADUR® 70X 3000 (material; 14/04/2020) | 2.7 | 0.95 | 2.57 |
| U10JA114 | m | Canal PLADUR® 73X 3000 (material; 14/04/2020) | 0.55 | 0.88 | 0.48 |
| U10JA192 | ud | Tornillo PLADUR® PM 3,5 x 25 (material; 14/04/2020) | 30.45 | 0.01 | 0.30 |
| U15AD070 | m² | Panel lana mineral Arena PR 65 mm (material; 16/04/2020) | 1 | 3.24 | 3.24 |
| %6 CI | % | COSTES INDIRECTOS | 6 % | 25.18 | 1.51 |
|  |  | Total |  |  | 26.69 |

| Medición | Uds. | Largo | Alto | Parcial |
|---|---|---|---|---|
|  | 1 | 5.3 | 3.1 | 16.43 |
|  | 1 | 2 | 3.1 | 6.20 |
|  | 1 | 6.6 | 3.1 | 20.46 |
| Total |  |  |  | 43.09 |

**E02TP052** M2 TABIQUE AUTOPORTANTE 1x15N+70+1x15N
5.89 M2 × 25.07 = 147.66
m². Tabique formado por una estructura de perfiles de chapa de acero galvanizada de 70 mm de ancho, a base de Montantes (elementos verticales) separados 400 mm entre ellos y canales (elementos horizontales), En cada cara se atornilla una placa de yeso laminado, estandar tipo N de 15 mm de espesor, dando un ancho total terminado de 100 mm. Parte proporcional de tornillería, juntas estancas /acústicas de su perímetro, cintas y pasta de juntas, piezas de arriostramiento, anclajes mecánicos, etc. totalmente terminado con calidad de terminación Nivel 1 (Q1) para terminaciones de calidad de terminación Nivel 2 (Q2) para terminaciones estándar de pintura. Alma con Lana Mineral tipo Arena PR de 65 mm de espesor. Montaje según Norma UNE 102.041 IN y requisitos del CTE-DB HR. Montaje según Norma UNE 102.041 IN y requisitos del CTE-DB HR

| Código | Ud | Descripción | Rendimiento | Precio | Importe |
|---|---|---|---|---|---|
| M02GE020 | h | Grúa telescópica autoprop. 25 t. | 0.01 | 75.29 | 0.75 |
| O01OA030 | h | Oficial primera | 0.22 | 18.2 | 4.00 |
| O01OA050 | h | Ayudante | 0.22 | 17.37 | 3.82 |
| O01OA070 | h | Peón ordinario | 0.11 | 17.06 | 1.88 |
| U10JA262 | m | Banda acústica de 70 mm ancho | 1 | 0.37 | 0.37 |
| U10JA003 | m² | Placa Pladur N-15 mm | 2.1 | 2.55 | 5.36 |
| U10JA054 | kg | Pasta para juntas a/h Pladur | 0.7 | 0.92 | 0.64 |
| U10JA050 | m | Cinta Juntas Placas Pladur | 3.36 | 0.03 | 0.10 |
| U10JA052 | m | Cinta guardavivos PLADUR® de pvc (30 m) | 0.3 | 0.45 | 0.14 |
| U10JA138 | m | Montante PLADUR® 70X 3000 | 2.7 | 0.95 | 2.57 |
| U10JA114 | m | Canal PLADUR® 73X 3000 | 0.55 | 0.88 | 0.48 |
| U10JA192 | ud | Tornillo PLADUR® PM 3,5 x 25 | 30.45 | 0.01 | 0.30 |
| U15AD070 | m² | Panel lana mineral Arena PR 65 mm | 1 | 3.24 | 3.24 |
| %6 CI | % | COSTES INDIRECTOS | 6 % | 23.65 | 1.42 |
|  |  | Total |  |  | 25.07 |

| Medición | Uds. | Largo | Alto | Parcial |
|---|---|---|---|---|
|  | 1 | 1.9 | 3.1 | 5.89 |
| Total |  |  |  | 5.89 |

**E02TP053** M2 TABIQUE AUTOPORTANTE 1x15H+70+1x15H
27.59 M2 × 28.31 = 781.07
m². Tabique formado por una estructura de perfiles de chapa de acero galvanizada de 70 mm de ancho, a base de Montantes (elementos verticales) separados 400 mm entre ellos y canales (elementos horizontales), En cada cara se atornilla una placa de yeso laminado hidrofugada tipo H1, de 15 mm, dando un ancho total terminado de 100 mm. Parte proporcional de tornillería, juntas estancas /acústicas de su perímetro, cintas y pasta de juntas, piezas de arriostramiento, anclajes mecánicos, etc. totalmente terminado con calidad de terminación Nivel 1 (Q1) para terminación de alicatado en lado placa hidrofugada, y calidad de terminación Nivel 2 (Q2) para terminaciones estándar de pintura en lado Alma con Lana Mineral tipo Arena PR de 65 mm de espesor. Montaje según Norma UNE 102.041 IN y requisitos del CTE-DB HR. Montaje según Norma UNE 102.041 IN y requisitos del CTE-DB HR.

| Código | Ud | Descripción | Rendimiento | Precio | Importe |
|---|---|---|---|---|---|
| M02GE020 | h | Grúa telescópica autoprop. 25 t. | 0.01 | 75.29 | 0.75 |
| O01OA030 | h | Oficial primera | 0.22 | 18.2 | 4.00 |
| O01OA050 | h | Ayudante | 0.22 | 17.37 | 3.82 |
| O01OA070 | h | Peón ordinario | 0.11 | 17.06 | 1.88 |
| U10JA262 | m | Banda acústica de 70 mm ancho | 1 | 0.37 | 0.37 |
| U10JA035 | m² | Placa Pladur-H1 15 mm | 2.1 | 4.01 | 8.42 |
| U10JA054 | kg | Pasta para juntas a/h Pladur | 0.7 | 0.92 | 0.64 |
| U10JA050 | m | Cinta Juntas Placas Pladur | 3.36 | 0.03 | 0.10 |
| U10JA052 | m | Cinta guardavivos PLADUR® de pvc (30 m) | 0.3 | 0.45 | 0.14 |
| U10JA138 | m | Montante PLADUR® 70X 3000 | 2.7 | 0.95 | 2.57 |
| U10JA114 | m | Canal PLADUR® 73X 3000 | 0.55 | 0.88 | 0.48 |
| U10JA192 | ud | Tornillo PLADUR® PM 3,5 x 25 | 30.45 | 0.01 | 0.30 |
| U15AD070 | m² | Panel lana mineral Arena PR 65 mm | 1 | 3.24 | 3.24 |
| %6 CI | % | COSTES INDIRECTOS | 6 % | 26.71 | 1.60 |
|  |  | Total |  |  | 28.31 |

| Medición | Uds. | Largo | Alto | Parcial |
|---|---|---|---|---|
|  | 1 | 6.4 | 3.1 | 19.84 |
|  | 1 | 2.5 | 3.1 | 7.75 |
| Total |  |  |  | 27.59 |

**E02TP050** M2 TRASDOS.AUTOPORT.LIGERO x15/400 mm +110 mm AISL.LR (17/07/2018)
122.11 M2 × 22.83 = 2787.77
Trasdosado autoportante ligero tipo KNAUF, PLADUR, PLACO o similar, formado por montantes separados 400 mm. y canales de perfiles de chapa de acero galvanizado de 70mm., atornillado por la cara externa de placa de yeso laminado de 15 mm de espesor, con aislamiento interior termo-acústico de lana de roca de 50+ 60mm de espesor con barrera de vapor. I/p.p. de placas antihumedad en zonas húmedas (aseos, vestuarios y locales húmedos), tratamiento de huecos, paso de instalaciones, tornillería, pastas de agarre y juntas, cintas para juntas, anclajes para suelo y techo, limpieza y medios auxiliares. Totalmente terminado y listo para imprimar y pintar o decorar. Según NTE-PTP, UNE 102040 IN y ATEDY. Medido deduciendo los huecos de superficie mayor de 2 m2. Totalmente instalado.

| Código | Ud | Descripción | Rendimiento | Precio | Importe |
|---|---|---|---|---|---|
| PSEC01 | m2 | PUERTA SECCIONAL INDUSTRIAL MOTORIZADA CON APERTURA AUTOMÁTICA | 32.15 | 0.67 | 21.54 |
| %6 CI | % | COSTES INDIRECTOS | 6 % | 21.54 | 1.29 |
|  |  | Total |  |  | 22.83 |

| Medición | Uds. | Largo | Ancho | Alto | Parcial |
|---|---|---|---|---|---|
| fachadas | 2 | 12.4 |  | 3.1 | 76.88 |
|  | 2 | 10.25 |  | 3.1 | 63.55 |
|  | -1 |  | 2.3 | 2 | -4.60 |
|  | -2 |  | 2 | 1.2 | -4.80 |
|  | -1 |  | 1.8 | 1.2 | -2.16 |
|  | -1 |  | 2 | 2 | -4.00 |
|  | -1 |  | 2.3 | 1.2 | -2.76 |
| Total |  |  |  |  | 122.11 |

**E01EP320** m2 PANEL PREFABRICADO DE HORMIGÓN E= 12 cm.
165.12 m2 × 69.58 = 11489.05
Panel liso prefabricado de hormigón, para cerramientos, de 12 cm de canto con aislamiento incorporado y acabado exterior liso, sellado entre juntas, incluso p.p. de transporte, colocación y elementos de fijación, completamente terminada.

| Código | Ud | Descripción | Rendimiento | Precio | Importe |
|---|---|---|---|---|---|
| P03EM150 | m2 | Muro prefab.nervado e=10cm. h<6,00m. (material) | 1 | 43.76 | 43.76 |
| M02GE200 | h | Grúa telescópica s/cam. 36-50 t. | 0.17 | 103.2 | 17.54 |
| M13CP100 | ud | Puntal telesc. normal 1,40m | 0.01 | 17.64 | 0.18 |
| %6 CI | % | COSTES INDIRECTOS | 6 % | 61.48 | 3.69 |
| O01OA030 | h | Oficial primera | 0.1 | 18.2 | 1.82 |
| O01OA050 | h | Ayudante | 0.1 | 17.37 | 1.74 |
| O01OA070 | h | Peón ordinario | 0.05 | 17.06 | 0.85 |
|  |  | Total |  |  | 69.58 |

| Medición | Uds. | Largo | Alto | Parcial |
|---|---|---|---|---|
|  | 1 | 8.65 | 3.2 | 27.68 |
|  | 1 | 36.65 | 3.75 | 137.44 |
| Total |  |  |  | 165.12 |

**E02TP010** M2 SUMINISTRO Y COLOCACIÓN DE BLOQUE DE HORMIGÓN VISTO
18.12 M2 × 34.85 = 631.48

| Medición | Uds. | Largo | Alto | Parcial |
|---|---|---|---|---|
| petos | 2 | 12.4 | 0.4 | 9.92 |
|  | 2 | 10.25 | 0.4 | 8.20 |
| Total |  |  |  | 18.12 |

#### 2.11.4 CUBIERTAS EDIF. CONTROL
Importe: 6340.97

**E04CU021** m2 CUB. INV. NO TRANS. PVC-P DANOPOL FV 1,2
96.26 m2 × 38.98 = 3752.21
m². Cubierta invertida no transitable constituida por: hormigón aligerado de espesor medio 10 cm en formación de pendientes, con tendido de mortero de cemento de 2 cm de espesor; capa antipunzonante, separadora geotextil de 300 g/m²., Danofelt PY 300; lámina sintética a base de PVC, Danopol FV 1.2; capa separadora geotextil de 300 g/m²., Danofelt PY 300; panel de aislamiento térmico de poliestireno extruído de 5 cm de espesor, Danopren 50; capa antipunzonante, separadora, filtrante, geotextil de 200 g/m²., Danofelt PY 200. Capa de canto rodado 10/30 mm e= 7 cm. y zazoletas con paragravillasCumple la norma UNE 104-416. Cumple los requisitos del C.T.E. Dispone de DIT. "Esterdan pendiente cero". Nº 551/10.

| Código | Ud | Descripción | Rendimiento | Precio | Importe |
|---|---|---|---|---|---|
| M02GE020 | h | Grúa telescópica autoprop. 25 t. | 0.05 | 75.29 | 3.76 |
| O01OA030 | h | Oficial primera | 0.15 | 18.2 | 2.73 |
| O01OA070 | h | Peón ordinario | 0.2745 | 17.06 | 4.68 |
| U04MX950 | m³ | Hormigón con aislante (650 kg/m³) (material; 01/03/2017) | 0.1 | 85 | 8.50 |
| A01JK005 | m³ | MORTERO CEMENTO PREPARADO M5 | 0.02 | 46.28 | 0.93 |
| U15HA025 | m² | Placa poliestireno extruido DANOPREN 50 mm (material; 01/03/2017) | 1.02 | 6.77 | 6.91 |
| U15EG007 | m² | Geotextil Danofelt PY 300 gr/m² (material; 01/03/2017) | 2.2 | 0.68 | 1.50 |
| U15EG006 | m² | Geotextil Danofelt PY 200 gr/m² (material; 01/03/2017) | 1.1 | 0.46 | 0.51 |
| U16DB006 | m² | Lámina Danopol HS 1,2 mm (material; 01/03/2017) | 1.1 | 5.71 | 6.28 |
| U16GD201 | ud | Cazoleta desagüe sifón. 110 mm (material; 06/05/2013) | 0.02 | 25.39 | 0.51 |
| PL0066 | M3 | GRAVA (material; 26/04/2007) | 0.07 | 6.5 | 0.46 |
| %6 CI | % | COSTES INDIRECTOS | 6 % | 36.77 | 2.21 |
|  |  | Total |  |  | 38.98 |

| Medición | Uds. | Largo | Ancho | Parcial |
|---|---|---|---|---|
|  | 1 | 4.9 | 1.55 | 7.595 |
|  | 1 | 12.1 | 3.85 | 46.585 |
|  | 1 | 11.05 | 3.2 | 35.360 |
|  | 1 | 5.6 | 1.2 | 6.720 |
| Total |  |  |  | 96.26 |

**E05SA011** UD IMPERM. DESAGÜE SIFÓNICO 110 mm. DANOSA (11/02/2010)
3 UD × 37.67 = 113.01
Ud. Impermeabilización de desagüe constituida por: refuerzo con lámina de oxiasfalto, de 1,00 x 1,00 m., con peso medio de 4 Kg/m2, acabada con film de polietileno por ambas caras, y armada con fieltro de fibra de vidrío, GLASDAN 40 P OXI (Tipo LO-40-FV), adherida al soporte con soplete previa preparación de éste con 0,3 Kg/m2 de imprimación asfáltica CURIDAN, incluso colocación de cazoleta para desagüe de EPDM, sifónica, de 110 mm. de diámetro, tipo DANOSA.

| Código | Ud | Descripción | Rendimiento | Precio | Importe |
|---|---|---|---|---|---|
| O01OA030 | h | Oficial primera | 0.2 | 18.2 | 3.64 |
| O01OA070 | h | Peón ordinario | 0.2295 | 17.06 | 3.92 |
| U16AD003 | Kg | Imprimación asfáltica Curidán (material; 11/02/2010) | 0.3 | 0.78 | 0.23 |
| U16AA273 | M2 | Lámina Glasdan 40 P OXI (material; 11/02/2010) | 1 | 2.36 | 2.36 |
| U16GD201 | ud | Cazoleta desagüe sifón. 110 mm | 1 | 25.39 | 25.39 |
| %6 CI | % | COSTES INDIRECTOS | 6 % | 35.54 | 2.13 |
|  |  | Total |  |  | 37.67 |

**E04CU022** ML REMATE CHAPA GALVANIZADA ENCUENTRO CUB/FACHADA
36.05 ML × 15.03 = 541.83
m. Remate de chapa galvanizada en encuentro de cubierta con paramentos verticales hasta i/solape con albardillas, i/p.p. de costes indirectos.

| Código | Ud | Descripción | Rendimiento | Precio | Importe |
|---|---|---|---|---|---|
| M02GE020 | h | Grúa telescópica autoprop. 25 t. | 0.01 | 75.29 | 0.75 |
| O01OA030 | h | Oficial primera | 0.15 | 18.2 | 2.73 |
| O01OA070 | h | Peón ordinario | 0.15 | 17.06 | 2.56 |
| A01JK005 | m³ | MORTERO CEMENTO PREPARADO M5 | 0.035 | 46.28 | 1.62 |
| U12NA560 | m | Remate galvanizado 0,7 mm des=1,00 m (material; 01/03/2017) | 1.05 | 6.21 | 6.52 |
| %6 CI | % | COSTES INDIRECTOS | 6 % | 14.18 | 0.85 |
|  |  | Total |  |  | 15.03 |

**E04CU023** m ALBARDILLA DE HORMIGÓN POLÍMERO DE 30 CM
36.65 m × 16.26 = 595.93
m. Albardilla de hormigón polímero con pendiente, en color a determinar, en piezas de 30x2,5 cm con goterón a lateral bajo, recibida con mortero de cemento y arena de río M5 según norma UNE-EN 998-2, i/ p.p. de rejuntado con lechada de cemento blanco BL-V/22,5 y limpieza posteríor de superficie realizada, totalmente colocada.

| Código | Ud | Descripción | Rendimiento | Precio | Importe |
|---|---|---|---|---|---|
| M02GE020 | h | Grúa telescópica autoprop. 25 t. | 0.01 | 75.29 | 0.75 |
| O01OA030 | h | Oficial primera | 0.12 | 18.2 | 2.18 |
| O01OA070 | h | Peón ordinario | 0.03 | 17.06 | 0.51 |
| U09PA015 | m | Albardilla hormigón polímero mod. MO 30 (material; 13/07/2020) | 1 | 11.6 | 11.60 |
| A01JK005 | m³ | MORTERO CEMENTO PREPARADO M5 | 0.005 | 46.28 | 0.23 |
| A01JKs05 | m³ | LECHADA DE REMATE Y SELLADO DE ALBARDILLA EN COLOR (material; 13/07/2020) | 0.001 | 73.08 | 0.07 |
| %6 CI | % | COSTES INDIRECTOS | 6 % | 15.34 | 0.92 |
|  |  | Total |  |  | 16.26 |

**E04CU024** m2 CUB. ZINC 0,8 MM JUNTA ALZADA (01/03/2017)
11.01 m2 × 49.4 = 543.89
m². Cubierta de zinc, conformada por los siguientes elementos: hormigón aligerado en formación de pendientes, chapa de zinctitanio natural de 0,8 mm de espesor (s/UNE 37-301) y 700 mm de ancho, perfilada (anchura final de la banda una vez perfilada 630mm), doblados los bordes longitudinales de chapas contiguas en ángulo recto con altura de 30 y 40 mm y engatillado posterior de bordes, i/fijación a la base soporte por medio de patillas de anclaje, conformado de limas, caballetes, quiebros,... etc., pequeño material de clavazón y medios auxiliares.

| Código | Ud | Descripción | Rendimiento | Precio | Importe |
|---|---|---|---|---|---|
| O01OA020 | h | Capataz | 0.01 | 18.35 | 0.18 |
| O01OA030 | h | Oficial primera | 0.523 | 18.2 | 9.52 |
| O01OA060 | h | Peón especializado | 0.5 | 17.06 | 8.53 |
| U04MX950 | m³ | Hormigón con aislante (650 kg/m³) | 0.06 | 85 | 5.10 |
| U12NZ010 | m² | Cubierta junta alzada Zn nat. 0,8mm elaborada (material; 01/03/2017) | 1 | 23.27 | 23.27 |
| %6 CI | % | COSTES INDIRECTOS | 6 % | 46.60 | 2.80 |
|  |  | Total |  |  | 49.4 |

| Medición | Uds. | Largo | Ancho | Parcial |
|---|---|---|---|---|
|  | 1 | 7.1 | 1.55 | 11.01 |
| Total |  |  |  | 11.01 |

**E04CU025** Ud LÍNEA DE ANCLAJE HORIZONTAL PERMANENTE DE CABLE DE ACERO (01/02/2021)
1 Ud × 794.1 = 794.10
Ud. Línea de anclaje horizontal permanente de paso manual, de cable de acero, sin amortiguador de caídas, de 32 m de longitud, clase C, compuesta por 10 postes de anclaje con argolla y placa, de acero galvanizado; cable flexible de acero galvanizado, de 10 mm de diámetro, compuesto por 7 cordones de 19 hilos; tensor de caja abierta, con ojo en un extremo y horquilla en el extremo opuesto; conjunto de un sujetacables y un terminal manual; protector para cabo; placa de señalización y conjunto de dos precintos de seguridad. Incluso fijaciones para la sujeción de los componentes de la línea de anclaje al soporte.

| Código | Ud | Descripción | Rendimiento | Precio | Importe |
|---|---|---|---|---|---|
| O01OA030 | h | Oficial primera | 4 | 18.2 | 72.80 |
| O01OA070 | h | Peón ordinario | 4 | 17.06 | 68.24 |
| U12NZ011 | Ud | Poste de anclaje de acero galvanizado (material; 13/03/2021) | 10 | 41.49 | 414.90 |
| U12NZ012 | Ud | Fijación con taco químico, arandela y tornillo 12 mm (material; 13/03/2021) | 40 | 2.68 | 107.20 |
| U12NZ013 | ud | Cable flexible de acero galvanizado, de 32 m, 7 cordones de 19 h (material; 13/03/2021) | 32.5 | 1.37 | 44.53 |
| U12NZ014 | Ud | Tensor de caja abierta, con ojo y horquilla en extremos (material; 13/03/2021) | 1 | 20.07 | 20.07 |
| U12NZ015 | Ud | Placa de señalizción de lñinea de vida (material; 13/03/2021) | 1 | 9.37 | 9.37 |
| U12NZ016 | ud | Conjunto de precintos de seguridad (material; 13/03/2021) | 1 | 12.04 | 12.04 |
| %6 CI | % | COSTES INDIRECTOS | 6 % | 749.15 | 44.95 |
|  |  | Total |  |  | 794.1 |

#### 2.11.6 CARPINTERÍAS EDIF. CONTROL (23/04/2011)
Importe: 8972

**E02TP083** m CABINA FORMADA POR TABLEROS FENÓLICOS DE RESINAS 13mm (23/04/2011)
3.5 m × 128.59 = 450.07
Suministro y colocación de cabina formada por tableros fenólicos a base de resinas termoendurecidas reforzadas con fibra de celulosa de 13 mm de espesor y p.p. de puertas de similar material. Bisagras y soportes regulables en altura, pomos y muletillas de acero inox perfil de alumunio a pared y frente altura total de cabina 2 metros incluso 15 cm de soporte sobre el nivel del suelo.

| Código | Ud | Descripción | Rendimiento | Precio | Importe |
|---|---|---|---|---|---|
| O01OA030 | h | Oficial primera | 1 | 18.2 | 18.20 |
| O01OA070 | h | Peón ordinario | 2.104 | 17.06 | 35.89 |
| NU_AP2-1 | m2 | Cerramiento divisorio de tableros fenólicos (material; 23/04/2011) | 1.1 | 49.07 | 53.98 |
| NU_AP2-2 | ud | Apoyos de inox regulables (material; 23/04/2011) | 3 | 2.89 | 8.67 |
| NU-AP1_4 | UD | Pequeño material (material; 23/04/2011) | 0.2 | 22.84 | 4.57 |
| %6 CI | % | COSTES INDIRECTOS | 6 % | 121.31 | 7.28 |
|  |  | Total |  |  | 128.59 |

| Medición | Uds. | Largo | Parcial |
|---|---|---|---|
|  | 1 | 2.3 | 2.30 |
|  | 1 | 1.2 | 1.20 |
| Total |  |  | 3.5 |

**E02CE201** UD PUERTA PASO 1 HOJA ABATIBLE (01/03/2017)
3 UD × 110.43 = 331.29
m². Puerta de paso ciega con hoja acanalada, formada por tablero rechapado en madera de Roble, de medidas de hoja/s (625 / 725) x 2030 x 35 mm. Precerco en madera de pino de 90x35 mm, cerco visto de 90x30 mm rechapado en roble y tapajuntas de 70x10 rechapado igualmente. Con 4 pernios de acero inox, resbalón de petaca Tesa modelo 2005 ó similar y manivela con placa y cerradura o condena. Totalmente montada, incluso en p.p. de medios auxiliares. Criterio de medición: ancho (en hoja de 625 y 725 = 900 mm y en hoja de 825 = 1000 mm) x alto (2100 mm ó altura real).

| Código | Ud | Descripción | Rendimiento | Precio | Importe |
|---|---|---|---|---|---|
| O01OA060 | h | Peón especializado | 1 | 17.06 | 17.06 |
| O01OA070 | h | Peón ordinario | 1 | 17.06 | 17.06 |
| U19AA030 | ud | Precerco pino 2ª 90x35 mm (material; 01/03/2017) | 0.56 | 10.35 | 5.80 |
| U19AD260 | ud | Cerco Roble 90x30 mm (material; 01/03/2017) | 0.56 | 15.91 | 8.91 |
| U19IA620 | ud | Puerta paso lisa Roble 35 mm acanalada (material; 01/03/2017) | 0.52 | 65.03 | 33.82 |
| U19QA010 | m | Tapajuntas pino chapado robre 70x15 (material; 13/07/2020) | 5.65 | 1.22 | 6.89 |
| U19XA010 | ud | Pomo puerta paso latón c/resbalón TESA y cerradura o condena (material; 13/07/2020) | 0.56 | 23.6 | 13.22 |
| U19XI115 | ud | Pernio inox 9,5 cm (material; 13/07/2020) | 1.8 | 0.68 | 1.22 |
| U19XK510 | ud | Tornillo acero inox 19/22 mm (material; 13/07/2020) | 5 | 0.04 | 0.20 |
| %6 CI | % | COSTES INDIRECTOS | 6 % | 104.18 | 6.25 |
|  |  | Total |  |  | 110.43 |

| Medición | Uds. | Parcial |
|---|---|---|
|  | 1 | 1.00 |
| armario | 2 | 2.00 |
| Total |  | 3 |

**E02CE202** UD PUERTA PASO 1 HOJA ABATIBLE VIDRIERA (01/03/2017)
2 UD × 135.65 = 271.30
m². Puerta de paso vidriera con hoja acanalada, formada por tablero rechapado en madera de Roble, de medidas de hoja/s (625 / 725) x 2030 x 35 mm y vidrio 3+3 con lámina de butiral traslúcida o transparente a determinar. Precerco en madera de pino de 90x35 mm, cerco visto de 90x30 mm rechapado en roble y tapajuntas de 70x10 rechapado igualmente. Con 4 pernios de acero inox, resbalón de petaca Tesa modelo 2005 ó similar y manivela con placa y cerradura o condena. Totalmente montada, incluso en p.p. de medios auxiliares. Criterio de medición: ancho (en hoja de 625 y 725 = 900 mm y en hoja de 825 = 1000 mm) x alto (2100 mm ó altura real).

| Código | Ud | Descripción | Rendimiento | Precio | Importe |
|---|---|---|---|---|---|
| O01OA060 | h | Peón especializado | 1 | 17.06 | 17.06 |
| O01OA070 | h | Peón ordinario | 1 | 17.06 | 17.06 |
| U19ADv60 | ud | Cerco Roble 90x30 mm (material; 01/03/2017) | 0.56 | 15.91 | 8.91 |
| U19AA030 | ud | Precerco pino 2ª 90x35 mm | 0.56 | 10.35 | 5.80 |
| U19IA620 | ud | Puerta paso lisa Roble 35 mm acanalada | 0.52 | 65.03 | 33.82 |
| U19QA010 | m | Tapajuntas pino chapado robre 70x15 | 5.65 | 1.22 | 6.89 |
| U19XA010 | ud | Pomo puerta paso latón c/resbalón TESA y cerradura o condena | 0.56 | 23.6 | 13.22 |
| U19XI115 | ud | Pernio inox 9,5 cm | 1.8 | 0.68 | 1.22 |
| U19XK510 | ud | Tornillo acero inox 19/22 mm | 5 | 0.04 | 0.20 |
| U23IA030 | m² | Vidrio laminar seguridad STADIP 33.1 PVB incoloro o traslúcido (material; 01/03/2017) | 1 | 23.79 | 23.79 |
| %6 CI | % | COSTES INDIRECTOS | 6 % | 127.97 | 7.68 |
|  |  | Total |  |  | 135.65 |

**E02CE203** UD PUERTA CORREDERA C/ARMAZÓN MET. 90x210 EN ROBLE (01/03/2017)
1 UD × 391.78 = 391.78
ud. Puerta de paso ciega de 90 cm, corredera oculta en armazón de chapa galvanizada grecada y marco en roble tipo Orchidea de MAYDISA o similar, para una hoja normalizada, lisa semimaciza de DM rechapada en roble barnizada veta horizontal, incluso armazón de chapa galvanizada para revestir con yeso/alicatado y marco en roble, doble galce o cerco visto de roble macizo 70x30 mm, tapajuntas lisos de DM rechapado de roble 70x10 mm en ambas caras, juego de poleas y carril galvanizados y tiradores embutidos y uñero en canto cromados, con condena en baños y aseos, montada y emplastecido de puntas, con p.p. de medios auxiliares.

| Código | Ud | Descripción | Rendimiento | Precio | Importe |
|---|---|---|---|---|---|
| O01OA060 | h | Peón especializado | 0.75 | 17.06 | 12.80 |
| O01OA070 | h | Peón ordinario | 0.75 | 17.06 | 12.80 |
| U19IS120 | ud | Estructura y puerta de paso ciega 90x210 cm roble (material; 01/03/2017) | 1 | 234 | 234.00 |
| U19IS510 | ud | Cerco visto puerta 60 a 90x210 cm roble (material; 01/03/2017) | 1 | 92 | 92.00 |
| U19IS585 | ud | Kit con manecilla simple (material; 01/03/2017) | 1 | 18 | 18.00 |
| %6 CI | % | COSTES INDIRECTOS | 6 % | 369.60 | 22.18 |
|  |  | Total |  |  | 391.78 |

**E02CE205** M2 MAMPARA CARP. ALUMINIO + VIDRIO LAMINAR 6+6 mm (01/03/2017)
6.73 M2 × 127.96 = 861.17
m². Mampara formada con perfiles especiales de aluminio extrusionado según diseño, acabado anodizado natural con espesor total 110 mm o según diseño, recibidos, incluso vidrio laminar STADIP 6+6 mm sellado, totalmente terminado.

| Código | Ud | Descripción | Rendimiento | Precio | Importe |
|---|---|---|---|---|---|
| O01OA030 | h | Oficial primera | 0.7 | 18.2 | 12.74 |
| O01OA070 | h | Peón ordinario | 0.35 | 17.06 | 5.97 |
| U23IA095 | m² | Vidrio laminar seguridad STADIP 66.1 PVB incoloro (material; 01/03/2017) | 2 | 30.63 | 61.26 |
| U20FA005 | m² | Bastidor de aluminio Madeal para mampara (material; 01/03/2017) | 1 | 39 | 39.00 |
| U23OV510 | m | Sellado con silicona incolora (material; 01/03/2017) | 3.5 | 0.5 | 1.75 |
| %6 CI | % | COSTES INDIRECTOS | 6 % | 120.72 | 7.24 |
|  |  | Total |  |  | 127.96 |

| Medición | Uds. | Largo | Ancho | Alto | Parcial |
|---|---|---|---|---|---|
|  | 1 | 3.35 |  | 2.6 | 8.71 |
|  | -1 |  | 0.9 | 2.2 | -1.98 |
| Total |  |  |  |  | 6.73 |

**E02CE206** UD PUERTA SECURIT INCOLORO 2190x896 (01/03/2017)
1 UD × 344.11 = 344.11
ud. Puerta de vidrio templado transparente, incoloro de 10 mm Securit, de 2190x896, incluso herrajes, freno y cerradura de acero inoxidable, con llave y manivela, instalada, según UNE 85222:1985. Nivel de seguridad de uso según UNE EN 12600: 1C1.

| Código | Ud | Descripción | Rendimiento | Precio | Importe |
|---|---|---|---|---|---|
| O01OA030 | h | Oficial primera | 4 | 18.2 | 72.80 |
| U23DA005 | ud | Puerta vidrio SECURIT incoloro 2190x896 (material; 01/03/2017) | 1 | 76.16 | 76.16 |
| U23DA051 | ud | Pernios alto y bajo (material; 01/03/2017) | 1 | 32.27 | 32.27 |
| U23DA052 | ud | Puntos de giro alto y bajo (material; 01/03/2017) | 1 | 22.64 | 22.64 |
| U23DA054 | ud | Mecanismo de freno con caja y tapa freno (material; 01/03/2017) | 1 | 86.65 | 86.65 |
| U23DA053 | ud | Cerradura con llave y pomo (material; 01/03/2017) | 1 | 34.11 | 34.11 |
| %6 CI | % | COSTES INDIRECTOS | 6 % | 324.63 | 19.48 |
|  |  | Total |  |  | 344.11 |

**E02CE207** ML VIDRIO 4/12/6 BAJO EMISIVO Y CÁMARA CON ARGÓN (01/03/2017)
10.62 ML × 58.14 = 617.45
m². Doble acristalamiento CLIMALIT PLUS, formado por un vidrio bajo emisivo Planitherm XN incoloro de 4 mm y una luna float Planiclear incolora de 6 mm (impreso en vestuarios y aseos), cámara de aire CON Argón de 12 mm con perfil separador de aluminio y doble sellado perimetral, fijado sobre carpintería con acuñado mediante calzos de apoyo perimetrales y laterales y sellado en frío con silicona neutra, incluso cortes de vidrio y colocación de junquillos, según UNE 85222:1985.

| Código | Ud | Descripción | Rendimiento | Precio | Importe |
|---|---|---|---|---|---|
| O01OA030 | h | Oficial primera | 0.5 | 18.2 | 9.10 |
| U23GG025 | m² | CLIMALIT PLUS PLANITHERM XN 4/12/6 (material; 13/07/2020) | 1.006 | 42 | 42.25 |
| U23OV511 | m | Sellado con silicona neutra (material; 01/03/2017) | 7 | 0.5 | 3.50 |
| %6 CI | % | COSTES INDIRECTOS | 6 % | 54.85 | 3.29 |
|  |  | Total |  |  | 58.14 |

| Medición | Uds. | Ancho | Alto | Parcial |
|---|---|---|---|---|
|  | 2 | 2 | 1.2 | 4.80 |
|  | 1 | 1.5 | 0.6 | 0.90 |
|  | 1 | 1.8 | 1.2 | 2.16 |
|  | 1 | 2.3 | 1.2 | 2.76 |
| Total |  |  |  | 10.62 |

**E02CE208** ML VIDRIO AISLANTE Y DE SEGURIDAD 3+3/16/3+3 (01/03/2017)
11.46 ML × 81.2 = 930.55
m². Doble acristalamiento CLIMALIT PLUS y espesor total 32 mm, formado por doble vidrio laminado acústico y de seguridad Stadip Silence 8 mm de espesor (4+4) y cámara de aire deshidratado de 16 mm con perfil separador de aluminio y doble sellado perimetral, fijado sobre carpintería con acuñado mediante calzos de apoyo perimetrales y laterales y sellado en frío con silicona neutra, incluso colocación de junquillos, según UNE 85222:1985. Nivel de seguridad de uso según UNE EN 12600: NPD/1B1.
.

| Código | Ud | Descripción | Rendimiento | Precio | Importe |
|---|---|---|---|---|---|
| O01OA030 | h | Oficial primera | 0.5 | 18.2 | 9.10 |
| U23GH070 | m² | CLIMALIT PLUS SIL PLANITHERM XN 33.2/16/33.2 (material; 13/07/2020) | 1 | 64 | 64.00 |
| U23OV511 | m | Sellado con silicona neutra | 7 | 0.5 | 3.50 |
| %6 CI | % | COSTES INDIRECTOS | 6 % | 76.60 | 4.60 |
|  |  | Total |  |  | 81.2 |

| Medición | Uds. | Ancho | Alto | Parcial |
|---|---|---|---|---|
|  | 1 | 2.3 | 2 | 4.60 |
|  | 1 | 2 | 2 | 4.00 |
|  | 1 | 1.3 | 2.2 | 2.86 |
| Total |  |  |  | 11.46 |

**E02CE209** m2 CARPINTERÍA ABATIBLE ALUMINIO EN PUERTAS (01/03/2017)
3.08 m2 × 281.8 = 867.94
m². Carpintería de hojas abatibles de aluminio modelo con rotura de puente térmico, Alfil A65RPT de SAPAGROUP con un ancho de marco de 65 mm y con un ancho de hoja de 721 mm, medida del frente de 96,3 mm, con sistema de cámara europea, con espesor de perfil de 1,5 mm, con sistema de cierre por junta central de estanqueidad en EPDM, coplanar exteriormente y con resalte de hoja sobre el marco al interior, para un acristalamiento con altura de galce de 22 mm y anchura hasta 65 mm en marcos y 72 mm en hojas, lacado (entre 60-100 micras) en color estándar (RAL estándar: blanco, gris...), herrajes de colgar, p.p. de cerradura Tesa, manilla y barra inox y costes indirectos. Homologada con Clase 4 en el ensayo de permeabilidad al aire según norma UNE-EN 1026:2000. La transmitancia máxima del marco es de 2,90 W/m² K, y cumple en las zonas A, B, C, D y E, según el CTE/DB-HE 1.
.

| Código | Ud | Descripción | Rendimiento | Precio | Importe |
|---|---|---|---|---|---|
| O01OA030 | h | Oficial primera | 0.2 | 18.2 | 3.64 |
| O01OA050 | h | Ayudante | 0.2 | 17.37 | 3.47 |
| U20BA015 | m² | Carpintería abatible RPT MARCO/HOJA 65/72 mm (material; 01/03/2017) | 1 | 258.74 | 258.74 |
| %6 CI | % | COSTES INDIRECTOS | 6 % | 265.85 | 15.95 |
|  |  | Total |  |  | 281.8 |

| Medición | Uds. | Ancho | Alto | Parcial |
|---|---|---|---|---|
|  | 1 | 1.4 | 2.2 | 3.08 |
| Total |  |  |  | 3.08 |

**E02CE211** m2 CARPINTERÍA FIJA ALUMINIO (01/03/2017)
12.71 m2 × 174.49 = 2217.77
m². Carpintería fija con junquillos para la fijación del vidrio, de aluminio modelo con rotura de puente térmico, Alfil A54RPT de SAPAGROUP con un ancho de marco de 54 mm y con un ancho de hoja de 61 mm, medida del frente de 96,3 mm, con sistema de cámara europea, con espesor de perfil de 1,5 mm, con sistema de cierre por junta central de estanqueidad en EPDM, coplanar exteriormente y con resalte de hoja sobre el marco al interior, para un acristalamiento con altura de galce de 22 mm y anchura hasta 44 mm en marcos y 51 mm en hojas, lacado (entre 60-100 micras) en color estándar (RAL estándar: blanco, gris...), herrajes de colgar, p.p. de cerradura Tesa o similar y costes indirectos. Homologada con Clase 4 en el ensayo de permeabilidad al aire según norma UNE-EN 1026:2000. La transmitancia máxima del marco es de 2,90 W/m² K, y cumple en las zonas A, B, C, D y E, según el CTE/DB-HE 1.
.

| Código | Ud | Descripción | Rendimiento | Precio | Importe |
|---|---|---|---|---|---|
| O01OA030 | h | Oficial primera | 0.2 | 18.2 | 3.64 |
| O01OA050 | h | Ayudante | 0.2 | 17.37 | 3.47 |
| U20BA025 | m² | Carpintería fija RPT MARCO/HOJA 54/61 mm (material; 01/03/2017) | 1.05 | 150 | 157.50 |
| %6 CI | % | COSTES INDIRECTOS | 6 % | 164.61 | 9.88 |
|  |  | Total |  |  | 174.49 |

| Medición | Uds. | Ancho | Alto | Parcial |
|---|---|---|---|---|
|  | 1 | 2.3 | 2 | 4.60 |
|  | 2 | 2 | 1.2 | 4.80 |
|  | 1 | 1.5 | 0.6 | 0.90 |
|  | 1 | 1.8 | 1.2 | 2.16 |
|  | 1 | 2 | 2 | 4.00 |
|  | 1 | 2.3 | 1.2 | 2.76 |
|  | -6 | 0.85 | 1.2 | -6.12 |
|  | -1 | 0.65 | 0.6 | -0.39 |
| Total |  |  |  | 12.71 |

**E02CE212** m2 CARPINTERÍA ABATIBLE ALUMINIO EN VENTANAS (01/03/2017)
7.71 m2 × 219.01 = 1688.57
m². Carpintería de hojas abatibles de aluminio modelo con rotura de puente térmico, Alfil A54RPT de SAPAGROUP con un ancho de marco de 54 mm y con un ancho de hoja de 61 mm, medida del frente de 96,3 mm, con sistema de cámara europea, con espesor de perfil de 1,5 mm, con sistema de cierre por junta central de estanqueidad en EPDM, coplanar exteriormente y con resalte de hoja sobre el marco al interior, para un acristalamiento con altura de galce de 22 mm y anchura hasta 44 mm en marcos y 51 mm en hojas, lacado (entre 60-100 micras) en color estándar (RAL estándar: blanco, gris...), herrajes de colgar, p.p. de cerradura Tesa o similar y costes indirectos. Homologada con Clase 4 en el ensayo de permeabilidad al aire según norma UNE-EN 1026:2000. La transmitancia máxima del marco es de 2,90 W/m² K, y cumple en las zonas A, B, C, D y E, según el CTE/DB-HE 1.
.

| Código | Ud | Descripción | Rendimiento | Precio | Importe |
|---|---|---|---|---|---|
| O01OA030 | h | Oficial primera | 0.2 | 18.2 | 3.64 |
| O01OA050 | h | Ayudante | 0.2 | 17.37 | 3.47 |
| U20BA010 | m² | Carpintería abatible RPT MARCO/HOJA 54/61 mm ALFIL SAPA (material; 01/03/2017) | 1.05 | 190 | 199.50 |
| %6 CI | % | COSTES INDIRECTOS | 6 % | 206.61 | 12.40 |
|  |  | Total |  |  | 219.01 |

| Medición | Uds. | Ancho | Alto | Parcial |
|---|---|---|---|---|
|  | 6 | 0.85 | 1.2 | 6.12 |
|  | 1 | 0.65 | 0.6 | 0.39 |
|  | 1 | 1 | 1.2 | 1.20 |
| Total |  |  |  | 7.71 |

#### 2.11.7 SOLADOS EDIF. CONTROL (07/03/2014)
Importe: 4495.03

**E03SS080** M2 RECRECIDO AUTONIVELANTE DEL SOPORTE DE PAVIMENTOS (17/07/2018)
99.99 M2 × 5.72 = 571.94
Recrecido autonivelante del soporte de pavimentos con mortero especial de cemento CEM II/B-P 32,5 N y arena de río grano fino (M-5) de 7 cm de espesor, elaborado mecanicamente y bombeado hasta la zona de trabajo, incluso nivelado y fratasado mecánico, medido en superficie realmente ejecutada. Totalmente terminado.

| Código | Ud | Descripción | Rendimiento | Precio | Importe |
|---|---|---|---|---|---|
| PSEC01 | m2 | PUERTA SECCIONAL INDUSTRIAL MOTORIZADA CON APERTURA AUTOMÁTICA | 8.06 | 0.67 | 5.40 |
| %6 CI | % | COSTES INDIRECTOS | 6 % | 5.40 | 0.32 |
|  |  | Total |  |  | 5.72 |

| Medición | Uds. | Parcial |
|---|---|---|
| pvto parquet | 31.35 | 31.35 |
| pvto PVC | 55.38 | 55.38 |
| pvto felp | 2.25 | 2.25 |
| pvto granito | 11.01 | 11.01 |
| Total |  | 99.99 |

**E03SS032** m2 PAVIMENTO GRANITO (01/03/2017)
11.01 m2 × 48.62 = 535.31
m². Solado de granito nacional con acabado pulido, de 2 cm de espesor para interiores (resistencia al deslizamiento Rd s/ UNE-ENV 12633 para: a) zonas secas, CLASE 1 para pendientes menores al 6% y CLASE 2 para pendientes superiores al 6% y escaleras), recibido con mortero de cemento y arena de miga 1/6 o cemento cola, rejuntado y limpieza, s/ CTE BD SU y NTE-RSP.

| Código | Ud | Descripción | Rendimiento | Precio | Importe |
|---|---|---|---|---|---|
| O01OA030 | h | Oficial primera | 0.5 | 18.2 | 9.10 |
| O01OA070 | h | Peón ordinario | 0.25 | 17.06 | 4.27 |
| U18AZ100 | kg | weber.col junta fina coloreado hasta 3 mm (material; 01/03/2017) | 0.1 | 0.86 | 0.09 |
| U18AZk12 | kg | Cemento cola KERAKOLL H-40 (material; 20/04/2020) | 0.02 | 0.5 | 0.01 |
| U17AA003 | m² | Granito nacional (material; 01/03/2017) | 1.02 | 31.76 | 32.40 |
| %6 CI | % | COSTES INDIRECTOS | 6 % | 45.87 | 2.75 |
|  |  | Total |  |  | 48.62 |

| Medición | Uds. | Largo | Ancho | Parcial |
|---|---|---|---|---|
| porche | 1 | 7.1 | 1.55 | 11.01 |
| Total |  |  |  | 11.01 |

**E03SS035** M2 FELPUDO METÁLICO (07/03/2014)
2.25 M2 × 155.27 = 349.36
M2. Suministro y colocación de felpudo de estructura de aluminio, acabado moqueta negro, marca GS-Group ref. Pedimat CS 2050 modelo ebonita, colocado con .p.p. de perfil de acero inox mate de 2 mm. en forma de L, para remate del granito, incluso p.p. de tornillería de fijación.

| Código | Ud | Descripción | Rendimiento | Precio | Importe |
|---|---|---|---|---|---|
| O01OA030 | h | Oficial primera | 0.1 | 18.2 | 1.82 |
| O01OA070 | h | Peón ordinario | 0.1 | 17.06 | 1.71 |
| U13KA01F | M2 | Felpudo GS-Group ref. Pedimat CS 2050 mod.ebonita (material; 07/03/2014) | 1 | 142.95 | 142.95 |
| %6 CI | % | COSTES INDIRECTOS | 6 % | 146.48 | 8.79 |
|  |  | Total |  |  | 155.27 |

| Medición | Uds. | Largo | Ancho | Parcial |
|---|---|---|---|---|
|  | 1 | 1.5 | 1.5 | 2.25 |
| Total |  |  |  | 2.25 |

**E03SS036** m2 PARQUET INDUSTRIAL DE EUCALIPTO (01/03/2017)
31.35 m2 × 49.63 = 1555.90
M2. Suministro y colocación de parquet industrial de madera maciza de eucalipto en losetas de 300x150 formadas por listones de 15 mm de ancho y 20 mm de espesor, colocado mediante encolado a la solera, incluso acuchillado, lijado y 3 manos de barniz de poliuretano P-6/8 y p.p. de rodapié barnizado de madera de eucalipto 7x1 cm, clavado en paramento, i/cortes, ingletes y pequeño material.

| Código | Ud | Descripción | Rendimiento | Precio | Importe |
|---|---|---|---|---|---|
| O01OA030 | h | Oficial primera | 0.8 | 18.2 | 14.56 |
| O01OA070 | h | Peón ordinario | 0.4 | 17.06 | 6.82 |
| U18JA030 | m² | Parquet eucalipto en losetas de 300x150x20 mm (material; 12/03/2021) | 1.02 | 16.06 | 16.38 |
| U18JJ025 | m | Rodapié de eucalipto 7x1 cm barnizado (material; 12/03/2021) | 1.15 | 1.55 | 1.78 |
| U36GA050 | l | Barniz poliuretano (material; 01/03/2017) | 0.9 | 6.19 | 5.57 |
| U18JT205 | kg | Adhesivo de reacción de poliuretano para pegado de madera (material; 12/03/2021) | 1.1 | 1.55 | 1.71 |
| %6 CI | % | COSTES INDIRECTOS | 6 % | 46.82 | 2.81 |
|  |  | Total |  |  | 49.63 |

| Medición | Uds. | Largo | Ancho | Parcial |
|---|---|---|---|---|
| pasillo | 1 | 4.35 | 1.5 | 6.53 |
| sala de reuniones | 24.82 |  |  | 24.82 |
| Total |  |  |  | 31.35 |

**E03SS037** m2 PAVIMENTO PVC HOMOGENEO EN ROLLO DE 2 MM (01/02/2021)
55.38 m2 × 26.77 = 1482.52
M2. Pavimento de PVC homogéneo en rollo de 2 mm de espesor, con tratamiento de protección superficial a base de poliuretano, diseño y color a elegir, para clase de uso 34, resistencia al fueto Bfl-s1, resistencia a la abrasión EN649 grupo M, comprotamiento eléctrico EN 1815 antiestático, adherido al soporte mediante cola acrílica unilateral específica, para interiores (resistencia al deslizamiento Rd s/ UNE-ENV 12633 para: zonas húmedas, CLASE 2 y CLASE 3 en zona de ducha). Incluso p/p de replanteo, cortes, aplicación del adhesivo mediante espátula dentada, soldado de unión y juntas entre rollos con cordón termofusible, resolución de encuentros, juntas perimetrales y juntas de dilatación, eliminación y limpieza del material sobrante y limpieza final del pavimento.

| Código | Ud | Descripción | Rendimiento | Precio | Importe |
|---|---|---|---|---|---|
| O01OA030 | h | Oficial primera | 0.3 | 18.2 | 5.46 |
| O01OA070 | h | Peón ordinario | 0.15 | 17.06 | 2.56 |
| U18OD160 | m² | Pavimento PVC homogeneo, en rollo de 2 mm de espeor (material; 13/03/2021) | 1.03 | 16.06 | 16.54 |
| U18MD030 | kg | Adhesivo acrílico unilateral (material; 13/03/2021) | 0.25 | 2.74 | 0.69 |
| %6 CI | % | COSTES INDIRECTOS | 6 % | 25.25 | 1.52 |
|  |  | Total |  |  | 26.77 |

| Medición | Uds. | Parcial |
|---|---|---|
| laboratorio | 17.509 | 17.51 |
| office | 16.74 | 16.74 |
| vestuario | 12.42 | 12.42 |
| aseo | 7.28 | 7.28 |
| instalac | 1.43 | 1.43 |
| Total |  | 55.38 |

#### 2.11.8 REVESTIMIENTOS Y PINTURAS EDIF. CONTROL (01/03/2017)
Importe: 6326.36

**E02EF010** M2 ENFOSCADO Y FRATASADO PARAMENTOS VERTICALES
23.1 M2 × 6.11 = 141.14

| Medición | Uds. | Largo | Alto | Parcial |
|---|---|---|---|---|
| petos | 1 | 8.65 | 0.65 | 5.62 |
|  | 2 | 12 | 0.4 | 9.60 |
|  | 2 | 9.85 | 0.4 | 7.88 |
| Total |  |  |  | 23.1 |

**E02PI010** m2 PINTURA PLÁSTICA IMPERMEABILIZACIÓN DE PRIMERA CALIDAD
206.13 m2 × 5.18 = 1067.75

| Medición | Uds. | Largo | Alto | Parcial |
|---|---|---|---|---|
| est. s/enfoscado | 23.1 |  |  | 23.10 |
| interior |  |  |  |  |
| pasillo y cuarto inst | 1 | 16.6 | 2.6 | 43.16 |
| oficina-sala r | 1 | 20.1 | 2.6 | 52.26 |
| techos | 17.59 |  |  | 17.59 |
|  | 16.74 |  |  | 16.74 |
|  | 8.76 |  |  | 8.76 |
|  | 12.42 |  |  | 12.42 |
|  | 7.28 |  |  | 7.28 |
|  | 24.82 |  |  | 24.82 |
| Total |  |  |  | 206.13 |

**U03AO041** m2 AYUDAS ALBAÑILERÍA
104.62 m2 × 6.29 = 658.06

**E02TP070** M2 FALSO TECHO YESO LAMINADO LISO (17/07/2018)
72.49 M2 × 14.88 = 1078.65
Falso techo liso tipo KNAUF, PLADUR, PLACO o similar, formado por una placa de yeso laminado estándar de 12,5 mm. de espesor mínimo, atornillada a una estructura oculta de acero galvanizado, formada por perfiles T/C de 47 mm. cada 40 cm. y perfilería U de 34x31x34 mm., i/replanteo auxiliar, accesorios de fijación, nivelación y repaso de juntas con cinta y pasta, montaje y desmontaje de andamios, terminado s/NTE-RTC. Totalmente terminado.

| Código | Ud | Descripción | Rendimiento | Precio | Importe |
|---|---|---|---|---|---|
| PSEC01 | m2 | PUERTA SECCIONAL INDUSTRIAL MOTORIZADA CON APERTURA AUTOMÁTICA | 20.95 | 0.67 | 14.04 |
| %6 CI | % | COSTES INDIRECTOS | 6 % | 14.04 | 0.84 |
|  |  | Total |  |  | 14.88 |

| Medición | Uds. | Parcial |
|---|---|---|
|  | 17.59 | 17.59 |
|  | 16.74 | 16.74 |
|  | 8.76 | 8.76 |
|  | 12.42 | 12.42 |
|  | 7.28 | 7.28 |
|  | 24.82 | 24.82 |
| falso techo fonoabsorb | -15.12 | -15.12 |
| Total |  | 72.49 |

**E02TP071** m2 AISLAMIENTO SOBRE FALSO TECHO (16/04/2020)
99.67 m2 × 3.85 = 383.73
m². Lana mineral ISOVER IBR constituido por una manta ligera de lana de vidrio, revestida por una de sus caras con papel kraft que actua como barrera de vapor de 80 mm de espesor cumpliendo la norma UNE EN 13162 Productos Aislantes térmicos para aplicaciones en la edificación con una conductividad térmica de 0,040 W / (m•K), clase de reacción al fuego F y código de designación MW-EN-13162-T2-WS-Z3-AFr5, para cubiertas y techos en posición horizontal o inclinada, sin carga.

| Código | Ud | Descripción | Rendimiento | Precio | Importe |
|---|---|---|---|---|---|
| O01OA030 | h | Oficial primera | 0.05 | 18.2 | 0.91 |
| O01OA070 | h | Peón ordinario | 0.05 | 17.06 | 0.85 |
| U14AP17I | m² | Aislante de lana de vidrio con papal kraft 80 mm (material; 16/04/2020) | 1.02 | 1.83 | 1.87 |
| %6 CI | % | COSTES INDIRECTOS | 6 % | 3.63 | 0.22 |
|  |  | Total |  |  | 3.85 |

| Medición | Uds. | Largo | Parcial |
|---|---|---|---|
|  | 1.1 | 90.61 | 99.67 |
| Total |  |  | 99.67 |

**E03SS038** M2 REVESTIMIENTO CON LÁMINA HOMOGENEA DE PVC (01/02/2021)
139.72 M2 × 17.03 = 2379.43
M2.Revestimiento decorativo con lámina homogénea de PVC, de 0,90 mm de espesor, con tratamiento de protección superficial PUR, color a elegir, fijación con adhesivo a base de resina acrílica en dispersión acuosa, sobre la superficie regularizada de paramentos verticales interiores.

| Código | Ud | Descripción | Rendimiento | Precio | Importe |
|---|---|---|---|---|---|
| O01OA030 | h | Oficial primera | 0.12 | 18.2 | 2.18 |
| O01OA070 | h | Peón ordinario | 0.12 | 17.06 | 2.05 |
| U18OD161 | m² | Lámina homogenea PVC 0.90 mm de espesor, tratam. superficial PUR (material; 12/03/2021) | 1.05 | 10.91 | 11.46 |
| U18MD031 | kg | Adhesivo resina acrílica en dispersión acuoso para rev. murales (material; 12/03/2021) | 0.15 | 2.54 | 0.38 |
| %6 CI | % | COSTES INDIRECTOS | 6 % | 16.07 | 0.96 |
|  |  | Total |  |  | 17.03 |

| Medición | Uds. | Largo | Ancho | Alto | Parcial |
|---|---|---|---|---|---|
| laboratorio | 1 | 18.5 |  | 2.6 | 48.10 |
| office | 1 | 17 |  | 2.6 | 44.20 |
| vestuarios | 1 | 15.4 |  | 2.6 | 40.04 |
| aseo | 1 | 11.4 |  | 2.6 | 29.64 |
|  | -4 |  | 1 | 2 | -8.00 |
|  | -2 |  | 2 | 1.2 | -4.80 |
|  | -1 |  | 2 | 1.2 | -2.40 |
|  | -1 |  | 2 | 2 | -4.00 |
|  | -1 |  | 1.8 | 1.2 | -2.16 |
|  | -1 |  | 1.5 | 0.6 | -0.90 |
| Total |  |  |  |  | 139.72 |

**E02TP080** M2 FALSO TECHO REGISTRABLE ACÚSTICO ABSORBENTE P/YESO (17/07/2018)
15.12 M2 × 25.08 = 379.21
Falso techo acústico absorbente, formado por placas de yeso laminado microperforadas de 60x60cm y espesor 12,5 mm., suspendidas de la losa de techo mediante perfilería semioculta de aluminio prelacado, dispuestas en dos direcciones, con arriostramientos y varillas roscadas de suspesión y nivelación, i/p.p. de franjas perimetrales de falso techo continuo de placas de yeso laminado, elementos de remate, accesorios de fijación, montaje y desmontaje de andamios, terminado y listo para pintar, s/NTE-RTC, medido deduciendo huecos superiores a 2 m2.Totalmente instalado.

| Código | Ud | Descripción | Rendimiento | Precio | Importe |
|---|---|---|---|---|---|
| PSEC01 | m2 | PUERTA SECCIONAL INDUSTRIAL MOTORIZADA CON APERTURA AUTOMÁTICA | 35.32 | 0.67 | 23.66 |
| %6 CI | % | COSTES INDIRECTOS | 6 % | 23.66 | 1.42 |
|  |  | Total |  |  | 25.08 |

| Medición | Uds. | Largo | Ancho | Parcial |
|---|---|---|---|---|
|  | 1 | 4.2 | 3.6 | 15.12 |
| Total |  |  |  | 15.12 |

**E02PI051** ML VIERTEAGUAS DE HORMIGÓN POLÍMERO (01/03/2017)
13.9 ML × 17.15 = 238.39
m. Vierteaguas de hormigón polímero modelo L de Ulma ó similar en color blanco, en piezas de 22 cm y bocel de 25 mm con goterón, recibido con mortero de cemento y arena de río M5 según norma UNE-EN 998-2, i/ p.p. de anclajes metálicos para favorecer el recibido, rejuntado con lechada de cemento blanco BL-V/22,5 y limpieza posteríor de superficie realizada, totalmente colocado.

| Código | Ud | Descripción | Rendimiento | Precio | Importe |
|---|---|---|---|---|---|
| O01OA030 | h | Oficial primera | 0.2 | 18.2 | 3.64 |
| O01OA070 | h | Peón ordinario | 0.05 | 17.06 | 0.85 |
| U18OD162 | ml | Vierteaguas hormigón polímero mod. L < 22 (material; 12/03/2021) | 1.05 | 10.91 | 11.46 |
| U04JA005 | m³ | Mortero preparado cemento gris M5 (material; 01/03/2017) | 0.005 | 46.28 | 0.23 |
| %6 CI | % | COSTES INDIRECTOS | 6 % | 16.18 | 0.97 |
|  |  | Total |  |  | 17.15 |

| Medición | Uds. | Ancho | Parcial |
|---|---|---|---|
|  | 1 | 2.3 | 2.30 |
|  | 2 | 2 | 4.00 |
|  | 1 | 1.5 | 1.50 |
|  | 1 | 1.8 | 1.80 |
|  | 1 | 2 | 2.00 |
|  | 1 | 2.3 | 2.30 |
| Total |  |  | 13.9 |

#### 2.11.9 ILUMINACIÓN Y FUERZA EDIFICIO DE CONTROL (12/04/2000)
Importe: 3247.59

**C04BT030** UD PUNTO DE LUZ SENCILLO
5 UD × 27.57 = 137.85

**C04BT060** ud PANTALLA LED EMPOTRADA 60x60 (25/05/2007)
13 ud × 60.36 = 784.68
Pantalla empotrada RC132V 1xLED20S/840 W60L60 33W y 3.600 lúmenes de Philips o equivalente,incluyendo pp cajas derivación. Instalada y conexionada. Según E.T. E01LB.

| Código | Ud | Descripción | Rendimiento | Precio | Importe |
|---|---|---|---|---|---|
| O01OA040 | h | Oficial segunda | 0.2 | 17.8 | 3.56 |
| O01OA030 | h | Oficial primera | 0.2 | 18.2 | 3.64 |
| ILU060 | UD | Pantalla 60x60 LED (material; 14/08/2020) | 1 | 48.08 | 48.08 |
| %3 AUX | % | MEDIOS AUXILIARES | 3 % | 55.28 | 1.66 |
| %6 CI | % | COSTES INDIRECTOS | 6 % | 56.94 | 3.42 |
|  |  | Total |  |  | 60.36 |

**C04BT070** UD DOWNLIGHT LED 22W (25/05/2007)
9 UD × 46.29 = 416.61
Downlight DN130B D217 1xLED20S/840 22W y 2.500 lúmenes de Philips o equivalente, incluyendo pp cajas derivación. Instalada y conexionada. Según E.T. E01LC.

| Código | Ud | Descripción | Rendimiento | Precio | Importe |
|---|---|---|---|---|---|
| O01OA040 | h | Oficial segunda | 0.2 | 17.8 | 3.56 |
| O01OA030 | h | Oficial primera | 0.2 | 18.2 | 3.64 |
| ILU070 | UD | Downlight LED (material; 06/08/2018) | 1 | 35.2 | 35.20 |
| %3 AUX | % | MEDIOS AUXILIARES | 3 % | 42.40 | 1.27 |
| %6 CI | % | COSTES INDIRECTOS | 6 % | 43.67 | 2.62 |
|  |  | Total |  |  | 46.29 |

**C04BT090** UD LUMINARIA EMERGENCIA 100 LM (25/05/2007)
3 UD × 21.7 = 65.10
Emergencia Basic Led serie L de Luznor, modelo LL-100-T o equivalente de 100 lúmenes, incluyendo pp cajas derivación. Instalada y conexionada. Según E.T. E01EA.

| Código | Ud | Descripción | Rendimiento | Precio | Importe |
|---|---|---|---|---|---|
| O01OA040 | h | Oficial segunda | 0.2 | 17.8 | 3.56 |
| O01OA030 | h | Oficial primera | 0.2 | 18.2 | 3.64 |
| P1093 | UD | LL-100 (material; 11/01/2017) | 1 | 12.67 | 12.67 |
| %3 AUX | % | MEDIOS AUXILIARES | 3 % | 19.87 | 0.60 |
| %6 CI | % | COSTES INDIRECTOS | 6 % | 20.47 | 1.23 |
|  |  | Total |  |  | 21.7 |

**C04BT100** UD LUMINARIA EMERGENCIA 300 LM
8 UD × 29.19 = 233.52

**C04BT110** m CABLE TRANSMISION DATOS (10/10/2001)
80 m × 0.85 = 68.00
Cable eléctrico para transmisión de datos en red marca AMP o equivalente, tipo U/UTP, categoría 5e, clase D, de 4 pares trenzados con conductores de cobre rígido, con cubierta de policloruro de vinilo (PVC), bajo tubo flexible aislante, incluso parte proporcional de cajas de registro y regletas de conexión. Según E.T. E01FH.

| Código | Ud | Descripción | Rendimiento | Precio | Importe |
|---|---|---|---|---|---|
| O01OA040 | h | Oficial segunda | 0.01 | 17.8 | 0.18 |
| O01OA030 | h | Oficial primera | 0.01 | 18.2 | 0.18 |
| SIEC.3c | M | Tubo flex 2 capa PVC Ø 20 mm (material; 10/10/2001) | 1 | 0.11 | 0.11 |
| mt35pry115za | m | Cable eléctrico para transmisión de datos en red (material; 09/09/2019) | 1 | 0.31 | 0.31 |
| %3 AUX | % | MEDIOS AUXILIARES | 3 % | 0.78 | 0.02 |
| %6 CI | % | COSTES INDIRECTOS | 6 % | 0.80 | 0.05 |
|  |  | Total |  |  | 0.85 |

**C04BT120** m CABLE CIRCUITO ALUMBRADO 3x1.5 mm²
150 m × 2.65 = 397.50

**C04BT130** m CABLE CIRCUITO FUERZA 3x2.5 mm²
100 m × 2.93 = 293.00

**C04BT150** ud BASE ENCHUFE MONOFÁSICA (10/10/2001)
24 ud × 18.86 = 452.64
Ud. Base enchufe monofásica modelo a elegir, con toma de tierra lateral realizada bajo tubo según ITC-BT-21, tipo Aiscan CR (forroplast) o similar, empotrado en canalizaciones ordinarias en obra de fábrica (paredes, techos o falsos techos), D=20 mm no propagador de la llama UNE-EN 50085-1 y UNE EN 50086-1 y conductores de cobre unipolares aislados para una tensión nominal de 750 V y sección 2.5 mm2, (activo, neutro y protección), incluído caja registro, caja mecanismos especial con tornillo, base enchufe (II+T.T.), totalmente montado e instalado.

| Código | Ud | Descripción | Rendimiento | Precio | Importe |
|---|---|---|---|---|---|
| O01OA040 | h | Oficial segunda | 0.15 | 17.8 | 2.67 |
| O01OA030 | h | Oficial primera | 0.15 | 18.2 | 2.73 |
| TUBO20 | M | Tubo corrugado Ø 20 mm | 6 | 0.11 | 0.66 |
| PIEJ26B | ML | Conductor unipolar 1x2.5 mm2 Cu 750V | 24 | 0.22 | 5.28 |
| PIEK.3a | ud | Base toma monofásica completa (material; 16/06/2020) | 1 | 5.82 | 5.82 |
| P0001 | UD | Pequeño material | 1 | 0.11 | 0.11 |
| %3 AUX | % | MEDIOS AUXILIARES | 3 % | 17.27 | 0.52 |
| %6 CI | % | COSTES INDIRECTOS | 6 % | 17.79 | 1.07 |
|  |  | Total |  |  | 18.86 |

**C04BT170** ud CAJA EMPOTRAR TOMAS 4 RED + MOD. RJ45 + MOD. RJ11 (25/05/2007)
6 ud × 46.34 = 278.04
Ud. Suministro, colocación y conexionado de caja de empotrar en pared, mampara o pladur de 6 módulos con marcado CE según normativa UNE 20 451:1997 fabricado en material autoextinguible y libre de halógenos, modelo CA2E + MB2E (incluye cubeta, marco y separador energía-datos) de color a elegir por la dirección facultativa y formada por 4 tomas de corriente tipo schuko 2P+TT 16A con led y obturador de seguridad y placa de 4 conectores RJ11 - RJ45.

| Código | Ud | Descripción | Rendimiento | Precio | Importe |
|---|---|---|---|---|---|
| O01OA040 | h | Oficial segunda | 0.3 | 17.8 | 5.34 |
| O01OA030 | h | Oficial primera | 0.3 | 18.2 | 5.46 |
| U30PC110 | ud | Caja empotrar 6 módulos (CA2E) (material; 18/03/2021) | 1 | 1.79 | 1.79 |
| U30PC140 | ud | Marco y bastidor 6 módulos (MB2E) (material; 18/03/2021) | 1 | 2.12 | 2.12 |
| U30PI010 | ud | Mód. schuko RED 2P+TT 16A (MP02) (material; 16/06/2020) | 4 | 5.23 | 20.92 |
| U30PI030 | ud | Módulo para 1-4 RJ11-RJ45 (MD00) (material; 16/06/2020) | 2 | 3.41 | 6.82 |
| %3 AUX | % | MEDIOS AUXILIARES | 3 % | 42.45 | 1.27 |
| %6 CI | % | COSTES INDIRECTOS | 6 % | 43.72 | 2.62 |
|  |  | Total |  |  | 46.34 |

**C04BT200** UD DETECTOR PRESENCIA (10/10/2001)
5 UD × 24.13 = 120.65
Ud. Detector de presencia de montaje sobre techo, con ajustes de temporización, distancia de detección y nivel de luminosidad, para accionamiento de puntos de luz, realizado bajo tubo según ITC-BT-21, tipo Aiscan CR (forroplast) o similar, empotrado en canalizaciones ordinarias en obra de fábrica (paredes, techos o falsos techos), D=20 mm no propagador de la llama UNE-EN 50085-1 y UNE EN 50086-1 y conductor de cobre unipolar aislado, para una tensión nominal de 750 V y sección 1,5 mm2, incluyendo caja de registro, detector de presencia, accesorios para montaje, instalado y conexionado.

| Código | Ud | Descripción | Rendimiento | Precio | Importe |
|---|---|---|---|---|---|
| O01OA040 | h | Oficial segunda | 0.2 | 17.8 | 3.56 |
| O01OA030 | h | Oficial primera | 0.2 | 18.2 | 3.64 |
| U30ER115S | Ml | Conductor ES07Z1-K 1,5(Cu) (material; 03/12/2015) | 15 | 0.07 | 1.05 |
| TUBO20 | M | Tubo corrugado Ø 20 mm | 5 | 0.11 | 0.55 |
| P0001 | UD | Pequeño material | 1 | 0.11 | 0.11 |
| PIEJ0.02 | UD | Detector presencia (material; 03/12/2015) | 1 | 13.19 | 13.19 |
| %3 AUX | % | MEDIOS AUXILIARES | 3 % | 22.10 | 0.66 |
| %6 CI | % | COSTES INDIRECTOS | 6 % | 22.76 | 1.37 |
|  |  | Total |  |  | 24.13 |

Claves: Eunea, conductor, detector, mover, rígido, corrugado, PVC, registro, mecanismo, tornillo, aislamiento, caja, tubo

#### 2.11.10 INSTALACIONES DE FONTANERÍA EDIFICIO DE CONTROL (01/03/1999)
Importe: 7644.34

**E05SA011** UD IMPERM. DESAGÜE SIFÓNICO 110 mm. DANOSA
1 UD × 37.67 = 37.67

**E05SA021** UD INSTALACIÓN DE FONTANERÍA Y EVACUACIÓN LABORATORIO (08/02/2008)
1 UD × 201.59 = 201.59
ud. Instalación del laboratorio y dependencias enexas, de fontanería completa en TABIQUERÍA SECA, realizada con tuberías de polietileno reticulado (método Engel) utilizando el sistema Quick&Easy de derivaciones por tes para las redes de agua fría y caliente y con tuberías de PVC serie C para la red de desagüe con los diámetros necesarios para cada punto de consumo, totalmente terminada según CTE/ DB-HS 4 suministro de agua, sin incluir los aparatos sanitarios ni griferías, y con p.p. de redes interiores de ascendentes y bajantes.

| Código | Ud | Descripción | Rendimiento | Precio | Importe |
|---|---|---|---|---|---|
| O01OA030 | h | Oficial primera | 2 | 18.2 | 36.40 |
| O01OA070 | h | Peón ordinario | 2 | 17.06 | 34.12 |
| U25AA115 | m | Tubería PVC evacuación M1 ø 50 mm Uralita (material; 01/03/2017) | 6 | 1.51 | 9.06 |
| U25DA003 | ud | Codo 87° m-h PVC evacuación 50 mm (material; 01/03/2017) | 3 | 0.27 | 0.81 |
| U25DD003 | ud | Manguito unión h-h PVC 50 mm (material; 01/03/2017) | 2 | 1.18 | 2.36 |
| U25XP001 | Kg | Adhesivo para PVC Tangit (material; 08/02/2008) | 0.02 | 13.4 | 0.27 |
| U24WA005 | m | Tubo PEX 16x1,8 mm (material; 01/03/2017) | 20 | 0.96 | 19.20 |
| U24WA010 | m | Tubo PEX 20x1,9 mm (material; 01/03/2017) | 20 | 1.16 | 23.20 |
| U24WJ010 | ud | Llave de corte empotrar Q&E 20x20 (material; 01/03/2017) | 2 | 8.82 | 17.64 |
| U24WJ005 | ud | Llave de corte empotrar Q&E 16x16 (material; 01/03/2017) | 0 | 8.82 | 0.00 |
| U24WD005 | ud | T redonda plástico Q&E 20x16x16 (material; 01/03/2017) | 3 | 3.45 | 10.35 |
| U24WD245 | ud | Codo base fijación plástica Q&E 16x1/2" (material; 01/03/2017) | 4 | 3.08 | 12.32 |
| U24WD505 | ud | Q&E placa fijación para tabiquería seca (material; 01/03/2017) | 5 | 2.1 | 10.50 |
| U24WM005 | ud | Anillo Q&E 16 (material; 01/03/2017) | 4 | 0.32 | 1.28 |
| U24WM010 | ud | Anillo Q&E 20 (material; 01/03/2017) | 5 | 0.35 | 1.75 |
| U25AA001 | m | Tubería PVC evacuación 40 mm UNE EN 1329 (material; 01/03/2017) | 0 | 0.62 | 0.00 |
| U25XC006 | ud | Válvula PVC c/sifón botella (material; 01/03/2017) | 2 | 5.46 | 10.92 |
| U25AA006 | m | Tubería PVC evacuación 110 mm UNE EN 1329 (material; 01/03/2017) | 0 | 2.15 | 0.00 |
| U25XC250 | ud | Curva a 90° diámetro 110 mm (material; 01/03/2017) | 0 | 7.24 | 0.00 |
| %6 CI | % | COSTES INDIRECTOS | 6 % | 190.18 | 11.41 |
|  |  | Total |  |  | 201.59 |

**E05SA022** UD INSTALACIÓN DE FONTANERÍA Y EVACUACIÓN VESTUARIO (08/02/2008)
1 UD × 328.3 = 328.30
ud. Instalación de fontanería de vestuario, completa en TABIQUERÍA SECA, realizada con tuberías de polietileno reticulado (método Engel) utilizando el sistema Quick&Easy de derivaciones por tes para las redes de agua fría y caliente y con tuberías de PVC serie C para la red de desagüe con los diámetros necesarios para cada punto de consumo, totalmente terminada según CTE/ DB-HS 4 suministro de agua, sin incluir los aparatos sanitarios ni griferías, y con p.p. de redes interiores de ascendentes y bajantes.

| Código | Ud | Descripción | Rendimiento | Precio | Importe |
|---|---|---|---|---|---|
| O01OA030 | h | Oficial primera | 4 | 18.2 | 72.80 |
| O01OA070 | h | Peón ordinario | 4 | 17.06 | 68.24 |
| U25AA115 | m | Tubería PVC evacuación M1 ø 50 mm Uralita | 6 | 1.51 | 9.06 |
| U25DA003 | ud | Codo 87° m-h PVC evacuación 50 mm | 2 | 0.27 | 0.54 |
| U25DD003 | ud | Manguito unión h-h PVC 50 mm | 2 | 1.18 | 2.36 |
| U25XP001 | Kg | Adhesivo para PVC Tangit | 0.02 | 13.4 | 0.27 |
| U24WA005 | m | Tubo PEX 16x1,8 mm | 20 | 0.96 | 19.20 |
| U24WA010 | m | Tubo PEX 20x1,9 mm | 20 | 1.16 | 23.20 |
| U24WJ010 | ud | Llave de corte empotrar Q&E 20x20 | 2 | 8.82 | 17.64 |
| U24WJ005 | ud | Llave de corte empotrar Q&E 16x16 | 0 | 8.82 | 0.00 |
| U24WD005 | ud | T redonda plástico Q&E 20x16x16 | 3 | 3.45 | 10.35 |
| U24WD245 | ud | Codo base fijación plástica Q&E 16x1/2" | 7 | 3.08 | 21.56 |
| U24WD505 | ud | Q&E placa fijación para tabiquería seca | 5 | 2.1 | 10.50 |
| U24WM005 | ud | Anillo Q&E 16 | 7 | 0.32 | 2.24 |
| U24WM010 | ud | Anillo Q&E 20 | 5 | 0.35 | 1.75 |
| U25AA001 | m | Tubería PVC evacuación 40 mm UNE EN 1329 | 0 | 0.62 | 0.00 |
| U25XC006 | ud | Válvula PVC c/sifón botella | 4 | 5.46 | 21.84 |
| U25AA006 | m | Tubería PVC evacuación 110 mm UNE EN 1329 | 3 | 2.15 | 6.45 |
| U25XC250 | ud | Curva a 90° diámetro 110 mm | 3 | 7.24 | 21.72 |
| %6 CI | % | COSTES INDIRECTOS | 6 % | 309.72 | 18.58 |
|  |  | Total |  |  | 328.3 |

**E05SA024** UD INSTALACIÓN DE FONTANERÍA Y EVACUACIÓN ASEO (08/02/2008)
1 UD × 238.37 = 238.37
ud. Instalación de aseo constituido por lavabo, inodoro y ducha, de fontanería completa en TABIQUERÍA SECA, realizada con tuberías de polietileno reticulado (método Engel) utilizando el sistema Quick&Easy de derivaciones por tes para las redes de agua fría y caliente y con tuberías de PVC serie C para la red de desagüe con los diámetros necesarios para cada punto de consumo, totalmente terminada según CTE/ DB-HS 4 suministro de agua, sin incluir los aparatos sanitarios ni griferías, y con p.p. de redes interiores de ascendentes y bajantes.

| Código | Ud | Descripción | Rendimiento | Precio | Importe |
|---|---|---|---|---|---|
| O01OA030 | h | Oficial primera | 3 | 18.2 | 54.60 |
| O01OA070 | h | Peón ordinario | 3 | 17.06 | 51.18 |
| U25AA115 | m | Tubería PVC evacuación M1 ø 50 mm Uralita | 4 | 1.51 | 6.04 |
| U25DA003 | ud | Codo 87° m-h PVC evacuación 50 mm | 2 | 0.27 | 0.54 |
| U25DD003 | ud | Manguito unión h-h PVC 50 mm | 4 | 1.18 | 4.72 |
| U25XP001 | Kg | Adhesivo para PVC Tangit | 0.02 | 13.4 | 0.27 |
| U24WA005 | m | Tubo PEX 16x1,8 mm | 14 | 0.96 | 13.44 |
| U24WA010 | m | Tubo PEX 20x1,9 mm | 16 | 1.16 | 18.56 |
| U24WJ010 | ud | Llave de corte empotrar Q&E 20x20 | 2 | 8.82 | 17.64 |
| U24WJ005 | ud | Llave de corte empotrar Q&E 16x16 | 0 | 8.82 | 0.00 |
| U24WD005 | ud | T redonda plástico Q&E 20x16x16 | 4 | 3.45 | 13.80 |
| U24WD245 | ud | Codo base fijación plástica Q&E 16x1/2" | 4 | 3.08 | 12.32 |
| U24WD505 | ud | Q&E placa fijación para tabiquería seca | 4 | 2.1 | 8.40 |
| U24WM005 | ud | Anillo Q&E 16 | 4 | 0.32 | 1.28 |
| U24WM010 | ud | Anillo Q&E 20 | 2 | 0.35 | 0.70 |
| U25AA001 | m | Tubería PVC evacuación 40 mm UNE EN 1329 | 0 | 0.62 | 0.00 |
| U25XC006 | ud | Válvula PVC c/sifón botella | 2 | 5.46 | 10.92 |
| U25AA006 | m | Tubería PVC evacuación 110 mm UNE EN 1329 | 1.5 | 2.15 | 3.23 |
| U25XC250 | ud | Curva a 90° diámetro 110 mm | 1 | 7.24 | 7.24 |
| %6 CI | % | COSTES INDIRECTOS | 6 % | 224.88 | 13.49 |
|  |  | Total |  |  | 238.37 |

**E05SA025** UD INSTALACIÓN DE FONTANERÍA Y EVACUACIÓN OFFICE (08/02/2008)
1 UD × 150.01 = 150.01
ud. Instalación en office, de fontanería completa en TABIQUERÍA SECA, realizada con tuberías de polietileno reticulado (método Engel) utilizando el sistema Quick&Easy de derivaciones por tes para las redes de agua fría y caliente y con tuberías de PVC serie C para la red de desagüe con los diámetros necesarios para cada punto de consumo, totalmente terminada según CTE/ DB-HS 4 suministro de agua, sin incluir los aparatos sanitarios ni griferías, y con p.p. de redes interiores de ascendentes y bajantes.

| Código | Ud | Descripción | Rendimiento | Precio | Importe |
|---|---|---|---|---|---|
| O01OA030 | h | Oficial primera | 1.5 | 18.2 | 27.30 |
| O01OA070 | h | Peón ordinario | 1.5 | 17.06 | 25.59 |
| U25AA115 | m | Tubería PVC evacuación M1 ø 50 mm Uralita | 5 | 1.51 | 7.55 |
| U25DA003 | ud | Codo 87° m-h PVC evacuación 50 mm | 2 | 0.27 | 0.54 |
| U25DD003 | ud | Manguito unión h-h PVC 50 mm | 2 | 1.18 | 2.36 |
| U25XP001 | Kg | Adhesivo para PVC Tangit | 0.01 | 13.4 | 0.13 |
| U24WA005 | m | Tubo PEX 16x1,8 mm | 10 | 0.96 | 9.60 |
| U24WA010 | m | Tubo PEX 20x1,9 mm | 10 | 1.16 | 11.60 |
| U24WJ010 | ud | Llave de corte empotrar Q&E 20x20 | 2 | 8.82 | 17.64 |
| U24WJ005 | ud | Llave de corte empotrar Q&E 16x16 | 0 | 8.82 | 0.00 |
| U24WD005 | ud | T redonda plástico Q&E 20x16x16 | 3 | 3.45 | 10.35 |
| U24WD245 | ud | Codo base fijación plástica Q&E 16x1/2" | 4 | 3.08 | 12.32 |
| U24WD505 | ud | Q&E placa fijación para tabiquería seca | 4 | 2.1 | 8.40 |
| U24WM005 | ud | Anillo Q&E 16 | 4 | 0.32 | 1.28 |
| U24WM010 | ud | Anillo Q&E 20 | 4 | 0.35 | 1.40 |
| U25AA001 | m | Tubería PVC evacuación 40 mm UNE EN 1329 | 0 | 0.62 | 0.00 |
| U25XC006 | ud | Válvula PVC c/sifón botella | 1 | 5.46 | 5.46 |
| U25AA006 | m | Tubería PVC evacuación 110 mm UNE EN 1329 | 0 | 2.15 | 0.00 |
| U25XC250 | ud | Curva a 90° diámetro 110 mm | 0 | 7.24 | 0.00 |
| %6 CI | % | COSTES INDIRECTOS | 6 % | 141.52 | 8.49 |
|  |  | Total |  |  | 150.01 |

**E05SA027** UD TUBERÍA POLIETILENO RETICULADO 32x2,9 (01/03/2017)
8 UD × 5.82 = 46.56
m. Tubería de polietileno reticulado por el método Engel (Peróxido), según norma UNE-EN ISO 15875, de 25x2,3 mm de diámetro, colocada en instalaciones interiores para agua fría y caliente, sin protección superficial, con p.p. de accesorios Quick&Easy de PPSU, instalada y funcionando según CTE/ DB-HS 4 suministro de agua.

| Código | Ud | Descripción | Rendimiento | Precio | Importe |
|---|---|---|---|---|---|
| O01OA030 | h | Oficial primera | 0.05 | 18.2 | 0.91 |
| U24WA020 | m | Tubo PEX 32x2,9 mm (material; 01/03/2017) | 1 | 3.45 | 3.45 |
| U24WM220 | ud | Accesorios Quick&Easy 32 (material; 01/03/2017) | 0.2 | 5.66 | 1.13 |
| %6 CI | % | COSTES INDIRECTOS | 6 % | 5.49 | 0.33 |
|  |  | Total |  |  | 5.82 |

**U04CP010** ML TUBERÍA PVC SN8 DN200 PARA SANEAMIENTO CON JUNTA ELÁSTICA (01/02/2021)
8 ML × 19.86 = 158.88
Tubería de PVC compacto fabricada según norma AENOR UNE EN-1401 para saneamiento sin presión SN8 DN 200 mm. con junta elástica reforzada con anillo metálico, incluido el transporte, la colocación y parte proporcional de juntas y pruebas.

| Código | Ud | Descripción | Rendimiento | Precio | Importe |
|---|---|---|---|---|---|
| O01OA030 | h | Oficial primera | 0.1 | 18.2 | 1.82 |
| O01OA070 | h | Peón ordinario | 0.06 | 17.06 | 1.02 |
| U02009 | h | Camión grúa | 0.1 | 46.85 | 4.69 |
| MBN022 | ml | Tubería de PVC y d=200 mm, clase SN8, con junta elástica (material; 16/03/2021) | 1 | 11.21 | 11.21 |
| %6 CI | % | COSTES INDIRECTOS | 6 % | 18.74 | 1.12 |
|  |  | Total |  |  | 19.86 |

**E05SA041** ML TUBERÍA DE PVC 110 mm serie B (01/03/2017)
30 ML × 10.95 = 328.50
m. Tubería de PVC sanitaria serie B, de 110 mm de diámetro y 3,2 mm de espesor, unión por adhesivo, color gris, colocada en bajantes y red de saneamiento horizontal colgada, con una pendiente mínima del 1 %, i/ p.p. de piezas especiales según UNE EN 1329 y CTE/DB-HS 5.

| Código | Ud | Descripción | Rendimiento | Precio | Importe |
|---|---|---|---|---|---|
| O01OA030 | h | Oficial primera | 0.18 | 18.2 | 3.28 |
| O01OA070 | h | Peón ordinario | 0.18 | 17.06 | 3.07 |
| IB321jen | ML | Tubería de PVC y d=110 mm, serie B, junta encolada (material; 17/04/2020) | 1.1 | 2.32 | 2.55 |
| %6 CI | % | COSTES INDIRECTOS | 6 % | 8.90 | 0.53 |
| U05AG092 | ud | P.P. piezas especiales D=110 (material; 01/03/2017) | 1 | 0.84 | 0.84 |
| U05AG031 | ud | Abrazadera tubo PVC D=110 (material; 01/03/2017) | 0.7 | 0.86 | 0.60 |
| U05AG040 | kg | Pegamento PVC (material; 01/03/2017) | 0.01 | 7.59 | 0.08 |
|  |  | Total |  |  | 10.95 |

**E05SA042** ud ARQUETA RED DE SNTO. DE 40x40x40 TAPA FUNDICIÓN (01/03/1999)
4 ud × 81.44 = 325.76
Ud. Arqueta de registro de 38x38x50 cm. realizada con fábrica de ladrillo macizo de 1/2 pié de espesor recibido con mortero de cemento M 5 según UNE-EN 998-2, enfoscada y bruñida en su interior, i/solera de hormigón HM-20 N/mm2 y cerco y tapa de fundición hidráulica de 40x40 cm C-250

| Código | Ud | Descripción | Rendimiento | Precio | Importe |
|---|---|---|---|---|---|
| O01OA030 | h | Oficial primera | 0.7305 | 18.2 | 13.30 |
| O01OA070 | h | Peón ordinario | 0.8 | 17.06 | 13.65 |
| P001c8 | m2 | Cerco y tapa de fundición paso 40x40 cm C250 H (material; 13/07/2020) | 1 | 25.88 | 25.88 |
| u03051 | UD | Ladrillo macizo | 400 | 0.06 | 24.00 |
| %6 CI | % | COSTES INDIRECTOS | 6 % | 76.83 | 4.61 |
|  |  | Total |  |  | 81.44 |

| Medición | Uds. | Parcial |
|---|---|---|
| AC. AB | 1 | 1.00 |
| EVAC | 3 | 3.00 |
| Total |  | 4 |

**E05SA045** UD SUMIDERO SIFÓNICO ACERO INOX (08/02/2008)
3 UD × 94.81 = 284.43
ud. Sumidero sifónico de acero inoxidable cm para instalación en suelos de vestuarios, totalmente instalado i/ p.p. de material de agarre, enlazado a arqueta mediante tubería de PVC de diámetro exterior 50 mm x 3 mm de espesor Serie B, totalmente instalado, según CTE/DB-HS 5..

| Código | Ud | Descripción | Rendimiento | Precio | Importe |
|---|---|---|---|---|---|
| O01OA030 | h | Oficial primera | 1 | 18.2 | 18.20 |
| O01OA070 | h | Peón ordinario | 0.2 | 17.06 | 3.41 |
| U05DE040 | ud | Sumidero sifónico acero inoxidable (material; 01/03/2017) | 1 | 57.65 | 57.65 |
| U05AG050 | Kg | Masilla asfáltica (material; 11/02/2010) | 3 | 2.01 | 6.03 |
| U25AA115 | m | Tubería PVC evacuación M1 ø 50 mm Uralita | 2 | 1.51 | 3.02 |
| U25DA003 | ud | Codo 87° m-h PVC evacuación 50 mm | 1 | 0.27 | 0.27 |
| U25DD003 | ud | Manguito unión h-h PVC 50 mm | 0.5 | 1.18 | 0.59 |
| U25XP001 | Kg | Adhesivo para PVC Tangit | 0.02 | 13.4 | 0.27 |
| %6 CI | % | COSTES INDIRECTOS | 6 % | 89.44 | 5.37 |
|  |  | Total |  |  | 94.81 |

| Medición | Uds. | Parcial |
|---|---|---|
| DUCHAS | 2 | 2.00 |
| CUARTO INST | 1 | 1.00 |
| Total |  | 3 |

**E05SA046** UD REVESTIM. IMPERMEABILIZANTE (01/03/2017)
2 UD × 32.02 = 64.04
m². Recubrimiento continuo elástico a modo de impermeabilizante a base de poliuretano aromático REVETON MEMPUR de Revetón, aplicado a rodillo a unos 2 kg/m² armado con velo de poliéster TEXNON 90 bajo pavimento zonas de duchas, realizadas las verificaciones y tratamientos previos de preparación del soporte según ficha técnica del producto.

| Código | Ud | Descripción | Rendimiento | Precio | Importe |
|---|---|---|---|---|---|
| O01OA030 | h | Oficial primera | 0.3 | 18.2 | 5.46 |
| O01OA050 | h | Ayudante | 0.15 | 17.37 | 2.61 |
| U36TA155 | kg | REVETÓN MEMPUR (material; 01/03/2017) | 1.5 | 14.76 | 22.14 |
| %6 CI | % | COSTES INDIRECTOS | 6 % | 30.21 | 1.81 |
|  |  | Total |  |  | 32.02 |

**E05SA018** M2 ESPEJO PLANILUX DE 4 mm. (04/11/2010)
1.6 M2 × 28.38 = 45.41
Espejo plateado realizado con un vidrio PLANILUX de 4 mm. plateado por su cara posterior, incluso canteado perimetral y taladros. Colocado.

| Código | Ud | Descripción | Rendimiento | Precio | Importe |
|---|---|---|---|---|---|
| O01OA030 | h | Oficial primera | 0.229 | 18.2 | 4.17 |
| MAT.ESP.01 | m2 | Espejo plateado realizado con un vidrio PLANILUX de 4 mm. plateado por su cara posterior (material; 04/11/2010) | 1 | 22.6 | 22.60 |
| %6 CI | % | COSTES INDIRECTOS | 6 % | 26.77 | 1.61 |
|  |  | Total |  |  | 28.38 |

| Medición | Uds. | Ancho | Alto | Parcial |
|---|---|---|---|---|
|  | 2 | 0.8 | 1 | 1.60 |
| Total |  |  |  | 1.6 |

**E05SA014** UD INODORO VICTORIA T. BAJO BLANCO (11/02/2010)
1 UD × 205.32 = 205.32
Ud. Inodoro de Roca modelo Victoria de tanque bajo en blanco, con asiento pintado en blanco y mecanismos, llave de escuadra 1/2" cromada, latiguillo flexible de 20 cm., empalme simple PVC de 110 mm., totalmentete instalado.

| Código | Ud | Descripción | Rendimiento | Precio | Importe |
|---|---|---|---|---|---|
| O01OA030 | h | Oficial primera | 1.979 | 18.2 | 36.02 |
| U27LD011 | Ud | Inodoro Victoria t. bajo blan (material; 23/05/2013) | 1 | 149.71 | 149.71 |
| U26AG001 | Ud | Llave de escuadra 1/2" cromada c/mando (material; 11/02/2010) | 1 | 2.87 | 2.87 |
| U26XA001 | Ud | Latiguillo flexible de 20 cm. (material; 11/02/2010) | 1 | 0.76 | 0.76 |
| U25AA005 | Ml | Tub. PVC evac. 90 mm. UNE EN 1329 (material; 11/02/2010) | 0.7 | 1.55 | 1.09 |
| U25DD005 | ud | Manguito unión h-h PVC 90 mm. (material; 11/02/2010) | 1 | 3.25 | 3.25 |
| %6 CI | % | COSTES INDIRECTOS | 6 % | 193.70 | 11.62 |
|  |  | Total |  |  | 205.32 |

**E05SA047** UD INODORO TANQUE BAJO ACCESIBLE (11/02/2010)
1 UD × 219.84 = 219.84
Ud. Inodoro de Roca modelo Access de tanque bajo en blanco de 480 mm. de altura (sin asiento), con asiento y tapa con bisagras de acero inox., mecanismos, llave de escuadra 1/2" cromada, latiguillo flexible de 20 cm., empalme hasta bajante o tubería de avacuación de PVC de 110 mm., totalmente instalado.

| Código | Ud | Descripción | Rendimiento | Precio | Importe |
|---|---|---|---|---|---|
| O01OA030 | h | Oficial primera | 1.979 | 18.2 | 36.02 |
| U27LD015 | Ud | Inodoro Access t. bajo blanco (material; 11/12/2018) | 1 | 133.97 | 133.97 |
| U27LD05A | ud | Asiento y tapa con bisagras acero inox. (material; 25/02/2011) | 1 | 29.44 | 29.44 |
| U26AG001 | Ud | Llave de escuadra 1/2" cromada c/mando | 1 | 2.87 | 2.87 |
| U26XA001 | Ud | Latiguillo flexible de 20 cm. | 1 | 0.76 | 0.76 |
| U25AA005 | Ml | Tub. PVC evac. 90 mm. UNE EN 1329 | 0.7 | 1.55 | 1.09 |
| U25DD005 | ud | Manguito unión h-h PVC 90 mm. | 1 | 3.25 | 3.25 |
| %6 CI | % | COSTES INDIRECTOS | 6 % | 207.40 | 12.44 |
|  |  | Total |  |  | 219.84 |

**E05SA048** UD LAVABO MURAL ACCESIBLE (08/02/2008)
1 UD × 231.14 = 231.14
Ud. Lavabo mural de Roca modelo Hall de 450x380 mm. en blanco, con mezclador de lavabo monomando adaptado, válvula de desague de 32 mm., llaves de escuadra de 1/2" cromadas y sifon individual y tuberías de enlace a paramento y sanitario cromado 40 mm. y latiguillo flexible 20 cm., totalmente instalado.

| Código | Ud | Descripción | Rendimiento | Precio | Importe |
|---|---|---|---|---|---|
| O01OA030 | h | Oficial primera | 1.642 | 18.2 | 29.88 |
| U27FA020 | Ud | Lavabo mural Hall 450x380 blanco (material; 11/12/2018) | 1 | 69.27 | 69.27 |
| U26GA166 | ud | Mezclador para lavabo PRO maneta gerontológica (material; 19/04/2020) | 1 | 54.81 | 54.81 |
| U26AG001 | Ud | Llave de escuadra 1/2" cromada c/mando | 2 | 2.87 | 5.74 |
| U26GA221 | ud | Mezclador lavabo Monodín crom. (material; 08/02/2008) | 1 | 51.23 | 51.23 |
| U26XA001 | Ud | Latiguillo flexible de 20 cm. | 1 | 0.76 | 0.76 |
| U26XA011 | Ud | Florón cadenilla tapón (material; 11/02/2010) | 1 | 1.47 | 1.47 |
| U25XC101 | Ud | Valv.recta lavado/bide c/tap. (material; 11/02/2010) | 1 | 1.9 | 1.90 |
| U25XC401 | Ud | Sifón tubular s/horizontal (material; 11/02/2010) | 1 | 3 | 3.00 |
| %6 CI | % | COSTES INDIRECTOS | 6 % | 218.06 | 13.08 |
|  |  | Total |  |  | 231.14 |

**E05SA049** UD LAVABO SOBRE PEDESTAL GRIFERÍA TEMPORIZADA (11/02/2010)
2 UD × 164.14 = 328.28
ud. Lavabo de Roca o similar, modelo Victoria de 52x41 cm con pedestal en blanco, con grifería temporizada de 1/2" marca Presto 605 o similar, válvula de desagüe de 32 mm, llave de escuadra de 1/2" cromada y sifón individual PVC 40 mm y latiguillo flexible 20 cm, totalmente instalada.

| Código | Ud | Descripción | Rendimiento | Precio | Importe |
|---|---|---|---|---|---|
| O01OA030 | h | Oficial primera | 1.642 | 18.2 | 29.88 |
| U27FD002 | Ud | Lav. Victoria 56x46 ped.blan. (material; 23/05/2013) | 1 | 60.87 | 60.87 |
| U26GS001 | ud | Grifería temporizada lavabo Presto 605 (material; 14/07/2020) | 1 | 51.23 | 51.23 |
| U26AG001 | Ud | Llave de escuadra 1/2" cromada c/mando | 2 | 2.87 | 5.74 |
| U26XA001 | Ud | Latiguillo flexible de 20 cm. | 1 | 0.76 | 0.76 |
| U26XA011 | Ud | Florón cadenilla tapón | 1 | 1.47 | 1.47 |
| U25XC101 | Ud | Valv.recta lavado/bide c/tap. | 1 | 1.9 | 1.90 |
| U25XC401 | Ud | Sifón tubular s/horizontal | 1 | 3 | 3.00 |
| %6 CI | % | COSTES INDIRECTOS | 6 % | 154.85 | 9.29 |
|  |  | Total |  |  | 164.14 |

**E05SA051** UD GRIFERÍA DUCHA (19/04/2020)
2 UD × 187.76 = 375.52
Ud. Mezclador temporizado para ducha con pulsador de regulación de temperatura integrado, tipo Presto Alfa 80, y tubería de de enlace y rociador antivandálico, cromados para instalación vista, tipo Nofer 07072, o equivalente, i/p.p. de piezas especiales de enlace y fijación, totalmente instalado.

| Código | Ud | Descripción | Rendimiento | Precio | Importe |
|---|---|---|---|---|---|
| O01OA030 | h | Oficial primera | 1.2 | 18.2 | 21.84 |
| U26GD201a | Ud | Grifería ducga Presto Alpa 80 (material; 19/04/2020) | 1 | 137.02 | 137.02 |
| U26GD201M | Ud | Rociador antivandálico (material; 19/04/2020) | 1 | 18.27 | 18.27 |
| %6 CI | % | COSTES INDIRECTOS | 6 % | 177.13 | 10.63 |
|  |  | Total |  |  | 187.76 |

**E05SA052** ud BARRA APOYO FIJA (19/04/2020)
1 ud × 47.88 = 47.88
Ud. Barra de apoyo MEDICLINIC Ref. BR0600CS acero inox AISI 304, o modelo equivalente, instalada con p.p. de elementos de anclaje de acero inox.

| Código | Ud | Descripción | Rendimiento | Precio | Importe |
|---|---|---|---|---|---|
| O01OA030 | h | Oficial primera | 0.6 | 18.2 | 10.92 |
| U27WN150 | ud | Barra MEDICLINIC Ref. BR0600CS acero i/pequeño material anclaje (material; 19/04/2020) | 1 | 34.25 | 34.25 |
| %6 CI | % | COSTES INDIRECTOS | 6 % | 45.17 | 2.71 |
|  |  | Total |  |  | 47.88 |

**E05SA053** ud BARRA APOYO ABATIBLE (19/04/2020)
1 ud × 107.59 = 107.59
Ud. Barra de apoyo MEDICLINIC Ref. BG0800C acero inox AISI 304, o modelo equivalente, instalada con p.p. de elementos de anclaje de acero inox.

| Código | Ud | Descripción | Rendimiento | Precio | Importe |
|---|---|---|---|---|---|
| O01OA030 | h | Oficial primera | 0.6 | 18.2 | 10.92 |
| U27WN050 | ud | Barra MEDICLINIC Ref. BG0800CS acero i/pequeño material anclaje (material; 19/04/2020) | 1 | 90.58 | 90.58 |
| %6 CI | % | COSTES INDIRECTOS | 6 % | 101.50 | 6.09 |
|  |  | Total |  |  | 107.59 |

**E05SA054** UD DOSIFICADOR DE JABÓN (19/04/2020)
2 UD × 43.71 = 87.42
ud. Dosificador de jabón MEDICLINICS DJ0111C o equivalente, acero inoxidable, instalado.

| Código | Ud | Descripción | Rendimiento | Precio | Importe |
|---|---|---|---|---|---|
| O01OA030 | h | Oficial primera | 0.3 | 18.2 | 5.46 |
| U27XH025 | ud | Dosificador de jabón MEDICLINICS DJ0111CS (material; 19/04/2020) | 1 | 35.78 | 35.78 |
| %6 CI | % | COSTES INDIRECTOS | 6 % | 41.24 | 2.47 |
|  |  | Total |  |  | 43.71 |

**E05SA055** UD DISPENSADOR PAPEL ROLLO (23/05/2013)
2 UD × 38.87 = 77.74
ud. Dispensador de papel higiénico industrial circular, modelo MEDICLINICS PR0783CS o modelo equivalente, instalado.

| Código | Ud | Descripción | Rendimiento | Precio | Importe |
|---|---|---|---|---|---|
| O01OA030 | h | Oficial primera | 0.3 | 18.2 | 5.46 |
| U27XL005 | Ud | Dispensadores. (material; 23/05/2013) | 1 | 31.21 | 31.21 |
| %6 CI | % | COSTES INDIRECTOS | 6 % | 36.67 | 2.20 |
|  |  | Total |  |  | 38.87 |

**E05SA056** UD DISPENSADOR PAPEL TOALLA (19/04/2020)
2 UD × 51.78 = 103.56
ud. Dispensador de papel toalla modelo MEDICLINICS DT2106CS o modelo equivalente, instalado.

| Código | Ud | Descripción | Rendimiento | Precio | Importe |
|---|---|---|---|---|---|
| O01OA030 | h | Oficial primera | 0.3 | 18.2 | 5.46 |
| U27XL015 | ud | Dispensador de papel toalla DT2106CS (material; 19/04/2020) | 1 | 43.39 | 43.39 |
| %6 CI | % | COSTES INDIRECTOS | 6 % | 48.85 | 2.93 |
|  |  | Total |  |  | 51.78 |

**E05SA057** ud A.C.S. POR ENERGÍA SOLAR DRAINBACKDE JUNKERS 250 L (01/03/2017)
1 ud × 3650.53 = 3650.53
ud. Sistema completo solar DRAINBAC STORACELL SOLAR 250 F1 de Junkers, para produción de A.C.S, con depósito de acumulación de 250 L, garantizando la completa seguridad durante las fases de inactividad solar, al basarse el principio de funcionamiento en el retorno del fluido hacia el serpentin acumulador, eliminando los riesgos de congelación y sobrecalentamiento en diferentes estaciones del año. El sistema integra en el propio acumulador la bomba y el sistema de regulación, no siendo necesario el purgador ni el vaso de expansión.
Se compone de:
1) Paner solar modelo FKC-2S para colocar en superficie plana o inclinada, estructura de montaje, fluido caloportador WTF 10 S glicol 30% en garrafa de 10 L.
2) Red de tuberías de conexión panel/acumulador en tuberia de cobre de 10/12 mm, ida y retorno.
3) Acumulador de 250 L con serpentín y bombas, sin purgador ni vaso de expansión.
4) Kit hidráulico.
Totalmente montado y probado, i/ medios auxiliares y costes indirectos.

| Código | Ud | Descripción | Rendimiento | Precio | Importe |
|---|---|---|---|---|---|
| O01OA030 | h | Oficial primera | 8 | 18.2 | 145.60 |
| O01OA040 | h | Oficial segunda | 8 | 17.8 | 142.40 |
| U29TS210 | ud | Sistema solar Drainback 250 L de Junkers (material; 01/03/2017) | 1 | 3050 | 3050.00 |
| D29AF101 | m | TUBERÍA COBRE RÍGIDO DE 10/12 mm (01/03/2017) | 10 | 10.59 | 105.90 |
| %6 CI | % | COSTES INDIRECTOS | 6 % | 3443.90 | 206.63 |
|  |  | Total |  |  | 3650.53 |

#### 2.11.11 INSTALACIONES DE CLIMATIZACIÓN EDIF. CONTROL (17/08/2020)
Importe: 15496.59

**E05IF311** ud BOMBA DE CALOR 10,24/12,91 KW
1 ud × 4497.56 = 4497.56

| Medición | Uds. | Parcial |
|---|---|---|
| E. Control | 1 | 1.00 |
| Total |  | 1 |

**E05IF030** UD RECUPERADOR 1800 m3/h
1 UD × 4269.88 = 4269.88

| Medición | Uds. | Parcial |
|---|---|---|
| E. Pretratamiento | 1 | 1.00 |
| Total |  | 1 |

**E05IF260** UD FANCOIL CASSETTE TECHO 1,27/1,86 KW (21/08/2020)
1 UD × 191.51 = 191.51
Fancoil de techo de baja silueta, sistema de dos tubos, potencia frigorífica total nominal de 1,27 kW (temperatura húmeda de entrada del aire: 19°C; temperatura de entrada del agua: 7°C, salto térmico: 5°C), potencia calorífica nominal de 1,86 kW (temperatura de entrada del aire: 20°C; temperatura de entrada del agua: 50°C), de 3 velocidades, caudal de agua nominal de 0,061 m³/h, caudal de aire nominal de 289 m³/h. Totalmente montado, conexionado y puesto en marcha por la empresa instaladora para la comprobación de su correcto funcionamiento.

| Código | Ud | Descripción | Rendimiento | Precio | Importe |
|---|---|---|---|---|---|
| FC24 | ud | FANCOIL CASSETTE TECHO 1,27/1,86 KW (material; 21/08/2020) | 1 | 180.67 | 180.67 |
| %6 CI | % | COSTES INDIRECTOS | 6 % | 180.67 | 10.84 |
|  |  | Total |  |  | 191.51 |

| Medición | Uds. | Parcial |
|---|---|---|
| E. Control | 1 | 1.00 |
| Total |  | 1 |

**E05IF130** UD FANCOIL CASSETTE TECHO 2,07/2,58 KW (17/08/2020)
2 UD × 212.07 = 424.14
Fancoil de techo de baja silueta, sistema de dos tubos, potencia frigorífica total nominal de 2,07 kW (temperatura húmeda de entrada del aire: 19°C; temperatura de entrada del agua: 7°C, salto térmico: 5°C), potencia calorífica nominal de 2,58 kW (temperatura de entrada del aire: 20°C; temperatura de entrada del agua: 50°C), de 3 velocidades, caudal de agua nominal de 0,099 m³/h, caudal de aire nominal de 404 m³/h. Totalmente montado, conexionado y puesto en marcha por la empresa instaladora para la comprobación de su correcto funcionamiento.

| Código | Ud | Descripción | Rendimiento | Precio | Importe |
|---|---|---|---|---|---|
| FC44 | ud | FANCOIL CASSETTE TECHO 2,07/2,58 KW (material; 17/08/2020) | 1 | 200.07 | 200.07 |
| %6 CI | % | COSTES INDIRECTOS | 6 % | 200.07 | 12.00 |
|  |  | Total |  |  | 212.07 |

| Medición | Uds. | Parcial |
|---|---|---|
| E. Control | 2 | 2.00 |
| Total |  | 2 |

**E05IF190** UD FANCOIL CASSETTE TECHO 3,11/3,65 KW
1 UD × 269.53 = 269.53

| Medición | Uds. | Parcial |
|---|---|---|
| E. Control | 1 | 1.00 |
| Total |  | 1 |

**E05IF330** UD FANCOIL CASSETTE TECHO 0,86/1,24 KW (27/08/2020)
1 UD × 191.51 = 191.51
Fancoil de techo de baja silueta, sistema de dos tubos, potencia frigorífica total nominal de 0,86 kW (temperatura húmeda de entrada del aire: 19°C; temperatura de entrada del agua: 7°C, salto térmico: 5°C), potencia calorífica nominal de 1,24 kW (temperatura de entrada del aire: 20°C; temperatura de entrada del agua: 50°C), de 3 velocidades, caudal de agua nominal de 0,041 m³/h, caudal de aire nominal de 227 m³/h. Totalmente montado, conexionado y puesto en marcha por la empresa instaladora para la comprobación de su correcto funcionamiento.

| Código | Ud | Descripción | Rendimiento | Precio | Importe |
|---|---|---|---|---|---|
| FC14 | ud | FANCOIL CASSETTE TECHO 0,86/1,24 KW (material; 27/08/2020) | 1 | 180.67 | 180.67 |
| %6 CI | % | COSTES INDIRECTOS | 6 % | 180.67 | 10.84 |
|  |  | Total |  |  | 191.51 |

| Medición | Uds. | Parcial |
|---|---|---|
| E. Control | 1 | 1.00 |
| Total |  | 1 |

**E05IF050** m CONDUCTO CHAPA 0,8 mm.
31 m × 68.78 = 2132.18

| Medición | Uds. | Largo | Parcial |
|---|---|---|---|
| E. Control | 1 | 31 | 31.00 |
| Total |  |  | 31 |

**E05IF170** UD REJILLA 350X150 mm (17/08/2020)
1 UD × 30.44 = 30.44
Rejillas lineales de extracción de 350x150 mm, compuesta por marco frontal, con lamas deflectoras horizontales y orientables en la cara frontal, montaje roscado (SM) y con compuerta corredera de regulación. Marco y lamas fabricadas en chapa de acero lacado y termoesmaltada en RAL 9010 (blanco) o en chapa de acero electrogalvanizado. Piezas adosadas en chapa de acero electrogalvanizado, totalmente instalado y comprobado.

| Código | Ud | Descripción | Rendimiento | Precio | Importe |
|---|---|---|---|---|---|
| 350X150 | ud | REJILLA 350X150 mm (material; 17/08/2020) | 1 | 28.72 | 28.72 |
| %6 CI | % | COSTES INDIRECTOS | 6 % | 28.72 | 1.72 |
|  |  | Total |  |  | 30.44 |

| Medición | Uds. | Parcial |
|---|---|---|
| E. Control | 1 | 1.00 |
| Total |  | 1 |

**E05IF280** UD REJILLA 350X200 mm
1 UD × 33.6 = 33.60

| Medición | Uds. | Parcial |
|---|---|---|
| E. Control | 1 | 1.00 |
| Total |  | 1 |

**E05IF080** UD REJILLA EXTERIOR 600X450 mm
2 UD × 89.77 = 179.54

| Medición | Uds. | Parcial |
|---|---|---|
| E. Control | 2 | 2.00 |
| Total |  | 2 |

**E05IF090** UD REGULADOR DE CAUDAL CONSTANTE
5 UD × 89.77 = 448.85

| Medición | Uds. | Parcial |
|---|---|---|
| E. Control | 5 | 5.00 |
| Total |  | 5 |

**E05IF100** ud CONEXIONADO Y CABLEADO DE CONTROL
5 ud × 435.89 = 2179.45

| Medición | Uds. | Parcial |
|---|---|---|
| E. Control | 5 | 5.00 |
| Total |  | 5 |

**E05IF110** UD LEGALIZACIÓN Y CONTROL DE CALIDAD
1 UD × 257.82 = 257.82

| Medición | Uds. | Parcial |
|---|---|---|
| E. Control | 1 | 1.00 |
| Total |  | 1 |

**E05IF290** m TUB.H.PAR.LISA GALVANIZADA D=100mm (27/08/2020)
20 m × 16.48 = 329.60
Tubería helicoidal de pared lisa de D=100 mm. en chapa de acero galvanizada espesor 0,5 mm., incluida la ejecución de REGISTROS según RITE y UNE-ENV 12097, i/embocaduras, derivaciones, elementos de fijación y piezas especiales, registros, sellado de juntas, homologado, instalado, según normas UNE y NTE-ICI-23. Totalmente instalado y comprobado.

| Código | Ud | Descripción | Rendimiento | Precio | Importe |
|---|---|---|---|---|---|
| THG | m | TUB.H.PAR.LISA GALVANIZADA D=100mm (material; 27/08/2020) | 1 | 15.55 | 15.55 |
| %6 CI | % | COSTES INDIRECTOS | 6 % | 15.55 | 0.93 |
|  |  | Total |  |  | 16.48 |

| Medición | Uds. | Largo | Parcial |
|---|---|---|---|
| E. Control | 1 | 20 | 20.00 |
| Total |  |  | 20 |

**E05IF300** ud BOCA DE EXTRACCIÓN ASEO (27/08/2020)
2 ud × 30.49 = 60.98
Boca de extracción Schako TVB-100 o similar, para aseos, complementan la instalación de los extractores de la serie TD, dedicados a la instalación en conductos circulares. Totalmente instalado y probado, i/p.p. de ayudas de albañileria, medios y elementos auxiliares necesarios.

| Código | Ud | Descripción | Rendimiento | Precio | Importe |
|---|---|---|---|---|---|
| BEX | ud | BOCA DE EXTRACCIÓN ASEO (material; 27/08/2020) | 1 | 28.76 | 28.76 |
| %6 CI | % | COSTES INDIRECTOS | 6 % | 28.76 | 1.73 |
|  |  | Total |  |  | 30.49 |

| Medición | Uds. | Parcial |
|---|---|---|
| E. Control | 2 | 2.00 |
| Total |  | 2 |

#### 2.11.12 PROTECCIÓN CONTRA INCENDIOS (25/05/2007)
Importe: 1496.76

**E05IC020** UD EXTINT. POLVO ABC 6 Kg. EF 21A-113B
2 UD × 28.92 = 57.84

**E05IC040** UD SEÑAL LUMINISCENTE EXT. INCENDIOS
6 UD × 8.1 = 48.60

**E05IC050** ud CENTRAL DETECCIÓN INCENDIOS ANALÓGICA (25/05/2007)
1 ud × 1268.13 = 1268.13
Central de detección de incendios NOTIFIER ID60 o equivalente, analógica multiprogramable y con adaptación individualizada de cada sensor al medio ambiente, equipada con un lazo ampliable a dos, con capacidad de 99 detectores, dotada de pantalla LCD, teclado de membrana con teclas de función y control y llave de acceso, equipada con:
- central microprocesada analógica ID60
- tarjeta de comunicaciones ISO-RS232
- tarjeta de comunicaciones ISO-RS485
- cabina metálica CAB-SA1
- tapa frontal TFS-3000
- tapa ciega TCS-3000
- batería de 12V 17,2Ah PS-1218 i/ programación, competamente instalada y funcionando.

| Código | Ud | Descripción | Rendimiento | Precio | Importe |
|---|---|---|---|---|---|
| O01OA030 | h | Oficial primera | 0.5 | 18.2 | 9.10 |
| O01OA040 | h | Oficial segunda | 0.5 | 17.8 | 8.90 |
| U35FM110 | Ud | Central analógica (material; 10/08/2020) | 1 | 1009.36 | 1009.36 |
| U35FG710 | ud | Batería 12V/7A (material; 11/02/2010) | 2 | 26.24 | 52.48 |
| U35FM120 | Ud | Programación y software (material; 10/08/2020) | 1 | 81.66 | 81.66 |
| %3 AUX | % | MEDIOS AUXILIARES | 3 % | 1161.50 | 34.85 |
| %6 CI | % | COSTES INDIRECTOS | 6 % | 1196.35 | 71.78 |
|  |  | Total |  |  | 1268.13 |

**E05IC060** UD PULSADOR DE ALARMA REARMABLE
1 UD × 50.85 = 50.85

**E05IC070** UD SIRENA ELECTRÓNICA BITONAL PARA EXTERIOR
1 UD × 71.34 = 71.34

#### 2.11.13 SISTEMA DE PROTECCIÓN CONTRA EL RAYO (25/07/2007)
Importe: 3033.95

**C04PA010** ud PARARRAYOS (25/07/2007)
1 ud × 3033.95 = 3033.95
Sistema de pararrayos colocado sobre cubierta formado por punta captadora de Ingesco o equivalente, mástil de 5metros, cableado con conductor de Cobre desnuedo de 50mm2, protección del mismo en la parte accesible, puesta a tierra, arqueta y puente de comprobación. Nivel de protección III y radio 90 m. Con certificado de empresa suministradora y certificado de empresa instaladora donde se refleje el valor de la resistencia de puesta a tierra.

| Código | Ud | Descripción | Rendimiento | Precio | Importe |
|---|---|---|---|---|---|
| O01OA030 | h | Oficial primera | 14 | 18.2 | 254.80 |
| O01OA040 | h | Oficial segunda | 14 | 17.8 | 249.20 |
| PEL3250 | ud | Mástil y punta captadora (material; 19/02/2016) | 1 | 1984.25 | 1984.25 |
| PEL3252 | ud | Cableado conductor Cu 50mm2 (material; 19/02/2016) | 1 | 39.22 | 39.22 |
| PEL3255 | ud | Puente de comprobación pararayos (material; 19/02/2016) | 1 | 50.27 | 50.27 |
| PEL3258 | ud | Arqueta para pueta a tierra pararrayos (material; 19/02/2016) | 1 | 112.43 | 112.43 |
| PEL3259 | ud | Puesta a tierra pararayos (material; 19/02/2016) | 1 | 143.71 | 143.71 |
| %1 AUX | % | MEDIOS AUXILIARES | 1 % | 2833.88 | 28.34 |
| %6 CI | % | COSTES INDIRECTOS | 6 % | 2862.22 | 171.73 |
|  |  | Total |  |  | 3033.95 |

### 2.12 URBANIZACIÓN (19/11/1998)
Importe: 699797.7

#### 2.12.1 CONDUCCIONES DE PROCESO
Importe: 220715.46

##### 2.12.1.1 CONDUCCIONES LÍNEA DE AGUA
Importe: 38304.47

**U04CP085** ML TUBERÍA PEAD PE100 Ø500 mm. PN10 (08/07/2010)
149 ML × 119.86 = 17859.14
Tubería enterrada de PEAD-PE100 con banda azul según norma UNE EN12201, de sección circular y unión por soldadura a tope o manguito electrosoldado, de 500 mm. de diámetro nominal, PN10, colocada, con p.p. de manguito o soldadura, i.p.p. de puesta a disposición en obra de equipo de soldadura, transporte, colocación y pruebas.

| Código | Ud | Descripción | Rendimiento | Precio | Importe |
|---|---|---|---|---|---|
| O01OA030 | h | Oficial primera | 0.35 | 18.2 | 6.37 |
| O01OA070 | h | Peón ordinario | 0.35 | 17.06 | 5.97 |
| MAQ.GRU.01 | h | Camión con grua para 7 TM. | 0.1 | 45.39 | 4.54 |
| MAQ.MVT.25 | h | Camión dumper 10 TN. (maquinaria; 08/07/2010) | 0.1 | 36.5 | 3.65 |
| MAT.TUB.35 | ML | Tubería PEAD Ø500 mm. PN10. (material; 24/01/2021) | 1 | 58.08 | 58.08 |
| MAT.TPE.15 | ud | Manguito electrosoldable PEAD Ø500 mm. (material; 24/01/2021) | 0.09 | 382.99 | 34.47 |
| %6 CI | % | COSTES INDIRECTOS | 6 % | 113.08 | 6.78 |
|  |  | Total |  |  | 119.86 |

| Medición | Uds. | Largo | Parcial |
|---|---|---|---|
| Linea 4 | 1 | 20 | 20.00 |
|  | 1 | 8 | 8.00 |
| Linea 7 | 1 | 23 | 23.00 |
| Linea8 | 1 | 41 | 41.00 |
| Linea 11 | 1 | 10 | 10.00 |
|  | 1 | 13 | 13.00 |
| Linea 12 | 1 | 20 | 20.00 |
| Línea 13 | 1 | 14 | 14.00 |
| Total |  |  | 149 |

**U04CP080** ML TUBERÍA PEAD PE100 Ø450 mm. PN10 (25/07/2007)
104.5 ML × 105.26 = 10999.67
Tubería enterrada de PEAD-PE100 con banda azul según norma UNE EN12201, de sección circular y unión por soldadura a tope o manguito electrosoldado, de 450 mm. de diámetro nominal, PN10, colocada, con p.p. de manguito o soldadura, i.p.p. de puesta a disposición en obra de equipo de soldadura, transporte, colocación y pruebas.

| Código | Ud | Descripción | Rendimiento | Precio | Importe |
|---|---|---|---|---|---|
| O01OA030 | h | Oficial primera | 0.35 | 18.2 | 6.37 |
| O01OA070 | h | Peón ordinario | 0.35 | 17.06 | 5.97 |
| MAQ.GRU.01 | h | Camión con grua para 7 TM. | 0.1 | 45.39 | 4.54 |
| MAQ.MVT.25 | h | Camión dumper 10 TN. | 0.1 | 36.5 | 3.65 |
| MAT.TUB.40 | ML | Tubería PEAD Ø450 mm. PN10. (material; 16/03/2021) | 1 | 49.34 | 49.34 |
| MAT.TPE.14 | ud | Manguito electrosoldable PEAD Ø450 mm. (material; 16/03/2021) | 0.09 | 316.08 | 28.45 |
| %1 AUX | % | MEDIOS AUXILIARES | 1 % | 98.32 | 0.98 |
| %6 CI | % | COSTES INDIRECTOS | 6 % | 99.30 | 5.96 |
|  |  | Total |  |  | 105.26 |

| Medición | Uds. | Largo | Parcial |
|---|---|---|---|
| Linea 5 | 1 | 28 | 28.00 |
| Linea 6 | 1 | 47 | 47.00 |
| Linea 9 | 2 | 14 | 28.00 |
|  | 1 | 1.5 | 1.50 |
| Total |  |  | 104.5 |

**U04CP075** ML TUBERÍA PEAD PE100 Ø315 mm. PN10 (08/07/2010)
32 ML × 60.95 = 1950.40
Tubería enterrada de PEAD-PE100 con banda azul según norma UNE EN12201, de sección circular y unión por soldadura a tope o manguito electrosoldado, de 315 mm. de diámetro nominal, PN10, colocada, con p.p. de manguito o soldadura, i.p.p. de puesta a disposición en obra de equipo de soldadura, transporte, colocación y pruebas.

| Código | Ud | Descripción | Rendimiento | Precio | Importe |
|---|---|---|---|---|---|
| O01OA030 | h | Oficial primera | 0.15 | 18.2 | 2.73 |
| O01OA070 | h | Peón ordinario | 0.15 | 17.06 | 2.56 |
| MAQ.GRU.01 | h | Camión con grua para 7 TM. | 0.035 | 45.39 | 1.59 |
| MAQ.MVT.25 | h | Camión dumper 10 TN. | 0.035 | 36.5 | 1.28 |
| MAT.TUB.31 | ML | Tuberia PEAD DN-315 mm. PN-10 (material; 08/07/2010) | 1 | 49.34 | 49.34 |
| %6 CI | % | COSTES INDIRECTOS | 6 % | 57.50 | 3.45 |
|  |  | Total |  |  | 60.95 |

| Medición | Uds. | Largo | Parcial |
|---|---|---|---|
| Linea 10 | 1 | 26 | 26.00 |
|  | 2 | 3 | 6.00 |
| Total |  |  | 32 |

**U02RA022** M3 RELLENO DE ZANJAS CON GRAVILLA 6/12 MM
76.94 M3 × 12.92 = 994.06
Relleno de zanjas y pozos con entibación con gravilla 6/12 mm, según características recogidas en el pliego de prescripciones tecnicas particulares del proyecto y PG-3, incluido el suministro, extendido y acondicionamiento por medios mecánicos o manuales en tongadas de 30 cm. de espesor máximo.

| Código | Ud | Descripción | Rendimiento | Precio | Importe |
|---|---|---|---|---|---|
| O01OA070 | h | Peón ordinario | 0.03 | 17.06 | 0.51 |
| P01AA032 | m3 | Gravilla 6/12 mm, sin transporte (material) | 1 | 9.85 | 9.85 |
| M07W010 | t | km transporte áridos (maquinaria) | 5 | 0.15 | 0.75 |
| M08CA110 | h | Cisterna agua s/camión 10.000 l. | 0.01 | 37.14 | 0.37 |
| M05RN010 | h | Retrocargadora neumáticos 50 CV | 0.01 | 35.25 | 0.35 |
| M08RL010 | h | Rodillo vibrante manual tándem 800 kg. | 0.05 | 7.2 | 0.36 |
| %6 CI | % | COSTES INDIRECTOS | 6 % | 12.19 | 0.73 |
|  |  | Total |  |  | 12.92 |

| Medición | Uds. | Largo | Ancho | Alto | Parcial |
|---|---|---|---|---|---|
| DN500 | 1 | 149 | 0.7 | 0.7 | 73.01 |
| DN450 | 1 | 104.5 | 0.65 | 0.65 | 44.15 |
| DN315 | 1 | 32 | 0.5 | 0.5 | 8.00 |
|  | -1 | 149 | 0.196 |  | -29.20 |
|  | -1 | 104.5 | 0.159 |  | -16.62 |
|  | -1 | 32 | 0.075 |  | -2.40 |
| Total |  |  |  |  | 76.94 |

**U02RA125** M3 RELLENO CON MATERIAL ADECUADO DE PRÉSTAMOS O DE LA EXCAVACIÓN
534.44 M3 × 2.76 = 1475.05
Relleno de zanjas y pozos con material adecuado procedente de prestamo o de la propia excavación, segun características recogidas en el pliego de prescripciones tecnicas particulares del proyecto y PG-3, incluido el suministro, extendido y compactado por medios mecánicos o manuales en tongadas de 30 cm. de espesor máximo y una densidad no inferior al 95% del proctor normal. Completamente ejecutado y terminado.

| Código | Ud | Descripción | Rendimiento | Precio | Importe |
|---|---|---|---|---|---|
| O01OA070 | h | Peón ordinario | 0.01 | 17.06 | 0.17 |
| MAT.REL.11 | m3 | Material adecuado procedente de excavación, o de préstamo, p.o. (material; 19/02/2021) | 1 | 0.72 | 0.72 |
| M08CA110 | h | Cisterna agua s/camión 10.000 l. | 0.001 | 37.14 | 0.04 |
| M08NM010 | h | Motoniveladora de 135 CV | 0.015 | 71.29 | 1.07 |
| M05RN010 | h | Retrocargadora neumáticos 50 CV | 0.015 | 35.25 | 0.53 |
| M08RL010 | h | Rodillo vibrante manual tándem 800 kg. | 0.01 | 7.2 | 0.07 |
| %6 CI | % | COSTES INDIRECTOS | 6 % | 2.60 | 0.16 |
|  |  | Total |  |  | 2.76 |

| Medición | Uds. | Largo | Parcial |
|---|---|---|---|
|  | 1 | 659.6 | 659.60 |
|  | -1 | 125.161 | -125.16 |
| Total |  |  | 534.44 |

**U02EZ011** M3 EXCAVACIÓN DE ZANJA, POZO O RECINTO CON SOSTENIMIENTO C/ MATERIA
659.6 M3 × 7.62 = 5026.15

| Medición | Uds. | Largo | Ancho | Alto | Parcial |
|---|---|---|---|---|---|
| DN500 | 1 | 149 | 1.2 | 2 | 357.60 |
| DN450 | 1 | 104.5 | 1.2 | 2 | 250.80 |
| DN315 | 1 | 32 | 0.8 | 2 | 51.20 |
| Total |  |  |  |  | 659.6 |

##### 2.12.1.2 CONDUCCIONES LÍNEA DE FANGOS
Importe: 7354.32

**U04CP074** ML TUBERÍA PEAD PE100 Ø250 mm. PN10 (08/07/2010)
93 ML × 28.15 = 2617.95
Tubería enterrada de PEAD-PE100 con banda azul según norma UNE EN12201, de sección circular y unión por soldadura a tope o manguito electrosoldado, de 250 mm. de diámetro nominal, PN10, colocada, con p.p. de manguito o soldadura, i.p.p. de puesta a disposición en obra de equipo de soldadura, transporte, colocación y pruebas.

| Código | Ud | Descripción | Rendimiento | Precio | Importe |
|---|---|---|---|---|---|
| O01OA030 | h | Oficial primera | 0.15 | 18.2 | 2.73 |
| O01OA070 | h | Peón ordinario | 0.15 | 17.06 | 2.56 |
| MAQ.GRU.01 | h | Camión con grua para 7 TM. | 0.035 | 45.39 | 1.59 |
| MAQ.MVT.25 | h | Camión dumper 10 TN. | 0.035 | 36.5 | 1.28 |
| MAT.TUB.30 | ML | Tuberia PEAD DN-250 mm. PN-10 (material; 16/03/2021) | 1 | 18.4 | 18.40 |
| %6 CI | % | COSTES INDIRECTOS | 6 % | 26.56 | 1.59 |
|  |  | Total |  |  | 28.15 |

| Medición | Uds. | Largo | Parcial |
|---|---|---|---|
| Linea 1 | 1 | 36 | 36.00 |
|  | 1 | 20 | 20.00 |
| Linea 3 | 1 | 37 | 37.00 |
| Total |  |  | 93 |

**U04CP076** ML TUBERÍA PEAD PE100 Ø355 mm. PN10 (08/07/2010)
17 ML × 61.28 = 1041.76
Tubería enterrada de PEAD-PE100 con banda azul según norma UNE EN12201, de sección circular y unión por soldadura a tope o manguito electrosoldado, de 355 mm. de diámetro nominal, PN10, colocada, con p.p. de manguito o soldadura, i.p.p. de puesta a disposición en obra de equipo de soldadura, transporte, colocación y pruebas.

| Código | Ud | Descripción | Rendimiento | Precio | Importe |
|---|---|---|---|---|---|
| O01OA030 | h | Oficial primera | 0.15 | 18.2 | 2.73 |
| O01OA070 | h | Peón ordinario | 0.15 | 17.06 | 2.56 |
| MAQ.GRU.01 | h | Camión con grua para 7 TM. | 0.035 | 45.39 | 1.59 |
| MAQ.MVT.25 | h | Camión dumper 10 TN. | 0.035 | 36.5 | 1.28 |
| MAT.TUB.32 | ML | Tuberia PEAD DN-355 mm. PN-10 (material; 16/03/2021) | 1 | 49.65 | 49.65 |
| %6 CI | % | COSTES INDIRECTOS | 6 % | 57.81 | 3.47 |
|  |  | Total |  |  | 61.28 |

| Medición | Uds. | Largo | Parcial |
|---|---|---|---|
| Linea 4 enterrado | 1 | 17 | 17.00 |
| Total |  |  | 17 |

**U04CP069** ML TUBERÍA PEAD PE100 Ø90 mm. PN10 (08/07/2010)
61 ML × 10.27 = 626.47
Tubería enterrada de PEAD-PE100 con banda azul según norma UNE EN12201, de sección circular y unión por soldadura a tope o manguito electrosoldado, de 90 mm. de diámetro nominal, PN10, colocada, con p.p. de manguito o soldadura, i.p.p. de puesta a disposición en obra de equipo de soldadura, transporte, colocación y pruebas.

| Código | Ud | Descripción | Rendimiento | Precio | Importe |
|---|---|---|---|---|---|
| O01OA030 | h | Oficial primera | 0.15 | 18.2 | 2.73 |
| O01OA070 | h | Peón ordinario | 0.15 | 17.06 | 2.56 |
| MAQ.GRU.01 | h | Camión con grua para 7 TM. | 0.035 | 45.39 | 1.59 |
| MAT.TUB.34 | ML | Tuberia PEAD DN-90 mm. PN-10 (material; 16/03/2021) | 1 | 2.81 | 2.81 |
| %6 CI | % | COSTES INDIRECTOS | 6 % | 9.69 | 0.58 |
|  |  | Total |  |  | 10.27 |

| Medición | Uds. | Largo | Parcial |
|---|---|---|---|
| Linea 5 enterrado | 1 | 61 | 61.00 |
| Total |  |  | 61 |

**U02RA010** M3 RELLENO DE ARENA PROCEDENTE DE MACHAQUEO, EN ASIENTO DE CONDUC.
31.33 M3 × 17.59 = 551.09
Relleno de arena en zanjas, extendido, humectación y compactación en capas de 20 cm de espesor, con un grado de compactación del 95 % del proctor modificado y nivelada para asiento de tuberías, incluso relleno lateralmente y hasta los riñones.

| Código | Ud | Descripción | Rendimiento | Precio | Importe |
|---|---|---|---|---|---|
| O01OA070 | h | Peón ordinario | 0.1 | 17.06 | 1.71 |
| P01AA031 | m3 | Arena de río 0/6 sin transporte (material) | 1 | 11.21 | 11.21 |
| M07W010 | t | km transporte áridos | 10 | 0.15 | 1.50 |
| M08CA110 | h | Cisterna agua s/camión 10.000 l. | 0.02 | 37.14 | 0.74 |
| M05RN010 | h | Retrocargadora neumáticos 50 CV | 0.02 | 35.25 | 0.71 |
| M08RL010 | h | Rodillo vibrante manual tándem 800 kg. | 0.1 | 7.2 | 0.72 |
| %6 CI | % | COSTES INDIRECTOS | 6 % | 16.59 | 1.00 |
|  |  | Total |  |  | 17.59 |

| Medición | Uds. | Largo | Ancho | Alto | Parcial |
|---|---|---|---|---|---|
| DN250 | 1 | 93 | 0.5 | 0.5 | 23.25 |
| DN90 | 1 | 61 | 0.4 | 0.4 | 9.76 |
|  | -1 | 17 | 0.099 |  | -1.68 |
| Total |  |  |  |  | 31.33 |

**U02RA022** M3 RELLENO DE ZANJAS CON GRAVILLA 6/12 MM
2.57 M3 × 12.92 = 33.20

| Medición | Uds. | Largo | Ancho | Alto | Parcial |
|---|---|---|---|---|---|
| DN355 | 1 | 17 | 0.5 | 0.5 | 4.25 |
|  | -1 | 17 | 0.099 |  | -1.68 |
| Total |  |  |  |  | 2.57 |

**U02RA125** M3 RELLENO CON MATERIAL ADECUADO DE PRÉSTAMOS O DE LA EXCAVACIÓN
211.94 M3 × 2.76 = 584.95

| Medición | Uds. | Largo | Parcial |
|---|---|---|---|
|  | 1 | 249.2 | 249.20 |
|  | -1 | 37.26 | -37.26 |
| Total |  |  | 211.94 |

**U02EZ011** M3 EXCAVACIÓN DE ZANJA, POZO O RECINTO CON SOSTENIMIENTO C/ MATERIA
249.2 M3 × 7.62 = 1898.90

| Medición | Uds. | Largo | Ancho | Alto | Parcial |
|---|---|---|---|---|---|
| DN250 | 1 | 93 | 0.8 | 2 | 148.80 |
| DN355 | 1 | 17 | 0.8 | 2 | 27.20 |
| DN90 | 1 | 61 | 0.6 | 2 | 73.20 |
| Total |  |  |  |  | 249.2 |

##### 2.12.1.3 CONDUCCIONES LÍNEA DE DESODORIZACIÓN
Importe: 22192.1

**U08PP125** ML TUBERÍA POLIPROPILENO Ø125 mm. AIREACIÓN (08/07/2010)
7 ML × 21.23 = 148.61
Tubería de polipropileno de diámetro DN 125 mm, incluso p.p. de uniones, piezas especiales y anclajes.

| Código | Ud | Descripción | Rendimiento | Precio | Importe |
|---|---|---|---|---|---|
| O01OA030 | h | Oficial primera | 0.2 | 18.2 | 3.64 |
| O01OA070 | h | Peón ordinario | 0.2 | 17.06 | 3.41 |
| MAQ.GRU.01 | h | Camión con grua para 7 TM. | 0.05 | 45.39 | 2.27 |
| MAT.TPP.125 | ML | TUBERÍA POLIPROPILENO Ø125 mm. AIREACIÓN (material; 16/03/2021) | 1 | 10.71 | 10.71 |
| %6 CI | % | COSTES INDIRECTOS | 6 % | 20.03 | 1.20 |
|  |  | Total |  |  | 21.23 |

| Medición | Uds. | Largo | Parcial |
|---|---|---|---|
| Linea 1 enterrado | 1 | 7 | 7.00 |
| Total |  |  | 7 |

**U08PP160** ML TUBERÍA POLIPROPILENO Ø160 mm. AIREACIÓN (08/07/2010)
21 ML × 23 = 483.00
Tubería de polipropileno de diámetro DN 160 mm, incluso p.p. de uniones, piezas especiales y anclajes.

| Código | Ud | Descripción | Rendimiento | Precio | Importe |
|---|---|---|---|---|---|
| O01OA030 | h | Oficial primera | 0.2 | 18.2 | 3.64 |
| O01OA070 | h | Peón ordinario | 0.2 | 17.06 | 3.41 |
| MAQ.GRU.01 | h | Camión con grua para 7 TM. | 0.05 | 45.39 | 2.27 |
| MAT.TPP.160 | ML | TUBERÍA POLIPROPILENO Ø160 mm. AIREACIÓN (material; 16/03/2021) | 1 | 12.38 | 12.38 |
| %6 CI | % | COSTES INDIRECTOS | 6 % | 21.70 | 1.30 |
|  |  | Total |  |  | 23 |

| Medición | Uds. | Largo | Parcial |
|---|---|---|---|
| Linea 3 aéreo | 1 | 6 | 6.00 |
| Linea 3 enterrado | 1 | 3 | 3.00 |
| Linea 5 aéreo | 1 | 10 | 10.00 |
| Linea 5 enterrado | 1 | 2 | 2.00 |
| Total |  |  | 21 |

**U08PP280** ML TUBERÍA POLIPROPILENO Ø280 mm. AIREACIÓN (08/07/2010)
18 ML × 34.7 = 624.60
Tubería de polipropileno de diámetro DN 280 mm, incluso p.p. de uniones, piezas especiales y anclajes.

| Código | Ud | Descripción | Rendimiento | Precio | Importe |
|---|---|---|---|---|---|
| O01OA030 | h | Oficial primera | 0.2 | 18.2 | 3.64 |
| O01OA070 | h | Peón ordinario | 0.2 | 17.06 | 3.41 |
| MAQ.GRU.01 | h | Camión con grua para 7 TM. | 0.05 | 45.39 | 2.27 |
| MAT.TPP.280 | ML | TUBERÍA POLIPROPILENO Ø280 mm. AIREACIÓN (material; 16/03/2021) | 1 | 23.42 | 23.42 |
| %6 CI | % | COSTES INDIRECTOS | 6 % | 32.74 | 1.96 |
|  |  | Total |  |  | 34.7 |

| Medición | Uds. | Largo | Parcial |
|---|---|---|---|
| Linea 1 aéreo | 1 | 15 | 15.00 |
| Linea 1 enterrado | 1 | 3 | 3.00 |
| Total |  |  | 18 |

**U08PP355** ML TUBERÍA POLIPROPILENO Ø355 mm. AIREACIÓN (08/07/2010)
8.5 ML × 49.31 = 419.14
Tubería de polipropileno de diámetro DN 355 mm, incluso p.p. de uniones, piezas especiales y anclajes.

| Código | Ud | Descripción | Rendimiento | Precio | Importe |
|---|---|---|---|---|---|
| O01OA030 | h | Oficial primera | 0.2 | 18.2 | 3.64 |
| O01OA070 | h | Peón ordinario | 0.2 | 17.06 | 3.41 |
| MAQ.GRU.01 | h | Camión con grua para 7 TM. | 0.05 | 45.39 | 2.27 |
| MAT.TPP.355 | ML | TUBERÍA POLIPROPILENO Ø355 mm. AIREACIÓN (material; 16/03/2021) | 1 | 37.2 | 37.20 |
| %6 CI | % | COSTES INDIRECTOS | 6 % | 46.52 | 2.79 |
|  |  | Total |  |  | 49.31 |

| Medición | Uds. | Largo | Parcial |
|---|---|---|---|
| Linea 4 enterrado | 1 | 8.5 | 8.50 |
| Total |  |  | 8.5 |

**U08PP400** ML TUBERÍA POLIPROPILENO Ø400 mm. AIREACIÓN (08/07/2010)
107.5 ML × 52.54 = 5648.05
Tubería de polipropileno de diámetro DN 400 mm, incluso p.p. de uniones, piezas especiales y anclajes.

| Código | Ud | Descripción | Rendimiento | Precio | Importe |
|---|---|---|---|---|---|
| O01OA030 | h | Oficial primera | 0.2 | 18.2 | 3.64 |
| O01OA070 | h | Peón ordinario | 0.2 | 17.06 | 3.41 |
| MAQ.GRU.01 | h | Camión con grua para 7 TM. | 0.05 | 45.39 | 2.27 |
| MAT.TPP.400 | ML | TUBERÍA POLIPROPILENO Ø400 mm. AIREACIÓN (material; 16/03/2021) | 1 | 40.25 | 40.25 |
| %6 CI | % | COSTES INDIRECTOS | 6 % | 49.57 | 2.97 |
|  |  | Total |  |  | 52.54 |

| Medición | Uds. | Largo | Parcial |
|---|---|---|---|
| Linea 6 enterrado | 1 | 99 | 99.00 |
| Linea 6 aéreo | 1 | 2 | 2.00 |
| Aéreo interior pretratamiento | 1 | 6.5 | 6.50 |
| Total |  |  | 107.5 |

**U08PP560** ML TUBERÍA POLIPROPILENO Ø560 mm. AIREACIÓN (08/07/2010)
6.56 ML × 96.41 = 632.45
Tubería de polipropileno de diámetro DN 560 mm, incluso p.p. de uniones, piezas especiales y anclajes.

| Código | Ud | Descripción | Rendimiento | Precio | Importe |
|---|---|---|---|---|---|
| O01OA030 | h | Oficial primera | 0.2 | 18.2 | 3.64 |
| O01OA070 | h | Peón ordinario | 0.2 | 17.06 | 3.41 |
| MAQ.GRU.01 | h | Camión con grua para 7 TM. | 0.05 | 45.39 | 2.27 |
| MAT.TPP.560 | ML | TUBERÍA POLIPROPILENO Ø560 mm. AIREACIÓN (material; 16/03/2021) | 1 | 81.63 | 81.63 |
| %6 CI | % | COSTES INDIRECTOS | 6 % | 90.95 | 5.46 |
|  |  | Total |  |  | 96.41 |

| Medición | Uds. | Largo | Parcial |
|---|---|---|---|
| Aéreo interior pretratamiento | 1 | 6.56 | 6.56 |
| Total |  |  | 6.56 |

**U08PP710** ML TUBERÍA POLIPROPILENO Ø710 mm. AIREACIÓN (08/07/2010)
9.84 ML × 112.72 = 1109.16
Tubería de polipropileno de diámetro DN 710 mm, incluso p.p. de uniones, piezas especiales y anclajes.

| Código | Ud | Descripción | Rendimiento | Precio | Importe |
|---|---|---|---|---|---|
| O01OA030 | h | Oficial primera | 0.2 | 18.2 | 3.64 |
| O01OA070 | h | Peón ordinario | 0.2 | 17.06 | 3.41 |
| MAQ.GRU.01 | h | Camión con grua para 7 TM. | 0.05 | 45.39 | 2.27 |
| MAT.TPP.710 | ML | TUBERÍA POLIPROPILENO Ø710 mm. AIREACIÓN (material; 16/03/2021) | 1 | 97.02 | 97.02 |
| %6 CI | % | COSTES INDIRECTOS | 6 % | 106.34 | 6.38 |
|  |  | Total |  |  | 112.72 |

| Medición | Uds. | Largo | Parcial |
|---|---|---|---|
| Aéreo interior pretratamiento | 1 | 9.84 | 9.84 |
| Total |  |  | 9.84 |

**U08PP800** ML TUBERÍA POLIPROPILENO Ø800 mm. AIREACIÓN (08/07/2010)
6.56 ML × 126.2 = 827.87
Tubería de polipropileno de diámetro DN 800 mm, incluso p.p. de uniones, piezas especiales y anclajes.

| Código | Ud | Descripción | Rendimiento | Precio | Importe |
|---|---|---|---|---|---|
| O01OA030 | h | Oficial primera | 0.2 | 18.2 | 3.64 |
| O01OA070 | h | Peón ordinario | 0.2 | 17.06 | 3.41 |
| MAQ.GRU.01 | h | Camión con grua para 7 TM. | 0.05 | 45.39 | 2.27 |
| MAT.TPP.800 | ML | TUBERÍA POLIPROPILENO Ø800 mm. AIREACIÓN (material; 16/03/2021) | 1 | 109.74 | 109.74 |
| %6 CI | % | COSTES INDIRECTOS | 6 % | 119.06 | 7.14 |
|  |  | Total |  |  | 126.2 |

| Medición | Uds. | Largo | Parcial |
|---|---|---|---|
| Aéreo interior pretratamiento | 1 | 6.56 | 6.56 |
| Total |  |  | 6.56 |

**U08PP900** ML TUBERÍA POLIPROPILENO Ø900 mm. AIREACIÓN (08/07/2010)
6.56 ML × 141.1 = 925.62
Tubería de polipropileno de diámetro DN900 mm, incluso p.p. de uniones, piezas especiales y anclajes.

| Código | Ud | Descripción | Rendimiento | Precio | Importe |
|---|---|---|---|---|---|
| O01OA030 | h | Oficial primera | 0.2 | 18.2 | 3.64 |
| O01OA070 | h | Peón ordinario | 0.2 | 17.06 | 3.41 |
| MAQ.GRU.01 | h | Camión con grua para 7 TM. | 0.05 | 45.39 | 2.27 |
| MAT.TPP.900 | ML | TUBERÍA POLIPROPILENO Ø800 mm. AIREACIÓN (material; 16/03/2021) | 1 | 123.79 | 123.79 |
| %6 CI | % | COSTES INDIRECTOS | 6 % | 133.11 | 7.99 |
|  |  | Total |  |  | 141.1 |

| Medición | Uds. | Largo | Parcial |
|---|---|---|---|
| Aéreo interior pretratamiento | 1 | 6.56 | 6.56 |
| Total |  |  | 6.56 |

**U08PP1000** ML TUBERÍA POLIPROPILENO Ø1000 mm. AIREACIÓN (08/07/2010)
32 ML × 158.83 = 5082.56
Tubería de polipropileno de diámetro DN 1000 mm, incluso p.p. de uniones, piezas especiales y anclajes.

| Código | Ud | Descripción | Rendimiento | Precio | Importe |
|---|---|---|---|---|---|
| O01OA030 | h | Oficial primera | 0.2 | 18.2 | 3.64 |
| O01OA070 | h | Peón ordinario | 0.2 | 17.06 | 3.41 |
| MAQ.GRU.01 | h | Camión con grua para 7 TM. | 0.05 | 45.39 | 2.27 |
| MAT.TPP.1000 | ML | TUBERÍA POLIPROPILENO Ø800 mm. AIREACIÓN (material; 16/03/2021) | 1 | 140.52 | 140.52 |
| %6 CI | % | COSTES INDIRECTOS | 6 % | 149.84 | 8.99 |
|  |  | Total |  |  | 158.83 |

| Medición | Uds. | Largo | Parcial |
|---|---|---|---|
| Aéreo interior pretratamiento | 1 | 32 | 32.00 |
| Total |  |  | 32 |

**U03AI020** kg ACERO INOX. AISI-316L EN SOPORTES DE TUBERIAS Y EQUIPOS MECÁNICO
300 kg × 9.57 = 2871.00

**U08RJ010** ML REJILLA DE ASPIRACIÓN 750X180 MM CON REGULACIÓN DE APERTURA (01/02/2021)
15 ML × 86.91 = 1303.65
Rejilla de apiración de lamas horizontales fijas con regulación de apertura de 750x180 mm, formada por rejilla de alumino, incluso marco y anclajes, colocada.

| Código | Ud | Descripción | Rendimiento | Precio | Importe |
|---|---|---|---|---|---|
| O01OA030 | h | Oficial primera | 0.2 | 18.2 | 3.64 |
| O01OA070 | h | Peón ordinario | 0.2 | 17.06 | 3.41 |
| MAT.MR.010 | ML | REJILLA DE ASPIRACIÓN 750X180 MM CON REGULACIÓN DE APERTURA (material; 16/03/2021) | 1 | 74.94 | 74.94 |
| %6 CI | % | COSTES INDIRECTOS | 6 % | 81.99 | 4.92 |
|  |  | Total |  |  | 86.91 |

| Medición | Uds. | Parcial |
|---|---|---|
| Aéreo interior pretratamiento | 15 | 15.00 |
| Total |  | 15 |

**U02RA010** M3 RELLENO DE ARENA PROCEDENTE DE MACHAQUEO, EN ASIENTO DE CONDUC.
2.39 M3 × 17.59 = 42.04

| Medición | Uds. | Largo | Ancho | Alto | Parcial |
|---|---|---|---|---|---|
| DN280 | 1 | 3 | 0.5 | 0.5 | 0.75 |
| DN160 | 1 | 5 | 0.4 | 0.4 | 0.80 |
| DN125 | 1 | 7 | 0.4 | 0.4 | 1.12 |
|  | -1 | 3 | 0.061 |  | -0.18 |
|  | -1 | 5 | 0.02 |  | -0.10 |
| Total |  |  |  |  | 2.39 |

**U02RA022** M3 RELLENO DE ZANJAS CON GRAVILLA 6/12 MM
25.38 M3 × 12.92 = 327.91

| Medición | Uds. | Largo | Ancho | Alto | Parcial |
|---|---|---|---|---|---|
| DN400 | 1 | 99 | 0.6 | 0.6 | 35.640 |
| DN355 | 1 | 8.5 | 0.6 | 0.6 | 3.060 |
|  | -1 | 99 | 0.126 |  | -12.474 |
|  | -1 | 8.5 | 0.099 |  | -0.842 |
| Total |  |  |  |  | 25.38 |

**U02RA125** M3 RELLENO CON MATERIAL ADECUADO DE PRÉSTAMOS O DE LA EXCAVACIÓN
137.88 M3 × 2.76 = 380.55

| Medición | Uds. | Largo | Parcial |
|---|---|---|---|
|  | 1 | 179.25 | 179.25 |
|  | -1 | 41.37 | -41.37 |
| Total |  |  | 137.88 |

**U02EZ011** M3 EXCAVACIÓN DE ZANJA, POZO O RECINTO CON SOSTENIMIENTO C/ MATERIA
179.25 M3 × 7.62 = 1365.89

| Medición | Uds. | Largo | Ancho | Alto | Parcial |
|---|---|---|---|---|---|
| DN400 | 1 | 99 | 1 | 1.5 | 148.50 |
| DN355 | 1 | 8.5 | 1 | 1.5 | 12.75 |
| DN280 | 1 | 3 | 0.8 | 1.5 | 3.60 |
| DN160 | 1 | 5 | 0.8 | 1.5 | 6.00 |
| DN125 | 1 | 7 | 0.8 | 1.5 | 8.40 |
| Total |  |  |  |  | 179.25 |

##### 2.12.1.4 CONDUCCIONES LÍNEA DE SOBRENADANTES Y VACIADOS
Importe: 12847.23

**E05SA040** UD TUBERÍA PVC SN8 DN160 PARA SANEAMIENTO CON JUNTA ELÁSTICA (01/02/2021)
7.5 UD × 17.73 = 132.98
Tubería de PVC compacto fabricada según norma AENOR UNE EN-1401 para saneamiento sin presión SN8 DN 160 mm. con junta elástica reforzada con anillo metálico, incluido el transporte, la colocación y parte proporcional de juntas y pruebas.

| Código | Ud | Descripción | Rendimiento | Precio | Importe |
|---|---|---|---|---|---|
| O01OA030 | h | Oficial primera | 0.1 | 18.2 | 1.82 |
| O01OA070 | h | Peón ordinario | 0.06 | 17.06 | 1.02 |
| U02009 | h | Camión grúa | 0.1 | 46.85 | 4.69 |
| IB361je | ML | Tubería de PVC y d=160 mm, clase SN8, con junta elástica (material; 16/03/2021) | 1.1 | 8.36 | 9.20 |
| %6 CI | % | COSTES INDIRECTOS | 6 % | 16.73 | 1.00 |
|  |  | Total |  |  | 17.73 |

| Medición | Uds. | Largo | Parcial |
|---|---|---|---|
| Linea 1 | 1 | 7.5 | 7.50 |
| Total |  |  | 7.5 |

**U04CP010** ML TUBERÍA PVC SN8 DN200 PARA SANEAMIENTO CON JUNTA ELÁSTICA
15.5 ML × 19.86 = 307.83

| Medición | Uds. | Largo | Parcial |
|---|---|---|---|
| Linea 2 | 1 | 7 | 7.00 |
| Linea 10 | 1 | 8.5 | 8.50 |
| Total |  |  | 15.5 |

**U04CP020** ML TUBERÍA PVC SN8 DN250 PARA SANEAMIENTO CON JUNTA ELÁSTICA (01/02/2021)
59.5 ML × 27.1 = 1612.45
Tubería de PVC compacto fabricada según norma AENOR UNE EN-1401 para saneamiento sin presión SN8 DN 250 mm. con junta elástica reforzada con anillo metálico, incluido el transporte, la colocación y parte proporcional de juntas y pruebas.

| Código | Ud | Descripción | Rendimiento | Precio | Importe |
|---|---|---|---|---|---|
| O01OA030 | h | Oficial primera | 0.1 | 18.2 | 1.82 |
| O01OA070 | h | Peón ordinario | 0.06 | 17.06 | 1.02 |
| U02009 | h | Camión grúa | 0.1 | 46.85 | 4.69 |
| MBN0222 | ml | Tubería de PVC y d=250 mm, clase SN8, con junta elástica (material; 16/03/2021) | 1 | 18.04 | 18.04 |
| %6 CI | % | COSTES INDIRECTOS | 6 % | 25.57 | 1.53 |
|  |  | Total |  |  | 27.1 |

| Medición | Uds. | Largo | Parcial |
|---|---|---|---|
| Linea 3 | 1 | 12 | 12.00 |
| Linea 4 | 1 | 6.5 | 6.50 |
| Linea 5 | 1 | 15 | 15.00 |
| Linea 7 | 1 | 12 | 12.00 |
| Linea 8 | 1 | 14 | 14.00 |
| Total |  |  | 59.5 |

**U04CP030** ML TUBERÍA PVC SN8 DN315 PARA SANEAMIENTO CON JUNTA ELÁSTICA (01/02/2021)
61 ML × 28.24 = 1722.64
Tubería de PVC compacto fabricada según norma AENOR UNE EN-1401 para saneamiento sin presión SN8 DN 315 mm. con junta elástica reforzada con anillo metálico, incluido el transporte, la colocación y parte proporcional de juntas y pruebas.

| Código | Ud | Descripción | Rendimiento | Precio | Importe |
|---|---|---|---|---|---|
| O01OA030 | h | Oficial primera | 0.35 | 18.2 | 6.37 |
| O01OA070 | h | Peón ordinario | 0.4 | 17.06 | 6.82 |
| MBN022 | ml | Tubería de PVC y d=200 mm, clase SN8, con junta elástica | 1.2 | 11.21 | 13.45 |
| %6 CI | % | COSTES INDIRECTOS | 6 % | 26.64 | 1.60 |
|  |  | Total |  |  | 28.24 |

| Medición | Uds. | Largo | Parcial |
|---|---|---|---|
| Linea 9 | 1 | 11 | 11.00 |
| Linea 11 | 1 | 50 | 50.00 |
| Total |  |  | 61 |

**U04CP068** ML TUBERÍA PEAD PE100 Ø75 mm. PN10 (08/07/2010)
57 ML × 9.77 = 556.89
Tubería enterrada de PEAD-PE100 con banda azul según norma UNE EN12201, de sección circular y unión por soldadura a tope o manguito electrosoldado, de 75 mm. de diámetro nominal, PN10, colocada, con p.p. de manguito o soldadura, i.p.p. de puesta a disposición en obra de equipo de soldadura, transporte, colocación y pruebas.

| Código | Ud | Descripción | Rendimiento | Precio | Importe |
|---|---|---|---|---|---|
| O01OA030 | h | Oficial primera | 0.15 | 18.2 | 2.73 |
| O01OA070 | h | Peón ordinario | 0.15 | 17.06 | 2.56 |
| MAQ.GRU.01 | h | Camión con grua para 7 TM. | 0.035 | 45.39 | 1.59 |
| MAT.TUB.33 | ML | Tuberia PEAD DN-75 mm. PN-10 (material; 16/03/2021) | 1 | 2.34 | 2.34 |
| %6 CI | % | COSTES INDIRECTOS | 6 % | 9.22 | 0.55 |
|  |  | Total |  |  | 9.77 |

| Medición | Uds. | Largo | Parcial |
|---|---|---|---|
| Linea 13 enterrada | 1 | 34 | 34.00 |
| Linea 15 | 1 | 23 | 23.00 |
| Total |  |  | 57 |

**U04PR470** ud POZO HM M-H IN SITU D= 100 cm. H= 2,00 m.
8 ud × 597.24 = 4777.92
Pozo de registro completo de 100 cm. de diámetro interior y 2 m. de altura útil interior, formado por solera de hormigón HA-25/P/40/l, de 20 cm. de espesor, ligeramente armada con mallazo, cuerpo del pozo de hormigón en masa HM-20/P/40/l encofrado a una cara y 20 cm. de espesor con encofrado metálico mediante molde de cuerpo y otro para formación de cono asimétrico de 40 cm. de altura como brocal para 20 posturas, con cierre de marco y tapa de fundición, recibido de pates, con medios auxiliares, sin medir la excavación y con relleno perimetral al tiempo que se ejecuta la formación del pozo.

| Código | Ud | Descripción | Rendimiento | Precio | Importe |
|---|---|---|---|---|---|
| O01OA030 | h | Oficial primera | 6 | 18.2 | 109.20 |
| O01OA060 | h | Peón especializado | 3 | 17.06 | 51.18 |
| M05EN020 | h | Excav.hidráulica neumáticos 84 CV (maquinaria) | 2 | 45.85 | 91.70 |
| P01HA010 | m3 | Hormigón HA-25/P/20/I central | 0.385 | 53.11 | 20.45 |
| P03AM070 | m2 | Malla 15x30x5 1,564 kg/m2 (material) | 1.539 | 0.94 | 1.45 |
| P01HM020 | m3 | Hormigón HM-20/P/40/I central (material) | 1.508 | 51.24 | 77.27 |
| M13EF250 | m | Encof. met. anillo pozo D=100 cm (maquinaria) | 0.08 | 996.45 | 79.72 |
| M13EF200 | ud | Enco. met. cono pozo (100/60-40) (maquinaria) | 0.05 | 394.83 | 19.74 |
| P02EPW010 | ud | Pates PP 30x25 (material) | 6 | 4.83 | 28.98 |
| P02EPT020 | ud | Cerco/tapa FD/40Tn junta insonoriz.D=60 (material) | 1 | 83.74 | 83.74 |
| %6 CI | % | COSTES INDIRECTOS | 6 % | 563.43 | 33.81 |
|  |  | Total |  |  | 597.24 |

Claves: medición, cono, diámetro, encofrar, brocal, registro, molde, metal, cara, masa, armadura, ligero, solera, pozo, interior, fundición, cierre, marco, hormigón, tapa, medio, auxiliar, excavación, relleno, perímetro, tiempo, ejecución, asimétrico, mallazo

**AL130** ud ARQUETA PASO DERIVACIÓN 40x40x60 (25/05/2007)
1 ud × 75.15 = 75.15
Arqueta prefabricada 40x40x60 cm libres, para paso, derivación o toma de tierra, con marco y tapa cuadrada 40x40 cm en fundición, medida la unidad ejecutada en obra.

| Código | Ud | Descripción | Rendimiento | Precio | Importe |
|---|---|---|---|---|---|
| O01OA030 | h | Oficial primera | 0.5 | 18.2 | 9.10 |
| O01OA040 | h | Oficial segunda | 0.5 | 17.8 | 8.90 |
| PIEW.2a | ud | Arqueta 40x40 cm con marco y tapa fundición (material; 30/07/2018) | 1 | 51.51 | 51.51 |
| %2 AUX | % | MEDIOS AUXILIARES | 2 % | 69.51 | 1.39 |
| %6 CI | % | COSTES INDIRECTOS | 6 % | 70.90 | 4.25 |
|  |  | Total |  |  | 75.15 |

Claves: obra, pie, cerco, macizo, ladrillo, ejecución, arqueta, tapa, hormigón, fábrica, areno, cemento, mortero, solera, tierra, río, cuadrado, interior, paso, fundición, enfoscado, toma, derivación

**U04PR490** UD SUMIDERO SIFÓNICO DE RECOGIDA INSTALADO EN CALZADA (17/07/2018)
1 UD × 162.5 = 162.50
Sumidero sifónico de recogida de pluviales en calzadas compuesto por solera de hormigón en masa de 15 N/mm2 de resistencia característica, paredes de 1/2 pie de ladrillo macizo de 1/2 pie enfoscado, incluso marco, rejilla de fundición y unión a pozo, totalmente instalado.

| Código | Ud | Descripción | Rendimiento | Precio | Importe |
|---|---|---|---|---|---|
| PSEC01 | m2 | PUERTA SECCIONAL INDUSTRIAL MOTORIZADA CON APERTURA AUTOMÁTICA | 228.8 | 0.67 | 153.30 |
| %6 CI | % | COSTES INDIRECTOS | 6 % | 153.30 | 9.20 |
|  |  | Total |  |  | 162.5 |

| Medición | Uds. | Parcial |
|---|---|---|
| Bajo silo de fangos | 1 | 1.00 |
| Total |  | 1 |

**U02RA010** M3 RELLENO DE ARENA PROCEDENTE DE MACHAQUEO, EN ASIENTO DE CONDUC.
22.09 M3 × 17.59 = 388.56

| Medición | Uds. | Largo | Ancho | Alto | Parcial |
|---|---|---|---|---|---|
| DN160 | 1 | 7.5 | 0.4 | 0.4 | 1.200 |
| DN200 | 1 | 15.5 | 0.4 | 0.4 | 2.480 |
| DN250 | 1 | 59.5 | 0.5 | 0.5 | 14.875 |
| DN75 | 1 | 57 | 0.4 | 0.4 | 9.120 |
|  | -1 | 75 | 0.02 |  | -1.500 |
|  | -1 | 15.5 | 0.031 |  | -0.481 |
|  | -1 | 73.5 | 0.049 |  | -3.602 |
| Total |  |  |  |  | 22.09 |

**U02RA022** M3 RELLENO DE ZANJAS CON GRAVILLA 6/12 MM
10.49 M3 × 12.92 = 135.53

| Medición | Uds. | Largo | Ancho | Alto | Parcial |
|---|---|---|---|---|---|
| DN315 | 1 | 61 | 0.5 | 0.5 | 15.25 |
|  | -1 | 61 | 0.078 |  | -4.76 |
| Total |  |  |  |  | 10.49 |

**U02RA125** M3 RELLENO CON MATERIAL ADECUADO DE PRÉSTAMOS O DE LA EXCAVACIÓN
255.08 M3 × 2.76 = 704.02

| Medición | Uds. | Largo | Parcial |
|---|---|---|---|
|  | 1 | 298 | 298.000 |
|  | -1 | 27.675 | -27.675 |
|  | -1 | 15.25 | -15.250 |
| Total |  |  | 255.08 |

**U02EZ011** M3 EXCAVACIÓN DE ZANJA, POZO O RECINTO CON SOSTENIMIENTO C/ MATERIA
298 M3 × 7.62 = 2270.76

| Medición | Uds. | Largo | Ancho | Alto | Parcial |
|---|---|---|---|---|---|
| DN160 | 1 | 7.5 | 0.8 | 2 | 12.00 |
| DN200 | 1 | 15.5 | 0.8 | 2 | 24.80 |
| DN250 | 1 | 59.5 | 0.8 | 2 | 95.20 |
| DN315 | 1 | 61 | 0.8 | 2 | 97.60 |
| DN75 | 1 | 57 | 0.6 | 2 | 68.40 |
| Total |  |  |  |  | 298 |

##### 2.12.1.5 CONDUCCIONES LÍNEA DE AIRE
Importe: 8316.64

**I02TA250** ML TUBERÍA DE ACERO INOXIDABLE AISI-316L DN 250
108 ML × 58.59 = 6327.72

| Medición | Uds. | Largo | Parcial |
|---|---|---|---|
| Aire. Linea 3 enterrada | 1 | 55 | 55.00 |
| Aire. Linea 2 enterrada | 1 | 53 | 53.00 |
| Total |  |  | 108 |

**U02RA010** M3 RELLENO DE ARENA PROCEDENTE DE MACHAQUEO, EN ASIENTO DE CONDUC.
21.71 M3 × 17.59 = 381.88

| Medición | Uds. | Largo | Ancho | Alto | Parcial |
|---|---|---|---|---|---|
| DN250 | 1 | 108 | 0.5 | 0.5 | 27.00 |
|  | -1 | 108 | 0.049 |  | -5.29 |
| Total |  |  |  |  | 21.71 |

**U02RA125** M3 RELLENO CON MATERIAL ADECUADO DE PRÉSTAMOS O DE LA EXCAVACIÓN
135 M3 × 2.76 = 372.60

| Medición | Uds. | Largo | Parcial |
|---|---|---|---|
|  | 1 | 162 | 162.00 |
|  | -1 | 27 | -27.00 |
| Total |  |  | 135 |

**U02EZ011** M3 EXCAVACIÓN DE ZANJA, POZO O RECINTO CON SOSTENIMIENTO C/ MATERIA
162 M3 × 7.62 = 1234.44

| Medición | Uds. | Largo | Ancho | Alto | Parcial |
|---|---|---|---|---|---|
| DN250 | 1 | 108 | 1 | 1.5 | 162.00 |
| Total |  |  |  |  | 162 |

##### 2.12.1.6 CONDUCCIONES LÍNEA DE ALIVIO Y BY-PASS
Importe: 131700.7

**U04CP130** ML TUBERÍA PRFV Ø1000 mm. SN 10000. (08/07/2010)
41 ML × 189.74 = 7779.34
Tubería enterrada de saneamiento de poliéster reforzado con fibra de vidrio, de sección circular y unión por manguito de conexión, de 1.000 mm. de diámetro nominal y una rigidez SN=10000 N/m2, colocada en zanja, con p.p. de manguito, sin incluir la excavación ni el relleno posterior de la zanja, incluso transporte, colocación y pruebas.

| Código | Ud | Descripción | Rendimiento | Precio | Importe |
|---|---|---|---|---|---|
| O01OA030 | h | Oficial primera | 0.2 | 18.2 | 3.64 |
| O01OA070 | h | Peón ordinario | 0.2 | 17.06 | 3.41 |
| MAQ.GRU.01 | h | Camión con grua para 7 TM. | 0.05 | 45.39 | 2.27 |
| MAT.TUB.015 | ML | Tubería PRFV SN=10000 D=1000 mm, i/ p.p. de manguito de conexión. (material; 08/07/2010) | 1 | 169.68 | 169.68 |
| %6 CI | % | COSTES INDIRECTOS | 6 % | 179.00 | 10.74 |
|  |  | Total |  |  | 189.74 |

| Medición | Uds. | Largo | Parcial |
|---|---|---|---|
| Linea 2. Alivio general agua pretratada | 1 | 41 | 41.00 |
| Total |  |  | 41 |

**U04CP105** ML TUBERÍA PRFV Ø2000 mm. SN 10000. (08/07/2010)
143 ML × 336.15 = 48069.45
Tubería enterrada de saneamiento de poliéster reforzado con fibra de vidrio, de sección circular y unión por manguito de conexión, de 2.000 mm. de diámetro nominal y una rigidez SN=10000 N/m2, colocada en zanja, con p.p. de manguito, sin incluir la excavación ni el relleno posterior de la zanja, incluso transporte, colocación y pruebas.

| Código | Ud | Descripción | Rendimiento | Precio | Importe |
|---|---|---|---|---|---|
| O01OA030 | h | Oficial primera | 0.2 | 18.2 | 3.64 |
| O01OA070 | h | Peón ordinario | 0.2 | 17.06 | 3.41 |
| MAQ.GRU.01 | h | Camión con grua para 7 TM. | 0.05 | 45.39 | 2.27 |
| MAT.TUB.014 | ML | Tubería PRFV SN=10000 D=2000 mm. (material; 16/03/2021) | 1 | 307.8 | 307.80 |
| %6 CI | % | COSTES INDIRECTOS | 6 % | 317.12 | 19.03 |
|  |  | Total |  |  | 336.15 |

| Medición | Uds. | Largo | Parcial |
|---|---|---|---|
| Linea 1. Alivio general agua bruta | 1 | 69 | 69.00 |
|  | 1 | 9 | 9.00 |
|  | 1 | 65 | 65.00 |
| Total |  |  | 143 |

**U04PR740** ml SUPL. POZO TIPO 10A (D=1000)
9.55 ml × 1468.32 = 14022.46
Suplemento de pozo de registro tipo 10A (d=1000), alineación recta o quiebro, encofrados, hormigón HA-30-B-20-IIIa+Qb, armaduras, juntas de estanqueidad, excavación, entibación, escalera en AISI 316 L, pates, totalmente ejecutado según planos.

| Código | Ud | Descripción | Rendimiento | Precio | Importe |
|---|---|---|---|---|---|
| O01OA020 | h | Capataz | 0.5 | 18.35 | 9.18 |
| O01OA030 | h | Oficial primera | 22 | 18.2 | 400.40 |
| O01OA070 | h | Peón ordinario | 21.829 | 17.06 | 372.40 |
| M05EN030 | h | Excav.hidráulica neumáticos 100 CV | 0.035 | 52.9 | 1.85 |
| M07CB030 | h | Camión basculante 6x4 de 20 t (maquinaria; 02/01/2016) | 0.035 | 39.01 | 1.37 |
| M01DA050 | h | Bomba autoaspirante diesel 42,5 CV | 0.025 | 11.3 | 0.28 |
| MAT.REL.13 | m3 | Material seleccionado granular, puesto en obra (material; 02/02/2021) | 0.6 | 2.91 | 1.75 |
| M07W080 | t | km transporte tierras en obra (maquinaria) | 1.5 | 0.56 | 0.84 |
| M08CA110 | h | Cisterna agua s/camión 10.000 l. | 0.09 | 37.14 | 3.34 |
| M08RL020 | h | Rodillo manual lanza tándem 800 kg (maquinaria; 02/01/2016) | 0.045 | 6 | 0.27 |
| M11HV120 | h | Aguja eléct.c/convertid.gasolina D=79mm. | 0.015 | 9.06 | 0.14 |
| M06CM030 | h | Compre.port.diesel m.p. 5 m3/min 7 bar | 0.015 | 6.71 | 0.10 |
| M01HA010 | h | Autob.hormig.h.40 m3,pluma<=32m. | 0.03 | 176.32 | 5.29 |
| M07W110 | m3 | km transporte hormigón | 15.6 | 0.36 | 5.62 |
| MAQ.HOR.12 | H | Taladro eléctrico 500 w. | 0.065 | 0.34 | 0.02 |
| P01HA030 | m3 | Hormigón HA-30 central (material) | 3.88 | 56.38 | 218.75 |
| P03ACC080 | kg | Acero corrugado B 500 S/SD | 194 | 0.71 | 137.74 |
| P03AAA020 | kg | Alambre atar 1,30 mm. | 0.009 | 0.58 | 0.01 |
| P01EM270 | m3 | Madera pino para entibaciones (material) | 0.02 | 134.25 | 2.69 |
| M13EM030 | m2 | Tablero encofrar 22 mm. 4 p. | 27.4 | 1.73 | 47.40 |
| P01EB010 | m3 | Tablón pino 2,50/5,50x205x76 | 0.025 | 146.23 | 3.66 |
| P01DC040 | l | Desencofrante p/encofrado metálico | 0.15 | 1.57 | 0.24 |
| P01UC030 | kg | Puntas 20x100 | 0.015 | 5.88 | 0.09 |
| MAT.ACC.30 | UD | Pate de polipropeno. | 3 | 5.74 | 17.22 |
| P06SI241 | m2 | Placa poliestireno expandido e=30 mm a colocar en juntas (material; 27/01/2021) | 0.45 | 2.14 | 0.96 |
| 09220 | m | Escalera de acero inoxidable aisi 316l tipo I y II (material; 15/05/2010) | 1 | 74.03 | 74.03 |
| U03062 | m | Barandilla tubular AISI-304 | 0.3 | 89.9 | 26.97 |
| P34CC010 | m | Cadena de seguridad (material; 15/05/2010) | 0.3 | 40.82 | 12.25 |
| %3 AUX | % | MEDIOS AUXILIARES | 3 % | 1344.86 | 40.35 |
| %6 CI | % | COSTES INDIRECTOS | 6 % | 1385.21 | 83.11 |
|  |  | Total |  |  | 1468.32 |

| Medición | Uds. | Largo | Parcial |
|---|---|---|---|
|  | 1 | 4.55 | 4.55 |
|  | 2 | 2.5 | 5.00 |
| Total |  |  | 9.55 |

**U02RA022** M3 RELLENO DE ZANJAS CON GRAVILLA 6/12 MM
782.8 M3 × 12.92 = 10113.78

| Medición | Uds. | Largo | Parcial |
|---|---|---|---|
| DN1000 | 1 | 47.2 | 47.20 |
| DN2000 | 1 | 735.6 | 735.60 |
| Total |  |  | 782.8 |

**U02RA125** M3 RELLENO CON MATERIAL ADECUADO DE PRÉSTAMOS O DE LA EXCAVACIÓN
1723.1 M3 × 2.76 = 4755.76

| Medición | Uds. | Largo | Parcial |
|---|---|---|---|
| D1000 | 1 | 36.3 | 36.30 |
| D2000 | 1 | 1686.8 | 1686.80 |
| Total |  |  | 1723.1 |

**U02EZ011** M3 EXCAVACIÓN DE ZANJA, POZO O RECINTO CON SOSTENIMIENTO C/ MATERIA
3001.5 M3 × 7.62 = 22871.43

| Medición | Uds. | Largo | Parcial |
|---|---|---|---|
| DN1000 | 1 | 88 | 88.00 |
| DN2000 | 1 | 2913.5 | 2913.50 |
| Total |  |  | 3001.5 |

**U02SE010** M2 ENTIBACIÓN CUAJADA EN POZOS, ZANJAS Y RECINTOS A BASE DOBLES GUÍ
1252 M2 × 19.24 = 24088.48
Entibación cuajada en pozos, zanjas y recintos a base de dobles guías y paneles deslizantes, sin limite de altura, incluidos los acodalamientos o marcos formados por largueros metálicos unidos por codales de extensión regulables, incluso todos los medios auxiliares necesarios como protecciones de seguridad y salud y posterior desentibado.

| Código | Ud | Descripción | Rendimiento | Precio | Importe |
|---|---|---|---|---|---|
| O01OA030 | h | Oficial primera | 0.83 | 18.2 | 15.11 |
| P01EM270 | m3 | Madera pino para entibaciones | 0.02 | 134.25 | 2.69 |
| P01UC030 | kg | Puntas 20x100 | 0.06 | 5.88 | 0.35 |
| %6 CI | % | COSTES INDIRECTOS | 6 % | 18.15 | 1.09 |
|  |  | Total |  |  | 19.24 |

Claves: tablón, madero, entibación, tablero, codal, medio, auxiliar, correa, zanja

| Medición | Uds. | Largo | Parcial |
|---|---|---|---|
| Alivio DN2000 | 1 | 1252 | 1252.00 |
| Total |  |  | 1252 |

#### 2.12.2 REDES DE URBANIZACIÓN (01/03/1999)
Importe: 64274.33

##### 2.12.2.1 RED DE PLUVIALES (01/03/1999)
Importe: 23771.4

**U02EZ011** M3 EXCAVACIÓN DE ZANJA, POZO O RECINTO CON SOSTENIMIENTO C/ MATERIA
238.24 M3 × 7.62 = 1815.39

| Medición | Uds. | Largo | Ancho | Alto | Parcial |
|---|---|---|---|---|---|
| DN315 | 1 | 9 | 0.8 | 1.2 | 8.64 |
| DN250 | 1 | 211 | 0.8 | 1 | 168.80 |
| DN200 | 1 | 76 | 0.8 | 1 | 60.80 |
| Total |  |  |  |  | 238.24 |

**U02RA030** M3 RELLENO DE ZANJAS CON MATERIAL GRANULAR SELECCIONADO EXCAVACIÓN
164.24 M3 × 5.53 = 908.25
Relleno de zanjas con material granular seleccionado de protección procedente de la propia excavación segun características recogidas en el pliego de prescripciones tecnicas particulares del proyecto, incluido el suministro, extendido y compactado manual en tongadas de 15 cm. de espesor máximo y una densidad no inferior al 95% del proctor normal.

| Código | Ud | Descripción | Rendimiento | Precio | Importe |
|---|---|---|---|---|---|
| O01OA070 | h | Peón ordinario | 0.03 | 17.06 | 0.51 |
| M08CA110 | h | Cisterna agua s/camión 10.000 l. | 0.06 | 37.14 | 2.23 |
| M05RN010 | h | Retrocargadora neumáticos 50 CV | 0.06 | 35.25 | 2.12 |
| M08RL010 | h | Rodillo vibrante manual tándem 800 kg. | 0.05 | 7.2 | 0.36 |
| %6 CI | % | COSTES INDIRECTOS | 6 % | 5.22 | 0.31 |
|  |  | Total |  |  | 5.53 |

| Medición | Uds. | Largo | Parcial |
|---|---|---|---|
|  | 1 | 238.24 | 238.24 |
|  | -1 | 74 | -74.00 |
| Total |  |  | 164.24 |

**U02RA010** M3 RELLENO DE ARENA PROCEDENTE DE MACHAQUEO, EN ASIENTO DE CONDUC.
63.03 M3 × 17.59 = 1108.70

| Medición | Uds. | Largo | Ancho | Alto | Parcial |
|---|---|---|---|---|---|
| DN315 | 1 | 9 | 0.5 | 0.5 | 2.250 |
| DN250 | 1 | 76 | 0.5 | 0.5 | 19.000 |
| DN200 | 1 | 211 | 0.5 | 0.5 | 52.750 |
|  | -1 | 9 | 0.078 |  | -0.702 |
|  | -1 | 76 | 0.049 |  | -3.724 |
|  | -1 | 211 | 0.031 |  | -6.541 |
| Total |  |  |  |  | 63.03 |

**U04CP030** ML TUBERÍA PVC SN8 DN315 PARA SANEAMIENTO CON JUNTA ELÁSTICA
9 ML × 28.24 = 254.16

**U04CP010** ML TUBERÍA PVC SN8 DN200 PARA SANEAMIENTO CON JUNTA ELÁSTICA
211 ML × 19.86 = 4190.46

| Medición | Uds. | Largo | Parcial |
|---|---|---|---|
|  | 1 | 50 | 50.00 |
|  | 1 | 20 | 20.00 |
|  | 1 | 31 | 31.00 |
|  | 1 | 8 | 8.00 |
|  | 1 | 20 | 20.00 |
|  | 1 | 48 | 48.00 |
|  | 1 | 22 | 22.00 |
|  | 1 | 12 | 12.00 |
| Total |  |  | 211 |

**U04CP020** ML TUBERÍA PVC SN8 DN250 PARA SANEAMIENTO CON JUNTA ELÁSTICA
76 ML × 27.1 = 2059.60

| Medición | Uds. | Largo | Parcial |
|---|---|---|---|
|  | 1 | 5 | 5.00 |
|  | 1 | 26 | 26.00 |
|  | 1 | 45 | 45.00 |
| Total |  |  | 76 |

**U04PR470** ud POZO HM M-H IN SITU D= 100 cm. H= 2,00 m.
5 ud × 597.24 = 2986.20

**U04PR490** UD SUMIDERO SIFÓNICO DE RECOGIDA INSTALADO EN CALZADA
2 UD × 162.5 = 325.00

**U04PR475** ML CUNETA DE DESMONTE REVESTIDA
499.2 ML × 13.54 = 6759.17
Ejecución de cuneta revestida con hormigón HM-20, de profundidad 0,3 m y anchura 0,6 m, incluyendo excavación y perfilado, totalmente terminada.

| Código | Ud | Descripción | Rendimiento | Precio | Importe |
|---|---|---|---|---|---|
| O01OA030 | h | Oficial primera | 0.2 | 18.2 | 3.64 |
| O01OA070 | h | Peón ordinario | 0.2 | 17.06 | 3.41 |
| M05EC040 | h | Excavadora hidráulica cadenas 310 CV | 0.003 | 122.95 | 0.37 |
| M05PN030 | h | Pala cargadora neumáticos 200 CV/3,7m3 | 0.004 | 56.41 | 0.23 |
| M07CB020 | h | Camión basculante 4x4 14 t. | 0.004 | 40.19 | 0.16 |
| P00035 | m3 | Hormigón HNE-20/P/20/IIa de central (material; 24/07/2017) | 0.1 | 49.62 | 4.96 |
| %6 CI | % | COSTES INDIRECTOS | 6 % | 12.77 | 0.77 |
|  |  | Total |  |  | 13.54 |

| Medición | Uds. | Largo | Parcial |
|---|---|---|---|
|  | 1 | 4.2 | 4.20 |
|  | 1 | 55 | 55.00 |
| Cabeza talud | 1 | 237 | 237.00 |
| Pie talud desmonte | 1 | 182 | 182.00 |
| En bajantes | 1 | 7 | 7.00 |
|  | 1 | 2 | 2.00 |
|  | 1 | 7 | 7.00 |
|  | 1 | 5 | 5.00 |
| Total |  |  | 499.2 |

**U04PR491** m CANALETA PREFABRICADA DE DRENAJE CON REJILLA (17/07/2018)
20 m × 24.15 = 483.00
Canaleta prefabricada de hormigón polímero, de 1000 mm de longitud, 127 mm de ancho exterior, 100 mm de ancho interior y 95 mm de altura, con rejilla nervada de acero galvanizado, clase A-15 según UNE-EN 124, con sistema de fijación rápida por presión, colocada sobre solera de hormigón en masa HM-20/B/20/I de 10 cm de espesor. Incluso accesorios de montaje, piezas especiales y elementos de sujeción.

| Código | Ud | Descripción | Rendimiento | Precio | Importe |
|---|---|---|---|---|---|
| PSEC01 | m2 | PUERTA SECCIONAL INDUSTRIAL MOTORIZADA CON APERTURA AUTOMÁTICA | 34 | 0.67 | 22.78 |
| %6 CI | % | COSTES INDIRECTOS | 6 % | 22.78 | 1.37 |
|  |  | Total |  |  | 24.15 |

**U04PR492** m PASO SALVACUNETAS (17/07/2018)
6.5 m × 47.58 = 309.27
Paso salvacunetas de 0,50 m de diametro en accesos a caminos o parcelas, incluso parte proporcional de boquillas y adaptación a cunetas en sus extremos, según planos, completamente terminado.

| Código | Ud | Descripción | Rendimiento | Precio | Importe |
|---|---|---|---|---|---|
| PSEC01 | m2 | PUERTA SECCIONAL INDUSTRIAL MOTORIZADA CON APERTURA AUTOMÁTICA | 67 | 0.67 | 44.89 |
| %6 CI | % | COSTES INDIRECTOS | 6 % | 44.89 | 2.69 |
|  |  | Total |  |  | 47.58 |

**U04PR494** ud CONEXIÓN CUNETA A POZO (17/07/2018)
11 ud × 159.8 = 1757.80
Conexión de cuneta a colector, incluyendo arenero y tubería de PVC 315 mm.

| Código | Ud | Descripción | Rendimiento | Precio | Importe |
|---|---|---|---|---|---|
| PSEC01 | m2 | PUERTA SECCIONAL INDUSTRIAL MOTORIZADA CON APERTURA AUTOMÁTICA | 225 | 0.67 | 150.75 |
| %6 CI | % | COSTES INDIRECTOS | 6 % | 150.75 | 9.05 |
|  |  | Total |  |  | 159.8 |

| Medición | Uds. | Parcial |
|---|---|---|
|  | 2 | 2.00 |
|  | 9 | 9.00 |
| Total |  | 11 |

**E05SA042** ud ARQUETA RED DE SNTO. DE 40x40x40 TAPA FUNDICIÓN
10 ud × 81.44 = 814.40

##### 2.12.2.2 RED DE FECALES
Importe: 4692.4

**U04CP020** ML TUBERÍA PVC SN8 DN250 PARA SANEAMIENTO CON JUNTA ELÁSTICA
14 ML × 27.1 = 379.40

| Medición | Uds. | Largo | Parcial |
|---|---|---|---|
| Fecales linea 1 | 1 | 14 | 14.00 |
| Total |  |  | 14 |

**U04CP030** ML TUBERÍA PVC SN8 DN315 PARA SANEAMIENTO CON JUNTA ELÁSTICA
85.5 ML × 28.24 = 2414.52

| Medición | Uds. | Largo | Parcial |
|---|---|---|---|
| Fecales Linea 2 | 1 | 21.5 | 21.50 |
|  | 1 | 50 | 50.00 |
|  | 1 | 14 | 14.00 |
| Total |  |  | 85.5 |

**AL130** ud ARQUETA PASO DERIVACIÓN 40x40x60
1 ud × 75.15 = 75.15

**U02RA010** M3 RELLENO DE ARENA PROCEDENTE DE MACHAQUEO, EN ASIENTO DE CONDUC.
2.81 M3 × 17.59 = 49.43

| Medición | Uds. | Largo | Ancho | Alto | Parcial |
|---|---|---|---|---|---|
| DN250 | 1 | 14 | 0.5 | 0.5 | 3.50 |
|  | -1 | 14 | 0.049 |  | -0.69 |
| Total |  |  |  |  | 2.81 |

**U02RA022** M3 RELLENO DE ZANJAS CON GRAVILLA 6/12 MM
14.71 M3 × 12.92 = 190.05

| Medición | Uds. | Largo | Ancho | Alto | Parcial |
|---|---|---|---|---|---|
| DN315 | 1 | 85.5 | 0.5 | 0.5 | 21.38 |
|  | -1 | 85.5 | 0.078 |  | -6.67 |
| Total |  |  |  |  | 14.71 |

**U02RA125** M3 RELLENO CON MATERIAL ADECUADO DE PRÉSTAMOS O DE LA EXCAVACIÓN
134.33 M3 × 2.76 = 370.75

| Medición | Uds. | Largo | Parcial |
|---|---|---|---|
|  | 1 | 159.2 | 159.200 |
|  | -1 | 21.375 | -21.375 |
|  | -1 | 3.5 | -3.500 |
| Total |  |  | 134.33 |

**U02EZ011** M3 EXCAVACIÓN DE ZANJA, POZO O RECINTO CON SOSTENIMIENTO C/ MATERIA
159.2 M3 × 7.62 = 1213.10

| Medición | Uds. | Largo | Ancho | Alto | Parcial |
|---|---|---|---|---|---|
| DN250 | 1 | 14 | 0.8 | 2 | 22.40 |
| DN315 | 1 | 85.5 | 0.8 | 2 | 136.80 |
| Total |  |  |  |  | 159.2 |

##### 2.12.2.3 RED DE ABASTECIMIENTO Y AGUA DE SERVICIO
Importe: 9952.47

**U04CP068** ML TUBERÍA PEAD PE100 Ø75 mm. PN10
327 ML × 9.77 = 3194.79

| Medición | Uds. | Largo | Parcial |
|---|---|---|---|
|  | 1 | 50 | 50.00 |
|  | 1 | 26 | 26.00 |
|  | 1 | 60 | 60.00 |
|  | 1 | 111 | 111.00 |
|  | 1 | 80 | 80.00 |
| Total |  |  | 327 |

**U04CP070** ML TUBERÍA PEAD PE100 Ø110 mm. PN10 (08/07/2010)
54 ML × 12.12 = 654.48
Tubería enterrada de PEAD-PE100 con banda azul según norma UNE EN12201, de sección circular y unión por soldadura a tope o manguito electrosoldado, de 110 mm. de diámetro nominal, PN10, colocada, con p.p. de manguito o soldadura, i.p.p. de puesta a disposición en obra de equipo de soldadura, transporte, colocación y pruebas.

| Código | Ud | Descripción | Rendimiento | Precio | Importe |
|---|---|---|---|---|---|
| O01OA030 | h | Oficial primera | 0.15 | 18.2 | 2.73 |
| O01OA070 | h | Peón ordinario | 0.15 | 17.06 | 2.56 |
| MAQ.GRU.01 | h | Camión con grua para 7 TM. | 0.035 | 45.39 | 1.59 |
| MAT.TUB.36 | ML | Tuberia PEAD DN-110 mm. PN-10 (material; 16/03/2021) | 1 | 4.55 | 4.55 |
| %6 CI | % | COSTES INDIRECTOS | 6 % | 11.43 | 0.69 |
|  |  | Total |  |  | 12.12 |

**U04PR470** ud POZO HM M-H IN SITU D= 100 cm. H= 2,00 m.
3 ud × 597.24 = 1791.72

| Medición | Uds. | Parcial |
|---|---|---|
| Para válvulas | 3 | 3.00 |
| Total |  | 3 |

**I02VC065** UD VÁLVULA COMPUERTA MANUAL DN65. PN16.
6 UD × 127.65 = 765.90

**I02VC100** UD VÁLVULA COMPUERTA MANUAL DN100. PN16.
2 UD × 153.42 = 306.84

**U02RA010** M3 RELLENO DE ARENA PROCEDENTE DE MACHAQUEO, EN ASIENTO DE CONDUC.
58.79 M3 × 17.59 = 1034.12

| Medición | Uds. | Largo | Ancho | Alto | Parcial |
|---|---|---|---|---|---|
|  | 1 | 327 | 0.4 | 0.4 | 52.320 |
|  | 1 | 54 | 0.4 | 0.4 | 8.640 |
|  | -1 | 327 | 0.005 |  | -1.635 |
|  | -1 | 54 | 0.01 |  | -0.540 |
| Total |  |  |  |  | 58.79 |

**U02RA125** M3 RELLENO CON MATERIAL ADECUADO DE PRÉSTAMOS O DE LA EXCAVACIÓN
167.64 M3 × 2.76 = 462.69

| Medición | Uds. | Largo | Parcial |
|---|---|---|---|
|  | 1 | 228.6 | 228.60 |
|  | -1 | 60.96 | -60.96 |
| Total |  |  | 167.64 |

**U02EZ011** M3 EXCAVACIÓN DE ZANJA, POZO O RECINTO CON SOSTENIMIENTO C/ MATERIA
228.6 M3 × 7.62 = 1741.93

| Medición | Uds. | Largo | Ancho | Alto | Parcial |
|---|---|---|---|---|---|
|  | 1 | 327 | 0.5 | 1.2 | 196.20 |
|  | 1 | 54 | 0.5 | 1.2 | 32.40 |
| Total |  |  |  |  | 228.6 |

##### 2.12.2.4 RED DE RIEGO (17/07/2018)
Importe: 3991.32

**U05CP015** UD UNIDAD PARA RIEGO Y BOCAS DE RIEGO (17/07/2018)
1 UD × 3991.32 = 3991.32
Unidad para riego automático y bocas de riego en las instalaciones de la EDAR. Instaladas, automatismos.

| Código | Ud | Descripción | Rendimiento | Precio | Importe |
|---|---|---|---|---|---|
| PSEC01 | m2 | PUERTA SECCIONAL INDUSTRIAL MOTORIZADA CON APERTURA AUTOMÁTICA | 5620 | 0.67 | 3765.40 |
| %6 CI | % | COSTES INDIRECTOS | 6 % | 3765.40 | 225.92 |
|  |  | Total |  |  | 3991.32 |

##### 2.12.2.5 CANALIZACIONES ELÉCTRICAS (09/08/2011)
Importe: 18852.06

**ELAR701** ud Arqueta eléctrica 70x70 (09/08/2011)
24 ud × 197.82 = 4747.68
Arqueta registrable de dimensiones interiores 60x60 cm. con marco y tapa de fundición de 70x70 cm.

| Código | Ud | Descripción | Rendimiento | Precio | Importe |
|---|---|---|---|---|---|
| O01OA030 | h | Oficial primera | 0.5 | 18.2 | 9.10 |
| O01OA040 | h | Oficial segunda | 0.5 | 17.8 | 8.90 |
| PEL0701 | ud | Arqueta 60x60 prefabricada (material; 24/01/2021) | 1 | 109.46 | 109.46 |
| PEL0702 | ud | Marco y tapa de fundición 70x70 (material; 10/01/2018) | 1 | 50.27 | 50.27 |
| %5 AUX | % | MEDIOS AUXILIARES | 5 % | 177.73 | 8.89 |
| %6 CI | % | COSTES INDIRECTOS | 6 % | 186.62 | 11.20 |
|  |  | Total |  |  | 197.82 |

| Medición | Uds. | Parcial |
|---|---|---|
| EDAR | 24 | 24.00 |
| Total |  | 24 |

**ELAR704** ud Arqueta eléctrica 40x40 (09/08/2011)
10 ud × 104.77 = 1047.70
Arqueta registrable recta de dimensiones interiores 35x35 cm en la base, con marco y tapa de fundición de 40x40 cm.

| Código | Ud | Descripción | Rendimiento | Precio | Importe |
|---|---|---|---|---|---|
| O01OA030 | h | Oficial primera | 0.3 | 18.2 | 5.46 |
| O01OA040 | h | Oficial segunda | 0.3 | 17.8 | 5.34 |
| PEL0704 | ud | Arqueta 50x50 prefabricada (material; 10/01/2018) | 1 | 58.91 | 58.91 |
| PEL0705 | ud | Marco y tapa de fundición 40x40 (material; 10/01/2018) | 1 | 24.42 | 24.42 |
| %5 AUX | % | MEDIOS AUXILIARES | 5 % | 94.13 | 4.71 |
| %6 CI | % | COSTES INDIRECTOS | 6 % | 98.84 | 5.93 |
|  |  | Total |  |  | 104.77 |

| Medición | Uds. | Parcial |
|---|---|---|
| EDAR | 10 | 10.00 |
| Total |  | 10 |

**ELAR720** ml Canalización 2T 160 + 4T 110 (09/08/2011)
59 ml × 17.85 = 1053.15
Canalización subterránea en zanja existente para red de baja tensión y constituida por 2 tubos de PE DP d=160mm y 4 tubos de PE DP d=110m. Según E.T. E01TS.

| Código | Ud | Descripción | Rendimiento | Precio | Importe |
|---|---|---|---|---|---|
| O01OA030 | h | Oficial primera | 0.1 | 18.2 | 1.82 |
| O01OA040 | h | Oficial segunda | 0.1 | 17.8 | 1.78 |
| PEL0713 | ml | Tubo PE DP d=110 (material; 15/01/2018) | 4 | 1.69 | 6.76 |
| PEL0711 | ml | Tubo PE DP d=160 (material; 22/01/2021) | 2 | 2.84 | 5.68 |
| %5 AUX | % | MEDIOS AUXILIARES | 5 % | 16.04 | 0.80 |
| %6 CI | % | COSTES INDIRECTOS | 6 % | 16.84 | 1.01 |
|  |  | Total |  |  | 17.85 |

| Medición | Uds. | Largo | Parcial |
|---|---|---|---|
| EDAR | 1 | 59 | 59.00 |
| Total |  |  | 59 |

**ELAR717** ml Canalización 6T 160 + 2T 110 (09/08/2011)
10 ml × 26.73 = 267.30
Canalización subterránea en zanja existente para red de baja tensión y constituida por 6 tubos de PE DP d=160mm y 2 tubos de PE DP d=110m. Según E.T. E01TS.

| Código | Ud | Descripción | Rendimiento | Precio | Importe |
|---|---|---|---|---|---|
| O01OA030 | h | Oficial primera | 0.1 | 18.2 | 1.82 |
| O01OA040 | h | Oficial segunda | 0.1 | 17.8 | 1.78 |
| PEL0713 | ml | Tubo PE DP d=110 | 2 | 1.69 | 3.38 |
| PEL0711 | ml | Tubo PE DP d=160 | 6 | 2.84 | 17.04 |
| %5 AUX | % | MEDIOS AUXILIARES | 5 % | 24.02 | 1.20 |
| %6 CI | % | COSTES INDIRECTOS | 6 % | 25.22 | 1.51 |
|  |  | Total |  |  | 26.73 |

| Medición | Uds. | Largo | Parcial |
|---|---|---|---|
| EDAR | 1 | 10 | 10.00 |
| Total |  |  | 10 |

**ELAR712** ml Canalización 4T 160 (09/08/2011)
40 ml × 16.65 = 666.00
Canalización subterránea en zanja existente para red de baja tensión y constituida por 4 tubos de PE DP d=160mm. Según E.T. E01TS.

| Código | Ud | Descripción | Rendimiento | Precio | Importe |
|---|---|---|---|---|---|
| O01OA030 | h | Oficial primera | 0.1 | 18.2 | 1.82 |
| O01OA040 | h | Oficial segunda | 0.1 | 17.8 | 1.78 |
| PEL0711 | ml | Tubo PE DP d=160 | 4 | 2.84 | 11.36 |
| %5 AUX | % | MEDIOS AUXILIARES | 5 % | 14.96 | 0.75 |
| %6 CI | % | COSTES INDIRECTOS | 6 % | 15.71 | 0.94 |
|  |  | Total |  |  | 16.65 |

| Medición | Uds. | Largo | Parcial |
|---|---|---|---|
| EDAR | 1 | 40 | 40.00 |
| Total |  |  | 40 |

**ELAR713** ml Canalización 4T 160 + 4T 110 (09/08/2011)
45 ml × 24.18 = 1088.10
Canalización subterránea en zanja existente para red de baja tensión y constituida por 4 tubos de PE DP d=160mm y 4 tubos de PE DP d=110m. Según E.T. E01TS.

| Código | Ud | Descripción | Rendimiento | Precio | Importe |
|---|---|---|---|---|---|
| O01OA030 | h | Oficial primera | 0.1 | 18.2 | 1.82 |
| O01OA040 | h | Oficial segunda | 0.1 | 17.8 | 1.78 |
| PEL0713 | ml | Tubo PE DP d=110 | 4 | 1.69 | 6.76 |
| PEL0711 | ml | Tubo PE DP d=160 | 4 | 2.84 | 11.36 |
| %5 AUX | % | MEDIOS AUXILIARES | 5 % | 21.72 | 1.09 |
| %6 CI | % | COSTES INDIRECTOS | 6 % | 22.81 | 1.37 |
|  |  | Total |  |  | 24.18 |

| Medición | Uds. | Largo | Parcial |
|---|---|---|---|
| EDAR | 1 | 45 | 45.00 |
| Total |  |  | 45 |

**ELAR716** ml Canalización 2T 160 (09/08/2011)
25 ml × 10.32 = 258.00
Canalización subterránea en zanja existente para red de baja tensión y constituida por 2 tubos de PE DP d=160mm. Según E.T. E01TS.

| Código | Ud | Descripción | Rendimiento | Precio | Importe |
|---|---|---|---|---|---|
| O01OA030 | h | Oficial primera | 0.1 | 18.2 | 1.82 |
| O01OA040 | h | Oficial segunda | 0.1 | 17.8 | 1.78 |
| PEL0711 | ml | Tubo PE DP d=160 | 2 | 2.84 | 5.68 |
| %5 AUX | % | MEDIOS AUXILIARES | 5 % | 9.28 | 0.46 |
| %6 CI | % | COSTES INDIRECTOS | 6 % | 9.74 | 0.58 |
|  |  | Total |  |  | 10.32 |

| Medición | Uds. | Largo | Parcial |
|---|---|---|---|
| EDAR | 1 | 25 | 25.00 |
| Total |  |  | 25 |

**ELAR726** m Canalización 2T 110 (09/08/2011)
79 m × 6.96 = 549.84
Canalización subterránea en zanja existente para red de baja tensión y constituida por 2 tubos de PE DP d=110mm. Según E.T. E01TS.

| Código | Ud | Descripción | Rendimiento | Precio | Importe |
|---|---|---|---|---|---|
| O01OA030 | h | Oficial primera | 0.08 | 18.2 | 1.46 |
| O01OA040 | h | Oficial segunda | 0.08 | 17.8 | 1.42 |
| PEL0713 | ml | Tubo PE DP d=110 | 2 | 1.69 | 3.38 |
| %5 AUX | % | MEDIOS AUXILIARES | 5 % | 6.26 | 0.31 |
| %6 CI | % | COSTES INDIRECTOS | 6 % | 6.57 | 0.39 |
|  |  | Total |  |  | 6.96 |

| Medición | Uds. | Largo | Parcial |
|---|---|---|---|
| EDAR | 1 | 79 | 79.00 |
| Total |  |  | 79 |

**ELAR727** m Canalización 1T 110 (09/08/2011)
351 m × 5.09 = 1786.59
Canalización subterránea en zanja existente para red de baja tensión y constituida por 1 tubo de PE DP d=110mm. Según E.T. E01TS.

| Código | Ud | Descripción | Rendimiento | Precio | Importe |
|---|---|---|---|---|---|
| O01OA030 | h | Oficial primera | 0.08 | 18.2 | 1.46 |
| O01OA040 | h | Oficial segunda | 0.08 | 17.8 | 1.42 |
| PEL0713 | ml | Tubo PE DP d=110 | 1 | 1.69 | 1.69 |
| %5 AUX | % | MEDIOS AUXILIARES | 5 % | 4.57 | 0.23 |
| %6 CI | % | COSTES INDIRECTOS | 6 % | 4.80 | 0.29 |
|  |  | Total |  |  | 5.09 |

| Medición | Uds. | Largo | Parcial |
|---|---|---|---|
| EDAR | 1 | 351 | 351.00 |
| Total |  |  | 351 |

**ELAR759** m Bandeja con tapa 300x60 (09/08/2011)
90 m × 40.39 = 3635.10
Bandeja lisa o perforada con tapa y separador fuerza - control de Unex o equivalente de dimensiones 300x60mm fabricada en material aislante, protección contra impactos 20J, con p/p de soportes, uniones, esquinas y tornillería. Según E.T. E01BA.

| Código | Ud | Descripción | Rendimiento | Precio | Importe |
|---|---|---|---|---|---|
| O01OA030 | h | Oficial primera | 0.4 | 18.2 | 7.28 |
| O01OA040 | h | Oficial segunda | 0.4 | 17.8 | 7.12 |
| PEL0756 | n | Bandeja lisa o perforada y separador 300x60 (material; 19/03/2021) | 1 | 9.34 | 9.34 |
| PEL0755 | ml | Tapa 300x60 (material; 19/03/2021) | 1 | 12.55 | 12.55 |
| %5 AUX | % | MEDIOS AUXILIARES | 5 % | 36.29 | 1.81 |
| %6 CI | % | COSTES INDIRECTOS | 6 % | 38.10 | 2.29 |
|  |  | Total |  |  | 40.39 |

| Medición | Uds. | Largo | Parcial |
|---|---|---|---|
| EDAR | 1 | 90 | 90.00 |
| Total |  |  | 90 |

**ELAR743** m Bandeja con tapa 200x60 (09/08/2011)
45 m × 30.15 = 1356.75
Bandeja lisa o perforada con tapa y separador fuerza - control de Unex o equivalente de dimensiones 200x60mm fabricada en material aislante, protección contra impactos 20J, con p/p de soportes, uniones, esquinas y tornillería. Según E.T. E01BA.

| Código | Ud | Descripción | Rendimiento | Precio | Importe |
|---|---|---|---|---|---|
| O01OA030 | h | Oficial primera | 0.4 | 18.2 | 7.28 |
| O01OA040 | h | Oficial segunda | 0.4 | 17.8 | 7.12 |
| PEL0743 | m | Bandeja lisa o perforada y separador 200x60 (material; 15/01/2018) | 1 | 7.7 | 7.70 |
| PEL0753 | ml | Tapa 200x60 (material; 15/01/2018) | 1 | 4.99 | 4.99 |
| %5 AUX | % | MEDIOS AUXILIARES | 5 % | 27.09 | 1.35 |
| %6 CI | % | COSTES INDIRECTOS | 6 % | 28.44 | 1.71 |
|  |  | Total |  |  | 30.15 |

| Medición | Uds. | Largo | Parcial |
|---|---|---|---|
| EDAR | 1 | 45 | 45.00 |
| Total |  |  | 45 |

**ELAR761** m Tubo PVC rígido d=32mm (09/08/2011)
20 m × 9.6 = 192.00
Tubo rígido de PVC d=32mm para canalización de conductores, incluso soportes y anclajes, instalado. Según E.T. E01TP.

| Código | Ud | Descripción | Rendimiento | Precio | Importe |
|---|---|---|---|---|---|
| O01OA030 | h | Oficial primera | 0.2 | 18.2 | 3.64 |
| O01OA040 | h | Oficial segunda | 0.2 | 17.8 | 3.56 |
| PEL0761 | ml | Tubo rígido PVC d=32mm (material; 15/01/2018) | 1 | 1.43 | 1.43 |
| %5 AUX | % | MEDIOS AUXILIARES | 5 % | 8.63 | 0.43 |
| %6 CI | % | COSTES INDIRECTOS | 6 % | 9.06 | 0.54 |
|  |  | Total |  |  | 9.6 |

| Medición | Uds. | Largo | Parcial |
|---|---|---|---|
| EDAR | 1 | 20 | 20.00 |
| Total |  |  | 20 |

**ELAR762** m Tubo PVC rígido d=25mm (09/08/2011)
25 m × 9.15 = 228.75
Tubo rígido de PVC d=32mm para canalización de conductores, incluso soportes y anclajes, instalado. Según E.T. E01TP.

| Código | Ud | Descripción | Rendimiento | Precio | Importe |
|---|---|---|---|---|---|
| O01OA030 | h | Oficial primera | 0.2 | 18.2 | 3.64 |
| O01OA040 | h | Oficial segunda | 0.2 | 17.8 | 3.56 |
| PEL0762 | ml | Tubo rígido PVC d=25mm (material; 15/01/2018) | 1 | 1.02 | 1.02 |
| %5 AUX | % | MEDIOS AUXILIARES | 5 % | 8.22 | 0.41 |
| %6 CI | % | COSTES INDIRECTOS | 6 % | 8.63 | 0.52 |
|  |  | Total |  |  | 9.15 |

| Medición | Uds. | Largo | Parcial |
|---|---|---|---|
| EDAR | 1 | 25 | 25.00 |
| Total |  |  | 25 |

**ELAR763** m Tubo PVC rígido d=20mm
45 m × 8.86 = 398.70

| Medición | Uds. | Largo | Parcial |
|---|---|---|---|
| EDAR | 1 | 45 | 45.00 |
| Total |  |  | 45 |

**ELAR764** m Tubo PVC rígido d=16mm
45 m × 8.64 = 388.80

| Medición | Uds. | Largo | Parcial |
|---|---|---|---|
| EDAR | 1 | 45 | 45.00 |
| Total |  |  | 45 |

**ELAR768** m Tubo de acero 25mm (09/08/2011)
30 m × 22.82 = 684.60
Tubo de acero de 25mm para canalización de conductores, incluso soportes y anclajes, instalado. Según E.T. E01TC.

| Código | Ud | Descripción | Rendimiento | Precio | Importe |
|---|---|---|---|---|---|
| O01OA030 | h | Oficial primera | 0.5 | 18.2 | 9.10 |
| O01OA040 | h | Oficial segunda | 0.5 | 17.8 | 8.90 |
| PEL0768 | ml | Tubo de acero 25mm (material; 15/01/2018) | 1 | 2.5 | 2.50 |
| %5 AUX | % | MEDIOS AUXILIARES | 5 % | 20.50 | 1.03 |
| %6 CI | % | COSTES INDIRECTOS | 6 % | 21.53 | 1.29 |
|  |  | Total |  |  | 22.82 |

| Medición | Uds. | Parcial |
|---|---|---|
| EDAR | 30 | 30.00 |
| Total |  | 30 |

**ELAR769** m Tubo de acero 32mm (09/08/2011)
20 m × 25.15 = 503.00
Tubo de acero de 32mm para canalización de conductores, incluso soportes y anclajes, instalado. Según E.T. E01TC.

| Código | Ud | Descripción | Rendimiento | Precio | Importe |
|---|---|---|---|---|---|
| O01OA030 | h | Oficial primera | 0.5 | 18.2 | 9.10 |
| O01OA040 | h | Oficial segunda | 0.5 | 17.8 | 8.90 |
| PEL0769 | ml | Tubo de acero 32mm (material; 15/01/2018) | 1 | 4.6 | 4.60 |
| %5 AUX | % | MEDIOS AUXILIARES | 5 % | 22.60 | 1.13 |
| %6 CI | % | COSTES INDIRECTOS | 6 % | 23.73 | 1.42 |
|  |  | Total |  |  | 25.15 |

| Medición | Uds. | Parcial |
|---|---|---|
| EDAR | 20 | 20.00 |
| Total |  | 20 |

##### 2.12.2.6 RED DE TIERRAS (09/08/2011)
Importe: 3014.68

**ELAR851** m Conductor 1x35 para PAT (09/08/2011)
568 m × 2.61 = 1482.48
Conductor de cobre desnudo de 1x35mm2 para puesta a tierra con p/p de conexión entre conductores. Según E.T. E01CU.

| Código | Ud | Descripción | Rendimiento | Precio | Importe |
|---|---|---|---|---|---|
| O01OA030 | h | Oficial primera | 0.01 | 18.2 | 0.18 |
| O01OA040 | h | Oficial segunda | 0.01 | 17.8 | 0.18 |
| PEL0697 | ml | Cable Cu desnudo 35 mm2 (material; 24/01/2021) | 1 | 1.98 | 1.98 |
| %5 AUX | % | MEDIOS AUXILIARES | 5 % | 2.34 | 0.12 |
| %6 CI | % | COSTES INDIRECTOS | 6 % | 2.46 | 0.15 |
|  |  | Total |  |  | 2.61 |

| Medición | Uds. | Parcial |
|---|---|---|
| EDAR | 568 | 568.00 |
| Total |  | 568 |

**ELAR855** m Pica de PAT conexionada (09/08/2011)
20 m × 76.61 = 1532.20
Pica de acero cobrizado de altura 2 metros y diámetro 14.3 mm, hincada y conexionada al electrodo horizontal mediante soldadura aluminotérmica. Según E.T. E01PI.

| Código | Ud | Descripción | Rendimiento | Precio | Importe |
|---|---|---|---|---|---|
| O01OA030 | h | Oficial primera | 0.5 | 18.2 | 9.10 |
| O01OA040 | h | Oficial segunda | 0.5 | 17.8 | 8.90 |
| PEL0690 | ud | Electrodo de toma a tierra 2,00 m. (material; 08/01/2018) | 1 | 23.96 | 23.96 |
| PEL0691 | ud | Soldadura aluminotérmica (material; 10/01/2018) | 1 | 26.87 | 26.87 |
| %5 AUX | % | MEDIOS AUXILIARES | 5 % | 68.83 | 3.44 |
| %6 CI | % | COSTES INDIRECTOS | 6 % | 72.27 | 4.34 |
|  |  | Total |  |  | 76.61 |

| Medición | Uds. | Parcial |
|---|---|---|
| EDAR | 20 | 20.00 |
| Total |  | 20 |

#### 2.12.3 ACABADOS URBANIZACIÓN (19/11/1998)
Importe: 153370.56

##### 2.12.3.1 CERRAMIENTO
Importe: 12675.19

**U07CV012** m CERRAMIENTO METÁLICO TIPO HERCULES (08/07/2010)
23 m × 62.4 = 1435.20
Cierre tipo "Hércules" o equivalente formado por paneles rígidos de 2,60 m de largo por 1,5 metros de altura, formados por mallazo de varilla de 5 mm de espesor, con cuadro entre varillas de 50 mm, incluida perfileria y enganches de la malla, anclaje al zocalo mediante pernos, bordillo, juntas de dilatación, HA-30, armadura y encofrados para zapata y zócalo de altura mínima 0,5 m, segun plano de detalle.

| Código | Ud | Descripción | Rendimiento | Precio | Importe |
|---|---|---|---|---|---|
| O01OA030 | h | Oficial primera | 0.32 | 18.2 | 5.82 |
| O01OA070 | h | Peón ordinario | 0.31 | 17.06 | 5.29 |
| MAT.URB.006 | UD | Poste de tubo de acero galvanizado plastif. 60x40 mm., de 2 m de altura. (material; 08/07/2010) | 1 | 6.38 | 6.38 |
| MAT.URB.007 | m2 | Malla metálica Hercules (material; 08/07/2010) | 4 | 6.67 | 26.68 |
| MAT.HOR.16 | M3 | Hormigón HM-20/P/20/I, incluso aditivo. (material; 08/07/2010) | 0.4 | 36.76 | 14.70 |
| %6 CI | % | COSTES INDIRECTOS | 6 % | 58.87 | 3.53 |
|  |  | Total |  |  | 62.4 |

| Medición | Uds. | Largo | Parcial |
|---|---|---|---|
| Frente parcela | 1 | 23 | 23.00 |
| Total |  |  | 23 |

**U07CV02** UD PUERTA DE APERTURA AUTOMÁTICA GALVANIZADA H=2,5 M L=6,5 M
1 UD × 2922.83 = 2922.83
Puerta de apertura automática, segun planos de proyecto o indicaciones del director de obra, para cerramiento metalico de 2,50 m. de alto y 6,5 m de longitud, galvanizada en caliente, postes, travesaños horizontales y barrotera girada cada 150 mm. Incluyendo el suministro, automatismos y la colocación totalmente terminada y probada.

| Código | Ud | Descripción | Rendimiento | Precio | Importe |
|---|---|---|---|---|---|
| O01OA030 | h | Oficial primera | 5 | 18.2 | 91.00 |
| O01OA050 | h | Ayudante | 5 | 17.37 | 86.85 |
| P13CG310 | m2 | P.corred.sin dintel chapa y tubo (material) | 16.25 | 79.11 | 1285.54 |
| P13CM050 | ud | Equipo automat.p.correder.rod. (material) | 1 | 748.26 | 748.26 |
| P13CX050 | ud | Pulsador interior abrir-cerrar (material) | 1 | 20.86 | 20.86 |
| P13CX200 | ud | Cuadro de maniobra (material) | 1 | 192.74 | 192.74 |
| P13CX180 | ud | Receptor monocanal (material) | 1 | 54.12 | 54.12 |
| P13CX160 | ud | Emisor bicanal micro (material) | 1 | 27.34 | 27.34 |
| P13CS030 | ud | Fotocélula doble aliment. 50 m. (material) | 1 | 144.63 | 144.63 |
| %4 AUX | % | MEDIOS AUXILIARES | 4 % | 2651.34 | 106.05 |
| %6 CI | % | COSTES INDIRECTOS | 6 % | 2757.39 | 165.44 |
|  |  | Total |  |  | 2922.83 |

**U07CV013** m CERRAMIENTO MALLA SIMPLE TORSIÓN (08/07/2010)
337 m × 24.68 = 8317.16
Cierre de 2,0 m de altura formado por malla de simple torsión galvanizada en caliente, plastificada, en paneles de 200 x 200 mm incluida postes y tornapuntas, y enganches de la malla, anclados a la cimentación mediante dados de hormigón HNE-20 de 40x40x40 cm sidpuetos cada 4,0 m, segun plano de detalle.

| Código | Ud | Descripción | Rendimiento | Precio | Importe |
|---|---|---|---|---|---|
| O01OA030 | h | Oficial primera | 0.2 | 18.2 | 3.64 |
| O01OA070 | h | Peón ordinario | 0.2 | 17.06 | 3.41 |
| MAT.URB.006 | UD | Poste de tubo de acero galvanizado plastif. 60x40 mm., de 2 m de | 1 | 6.38 | 6.38 |
| MAT.URB.007A | m2 | Malla metálica simple torsión de H=2,0 m (material; 08/07/2010) | 1 | 6.67 | 6.67 |
| P00035 | m3 | Hormigón HNE-20/P/20/IIa de central | 0.064 | 49.62 | 3.18 |
| %6 CI | % | COSTES INDIRECTOS | 6 % | 23.28 | 1.40 |
|  |  | Total |  |  | 24.68 |

| Medición | Uds. | Largo | Parcial |
|---|---|---|---|
|  | 1 | 237 | 237.00 |
|  | 1 | 100 | 100.00 |
| Total |  |  | 337 |

##### 2.12.3.2 PAVIMENTOS (19/11/1998)
Importe: 109393.84

**U07ZA010** m3 BASE DE ZAHORRA ARTIFICIAL CON ÁRIDOS DE MACHAQUEO (08/07/2010)
350 m3 × 14.03 = 4910.50
Base de zahorra artificial con áridos de machaqueo, incluido el suministro, extendido y compactado hasta llegar a una densidad del 95% del proctor modificado, completamente teminado.

| Código | Ud | Descripción | Rendimiento | Precio | Importe |
|---|---|---|---|---|---|
| O01OA060 | h | Peón especializado | 0.1 | 17.06 | 1.71 |
| O01OA070 | h | Peón ordinario | 0.1 | 17.06 | 1.71 |
| MAQ.HOR.01 | h | Camión cisterna de 9 m3. (maquinaria; 08/07/2010) | 0.04 | 23.8 | 0.95 |
| MAQ.FIR.14 | H | Rodillo vibrador de 10.5 CV. (maquinaria; 08/07/2010) | 0.04 | 11.6 | 0.46 |
| MAQ.MVT.31 | H | Motoniveladora de 175 C.V. con tracción en tandem trasero. Longitud de hoja de 3.65 m. y altlura de 0.64 m.. Incluso conductor y consumo. (maquinaria; 08/07/2010) | 0.04 | 60.86 | 2.43 |
| MAT.FIR.06 | M3 | Zahorra artificial. (material; 08/07/2010) | 1 | 5.98 | 5.98 |
| %6 CI | % | COSTES INDIRECTOS | 6 % | 13.24 | 0.79 |
|  |  | Total |  |  | 14.03 |

| Medición | Uds. | Largo | Alto | Parcial |
|---|---|---|---|---|
| Bajo nuevos viales | 1 | 1750 | 0.2 | 350.00 |
| Total |  |  |  | 350 |

**U07PA030** T MBC TIPO AC16 SURF 50/70 D CON ÁRIDO OFÍTICO. (08/07/2010)
432.17 T × 65.03 = 28104.02
Mezcla bituminosa en caliente tipo AC16 Surf 50/70 D con árido ofítico para capa de rodadura, incluso betún, completamente terminado.

| Código | Ud | Descripción | Rendimiento | Precio | Importe |
|---|---|---|---|---|---|
| O01OA070 | h | Peón ordinario | 0.01 | 17.06 | 0.17 |
| MAQ.FIR.14 | H | Rodillo vibrador de 10.5 CV. | 0.02 | 11.6 | 0.23 |
| MAQ.FIR.45 | H | Extendedora de aglomerado. (maquinaria; 08/07/2010) | 0.02 | 95.58 | 1.91 |
| MAQ.FIR.01 | h | Apisonadora vibradora 12 TM. (maquinaria; 08/07/2010) | 0.02 | 51.76 | 1.04 |
| MAT.FIR.57 | t | Mezcla asfáltica en caliente AC16/surf/50-70/D (material; 22/03/2021) | 1 | 58 | 58.00 |
| %6 CI | % | COSTES INDIRECTOS | 6 % | 61.35 | 3.68 |
|  |  | Total |  |  | 65.03 |

| Medición | Uds. | Largo | Alto | Parcial |
|---|---|---|---|---|
| Refuerzo existente | 2.3 | 1965 | 0.06 | 271.17 |
| Nuevos viales | 2.3 | 1750 | 0.04 | 161.00 |
| Total |  |  |  | 432.17 |

**U07PA040** T MBC TIPO AC22 BIN 50/70 S. (08/07/2010)
246.75 T × 66.09 = 16307.71
Mezcla bituminosa en caliente tipo AC22/bin/50-70/S en capa base, extendida y compactada, incluso betún, filler de aportación, fabricación y transporte de planta a tajo.

| Código | Ud | Descripción | Rendimiento | Precio | Importe |
|---|---|---|---|---|---|
| O01OA070 | h | Peón ordinario | 0.01 | 17.06 | 0.17 |
| MAQ.FIR.14 | H | Rodillo vibrador de 10.5 CV. | 0.02 | 11.6 | 0.23 |
| MAQ.FIR.45 | H | Extendedora de aglomerado. | 0.02 | 95.58 | 1.91 |
| MAQ.FIR.01 | h | Apisonadora vibradora 12 TM. | 0.02 | 51.76 | 1.04 |
| MAT.FIR.58 | t | Mezcla asfáltica en caliente AC22/bin/50-70/S (material; 22/03/2021) | 1 | 59 | 59.00 |
| %6 CI | % | COSTES INDIRECTOS | 6 % | 62.35 | 3.74 |
|  |  | Total |  |  | 66.09 |

| Medición | Uds. | Largo | Alto | Parcial |
|---|---|---|---|---|
| Nuevos viales | 2.35 | 1750 | 0.06 | 246.75 |
| Total |  |  |  | 246.75 |

**U07PA010** M2 RIEGO DE IMPRIMACIÓN (08/07/2010)
3715 M2 × 0.37 = 1374.55
Emulsión asfáltica para riego de imprimación, con emulsión ECI con una dotación mayor de 500 gr/m2, incluso barrido y preparación de la superficie.

| Código | Ud | Descripción | Rendimiento | Precio | Importe |
|---|---|---|---|---|---|
| O01OA070 | h | Peón ordinario | 0.003 | 17.06 | 0.05 |
| MAQ.FIR.40 | H | Equipo para riego asfáltico. (maquinaria; 08/07/2010) | 0.002 | 23.61 | 0.05 |
| MAT.FIR.50 | t | Betún asfáltico fluidificado. (material; 08/07/2010) | 0.001 | 252.93 | 0.25 |
| %6 CI | % | COSTES INDIRECTOS | 6 % | 0.35 | 0.02 |
|  |  | Total |  |  | 0.37 |

| Medición | Uds. | Largo | Parcial |
|---|---|---|---|
| Refuerzo existente | 1 | 1965 | 1965.00 |
| Nuevos viales | 1 | 1750 | 1750.00 |
| Total |  |  | 3715 |

**U07PA011** M2 RIEGO DE ADHERENCIA (08/07/2010)
1750 M2 × 0.38 = 665.00
Emulsión asfáltica para riego de adherencia.

| Código | Ud | Descripción | Rendimiento | Precio | Importe |
|---|---|---|---|---|---|
| O01OA070 | h | Peón ordinario | 0.0035 | 17.06 | 0.06 |
| MAQ.FIR.40 | H | Equipo para riego asfáltico. | 0.002 | 23.61 | 0.05 |
| MAT.FIR.50 | t | Betún asfáltico. | 0.001 | 252.93 | 0.25 |
| %6 CI | % | COSTES INDIRECTOS | 6 % | 0.36 | 0.02 |
|  |  | Total |  |  | 0.38 |

| Medición | Uds. | Largo | Parcial |
|---|---|---|---|
| Nuevos viales | 1 | 1750 | 1750.00 |
| Total |  |  | 1750 |

**U07PA061** m2 ACERA HORMIGÓN PULIDO (19/11/1998)
893 m2 × 20.44 = 18252.92
Acera formada por 15 cm de base de hormigon HNE-20/P/25 pulido, completamente terminada.

| Código | Ud | Descripción | Rendimiento | Precio | Importe |
|---|---|---|---|---|---|
| O01OA030 | h | Oficial primera | 0.19 | 18.2 | 3.46 |
| O01OA050 | h | Ayudante | 0.19 | 17.37 | 3.30 |
| O01OA070 | h | Peón ordinario | 0.095 | 17.06 | 1.62 |
| P01HM010 | m3 | Hormigón HM-20/P/20/I central | 0.15 | 71 | 10.65 |
| A01L030 | m3 | LECHADA CEMENTO 1/3 CEM II/B-P 32,5 N (material; 19/11/1998) | 0.001 | 60.75 | 0.06 |
| P08XW015 | ud | Junta dilatación/m2 pavim.piezas (material) | 1 | 0.19 | 0.19 |
| %6 CI | % | COSTES INDIRECTOS | 6 % | 19.28 | 1.16 |
|  |  | Total |  |  | 20.44 |

Claves: solera, hidráulico, color, pavimentación, hormigón, junta, dilatación, limpieza, baldosa, mortero, gris, cemento

**U03HL030** M3 HORMIGÓN HNE-20/P/20 RELLENOS CON TAMAÑO MÁXIMO DE ÁRIDO IN
80 M3 × 78.64 = 6291.20

| Medición | Uds. | Largo | Parcial |
|---|---|---|---|
| Pavimento zonas tratamiento | 1 | 80 | 80.00 |
| Total |  |  | 80 |

**U02RA241** M2 FIRME EN GRAVA (17/06/1999)
1102 M2 × 9.47 = 10435.94
Pavimento de grava extendida de 15 cm. de espesor, incluso geotextil y refino de la superficie.

| Código | Ud | Descripción | Rendimiento | Precio | Importe |
|---|---|---|---|---|---|
| U01106 | m2 | Fieltro geotextil (material; 26/03/2013) | 0.615 | 1.25 | 0.77 |
| O01OA070 | h | Peón ordinario | 0.4 | 17.06 | 6.82 |
| PL0066 | M3 | GRAVA | 0.15 | 6.5 | 0.98 |
| M0029 | h | CAMIÓN VOLQUETE (maquinaria; 17/06/1999) | 0.02 | 17.75 | 0.36 |
| %6 CI | % | COSTES INDIRECTOS | 6 % | 8.93 | 0.54 |
|  |  | Total |  |  | 9.47 |

**U07BE080** m BORDILLO PREFABRICADO DE HORMIGÓN 25x15x100 (24/07/2017)
1275 m × 18.08 = 23052.00
Bordillo prefabricado de hormigón de doble capa, de 25x15x100 cm. Incluso suministro, colocación, lecho y refuerzo de hormigón y rejuntado con mortero de cemento, correctamente ejecutado y terminado.

| Código | Ud | Descripción | Rendimiento | Precio | Importe |
|---|---|---|---|---|---|
| O01OA030 | h | Oficial primera | 0.2 | 18.2 | 3.64 |
| O01OA070 | h | Peón ordinario | 0.2 | 17.06 | 3.41 |
| P00035 | m3 | Hormigón HNE-20/P/20/IIa de central | 0.04 | 49.62 | 1.98 |
| P0256 | m | Bord.hor.monoc.cara sup.red.25x15 cm (material; 15/03/2021) | 1 | 8.03 | 8.03 |
| %6 CI | % | COSTES INDIRECTOS | 6 % | 17.06 | 1.02 |
|  |  | Total |  |  | 18.08 |

Claves: colocación, gris, bordillo, hormigón, relleno, base, solera, junta, limpieza, excavación, sección, color, capa, previo

| Medición | Uds. | Largo | Parcial |
|---|---|---|---|
|  | 1 | 12 | 12.00 |
|  | 1 | 32 | 32.00 |
|  | 1 | 125 | 125.00 |
|  | 1 | 142 | 142.00 |
|  | 1 | 204 | 204.00 |
|  | 1 | 8 | 8.00 |
|  | 1 | 18 | 18.00 |
|  | 1 | 127 | 127.00 |
|  | 1 | 39 | 39.00 |
|  | 1 | 51 | 51.00 |
|  | 1 | 15 | 15.00 |
|  | 1 | 95 | 95.00 |
|  | 1 | 130 | 130.00 |
|  | 1 | 151 | 151.00 |
|  | 1 | 27 | 27.00 |
|  | 1 | 74 | 74.00 |
|  | 1 | 25 | 25.00 |
| Total |  |  | 1275 |

##### 2.12.3.3 ALUMBRADO EXTERIOR (17/06/1999)
Importe: 31301.53

**AL010** UD LUMINARIA BGP623 T25 1xLED120-4S/740 DM10 (25/05/2007)
28 UD × 450.05 = 12601.40
Instalación de luminaria BGP623 T25 1xLED 120/740 DM10 CLASE II de Philips o equivalente.
Potencia 71W y flujo en luminaria de 10.680 lúmenes.
CON GARANTÍA POR 10 AÑOS EMITIDA POR EL FABRICANTE.
Incluyendo nueva caja de derivación para intemperie, caja Clavet con fusible, línea de 3x2,5mm2 Cu 0,6/1kV hasta la luminaria, elemento adaptador de la entrada de la luminaria a cualquier tipo de columna, báculo o palomilla, totalmente conexionada, unida a soporte y probada.
Con protección contra sobretensiones y sobreintensidades.
Incluso desmontaje y retirada al almacén municipal de la luminaria existente.
Según E.T. E01LV.

| Código | Ud | Descripción | Rendimiento | Precio | Importe |
|---|---|---|---|---|---|
| O01OA030 | h | Oficial primera | 0.5 | 18.2 | 9.10 |
| O01OA060 | h | Peón especializado | 0.5 | 17.06 | 8.53 |
| MAQ015 | h | CAMIÓN GRÚA CON CESTA (maquinaria; 17/10/2013) | 0.5 | 42.69 | 21.35 |
| PALU068 | UD | LUMINARIA BGP623 T25 120/740 DM10 CLASE II (material; 17/12/2018) | 1 | 354.11 | 354.11 |
| PL19 | ud | CAJA DE DERIVACIÓN (material; 08/05/2018) | 1 | 1.27 | 1.27 |
| PL20 | ud | CAJA CLAVET CON FUSIBLE (material; 08/05/2018) | 1 | 12.36 | 12.36 |
| PL40 | m | CONDUCTOR 3x2,5 mm2 Cu 0,6/1kV (material; 08/05/2018) | 5 | 1.39 | 6.95 |
| PL35 | ud | ADAPTADOR A SOPORTE EXISTENTE (material; 22/07/2017) | 1 | 2.58 | 2.58 |
| %2 AUX | % | MEDIOS AUXILIARES | 2 % | 416.25 | 8.33 |
| %6 CI | % | COSTES INDIRECTOS | 6 % | 424.58 | 25.47 |
|  |  | Total |  |  | 450.05 |

**AL020** UD LUMINARIA BDP102 LED70/740 (25/05/2007)
3 UD × 197.4 = 592.20
Instalación de luminaria Townguide BDP102 1xLED 70/740 DRW CLASE II de Philips o equivalente.
Potencia 48W y flujo en luminaria de 4.900 lúmenes.
CON GARANTÍA POR 10 AÑOS EMITIDA POR EL FABRICANTE.
Incluyendo nueva caja de derivación para intemperie, caja Clavet con fusible, línea de 3x2,5mm2 Cu 0,6/1kV hasta la luminaria, elemento adaptador de la entrada de la luminaria a cualquier tipo de columna, báculo o palomilla, totalmente conexionada, unida a soporte y probada.
Con protección contra sobretensiones y sobreintensidades.
Incluso desmontaje y retirada al almacén municipal de la luminaria existente.
Según E.T. E01LV.

| Código | Ud | Descripción | Rendimiento | Precio | Importe |
|---|---|---|---|---|---|
| O01OA030 | h | Oficial primera | 0.5 | 18.2 | 9.10 |
| O01OA060 | h | Peón especializado | 0.5 | 17.06 | 8.53 |
| MAQ015 | h | CAMIÓN GRÚA CON CESTA | 0.5 | 42.69 | 21.35 |
| PALU065 | UD | LUMINARIA BDP102 LED70/740 DRW CLASE I (material; 19/05/2020) | 1 | 120.44 | 120.44 |
| PL19 | ud | CAJA DE DERIVACIÓN | 1 | 1.27 | 1.27 |
| PL20 | ud | CAJA CLAVET CON FUSIBLE | 1 | 12.36 | 12.36 |
| PL40 | m | CONDUCTOR 3x2,5 mm2 Cu 0,6/1kV | 5 | 1.39 | 6.95 |
| PL35 | ud | ADAPTADOR A SOPORTE EXISTENTE | 1 | 2.58 | 2.58 |
| %2 AUX | % | MEDIOS AUXILIARES | 2 % | 182.58 | 3.65 |
| %6 CI | % | COSTES INDIRECTOS | 6 % | 186.23 | 11.17 |
|  |  | Total |  |  | 197.4 |

**AL040** ud PROYECTOR BVP130 LED260-4S/740 S (25/05/2007)
3 ud × 356.06 = 1068.18
Instalación de proyector Coreline Tempo BVP130 1xLED260-4S/740 S de Philips o equivalente.
Potencia 271W y flujo en luminaria de 26.000 lúmenes.
CON GARANTÍA POR 10 AÑOS EMITIDA POR EL FABRICANTE.
Incluyendo nueva caja de derivación para intemperie, caja Clavet con fusible, línea de 3x2,5mm2 Cu 0,6/1kV hasta la luminaria, elemento adaptador de la entrada de la luminaria a cualquier tipo de columna, báculo o palomilla, totalmente conexionada, unida a soporte y probada.
Con protección contra sobretensiones, sobreintensidades y sobretemperatura.
Incluso desmontaje y retirada al almacén municipal de la luminaria existente.
Según E.T. E01PV.

| Código | Ud | Descripción | Rendimiento | Precio | Importe |
|---|---|---|---|---|---|
| O01OA030 | h | Oficial primera | 0.5 | 18.2 | 9.10 |
| O01OA040 | h | Oficial segunda | 0.5 | 17.8 | 8.90 |
| MAQ015 | h | CAMIÓN GRÚA CON CESTA | 0.5 | 42.69 | 21.35 |
| PALU064 | ud | PROYECTOR BVP130 260/740 S CLASE II (material; 15/12/2020) | 1 | 257.08 | 257.08 |
| PL19 | ud | CAJA DE DERIVACIÓN | 1 | 1.27 | 1.27 |
| PL20 | ud | CAJA CLAVET CON FUSIBLE | 1 | 12.36 | 12.36 |
| PL40 | m | CONDUCTOR 3x2,5 mm2 Cu 0,6/1kV | 12 | 1.39 | 16.68 |
| PL35 | ud | ADAPTADOR A SOPORTE EXISTENTE | 1 | 2.58 | 2.58 |
| %2 AUX | % | MEDIOS AUXILIARES | 2 % | 329.32 | 6.59 |
| %6 CI | % | COSTES INDIRECTOS | 6 % | 335.91 | 20.15 |
|  |  | Total |  |  | 356.06 |

**AL060** ud COLUMNA h=4m (17/06/1999)
3 ud × 275.08 = 825.24
Suministro y colocación de columna metálica de chapa de acero galvanizada en caliente con altura 4 metros con puerta registrable incluso excavación y cimentación. Según E.T. E01CM.

| Código | Ud | Descripción | Rendimiento | Precio | Importe |
|---|---|---|---|---|---|
| O01OA030 | h | Oficial primera | 1 | 18.2 | 18.20 |
| O01OA040 | h | Oficial segunda | 1 | 17.8 | 17.80 |
| PL041 | ud | Columna de acero h=4m con registro (material; 13/12/2018) | 1 | 123.57 | 123.57 |
| PL84 | ud | Placa base y pernos (material; 05/07/2016) | 1 | 12.77 | 12.77 |
| P00035 | m3 | Hormigón HNE-20/P/20/IIa de central | 0.4 | 49.62 | 19.85 |
| PIEW.2 | ud | Arqueta registro columna (material; 16/10/2020) | 1 | 18.62 | 18.62 |
| PL40 | m | CONDUCTOR 3x2,5 mm2 Cu 0,6/1kV | 8 | 1.39 | 11.12 |
| MAMM13a | h | Retro-pala c/mart. rompedor 70CV (maquinaria; 10/10/2000) | 0.5 | 34.75 | 17.38 |
| M0029 | h | CAMIÓN VOLQUETE | 0.25 | 17.75 | 4.44 |
| MAQ015 | h | CAMIÓN GRÚA CON CESTA | 0.25 | 42.69 | 10.67 |
| %2 AUX | % | MEDIOS AUXILIARES | 2 % | 254.42 | 5.09 |
| %6 CI | % | COSTES INDIRECTOS | 6 % | 259.51 | 15.57 |
|  |  | Total |  |  | 275.08 |

**AL070** ud COLUMNA h=8m (17/06/1999)
18 ud × 592.31 = 10661.58
Suministro y colocación de columna metálica de chapa de acero galvanizada en caliente con altura 8 metros con puerta registrable incluso excavación y cimentación. Según E.T. E01CM.

| Código | Ud | Descripción | Rendimiento | Precio | Importe |
|---|---|---|---|---|---|
| O01OA030 | h | Oficial primera | 2 | 18.2 | 36.40 |
| O01OA040 | h | Oficial segunda | 2 | 17.8 | 35.60 |
| PL040 | ud | Columna de acero h=8m con registro (material; 30/07/2018) | 1 | 336.08 | 336.08 |
| PL84 | ud | Placa base y pernos | 1 | 12.77 | 12.77 |
| P00035 | m3 | Hormigón HNE-20/P/20/IIa de central | 0.65 | 49.62 | 32.25 |
| PIEW.2 | ud | Arqueta registro columna | 1 | 18.62 | 18.62 |
| PL40 | m | CONDUCTOR 3x2,5 mm2 Cu 0,6/1kV | 8 | 1.39 | 11.12 |
| MAMM13a | h | Retro-pala c/mart. rompedor 70CV | 1 | 34.75 | 34.75 |
| M0029 | h | CAMIÓN VOLQUETE | 0.5 | 17.75 | 8.88 |
| MAQ015 | h | CAMIÓN GRÚA CON CESTA | 0.5 | 42.69 | 21.35 |
| %2 AUX | % | MEDIOS AUXILIARES | 2 % | 547.82 | 10.96 |
| %6 CI | % | COSTES INDIRECTOS | 6 % | 558.78 | 33.53 |
|  |  | Total |  |  | 592.31 |

**AL080** ud PALOMILLA BANDERA (25/05/2007)
4 ud × 85.75 = 343.00
Palomilla bandera de tubo de acero galvanizado en caliente 50x40x4 mm. con dos anclajes a pared separados 50 cm. y vuelo comprendido entre 30 y 90 cm., galvanizado en caliente, tornillería de enlace de acero galvanizado, incluso obras auxiliares de apertura de huecos para anclajes y recibido en paramentos.

| Código | Ud | Descripción | Rendimiento | Precio | Importe |
|---|---|---|---|---|---|
| O01OA030 | h | Oficial primera | 1 | 18.2 | 18.20 |
| O01OA040 | h | Oficial segunda | 1 | 17.8 | 17.80 |
| PL16 | Ud | Palomilla tubo 50x50x4 mm. galv.cte. 2 anclajes <90 cm. vuelo (material; 31/07/2019) | 1 | 19.18 | 19.18 |
| SDFG | ud | Material de albañilería (material; 26/07/2017) | 1 | 7.05 | 7.05 |
| MAQ015 | h | CAMIÓN GRÚA CON CESTA | 0.4 | 42.69 | 17.08 |
| %2 AUX | % | MEDIOS AUXILIARES | 2 % | 79.31 | 1.59 |
| %6 CI | % | COSTES INDIRECTOS | 6 % | 80.90 | 4.85 |
|  |  | Total |  |  | 85.75 |

**AL090** ud BRAZO SOPORTE (25/05/2007)
4 ud × 40.89 = 163.56
Brazo de tubo de acero estirado de 50 mm. de diámetro y 2,5 mm. de espesor, recto sin vuelo o con vuelo entre 0 y 1,5 m. y altura comprendida entre 2,00 y 5,00 m., galvanizado en caliente, tornillería de enlace de acero galvanizado, incluso obras auxiliares de adaptación a palomilla bandera existente o nueva.

| Código | Ud | Descripción | Rendimiento | Precio | Importe |
|---|---|---|---|---|---|
| O01OA030 | h | Oficial primera | 0.2 | 18.2 | 3.64 |
| O01OA040 | h | Oficial segunda | 0.2 | 17.8 | 3.56 |
| PL15 | ud | Brazo tubo acero estirado ø50 mm. v=1,50 m./h= <5,00 m.glav.clte (material; 30/07/2018) | 1 | 17.89 | 17.89 |
| SDFG1 | ud | Material de adaptación (material; 08/05/2018) | 1 | 6.33 | 6.33 |
| MAQ015 | h | CAMIÓN GRÚA CON CESTA | 0.15 | 42.69 | 6.40 |
| %2 AUX | % | MEDIOS AUXILIARES | 2 % | 37.82 | 0.76 |
| %6 CI | % | COSTES INDIRECTOS | 6 % | 38.58 | 2.31 |
|  |  | Total |  |  | 40.89 |

**AL100** ud BRAZO RECTO/CURVO DOBLE (25/05/2007)
6 ud × 45.83 = 274.98
Brazo de tubo de acero estirado de 50 mm. de diámetro y 2,5 mm. de espesor, recto sin vuelo o con vuelo entre 0 y 1,5 m. y altura comprendida entre 2,00 y 5,00 m., galvanizado en caliente, tornillería de enlace de acero galvanizado, incluso obras auxiliares de adaptación a palomilla bandera existente o nueva.

| Código | Ud | Descripción | Rendimiento | Precio | Importe |
|---|---|---|---|---|---|
| O01OA030 | h | Oficial primera | 0.2 | 18.2 | 3.64 |
| O01OA040 | h | Oficial segunda | 0.2 | 17.8 | 3.56 |
| PL165 | ud | Brazo doble (material; 20/08/2020) | 1 | 22.46 | 22.46 |
| SDFG1 | ud | Material de adaptación | 1 | 6.33 | 6.33 |
| MAQ015 | h | CAMIÓN GRÚA CON CESTA | 0.15 | 42.69 | 6.40 |
| %2 AUX | % | MEDIOS AUXILIARES | 2 % | 42.39 | 0.85 |
| %6 CI | % | COSTES INDIRECTOS | 6 % | 43.24 | 2.59 |
|  |  | Total |  |  | 45.83 |

**AL140** M LINEA SUBTERRÁNEA 4x6 mm2 + 1x16 mm2 (25/05/2007)
700 M × 4.81 = 3367.00
Línea de alimentación para alumbrado público formada por conductor multipolar de cobre de 4x6 mm2 con aislamiento RV 0,6/1 kV y conductor de puesta a tierra 1x16 mm2 750 V, colocado en tendido subterráneo bajo tubo en canalización existente, instalada, transporte, montaje y conexionado, medida la longitud en funcionamiento. Según E.T. E01FB.

| Código | Ud | Descripción | Rendimiento | Precio | Importe |
|---|---|---|---|---|---|
| O01OA030 | h | Oficial primera | 0.01 | 18.2 | 0.18 |
| O01OA040 | h | Oficial segunda | 0.01 | 17.8 | 0.18 |
| PL42 | ud | Cond.aisla. 1x16 mm2 Cu 750 V (material; 30/07/2018) | 1 | 1.49 | 1.49 |
| PL43 | ud | Cond.aisla. 0,6-1kV 4x6 mm2 Cu (material; 30/07/2018) | 1 | 2.6 | 2.60 |
| %2 AUX | % | MEDIOS AUXILIARES | 2 % | 4.45 | 0.09 |
| %6 CI | % | COSTES INDIRECTOS | 6 % | 4.54 | 0.27 |
|  |  | Total |  |  | 4.81 |

Claves: transporte, muro, colocación, conexión, instalación, montaje, exterior, aislamiento, tender, línea, cobre, conductor, alumbrado, alimentar, aéreo

**AL150** M LINEA AEREA 5x6 mm2 (25/05/2007)
40 M × 5.16 = 206.40
Línea de alimentación para alumbrado público formada por conductor multipolar de cobre de 5x6 mm2 con aislamiento RZ 0,6/1 kV colocado en tendido aéreo grapado o suspendido, con elementos de conexión y tensado, instalada, p/p de cajas estancas de derivación, transporte, montaje y conexionado, medida la longitud en funcionamiento. Según E.T. E01FB.

| Código | Ud | Descripción | Rendimiento | Precio | Importe |
|---|---|---|---|---|---|
| O01OA030 | h | Oficial primera | 0.01 | 18.2 | 0.18 |
| O01OA040 | h | Oficial segunda | 0.01 | 17.8 | 0.18 |
| PL44 | ud | Cond.aisla. 0,6-1kV 5x6 mm2 Cu (material; 30/07/2018) | 1 | 3.38 | 3.38 |
| PL07 | ml | Fiador acero (material; 16/05/2016) | 1 | 0.37 | 0.37 |
| PL25 | Ud | Pequeño material (bridas, garras, etc) (material; 21/05/2018) | 1 | 0.17 | 0.17 |
| PL19 | ud | CAJA DE DERIVACIÓN | 0.05 | 1.27 | 0.06 |
| MAQ015 | h | CAMIÓN GRÚA CON CESTA | 0.01 | 42.69 | 0.43 |
| %2 AUX | % | MEDIOS AUXILIARES | 2 % | 4.77 | 0.10 |
| %6 CI | % | COSTES INDIRECTOS | 6 % | 4.87 | 0.29 |
|  |  | Total |  |  | 5.16 |

Claves: aéreo, alimentar, alumbrado, conductor, cobre, línea, tender, aislamiento, exterior, montaje, instalación, conexión, colocación, muro, transporte

**AL190** UD PUESTA A TIERRA (25/05/2007)
16 UD × 46.34 = 741.44
Puesta a tierra con pica de acero cobrizado hincada en el terreno y conductor de 1x16mm2 Cu 750V verde amarillo canalizado bajo tubo de acero de 1/2" y 3 metros de altura. Según E.T. E01CU y E.T. E01PI.

| Código | Ud | Descripción | Rendimiento | Precio | Importe |
|---|---|---|---|---|---|
| O01OA030 | h | Oficial primera | 1 | 18.2 | 18.20 |
| PL22 | ud | Pica de acero cobrizado 2000x14.3 (material; 16/05/2016) | 1 | 12.33 | 12.33 |
| PL73 | ud | Tubo acero d=32, h=3m (material; 30/07/2018) | 1 | 12.33 | 12.33 |
| %2 AUX | % | MEDIOS AUXILIARES | 2 % | 42.86 | 0.86 |
| %6 CI | % | COSTES INDIRECTOS | 6 % | 43.72 | 2.62 |
|  |  | Total |  |  | 46.34 |

Claves: obra, cerco, arqueta, tapa, hormigón, cimiento, acero, tierra, caja, anclaje, conexión, instalación, montaje, chapa, interior, paso, compuesto, protección, galvanizar, hierro, columna, conductor, derivación, norma, pica, perno, fundido

**AL200** ud CERTIFICADO OCA (19/05/2020)
1 ud × 456.55 = 456.55
Certificado de inspección inicial de Organismo de Control Autorizado.

| Código | Ud | Descripción | Rendimiento | Precio | Importe |
|---|---|---|---|---|---|
| PL30 | ud | OCA Alumbrado exterior (19/05/2020) | 1 | 430.71 | 430.71 |
| %6 CI | % | COSTES INDIRECTOS | 6 % | 430.71 | 25.84 |
|  |  | Total |  |  | 456.55 |

Claves: obra, cerco, arqueta, tapa, hormigón, cimiento, acero, tierra, caja, anclaje, conexión, instalación, montaje, chapa, interior, paso, compuesto, protección, galvanizar, hierro, columna, conductor, derivación, norma, pica, perno, fundido

#### 2.12.4 CONEXIÓN COLECTOR SUR
Importe: 223206.3

##### 2.12.4.1 MOVIMIENTO DE TIERRAS
Importe: 96414.2

**U02EZ011** M3 EXCAVACIÓN DE ZANJA, POZO O RECINTO CON SOSTENIMIENTO C/ MATERIA
6060.53 M3 × 7.62 = 46181.24

| Medición | Uds. | Largo | Parcial |
|---|---|---|---|
| Según mediciones auxiliares | 0.75 | 8080.7 | 6060.53 |
| Total |  |  | 6060.53 |

**U02RA030** M3 RELLENO DE ZANJAS CON MATERIAL GRANULAR SELECCIONADO EXCAVACIÓN
683.5 M3 × 5.53 = 3779.76

| Medición | Uds. | Largo | Parcial |
|---|---|---|---|
| relleno con jabre | 1 | 237.8 | 237.80 |
|  | 1 | 445.7 | 445.70 |
| Total |  |  | 683.5 |

**U02RA125** M3 RELLENO CON MATERIAL ADECUADO DE PRÉSTAMOS O DE LA EXCAVACIÓN
5180.33 M3 × 2.76 = 14297.71

| Medición | Uds. | Largo | Parcial |
|---|---|---|---|
|  | 0.75 | 6907.1 | 5180.33 |
| Total |  |  | 5180.33 |

**U02SE010** M2 ENTIBACIÓN CUAJADA EN POZOS, ZANJAS Y RECINTOS A BASE DOBLES GUÍ
1124.4 M2 × 19.24 = 21633.46

| Medición | Uds. | Largo | Alto | Parcial |
|---|---|---|---|---|
|  | 2 | 187.4 | 3 | 1124.40 |
| Total |  |  |  | 1124.4 |

**U03HL030** M3 HORMIGÓN HNE-20/P/20 RELLENOS CON TAMAÑO MÁXIMO DE ÁRIDO IN
133.8 M3 × 78.64 = 10522.03

| Medición | Uds. | Largo | Parcial |
|---|---|---|---|
| cama de tuberia | 1 | 133.8 | 133.80 |
| Total |  |  | 133.8 |

##### 2.12.4.2 TUBERÍAS (28/02/2013)
Importe: 67332.5

**U04CH100** ML TUBO DE H.A. DN1200 C-IV ASTM C-76 CON JUNTA FLEXIBLE Y ESTANCA. (01/02/2021)
74.5 ML × 295.91 = 22045.30
Tubo de hormigón armado de 1.200 mm. diámetro interior, clase IV, ASTM , con junta flexible y estanca, incluido transporte, colocación, parte proporcional de junta y pruebas.

| Código | Ud | Descripción | Rendimiento | Precio | Importe |
|---|---|---|---|---|---|
| 20118 | ML | Tubo H.A. de d=1200 mm. c-IV (material; 02/02/2021) | 1 | 259 | 259.00 |
| M07CG010 | h | Camión con grúa 6 t. | 0.1 | 49.36 | 4.94 |
| O01OA030 | h | Oficial primera | 0.18 | 18.2 | 3.28 |
| O01OA070 | h | Peón ordinario | 0.7 | 17.06 | 11.94 |
| %6 CI | % | COSTES INDIRECTOS | 6 % | 279.16 | 16.75 |
|  |  | Total |  |  | 295.91 |

| Medición | Uds. | Largo | Parcial |
|---|---|---|---|
| PK 1916.551 AL PK 1990,949 | 1 | 74.5 | 74.50 |
| Total |  |  | 74.5 |

**U04CH050** ML TUBO DE H.A. DN1500 C-IV ASTM C-76 CON JUNTA FLEXIBLE Y ESTANCA. (28/02/2013)
112 ML × 404.35 = 45287.20
Tubo de hormigón armado de 1.500 mm. diámetro interior, clase IV, ASTM C-76 con junta flexible y estanca, incluso el transporte, colocación y parte proporcional de junta y pruebas.

| Código | Ud | Descripción | Rendimiento | Precio | Importe |
|---|---|---|---|---|---|
| 20122 | ML | Tubo H.A. de d=1500 mm., c-IV (material; 28/02/2013) | 1 | 335 | 335.00 |
| M07CG010 | h | Camión con grúa 6 t. | 0.31 | 49.36 | 15.30 |
| O01OA030 | h | Oficial primera | 0.4 | 18.2 | 7.28 |
| O01OA070 | h | Peón ordinario | 1.4 | 17.06 | 23.88 |
| %6 CI | % | COSTES INDIRECTOS | 6 % | 381.46 | 22.89 |
|  |  | Total |  |  | 404.35 |

| Medición | Uds. | Largo | Parcial |
|---|---|---|---|
| PK 1990,949 AL PK 2102.952 | 1 | 112 | 112.00 |
| Total |  |  | 112 |

##### 2.12.4.3 POZOS DE REGISTRO
Importe: 59459.6

**U04PR780** ud POZO TIPO 13B (D=1200)
1 ud × 7169.09 = 7169.09
Pozo de registro tipo 13B (d=1200), alineación recta o quiebro, incluso parte proporcional de salto, hormigón de limpieza, encofrados, hormigón HA-30-B-20-IIIa+Qb, armaduras, juntas de estanqueidad, excavación, entibación, parte proporcional de escalera en AISI 316 L, pates, registro, totalmente ejecutado según planos.

| Código | Ud | Descripción | Rendimiento | Precio | Importe |
|---|---|---|---|---|---|
| O01OA020 | h | Capataz | 6 | 18.35 | 110.10 |
| O01OA030 | h | Oficial primera | 70 | 18.2 | 1274.00 |
| O01OA070 | h | Peón ordinario | 70 | 17.06 | 1194.20 |
| M05EN030 | h | Excav.hidráulica neumáticos 100 CV | 0.1 | 52.9 | 5.29 |
| M07CB030 | h | Camión basculante 6x4 de 20 t | 0.1 | 39.01 | 3.90 |
| M01DA050 | h | Bomba autoaspirante diesel 42,5 CV | 0.06 | 11.3 | 0.68 |
| MAT.REL.13 | m3 | Material seleccionado granular, puesto en obra | 1 | 2.91 | 2.91 |
| M07W080 | t | km transporte tierras en obra | 3 | 0.56 | 1.68 |
| M08CA110 | h | Cisterna agua s/camión 10.000 l. | 0.025 | 37.14 | 0.93 |
| M08RL020 | h | Rodillo manual lanza tándem 800 kg | 0.15 | 6 | 0.90 |
| M11HV120 | h | Aguja eléct.c/convertid.gasolina D=79mm. | 0.05 | 9.06 | 0.45 |
| M06CM030 | h | Compre.port.diesel m.p. 5 m3/min 7 bar | 0.05 | 6.71 | 0.34 |
| M01HA010 | h | Autob.hormig.h.40 m3,pluma<=32m. | 0.1 | 176.32 | 17.63 |
| M07W110 | m3 | km transporte hormigón | 30.6 | 0.36 | 11.02 |
| MAQ.HOR.12 | H | Taladro eléctrico 500 w. | 0.2 | 0.34 | 0.07 |
| MAT.HOR.15 | M3 | Hormigón HL-150/P/20, incluso aditivo. | 1.53 | 58 | 88.74 |
| P01HA030 | m3 | Hormigón HA-30 central | 23.546 | 56.38 | 1327.52 |
| P03ACC080 | kg | Acero corrugado B 500 S/SD | 1177.3 | 0.71 | 835.88 |
| P03AAA020 | kg | Alambre atar 1,30 mm. | 0.2 | 0.58 | 0.12 |
| P01EM270 | m3 | Madera pino para entibaciones | 0.2 | 134.25 | 26.85 |
| M13EM030 | m2 | Tablero encofrar 22 mm. 4 p. | 78.6 | 1.73 | 135.98 |
| P01EB010 | m3 | Tablón pino 2,50/5,50x205x76 | 1.5 | 146.23 | 219.35 |
| P01DC040 | l | Desencofrante p/encofrado metálico | 1.5 | 1.57 | 2.36 |
| P01UC030 | kg | Puntas 20x100 | 0.1 | 5.88 | 0.59 |
| MAT.ACC.30 | UD | Pate de polipropeno. | 12 | 5.74 | 68.88 |
| UtramexPRFV | m2 | Tramex PRFV | 1.8 | 62.42 | 112.36 |
| P06SI240 | kg | Masilla con fibras Masitex Fibra Elástica | 13.6 | 8.7 | 118.32 |
| P06SI241 | m2 | Placa poliestireno expandido e=30 mm a colocar en juntas | 1.4 | 2.14 | 3.00 |
| MAT.ACC.60 | ud | Marco y tapa de FD Ø600 mm paso libre, 40 TM, junta insonorizada (material; 08/07/2010) | 1 | 190.57 | 190.57 |
| MAT.ACC.16 | ud | Marco y tapa cuadrada FD 900x900 mm. C-250. (material; 08/07/2010) | 1 | 403.6 | 403.60 |
| 09220 | m | Escalera de acero inoxidable aisi 316l tipo I y II | 2.5 | 74.03 | 185.08 |
| U03062 | m | Barandilla tubular AISI-304 | 1.3 | 89.9 | 116.87 |
| P34CC010 | m | Cadena de seguridad | 2.6 | 40.82 | 106.13 |
| %3 AUX | % | MEDIOS AUXILIARES | 3 % | 6566.30 | 196.99 |
| %6 CI | % | COSTES INDIRECTOS | 6 % | 6763.29 | 405.80 |
|  |  | Total |  |  | 7169.09 |

| Medición | Uds. | Parcial |
|---|---|---|
| S6 | 1 | 1.00 |
| Total |  | 1 |

**U04PR790** ml SUPLEMENTO DE POZO TIPO 13B ( D=1200)
2.42 ml × 1594.95 = 3859.78
Suplemento de pozo de registro tipo 13B (d=1200), alineación recta o quiebro, encofrados, hormigón HA-30-B-20-IIIa+Qb, armaduras, juntas de estanqueidad, excavación, entibación, escalera en AISI 316 L, pates, totalmente ejecutado según planos.

| Código | Ud | Descripción | Rendimiento | Precio | Importe |
|---|---|---|---|---|---|
| O01OA020 | h | Capataz | 3 | 18.35 | 55.05 |
| O01OA030 | h | Oficial primera | 23 | 18.2 | 418.60 |
| O01OA070 | h | Peón ordinario | 23 | 17.06 | 392.38 |
| M05EN030 | h | Excav.hidráulica neumáticos 100 CV | 0.05 | 52.9 | 2.65 |
| M07CB030 | h | Camión basculante 6x4 de 20 t | 0.05 | 39.01 | 1.95 |
| M01DA050 | h | Bomba autoaspirante diesel 42,5 CV | 0.035 | 11.3 | 0.40 |
| MAT.REL.13 | m3 | Material seleccionado granular, puesto en obra | 0.6 | 2.91 | 1.75 |
| M07W080 | t | km transporte tierras en obra | 1.5 | 0.56 | 0.84 |
| M08CA110 | h | Cisterna agua s/camión 10.000 l. | 0.09 | 37.14 | 3.34 |
| M08RL020 | h | Rodillo manual lanza tándem 800 kg | 0.055 | 6 | 0.33 |
| M11HV120 | h | Aguja eléct.c/convertid.gasolina D=79mm. | 0.02 | 9.06 | 0.18 |
| M06CM030 | h | Compre.port.diesel m.p. 5 m3/min 7 bar | 0.02 | 6.71 | 0.13 |
| M01HA010 | h | Autob.hormig.h.40 m3,pluma<=32m. | 0.035 | 176.32 | 6.17 |
| M07W110 | m3 | km transporte hormigón | 15.6 | 0.36 | 5.62 |
| MAQ.HOR.12 | H | Taladro eléctrico 500 w. | 0.075 | 0.34 | 0.03 |
| P01HA030 | m3 | Hormigón HA-30 central | 4.2 | 56.38 | 236.80 |
| P03ACC080 | kg | Acero corrugado B 500 S/SD | 210 | 0.71 | 149.10 |
| P03AAA020 | kg | Alambre atar 1,30 mm. | 0.012 | 0.58 | 0.01 |
| P01EM270 | m3 | Madera pino para entibaciones | 0.02 | 134.25 | 2.69 |
| M13EM030 | m2 | Tablero encofrar 22 mm. 4 p. | 27.4 | 1.73 | 47.40 |
| P01EB010 | m3 | Tablón pino 2,50/5,50x205x76 | 0.025 | 146.23 | 3.66 |
| P01DC040 | l | Desencofrante p/encofrado metálico | 0.15 | 1.57 | 0.24 |
| P01UC030 | kg | Puntas 20x100 | 0.015 | 5.88 | 0.09 |
| MAT.ACC.30 | UD | Pate de polipropeno. | 3 | 5.74 | 17.22 |
| P06SI241 | m2 | Placa poliestireno expandido e=30 mm a colocar en juntas | 0.45 | 2.14 | 0.96 |
| 09220 | m | Escalera de acero inoxidable aisi 316l tipo I y II | 1 | 74.03 | 74.03 |
| U03062 | m | Barandilla tubular AISI-304 | 0.3 | 89.9 | 26.97 |
| P34CC010 | m | Cadena de seguridad | 0.3 | 40.82 | 12.25 |
| %3 AUX | % | MEDIOS AUXILIARES | 3 % | 1460.84 | 43.83 |
| %6 CI | % | COSTES INDIRECTOS | 6 % | 1504.67 | 90.28 |
|  |  | Total |  |  | 1594.95 |

| Medición | Uds. | Largo | Parcial |
|---|---|---|---|
| S6 | 1 | 2.42 | 2.42 |
| Total |  |  | 2.42 |

**U04PR840** ud POZO TIPO 14 (D=1500)
4 ud × 8814.88 = 35259.52
Pozo de registro tipo 14 (d=1500), alineación recta o quiebro, incluso parte proporcional de salto, hormigón de limpieza, encofrados, hormigón HA-30-B-20-IIIa+Qb, armaduras, juntas de estanqueidad, excavación, entibación, parte proporcional de escalera en AISI 316 L, pates, registro, totalmente ejecutado según planos.

| Código | Ud | Descripción | Rendimiento | Precio | Importe |
|---|---|---|---|---|---|
| O01OA020 | h | Capataz | 17.225 | 18.35 | 316.08 |
| O01OA030 | h | Oficial primera | 80 | 18.2 | 1456.00 |
| O01OA070 | h | Peón ordinario | 80 | 17.06 | 1364.80 |
| M05EN030 | h | Excav.hidráulica neumáticos 100 CV | 0.2 | 52.9 | 10.58 |
| M07CB030 | h | Camión basculante 6x4 de 20 t | 0.2 | 39.01 | 7.80 |
| M01DA050 | h | Bomba autoaspirante diesel 42,5 CV | 0.1 | 11.3 | 1.13 |
| MAT.REL.13 | m3 | Material seleccionado granular, puesto en obra | 1 | 2.91 | 2.91 |
| M07W080 | t | km transporte tierras en obra | 3 | 0.56 | 1.68 |
| M08CA110 | h | Cisterna agua s/camión 10.000 l. | 0.025 | 37.14 | 0.93 |
| M08RL020 | h | Rodillo manual lanza tándem 800 kg | 0.15 | 6 | 0.90 |
| M11HV120 | h | Aguja eléct.c/convertid.gasolina D=79mm. | 0.05 | 9.06 | 0.45 |
| M06CM030 | h | Compre.port.diesel m.p. 5 m3/min 7 bar | 0.05 | 6.71 | 0.34 |
| M01HA010 | h | Autob.hormig.h.40 m3,pluma<=32m. | 0.1 | 176.32 | 17.63 |
| M07W110 | m3 | km transporte hormigón | 30.6 | 0.36 | 11.02 |
| MAQ.HOR.12 | H | Taladro eléctrico 500 w. | 0.2 | 0.34 | 0.07 |
| MAT.HOR.15 | M3 | Hormigón HL-150/P/20, incluso aditivo. | 1.53 | 58 | 88.74 |
| P01HA030 | m3 | Hormigón HA-30 central | 32.12 | 56.38 | 1810.93 |
| P03ACC080 | kg | Acero corrugado B 500 S/SD | 1606 | 0.71 | 1140.26 |
| P03AAA020 | kg | Alambre atar 1,30 mm. | 0.2 | 0.58 | 0.12 |
| P01EM270 | m3 | Madera pino para entibaciones | 0.2 | 134.25 | 26.85 |
| M13EM030 | m2 | Tablero encofrar 22 mm. 4 p. | 96.4 | 1.73 | 166.77 |
| P01EB010 | m3 | Tablón pino 2,50/5,50x205x76 | 2.2 | 146.23 | 321.71 |
| P01DC040 | l | Desencofrante p/encofrado metálico | 1.5 | 1.57 | 2.36 |
| P01UC030 | kg | Puntas 20x100 | 0.1 | 5.88 | 0.59 |
| MAT.ACC.30 | UD | Pate de polipropeno. | 12 | 5.74 | 68.88 |
| UtramexPRFV | m2 | Tramex PRFV | 1.8 | 62.42 | 112.36 |
| P06SI240 | kg | Masilla con fibras Masitex Fibra Elástica | 15.6 | 8.7 | 135.72 |
| P06SI241 | m2 | Placa poliestireno expandido e=30 mm a colocar en juntas | 1.8 | 2.14 | 3.85 |
| MAT.ACC.60 | ud | Marco y tapa de FD Ø600 mm paso libre, 40 TM, junta insonorizada | 1 | 190.57 | 190.57 |
| MAT.ACC.16 | ud | Marco y tapa cuadrada FD 900x900 mm. C-250. | 1 | 403.6 | 403.60 |
| 09220 | m | Escalera de acero inoxidable aisi 316l tipo I y II | 2.5 | 74.03 | 185.08 |
| U03062 | m | Barandilla tubular AISI-304 | 1.3 | 89.9 | 116.87 |
| P34CC010 | m | Cadena de seguridad | 2.6 | 40.82 | 106.13 |
| %3 AUX | % | MEDIOS AUXILIARES | 3 % | 8073.71 | 242.21 |
| %6 CI | % | COSTES INDIRECTOS | 6 % | 8315.92 | 498.96 |
|  |  | Total |  |  | 8814.88 |

| Medición | Uds. | Parcial |
|---|---|---|
| S5 | 1 | 1.00 |
| S4 | 1 | 1.00 |
| S3 | 1 | 1.00 |
| S2 | 1 | 1.00 |
| Total |  | 4 |

**U04PR850** ml SUPLEMENTO POZO TIPO 14 (D=1500)
7.06 ml × 1865.61 = 13171.21
Suplemento de pozo de registro tipo 14 (d=1500), alineación recta o quiebro, encofrados, hormigón HA-30-B-20-IIIa+Qb, armaduras, juntas de estanqueidad, excavación, entibación, escalera en AISI 316 L, pates, totalmente ejecutado según planos.

| Código | Ud | Descripción | Rendimiento | Precio | Importe |
|---|---|---|---|---|---|
| O01OA020 | h | Capataz | 2.7 | 18.35 | 49.55 |
| O01OA030 | h | Oficial primera | 30 | 18.2 | 546.00 |
| O01OA070 | h | Peón ordinario | 30 | 17.06 | 511.80 |
| M05EN030 | h | Excav.hidráulica neumáticos 100 CV | 0.05 | 52.9 | 2.65 |
| M07CB030 | h | Camión basculante 6x4 de 20 t | 0.05 | 39.01 | 1.95 |
| M01DA050 | h | Bomba autoaspirante diesel 42,5 CV | 0.035 | 11.3 | 0.40 |
| MAT.REL.13 | m3 | Material seleccionado granular, puesto en obra | 0.6 | 2.91 | 1.75 |
| M07W080 | t | km transporte tierras en obra | 1.5 | 0.56 | 0.84 |
| M08CA110 | h | Cisterna agua s/camión 10.000 l. | 0.09 | 37.14 | 3.34 |
| M08RL020 | h | Rodillo manual lanza tándem 800 kg | 0.055 | 6 | 0.33 |
| M11HV120 | h | Aguja eléct.c/convertid.gasolina D=79mm. | 0.02 | 9.06 | 0.18 |
| M06CM030 | h | Compre.port.diesel m.p. 5 m3/min 7 bar | 0.02 | 6.71 | 0.13 |
| M01HA010 | h | Autob.hormig.h.40 m3,pluma<=32m. | 0.035 | 176.32 | 6.17 |
| M07W110 | m3 | km transporte hormigón | 15.6 | 0.36 | 5.62 |
| MAQ.HOR.12 | H | Taladro eléctrico 500 w. | 0.075 | 0.34 | 0.03 |
| P01HA030 | m3 | Hormigón HA-30 central | 5.2 | 56.38 | 293.18 |
| P03ACC080 | kg | Acero corrugado B 500 S/SD | 275 | 0.71 | 195.25 |
| P03AAA020 | kg | Alambre atar 1,30 mm. | 0.012 | 0.58 | 0.01 |
| P01EM270 | m3 | Madera pino para entibaciones | 0.02 | 134.25 | 2.69 |
| M13EM030 | m2 | Tablero encofrar 22 mm. 4 p. | 31.2 | 1.73 | 53.98 |
| P01EB010 | m3 | Tablón pino 2,50/5,50x205x76 | 0.025 | 146.23 | 3.66 |
| P01DC040 | l | Desencofrante p/encofrado metálico | 0.15 | 1.57 | 0.24 |
| P01UC030 | kg | Puntas 20x100 | 0.015 | 5.88 | 0.09 |
| MAT.ACC.30 | UD | Pate de polipropeno. | 3 | 5.74 | 17.22 |
| P06SI241 | m2 | Placa poliestireno expandido e=30 mm a colocar en juntas | 0.45 | 2.14 | 0.96 |
| 09220 | m | Escalera de acero inoxidable aisi 316l tipo I y II | 1 | 74.03 | 74.03 |
| U03062 | m | Barandilla tubular AISI-304 | 0.3 | 89.9 | 26.97 |
| P34CC010 | m | Cadena de seguridad | 0.3 | 40.82 | 12.25 |
| %3 AUX | % | MEDIOS AUXILIARES | 3 % | 1811.27 | 54.34 |
|  |  | Total |  |  | 1865.61 |

| Medición | Uds. | Largo | Parcial |
|---|---|---|---|
| S5 | 1 | 2.09 | 2.09 |
| S4 | 1 | 2 | 2.00 |
| S3 | 1 | 1.54 | 1.54 |
| S2 | 1 | 1.43 | 1.43 |
| Total |  |  | 7.06 |

#### 2.12.5 CONEXIÓN COLECTOR NORTE
Importe: 38231.05

##### 2.12.5.1 MOVIMIENTO DE TIERRAS
Importe: 24078.8

**U02EZ011** M3 EXCAVACIÓN DE ZANJA, POZO O RECINTO CON SOSTENIMIENTO C/ MATERIA
1160.6 M3 × 7.62 = 8843.77

| Medición | Uds. | Largo | Parcial |
|---|---|---|---|
| Según mediciones auxiliares | 1 | 561.5 | 561.50 |
|  | 1 | 599.1 | 599.10 |
| Total |  |  | 1160.6 |

**U02RA080** M3 RELLENO CON MATERIAL SELECCIONADO DE PRÉSTAMOS
436.5 M3 × 9.44 = 4120.56
Relleno con material seleccionado de préstamos, incluso extendido y compactacion, completamente terminado.

| Código | Ud | Descripción | Rendimiento | Precio | Importe |
|---|---|---|---|---|---|
| O01OA070 | h | Peón ordinario | 0.05 | 17.06 | 0.85 |
| M07N030 | m3 | Canon suelo seleccionado préstamo (maquinaria) | 1 | 2.65 | 2.65 |
| M05RN030 | h | Retrocargadora neumáticos 100 CV (maquinaria) | 0.01 | 43.71 | 0.44 |
| M07W080 | t | km transporte tierras en obra | 5 | 0.56 | 2.80 |
| M08CA110 | h | Cisterna agua s/camión 10.000 l. | 0.02 | 37.14 | 0.74 |
| M05RN010 | h | Retrocargadora neumáticos 50 CV | 0.02 | 35.25 | 0.71 |
| M08RL010 | h | Rodillo vibrante manual tándem 800 kg. | 0.1 | 7.2 | 0.72 |
| %6 CI | % | COSTES INDIRECTOS | 6 % | 8.91 | 0.53 |
|  |  | Total |  |  | 9.44 |

| Medición | Uds. | Largo | Parcial |
|---|---|---|---|
| de préstamo | 1 | 436.5 | 436.50 |
| Total |  |  | 436.5 |

**U02RA030** M3 RELLENO DE ZANJAS CON MATERIAL GRANULAR SELECCIONADO EXCAVACIÓN
599.1 M3 × 5.53 = 3313.02

| Medición | Uds. | Largo | Parcial |
|---|---|---|---|
| relleno con jabre | 1 | 599.1 | 599.10 |
| Total |  |  | 599.1 |

**U02SE010** M2 ENTIBACIÓN CUAJADA EN POZOS, ZANJAS Y RECINTOS A BASE DOBLES GUÍ
280 M2 × 19.24 = 5387.20

| Medición | Uds. | Largo | Alto | Parcial |
|---|---|---|---|---|
|  | 2 | 35 | 4 | 280.00 |
| Total |  |  |  | 280 |

**U03HL030** M3 HORMIGÓN HNE-20/P/20 RELLENOS CON TAMAÑO MÁXIMO DE ÁRIDO IN
30.7 M3 × 78.64 = 2414.25

| Medición | Uds. | Largo | Parcial |
|---|---|---|---|
| cama de tuberia | 1 | 30.7 | 30.70 |
| Total |  |  | 30.7 |

##### 2.12.5.2 TUBERÍAS (28/02/2013)
Importe: 14152.25

**U04CH050** ML TUBO DE H.A. DN1500 C-IV ASTM C-76 CON JUNTA FLEXIBLE Y ESTANCA.
35 ML × 404.35 = 14152.25

### 2.13 EQUIPAMIENTO DE LABORATORIO,TALLER, EDIFICIO CONTROL Y SEGURIDAD (22/02/2006)
Importe: 20670.22

#### 2.13.1 EQUIPAMIENTO Y MOBILIARIO LABORATORIO (18/03/2021)
Importe: 13135.91

**E06MB070** UD EQUIPAMIENTO DE MOBILIARIO PARA ZONA DE LABORATORIO (18/03/2021)
1 UD × 7319.8 = 7319.80
Mobiliario de laboratorio de 20 m² formado por vitrinas de gases, mesas de balanzas, mesa mural de encimera compacta de resinas fenólicas con tomas para servicios de electricidad, agua y gas, cajones, freadera, etc. Montados.

| Código | Ud | Descripción | Rendimiento | Precio | Importe |
|---|---|---|---|---|---|
| MAT06MB030 | UD | EQUIPAMIENTO DE MOBILIARIO PARA ZONA DE LABORATORIO 20 m2 (material; 18/03/2021) | 1 | 6905.47 | 6905.47 |
| %6 CI | % | COSTES INDIRECTOS | 6 % | 6905.47 | 414.33 |
|  |  | Total |  |  | 7319.8 |

**E06EQ080** UD EQUIPAMIENTO LABORATORIO (18/03/2021)
1 UD × 5816.11 = 5816.11
Equipamiento para trabajo en el laboratorio.

| Código | Ud | Descripción | Rendimiento | Precio | Importe |
|---|---|---|---|---|---|
| MAT06MB080 | UD | EQUIPAMIENTO LABORATORIO (material; 18/03/2021) | 1 | 5486.9 | 5486.90 |
| %6 CI | % | COSTES INDIRECTOS | 6 % | 5486.90 | 329.21 |
|  |  | Total |  |  | 5816.11 |

#### 2.13.2 EQUIPAMIENTO Y MOBILIARIO TALLER (15/02/2021)
Importe: 2127.84

**E06MB040** UD EQUIPAMIENTO DE MOBILIARIO PARA ZONA DE TALLER (15/02/2021)
1 UD × 2127.84 = 2127.84
Equipamiento de mobiliario y herramietnoas para zona de taller. Completamente colocado y terminado.

| Código | Ud | Descripción | Rendimiento | Precio | Importe |
|---|---|---|---|---|---|
| MAT06MB040 | UD | EQUIPAMIENTO DE MOBILIARIO PARA ZONA DE TALLER (material; 15/02/2021) | 1 | 2007.4 | 2007.40 |
| %6 CI | % | COSTES INDIRECTOS | 6 % | 2007.40 | 120.44 |
|  |  | Total |  |  | 2127.84 |

#### 2.13.3 EQUIPOS DE SEGURIDAD (22/03/2021)
Importe: 1341.22

**E06ES010** UD EQUIPAMIENTO DE SEGURIDAD EN LA EDAR (22/03/2021)
1 UD × 1341.22 = 1341.22
Equipamiento de elementos de seguridad y señalización de las instalaciones. Completamente colocado y terminado.

| Código | Ud | Descripción | Rendimiento | Precio | Importe |
|---|---|---|---|---|---|
| MAT06ES010 | UD | EQUIPAMIENTO DE SEGURIDAD EN LA EDAR (material; 22/03/2021) | 1 | 1265.3 | 1265.30 |
| %6 CI | % | COSTES INDIRECTOS | 6 % | 1265.30 | 75.92 |
|  |  | Total |  |  | 1341.22 |

#### 2.13.4 MOBILIARIO EDIFICIO DE CONTROL (22/02/2006)
Importe: 4065.25

##### 2.13.4.1 MOBILIARIO COMEDOR (22/02/2006)
Importe: 1891.14

**E06MB080** ud SILLA CONFIDENTE (25/05/2007)
6 ud × 111.97 = 671.82
Silla apilable con o sin brazos, estructura de tubo de acero pulido de 20x2 mm pintado en epoxi-poliéster o cromado, brazos de poliamida-6 reforzada con fibra de vidrio, asiento y respaldo de polipropileno sin tapizar.

| Código | Ud | Descripción | Rendimiento | Precio | Importe |
|---|---|---|---|---|---|
| O01OA070 | h | Peón ordinario | 0.1 | 17.06 | 1.71 |
| P02925 | ud | Silla apliable con est. de acero (material; 13/12/2007) | 1 | 100.84 | 100.84 |
| %3 AUX | % | MEDIOS AUXILIARES | 3 % | 102.55 | 3.08 |
| %6 CI | % | COSTES INDIRECTOS | 6 % | 105.63 | 6.34 |
|  |  | Total |  |  | 111.97 |

**E06MB090** ud PAPELETA (13/12/2007)
1 ud × 9.81 = 9.81
Papelera metálica de forma cúbica pintada, con la parte superior y la inferior recubierta de goma.

| Código | Ud | Descripción | Rendimiento | Precio | Importe |
|---|---|---|---|---|---|
| P02260 | ud | Papelera metálica (material; 13/12/2007) | 1 | 9.25 | 9.25 |
| %6 CI | % | COSTES INDIRECTOS | 6 % | 9.25 | 0.56 |
|  |  | Total |  |  | 9.81 |

**E06MB100** ud PERCHERO (25/05/2007)
1 ud × 30 = 30.00
Perchero metálico de pie, pintado, con 8 colgadores.

| Código | Ud | Descripción | Rendimiento | Precio | Importe |
|---|---|---|---|---|---|
| O01OA070 | h | Peón ordinario | 0.1 | 17.06 | 1.71 |
| P02325 | ud | Perchero metálico 8 colgadores (material; 13/12/2007) | 1 | 25.77 | 25.77 |
| %3 AUX | % | MEDIOS AUXILIARES | 3 % | 27.48 | 0.82 |
| %6 CI | % | COSTES INDIRECTOS | 6 % | 28.30 | 1.70 |
|  |  | Total |  |  | 30 |

**E06MB110** ud PARAGÜERO METÁLICO D-210 (22/02/2006)
1 ud × 9.96 = 9.96
Paragüero metálico forrado en vinilo liso de color negro de 210 mm. de diámetro

| Código | Ud | Descripción | Rendimiento | Precio | Importe |
|---|---|---|---|---|---|
| P02265 | ud | Paragüero metálico D-210mm (material; 22/02/2006) | 1 | 9.4 | 9.40 |
| %6 CI | % | COSTES INDIRECTOS | 6 % | 9.40 | 0.56 |
|  |  | Total |  |  | 9.96 |

**E06MB120** ud MESA COMEDOR RECTANGULAR 1400X7000 MM (25/05/2007)
1 ud × 162.59 = 162.59
Mesa rectangular de 1400X700 mm, fabricada con tablero de partículas tricapa de espesor 19 mm., rematados con cantos rectos de PVC, fresados y redondeados. Estructura doble fabricada con tubo metálico.

| Código | Ud | Descripción | Rendimiento | Precio | Importe |
|---|---|---|---|---|---|
| O01OA070 | h | Peón ordinario | 0.1 | 17.06 | 1.71 |
| P02932 | ud | Mesa comedor rectangular de 1400x700 mm (material; 24/02/2021) | 1 | 147.21 | 147.21 |
| %3 AUX | % | MEDIOS AUXILIARES | 3 % | 148.92 | 4.47 |
| %6 CI | % | COSTES INDIRECTOS | 6 % | 153.39 | 9.20 |
|  |  | Total |  |  | 162.59 |

**E06MB130** ud MESA MURAL DE ALTURA 900 Y 750 MM DE PROFUNDIDAD (25/05/2007)
1 ud × 43.91 = 43.91
Mesa mural de altura 900 mm y 750 mm de profundidad, para armarios con zócalo, con tablero Trespa Toplab Plus (o de calidad superior) de 20 mm de espesor.

| Código | Ud | Descripción | Rendimiento | Precio | Importe |
|---|---|---|---|---|---|
| O01OA070 | h | Peón ordinario | 1 | 17.06 | 17.06 |
| P02170.1 | ML | MESA MURAL DE ALTURA 900 Y 750 MM DE PROFUNDIDAD (material; 24/07/2020) | 1 | 23.15 | 23.15 |
| %3 AUX | % | MEDIOS AUXILIARES | 3 % | 40.21 | 1.21 |
| %6 CI | % | COSTES INDIRECTOS | 6 % | 41.42 | 2.49 |
|  |  | Total |  |  | 43.91 |

Claves: encimera, cocina, mueble, madero, barniz, plástico, estándar, zócalo, calidad, inferior, cornisa, remate, montaje, fregadero, alto, electrodoméstico

**E06MB140** ud FREGADERO MURAL DE GRES CON 1 SENO Y ESCURRIDOR (25/05/2007)
1 ud × 265.23 = 265.23
Fregadero mural de gres con 1 seno y escurridor (fregadero a la derecha) de 1200 mm de longitud y 750 mm de profundidad, con grifo monomando mezclador, lavaojos de emergencia. Con armario inferior de 1200mm y capacidad para 2 cubos de 15L para recogida de residuos. Con antisalpicaduras sólo lateral derecho y trasero.

| Código | Ud | Descripción | Rendimiento | Precio | Importe |
|---|---|---|---|---|---|
| P02170.6 | ML | FREGADERO MURAL DE GRES CON 1 SENO Y ESCURRIDOR (material; 24/07/2020) | 1 | 225.87 | 225.87 |
| O01OA070 | h | Peón ordinario | 1 | 17.06 | 17.06 |
| %3 AUX | % | MEDIOS AUXILIARES | 3 % | 242.93 | 7.29 |
| %6 CI | % | COSTES INDIRECTOS | 6 % | 250.22 | 15.01 |
|  |  | Total |  |  | 265.23 |

Claves: encimera, cocina, mueble, madero, barniz, plástico, estándar, zócalo, calidad, inferior, cornisa, remate, montaje, fregadero, alto, electrodoméstico

**E06MB030** ud ARMARIO BALDAS 800x470 MM (25/05/2007)
1 ud × 348.91 = 348.91
Conjunto de 2 armarios medios de 80x47 mm y 1250 de alto. Dotados de puertas batientes de vitrina y dos baldas en el interior. Fabricados en tablero melaminico con un espesor de 19 mm. Estantes regulables en altura.

| Código | Ud | Descripción | Rendimiento | Precio | Importe |
|---|---|---|---|---|---|
| O01OA070 | h | Peón ordinario | 0.1 | 17.06 | 1.71 |
| P00235 | ud | Armario baldas 80x47 (material; 13/12/2007) | 1 | 317.86 | 317.86 |
| %3 AUX | % | MEDIOS AUXILIARES | 3 % | 319.57 | 9.59 |
| %6 CI | % | COSTES INDIRECTOS | 6 % | 329.16 | 19.75 |
|  |  | Total |  |  | 348.91 |

**E06MB150** ud ELECTRODOMÉSTICOS OFFICE (25/05/2007)
1 ud × 348.91 = 348.91
Electrodomésticos para la zona de office, formado por microondas, frigorífico, y otros pequeños electrodoméstico. Monados y probados.

| Código | Ud | Descripción | Rendimiento | Precio | Importe |
|---|---|---|---|---|---|
| O01OA070 | h | Peón ordinario | 0.1 | 17.06 | 1.71 |
| P00125 | ud | ELECTRODOMÉSTICOS OFFICE (material; 13/12/2007) | 1 | 317.86 | 317.86 |
| %3 AUX | % | MEDIOS AUXILIARES | 3 % | 319.57 | 9.59 |
| %6 CI | % | COSTES INDIRECTOS | 6 % | 329.16 | 19.75 |
|  |  | Total |  |  | 348.91 |

##### 2.13.4.2 MOBILIARIO SALA DE REUNIONES (22/02/2006)
Importe: 2174.11

**E06MB020** ud PUESTO TRABAJO RECTANGULAR 1800X800 MM (25/05/2007)
1 ud × 253.94 = 253.94
Puesto de trabajo formado por una mesa rectangular de 1800x800, con ala de 100x600. Con cajonera rodante formada por un cajón y archivo de 550 mm. Los sobres fabricados con tablero de partículas tricapa de espesor 19 mm., rematados con cantos rectos de PVC, fresados y redondeados. Estructura doble fabricada con tubo metálico. Los conjuntos permiten la electrificación horizontal y vertical. La cajonera tendrá los mismos acabados que el sobre de la mesa.

| Código | Ud | Descripción | Rendimiento | Precio | Importe |
|---|---|---|---|---|---|
| O01OA070 | h | Peón ordinario | 0.1 | 17.06 | 1.71 |
| P00235.1 | ud | PUESTO TRABAJO RECTANGULAR 1800X800 MM (material; 24/07/2020) | 1 | 230.88 | 230.88 |
| %3 AUX | % | MEDIOS AUXILIARES | 3 % | 232.59 | 6.98 |
| %6 CI | % | COSTES INDIRECTOS | 6 % | 239.57 | 14.37 |
|  |  | Total |  |  | 253.94 |

**E06MB030** ud ARMARIO BALDAS 800x470 MM
1 ud × 348.91 = 348.91

**E06MB050** ud SILLÓN CON APOYABRAZOS REGULABLE (13/12/2007)
1 ud × 276.84 = 276.84
Sillón, asiento y respaldo tapizados, con apoyabrazos regulables 3-D. Altura regulable, respaldo regulable en altura. Ajuste sincronizado, regulación dureza del respaldo. Ajuste de la profundidad del asiento.

| Código | Ud | Descripción | Rendimiento | Precio | Importe |
|---|---|---|---|---|---|
| P02930 | ud | Sillón con apoyabrazos reg. (material; 13/12/2007) | 1 | 261.17 | 261.17 |
| %6 CI | % | COSTES INDIRECTOS | 6 % | 261.17 | 15.67 |
|  |  | Total |  |  | 276.84 |

**E06MB060** ud MESA REUNIÓN RECTANGULAR 2350X1200 MM (25/05/2007)
1 ud × 348.89 = 348.89
Mesa de reunión rectangular de 2350x1200 mm, fabricada con tablero de partículas tricapa de espesor 19 mm., rematados con cantos rectos de PVC, fresados y redondeados. Estructura doble fabricada con tubo metálico.

| Código | Ud | Descripción | Rendimiento | Precio | Importe |
|---|---|---|---|---|---|
| O01OA070 | h | Peón ordinario | 0.1 | 17.06 | 1.71 |
| P02931 | ud | Mesa reunión ectangular de 2350x1200 mm (material; 24/02/2021) | 1 | 317.84 | 317.84 |
| %3 AUX | % | MEDIOS AUXILIARES | 3 % | 319.55 | 9.59 |
| %6 CI | % | COSTES INDIRECTOS | 6 % | 329.14 | 19.75 |
|  |  | Total |  |  | 348.89 |

**E06MB080** ud SILLA CONFIDENTE
8 ud × 111.97 = 895.76

**E06MB090** ud PAPELETA
1 ud × 9.81 = 9.81

**E06MB100** ud PERCHERO
1 ud × 30 = 30.00

**E06MB110** ud PARAGÜERO METÁLICO D-210
1 ud × 9.96 = 9.96

### 2.14 INSTALACIÓN ELÉCTRICA
Importe: 274437.54

#### 2.14.1 MEDIA TENSIÓN
Importe: 60541.39

##### 2.14.1.1 LÍNEA PARTICULAR
Importe: 11449.03

**U02ED011** M3 EXCAVACIÓN DE PREZANJAS O ZANJAS SIN ENTIBACIÓN C/ MATERIAL EXC
104.4 M3 × 2.5 = 261.00

| Medición | Uds. | Largo | Ancho | Alto | Parcial |
|---|---|---|---|---|---|
| Línea particular | 1 | 145 | 0.6 | 1.2 | 104.40 |
| Total |  |  |  |  | 104.4 |

**ELAR0457** m CANALIZACIÓN ELÉCTRICA CON 2 TUBOS PE DP 160mm (22/01/2021)
145 m × 9.79 = 1419.55
Canalización eléctrica en zanja existente formada por 2 tubos de PE DP d=160mm.

| Código | Ud | Descripción | Rendimiento | Precio | Importe |
|---|---|---|---|---|---|
| O01OA030 | h | Oficial primera | 0.1 | 18.2 | 1.82 |
| O01OA050 | h | Ayudante | 0.1 | 17.37 | 1.74 |
| PEL0711 | ml | Tubo PE DP d=160 | 2 | 2.84 | 5.68 |
| %6 CI | % | COSTES INDIRECTOS | 6 % | 9.24 | 0.55 |
|  |  | Total |  |  | 9.79 |

| Medición | Uds. | Largo | Parcial |
|---|---|---|---|
| Línea particular | 1 | 145 | 145.00 |
| Total |  |  | 145 |

**U02RA070** M3 RELLENO EN TRASDÓS DE OBRA DE FÁBRICA CON MATERIAL SELECCIONADO
58 M3 × 16.28 = 944.24
Relleno en pozos y trasdós de obra de fábrica con material seleccionado procedente de préstamos, incluso extendido, humectación y compactado en capas de 20 cm de espesor, con una densidad no inferior al 95% del próctor normal, según lo inidicado en PPTP.

| Código | Ud | Descripción | Rendimiento | Precio | Importe |
|---|---|---|---|---|---|
| O01OA020 | h | Capataz | 0.02 | 18.35 | 0.37 |
| O01OA070 | h | Peón ordinario | 0.2 | 17.06 | 3.41 |
| M07N030 | m3 | Canon suelo seleccionado préstamo | 1 | 2.65 | 2.65 |
| M05RN030 | h | Retrocargadora neumáticos 100 CV | 0.01 | 43.71 | 0.44 |
| M07W080 | t | km transporte tierras en obra | 10 | 0.56 | 5.60 |
| M08CA110 | h | Cisterna agua s/camión 10.000 l. | 0.02 | 37.14 | 0.74 |
| M05RN010 | h | Retrocargadora neumáticos 50 CV | 0.02 | 35.25 | 0.71 |
| M08RL010 | h | Rodillo vibrante manual tándem 800 kg. | 0.2 | 7.2 | 1.44 |
| %6 CI | % | COSTES INDIRECTOS | 6 % | 15.36 | 0.92 |
|  |  | Total |  |  | 16.28 |

Claves: trasdosado, préstamo, fábrica, compacto, producción, capa, graduación, próctor, modificado, humedad, material, relleno

| Medición | Uds. | Largo | Ancho | Alto | Parcial |
|---|---|---|---|---|---|
| Línea particular | 1 | 145 | 0.4 | 1 | 58.00 |
| Total |  |  |  |  | 58 |

**U03HL030** M3 HORMIGÓN HNE-20/P/20 RELLENOS CON TAMAÑO MÁXIMO DE ÁRIDO IN
11.6 M3 × 78.64 = 912.22

| Medición | Uds. | Largo | Ancho | Alto | Parcial |
|---|---|---|---|---|---|
| Línea particular | 1 | 145 | 0.4 | 0.2 | 11.60 |
| Total |  |  |  |  | 11.6 |

**ELAR051** m CONDUCTOR 1x150 mm2 Al 12/20 kV (09/08/2011)
465 m × 14.68 = 6826.20
Conductor 1x150mm2 Al 12/20 kV instalado en canalización existente, incluso equipos mecánicos de tiro. Según E.T. E01FA.

| Código | Ud | Descripción | Rendimiento | Precio | Importe |
|---|---|---|---|---|---|
| O01OA030 | h | Oficial primera | 0.1 | 18.2 | 1.82 |
| O01OA040 | h | Oficial segunda | 0.1 | 17.8 | 1.78 |
| PEL0092 | ud | Conductor 1x150mm2 Al 12/20kV (material; 22/01/2021) | 1 | 9.59 | 9.59 |
| %5 AUX | % | MEDIOS AUXILIARES | 5 % | 13.19 | 0.66 |
| %6 CI | % | COSTES INDIRECTOS | 6 % | 13.85 | 0.83 |
|  |  | Total |  |  | 14.68 |

| Medición | Uds. | Largo | Parcial |
|---|---|---|---|
| Línea particular | 3 | 155 | 465.00 |
| Total |  |  | 465 |

**ELAR132** ud BOTELLAS TERMINALES APANTALLADAS 1x150mm2 Al (09/08/2011)
6 ud × 180.97 = 1085.82
Botellas terminales apantalladas en T, servicio interior, para cable seco 12/20 kV de 150 mm2 de sección.

| Código | Ud | Descripción | Rendimiento | Precio | Importe |
|---|---|---|---|---|---|
| O01OA030 | h | Oficial primera | 0.5 | 18.2 | 9.10 |
| O01OA040 | h | Oficial segunda | 0.5 | 17.8 | 8.90 |
| PEL0132 | ud | Botellas terminales apantalladas en T 150mm2 (material; 15/01/2018) | 1 | 144.6 | 144.60 |
| %5 AUX | % | MEDIOS AUXILIARES | 5 % | 162.60 | 8.13 |
| %6 CI | % | COSTES INDIRECTOS | 6 % | 170.73 | 10.24 |
|  |  | Total |  |  | 180.97 |

| Medición | Uds. | Parcial |
|---|---|---|
| Línea particular | 6 | 6.00 |
| Total |  | 6 |

##### 2.14.1.2 CENTRO DE TRANSFORMACIÓN (08/10/2010)
Importe: 49092.36

**ELAR121** ud CELDA DE LÍNEA (09/08/2011)
1 ud × 1193.17 = 1193.17
Celda de línea de Schneider o equivalente, de conexión superior por barras e inferior por cable seco unipolar instalado, instalada. Según E.T. E01CL.

| Código | Ud | Descripción | Rendimiento | Precio | Importe |
|---|---|---|---|---|---|
| O01OA030 | h | Oficial primera | 0.5 | 18.2 | 9.10 |
| O01OA040 | h | Oficial segunda | 0.5 | 17.8 | 8.90 |
| PEL0122 | ud | Celda de línea (material; 15/01/2018) | 1 | 1054.03 | 1054.03 |
| %5 AUX | % | MEDIOS AUXILIARES | 5 % | 1072.03 | 53.60 |
| %6 CI | % | COSTES INDIRECTOS | 6 % | 1125.63 | 67.54 |
|  |  | Total |  |  | 1193.17 |

| Medición | Uds. | Parcial |
|---|---|---|
| C.T. 630 kVA | 1 | 1.00 |
| Total |  | 1 |

**ELAR127** ud CELDA DISYUNTOR (09/08/2011)
1 ud × 11277.34 = 11277.34
Celda de protección de transformador con disyuntor, de Schneider o equivalente, con seccionador en SF6 con mando CS1, disyuntor tipo SF1 400A en SF6 con mando RI manual, con bobina de apertura para Sepam T20 y bobina de apertura adicional para protección térmica, s.p.a.t., captadores de intensidad, Kit compuesto por un cajón de BT y relé Sepam. Con enclavamientos instalados. Según E.T. E01CD.

| Código | Ud | Descripción | Rendimiento | Precio | Importe |
|---|---|---|---|---|---|
| O01OA030 | h | Oficial primera | 1 | 18.2 | 18.20 |
| O01OA040 | h | Oficial segunda | 1 | 17.8 | 17.80 |
| PEL0127 | ud | Celda de protección de trafo con disyuntor (material; 15/01/2018) | 1 | 10096.38 | 10096.38 |
| %5 AUX | % | MEDIOS AUXILIARES | 5 % | 10132.38 | 506.62 |
| %6 CI | % | COSTES INDIRECTOS | 6 % | 10639.00 | 638.34 |
|  |  | Total |  |  | 11277.34 |

| Medición | Uds. | Parcial |
|---|---|---|
| C.T. 630 kVA | 1 | 1.00 |
| Total |  | 1 |

**ELAR1436** ud TRANSFORMADOR SECO 630 KVA (09/08/2011)
1 ud × 14354.1 = 14354.10
Transformador trifásico reductor tipo seco encapsulado clase F, interior e IP00, (según Norma UNE 21538 y UE 548/2014 de ecodiseño). Bobinado AT continuo de gradiente lineal sin entrecapas. Bobinado BT con ensayo frecuencia industrial 10kV. Ensayos climáticos E3, C3, F1. Potencia nominal: 630 kVA. Relación: 20/0.42 kV. Tensión secundaria vacío: 420 V. Tensión cortocircuito: 6%. Regulación: +/-2,5%, +/-5%. Grupo conexión: Dyn11. Conexionado.
Con un equipo de sondas PT100 de temperatura y termómetro digital para protección térmica de transformador, y sus conexiones a la alimentación y al elemento disparador de la protección correspondiente, protegidas contra sobreintensidades, instalados. Según E.T. E01TS.

| Código | Ud | Descripción | Rendimiento | Precio | Importe |
|---|---|---|---|---|---|
| O01OA030 | h | Oficial primera | 1 | 18.2 | 18.20 |
| O01OA040 | h | Oficial segunda | 1 | 17.8 | 17.80 |
| PEL01436 | ud | Transformador seco 630 KVA (material; 18/03/2021) | 1 | 12692.81 | 12692.81 |
| PEL01505 | ud | Sondas PT100 (material; 25/08/2020) | 1 | 167.95 | 167.95 |
| %5 AUX | % | MEDIOS AUXILIARES | 5 % | 12896.76 | 644.84 |
| %6 CI | % | COSTES INDIRECTOS | 6 % | 13541.60 | 812.50 |
|  |  | Total |  |  | 14354.1 |

| Medición | Uds. | Parcial |
|---|---|---|
| C.T. 630 kVA | 1 | 1.00 |
| Total |  | 1 |

**ELAR136** ud CONEXIÓN DE ALTA TENSIÓN (09/08/2011)
1 ud × 844.58 = 844.58
Juego de puentes III de cables AT unipolares de aislamiento seco RHZ1, aislamiento 12/20 kV, con sus correspondientes elementos de conexión.

| Código | Ud | Descripción | Rendimiento | Precio | Importe |
|---|---|---|---|---|---|
| O01OA030 | h | Oficial primera | 2 | 18.2 | 36.40 |
| O01OA040 | h | Oficial segunda | 2 | 17.8 | 35.60 |
| PEL0136 | ud | Puente de conexión 12/20 kV (material; 15/01/2018) | 1 | 686.83 | 686.83 |
| %5 AUX | % | MEDIOS AUXILIARES | 5 % | 758.83 | 37.94 |
| %6 CI | % | COSTES INDIRECTOS | 6 % | 796.77 | 47.81 |
|  |  | Total |  |  | 844.58 |

| Medición | Uds. | Parcial |
|---|---|---|
| C.T. 630 kVA | 1 | 1.00 |
| Total |  | 1 |

**ELAR138** ud CONEXIÓN DE BAJA TENSIÓN (09/08/2011)
1 ud × 912.15 = 912.15
Juego de puentes de cables BT unipolares de aislamiento 0,6/1 kV de Al.

| Código | Ud | Descripción | Rendimiento | Precio | Importe |
|---|---|---|---|---|---|
| O01OA030 | h | Oficial primera | 3 | 18.2 | 54.60 |
| O01OA040 | h | Oficial segunda | 3 | 17.8 | 53.40 |
| PEL0138 | ud | Juego de puentes de baja tensión (material; 15/01/2018) | 1 | 711.54 | 711.54 |
| %5 AUX | % | MEDIOS AUXILIARES | 5 % | 819.54 | 40.98 |
| %6 CI | % | COSTES INDIRECTOS | 6 % | 860.52 | 51.63 |
|  |  | Total |  |  | 912.15 |

| Medición | Uds. | Parcial |
|---|---|---|
| C.T. 630 kVA | 1 | 1.00 |
| Total |  | 1 |

**ELAR181** ud PUESTA A TIERRA DE HERRAJES (09/08/2011)
1 ud × 497.82 = 497.82
Puesta a tierra de herrajes formada por cable de 50mm2 de Cu desnudo, picas de tierra de acero cobrizado de 2 m de longitud y 14 mm de diámetro, incluso material de conexión y fijación.

| Código | Ud | Descripción | Rendimiento | Precio | Importe |
|---|---|---|---|---|---|
| O01OA030 | h | Oficial primera | 5 | 18.2 | 91.00 |
| O01OA040 | h | Oficial segunda | 5 | 17.8 | 89.00 |
| PEL0696 | ml | Cable Cu desnudo 50 mm2 (material; 24/01/2021) | 30 | 2.52 | 75.60 |
| PEL0690 | ud | Electrodo de toma a tierra 2,00 m. | 8 | 23.96 | 191.68 |
| %5 AUX | % | MEDIOS AUXILIARES | 5 % | 447.28 | 22.36 |
| %6 CI | % | COSTES INDIRECTOS | 6 % | 469.64 | 28.18 |
|  |  | Total |  |  | 497.82 |

| Medición | Uds. | Parcial |
|---|---|---|
| C.T. 630 kVA | 1 | 1.00 |
| Total |  | 1 |

**ELAR180** ud PUESTA A TIERRA DEL NEUTRO (09/08/2011)
1 ud × 669.94 = 669.94
Puesta a tierra del neutro del transformador con conductor de cobre aislado, tipo RV de 0,6/1 kV y 50 mm2 de sección, picas de tierra de acero cobrizado de 2 m de longitud y 14 mm de diámetro, incluso material de conexión y fijación.

| Código | Ud | Descripción | Rendimiento | Precio | Importe |
|---|---|---|---|---|---|
| O01OA030 | h | Oficial primera | 4 | 18.2 | 72.80 |
| O01OA040 | h | Oficial segunda | 4 | 17.8 | 71.20 |
| PEL0696 | ml | Cable Cu desnudo 50 mm2 | 30 | 2.52 | 75.60 |
| PEL0627 | ml | Conductor 1x50 RZ1-K(AS) (material; 10/01/2018) | 20 | 4.74 | 94.80 |
| PEL0690 | ud | Electrodo de toma a tierra 2,00 m. | 12 | 23.96 | 287.52 |
| %5 AUX | % | MEDIOS AUXILIARES | 5 % | 601.92 | 30.10 |
| %6 CI | % | COSTES INDIRECTOS | 6 % | 632.02 | 37.92 |
|  |  | Total |  |  | 669.94 |

| Medición | Uds. | Parcial |
|---|---|---|
| C.T. 630 kVA | 1 | 1.00 |
| Total |  | 1 |

**ELAR185** ud EQUIPO DE MEDIDA EN HORNACINA (09/08/2011)
1 ud × 2049.54 = 2049.54
Hornacina para exterior conteniendo protección y medida, debidamente montado e instalado según normativa de la Compañía Distribuidora.

| Código | Ud | Descripción | Rendimiento | Precio | Importe |
|---|---|---|---|---|---|
| O01OA030 | h | Oficial primera | 5 | 18.2 | 91.00 |
| O01OA040 | h | Oficial segunda | 5 | 17.8 | 89.00 |
| PEL0191 | ud | Hornacina de exterior con elementos de protección y medida (material; 08/01/2018) | 1 | 1661.46 | 1661.46 |
| %5 AUX | % | MEDIOS AUXILIARES | 5 % | 1841.46 | 92.07 |
| %6 CI | % | COSTES INDIRECTOS | 6 % | 1933.53 | 116.01 |
|  |  | Total |  |  | 2049.54 |

| Medición | Uds. | Parcial |
|---|---|---|
| C.T. 630 kVA | 1 | 1.00 |
| Total |  | 1 |

**ELAR190** ud MATERIAL DE PROTECCIÓN Y SEÑALIZACIÓN (08/10/2010)
1 ud × 342.17 = 342.17
Conjunto de material de protección y señalización conteniendo: 2 puntos de luz, 1 emergencia, 2 placas de peligro de muerte, 1 juego de guantes aislantes, 1 ud. extintor de eficacia equivalente 89B, 1 placa de primeros auxilios y 1 ud. de banqueta aislante para maniobrar aparamenta.

| Código | Ud | Descripción | Rendimiento | Precio | Importe |
|---|---|---|---|---|---|
| O01OA030 | h | Oficial primera | 1 | 18.2 | 18.20 |
| O01OA040 | h | Oficial segunda | 1 | 17.8 | 17.80 |
| PEL0181 | ud | Punto de luz del CT (material; 15/09/2017) | 1 | 25.51 | 25.51 |
| PEL0182 | ud | Emergencia del CT (material; 15/09/2017) | 1 | 16.16 | 16.16 |
| PEL0183 | ud | Par de guantes de maniobra de CT (material; 08/10/2010) | 1 | 37.28 | 37.28 |
| PEL0184 | ud | Placa peligro de muerte del CT (material; 08/10/2010) | 2 | 8.3 | 16.60 |
| PEL0185 | ud | Placa de primeros auxilios del CT (material; 08/10/2010) | 1 | 8.3 | 8.30 |
| PEL0186 | ud | Banqueta aislante del CT (material; 08/10/2010) | 1 | 103.6 | 103.60 |
| PEL0187 | ud | Extintor del CT (material; 08/10/2010) | 1 | 63.98 | 63.98 |
| %5 AUX | % | MEDIOS AUXILIARES | 5 % | 307.43 | 15.37 |
| %6 CI | % | COSTES INDIRECTOS | 6 % | 322.80 | 19.37 |
|  |  | Total |  |  | 342.17 |

| Medición | Uds. | Parcial |
|---|---|---|
| C.T. 630 kVA | 1 | 1.00 |
| Total |  | 1 |

**ELAR154** ud BOTE FIJO PARA TRANSFORMADOR DE 630 KVA (09/08/2011)
1 ud × 4979.98 = 4979.98
Batería de condensadores fija de 30 kVAr con protección magnetotérmica de entrada, para transformador de 630 kVAr, conexionada.

| Código | Ud | Descripción | Rendimiento | Precio | Importe |
|---|---|---|---|---|---|
| O01OA030 | h | Oficial primera | 1 | 18.2 | 18.20 |
| O01OA040 | h | Oficial segunda | 1 | 17.8 | 17.80 |
| PEL0153 | ud | Bote fijo de 30 kVAr con protección para trafo de 630 kVA (material; 18/03/2021) | 1 | 4438.37 | 4438.37 |
| %5 AUX | % | MEDIOS AUXILIARES | 5 % | 4474.37 | 223.72 |
| %6 CI | % | COSTES INDIRECTOS | 6 % | 4698.09 | 281.89 |
|  |  | Total |  |  | 4979.98 |

| Medición | Uds. | Parcial |
|---|---|---|
| C.T. 630 kVA | 1 | 1.00 |
| Total |  | 1 |

**ELAR169** ud CUADRO DE BAJA TENSIÓN 1000 A (09/08/2011)
1 ud × 5070.97 = 5070.97
Cuadro de baja tensión en el centro de transformación formado por armario, interruptor automático NS630, relé diferencial RH99 y toroidal SA200. Según E.T. E01AA.

| Código | Ud | Descripción | Rendimiento | Precio | Importe |
|---|---|---|---|---|---|
| O01OA030 | h | Oficial primera | 3 | 18.2 | 54.60 |
| O01OA040 | h | Oficial segunda | 3 | 17.8 | 53.40 |
| PEL0170 | ud | Armario metálico en CT (material; 15/01/2018) | 1 | 211.19 | 211.19 |
| PEL0227 | ud | Int. aut. NSX1000 (material; 18/03/2021) | 1 | 3627.55 | 3627.55 |
| PEL0250 | ud | Relé RH99 (material; 15/01/2018) | 1 | 136.64 | 136.64 |
| PEL0253 | ud | Toroidal SA200 (material; 15/01/2018) | 1 | 472.74 | 472.74 |
| %5 AUX | % | MEDIOS AUXILIARES | 5 % | 4556.12 | 227.81 |
| %6 CI | % | COSTES INDIRECTOS | 6 % | 4783.93 | 287.04 |
|  |  | Total |  |  | 5070.97 |

| Medición | Uds. | Parcial |
|---|---|---|
| C.T. 630 kVA | 1 | 1.00 |
| Total |  | 1 |

**ELAR170** ud LEGALIZACIÓN DE LÍNEA Y CENTRO (22/07/2021)
1 ud × 6900.6 = 6900.60
Legalización de la instalación de 20 kV según requerimientos de las entidades intervinientes (compañia eléctrica, consejería de Industria de la Xunta y otras). Formada por proyecto y dirección de obra de la línea subterránea y del centro de transformación, certificado del instalador de alta tensión, para la línea y para el centro, certificado del Organismo de Control de línea y centro y pruebas a los conductores. Incluso tramitación en la sección de Industria de la Xunta hasta la consecución del Acta de Puesta en Servicio.

| Código | Ud | Descripción | Rendimiento | Precio | Importe |
|---|---|---|---|---|---|
| PEL0160.1 | ud | Legalización delínea y centro según Legistlación vigente (22/07/2021) | 1 | 6510 | 6510.00 |
| %6 CI | % | COSTES INDIRECTOS | 6 % | 6510.00 | 390.60 |
|  |  | Total |  |  | 6900.6 |

| Medición | Uds. | Parcial |
|---|---|---|
| C.T. 630 kVA | 1 | 1.00 |
| Total |  | 1 |

#### 2.14.2 BAJA TENSIÓN (09/08/2011)
Importe: 174201.94

##### 2.14.2.1 GRUPO ELECTRÓGENO (09/08/2011)
Importe: 23405.28

**ELAR510** ud GRUPO ELECTRÓGENO 300 kVA INSONORIZADO (09/08/2011)
1 ud × 23405.28 = 23405.28
Grupo electrógeno HFW-310 T5 de Himoinsa o equivalente, con 300 kVA y 240 kW, insonorizado, diesel y con protección de salida. Con depósito de combustible e instalación de salida de humos de escape. Según E.T. E01GE.

| Código | Ud | Descripción | Rendimiento | Precio | Importe |
|---|---|---|---|---|---|
| O01OA030 | h | Oficial primera | 5 | 18.2 | 91.00 |
| O01OA040 | h | Oficial segunda | 5 | 17.8 | 89.00 |
| PEL0510 | ud | Grupo electrógeno 300 kVA (material; 18/03/2021) | 1 | 20849 | 20849.00 |
| %5 AUX | % | MEDIOS AUXILIARES | 5 % | 21029.00 | 1051.45 |
| %6 CI | % | COSTES INDIRECTOS | 6 % | 22080.45 | 1324.83 |
|  |  | Total |  |  | 23405.28 |

| Medición | Uds. | Parcial |
|---|---|---|
| EDAR | 1 | 1.00 |
| Total |  | 1 |

##### 2.14.2.2 BATERÍA DE CONDENSADORES (09/08/2011)
Importe: 10274.51

**ELAR366** ud BATERÍA DE CONDENSADORES 250 kVAr (09/08/2011)
1 ud × 10274.51 = 10274.51
Equipo de compensación de energía reactiva de 245 kVAr con armario y con baterías automáticas de Circutor o equivalente, proteción interna, contactores con resistencias de preinserción, fusibles ARP y regulador. Según E.T. E01BC.

| Código | Ud | Descripción | Rendimiento | Precio | Importe |
|---|---|---|---|---|---|
| O01OA030 | h | Oficial primera | 4 | 18.2 | 72.80 |
| O01OA040 | h | Oficial segunda | 4 | 17.8 | 71.20 |
| PEL0565 | ud | Batería SAH 140 kVAr (material; 15/01/2018) | 1 | 3893.08 | 3893.08 |
| PEL0566 | ud | Batería SAH 250 kVAr (material; 18/03/2021) | 1 | 5194.28 | 5194.28 |
| %5 AUX | % | MEDIOS AUXILIARES | 5 % | 9231.36 | 461.57 |
| %6 CI | % | COSTES INDIRECTOS | 6 % | 9692.93 | 581.58 |
|  |  | Total |  |  | 10274.51 |

| Medición | Uds. | Parcial |
|---|---|---|
| EDAR | 1 | 1.00 |
| Total |  | 1 |

##### 2.14.2.3 CUADROS ELÉCTRICOS (09/08/2011)
Importe: 140522.15

###### 4.2.3.1 CUADRO GENERAL DE BAJA TENSIÓN (09/08/2011)
Importe: 20928.87

**ELAR211** ud CUADRO GENERAL DE BAJA TENSIÓN (09/08/2011)
1 ud × 20928.87 = 20928.87
Cuadro general de baja tensión, de Schneider o equivalente formado por:
- Envolvente metálico para locales húmedos, modelo Prisma P montado sobre zócalo con embarrado, accesorios, puertas, placas de montaje, intalado, montado y conexionado.
- Compartimentación 3b.
- Descargador de sobretensiones tipos I y II.
- Poder de corte según las características de la instalación.
- Interruptor general automático NSX1000 con unidad de control Micrologic 5.X.E, medida integrada, comunicaciones vía Modbus, comunicación del estado del equipo, del desgaste de polos y señalización e identificación de defectos. Con los equipos necesarios para su comunicación vía Ethernet (módulo BSCM, IFM y pasarela IP). Con enclavamiento mecánico.
- Interruptor general automático NSX250 con iguales características para salida a CCM1.
- Interruptor general automático NSX250 con iguales características para salida a CCM1 (GE).
- Interruptor general automático NSX250 con iguales características para salida a CCM2.
- Interruptor general automático NSX250 con iguales características para salida a CCM2 (GE).
- Salidas a los receptores y calibre de la aparamenta según esquema unifilar.
Según E.T. E01CE y E.T. E01AB.

| Código | Ud | Descripción | Rendimiento | Precio | Importe |
|---|---|---|---|---|---|
| O01OA030 | h | Oficial primera | 24 | 18.2 | 436.80 |
| O01OA040 | h | Oficial segunda | 24 | 17.8 | 427.20 |
| PEL0200 | ud | Módulo de armario completo con pilotería y mando en puerta (material; 09/01/2018) | 3 | 786.9 | 2360.70 |
| PEL0259 | ud | Int. aut. NS1000 (material; 18/03/2021) | 1 | 6442.69 | 6442.69 |
| PEL0206 | ud | Protec. Sobretensiones PRD Tipo I + Tipo II (material; 21/06/2017) | 1 | 470.55 | 470.55 |
| PEL0230 | ud | Int. aut. NSX250 (material; 15/01/2018) | 4 | 1408.82 | 5635.28 |
| PEL0250 | ud | Relé RH99 | 4 | 136.64 | 546.56 |
| PEL0253 | ud | Toroidal SA200 | 4 | 472.74 | 1890.96 |
| PEL0236 | ud | Int. aut. trifásico 40 A (material; 18/03/2021) | 1 | 140.05 | 140.05 |
| PEL0256 | ud | Int. dif. IV 40/300 mA (material; 18/03/2021) | 1 | 107.03 | 107.03 |
| PEL0303 | ud | Pequeño material (conexiones, puentes, separadores, etc.) (material; 24/01/2021) | 3 | 115.4 | 346.20 |
| %5 AUX | % | MEDIOS AUXILIARES | 5 % | 18804.02 | 940.20 |
| %6 CI | % | COSTES INDIRECTOS | 6 % | 19744.22 | 1184.65 |
|  |  | Total |  |  | 20928.87 |

| Medición | Uds. | Parcial |
|---|---|---|
| CGBT | 1 | 1.00 |
| Total |  | 1 |

###### 4.2.3.2 CCM PRETRATAMIENTO (09/08/2011)
Importe: 55977.28

**ELAR220** ud CCM1 PRETRATAMIENTO (09/08/2011)
1 ud × 29334.55 = 29334.55
CCM1 (GE) Pretratamiento, de Schneider o equivalente formado por:
- Envolvente metálico para locales húmedos, modelo Prisma P montado sobre zócalo con embarrado, accesorios, puertas, placas de montaje, intalado, montado y conexionado.
- Compartimentación 3b.
- Poder de corte según las características de la instalación.
- Interruptor de corte en carga de 250A.
- Salidas a los receptores y calibre de la aparamenta según esquema unifilar.
Según E.T. E01CE, E.T. E01AE y E.T. E01SA.

| Código | Ud | Descripción | Rendimiento | Precio | Importe |
|---|---|---|---|---|---|
| O01OA030 | h | Oficial primera | 20 | 18.2 | 364.00 |
| O01OA040 | h | Oficial segunda | 20 | 17.8 | 356.00 |
| PEL0200 | ud | Módulo de armario completo con pilotería y mando en puerta | 4 | 786.9 | 3147.60 |
| PEL0230 | ud | Int. aut. NSX250 | 4 | 1408.82 | 5635.28 |
| PEL0408 | ud | Salida motor con variador 11 kW (material; 15/01/2018) | 2 | 312.72 | 625.44 |
| PEL0409 | ud | Salida motor con variador 15 kW (material; 15/01/2018) | 3 | 312.72 | 938.16 |
| PEL0382 | ud | Salida motor con variador 75 kW (material; 18/03/2021) | 2 | 887.27 | 1774.54 |
| PEL0438 | ud | Variador 11 kW (material; 15/01/2018) | 2 | 941.97 | 1883.94 |
| PEL0439 | ud | Variador 15 kW (material; 15/01/2018) | 3 | 1378.08 | 4134.24 |
| PEL0316 | ud | Variador 75 kW (material; 18/03/2021) | 2 | 3658.29 | 7316.58 |
| PEL0281 | ud | Salida a cuadro (material; 15/01/2018) | 1 | 180.51 | 180.51 |
| %5 AUX | % | MEDIOS AUXILIARES | 5 % | 26356.29 | 1317.81 |
| %6 CI | % | COSTES INDIRECTOS | 6 % | 27674.10 | 1660.45 |
|  |  | Total |  |  | 29334.55 |

| Medición | Uds. | Parcial |
|---|---|---|
| CCM1 | 1 | 1.00 |
| Total |  | 1 |

**ELAR200** ud CCM1 (GE) PRETRATAMIENTO (09/08/2011)
1 ud × 26642.73 = 26642.73
CCM1 (GE) Pretratamiento, de Schneider o equivalente formado por:
- Envolvente metálico para locales húmedos, modelo Prisma P montado sobre zócalo con embarrado, accesorios, puertas, placas de montaje, intalado, montado y conexionado.
- Compartimentación 3b.
- Poder de corte según las características de la instalación.
- Interruptor de corte en carga de 250A.
- S.A.I. de 2.200 VA.
- Salidas a los receptores y calibre de la aparamenta según esquema unifilar.
Según E.T. E01CE, E.T. E01AE y E.T. E01SA2.

| Código | Ud | Descripción | Rendimiento | Precio | Importe |
|---|---|---|---|---|---|
| O01OA030 | h | Oficial primera | 30 | 18.2 | 546.00 |
| O01OA040 | h | Oficial segunda | 30 | 17.8 | 534.00 |
| PEL0200 | ud | Módulo de armario completo con pilotería y mando en puerta | 5 | 786.9 | 3934.50 |
| PEL0230 | ud | Int. aut. NSX250 | 1 | 1408.82 | 1408.82 |
| PEL0408 | ud | Salida motor con variador 11 kW | 1 | 312.72 | 312.72 |
| PEL0438 | ud | Variador 11 kW | 1 | 941.97 | 941.97 |
| PEL0401 | ud | Salida motor con variador 0,12 kW (material; 15/01/2018) | 1 | 256.01 | 256.01 |
| PEL0431 | ud | Variador 0,12 kW (material; 15/01/2018) | 1 | 393.95 | 393.95 |
| PEL0272 | ud | Salida motor con guardamotor (material; 24/01/2021) | 57 | 211.23 | 12040.11 |
| PEL0281 | ud | Salida a cuadro | 1 | 180.51 | 180.51 |
| PEL0291 | ud | Salida a línea monofásica de fuerza o alumbrado (material; 24/01/2021) | 8 | 65.68 | 525.44 |
| PEL0292 | ud | Salida a línea trifásica de fuerza o alumbrado (material; 24/01/2021) | 3 | 164.1 | 492.30 |
| PEL0300 | ud | S.A.I. 2.200 VA (material; 24/01/2021) | 1 | 919.54 | 919.54 |
| PEL0303 | ud | Pequeño material (conexiones, puentes, separadores, etc.) | 5 | 115.4 | 577.00 |
| PEL0301 | ud | Estación de operación táctil (material; 24/01/2021) | 1 | 874.89 | 874.89 |
| %5 AUX | % | MEDIOS AUXILIARES | 5 % | 23937.76 | 1196.89 |
| %6 CI | % | COSTES INDIRECTOS | 6 % | 25134.65 | 1508.08 |
|  |  | Total |  |  | 26642.73 |

| Medición | Uds. | Parcial |
|---|---|---|
| CCM(G.E.) | 1 | 1.00 |
| Total |  | 1 |

###### 4.2.3.3 CCM EDIFICIO DE FANGOS Y BIOLÓGICO (09/08/2011)
Importe: 54115.97

**ELAR226** ud CCM2 FANGOS Y BIOLÓGICO (09/08/2011)
1 ud × 19885.28 = 19885.28
CCM2 Deshidratación y Soplantes, de Schneider o equivalente formado por:
- Envolvente metálico para locales húmedos, modelo Prisma P montado sobre zócalo con embarrado, accesorios, puertas, placas de montaje, intalado, montado y conexionado.
- Compartimentación 3b.
- Poder de corte según las características de la instalación.
- Interruptor general automático NSX250 con unidad de control Micrologic 5.X.E, medida integrada, comunicaciones vía Modbus, comunicación del estado del equipo, del desgaste de polos y señalización e identificación de defectos. Con los equipos necesarios para su comunicación vía Ethernet (módulo BSCM, IFM y pasarela IP). Con enclavamiento mecánico.
- Salidas a los receptores y calibre de la aparamenta según esquema unifilar.
Según E.T. E01CE y E.T. E01AC.

| Código | Ud | Descripción | Rendimiento | Precio | Importe |
|---|---|---|---|---|---|
| O01OA030 | h | Oficial primera | 20 | 18.2 | 364.00 |
| O01OA040 | h | Oficial segunda | 20 | 17.8 | 356.00 |
| PEL0200 | ud | Módulo de armario completo con pilotería y mando en puerta | 4 | 786.9 | 3147.60 |
| PEL0230 | ud | Int. aut. NSX250 | 2 | 1408.82 | 2817.64 |
| PEL0441 | ud | Variador 55 kW (material; 18/03/2021) | 2 | 2912.34 | 5824.68 |
| PEL0413 | ud | Salida motor con variador 55 kW (material; 18/03/2021) | 2 | 460.1 | 920.20 |
| PEL0429 | ud | Variador 2,20 kW (material; 18/03/2021) | 2 | 376.81 | 753.62 |
| PEL0399 | ud | Salida motor con variador 2,20 kW (material; 15/01/2018) | 2 | 271.4 | 542.80 |
| PEL0435 | ud | Variador 4 kW (material; 24/01/2021) | 1 | 697.43 | 697.43 |
| PEL0405 | ud | Salida motor con variador 4 kW (material; 15/01/2018) | 1 | 271.4 | 271.40 |
| PEL0272 | ud | Salida motor con guardamotor | 7 | 211.23 | 1478.61 |
| PEL0303 | ud | Pequeño material (conexiones, puentes, separadores, etc.) | 6 | 115.4 | 692.40 |
| %5 AUX | % | MEDIOS AUXILIARES | 5 % | 17866.38 | 893.32 |
| %6 CI | % | COSTES INDIRECTOS | 6 % | 18759.70 | 1125.58 |
|  |  | Total |  |  | 19885.28 |

| Medición | Uds. | Parcial |
|---|---|---|
| CCM2 | 1 | 1.00 |
| Total |  | 1 |

**ELAR231** ud CCM2 (GE) FANGOS Y BIOLÓGICO (09/08/2011)
1 ud × 34230.69 = 34230.69
CCM2 (GE) Deshidratación y Soplantes, de Schneider o equivalente formado por:
- Envolvente metálico para locales húmedos, modelo Prisma P montado sobre zócalo con embarrado, accesorios, puertas, placas de montaje, intalado, montado y conexionado.
- Compartimentación 3b.
- Poder de corte según las características de la instalación.
- Interruptor general automático NSX250 con unidad de control Micrologic 5.X.E, medida integrada, comunicaciones vía Modbus, comunicación del estado del equipo, del desgaste de polos y señalización e identificación de defectos. Con los equipos necesarios para su comunicación vía Ethernet (módulo BSCM, IFM y pasarela IP). Con enclavamiento mecánico.
- S.A.I. de 2.200 VA.
- Salidas a los receptores y calibre de la aparamenta según esquema unifilar.
Según E.T. E01CE, E.T. E01AD y E.T. E01SA2.

| Código | Ud | Descripción | Rendimiento | Precio | Importe |
|---|---|---|---|---|---|
| O01OA030 | h | Oficial primera | 30 | 18.2 | 546.00 |
| O01OA040 | h | Oficial segunda | 30 | 17.8 | 534.00 |
| PEL0200 | ud | Módulo de armario completo con pilotería y mando en puerta | 5 | 786.9 | 3934.50 |
| PEL0230 | ud | Int. aut. NSX250 | 1 | 1408.82 | 1408.82 |
| PEL0441 | ud | Variador 55 kW | 1 | 2912.34 | 2912.34 |
| PEL0413 | ud | Salida motor con variador 55 kW | 1 | 460.1 | 460.10 |
| PEL0429 | ud | Variador 2,20 kW | 1 | 376.81 | 376.81 |
| PEL0399 | ud | Salida motor con variador 2,20 kW | 1 | 271.4 | 271.40 |
| PEL0428 | ud | Variador 4 kW (material; 18/03/2021) | 1 | 673.92 | 673.92 |
| PEL0400 | ud | Salida motor con variador 4 kW (material; 18/03/2021) | 1 | 284.78 | 284.78 |
| PEL0431 | ud | Variador 0,12 kW | 2 | 393.95 | 787.90 |
| PEL0401 | ud | Salida motor con variador 0,12 kW | 2 | 256.01 | 512.02 |
| PEL0435 | ud | Variador 4 kW | 1 | 697.43 | 697.43 |
| PEL0405 | ud | Salida motor con variador 4 kW | 1 | 271.4 | 271.40 |
| PEL0436 | ud | Variador 7,5 kW (material; 18/03/2021) | 2 | 1256.84 | 2513.68 |
| PEL0406 | ud | Salida motor con variador 7.5 kW (material; 18/03/2021) | 2 | 298.17 | 596.34 |
| PEL0433 | ud | Variador 5,5 kW (material; 18/03/2021) | 3 | 764.34 | 2293.02 |
| PEL0402 | ud | Salida motor con variador 5,5 kW (material; 15/01/2018) | 3 | 271.4 | 814.20 |
| PEL0272 | ud | Salida motor con guardamotor | 28 | 211.23 | 5914.44 |
| PEL0432 | ud | Variador 0,75 kW (material; 24/01/2021) | 1 | 404.5 | 404.50 |
| PEL0398 | ud | Salida motor con variador 0,75 kW (material; 18/03/2021) | 1 | 256.01 | 256.01 |
| PEL0281 | ud | Salida a cuadro | 5 | 180.51 | 902.55 |
| PEL0291 | ud | Salida a línea monofásica de fuerza o alumbrado | 8 | 65.68 | 525.44 |
| PEL0292 | ud | Salida a línea trifásica de fuerza o alumbrado | 3 | 164.1 | 492.30 |
| PEL0300 | ud | S.A.I. 2.200 VA | 1 | 919.54 | 919.54 |
| PEL0303 | ud | Pequeño material (conexiones, puentes, separadores, etc.) | 5 | 115.4 | 577.00 |
| PEL0301 | ud | Estación de operación táctil | 1 | 874.89 | 874.89 |
| %5 AUX | % | MEDIOS AUXILIARES | 5 % | 30755.33 | 1537.77 |
| %6 CI | % | COSTES INDIRECTOS | 6 % | 32293.10 | 1937.59 |
|  |  | Total |  |  | 34230.69 |

| Medición | Uds. | Parcial |
|---|---|---|
| CCM2 (G.E.) | 1 | 1.00 |
| Total |  | 1 |

###### 4.2.3.4 OTROS CUADROS (09/08/2011)
Importe: 3044.63

**ELAR235** ud CUADRO DE ALUMBRADO EXTERIOR (09/08/2011)
1 ud × 544.24 = 544.24
Cuadro de alumbrado exterior, de Schneider o equivalente formado por:
- Envolvente metálico para locales húmedos, modelo Prisma P montado sobre zócalo con embarrado, accesorios, puertas, placas de montaje, intalado, montado y conexionado.
- Poder de corte según las características de la instalación.
- Interruptor general automático 16A IV.
- Salidas a los receptores y calibre de la aparamenta según esquema unifilar.
Según E.T. E01CE.

| Código | Ud | Descripción | Rendimiento | Precio | Importe |
|---|---|---|---|---|---|
| O01OA030 | h | Oficial primera | 1 | 18.2 | 18.20 |
| O01OA040 | h | Oficial segunda | 1 | 17.8 | 17.80 |
| PEL0242 | ud | Int. aut. trifásico 16 A (material; 15/01/2018) | 1 | 74.86 | 74.86 |
| PEL0291 | ud | Salida a línea monofásica de fuerza o alumbrado | 4 | 65.68 | 262.72 |
| PEL0303 | ud | Pequeño material (conexiones, puentes, separadores, etc.) | 1 | 115.4 | 115.40 |
| %5 AUX | % | MEDIOS AUXILIARES | 5 % | 488.98 | 24.45 |
| %6 CI | % | COSTES INDIRECTOS | 6 % | 513.43 | 30.81 |
|  |  | Total |  |  | 544.24 |

| Medición | Uds. | Parcial |
|---|---|---|
| A. EXTERIOR | 1 | 1.00 |
| Total |  | 1 |

**ELAR240** ud CUADRO DEL EDIFICIO DE CONTROL (09/08/2011)
1 ud × 2500.39 = 2500.39
Cuadro del edificio de control, de Schneider o equivalente formado por:
- Envolvente de PVC empotrado, modelo Pragma con puerta, placas de montaje, intalado, montado y conexionado.
- Poder de corte según las características de la instalación.
- Interruptor general automático 32A IV.
- S.A.I. de 3.000 VA.
- Salidas a los receptores y calibre de la aparamenta según esquema unifilar.
Según E.T. E01SA3. y E.T.01AF

| Código | Ud | Descripción | Rendimiento | Precio | Importe |
|---|---|---|---|---|---|
| O01OA030 | h | Oficial primera | 2 | 18.2 | 36.40 |
| O01OA040 | h | Oficial segunda | 2 | 17.8 | 35.60 |
| PEL0202 | ud | Armario PVC completo con puerta (material; 24/01/2021) | 1 | 205.21 | 205.21 |
| PEL0236 | ud | Int. aut. trifásico 40 A | 1 | 140.05 | 140.05 |
| PEL0291 | ud | Salida a línea monofásica de fuerza o alumbrado | 7 | 65.68 | 459.76 |
| PEL0303 | ud | Pequeño material (conexiones, puentes, separadores, etc.) | 1 | 115.4 | 115.40 |
| PEL0302 | ud | S.A.I. 3000 VA (material; 18/03/2021) | 1 | 1254.11 | 1254.11 |
| %5 AUX | % | MEDIOS AUXILIARES | 5 % | 2246.53 | 112.33 |
| %6 CI | % | COSTES INDIRECTOS | 6 % | 2358.86 | 141.53 |
|  |  | Total |  |  | 2500.39 |

| Medición | Uds. | Parcial |
|---|---|---|
| E. CONTROL | 1 | 1.00 |
| Total |  | 1 |

###### 4.2.3.5 LEGALIZACIÓN BAJA TENSIÓN (22/07/2021)
Importe: 6455.4

**ELAR250** ud LEGALIZACIÓN DE LA INSTALACIÓN DE BAJA TENSIÓN (22/07/2021)
1 ud × 6455.4 = 6455.40
Legalización de la instalación de baja tensión, según requerimientos de las entidades intervinientes (compañia eléctrica, consejería de Industria de la Xunta y otras). Formada por proyecto y dirección de obra, certificado del instalador de baja tensión y certificado del Organismo de Control. Incluso tramitación en la sección de Industria de la Xunta hasta la consecución de los certrificados de instalador sellados.

| Código | Ud | Descripción | Rendimiento | Precio | Importe |
|---|---|---|---|---|---|
| PEL0160.2 | ud | Legalización de instlación de BT, según Legistlación vigente (22/07/2021) | 1 | 6090 | 6090.00 |
| %6 CI | % | COSTES INDIRECTOS | 6 % | 6090.00 | 365.40 |
|  |  | Total |  |  | 6455.4 |

| Medición | Uds. | Parcial |
|---|---|---|
| EDAR | 1 | 1.00 |
| Total |  | 1 |

#### 2.14.3 LÍNEAS DE FUERZA (09/08/2011)
Importe: 39694.21

##### 2.14.3.1 LÍNEAS DE FUERZA (09/08/2011)
Importe: 33782.06

**ELAR623** m Conductor 1x150 RZ1-K(AS) (09/08/2011)
448 m × 17.83 = 7987.84
Conductor unipolar de 1x150mm2 RZ1-K(AS) instalado en canalización aérea o subterránea existente.

| Código | Ud | Descripción | Rendimiento | Precio | Importe |
|---|---|---|---|---|---|
| O01OA030 | h | Oficial primera | 0.06 | 18.2 | 1.09 |
| O01OA040 | h | Oficial segunda | 0.06 | 17.8 | 1.07 |
| PEL0623 | ml | Conductor 1x150 RZ1-K(AS) (material; 10/01/2018) | 1 | 13.86 | 13.86 |
| %5 AUX | % | MEDIOS AUXILIARES | 5 % | 16.02 | 0.80 |
| %6 CI | % | COSTES INDIRECTOS | 6 % | 16.82 | 1.01 |
|  |  | Total |  |  | 17.83 |

| Medición | Uds. | Largo | Parcial |
|---|---|---|---|
| CCM2 | 4 | 112 | 448.00 |
| Total |  |  | 448 |

**ELAR624** m Conductor 1x120 RZ1-K(AS) (09/08/2011)
448 m × 15.09 = 6760.32
Conductor unipolar de 1x150mm2 RZ1-K(AS) instalado en canalización aérea o subterránea existente.

| Código | Ud | Descripción | Rendimiento | Precio | Importe |
|---|---|---|---|---|---|
| O01OA030 | h | Oficial primera | 0.06 | 18.2 | 1.09 |
| O01OA040 | h | Oficial segunda | 0.06 | 17.8 | 1.07 |
| PEL0624 | ml | Conductor 1x120 RZ1-K(AS) (material; 18/03/2021) | 1 | 11.4 | 11.40 |
| %5 AUX | % | MEDIOS AUXILIARES | 5 % | 13.56 | 0.68 |
| %6 CI | % | COSTES INDIRECTOS | 6 % | 14.24 | 0.85 |
|  |  | Total |  |  | 15.09 |

| Medición | Uds. | Largo | Parcial |
|---|---|---|---|
| CCM2 (G.E.) | 4 | 112 | 448.00 |
| Total |  |  | 448 |

**ELAR611** ml Conductor 1x35 RZ1-K(AS) (09/08/2011)
80 ml × 4.93 = 394.40
Conductor unipolar de 1x35mm2 RZ1-K(AS) instalado en canalización aérea o subterránea existente.

| Código | Ud | Descripción | Rendimiento | Precio | Importe |
|---|---|---|---|---|---|
| O01OA030 | h | Oficial primera | 0.03 | 18.2 | 0.55 |
| O01OA040 | h | Oficial segunda | 0.03 | 17.8 | 0.53 |
| PEL0611 | ml | Conductor 1x35 RZ1-K(AS) (material; 18/03/2021) | 1 | 3.35 | 3.35 |
| %5 AUX | % | MEDIOS AUXILIARES | 5 % | 4.43 | 0.22 |
| %6 CI | % | COSTES INDIRECTOS | 6 % | 4.65 | 0.28 |
|  |  | Total |  |  | 4.93 |

| Medición | Uds. | Largo | Parcial |
|---|---|---|---|
| 08VDD01 | 4 | 20 | 80.00 |
| Total |  |  | 80 |

**ELAR610** ml Conductor 1x35 RZ1KZ1-K(AS) (09/08/2011)
360 ml × 5.85 = 2106.00
Conductor unipolar de 1x35mm2 RZ1KZ1-K(AS) instalado en canalización aérea o subterránea existente.

| Código | Ud | Descripción | Rendimiento | Precio | Importe |
|---|---|---|---|---|---|
| O01OA030 | h | Oficial primera | 0.03 | 18.2 | 0.55 |
| O01OA040 | h | Oficial segunda | 0.03 | 17.8 | 0.53 |
| PEL0610 | ml | Conductor 1x35 RZ1KZ1-K(AS) (material; 18/03/2021) | 1 | 4.18 | 4.18 |
| %5 AUX | % | MEDIOS AUXILIARES | 5 % | 5.26 | 0.26 |
| %6 CI | % | COSTES INDIRECTOS | 6 % | 5.52 | 0.33 |
|  |  | Total |  |  | 5.85 |

| Medición | Uds. | Largo | Parcial |
|---|---|---|---|
| 03SB02 | 4 | 30 | 120.00 |
| 03SB03 | 4 | 30 | 120.00 |
| 03SB01 | 4 | 30 | 120.00 |
| Total |  |  | 360 |

**ELAR656** ml Línea 4x6 RZ1KZ1-K(AS) (09/08/2011)
0 ml × 5.91 = 0.00
Línea multipolar de 4x6mm2 RZ1KZ1-K(AS) instalado en canalización aérea o subterránea existente.

| Código | Ud | Descripción | Rendimiento | Precio | Importe |
|---|---|---|---|---|---|
| O01OA030 | h | Oficial primera | 0.04 | 18.2 | 0.73 |
| O01OA040 | h | Oficial segunda | 0.04 | 17.8 | 0.71 |
| PEL0634 | ml | Línea 4x6 RZ1KZ1-K(AS) (material; 18/03/2021) | 1 | 3.87 | 3.87 |
| %5 AUX | % | MEDIOS AUXILIARES | 5 % | 5.31 | 0.27 |
| %6 CI | % | COSTES INDIRECTOS | 6 % | 5.58 | 0.33 |
|  |  | Total |  |  | 5.91 |

**ELAR655** ml Línea 4x6 RZ1-K(AS) (09/08/2011)
30 ml × 5.06 = 151.80
Línea multipolar de 4x6mm2 RZ1-K(AS) instalado en canalización aérea o subterránea existente.

| Código | Ud | Descripción | Rendimiento | Precio | Importe |
|---|---|---|---|---|---|
| O01OA030 | h | Oficial primera | 0.04 | 18.2 | 0.73 |
| O01OA040 | h | Oficial segunda | 0.04 | 17.8 | 0.71 |
| PEL0635 | ml | Línea 4x6 RZ1-K(AS) (material; 18/03/2021) | 1 | 3.1 | 3.10 |
| %5 AUX | % | MEDIOS AUXILIARES | 5 % | 4.54 | 0.23 |
| %6 CI | % | COSTES INDIRECTOS | 6 % | 4.77 | 0.29 |
|  |  | Total |  |  | 5.06 |

| Medición | Uds. | Largo | Parcial |
|---|---|---|---|
| 06CEX01 | 1 | 30 | 30.00 |
| Total |  |  | 30 |

**ELAR635** ml Línea 4x4 RZ1KZ1-K(AS) (09/08/2011)
375 ml × 4.77 = 1788.75
Línea multipolar de 4x4mm2 RZ1KZ1-K(AS) instalado en canalización aérea o subterránea existente.

| Código | Ud | Descripción | Rendimiento | Precio | Importe |
|---|---|---|---|---|---|
| O01OA030 | h | Oficial primera | 0.04 | 18.2 | 0.73 |
| O01OA040 | h | Oficial segunda | 0.04 | 17.8 | 0.71 |
| PEL0665 | ml | Línea 4x4 RZ1KZ1-K(AS) (material; 18/03/2021) | 1 | 2.85 | 2.85 |
| %5 AUX | % | MEDIOS AUXILIARES | 5 % | 4.29 | 0.21 |
| %6 CI | % | COSTES INDIRECTOS | 6 % | 4.50 | 0.27 |
|  |  | Total |  |  | 4.77 |

| Medición | Uds. | Largo | Parcial |
|---|---|---|---|
| 01BAT101 | 1 | 75 | 75.00 |
| 01BAT102 | 1 | 75 | 75.00 |
| 01BAT103 | 1 | 75 | 75.00 |
| 01BAT201 | 1 | 75 | 75.00 |
| 01BAT202 | 1 | 75 | 75.00 |
| Total |  |  | 375 |

**ELAR636** ml Línea 3x4 RZ1-K(AS) (09/08/2011)
20 ml × 3.51 = 70.20
Línea multipolar de 3x4mm2 RZ1-K(AS) instalado en canalización aérea o subterránea existente.

| Código | Ud | Descripción | Rendimiento | Precio | Importe |
|---|---|---|---|---|---|
| O01OA030 | h | Oficial primera | 0.04 | 18.2 | 0.73 |
| O01OA040 | h | Oficial segunda | 0.04 | 17.8 | 0.71 |
| PEL0699 | ml | Línea 3x4 RZ1-K(AS) (material; 18/03/2021) | 1 | 1.71 | 1.71 |
| %5 AUX | % | MEDIOS AUXILIARES | 5 % | 3.15 | 0.16 |
| %6 CI | % | COSTES INDIRECTOS | 6 % | 3.31 | 0.20 |
|  |  | Total |  |  | 3.51 |

| Medición | Uds. | Largo | Parcial |
|---|---|---|---|
| E. Control | 1 | 20 | 20.00 |
| Total |  |  | 20 |

**ELAR638** ml Línea 5x4 RZ1-K(AS) (09/08/2011)
0 ml × 4.79 = 0.00
Línea multipolar de 5x4mm2 RZ1-K(AS) instalado en canalización aérea o subterránea existente.

| Código | Ud | Descripción | Rendimiento | Precio | Importe |
|---|---|---|---|---|---|
| O01OA030 | h | Oficial primera | 0.04 | 18.2 | 0.73 |
| O01OA040 | h | Oficial segunda | 0.04 | 17.8 | 0.71 |
| PEL0638 | ml | Línea 5x4 RZ1-K(AS) (material; 10/01/2018) | 1 | 2.86 | 2.86 |
| %5 AUX | % | MEDIOS AUXILIARES | 5 % | 4.30 | 0.22 |
| %6 CI | % | COSTES INDIRECTOS | 6 % | 4.52 | 0.27 |
|  |  | Total |  |  | 4.79 |

**ELAR639** m Línea 5x2.5 RZ1-K(AS) (09/08/2011)
95 m × 3.57 = 339.15
Línea multipolar de 5x2.5mm2 RZ1-K(AS) instalado en canalización aérea o subterránea existente.

| Código | Ud | Descripción | Rendimiento | Precio | Importe |
|---|---|---|---|---|---|
| O01OA030 | h | Oficial primera | 0.04 | 18.2 | 0.73 |
| O01OA040 | h | Oficial segunda | 0.04 | 17.8 | 0.71 |
| PEL0639 | ml | Línea 5x2.5 RZ1-K(AS) (material; 10/01/2018) | 1 | 1.77 | 1.77 |
| %5 AUX | % | MEDIOS AUXILIARES | 5 % | 3.21 | 0.16 |
| %6 CI | % | COSTES INDIRECTOS | 6 % | 3.37 | 0.20 |
|  |  | Total |  |  | 3.57 |

| Medición | Uds. | Largo | Parcial |
|---|---|---|---|
| 01TAL01 | 1 | 55 | 55.00 |
| 02CLCCM1 | 1 | 10 | 10.00 |
| 03CLCCM2 | 1 | 10 | 10.00 |
| 06TDESH01 | 1 | 20 | 20.00 |
| Total |  |  | 95 |

**ELAR615** m Línea 4x2.5 RZ1KZ1-K(AS) (09/08/2011)
760 m × 3.04 = 2310.40
Línea multipolar de 4x2.5mm2 RZ1KZ1-K(AS) instalado en canalización aérea o subterránea existente.

| Código | Ud | Descripción | Rendimiento | Precio | Importe |
|---|---|---|---|---|---|
| O01OA030 | h | Oficial primera | 0.03 | 18.2 | 0.55 |
| O01OA040 | h | Oficial segunda | 0.03 | 17.8 | 0.53 |
| PEL0615 | ml | Línea 4x2.5 RZ1KZ1-K(AS) (material; 10/01/2018) | 1 | 1.65 | 1.65 |
| %5 AUX | % | MEDIOS AUXILIARES | 5 % | 2.73 | 0.14 |
| %6 CI | % | COSTES INDIRECTOS | 6 % | 2.87 | 0.17 |
|  |  | Total |  |  | 3.04 |

| Medición | Uds. | Largo | Parcial |
|---|---|---|---|
| 06BDF02 | 1 | 20 | 20.00 |
| 06BDP02 | 1 | 100 | 100.00 |
| 06BFD02 | 1 | 100 | 100.00 |
| 08DOSN01 | 1 | 100 | 100.00 |
| 03ACECORN01 | 1 | 30 | 30.00 |
| 03ACECORE01 | 1 | 50 | 50.00 |
| 04BRE01 | 1 | 60 | 60.00 |
| 04BRE02 | 1 | 60 | 60.00 |
| 04BRE03 | 1 | 60 | 60.00 |
| 05BDHP01 | 1 | 20 | 20.00 |
| 05BDHP02 | 1 | 20 | 20.00 |
| 06BDF01 | 1 | 20 | 20.00 |
| 06BDP01 | 1 | 100 | 100.00 |
| 06BFD01 | 1 | 20 | 20.00 |
| Total |  |  | 760 |

**ELAR645** m Línea 4x2.5 RZ1-K(AS) (09/08/2011)
3530 m × 3.14 = 11084.20
Línea multipolar de 4x2.5mm2 RZ1-K(AS) instalado en canalización aérea o subterránea existente.

| Código | Ud | Descripción | Rendimiento | Precio | Importe |
|---|---|---|---|---|---|
| O01OA030 | h | Oficial primera | 0.04 | 18.2 | 0.73 |
| O01OA040 | h | Oficial segunda | 0.04 | 17.8 | 0.71 |
| PEL0645 | ml | Línea 4x2.5 RZ1-K(AS) (material; 10/01/2018) | 1 | 1.38 | 1.38 |
| %5 AUX | % | MEDIOS AUXILIARES | 5 % | 2.82 | 0.14 |
| %6 CI | % | COSTES INDIRECTOS | 6 % | 2.96 | 0.18 |
|  |  | Total |  |  | 3.14 |

| Medición | Uds. | Largo | Parcial |
|---|---|---|---|
| 05GAS01 | 1 | 25 | 25.00 |
| 05GAS02 | 1 | 25 | 25.00 |
| 05FAS01 | 1 | 25 | 25.00 |
| 06BFE02 | 1 | 20 | 20.00 |
| 06SF01 | 1 | 15 | 15.00 |
| 06PDES01 | 1 | 40 | 40.00 |
| 01CBV01 | 1 | 85 | 85.00 |
| 01CDG01 | 1 | 85 | 85.00 |
| 01CDG02 | 1 | 85 | 85.00 |
| 01CDG03 | 1 | 85 | 85.00 |
| 01CDG04 | 1 | 85 | 85.00 |
| 01CDG05 | 1 | 85 | 85.00 |
| 01CDG06 | 1 | 85 | 85.00 |
| 01RDG01 | 1 | 85 | 85.00 |
| 01RDG02 | 1 | 85 | 85.00 |
| 01RDG03 | 1 | 85 | 85.00 |
| 01TSG01 | 1 | 85 | 85.00 |
| 01PG01 | 1 | 50 | 50.00 |
| 01CD01 | 1 | 70 | 70.00 |
| 01CD02 | 1 | 70 | 70.00 |
| 02SD02 | 1 | 20 | 20.00 |
| 02SD03 | 1 | 20 | 20.00 |
| 02VSD01 | 1 | 20 | 20.00 |
| 02VSD02 | 1 | 20 | 20.00 |
| 02AER01 | 1 | 20 | 20.00 |
| 02AER02 | 1 | 20 | 20.00 |
| 02AER03 | 1 | 20 | 20.00 |
| 02AER04 | 1 | 20 | 20.00 |
| 02PESDE01 | 1 | 20 | 20.00 |
| 02CS01 | 1 | 45 | 45.00 |
| 02CG01 | 1 | 30 | 30.00 |
| 01CT01 | 1 | 70 | 70.00 |
| 01CT02 | 1 | 70 | 70.00 |
| 01CT03 | 1 | 70 | 70.00 |
| 01CT04 | 1 | 70 | 70.00 |
| 01CT05 | 1 | 70 | 70.00 |
| 01CT06 | 1 | 70 | 70.00 |
| 08PTAL01 | 1 | 20 | 20.00 |
| 08VENTDES01 | 1 | 20 | 20.00 |
| 08EXTSDES01 | 1 | 20 | 20.00 |
| 03PES01 | 1 | 80 | 80.00 |
| 03CRB01 | 1 | 80 | 80.00 |
| 03CRB02 | 1 | 80 | 80.00 |
| 03CRB03 | 1 | 80 | 80.00 |
| 03CRB04 | 1 | 80 | 80.00 |
| 03CRB05 | 1 | 80 | 80.00 |
| 04PDC01 | 1 | 100 | 100.00 |
| 04PDC02 | 1 | 100 | 100.00 |
| 04BS01 | 1 | 60 | 60.00 |
| 04BS02 | 1 | 60 | 60.00 |
| 04BSE01 | 1 | 85 | 85.00 |
| 04BSE02 | 1 | 85 | 85.00 |
| 05RUVN01 | 1 | 80 | 80.00 |
| 05RUVN02 | 1 | 80 | 80.00 |
| 05RUVE01 | 1 | 80 | 80.00 |
| 05CUV01 | 1 | 80 | 80.00 |
| 06BFE01 | 1 | 20 | 20.00 |
| 06PDE01 | 1 | 25 | 25.00 |
| 06AGDEPF01 | 1 | 30 | 30.00 |
| 06EPP01 | 1 | 20 | 20.00 |
| 06VENTAPDES01 | 1 | 25 | 25.00 |
| 06VENTAPT01 | 1 | 40 | 40.00 |
| 07CAS01 | 1 | 25 | 25.00 |
| 07CAS02 | 1 | 25 | 25.00 |
| 08EXTGE01 | 1 | 20 | 20.00 |
| Total |  |  | 3530 |

**ELAR653** m Línea 3x2.5 RZ1-K(AS) (09/08/2011)
100 m × 2.39 = 239.00
Línea multipolar de 3x2.5mm2 RZ1-K(AS) instalado en canalización aérea o subterránea existente.

| Código | Ud | Descripción | Rendimiento | Precio | Importe |
|---|---|---|---|---|---|
| O01OA030 | h | Oficial primera | 0.03 | 18.2 | 0.55 |
| O01OA040 | h | Oficial segunda | 0.03 | 17.8 | 0.53 |
| PEL0653 | ml | Línea 3x2.5 RZ1-K(AS) (material; 10/01/2018) | 1 | 1.06 | 1.06 |
| %5 AUX | % | MEDIOS AUXILIARES | 5 % | 2.14 | 0.11 |
| %6 CI | % | COSTES INDIRECTOS | 6 % | 2.25 | 0.14 |
|  |  | Total |  |  | 2.39 |

| Medición | Uds. | Largo | Parcial |
|---|---|---|---|
| E. Control 1 | 1 | 100 | 100.00 |
| Total |  |  | 100 |

**ELAR654** m Línea 3x1.5 RZ1-K(AS) (09/08/2011)
250 m × 2.2 = 550.00
Línea multipolar de 3x1.5mm2 RZ1-K(AS) instalado en canalización aérea o subterránea existente.

| Código | Ud | Descripción | Rendimiento | Precio | Importe |
|---|---|---|---|---|---|
| O01OA030 | h | Oficial primera | 0.03 | 18.2 | 0.55 |
| O01OA040 | h | Oficial segunda | 0.03 | 17.8 | 0.53 |
| PEL0654 | ml | Línea 3x1.5 RZ1-K(AS) (material; 18/03/2021) | 1 | 0.9 | 0.90 |
| %5 AUX | % | MEDIOS AUXILIARES | 5 % | 1.98 | 0.10 |
| %6 CI | % | COSTES INDIRECTOS | 6 % | 2.08 | 0.12 |
|  |  | Total |  |  | 2.2 |

| Medición | Uds. | Largo | Parcial |
|---|---|---|---|
| E. Control | 1 | 20 | 20.00 |
| E. Pretratamiento | 1 | 160 | 160.00 |
| E. Fangos y Biológico | 1 | 70 | 70.00 |
| Total |  |  | 250 |

##### 2.14.3.2 BOTONERAS (09/08/2011)
Importe: 5912.15

**ELAR792** ud Botonera (09/08/2011)
115 ud × 51.41 = 5912.15
Botonera para control de equipos con seta de parada, con bastidor a suelo o anclaje a estructura.

| Código | Ud | Descripción | Rendimiento | Precio | Importe |
|---|---|---|---|---|---|
| O01OA030 | h | Oficial primera | 0.5 | 18.2 | 9.10 |
| O01OA040 | h | Oficial segunda | 0.5 | 17.8 | 8.90 |
| PEL0792 | ud | Botonera con soporte (material; 18/09/2017) | 1 | 28.19 | 28.19 |
| %5 AUX | % | MEDIOS AUXILIARES | 5 % | 46.19 | 2.31 |
| %6 CI | % | COSTES INDIRECTOS | 6 % | 48.50 | 2.91 |
|  |  | Total |  |  | 51.41 |

### 2.15 SISTEMAS DE CONTROL Y AUTOMATISMOS (30/08/2005)
Importe: 76708.13

**C04PC010** m PLC PRETRATAMIENTO (30/08/2005)
1 m × 10728.36 = 10728.36
Equipamiento y componentes para estación de automatización y control de Pretratamiento, formada por autómata programable con configuración en 13 tarjetas de 32 ED, 4 tarjetas de 32 SD, 3 tarjetas de 8 EA y 2 tarjetas de 8 SA, con bastidor de expansión y fuente de alimentación 220 vca, comunicaciones por tarjeta Ethernet, instalada en armario metálico de dimensiones 2000 x 800 x 400 mm, protecciones contra sobretensiones y separadores galvánicos, totalmente instalado, incluso programación de los algoritmos de automatización. Completamente terminado y probado.

| Código | Ud | Descripción | Rendimiento | Precio | Importe |
|---|---|---|---|---|---|
| O01OA020 | h | Capataz | 5 | 18.35 | 91.75 |
| O01OA030 | h | Oficial primera | 10 | 18.2 | 182.00 |
| O01OA060 | h | Peón especializado | 10 | 17.06 | 170.60 |
| O01OA070 | h | Peón ordinario | 10 | 17.06 | 170.60 |
| PLC-2 | Ud | Tarjeta CPU 1280 E/S 60Kpasos 128 KW datos (material; 19/03/2021) | 2 | 147.21 | 294.42 |
| PLC-3 | Ud | Tarjeta PLC 32 ED (material; 12/09/2007) | 13 | 234.2 | 3044.60 |
| PLC-4 | Ud | Tarjeta PLC 32 SD (material; 19/03/2021) | 4 | 301.11 | 1204.44 |
| PLC-5 | Ud | Tarjeta PLC 8 EA (material; 19/03/2021) | 3 | 240.89 | 722.67 |
| PLC-6 | Ud | Tarjeta PLC 8 SA (material; 19/03/2021) | 2 | 267.65 | 535.30 |
| PLC-7 | Ud | Tarjeta comunicaciones Ethernet (material; 12/09/2007) | 1 | 388.77 | 388.77 |
| PLC-8 | Ud | Fuente de alimentación PLC 220 Vca (material; 12/09/2007) | 1 | 160.59 | 160.59 |
| PLC-9 | Ud | Expansión bastidor (material; 12/09/2007) | 1 | 153.9 | 153.90 |
| ENV1 | UD | Envolvente 2000 x 800 x 450 (material; 12/09/2007) | 1 | 461.7 | 461.70 |
| RC1 | Ud | Resistencia Calefaccion 55 W (material; 12/09/2007) | 1 | 200.74 | 200.74 |
| TM | Ud | Termostato Calefacción (material; 12/09/2007) | 1 | 100.37 | 100.37 |
| LUM | Ud | Luminaria cuadro PLC (material; 12/09/2007) | 1 | 107.06 | 107.06 |
| DAP | Ud | Detector Apertura Puerta (material; 20/02/2006) | 1 | 8.16 | 8.16 |
| ARM-3 | UD | Diferencial 2x25 300mA (material; 23/02/2006) | 1 | 78.09 | 78.09 |
| ARM-4 | ud | Magnetotérmico 2x25 (material; 23/02/2006) | 1 | 18.37 | 18.37 |
| ARM-2 | ud | Magnetotérmico 2x16 (material; 23/02/2006) | 6 | 17.6 | 105.60 |
| ARM-5 | UD | Protección contra Sobretensiones Alimentación 230V (material; 23/02/2006) | 3 | 74.01 | 222.03 |
| ARM-6 | UD | Protección contra Sobretensiones 2 señales analógicas (material; 23/02/2006) | 6 | 70.39 | 422.34 |
| ARM-9 | UD | Protección contra Sobretensiones 2 señales digitales (material; 23/02/2006) | 8 | 45.7 | 365.60 |
| ARM-7 | UD | Fuente de alimentación / rectificador batería (material; 14/03/2006) | 1 | 346.61 | 346.61 |
| ARM-8 | UD | Separador galvánico pasivo señal analógica (material; 12/09/2007) | 27 | 1.87 | 50.49 |
| ARM-11 | ud | Bornas Alimentacion 10mm (material; 09/02/2006) | 21 | 0.45 | 9.45 |
| ARM-15 | ud | Borna tierra 10 mm (material; 09/02/2006) | 3 | 1.26 | 3.78 |
| ARM-21 | UD | Toma schuko (material; 09/02/2006) | 1 | 2.17 | 2.17 |
| ARM-22 | UD | Regleta de conexionado con cable y terminal a PLC (material; 09/02/2006) | 4 | 46.84 | 187.36 |
| ARM-19 | m | Canaleta 60x60 (material; 30/08/2005) | 6 | 1.61 | 9.66 |
| ARM-20 | m | Carril DIN (material; 30/08/2005) | 4 | 1.77 | 7.08 |
| %3 AUX | % | MEDIOS AUXILIARES | 3 % | 9826.30 | 294.79 |
| %6 CI | % | COSTES INDIRECTOS | 6 % | 10121.09 | 607.27 |
|  |  | Total |  |  | 10728.36 |

**C04PC020** m PLC BIOLÓGICO Y TRATAMIENTO DE FANGOS (30/08/2005)
1 m × 11488.14 = 11488.14
Equipamiento y componentes para estación de automatización y control de biológico y tratamiento de fangos, formada por autómata programable con configuración en 12 tarjetas de 32 ED, 3 tarjetas de 32 SD, 7 tarjetas de 8 EA y 3 tarjetas de 8 SA, con bastidor de expansión y fuente de alimentación 220 vca, comunicaciones por tarjeta Ethernet, instalada en armario metálico de dimensiones 2000 x 800 x 400 mm, protecciones contra sobretensiones y separadores galvánicos, totalmente instalado, incluso programación de los algoritmos de automatización. Completamente terminado y probado.

| Código | Ud | Descripción | Rendimiento | Precio | Importe |
|---|---|---|---|---|---|
| O01OA020 | h | Capataz | 5 | 18.35 | 91.75 |
| O01OA030 | h | Oficial primera | 10 | 18.2 | 182.00 |
| O01OA060 | h | Peón especializado | 10 | 17.06 | 170.60 |
| O01OA070 | h | Peón ordinario | 10 | 17.06 | 170.60 |
| PLC-2 | Ud | Tarjeta CPU 1280 E/S 60Kpasos 128 KW datos | 2 | 147.21 | 294.42 |
| PLC-3 | Ud | Tarjeta PLC 32 ED | 12 | 234.2 | 2810.40 |
| PLC-4 | Ud | Tarjeta PLC 32 SD | 3 | 301.11 | 903.33 |
| PLC-5 | Ud | Tarjeta PLC 8 EA | 7 | 240.89 | 1686.23 |
| PLC-6 | Ud | Tarjeta PLC 8 SA | 3 | 267.65 | 802.95 |
| PLC-7 | Ud | Tarjeta comunicaciones Ethernet | 1 | 388.77 | 388.77 |
| PLC-8 | Ud | Fuente de alimentación PLC 220 Vca | 1 | 160.59 | 160.59 |
| PLC-9 | Ud | Expansión bastidor | 1 | 153.9 | 153.90 |
| ENV1 | UD | Envolvente 2000 x 800 x 450 | 1 | 461.7 | 461.70 |
| RC1 | Ud | Resistencia Calefaccion 55 W | 1 | 200.74 | 200.74 |
| TM | Ud | Termostato Calefacción | 1 | 100.37 | 100.37 |
| LUM | Ud | Luminaria cuadro PLC | 1 | 107.06 | 107.06 |
| DAP | Ud | Detector Apertura Puerta | 1 | 8.16 | 8.16 |
| ARM-3 | UD | Diferencial 2x25 300mA | 1 | 78.09 | 78.09 |
| ARM-4 | ud | Magnetotérmico 2x25 | 1 | 18.37 | 18.37 |
| ARM-2 | ud | Magnetotérmico 2x16 | 6 | 17.6 | 105.60 |
| ARM-5 | UD | Protección contra Sobretensiones Alimentación 230V | 3 | 74.01 | 222.03 |
| ARM-6 | UD | Protección contra Sobretensiones 2 señales analógicas | 6 | 70.39 | 422.34 |
| ARM-9 | UD | Protección contra Sobretensiones 2 señales digitales | 8 | 45.7 | 365.60 |
| ARM-7 | UD | Fuente de alimentación / rectificador batería | 1 | 346.61 | 346.61 |
| ARM-8 | UD | Separador galvánico pasivo señal analógica | 27 | 1.87 | 50.49 |
| ARM-11 | ud | Bornas Alimentacion 10mm | 21 | 0.45 | 9.45 |
| ARM-15 | ud | Borna tierra 10 mm | 3 | 1.26 | 3.78 |
| ARM-21 | UD | Toma schuko | 1 | 2.17 | 2.17 |
| ARM-22 | UD | Regleta de conexionado con cable y terminal a PLC | 4 | 46.84 | 187.36 |
| ARM-19 | m | Canaleta 60x60 | 6 | 1.61 | 9.66 |
| ARM-20 | m | Carril DIN | 4 | 1.77 | 7.08 |
| %3 AUX | % | MEDIOS AUXILIARES | 3 % | 10522.20 | 315.67 |
| %6 CI | % | COSTES INDIRECTOS | 6 % | 10837.87 | 650.27 |
|  |  | Total |  |  | 11488.14 |

**C04PC030** m PLC CENTRO DE TRANSFORMACIÓN (30/08/2005)
1 m × 5430.87 = 5430.87
Equipamiento y componentes para estación de automatización y control del centro de transformación, formada por autómata programable con configuración en 1 tarjetas de 32 ED, 1 tarjetas de 16 SD, 1 tarjetas de 8 EA y 1 tarjetas de 8 SA, con bastidor de expansión y fuente de alimentación 220 vca, comunicaciones por tarjeta Ethernet, instalada en armario metálico de dimensiones 1000 x 800 x 400 mm, protecciones contra sobretensiones y separadores galvánicos, totalmente instalado, incluso programación de los algoritmos de automatización. Completamente terminado y probado.

| Código | Ud | Descripción | Rendimiento | Precio | Importe |
|---|---|---|---|---|---|
| O01OA020 | h | Capataz | 5 | 18.35 | 91.75 |
| O01OA030 | h | Oficial primera | 10 | 18.2 | 182.00 |
| O01OA060 | h | Peón especializado | 10 | 17.06 | 170.60 |
| O01OA070 | h | Peón ordinario | 10 | 17.06 | 170.60 |
| PLC-2 | Ud | Tarjeta CPU 1280 E/S 60Kpasos 128 KW datos | 1 | 147.21 | 147.21 |
| PLC-3 | Ud | Tarjeta PLC 32 ED | 1 | 234.2 | 234.20 |
| PLC-4 | Ud | Tarjeta PLC 32 SD | 1 | 301.11 | 301.11 |
| PLC-5 | Ud | Tarjeta PLC 8 EA | 1 | 240.89 | 240.89 |
| PLC-6 | Ud | Tarjeta PLC 8 SA | 1 | 267.65 | 267.65 |
| PLC-7 | Ud | Tarjeta comunicaciones Ethernet | 1 | 388.77 | 388.77 |
| PLC-8 | Ud | Fuente de alimentación PLC 220 Vca | 1 | 160.59 | 160.59 |
| PLC-9 | Ud | Expansión bastidor | 1 | 153.9 | 153.90 |
| ENV2 | UD | Envolvente 1000 x 800 x 450 (material; 22/03/2021) | 1 | 220 | 220.00 |
| RC1 | Ud | Resistencia Calefaccion 55 W | 1 | 200.74 | 200.74 |
| TM | Ud | Termostato Calefacción | 1 | 100.37 | 100.37 |
| LUM | Ud | Luminaria cuadro PLC | 1 | 107.06 | 107.06 |
| DAP | Ud | Detector Apertura Puerta | 1 | 8.16 | 8.16 |
| ARM-3 | UD | Diferencial 2x25 300mA | 1 | 78.09 | 78.09 |
| ARM-4 | ud | Magnetotérmico 2x25 | 1 | 18.37 | 18.37 |
| ARM-2 | ud | Magnetotérmico 2x16 | 6 | 17.6 | 105.60 |
| ARM-5 | UD | Protección contra Sobretensiones Alimentación 230V | 3 | 74.01 | 222.03 |
| ARM-6 | UD | Protección contra Sobretensiones 2 señales analógicas | 6 | 70.39 | 422.34 |
| ARM-9 | UD | Protección contra Sobretensiones 2 señales digitales | 8 | 45.7 | 365.60 |
| ARM-7 | UD | Fuente de alimentación / rectificador batería | 1 | 346.61 | 346.61 |
| ARM-8 | UD | Separador galvánico pasivo señal analógica | 27 | 1.87 | 50.49 |
| ARM-11 | ud | Bornas Alimentacion 10mm | 21 | 0.45 | 9.45 |
| ARM-15 | ud | Borna tierra 10 mm | 3 | 1.26 | 3.78 |
| ARM-21 | UD | Toma schuko | 1 | 2.17 | 2.17 |
| ARM-22 | UD | Regleta de conexionado con cable y terminal a PLC | 4 | 46.84 | 187.36 |
| ARM-19 | m | Canaleta 60x60 | 6 | 1.61 | 9.66 |
| ARM-20 | m | Carril DIN | 4 | 1.77 | 7.08 |
| %3 AUX | % | MEDIOS AUXILIARES | 3 % | 4974.23 | 149.23 |
| %6 CI | % | COSTES INDIRECTOS | 6 % | 5123.46 | 307.41 |
|  |  | Total |  |  | 5430.87 |

**C04SC010** ML SISTEMA DE CONTROL. SCADA (25/05/2007)
1 ML × 7737.31 = 7737.31
Configuración, programacción y puesta en servicio de la aplicación SCADA de la EDAR de Moscadeira, incluyendo las gráficas de los procesos de la Planta, con informes históricos, incluso las pruebas de comunicación entre PLCs y programa SCADA. Montado y funcionando.

| Código | Ud | Descripción | Rendimiento | Precio | Importe |
|---|---|---|---|---|---|
| O01OA020 | h | Capataz | 5 | 18.35 | 91.75 |
| O01OA030 | h | Oficial primera | 150 | 18.2 | 2730.00 |
| O01OA060 | h | Peón especializado | 150 | 17.06 | 2559.00 |
| O01OA070 | h | Peón ordinario | 100 | 17.06 | 1706.00 |
| %3 AUX | % | MEDIOS AUXILIARES | 3 % | 7086.75 | 212.60 |
| %6 CI | % | COSTES INDIRECTOS | 6 % | 7299.35 | 437.96 |
|  |  | Total |  |  | 7737.31 |

**C04OI010** m ORDENADOR INDUSTRIAL 2,9 GHZ, 8 GB RAM Y 1 TB SSD (25/05/2007)
1 m × 1217.42 = 1217.42
Ordenador de sobremesa de primera marca con procesador Intel Core i7 a 2,9 GHz, 8GB RAM, 1 TB SSD, unidad de back-up DVD-RW, Ethernet 10/100, garantía 2 años, monitor 27" LED eye-core. Incluso módem GSM para envío de mensajes cortos a móviles de mantenimiento. Incluso carga de sistema operativo y programas con licencia, y prueba de funcionamiento correcto durante 48 horas. Incluido conexionado eléctrico, transporte, medios auxiliares, montaje y pruebas de funcionamiento. Resto de caracerísticas, según E.T. Nº C04OI.

| Código | Ud | Descripción | Rendimiento | Precio | Importe |
|---|---|---|---|---|---|
| O01OA020 | h | Capataz | 0.5 | 18.35 | 9.18 |
| O01OA030 | h | Oficial primera | 1 | 18.2 | 18.20 |
| O01OA060 | h | Peón especializado | 1 | 17.06 | 17.06 |
| P2147 | ud | ORDENADOR INDUSTRIAL 2,9GHz, 4GB RAM, 1TB SSD (material; 19/03/2021) | 1 | 1070.62 | 1070.62 |
| %3 AUX | % | MEDIOS AUXILIARES | 3 % | 1115.06 | 33.45 |
| %6 CI | % | COSTES INDIRECTOS | 6 % | 1148.51 | 68.91 |
|  |  | Total |  |  | 1217.42 |

**C04IM010** ML IMPRESORA LÁSER COLOR A4/A3 (25/05/2007)
1 ML × 355.35 = 355.35
Impresoara láser color, a tamaño A4-A3, con memoria de 64 Mb. Incluido conexionado eléctrico, transporte, medios auxiliares, montaje y pruebas de funcionamiento. Resto de caracerísticas, según E.T. Nº C04IM.

| Código | Ud | Descripción | Rendimiento | Precio | Importe |
|---|---|---|---|---|---|
| O01OA020 | h | Capataz | 0.5 | 18.35 | 9.18 |
| O01OA030 | h | Oficial primera | 1 | 18.2 | 18.20 |
| O01OA060 | h | Peón especializado | 1 | 17.06 | 17.06 |
| P2148 | ud | Impresora láser color A4/A3. (material; 19/03/2021) | 1 | 281.04 | 281.04 |
| %3 AUX | % | MEDIOS AUXILIARES | 3 % | 325.48 | 9.76 |
| %6 CI | % | COSTES INDIRECTOS | 6 % | 335.24 | 20.11 |
|  |  | Total |  |  | 355.35 |

**C04SA010** ML UNIDAD SUM.AUTON. ENERGIA 1 KVA (25/05/2007)
0 ML × 1186 = 0.00
Unidad de suministro autónomo de energía, con potencia de salida de 1 KVA y autonomia: 10 min. Tensión nominal de entrada: 230 V - 50 Hz. Tensión nominal de salida: 230 V - 50 Hz. Sistema on-line. Montado y probado.

| Código | Ud | Descripción | Rendimiento | Precio | Importe |
|---|---|---|---|---|---|
| O01OA020 | h | Capataz | 0.5 | 18.35 | 9.18 |
| O01OA030 | h | Oficial primera | 1 | 18.2 | 18.20 |
| O01OA060 | h | Peón especializado | 1 | 17.06 | 17.06 |
| P01UNAU | UD | UNIDAD SUM. AUTONOM. ENERGÍA 2 KVA (material; 19/07/2021) | 1 | 1041.84 | 1041.84 |
| %3 AUX | % | MEDIOS AUXILIARES | 3 % | 1086.28 | 32.59 |
| %6 CI | % | COSTES INDIRECTOS | 6 % | 1118.87 | 67.13 |
|  |  | Total |  |  | 1186 |

**C04SA020** ML UNIDAD SUM.AUTON. ENERGIA 3 KVA (25/05/2007)
0 ML × 3587.96 = 0.00
Unidad de suministro autónomo de energía, con potencia de salida de 3 KVA y autonomia: 10 min. Tensión nominal de entrada: 230 V - 50 Hz. Tensión nominal de salida: 230 V - 50 Hz. Sistema on-line. Montado y probado.

| Código | Ud | Descripción | Rendimiento | Precio | Importe |
|---|---|---|---|---|---|
| O01OA020 | h | Capataz | 0.5 | 18.35 | 9.18 |
| O01OA030 | h | Oficial primera | 1 | 18.2 | 18.20 |
| O01OA060 | h | Peón especializado | 1 | 17.06 | 17.06 |
| P01UNAUE | UD | UNIDAD SUM. AUTONOM. ENERGÍA 2 KVA (material; 19/07/2021) | 1 | 3241.84 | 3241.84 |
| %3 AUX | % | MEDIOS AUXILIARES | 3 % | 3286.28 | 98.59 |
| %6 CI | % | COSTES INDIRECTOS | 6 % | 3384.87 | 203.09 |
|  |  | Total |  |  | 3587.96 |

**C04TC010** ud TENDIDO Y CABLEADO DE FIBRA ÓPTICA (03/07/2018)
1 ud × 17612.58 = 17612.58
Suministro, obra civil, instalación y conexionado de cable de fibra óptica multimodo de 8 fibras en configuración en anillo bajo tubo PEAD DN50 incluyendo todos los accesorios necesarios para su correcto funcionamiento

| Código | Ud | Descripción | Rendimiento | Precio | Importe |
|---|---|---|---|---|---|
| MAT08 | ud | Cables de fibra óptica, accesorios, tubos (material; 03/07/2018) | 1 | 7062.04 | 7062.04 |
| O01OA060 | h | Peón especializado | 560 | 17.06 | 9553.60 |
| %6 CI | % | COSTES INDIRECTOS | 6 % | 16615.64 | 996.94 |
|  |  | Total |  |  | 17612.58 |

**C04TC020** ud TENDIDO Y CABLEADO DE CONTROL (03/07/2018)
1 ud × 22138.1 = 22138.10
Diseño, suministro, tendido, conexión, pruebas SAT y puesta en servicio del cableado de control formado por cables multihilo XLPE, incluyendo el suministro y montaje de las canalizaciones y todos sus accesorios necesarios para su correcto montaje (tubos, bandejas, etc)

| Código | Ud | Descripción | Rendimiento | Precio | Importe |
|---|---|---|---|---|---|
| MAT015 | ud | Cable Control XLPE 19x1.5 mm2 (material; 03/07/2018) | 210 | 7.62 | 1600.20 |
| MAT014 | ud | Cable Control XLPE 14x1.5 mm2 (material; 03/07/2018) | 70 | 6.53 | 457.10 |
| MAT013 | ud | Cable Control XLPE 10x1.5 mm2 (material; 03/07/2018) | 390 | 5.89 | 2297.10 |
| MAT012 | ud | Cable Control XLPE 7x1.5 mm2 (material; 03/07/2018) | 450 | 5.09 | 2290.50 |
| MAT011 | ud | Cable Control XLPE 5x1.5 mm2 (material; 03/07/2018) | 1030 | 4.55 | 4686.50 |
| O01OA060 | h | Peón especializado | 560 | 17.06 | 9553.60 |
| %6 CI | % | COSTES INDIRECTOS | 6 % | 20885.00 | 1253.10 |
|  |  | Total |  |  | 22138.1 |

### 2.16 SALIDA ALIVIO GENERAL
Importe: 52258.55

#### 2.16.1 OBRA CIVIL SALIDA ALIVIO
Importe: 14137.25

**U03HL010** M3 HORMIGÓN DE LIMPIEZA HL-150/P/20.
3.92 M3 × 74.57 = 292.31

| Medición | Uds. | Largo | Ancho | Alto | Parcial |
|---|---|---|---|---|---|
|  | 1 | 7 | 5.6 | 0.1 | 3.92 |
| Total |  |  |  |  | 3.92 |

**U03HL030** M3 HORMIGÓN HNE-20/P/20 RELLENOS CON TAMAÑO MÁXIMO DE ÁRIDO IN
15.23 M3 × 78.64 = 1197.69

| Medición | Uds. | Largo | Ancho | Parcial |
|---|---|---|---|---|
| Canales | 0.5 | 4.76 | 6.4 | 15.23 |
| Total |  |  |  | 15.23 |

**U03HE021** M3 HORMIGÓN ARMAR EN CIMENTACIONES, MUROS Y LOSAS HA-30/B/20/IV+Qb
43.87 M3 × 90.78 = 3982.52

| Medición | Uds. | Largo | Ancho | Alto | Parcial |
|---|---|---|---|---|---|
| Solera | 1 | 7 | 5.6 | 0.4 | 15.68 |
| Muros | 2 | 7 | 0.3 | 2.85 | 11.97 |
|  | 2 | 5 | 0.3 | 2.85 | 8.55 |
| Tapa | 1 | 6.4 | 5 | 0.25 | 8.00 |
|  | -1 | 1.15 | 1.15 | 0.25 | -0.33 |
| Total |  |  |  |  | 43.87 |

**U03EO010** M2 ENCOFRADO Y DESENCOFRADO RECTO PARA CIMENTACIONES
10.08 M2 × 15.76 = 158.86

| Medición | Uds. | Largo | Alto | Parcial |
|---|---|---|---|---|
| Solera | 2 | 7 | 0.4 | 5.60 |
|  | 2 | 5.6 | 0.4 | 4.48 |
| Total |  |  |  | 10.08 |

**U03EO110** M2 ENCOFRADO Y DESENCOFRADO RECTO EN ALZADOS DE MUROS (E-2 HORMIG.)
136.8 M2 × 23.99 = 3281.83

| Medición | Uds. | Largo | Alto | Parcial |
|---|---|---|---|---|
| Muros | 4 | 7 | 2.85 | 79.80 |
|  | 4 | 5 | 2.85 | 57.00 |
| Total |  |  |  | 136.8 |

**U03EO100** M2 ENCOFRADO Y DESENCOFRADO RECTO (E-2 HORMIGÓN VISTO) EN LOSAS HOR
32 M2 × 28.17 = 901.44

| Medición | Uds. | Largo | Ancho | Parcial |
|---|---|---|---|---|
| Tapa | 1 | 6.4 | 5 | 32.00 |
| Total |  |  |  | 32 |

**U03AA010** kg ACERO CORRUGADO TIPO B 500 S PARA ARMADURAS
3650.47 kg × 1.06 = 3869.50

| Medición | Uds. | Largo | Ancho | Parcial |
|---|---|---|---|---|
| Solera 40 cm | 1 | 15.68 | 80 | 1254.40 |
| Muros 30 cm | 1 | 20.52 | 85 | 1744.20 |
| Losa 25 cm | 1 | 7.669 | 85 | 651.87 |
| Total |  |  |  | 3650.47 |

**U03JE010** ML JUNTA ELÁSTICA IMPERMEABLE PARA ESTANQUEIDAD, CON NUCLEO TUBULAR
25.2 ML × 17.98 = 453.10

| Medición | Uds. | Largo | Parcial |
|---|---|---|---|
|  | 2 | 7 | 14.00 |
|  | 2 | 5.6 | 11.20 |
| Total |  |  | 25.2 |

#### 2.16.2 OBRA CIVIL ELEMENTOS AUXILIARES SALIDA ALIVIO (08/07/2010)
Importe: 1435.18

**E01EA080** m BARANDILLA DE ACERO INOXIDABLE AISI-316L
10 m × 119.43 = 1194.30

| Medición | Uds. | Largo | Parcial |
|---|---|---|---|
|  | 2 | 5 | 10.00 |
| Total |  |  | 10 |

**U04PR420** M2 TAPA METÁLICA ACERO INOX. AISI-316L
2.65 M2 × 60.37 = 159.98

| Medición | Uds. | Largo | Ancho | Parcial |
|---|---|---|---|---|
|  | 2 | 1.15 | 1.15 | 2.65 |
| Total |  |  |  | 2.65 |

**U04PR450** ud PATE DE POLIPROPILENO REFORZADO CON REDONDO 12 mm.
10 ud × 8.09 = 80.90

| Medición | Uds. | Largo | Parcial |
|---|---|---|---|
|  | 2 | 5 | 10.00 |
| Total |  |  | 10 |

#### 2.16.3 EQUIPOS ELECTROMECÁNICOS SALIDA ALIVIO (25/07/2007)
Importe: 36686.12

**I02PP1000** UD VALVULA ANTIRETORNO PICO PATO DN1000 EMBRIDADA BASE PLANA (25/07/2007)
2 UD × 17441.73 = 34883.46
Válvula antirretorno tipo pinza DN 1000 mm, de HIDROSTANK o equivalente, serie 711, fabricada en Neopreno con brida según PN10. Anillo de retención fabricado en acero inoxidable AISI-316. Incluida tornillería A4. Incluido transporte, montaje y pruebas de funcionamiento. Resto de caracerísticas, según E.T. Nº I02PP

| Código | Ud | Descripción | Rendimiento | Precio | Importe |
|---|---|---|---|---|---|
| O01OA020 | h | Capataz | 0.2 | 18.35 | 3.67 |
| O01OA030 | h | Oficial primera | 1 | 18.2 | 18.20 |
| O01OA040 | h | Oficial segunda | 0 | 17.8 | 0.00 |
| O01OA050 | h | Ayudante | 0 | 17.37 | 0.00 |
| O01OA060 | h | Peón especializado | 1 | 17.06 | 17.06 |
| O01OA070 | h | Peón ordinario | 0 | 17.06 | 0.00 |
| MAT02PP1000 | UD | VALVULA ANTIRETORNO PICO PATO DN1000 EMBRIDADA BASE PLANA (material; 17/03/2021) | 1 | 16252.61 | 16252.61 |
| M07CG010 | h | Camión con grúa 6 t. | 0 | 49.36 | 0.00 |
| %1 AUX | % | MEDIOS AUXILIARES | 1 % | 16291.54 | 162.92 |
| %6 CI | % | COSTES INDIRECTOS | 6 % | 16454.46 | 987.27 |
|  |  | Total |  |  | 17441.73 |

**I02PM1000** ud PASAMUROS DN1000. AISI-316L
2 ud × 901.33 = 1802.66

## 3 OBRAS EXTERNAS
Importe: 99010.23

### 3.1 SALIDA AGUA TRATADA CONEXIÓN CON CONDUCCIÓN DE VERTIDO ACTUAL
Importe: 9238.9

**U04CP085** ML TUBERÍA PEAD PE100 Ø500 mm. PN10
41 ML × 119.86 = 4914.26

| Medición | Uds. | Largo | Parcial |
|---|---|---|---|
| Linea 14 | 1 | 41 | 41.00 |
| Total |  |  | 41 |

**U02RA022** M3 RELLENO DE ZANJAS CON GRAVILLA 6/12 MM
12.05 M3 × 12.92 = 155.69

| Medición | Uds. | Largo | Ancho | Alto | Parcial |
|---|---|---|---|---|---|
| DN500 | 1 | 41 | 0.7 | 0.7 | 20.09 |
|  | -1 | 41 | 0.196 |  | -8.04 |
| Total |  |  |  |  | 12.05 |

**U02RA125** M3 RELLENO CON MATERIAL ADECUADO DE PRÉSTAMOS O DE LA EXCAVACIÓN
78.31 M3 × 2.76 = 216.14

| Medición | Uds. | Largo | Parcial |
|---|---|---|---|
|  | 1 | 98.4 | 98.40 |
|  | -1 | 20.09 | -20.09 |
| Total |  |  | 78.31 |

**U02EZ011** M3 EXCAVACIÓN DE ZANJA, POZO O RECINTO CON SOSTENIMIENTO C/ MATERIA
98.4 M3 × 7.62 = 749.81

| Medición | Uds. | Largo | Ancho | Alto | Parcial |
|---|---|---|---|---|---|
| DN500 | 1 | 41 | 1.2 | 2 | 98.40 |
| Total |  |  |  |  | 98.4 |

**U04BO500** ud BOQUILLA CON ALETAS TUBERIA D=50 CM
1 ud × 406.96 = 406.96
Boquilla con aletas de hormigon en masa HNE-20, para tuberia de d=50cm, incluyendo encofrado y desencofrado, así como los medios auxilaires para una correcta ejecución.

| Código | Ud | Descripción | Rendimiento | Precio | Importe |
|---|---|---|---|---|---|
| O01OA030 | h | Oficial primera | 6 | 18.2 | 109.20 |
| O01OA060 | h | Peón especializado | 3 | 17.06 | 51.18 |
| M05EN020 | h | Excav.hidráulica neumáticos 84 CV | 2 | 45.85 | 91.70 |
| P00035 | m3 | Hormigón HNE-20/P/20/IIa de central | 2 | 49.62 | 99.24 |
| M13EF020 | m2 | Encof.panel metal.5/10 m2. 50 p. | 10 | 3.26 | 32.60 |
| %6 CI | % | COSTES INDIRECTOS | 6 % | 383.92 | 23.04 |
|  |  | Total |  |  | 406.96 |

Claves: medición, cono, diámetro, encofrar, brocal, registro, molde, metal, cara, masa, armadura, ligero, solera, pozo, interior, fundición, cierre, marco, hormigón, tapa, medio, auxiliar, excavación, relleno, perímetro, tiempo, ejecución, asimétrico, mallazo

| Medición | Uds. | Parcial |
|---|---|---|
| Salida emisario | 1 | 1.00 |
| Total |  | 1 |

**U04PR600** ud POZO TIPO 5 (D=500)
2 ud × 1398.02 = 2796.04
Pozo de registro tipo 5 (d=500), alineación recta o quiebro, incluso parte proporcional de salto, hormigón de limpieza, encofrados, hormigón HA-30-B-20-IIIa+Qb, armaduras, juntas de estanqueidad, excavación, entibación, parte proporcional de escalera en AISI 316 L, pates, registro, totalmente ejecutado según planos.

| Código | Ud | Descripción | Rendimiento | Precio | Importe |
|---|---|---|---|---|---|
| O01OA020 | h | Capataz | 2.5 | 18.35 | 45.88 |
| O01OA030 | h | Oficial primera | 15 | 18.2 | 273.00 |
| O01OA070 | h | Peón ordinario | 15 | 17.06 | 255.90 |
| M05EN030 | h | Excav.hidráulica neumáticos 100 CV | 0.05 | 52.9 | 2.65 |
| M07CB030 | h | Camión basculante 6x4 de 20 t | 0.05 | 39.01 | 1.95 |
| M01DA050 | h | Bomba autoaspirante diesel 42,5 CV | 0.03 | 11.3 | 0.34 |
| MAT.REL.13 | m3 | Material seleccionado granular, puesto en obra | 0.6 | 2.91 | 1.75 |
| M07W080 | t | km transporte tierras en obra | 3 | 0.56 | 1.68 |
| M08CA110 | h | Cisterna agua s/camión 10.000 l. | 0.012 | 37.14 | 0.45 |
| M08RL020 | h | Rodillo manual lanza tándem 800 kg | 0.06 | 6 | 0.36 |
| M11HV120 | h | Aguja eléct.c/convertid.gasolina D=79mm. | 0.02 | 9.06 | 0.18 |
| M06CM030 | h | Compre.port.diesel m.p. 5 m3/min 7 bar | 0.02 | 6.71 | 0.13 |
| M01HA010 | h | Autob.hormig.h.40 m3,pluma<=32m. | 0.045 | 176.32 | 7.93 |
| M07W110 | m3 | km transporte hormigón | 30.6 | 0.36 | 11.02 |
| MAQ.HOR.12 | H | Taladro eléctrico 500 w. | 0.1 | 0.34 | 0.03 |
| MAT.HOR.15 | M3 | Hormigón HL-150/P/20, incluso aditivo. | 0.5 | 58 | 29.00 |
| P01HA030 | m3 | Hormigón HA-30 central | 3.75 | 56.38 | 211.43 |
| P03ACC080 | kg | Acero corrugado B 500 S/SD | 93.75 | 0.71 | 66.56 |
| P03AAA020 | kg | Alambre atar 1,30 mm. | 0.006 | 0.58 | 0.00 |
| P01EM270 | m3 | Madera pino para entibaciones | 0.2 | 134.25 | 26.85 |
| M13EM030 | m2 | Tablero encofrar 22 mm. 4 p. | 13.2 | 1.73 | 22.84 |
| P01EB010 | m3 | Tablón pino 2,50/5,50x205x76 | 0.25 | 146.23 | 36.56 |
| P01DC040 | l | Desencofrante p/encofrado metálico | 0.2 | 1.57 | 0.31 |
| P01UC030 | kg | Puntas 20x100 | 0.02 | 5.88 | 0.12 |
| MAT.ACC.30 | UD | Pate de polipropeno. | 7 | 5.74 | 40.18 |
| P06SI240 | kg | Masilla con fibras Masitex Fibra Elástica | 5.8 | 8.7 | 50.46 |
| P06SI241 | m2 | Placa poliestireno expandido e=30 mm a colocar en juntas | 1.1 | 2.14 | 2.35 |
| MAT.ACC.60 | ud | Marco y tapa de FD Ø600 mm paso libre, 40 TM, junta insonorizada | 1 | 190.57 | 190.57 |
| %3 AUX | % | MEDIOS AUXILIARES | 3 % | 1280.48 | 38.41 |
| %6 CI | % | COSTES INDIRECTOS | 6 % | 1318.89 | 79.13 |
|  |  | Total |  |  | 1398.02 |

### 3.2 ACOMETIDA ELÉCTRICA (09/08/2011)
Importe: 3000

#### 3.2.1 ACTUACIÓN EN LA RED EXISTENTE DE COMPAÑÍA (09/08/2011)
Importe: 3000

**ELAR122** ud CELDA DE LÍNEA EN CENTRO DE SECCIONAMIENTO (09/08/2011)
1 ud × 3000 = 3000.00
Celda de línea de Schneider o equivalente, de conexión superior por barras e inferior por cable seco unipolar instalado, instalada. Según E.T. E01CL.

| Código | Ud | Descripción | Rendimiento | Precio | Importe |
|---|---|---|---|---|---|
| O01OA030 | h | Oficial primera | 0.5 | 18.2 | 9.10 |
| O01OA040 | h | Oficial segunda | 0.5 | 17.8 | 8.90 |
| PEL0123 | ud | Celda de línea (material; 18/03/2021) | 1 | 2677.42 | 2677.42 |
| %5 AUX | % | MEDIOS AUXILIARES | 5 % | 2695.42 | 134.77 |
| %6 CI | % | COSTES INDIRECTOS | 6 % | 2830.19 | 169.81 |
|  |  | Total |  |  | 3000 |

| Medición | Uds. | Parcial |
|---|---|---|
| C.T. 630 kVA | 1 | 1.00 |
| Total |  | 1 |

### 3.3 BOMBEO DE XINZO
Importe: 86771.33

#### 3.3.1 EQUIPOS ELECTROMECÁNICOS BOMBEO DE XINZO
Importe: 76699.86

##### 3.3.1.1 EQUIPOS ELECTROMECÁNICOS.
Importe: 75263.78

**I01BS100** ud BOMBA SUMERGIBLE XINZO Q=180 m3/h y 15,3 mca. P=14 KW
3 ud × 4201.89 = 12605.67
Bomba sumergible para aguas residuales. Marca: SULZER o equivalente; modelo: XFP150G CB1.1 PE140/4-G. Caudal Q=180 m3/h; Hman= 15,3 m.c.a. Paso de sólidos 100 mm. Diámetro de salida DN150. Potencia de 14 kW, a 1470 rpm. 400 V y 50 Hz. Aislamiento de clase H. Con protección térmica por TCS con sensores térmicos en cada fase del bobinado, protección de estanqueidad por Sistema DI, con sonda en la cámara de aceite y sistema de refrigeración por libre circulación del medio. Materiales: cuerpo e impulsor en acero EN-GJL-250, y eje en Acero inox. AISI 420, tornillería en Acero inox. AISI 316. Incluye conexión de descarga para acoplamiento automático de las bombas, espárragos de anclaje y soportes superiores de tubo guía, módulo para supervisión de electrodos de temperatura y humedad. Incluido conexionado eléctrico, transporte, medios auxiliares, montaje y pruebas de funcionamiento. Resto de caracerísticas, según E.T. Nº I01BS100.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01BS100 | ud | BOMBA SUMERGIBLE XINZO Q=180 m3/h y 15,3 mca. P=14 KW (material; 11/03/2021) | 1 | 3729.76 | 3729.76 |
| M02GE020 | h | Grúa telescópica autoprop. 25 t. | 0.2 | 75.29 | 15.06 |
| %2 AUX | % | MEDIOS AUXILIARES | 2 % | 3886.32 | 77.73 |
| %6 CI | % | COSTES INDIRECTOS | 6 % | 3964.05 | 237.84 |
|  |  | Total |  |  | 4201.89 |

**I01TR010** UD TRITURADOR COLGADO Q=2160 m3/h. P=4 KW
1 UD × 62658.11 = 62658.11
Triturador colgado para aguas residuales. Marca: SULZER o equivalente; modelo: GRINDER-CDD-A11R08-IB-VV. Caudal Q=2.160 m3/h. Potencia del motor de 4 kW. Número de dientes 11. 2 tambores de 0,75 kW. Tamaño de eje: 50 mm. Diámetro de cuchillas: 120 mm. Altura del bloque de cuchillas de 1.500 mm. Pero 988 kg. Presión máxima de 6 bar. Materiales: junta mecánica de carburo de tunsteno, ejes hexagonales de acero endurecido, cuchillas de acero endurecido, anillos de vitón, guias laterales de fundición dúctil. Panel de control. Incluye espárragos de anclaje y soportes, conexionado eléctrico, transporte, medios auxiliares, montaje y pruebas de funcionamiento. Resto de caracerísticas, según E.T. Nº I01TR010.

| Código | Ud | Descripción | Rendimiento | Precio | Importe |
|---|---|---|---|---|---|
| O01OA020 | h | Capataz | 1 | 18.35 | 18.35 |
| O01OA030 | h | Oficial primera | 3 | 18.2 | 54.60 |
| O01OA040 | h | Oficial segunda | 0 | 17.8 | 0.00 |
| O01OA050 | h | Ayudante | 1 | 17.37 | 17.37 |
| O01OA060 | h | Peón especializado | 3 | 17.06 | 51.18 |
| O01OA070 | h | Peón ordinario | 0 | 17.06 | 0.00 |
| MAT01TR010 | UD | TRITURADOR COLGADO Q=2160 m3/h. P=4 KW (material; 11/03/2021) | 1 | 57795.81 | 57795.81 |
| M02GE020 | h | Grúa telescópica autoprop. 25 t. | 0.2 | 75.29 | 15.06 |
| %2 AUX | % | MEDIOS AUXILIARES | 2 % | 57952.37 | 1159.05 |
| %6 CI | % | COSTES INDIRECTOS | 6 % | 59111.42 | 3546.69 |
|  |  | Total |  |  | 62658.11 |

##### 3.3.1.2 INSTRUMENTACIÓN (25/07/2007)
Importe: 1436.08

**I01NB010** UD REGULADOR DE NIVEL POR BOYA
1 UD × 86.66 = 86.66

**I01UT010** ud MEDIDOR DE NIVEL ULTRASÓNICO
1 ud × 1074.23 = 1074.23

**I01MN010** UD MANÓMETRO DE ESFERA TIPO MUELLE TUBULAR DN100
3 UD × 91.73 = 275.19

#### 3.3.2 CONEXIÓN IMPULSIÓN XINZO
Importe: 4441.47

**U04CP075** ML TUBERÍA PEAD PE100 Ø315 mm. PN10
69 ML × 60.95 = 4205.55

**U03HL030** M3 HORMIGÓN HNE-20/P/20 RELLENOS CON TAMAÑO MÁXIMO DE ÁRIDO IN
3 M3 × 78.64 = 235.92

#### 3.3.3 LÍNEAS DE FUERZA (09/08/2011)
Importe: 5630

**ELAR656** ml Línea 4x6 RZ1KZ1-K(AS)
750 ml × 5.91 = 4432.50

| Medición | Uds. | Largo | Parcial |
|---|---|---|---|
| 00BABX101 | 1 | 250 | 250.00 |
| 00BABX102 | 1 | 250 | 250.00 |
| 00BABX103 | 1 | 250 | 250.00 |
| Total |  |  | 750 |

**ELAR638** ml Línea 5x4 RZ1-K(AS)
250 ml × 4.79 = 1197.50

| Medición | Uds. | Largo | Parcial |
|---|---|---|---|
| 00TRI01 | 1 | 250 | 250.00 |
| Total |  |  | 250 |

## 4 MEDIDAS DE INTEGRACIÓN AMBIENTAL Y PAISAJÍSTICA (19/11/1998)
Importe: 91179.89

### 4.1 MEDIDAS AMBIENTALES (25/07/2007)
Importe: 22462

**MEDAMB001** ud CONTROL DE NIVELES SONOROS (05/06/2020)
2 ud × 1272 = 2544.00
Realización control de niveles de presión sonora con emisión de informe.

| Código | Ud | Descripción | Rendimiento | Precio | Importe |
|---|---|---|---|---|---|
| OTR.MEDAMB30 | ud | Control de niveles sonoros (05/06/2020) | 1 | 1200 | 1200.00 |
| %6 CI | % | COSTES INDIRECTOS | 6 % | 1200.00 | 72.00 |
|  |  | Total |  |  | 1272 |

| Medición | Uds. | Parcial |
|---|---|---|
| fase de construcción. Anual | 2 | 2.00 |
| Total |  | 2 |

**MEDAMB002** ud ANALÍTICA AGUA RÍO TEA (05/06/2020)
8 ud × 848 = 6784.00
Análisis de las aguas del río Tea. Sólidos en Suspensión, Sólidos totales, Tª, pH, Oxígeno disuelto y Conductividad.

| Código | Ud | Descripción | Rendimiento | Precio | Importe |
|---|---|---|---|---|---|
| MAT.MEDAMB40 | ud | Analítica agua río Tea (05/06/2020) | 1 | 800 | 800.00 |
| %6 CI | % | COSTES INDIRECTOS | 6 % | 800.00 | 48.00 |
|  |  | Total |  |  | 848 |

| Medición | Uds. | Parcial |
|---|---|---|
| Antes de las obras (blanco). Antes de la EDAR | 1 | 1.00 |
| Antes de las obras (blanco). Despues de la EDAR | 1 | 1.00 |
| Control trimestral | 6 | 6.00 |
| Total |  | 8 |

**MEDAMB003** ud CONTROL DE OLORES (28/05/2020)
2 ud × 1908 = 3816.00
Realización de análisis para control de olores. Se realizará uno al inicio de la actividad y otro a la finalización del periodo de puesta en marcha con el contenido especificado en la Ficha control de olores del Plan de Vigilancia Ambiental

| Código | Ud | Descripción | Rendimiento | Precio | Importe |
|---|---|---|---|---|---|
| MAT.MEDAMB50 | mes | Análisis control de olores (28/05/2020) | 1 | 1800 | 1800.00 |
| %6 CI | % | COSTES INDIRECTOS | 6 % | 1800.00 | 108.00 |
|  |  | Total |  |  | 1908 |

| Medición | Uds. | Parcial |
|---|---|---|
| Inicio de actividad | 1 | 1.00 |
| Fin de la puesta en marcha | 1 | 1.00 |
| Total |  | 2 |

**MEDAMB004** ud CONTROL CALIDAD TRATAMIENTO EDAR (29/05/2020)
30 ud × 296.8 = 8904.00
Realización del control mensual de la calidad del tratamiento de la EDAR. Incluye Toma de muestra en la Arqueta de salida de la EDAR Moscadeira, desplazamiento técnico, realización del análisis (DBO5, DQO, SST, E.coli y Enterococos intestinales) y emisión de informe

| Código | Ud | Descripción | Rendimiento | Precio | Importe |
|---|---|---|---|---|---|
| MAT.MEDAMB60 | ud | Análisis calidad del agua arqueta salida (29/05/2020) | 1 | 280 | 280.00 |
| %6 CI | % | COSTES INDIRECTOS | 6 % | 280.00 | 16.80 |
|  |  | Total |  |  | 296.8 |

| Medición | Uds. | Parcial |
|---|---|---|
| Fase de obras | 18 | 18.00 |
| Puesta en marcha | 12 | 12.00 |
| Total |  | 30 |

**MEDAMB008** m JALONAMIENTO DE HÁBITATS (25/07/2007)
200 m × 2.07 = 414.00
Instalación de jalonamiento temporal de protección formado por soportes angulaes metálicos de 30 mm y 1 m de longitud, unidos entre sí mediante cinta de señalización de obra y colocados cada 3 m.

| Código | Ud | Descripción | Rendimiento | Precio | Importe |
|---|---|---|---|---|---|
| MAT.JALON001 | m | Jalonamiento de vegetación (material; 19/01/2021) | 1 | 1.67 | 1.67 |
| O01OA070 | h | Peón ordinario | 0.015 | 17.06 | 0.26 |
| %1 AUX | % | MEDIOS AUXILIARES | 1 % | 1.93 | 0.02 |
| %6 CI | % | COSTES INDIRECTOS | 6 % | 1.95 | 0.12 |
|  |  | Total |  |  | 2.07 |

### 4.2 RESTAURACIÓN (19/11/1998)
Importe: 20805.89

**REV.INT.01** M2 CÉSPED (19/11/1998)
1650 M2 × 2.14 = 3531.00
Formación césped fino de gramíneas, con una densidad de siembra de 30-35 gr/m2 con Festuca Arundinácea Regatta y Poa Pratense 10%, comprendiendo el desbroce, perfilado y desbroce del terreno, distribución del fertilizante complejo NPK-Mg-M.O., pase de motocultor a los 10 cm. superficiales, perfilado definitivo, pase de rulo y preparación de la siembra, incluyendo los tres primeros riegos y tres cortes, abonados de liberación lenta y la cobertura total con resemillado en zonas de calvas hasta cobertura total (100%); y tratamiento fitosanitario en caso necesario, totalmente ejecutado.

| Código | Ud | Descripción | Rendimiento | Precio | Importe |
|---|---|---|---|---|---|
| U02023 | h | Motocultor 60/80 cm. (maquinaria; 19/11/1998) | 0.15 | 5.23 | 0.78 |
| u13066 | M2 | Semilla césped (material; 25/11/2020) | 0.2 | 1.12 | 0.22 |
| U13067 | m3 | Mantillo limpio cribado (material; 19/11/1998) | 0.035 | 19.55 | 0.68 |
| O01OA060 | h | Peón especializado | 0.02 | 17.06 | 0.34 |
| %6 CI | % | COSTES INDIRECTOS | 6 % | 2.02 | 0.12 |
|  |  | Total |  |  | 2.14 |

| Medición | Uds. | Largo | Parcial |
|---|---|---|---|
| Zonas verdes | 1 | 1650 | 1650.00 |
| Total |  |  | 1650 |

**REV.INT.02** M2 HIDROSIEMBRA (19/11/1998)
1168 M2 × 1.07 = 1249.76
M2. hidrosiembra en taludes a base de 20 gr. de semilla de Pratenses y leñosas autóctonas, 5 gr. de Arbustivas, 300 gr. de Mulch, 40 gr. de abono, 20 gr. de estabilizador, imediante hidrosiembra sobre camión, abonado, siembra y cubrición empleando los materiales y proprociones indicados, medida la superficie ejecutada..

| Código | Ud | Descripción | Rendimiento | Precio | Importe |
|---|---|---|---|---|---|
| O01OA030 | h | Oficial primera | 0.0165 | 18.2 | 0.30 |
| O01OA070 | h | Peón ordinario | 0.02 | 17.06 | 0.34 |
| U03003 | m3 | Agua (material; 19/11/1998) | 0.12 | 0.54 | 0.06 |
| PL0817 | kg | ABONO MINERAL NPK 15 15 15 (material; 07/05/2003) | 0.035 | 0.35 | 0.01 |
| PL1003 | Kg | Estabilizante orgánico de suelos (material; 10/07/2012) | 0.02 | 4.03 | 0.08 |
| U40MA650 | Kg | Mezcla completa siembra (material; 10/07/2012) | 0.035 | 5.06 | 0.18 |
| M0215 | H | Hidrosembradora (maquinaria; 30/07/2013) | 0.001 | 25 | 0.03 |
| %1 AUX | % | MEDIOS AUXILIARES | 1 % | 1.00 | 0.01 |
| %6 CI | % | COSTES INDIRECTOS | 6 % | 1.01 | 0.06 |
|  |  | Total |  |  | 1.07 |

| Medición | Uds. | Largo | Parcial |
|---|---|---|---|
| TALUD 1 | 1 | 1168 | 1168.00 |
| Total |  |  | 1168 |

**REV.INT.03** M2 SIEMBRA TRAZADO COLECTORES (19/11/1998)
4071 M2 × 0.29 = 1180.59
Siembra manual de 30 g/m2 de semillas de herbáceas, incluye cubresiembras y cuidados posteriores de mantenimiento. empleando los materiales y proprociones indicados, medida la superficie ejecutada.

| Código | Ud | Descripción | Rendimiento | Precio | Importe |
|---|---|---|---|---|---|
| O01OA030 | h | Oficial primera | 0.0055 | 18.2 | 0.10 |
| O01OA070 | h | Peón ordinario | 0.005 | 17.06 | 0.09 |
| U03003 | m3 | Agua | 0.05 | 0.54 | 0.03 |
| PL0817 | kg | ABONO MINERAL NPK 15 15 15 | 0.01 | 0.35 | 0.00 |
| MAT.PL1003 | Kg | Estabilizante orgánico de suelos (material; 28/01/2021) | 0.0015 | 3.25 | 0.00 |
| MAT.U40MA650 | Kg | Mezcla completa siembra (material; 28/01/2021) | 0.0175 | 2.6 | 0.05 |
| %1 AUX | % | MEDIOS AUXILIARES | 1 % | 0.27 | 0.00 |
| %6 CI | % | COSTES INDIRECTOS | 6 % | 0.27 | 0.02 |
|  |  | Total |  |  | 0.29 |

| Medición | Uds. | Largo | Parcial |
|---|---|---|---|
| Colector norte y sur | 1 | 1073 | 1073.00 |
| Entorno río Tea | 1 | 2998 | 2998.00 |
| Total |  |  | 4071 |

**REV.INT.04** UD QUERCUS ROBUR (REBOLLO) (25/03/2003)
10 UD × 33.59 = 335.90
Quercus robur (Rebollo) de 16 - 18 cm de circunferencia, en cepellón y plantación en hoyo de 0,8x0,8x0,8 m., incluso apertura del mismo con los medios indicados, abonado, formación de alcorque y primer riego.

| Código | Ud | Descripción | Rendimiento | Precio | Importe |
|---|---|---|---|---|---|
| O01OA030 | h | Oficial primera | 0.0235 | 18.2 | 0.43 |
| O01OA070 | h | Peón ordinario | 0.1435 | 17.06 | 2.45 |
| ML035 | h | CAMIÓN BASCULANTE 4x4 (14 Tm.) (maquinaria; 02/05/2006) | 0.0025 | 26 | 0.07 |
| PL0066 | M3 | GRAVA | 0.15 | 6.5 | 0.98 |
| PEJE0009 | Ud | Quercus robur (Rebollo) (material; 25/11/2020) | 1 | 24.2 | 24.20 |
| PL0820 | KG | TIERRA VEGETAL (material; 20/02/2004) | 15 | 0.03 | 0.45 |
| PL0816 | kg | ABONO ORGÁNICO (material; 23/09/2003) | 2 | 0.06 | 0.12 |
| PL0817 | kg | ABONO MINERAL NPK 15 15 15 | 0.2 | 0.35 | 0.07 |
| PL0823 | UD | TUTOR MADERA PINO (material; 25/03/2003) | 1 | 2.61 | 2.61 |
| %1 AUX | % | MEDIOS AUXILIARES | 1 % | 31.38 | 0.31 |
| %6 CI | % | COSTES INDIRECTOS | 6 % | 31.69 | 1.90 |
|  |  | Total |  |  | 33.59 |

Claves: suministro, plantación, riego, medio, alcorque, contenedor

**REV.INT.05** UD FRAXINUS EXCELSIOR (25/03/2003)
2 UD × 62.34 = 124.68
Fraxinus excelsior de 16 - 18 cm de circunferencia, en cepellón y plantación en hoyo de 0,8x0,8x0,8 m., incluso apertura del mismo con los medios indicados, abonado, formación de alcorque y primer riego.

| Código | Ud | Descripción | Rendimiento | Precio | Importe |
|---|---|---|---|---|---|
| O01OA030 | h | Oficial primera | 0.0235 | 18.2 | 0.43 |
| O01OA070 | h | Peón ordinario | 0.1435 | 17.06 | 2.45 |
| ML035 | h | CAMIÓN BASCULANTE 4x4 (14 Tm.) | 0.0025 | 26 | 0.07 |
| PL0066 | M3 | GRAVA | 0.15 | 6.5 | 0.98 |
| PEJE00010 | Ud | Fraxinus excelsior (material; 25/11/2020) | 1 | 51.05 | 51.05 |
| PL0820 | KG | TIERRA VEGETAL | 15 | 0.03 | 0.45 |
| PL0816 | kg | ABONO ORGÁNICO | 2 | 0.06 | 0.12 |
| PL0817 | kg | ABONO MINERAL NPK 15 15 15 | 0.2 | 0.35 | 0.07 |
| PL0823 | UD | TUTOR MADERA PINO | 1 | 2.61 | 2.61 |
| %1 AUX | % | MEDIOS AUXILIARES | 1 % | 58.23 | 0.58 |
| %6 CI | % | COSTES INDIRECTOS | 6 % | 58.81 | 3.53 |
|  |  | Total |  |  | 62.34 |

Claves: suministro, plantación, riego, medio, alcorque, contenedor

**REV.INT.06** m2 ELIMINACIÓN DE ESPECIES EXÓTICAS (25/07/2007)
1235 m2 × 1.16 = 1432.60
Eliminación de especies exóticas invasoras en el ámbito de la obra

| Código | Ud | Descripción | Rendimiento | Precio | Importe |
|---|---|---|---|---|---|
| PEJE00018 | m² | Eliminación de especies exóticas (26/11/2020) | 1 | 1.08 | 1.08 |
| %1 AUX | % | MEDIOS AUXILIARES | 1 % | 1.08 | 0.01 |
| %6 CI | % | COSTES INDIRECTOS | 6 % | 1.09 | 0.07 |
|  |  | Total |  |  | 1.16 |

| Medición | Uds. | Largo | Parcial |
|---|---|---|---|
| Formaciones jovenes falsa acacia EDAR | 0.1 | 12350 | 1235.00 |
| Total |  |  | 1235 |

**REV.INT.07** m² RESTAURACIÓN RÍO TEA (28/02/2022)
2998 m² × 4.32 = 12951.36
Restauración ambiental cauce río Tea con estaquillado y plantación de especies autóctonas arbustivas y arbóreas

| Código | Ud | Descripción | Rendimiento | Precio | Importe |
|---|---|---|---|---|---|
| PEJE0019 | m2 | Restauración río Tea (material; 28/02/2022) | 1 | 4.08 | 4.08 |
| %6 CI | % | COSTES INDIRECTOS | 6 % | 4.08 | 0.24 |
|  |  | Total |  |  | 4.32 |

| Medición | Uds. | Largo | Parcial |
|---|---|---|---|
| Entorno río Tea EDAR y aliviadero | 1 | 2998 | 2998.00 |
| Total |  |  | 2998 |

### 4.3 PROGRAMA DE VIGILANCIA AMBIENTAL (23/02/2018)
Importe: 47912

**U07CJ102** ud CONTROL AMBIENTAL (26/05/2020)
18 ud × 1060 = 19080.00
Implantación de las medidas de control ambiental recogidas en el Proyecto, así como las que se deriven de las resoluciones ambientales y normativa ambiental aplicable.

| Código | Ud | Descripción | Rendimiento | Precio | Importe |
|---|---|---|---|---|---|
| OTR.MEDAMB100 | mes | CONTROL AMBIENTAL (26/05/2020) | 1 | 1000 | 1000.00 |
| %6 CI | % | COSTES INDIRECTOS | 6 % | 1000.00 | 60.00 |
|  |  | Total |  |  | 1060 |

**U07CJ103** ud CONTROL ARQUEOLÓGICO (05/06/2020)
2 ud × 1060 = 2120.00
Elaboración y tramitación de Proyecto de control arqueológico, y aplicación del mismo durante la fase de desbroce, replanteo y movimientos de tierras.

| Código | Ud | Descripción | Rendimiento | Precio | Importe |
|---|---|---|---|---|---|
| OTR.MEDAMB110 | mes | CONTROL ARQUEOLÓGICO (05/06/2020) | 1 | 1000 | 1000.00 |
| %6 CI | % | COSTES INDIRECTOS | 6 % | 1000.00 | 60.00 |
|  |  | Total |  |  | 1060 |

**U07CJ104** UD INFORME MENSUAL (23/02/2018)
18 UD × 1272 = 22896.00
Redacción del informe con el resumen de los aspectos observados a lo largo del mes de vigilancia

| Código | Ud | Descripción | Rendimiento | Precio | Importe |
|---|---|---|---|---|---|
| OTR.MEDAMB120 | mes | Redacción Informe mensual (23/02/2018) | 1 | 1200 | 1200.00 |
| %6 CI | % | COSTES INDIRECTOS | 6 % | 1200.00 | 72.00 |
|  |  | Total |  |  | 1272 |

**U07CJ105** UD INFORME ESPECIAL (23/02/2018)
1 UD × 1272 = 1272.00
Redacción de informe especial en caso de producirse alguna incidencia con repercusión negativa sobre cualquiera de los parámetros objeto de estudio del presente Programa de Vigilancia Ambiental.

| Código | Ud | Descripción | Rendimiento | Precio | Importe |
|---|---|---|---|---|---|
| OTR.MEDAMB130 | mes | Redacción Informe especial (23/02/2018) | 1 | 1200 | 1200.00 |
| %6 CI | % | COSTES INDIRECTOS | 6 % | 1200.00 | 72.00 |
|  |  | Total |  |  | 1272 |

**U07CJ106** UD INFORME FINAL (23/02/2018)
1 UD × 2544 = 2544.00
Redacción de informe final en el que se resumirá y se reflejará el desarrollo de los trabajos sobre los que se ha efectuado el seguimiento

| Código | Ud | Descripción | Rendimiento | Precio | Importe |
|---|---|---|---|---|---|
| OTR.MEDAMB140 | mes | Redacción Informe final (23/02/2018) | 1 | 2400 | 2400.00 |
| %6 CI | % | COSTES INDIRECTOS | 6 % | 2400.00 | 144.00 |
|  |  | Total |  |  | 2544 |

## 5 PUESTA EN MARCHA Y EXPLOTACIÓN (19/07/2021)
Importe: 335962.94

**EPF003** mes COSTES FIJOS DE EXPLOTACIÓN MENSUAL (19/07/2021)
12 mes × 12173.83 = 146085.96
Coste fijos de explotación mensual de la EDAR, según Anejo de "Estudio de explotación y mantenimiento".

| Código | Ud | Descripción | Rendimiento | Precio | Importe |
|---|---|---|---|---|---|
| LLLL | mes | COSTE DE EXPLOTACIÓN MENSUAL (material; 19/07/2021) | 1 | 12173.83 | 12173.83 |
|  |  | Total |  |  | 12173.83 |

**EPF004** m3 COSTES VARIABLES DE EXPLOTACIÓN POR CADA 1.000 M3 AGUA TRATADA (19/07/2021)
2784.12 m3 × 68.2 = 189876.98
Coste variables por cada 1.000 m3 de agua tratada, según Anejo de "Estudio de explotación y mantenimiento".

| Código | Ud | Descripción | Rendimiento | Precio | Importe |
|---|---|---|---|---|---|
| LLLM | mes | COSTES VARIABLES DE EXPLOTACIÓN MENSUAL (material; 19/07/2021) | 1 | 68.2 | 68.20 |
|  |  | Total |  |  | 68.2 |

| Medición | Uds. | Largo | Parcial |
|---|---|---|---|
|  | 0.001 | 2784122 | 2784.12 |
| Total |  |  | 2784.12 |

## 6 SEGURIDAD Y SALUD (23/03/2021)
Importe: 56722

**V01SS010** UD SEGURIDAD Y SALUD (23/03/2021)
1 UD × 56722 = 56722.00
Unidad de Seguridad y Salud en las obras, según Anejo de Seguridad y Salud.

## 7 GESTIÓN DE RESIDUOS DE CONSTRUCCIÓN (19/11/1998)
Importe: 92017.72

### 7.1 INSTALACIONES PUNTOS LIMPIOS TIPOS (19/11/1998)
Importe: 21024.29

**G001** UD Inst. aux., RPs y Sustancias Peligrosas (25/05/2007)
1 UD × 16716.63 = 16716.63
Ud. Instalación para plataforma de mantenimiento de maquinaria, acopio de Residuos Peligrosos (RPs) y Sustancias Peligrosas, según planos. Formada por estructura metálica para cubrición, solera de hormigón armado (lámina PE), vallado metálico con puerta, rejilla y arqueta de recogida de derrames, señalización y extintores. Totalmente ejecutado. i/p.p. de desmantelamiento al final de obra.

| Código | Ud | Descripción | Rendimiento | Precio | Importe |
|---|---|---|---|---|---|
| 01_PL | UD | PUNTO LIMPIO TIPO 1 (material; 22/03/2021) | 1 | 15311.08 | 15311.08 |
| %3 AUX | % | MEDIOS AUXILIARES | 3 % | 15311.08 | 459.33 |
| %6 CI | % | COSTES INDIRECTOS | 6 % | 15770.41 | 946.22 |
|  |  | Total |  |  | 16716.63 |

Relación comercial: 001, 5.93

**G002** ud Contenedores RNPs y/o Inertes (25/05/2007)
2 ud × 2019.83 = 4039.66
Ud. Disposición de contenedores metálicos para la separación y segregación de residuos RCDs (RNPs y/o Inertes), en cantidad suficiente según generación de residuos. Colocación de señalización del tipo de residos. i/p.p. de desmantelamiento al final de obra.

| Código | Ud | Descripción | Rendimiento | Precio | Importe |
|---|---|---|---|---|---|
| 01_LH | UD | PUNTO LIMPIO TIPO 2 (material; 22/03/2021) | 1 | 1850 | 1850.00 |
| %3 AUX | % | MEDIOS AUXILIARES | 3 % | 1850.00 | 55.50 |
| %6 CI | % | COSTES INDIRECTOS | 6 % | 1905.50 | 114.33 |
|  |  | Total |  |  | 2019.83 |

Relación comercial: 001, 5.93

| Medición | Uds. | Parcial |
|---|---|---|
| EDAR PORCUNA | 1 | 1.00 |
| COLECTORES | 1 | 1.00 |
| Total |  | 2 |

**G003** UD Zona de lavado de canales de cubas de hormigón (19/11/1998)
4 UD × 67 = 268.00
Ud. Balsa en tierras con lámina de PE o disposición de contenedor metálico para lavado de canales de hormigón según planos. (1 ud. por actuación y por km de colector/canalización). Totalmente ejecutado. i/p.p. de desmantelamiento al final de obra.

| Código | Ud | Descripción | Rendimiento | Precio | Importe |
|---|---|---|---|---|---|
| MAQ.RET002 | h | Retrocargadora neumáticos 50 CV (maquinaria; 01/01/2010) | 0.045 | 29.02 | 1.31 |
| MAQ.CAM020 | h | Camión de 20 tn (maquinaria; 19/11/1998) | 0.16 | 34.77 | 5.56 |
| O01OA020 | h | Capataz | 0.08 | 18.35 | 1.47 |
| O01OA060 | h | Peón especializado | 0.5 | 17.06 | 8.53 |
| 01PEAD | M2 | Lámina PEAD 1 mm (material; 22/03/2021) | 5 | 3.52 | 17.60 |
| 02MA | m | Malla de vallado con varillas de acero (material; 22/03/2021) | 12 | 1.2 | 14.40 |
| 03SEÑ | Ud | Hito de señal informativa (material; 22/03/2021) | 1 | 12.5 | 12.50 |
| %3 AUX | % | MEDIOS AUXILIARES | 3 % | 61.37 | 1.84 |
| %6 CI | % | COSTES INDIRECTOS | 6 % | 63.21 | 3.79 |
|  |  | Total |  |  | 67 |

Relación comercial: 001, 5.93

### 7.2 GESTIÓN DE RESIDUOS INERTES Y NO PELIGROSOS (22/03/2021)
Importe: 68812.96

**G004** m3 Residuos RCDs. Hormigón armado limpio (22/03/2021)
157.36 m3 × 20.14 = 3169.23
Canon de gestión de Residuos. Hormigón armado limpio (densidad mayor de 2 t/m3)

| Código | Ud | Descripción | Rendimiento | Precio | Importe |
|---|---|---|---|---|---|
| 123_PA333 | m3 | Tarifa gestión residuos RCDs Tipo HA. (material; 22/03/2021) | 1 | 19 | 19.00 |
| %6 CI | % | COSTES INDIRECTOS | 6 % | 19.00 | 1.14 |
|  |  | Total |  |  | 20.14 |

| Medición | Uds. | Parcial |
|---|---|---|
| Hormigón 17 01 01 | 157.36 | 157.36 |
| Total |  | 157.36 |

**G005** m3 Residuos RCDs. Escombro limpio (22/03/2021)
54.61 m3 × 21.2 = 1157.73
Canon de gestión de Residuos Tipo C. Escombro limpio (Densidad mayor de 1,2 t/m3)

| Código | Ud | Descripción | Rendimiento | Precio | Importe |
|---|---|---|---|---|---|
| 123_PA232 | m3 | Tarifa gestión residuos RCDs Escombro limpio (material; 22/03/2021) | 1 | 20 | 20.00 |
| %6 CI | % | COSTES INDIRECTOS | 6 % | 20.00 | 1.20 |
|  |  | Total |  |  | 21.2 |

| Medición | Uds. | Parcial |
|---|---|---|
| Cerámicos 17 01 02-03 | 49.82 | 49.82 |
| Áridos 01 04 08 | 4.79 | 4.79 |
| Total |  | 54.61 |

**G006** m3 Residuos RCDs. Escombro poco sucio (22/03/2021)
67.08 m3 × 24.38 = 1635.41
Canon de gestión de ResiduosTipo CM. Escombro poco sucio (densidad entre 0,8 y 1,2 t/m3)

| Código | Ud | Descripción | Rendimiento | Precio | Importe |
|---|---|---|---|---|---|
| 123_PA2325 | m3 | Tarifa gestión residuos RCDs Esc. poco sucio (material; 22/03/2021) | 1 | 23 | 23.00 |
| %6 CI | % | COSTES INDIRECTOS | 6 % | 23.00 | 1.38 |
|  |  | Total |  |  | 24.38 |

| Medición | Uds. | Parcial |
|---|---|---|
| Asfalto 17 03 02 | 34.15 | 34.15 |
| Madera 17 02 01 | 30.93 | 30.93 |
| Vidrio 17 02 02 | 2 | 2.00 |
| Total |  | 67.08 |

**G007** m3 Residuos RCDs. Escombro sucio (22/03/2021)
27.38 m3 × 28.62 = 783.62
Canon de gestión de Residuos Tipo CMR. Escombro sucio (densidad entre 0,5 y 0,8 t/m3)

| Código | Ud | Descripción | Rendimiento | Precio | Importe |
|---|---|---|---|---|---|
| 123_PA6 | m3 | Tarifa gestión residuos RCDs Esc. sucio (material; 22/03/2021) | 1 | 27 | 27.00 |
| %6 CI | % | COSTES INDIRECTOS | 6 % | 27.00 | 1.62 |
|  |  | Total |  |  | 28.62 |

| Medición | Uds. | Parcial |
|---|---|---|
| Plástico 17 02 03 | 27.38 | 27.38 |
| Total |  | 27.38 |

**G008** m3 Residuos RCDs. Escombro muy sucio (22/03/2021)
41.13 m3 × 31.8 = 1307.93
Canon de gestión de Residuos tipo R. Escombro muy sucio con muchos impropios para destino a vertedero.

| Código | Ud | Descripción | Rendimiento | Precio | Importe |
|---|---|---|---|---|---|
| 123_PA8 | m3 | Tarifa gestión residuos RCDs Esc. muy sucio (material; 22/03/2021) | 1 | 30 | 30.00 |
| %6 CI | % | COSTES INDIRECTOS | 6 % | 30.00 | 1.80 |
|  |  | Total |  |  | 31.8 |

| Medición | Uds. | Parcial |
|---|---|---|
| Yeso 17 08 02 | 9.79 | 9.79 |
| Papel 20 01 01 | 31.34 | 31.34 |
| Total |  | 41.13 |

**G009** T Gestión de metales y equipos (22/03/2021)
316.38 T × 17.49 = 5533.49
Canon de gestión de Residuos metálicos, equipos y elementos estructurales metálicos. Entregados a Gestor autorizado

| Código | Ud | Descripción | Rendimiento | Precio | Importe |
|---|---|---|---|---|---|
| 123_PA9 | Tn | Tarifa gestión residuos metálicos (material; 22/03/2021) | 1 | 16.5 | 16.50 |
| %6 CI | % | COSTES INDIRECTOS | 6 % | 16.50 | 0.99 |
|  |  | Total |  |  | 17.49 |

**G010** m3 Gestión de tierras excedentes (22/03/2021)
34733.05 m3 × 1.59 = 55225.55
Canon de gestión de tierras excedentes de excavación. Entregados a Gestor autorizado

| Código | Ud | Descripción | Rendimiento | Precio | Importe |
|---|---|---|---|---|---|
| 123_PA10 | m3 | Tarifa gestión tierras excedentes (material; 22/03/2021) | 1 | 1.5 | 1.50 |
| %6 CI | % | COSTES INDIRECTOS | 6 % | 1.50 | 0.09 |
|  |  | Total |  |  | 1.59 |

### 7.3 GESTIÓN DE RESIDUOS POTENCIALMENTE PELIGROSOS Y OTROS (25/05/2007)
Importe: 2180.47

**G011** T GESTIÓN BASURAS 20 01 (25/05/2007)
8.29 T × 56.25 = 466.31
Gestión de residuos asimilables a urbanos, incluso carga en elementos de transporte, así como la gestión del mismo. En el coste de la gestión se incluye el coste del contenedor.

| Código | Ud | Descripción | Rendimiento | Precio | Importe |
|---|---|---|---|---|---|
| 123_OT | Tn | Tarifa basuras 20 01 (material; 22/03/2021) | 1 | 51.52 | 51.52 |
| %3 AUX | % | MEDIOS AUXILIARES | 3 % | 51.52 | 1.55 |
| %6 CI | % | COSTES INDIRECTOS | 6 % | 53.07 | 3.18 |
|  |  | Total |  |  | 56.25 |

| Medición | Uds. | Parcial |
|---|---|---|
| 150102 Envases de plástico | 2.88 | 2.88 |
| 150104 Envases metálicos | 1.66 | 1.66 |
| 150107 Envases de vidrio | 0.41 | 0.41 |
| 200101 Papel y cartón | 1.24 | 1.24 |
| 160604 Pilas alcalinas | 0.009 | 0.01 |
| 200121* Tubos fluorescentes | 0.009 | 0.01 |
| 080318 Residuos de tóner | 0.009 | 0.01 |
| 200201 Biodegradables | 2.07 | 2.07 |
| Total |  | 8.29 |

**G012** T GESTIÓN RESIDUOS POTENCIALMENTE PELIGROSOS Y OTROS (22/03/2021)
21.47 T × 79.84 = 1714.16
Gestión de residuos peligrosos y otros, incluso carga en elementos de transporte, así como la gestión del mismo. En el coste de la gestión se incluye el coste del contenedor.

| Código | Ud | Descripción | Rendimiento | Precio | Importe |
|---|---|---|---|---|---|
| 123_RP | Tn | Gestión residuos peligrosos y otros (material; 22/03/2021) | 1 | 75.32 | 75.32 |
| %6 CI | % | COSTES INDIRECTOS | 6 % | 75.32 | 4.52 |
|  |  | Total |  |  | 79.84 |

| Medición | Uds. | Parcial |
|---|---|---|
| 170605* Amianto | 0.2 | 0.20 |
| 08 01 11* Pinturas | 0.21 | 0.21 |
| 07 07 11* Desencofrados | 2.1 | 2.10 |
| 20 01 13* Disolventes | 0.21 | 0.21 |
| 15 01 10* Envases | 3.24 | 3.24 |
| 17 04 11 Cables | 3.88 | 3.88 |
| 13 02 06* Aceites | 0.21 | 0.21 |
| 13 02 08* Otros aceites | 0.21 | 0.21 |
| 16 06 01* Baterías | 0.21 | 0.21 |
| 15 02 02* Tierras contaminadas | 11 | 11.00 |
| Total |  | 21.47 |

## Precios auxiliares

**A01JK005** m³ MORTERO CEMENTO PREPARADO M5 (material; 01/03/2017)
Precio: 46.28
m³. Mortero de cemento gris y arena de río M5 con una resistencia a compresión de 5 N/mm² según norma UNE-EN 998-2, preparado previamente en fábrica y servido en obra.

| Código | Ud | Descripción | Rendimiento | Precio | Importe |
|---|---|---|---|---|---|
| U04JA005 | m³ | Mortero preparado cemento gris M5 | 1 | 46.28 | 46.28 |
|  |  | Total |  |  | 46.28 |

**D29AF101** m TUBERÍA COBRE RÍGIDO DE 10/12 mm (01/03/2017)
Precio: 10.59
m. Tubería para calefacción, en cobre rígido de 10/12mm de diámetro int/ext. i/p.p. de soldadura en estaño-plata, codos, tes, manguitos y demás accesorios, aislada con coquilla S/H Armaflex de espesor nominal 9 mm, totalmente instalada.

| Código | Ud | Descripción | Rendimiento | Precio | Importe |
|---|---|---|---|---|---|
| O01OA030 | h | Oficial primera | 0.2 | 18.2 | 3.64 |
| O01OA050 | h | Ayudante | 0.2 | 17.37 | 3.47 |
| U28AF200 | m | Tubería cobre rígido 10/12 (material; 01/03/2017) | 1 | 2.21 | 2.21 |
| U28AJ101 | ud | Codo cobre 12 mmM/H (material; 01/03/2017) | 0.35 | 0.31 | 0.11 |
| U28AJ201 | ud | T cobre 12 mmH (material; 01/03/2017) | 0.12 | 0.33 | 0.04 |
| U15AM520 | m | Coquilla SH/ARMAFLEX 12 mm tub. cobre (material; 01/03/2017) | 1 | 0.52 | 0.52 |
| %6 CI | % | COSTES INDIRECTOS | 6 % | 9.99 | 0.60 |
|  |  | Total |  |  | 10.59 |

**A01L030** m3 LECHADA CEMENTO 1/3 CEM II/B-P 32,5 N (material; 19/11/1998)
Precio: 60.75
Lechada de cemento CEM II/B-P 32,5 N 1/3, amasado a mano, s/RC-08.

| Código | Ud | Descripción | Rendimiento | Precio | Importe |
|---|---|---|---|---|---|
| O01OA070 | h | Peón ordinario | 2 | 17.06 | 34.12 |
| P01CC020 | t | Cemento CEM II/B-P 32,5 N sacos (material) | 0.36 | 72.6 | 26.14 |
| U03003 | m3 | Agua | 0.9 | 0.54 | 0.49 |
|  |  | Total |  |  | 60.75 |

Claves: cemento, amasado, lechada, mano

## Recursos

**O01OA070** h Peón ordinario
Claves: ordinario

**M08NM010** h Motoniveladora de 135 CV
Claves: nivel

**M05PC020** h Pala cargadora cadenas 130 CV/1,8m3
Claves: pala, cargador, cadena

**M07CB020** h Camión basculante 4x4 14 t
Despeje, desbroce y limpieza general del terreno, incluyendo desbroce de matorrales y zarzas, eliminación de malas hierbas, arranque de tocones, tala selectiva de arbustos y árboles, limpieza de residuos orgánicos e inorgánicos, desmontaje de cierres de pizarra entre parcelas y muros de mampostería para su uso posterior, incluso carga del material, retirada, acopio intermedio para su posterior reutilización y transporte del mismo a lugar de empleo o vertedero incluido gestión de residuos y canon de vertido.
Claves: basculante, camión

**M08CA110** h Cisterna agua s/camión 10.000 l
Claves: cisterna, agua

**M05RN010** h Retrocargadora neumáticos 50 CV
Claves: neumático

**M08RL010** h Rodillo vibrante manual tándem 800 kg
Claves: manual, vibración, rodillo

**M05EC040** h Excavadora hidráulica cadenas 310 CV
Claves: cadena, hidráulico, excavación

**M05PN030** h Pala cargadora neumáticos 200 CV/3,7m3
Claves: neumático, cargador, pala

**M05EN030** h Excav.hidráulica neumáticos 100 CV
Claves: hidráulico, neumático

**M06MR230** h Martillo rompedor hidráulico 600 kg
Claves: hidráulico, rompedor, martillo

**M05RN020** h Retrocargadora neumáticos 75 CV
Demolición de pavimento existente, incluso precorte, carga y transporte a vertedero autorizado, incluido gestión de residuos y canon de vertido, totalmente terminada.
Claves: neumático

**M07N070** m3 Canon de escombros a vertedero
Claves: vertedero, escombro

**M07CB021** h Martillo compresor 2000l/min
Despeje, desbroce y limpieza general del terreno, incluyendo desbroce de matorrales y zarzas, eliminación de malas hierbas, arranque de tocones, tala selectiva de arbustos y árboles, limpieza de residuos orgánicos e inorgánicos, desmontaje de cierres de pizarra entre parcelas y muros de mampostería para su uso posterior, incluso carga del material, retirada, acopio intermedio para su posterior reutilización y transporte del mismo a lugar de empleo o vertedero incluido gestión de residuos y canon de vertido.
Claves: basculante, camión

**M11HV120** h Aguja eléct.c/convertid.gasolina D=79mm
Claves: gasolina, aguja

**P01HB010** m3 Bomb.hgón. 41a55 m3, pluma <=32m
Claves: pluma

**P01HM010** m3 Hormigón HM-20/P/20/I central
Claves: hormigón, central

**U02009** h Camión grúa
Relación comercial: 000, 41.18, 001, 0, 002

**M07N0701** m3 Canon de gestor autorizado
Claves: escombro, vertedero

**M06CM040** h Compre.port.diesel m.p. 10 m3/min. 7 bar
Claves: diesel

**M06MI010** h Martillo manual picador neumático 9 kg
Claves: picar, neumático, martillo, manual

**M05EC020** h Excavadora hidráulica cadenas 135 CV
Claves: cadena, excavación, hidráulico

**M01DA050** h Bomba autoaspirante diesel 42,5 CV
Claves: diesel, bomba

**M01HA010** h Autob.hormig.h.40 m3,pluma<=32m
Claves: pluma

**M11HV040** h Aguja neumática s/compresor D=80mm
Claves: aguja, neumático

**M06CM030** h Compre.port.diesel m.p. 5 m3/min 7 bar
Claves: diesel

**P01HA0301** m3 Hormigón HA-30/B/20/IV+Q central puesto en obra
Claves: hormigón, central

**O01OA050** h Ayudante
Claves: ayudante

**M13EF020** m2 Encof.panel metal.5/10 m2. 50 p
Claves: panel, metal

**P01EB010** m3 Tablón pino 2,50/5,50x205x76
Claves: tablón, pino

**P01DC040** l Desencofrante p/encofrado metálico
Claves: desencofrante, metal

**P01UC030** kg Puntas 20x100
Claves: punta

**M13EF040** m Fleje para encofrado metálico
Claves: fleje, encofrar, metal

**M13EM030** m2 Tablero encofrar 22 mm. 4 p
Claves: encofrar, tablero

**P03AAA020** kg Alambre atar 1,30 mm
Claves: alambre

**%5 AUX** % MEDIOS AUXILIARES
Cable de comunicación MOD BUS para conexión entre bases SC1000 y conexionado a tarjetas conversorasde señal 4-20 mA, completamente instalado.

**M02GT002** h Grúa pluma 30 m./0,75 t
Claves: grúa, pluma

**P03ACC080** kg Acero corrugado B 500 S/SD
Claves: acero, corrugado

**P06SI240** kg Masilla con fibras Masitex Fibra Elástica
Claves: elástico, masilla, fibra

**O01OA060** h Peón especializado
Claves: especial

**MT1420** m2 Tapa de acero inoxidables AISI-316L de e=5 mm, i/bastidor y anc
Chapa estriada galvanizada de 5 mm. i/bastidor y anclajes

**U03060** m PROTECCIÓN DE SEGURIDAD BAJADA ESCALERAS AISI-316L
Escalera metálica, AISI-304
Relación comercial: 000, 269.97, 001, 0, 002

**M02GE020** h Grúa telescópica autoprop. 25 t
Claves: grúa, telescópico

**%4 AUX** % MEDIOS AUXILIARES
Relación comercial: 000, 4, 001, 0, 002

**M04PS700** ud Transporte equipo perforación
Claves: transporte, equipo, perforación

**M04PS730** m Perforación pilote D 800mm
Claves: pilote, perforación

**P01HA010** m3 Hormigón HA-25/P/20/I central
Claves: hormigón, central

**M06CM010** h Compre.port.diesel m.p. 2 m3/min 7 bar
Claves: diesel

**M07CB010** h Camión basculante 4x2 10 t
Claves: camión, basculante

**P03N010** kg P.P. de arriostramiento metálico de pantalla
Claves: metal, pantalla, arriostramiento

**MAQ.GRU.01** h Camión con grua para 7 TM
Camión con grua telescópica de 6 M de brazo para carga máxima de 7 TM.

**U03062** m Barandilla tubular AISI-304
Relación comercial: 000, 76.5, 001, 0, 002

**U03063** pp Anclajes para barandilla
Relación comercial: 000, 9.56, 001, 0, 002

**P03ALP010** kg Acero laminado S 275 JR
Claves: lámina, acero

**M07CG010** h Camión con grúa 6 t
Claves: grúa, camión

**P00026** M2 ENTRAMAO METÁLICO 30X30X3 TIPO TRAMEX O SIMILAR
Entramado metálico 30x30x3 tipo tramex, incluso parte proporcional de cerco.

**P25OU080** l Minio electrolítico
Claves: minio, electrolítico

**P01HA050** m3 Hormigón HA-35/P/20/I central
Claves: hormigón, central

**M02GE030** h Grúa telescópica autoprop. 40 t
Claves: telescópico, grúa

**P03EPG080** m Pilar pref. hgón. 50x50 h>4 m
Claves: soporte

**P03AM170** m2 Malla 20x30x5 1,284 kg/m2
Claves: malla

**Uviga160** m Viga doble T canto 1,6 m
Viga doble T canto 1 m

**UvigaMEN** m Ménsula en pilar prefabricado
Viga doble T canto 1 m

**P03EM180** m2 Muro prefab.nervado e=15cm. h>8,00m
Claves: muro, nervio

**M02GE200** h Grúa telescópica s/cam. 36-50 t
Claves: telescópico, grúa

**M13CP100** ud Puntal telesc. normal 1,40m
Claves: puntal

**PSEC01** m2 PUERTA SECCIONAL INDUSTRIAL MOTORIZADA CON APERTURA AUTOMÁTICA
Sin Descomposición

**U33045A** m2 Cub. plana intemper Sistema TF
Cubierta de PRFV
Relación comercial: 000, 124, 001, 0, 002

**SD1** m2 PAVIMENTO ELEVADO GAMAFLOR BANK 35/05/CT ANTIESTÁTICO
Sin Descomposición

**TUBO16** M Tubo corrugado Ø 16 mm
Tubo flexible aislante corrugado con dos capas de PVC, grado de protección 7 y diámetro 16 mm.

**PIEK.1a** UD Interruptor completo sencillo
Interruptor Simón serie 27 o equivalente.
Claves: equivalente, interruptor

**TUBO20** M Tubo corrugado Ø 20 mm
Tubo flexible aislante corrugado con dos capas de PVC, grado de protección 7 y diámetro 20 mm.

**u03051** UD Ladrillo macizo
Relación comercial: 000, 0.08, 001, 0, 002

**B.C.AWG15** ud BOMBA DE CALOR 13,04/13,96 KW
Sin Descomposición

**RC1800** ud RECUPERADOR 1800 m3/h
Sin Descomposición

**FC84** ud FANCOIL CASSETTE TECHO 5,58/6,68 KW
Sin Descomposición

**URSA** m CONDUCTO CHAPA 0,8 mm
Sin Descomposición

**900X200** ud REJILLA 900X200 mm
Sin Descomposición

**750X250** ud REJILLA 750X250 mm
Sin Descomposición

**350X200** ud REJILLA 350X200 mm
Sin Descomposición

**RCC** ud REGULADOR DE CAUDAL CONSTANTE
Sin Descomposición

**CCC** ud CONEXIONADO Y CABLEADO DE CONTROL
Sin Descomposición

**u03090** m Canalón de aluminio
Relación comercial: 000, 4.62, 001, 0, 002

**U33045B** M2 Cubierta retráctil
Relación comercial: 000, 124, 001, 0, 002

**MAT. REJPR460** m2 REJILLA AISI-316L PARA ESCURRIDOS DESCARGA FOSAS SÉPTICAS
Tramex PRFV

**P01EM260** m2 Tabla machiembrada 2,5x9/16 de 22mm
Claves: unión, tabla

**P01EM290** m3 Madera pino encofrar 26 mm
Claves: madero, pino, encofrar

**U03061** M Escalera metálica, AISI-304
Relación comercial: 000, 269.97, 001, 0, 002

**P03ALT010** kg Acero en tubo rectangular
Claves: acero, tubo

**P01DW090** ud Pequeño material
Claves: material

**A01JF005** m3 MORTERO CEMENTO (1/5) M 7,5
M3. Mortero de cemento CEM II/A-P 32,5 R y arena de río M 7,5 con una resistencia a compresión de 7,5 N/mm2 según norma UNE-EN 998-2, confeccionado con hormigonera de 250 l. (Dosificación 1/5).

**B.C.30AWH** ud BOMBA DE CALOR 10,24/12,91 KW
Sin Descomposición

**FC54** ud FANCOIL CASSETTE TECHO 3,11/3,65 KW
Sin Descomposición

**600X450E** ud REJILLA EXTERIOR 600X450 mm
Sin Descomposición

**P03EM150** m2 Muro prefab.nervado e=10cm. h<6,00m
Claves: muro, nervio

**A01JKs05** m³ LECHADA DE REMATE Y SELLADO DE ALBARDILLA EN COLOR
m³. Mortero de cemento gris y arena de río M5 con una resistencia a compresión de 5 N/mm² según norma UNE-EN 998-2, preparado previamente en fábrica y servido en obra.

**SIEC.3c** M Tubo flex 2 capa PVC Ø 20 mm
Tubo flexible aislante corrugado con dos capas de PVC, grado de protección 7 y diámetro 20 mm.

**PIEK.3a** ud Base toma monofásica completa
Interruptor Simón serie 27 o equivalente.
Claves: equivalente, interruptor

**FC24** ud FANCOIL CASSETTE TECHO 1,27/1,86 KW
Sin Descomposición

**FC44** ud FANCOIL CASSETTE TECHO 2,07/2,58 KW
Sin Descomposición

**FC14** ud FANCOIL CASSETTE TECHO 0,86/1,24 KW
Sin Descomposición

**350X150** ud REJILLA 350X150 mm
Sin Descomposición

**THG** m TUB.H.PAR.LISA GALVANIZADA D=100mm
Sin Descomposición

**BEX** ud BOCA DE EXTRACCIÓN ASEO
Sin Descomposición

**MAQ.MVT.25** h Camión dumper 10 TN
Camión dumper 10 Tm. tracción total, i/ conductor y consumos.

**MAT.TUB.35** ML Tubería PEAD Ø500 mm. PN10
Tubería PEAD Ø800 mm. PN10.

**MAT.TPE.15** ud Manguito electrosoldable PEAD Ø500 mm
Manguito electrosoldable PEAD Ø800 mm.

**MAT.TUB.40** ML Tubería PEAD Ø450 mm. PN10
Tubería PEAD Ø800 mm. PN10.

**MAT.TPE.14** ud Manguito electrosoldable PEAD Ø450 mm
Manguito electrosoldable PEAD Ø800 mm.

**MAT.TUB.31** ML Tuberia PEAD DN-315 mm. PN-10
Tuberia PEAD DN-450 mm., i/ p.p. de manguito elect.

**P01AA032** m3 Gravilla 6/12 mm, sin transporte
Claves: transporte, areno, río

**M07W010** t km transporte áridos
Claves: transporte

**MAT.TUB.30** ML Tuberia PEAD DN-250 mm. PN-10
Tuberia PEAD DN-450 mm., i/ p.p. de manguito elect.

**MAT.TUB.32** ML Tuberia PEAD DN-355 mm. PN-10
Tuberia PEAD DN-450 mm., i/ p.p. de manguito elect.

**MAT.TUB.34** ML Tuberia PEAD DN-90 mm. PN-10
Tuberia PEAD DN-450 mm., i/ p.p. de manguito elect.

**P01AA031** m3 Arena de río 0/6 sin transporte
Claves: transporte, areno, río

**MAT.TPP.125** ML TUBERÍA POLIPROPILENO Ø125 mm. AIREACIÓN
Tubería PRFV SN=10000 D=1000 mm, i/ p.p. de manguito de conexión.

**MAT.TPP.160** ML TUBERÍA POLIPROPILENO Ø160 mm. AIREACIÓN
Tubería PRFV SN=10000 D=1000 mm, i/ p.p. de manguito de conexión.

**MAT.TPP.280** ML TUBERÍA POLIPROPILENO Ø280 mm. AIREACIÓN
Tubería PRFV SN=10000 D=1000 mm, i/ p.p. de manguito de conexión.

**MAT.TPP.355** ML TUBERÍA POLIPROPILENO Ø355 mm. AIREACIÓN
Tubería PRFV SN=10000 D=1000 mm, i/ p.p. de manguito de conexión.

**MAT.TPP.400** ML TUBERÍA POLIPROPILENO Ø400 mm. AIREACIÓN
Tubería PRFV SN=10000 D=1000 mm, i/ p.p. de manguito de conexión.

**MAT.TPP.560** ML TUBERÍA POLIPROPILENO Ø560 mm. AIREACIÓN
Tubería PRFV SN=10000 D=1000 mm, i/ p.p. de manguito de conexión.

**MAT.TPP.710** ML TUBERÍA POLIPROPILENO Ø710 mm. AIREACIÓN
Tubería PRFV SN=10000 D=1000 mm, i/ p.p. de manguito de conexión.

**MAT.TPP.800** ML TUBERÍA POLIPROPILENO Ø800 mm. AIREACIÓN
Tubería PRFV SN=10000 D=1000 mm, i/ p.p. de manguito de conexión.

**MAT.TPP.900** ML TUBERÍA POLIPROPILENO Ø800 mm. AIREACIÓN
Tubería PRFV SN=10000 D=1000 mm, i/ p.p. de manguito de conexión.

**MAT.TPP.1000** ML TUBERÍA POLIPROPILENO Ø800 mm. AIREACIÓN
Tubería PRFV SN=10000 D=1000 mm, i/ p.p. de manguito de conexión.

**MAT.MR.010** ML REJILLA DE ASPIRACIÓN 750X180 MM CON REGULACIÓN DE APERTURA
Tubería PRFV SN=10000 D=1000 mm, i/ p.p. de manguito de conexión.

**MAT.TUB.33** ML Tuberia PEAD DN-75 mm. PN-10
Tuberia PEAD DN-450 mm., i/ p.p. de manguito elect.

**M05EN020** h Excav.hidráulica neumáticos 84 CV
Claves: hidráulico, neumático

**P03AM070** m2 Malla 15x30x5 1,564 kg/m2
Claves: malla

**P01HM020** m3 Hormigón HM-20/P/40/I central
Claves: hormigón, central

**M13EF250** m Encof. met. anillo pozo D=100 cm
Claves: anillo, metal, pozo

**M13EF200** ud Enco. met. cono pozo (100/60-40)
Claves: metal, pozo, cono

**P02EPT020** ud Cerco/tapa FD/40Tn junta insonoriz.D=60
Claves: junta

**PIEW.2a** ud Arqueta 40x40 cm con marco y tapa fundición
Cerco 40x40 cm y tapa fundición
Claves: cerco, tapa, fundición

**MAT.TUB.014** ML Tubería PRFV SN=10000 D=2000 mm
Tubería PRFV SN=10000 D=1000 mm, i/ p.p. de manguito de conexión.

**M07CB030** h Camión basculante 6x4 de 20 t
Claves: basculante, camion

**MAT.REL.13** m3 Material seleccionado granular, puesto en obra
Material "adecuado", seleccionado propia excavación.

**M07W080** t km transporte tierras en obra
Claves: tierra, transporte

**M08RL020** h Rodillo manual lanza tándem 800 kg
Claves: manual, lanzar, rodillo

**M07W110** m3 km transporte hormigón
Claves: hormigón, transporte

**P01HA030** m3 Hormigón HA-30 central
Claves: hormigón, central

**P01EM270** m3 Madera pino para entibaciones
Claves: madero, entibación, pino

**MAT.TUB.36** ML Tuberia PEAD DN-110 mm. PN-10
Tuberia PEAD DN-450 mm., i/ p.p. de manguito elect.

**MAT.URB.007** m2 Malla metálica Hercules
Malla metálica electrosoldada galvanizada y plastificada.

**P13CG310** m2 P.corred.sin dintel chapa y tubo
Claves: tubo, dintel, chapa

**P13CM050** ud Equipo automat.p.correder.rod
Claves: equipo

**P13CX050** ud Pulsador interior abrir-cerrar
Claves: pulsador, interior

**P13CX200** ud Cuadro de maniobra
Claves: cuadro, maniobra

**P13CX180** ud Receptor monocanal
Claves: receptor

**P13CX160** ud Emisor bicanal micro
Claves: emisor

**P13CS030** ud Fotocélula doble aliment. 50 m
Claves: doble

**MAT.URB.007A** m2 Malla metálica simple torsión de H=2,0 m
Malla metálica electrosoldada galvanizada y plastificada.

**MAQ.FIR.14** H Rodillo vibrador de 10.5 CV
Rodillo vibrador doble a gasoleo de 10.5 CV. de potencia, 920 KG de peso y ancho de trabajo 80 CM de carga unitaria 6 KG/CM y vibración dual a 55 HZ.

**MAQ.FIR.45** H Extendedora de aglomerado
Extendedora para pavimentos de mezclas bituminosas.

**MAQ.FIR.01** h Apisonadora vibradora 12 TM
Apisonadora vibradora de 9 a 12 TM.

**MAT.FIR.57** t Mezcla asfáltica en caliente AC16/surf/50-70/D
Mezcla bituminosa en capa de rodadura.

**MAT.FIR.58** t Mezcla asfáltica en caliente AC22/bin/50-70/S
Mezcla bituminosa en capa de rodadura.

**P08XW015** ud Junta dilatación/m2 pavim.piezas
Claves: pieza, junta

**U01106** m2 Fieltro geotextil
Relación comercial: 000, 2.37, 001, 0, 002

**P0256** m Bord.hor.monoc.cara sup.red.25x15 cm
Claves: cara, red

**PL19** ud CAJA DE DERIVACIÓN
Luminaria Tipo ATHENA
Claves: luminaria

**PL20** ud CAJA CLAVET CON FUSIBLE
Luminaria Tipo ATHENA
Claves: luminaria

**PL40** m CONDUCTOR 3x2,5 mm2 Cu 0,6/1kV
Cond.aisla. 0,6-1kV 6 mm2 Cu
Claves: aislante

**PL041** ud Columna de acero h=4m con registro
Poste de hormigón armado vibrado h= 9 m.
Claves: hormigón, vibración, poste

**PL84** ud Placa base y pernos
Caja conexión con fusibles
Claves: caja, conexión, fusible

**PIEW.2** ud Arqueta registro columna
Arqueta de registro columna
Claves: cerco, tapa, fundición

**MAMM13a** h Retro-pala c/mart. rompedor 70CV
Retro-pala c/martillo rompedor 70CV
Claves: rompedor

**PL040** ud Columna de acero h=8m con registro
Poste de hormigón armado vibrado h= 9 m.
Claves: hormigón, vibración, poste

**SDFG** ud Material de albañilería
Caja registro superficie estanca 200x200
Claves: superficie, registro, caja, estanco

**SDFG1** ud Material de adaptación
Caja registro superficie estanca 200x200
Claves: superficie, registro, caja, estanco

**PL42** ud Cond.aisla. 1x16 mm2 Cu 750 V
Claves: aislante

**PL43** ud Cond.aisla. 0,6-1kV 4x6 mm2 Cu
Cond.aisla. 0,6-1kV 4x4 mm2 Cu
Claves: aislante

**PL44** ud Cond.aisla. 0,6-1kV 5x6 mm2 Cu
Cond.aisla. 0,6-1kV 4x4 mm2 Cu
Claves: aislante

**PL25** Ud Pequeño material (bridas, garras, etc)
Cond.aisla. 0,6-1kV 4x4 mm2 Cu
Claves: aislante

**PL22** ud Pica de acero cobrizado 2000x14.3
Caja conexión con fusibles
Claves: caja, conexión, fusible

**PL73** ud Tubo acero d=32, h=3m
Caja conexión con fusibles
Claves: caja, conexión, fusible

**PL30** ud OCA Alumbrado exterior
Caja conexión con fusibles
Claves: caja, conexión, fusible

**20118** ML Tubo H.A. de d=1200 mm. c-IV
Tubo de hormigon armado ded=1000 mm. clase IV segun ASTM c-76.

**20122** ML Tubo H.A. de d=1500 mm., c-IV
Tubo de hormigon armado de d=1500 mm., clase IV segun ASTM c-76.

**MAT.ACC.60** ud Marco y tapa de FD Ø600 mm paso libre, 40 TM, junta insonorizada
Registro tipo-II de 710 mm. de diámetro interior de fundición dúctil para 40 Tm. incluso mortero de resina.

**MAT.ACC.16** ud Marco y tapa cuadrada FD 900x900 mm. C-250
Registro de entrada de 900 x 900 mm. de fundición dúctil para 25 Tm. incluso mortero de asiento.

**M07N030** m3 Canon suelo seleccionado préstamo
Claves: préstamo, suelo

**M05RN030** h Retrocargadora neumáticos 100 CV
Claves: neumático

**MAT015** ud Cable Control XLPE 19x1.5 mm2
Incluyendo parte proporcional de canalizacion

**MAT014** ud Cable Control XLPE 14x1.5 mm2
Incluyendo parte proporcional de canalizacion

**MAT013** ud Cable Control XLPE 10x1.5 mm2
Incluyendo parte proporcional de canalizacion

**MAT012** ud Cable Control XLPE 7x1.5 mm2
Incluyendo parte proporcional de canalizacion

**MAT011** ud Cable Control XLPE 5x1.5 mm2
Incluyendo parte proporcional de canalizacion

**U02023** h Motocultor 60/80 cm
Relación comercial: 000, 5.23, 001, 0, 002

**u13066** M2 Semilla césped
Semilla ray-grass y trébol
Relación comercial: 000, 2.28, 001, 0, 002

**U13067** m3 Mantillo limpio cribado
Relación comercial: 000, 19.55, 001, 0, 002

**U03003** m3 Agua
Relación comercial: 000, 0.7, 001, 0, 002

**PL0816** kg ABONO ORGÁNICO
Esti¶rcol

**MAQ.RET002** h Retrocargadora neumáticos 50 CV
Claves: neumático, maquinaria

**P01CC020** t Cemento CEM II/B-P 32,5 N sacos
Claves: cemento

## Entidades
- 000, C
- 001, C
- 002, C
- 003, C
- 004, C
- 005, C
- Almería 2008, C
- Cádiz 2008, C
- Córdoba 2008, C
- General 2007, C
- Granada 2008, C
- Huelva 2008, C
- Jaén 2008, C
- Málaga 2007, C
- RECURSO, C
- Sevilla 2007, C
